# KRH Klinikum Robert Koch / Teilneubau GEH II
Angebotsaufforderung (GAEB DA XML 3.3, DA83)
Projekt: F19-03 GEH II
Währung: EUR
Erstellt mit: CaliforniaX by G&W Software AG, CaliforniaX V26.1.04, 18.09.2026

## Deckblatt
Leistungsverzeichnis

Sanitärinstallation

Projektdaten:
Projektbezeichnung:  KRH Klinikum Robert Koch Gehrden
  Teilneubau GEH II
Vergabenummer:  0411

Auftraggeber:  KRH Klinikum Region Hannover GmbH
Straße:  An der Stadionbrücke 6
PLZ / Ort:  30459 Hannover

Baustelle:  Klinikum Robert-Koch
Straße:  Robert-Koch-Straße 1
PLZ / Ort:  30989 Gehrden

## VE0411_Sanitärinstal Gas-, Wasser- und Entwässerungsanlagen innerhalb von Gebäuden DIN 18381
Datum: 18.09.2026

*Hinweis: Baubeschreibung allgemein*
Baubeschreibung Allgemein

Das KRH Klinikum Robert Koch Gehrden mit der postalischen Anschrift Robert-Koch-Straße 1 in 30989 Gehrden liegt in einer städtischen Randlage der 15.000 Einwohner umfassenden Stadt Gehrden.
Das Grundstück des Projekts KRH Klinikum Robert Koch Gehrden, Teilneubau GEH II, befindet sich direkt am Grünzug des Gehrdener Berges, südlich und westlich ist es durch den Gehrdener Berg begrenzt, im Norden und Westen grenzt ein Wohngebiet an das Gelände.
Die Gebäudestruktur des Krankenhauses besteht derzeit aus einem 2015 in Betrieb genommenen Teilneubau, Gehrden I (GEH I, Bauteile E, G, L) und aus einem aus den 1960er Jahren stammenden Altbau (GEH 0, Bauteile A, B, C, D, M, N).
Nachdem zunächst eine Sanierung des Altbaubestandes mit einem weiteren Neubau geplant war, wurde nach intensiven Studien und Untersuchungen durch die KRH, vorgesehen die Altbauten mittelfristig durch einen weiteren Teilneubau im Zuge des Projektes GEH II zu ersetzten.
Mit der Realisierung von GEH II soll die Erneuerung der Infrastruktur am Klinikum Gehrden weiter fortgesetzt werden. Der Betrieb des Klinikums soll nach Abschluss des Projektes zukunftsweisenden und effizienzorientierten Konzeptionen folgen und dabei eine qualifizierte Patientenversorgung bei gleichzeitiger Optimierung aller betriebswirtschaftlichen Aspekte ermöglichen.

Erschließung
Der zukünftige Haupteingang mit der Vorfahrt für PKW wird sich zentral im Neubau GEH II an der Franzburger Straße befinden. Damit liegt er optimal zu den beiden Hauptzufahrtswegen aus Nordosten (Von-Reden-Straße) und Südwesten (Robert-Koch-Straße).
Die Zufahrt zur Notaufnahme bleibt unverändert am Baukörper von GEH I und erfolgt von Nordosten. Ebenfalls von Nordosten wird zukünftig der neue Wirtschaftshof erschlossen werden. Er befindet sich auf der Ebene -1. Hier erfolgt die vollständige Ver- und Entsorgung des Hauses.

Das Projekt Teilneubau GEH II ist in mehrere Teilprojekte gegliedert
-  Neubau GEH II
-  Umbau GEH I
-  Anbau MRT

Neubau (GEH II)
Der wesentliche Teil des Projektes ist als Neubau (GEH II) geplant.
Bei dem Neubau handelt es sich um einen viergeschossigen Baukörper mit Technikgeschoss auf dem Dach und Teilunterkellerung mit direkter Anbindung an den Gebäudebestand GEH I.

Umbau des Bestandes (GEH I)
Der viergeschossige Gebäudebestand von GEH I aus dem Jahr 2015 soll soweit wie möglich unverändert bleiben. Abbruch und Umbaumaßnahmen sind zum Anschluss des Neubaus GEH II in allen Ebenen oder Zwischenebenen notwendig.
Weiterhin sind Umbaumaßnahmen in GEH I notwendig, um die ehemalige Radiologie und den neuen MRT-Bereich sinnvoll an den Neubau und den neuen Hauptzugang anzuschließen.

Anbau MRT
Ein weiteres Teilprojekt ist der Anbau eines zusätzlichen Magnetresonanztomographie-Raums (MRT) inklusive der notwendigen Nebenräume. Dieser befindet sich mit direkter Anbindung an den bestehenden Radiologie-Bereich von GEH I.
Der Anbau kann wiederum um einen zweiten MRT- oder CT-Raum erweitert werden, diese Erweiterung ist nicht Teil der Maßnahme.

*Hinweis: Maßnahmenbeschreibung*
Baustellenbeschreibung für KRH Klinikum Robert Koch Gehrden
Teilneubau GEH II

Lage der Baustelle und Zugänglichkeit
Ort der Baustelle:  Robert-Koch-Str.1; 30989 Gehrden
  (Region Hannover)
Belegenheit:  Gemarkung Gehrden
Flurstück(e):  39/2

Die Baustelle befindet sich in der Stadt Gehrden der Region Hannover.
Die Baustellenzufahrt erfolgt von der Robert-Koch-Str. kommend.
Die Baustellenausfahrt erfolgt über die Franzburger Str.

Die angrenzenden Gebiete sind Wohngebiete, Von-Reden-Park, ein öffentlicher Parkplatz, eine Kita und Waldgebiete.

Beschreibung der Baumaßnahme

Bei den hier beschriebenen Leistungen handelt sich im Wesentlichen um folgende Arbeiten:
- Regen- und Schmutzwassernetz
- Trinkwassernetz
- VE-Wassernetz
- Trockene Feuerlöschleitung
- Gartenwassernetz
- Sanitäre Einrichtungsgegenstände
- Sanitäraccessoires (teilweise beigestellt)
- Fäkalienhebeanlage
- Dacheinläufe (Übergabe an Dachdecker)
- Dunstrohre (Übergabe an Dachdecker)

Baustelleneinrichtung:
Siehe Weitere Besondere Vertragsbedingungen (WBVB) und gemäß BE-Plan.

Baustrom / Bauwasser / Sanitäre Einrichtungen:
Siehe Weitere Besondere Vertragsbedingungen (WBVB).

Zu schützende Arbeitsbereiche und Objekte:
Der vorhandene Baumbestand auf dem öffentlichen Weg ist gem. DIN 18920 zu schützen, die Kronenbereiche der Bäume dürfen außerhalb von befestigten Flächen nicht befahren werden.

Baureinigung / Abfallbeseitigung:
Bauabfälle sind getrennt nach Abfallarten fachgerecht zu entsorgen sowie gemäß "Weitere Besondere Vertragsbedingungen (WBVB) Punkt 10.21 und 10.22".

Weitere Gewerke auf dem Baugrundstück:
Diverse ausführende Unternehmen der Fassaden- und Innenausbauarbeiten sowie haustechnische Gewerke.

Ausführungsunterlagen:
Dem Leistungsverzeichnis liegen Architektenpläne und Details in digitaler Form bei. Diese sind ausschließlich zur Kalkulationsunterstützung bestimmt und nicht zur Bauausführung zu verwenden.

Art und Umfang der Rechnungslegung:
siehe Allgemeine Vertragsbedingungen des Auftraggebers sowie Weitere Besondere Vertragsbedingungen (WBVB).

Materialtransporte:
Für sämtliche Baumaterialien, Abfälle und Werkzeuge sind Transportwege von ca.250 m innerhalb des Baufeldes einzukalkulieren.

*Hinweis: Bauausführung*
Baulogistikleistungen

Der Bauherr hat u.a. folgende Leistungen an einen Baulogistik-Dienstleister separat vergeben: Aufstellung/Verschluss Bauzaun, Aufstellung und Reinigung zentrale WC/DU-Anlage, Zutrittskontrolle Baufeld, Online-Avisierung für Transporte, Winterbaubeheizung, die Herstellung der Baustrom-/Bauwasseranlage, etc.
Die Regularien der übergeordneten Baulogistik sind im Baulogistik-Handbuch, welches durch den LOG erstellt und fortgeschrieben wird, enthalten und umzusetzen. Für die Leistungen der Baulogistik und übergeordneten Baustelleneinrichtung wird eine pauschale Umlage gemäß den WBVB's einschl. aller Nachträge erhoben und wird entsprechend von den Abschlags- und Schlusszahlungen einbehalten.

Baustellenordnung

Die Baustellenordnung wird dem AN vor Ausführungsbeginn übergeben.
Der AN stellt durch entsprechende Verpflichtungen seiner Arbeitnehmer und Nachunternehmer sicher, dass das auf dem Gelände der Baustelle geltende strikte Alkoholverbot eingehalten wird. Das Rauchen und Essen innerhalb des Gebäudes/Neubaus ist nicht gestattet.

Zentrale Baustelleneinrichtung/ Container

In unmittelbarer Nähe des Baufeldes (Entfernung max. ca. 300m) wird eine bestehende Parkplatzfläche für die zentrale Baustelleneinrichtung vorgehalten. Des Weiteren werden auf dieser Fläche die zentrale WC-/DU-Anlage und das Containergebäude der Bauüberwachung aufgestellt (Anlage BE-Plan).
Flächen für die Aufstellung von eigenen Büro- oder Tagesunterkunfts-Containern werden vom AN kostenpflichtig zur Verfügung gestellt. Eigene Magazin- oder Werkstatt-Container können nach Beantragung beim Baulogistik-Dienstleister und der Objektüberwachung nach deren Vorgaben aufgestellt werden. Ein Anspruch darauf besteht jedoch nicht.
Die entsprechende Grundausstattung und die jeweiligen Miet-Kosten mit Nutzungskonditionen werden im Baulogistikhandbuch beschrieben. Die Vermietung wird direkt zwischen AN und dem Baulogistik-Dienstleister geregelt. Telefonanschlüsse und Internetanbindung sind durch die AN eigenständig zu organisieren. Möblierung oder sonstige Ausstattung kann in einem direkten Mietverhältnis mit dem Baulogistik-Dienstleister vereinbart werden.
Unterkünfte wie Schlafräume und Aufenthaltsräume für die Freizeit dürfen auf der Baustelle nicht eingerichtet werden. Übernachtungen auf der Baustelle/Liegenschaft sind verboten.

Lagerflächen

Auf der Liegenschaft stehen begrenzte Lagerflächen zur Verfügung (Anlage Phasenplan). Die Lagerflächen werden auch von anderen Gewerken/Maßnahmen genutzt und vom Baulogistik-Dienstleister des Auftraggebers bzw. der örtlichen Bauüberwachung nach Beantragung koordiniert und zugewiesen. Ein Anspruch auf Lagerflächen besteht nicht.
Siehe Weitere Besondere Vertragsbedingungen (WBVB) und gemäß BE-Plan.

Gerüste

Auftraggeberseitig steht ein Arbeitsgerüst als Fassadengerüst außen und in den Innenhöfen zur Verfügung.
Die Abstände des Fassadengerüstes (Fangschutz) werden durch den Gerüstbauer vorgegeben, sind jedoch mit den Fassadengewerken und Dachdecker vorab abzustimmen

Aufzüge

Durch den AG werden außen am Gebäude, in zeitlicher Staffelung je nach Baufortschritt, vertikale Transportmöglichkeiten zur Verfügung gestellt. Diese werden durch den Baulogistik-Dienstleister verwaltet und sind grundsätzlich über das Online-System zu beantragen. Fahrten sind in den beantragten und zugewiesenen Zeitfenstern möglich. Der AN muss sich vorher über die Transportmöglichkeiten und deren Eignung für seine Transporte informieren. Die Lastenaufzüge werden am Gerüst außenseitig befestigt.

Kräne

Seitens des AG werden keine Kräne zur Verfügung gestellt.

Sofern der AN eigene Kräne betreiben will, sind nachfolgende Punkte zu beachten.
Da der An- und Abflugbereich des beim Robert-Koch-Krankenhaus Gehrden befindlichen Hubschrauber-Landeplatzes im westlichen Bereich des Neubaus liegt, besteht beim Einsatz von Kränen ab 20m über Grund gem. der Nachrichten für Luftfahrer ("Nachrichtliche Bekanntmachung der Allgemeinen Verwaltungsvorschrift zur Kennzeichnung von Luftfahrthindernissen") eine besondere Kennzeichnungserfordernis.
(Link:https://www.verwaltungsvorschriften-im-internet.de/bsvwvbund_24042020_LF15.htm).

Der Einsatz von ortsfesten und Mobilkränen ist mind. 14 Tage vor Nutzungsbeginn anzumelden.
Die Aufstellorte sowie etwaige Sperrungen von Flächen sind mit der Objektüberwachung und dem Baulogistik-Dienstleister abzustimmen.
Der AN hat bei der Planung und Durchführung seiner Arbeiten die Nachbargebäude, den Hubschrauber-Landeplatz sowie ggf. weitere Kräne/Hebezeuge im Baustellenbereich/-umfeld zu berücksichtigen. Ein Überstreichen der Baustellengrenzen mit Lasten oder z.B. Mobilkranauslegern ist nicht bzw. nur nach einem durch den AG genehmigten Antrag zulässig.
Erforderliche Nachweise für die geplante Aufstellung von Hebezeugen sind durch den AN zu bringen, notwendige Maßnahmen zur Lasteinleitung durch den AN umzusetzen. Die Zufahrt, Aufstellung und Verweildauer von z.B. Mobilkranen ist ebenso mit dem Baulogistik-Dienstleister abzustimmen.

Sanitärcontainer sowie Chemo-Toiletten

Duschen und WC/Chemo-Toiletten werden dem AN auf dem Baustellengelände sowie in den Containergebäuden der AN zur Verfügung gestellt.

Abfallentsorgung/Reinigung

Der Auftragnehmer ist für die tägliche Reinigung der Baustelle im Rahmen seiner jeweiligen Leistungen verantwortlich. Der AN verpflichtet sich, den durch seine Arbeiten anfallenden Schutt sowie Abfall- und Verpackungsmaterial, Verunreinigungen und Beschädigungen von der Arbeitsstelle, aus dem Gebäude, vom Baugrundstück und den umliegenden Grundstücken sowie den Verkehrswegen täglich selbst zu entfernen und zu entsorgen.
Der AN hat in eigener Verantwortung den eigenen Abfall und Müll zu sortieren und an entsprechenden Sammel- bzw. Entsorgungsstelle abzugeben bzw. einer ordnungsgemäßen Behandlung zuzuführen.
Die Entsorgung eigener Verpackungs-, Restmaterialien und Hausmüll durch den AN sind einzukalkulieren. Nach fruchtlosen Verstreichen einer angemessenen Frist nach erstem Auffordern, behält sich der AG vor, vorgenannte Abfälle auf dem Wege der Ersatzvornahme kostenpflichtig zu entsorgen.

Zufahrt und Zutritt zur Baustelle und Parken

Beschäftigte des AN erhalten nur Zutritt zur Baustelle, wenn Sie im Besitz eines vom AG bzw. Baulogistik-Dienstleisters ausgestellten Baustellenausweises sind. Dieser ist ständig mitzuführen. Der AN hat diese Ausweise rechtzeitig, mind. 7 Kalendertage vor Arbeitsaufnahme, beim AG bzw. beim Baulogistik-Dienstleister anzufordern.
Der Anforderung ist eine Liste mit Zunamen, Vornamen, Geburtstag, Wohnsitz, Nationalität, Nummer des Personalausweises und Nummer des Sozialversicherungs-Ausweises, ggf. weitere Nachweise, beizufügen.
Nicht mehr benötigte Ausweise sind dem AG bzw. Baulogistik-Dienstleister unverzüglich zurückzugeben. Der Verlust eines Baustellenausweises ist dem AG bzw. Baulogistik-Dienstleister unverzüglich zu melden. Die Kosten einer erneuten Ausweiserstellung trägt der AN.
Lieferanten erhalten nach erfolgter Anmeldung beim Logistikkoordinator (mindestens 3 Tage im Voraus) für Be- und Entladezeiten einen Besucherausweis.
Die Baustelle wird videoüberwacht.

Zufahrten zur Baustelle, die Verweildauer von Fahrzeugen sowie Flächen zur Entladung sind spätestens 72 Stunden vor Anlieferung beim Baulogistik-Dienstleister zu beantragen.
Durch den Baulogistik-Dienstleister werden ein entsprechendes Zeitfenster und zur Verfügung stehende Aufstell- bzw. Lagerflächen zugeteilt.
Für die Beantragung von Zufahrten ist grundsätzlich ein über das Internet mit gängigen Browsern zugängliches Online-Avisierungs-System des Baulogistik-Dienstleisters zu verwenden.
Auf der Baustelle und in der Liegenschaft des Krankenhauses gilt die Straßenverkehrsordnung (StVO). Der StVO entsprechende Fahrzeuge können die Baustelle grundsätzlich befahren. Abweichungen davon (z.B. Sondertransporte) sind rechtzeitig bei der Objektüberwachung und dem Baulogistik-Dienstleister zu beantragen. Zur Befahrbarkeit der Baustelle ist der Übersichtsplan Baulogistik zu beachten.
Der Aufenthalt von Fahrzeugen des AN ist nur zum Be- und Entladen erlaubt.
Die Zufahrten und Verkehrswege sind grundsätzlich frei zu lassen. Es darf nur an dafür gekennzeichneten Stellen gehalten und entladen werden.
Das Parken für Pkw bzw. Kfz des AN ist weder im Bereich der Baustelle noch auf dem Krankenhausgelände zugelassen.

Schnittstellenbeschreibung und Firmenbauleitungsaufgaben

Allgemein
Die ausgeschriebenen Leistungen sind als integrale Leistungen im Gesamtbauablauf eines Krankenhauses zu verstehen.
Alle zur Herstellung eines mängelfreien, funktionsfähigen sowie schall- und brandschutztechnisch wirksamen Gesamtbauteils
erforderlichen Nebenleistungen sind Bestandteil der Leistung, auch wenn sie nicht gesondert im Leistungsverzeichnis aufgeführt sind.

Der Auftragnehmer hat für die Dauer der Ausführung eine fachlich geeignete und entscheidungsbefugte Firmenbauleitung zu stellen und zu benenn.
Die Anwesenheit der Firmenbauleitung auf der Baustelle ist entsprechend Baufortschritt und Erfordernis sicherzustellen,
insbesondre die Teilnahme und Mitwirkung an den wöchentlich stattfindenden Baubesprechungen und Baubegehungen.

Die Firmenbauleitung ist verantwortlich für die ordnungsgemäße, vollständige und vertragskonforme Ausführung der eigenen Leistungen
sowie für die Mitkoordinierung und Abstimmung der Schnittstellen (Vor- und nachfolgende Gewerke).

Die Firmenbauleitung hat die Ausführung unter Berücksichtigung der besonderen Randbedingungen des Krankenhausbaus zu organisieren, insbesondere:
- hygienische Anforderungen (Emissionsarm)
- Lärmschutztechnische Anforderungen

- logistische Einschränkungen (z.B. durch vor- und nachfolgende- bzw. parallelarbeitende Gewerke sowie durchlaufenden Klinikbetrieb)
- schallschutztechnische Anforderungen
- brandschutztechnische Anforderungen

Zur Leistung gehören ferner:
- Organisation, Steuerung und Qualitätskontrolle der eigenen Leistungen
- Koordination von Nachunternehmern
- Mitwirkung bei Zustandsfeststellungen und förmlichen Abnahme
- Dokumentation schall- und brandschutzrelevanter Leistungen

Schnittstellen zum Vor-Gewerk
Der Auftragnehmer übernimmt die bauseits hergestellten Bauteile (z. B. Rohdecken, Rohböden, Rohwände, Stützen, Schächte, Trockenbauwände einseitig beplankt) im vorliegenden Ausführungszustand als Grundlage seiner Leistungen.
Für die Feininstallation sind die gefliesten Wände, fertig verfugt, die Oberfläche für die vorgesehenen Leistungen.
Die Firmenbauleitung hat die Untergründe auf Eignung, Ebenheit, Maßhaltigkeit gemäß DIN 18202 sowie den anerkannten Regeln der Technik mindesten 3 Wochen vor Ausführung der eigenen Leistungen zu prüfen.
Wesentliche Mängel oder Abweichungen des Vor-Gewerkes, welche die vertragsgemäße Leistungserbringung beeinträchtigen, sind unverzüglich schriftlich anzuzeigen.

Schnittstellen zu nachfolgenden Gewerken
Die Firmenbauleitung hat seine Leistungen so zu koordinieren, dass die nachfolgenden Gewerke ihre Leistungen ohne Behinderung und ohne zusätzliche Vorleistungen ausführen können.
Beispielhaft Leistungen im Rahmen der Schnittstelle zu Folgegewerken:
- Herstellung weiterer notwendiger Öffnungen, Aussparungen, Verstärkungen und ggfl. Einbauteil und Abstimmung mit anderen TGA, Elektro- und Medizintechnikgewerken
- Übergabe der Flächen/Bauteile (bereichsweise) in einem Zustand, bei dem Folgegewerke nicht in ihrer Bauausführung behindert sind.
- Angaben zu Durchbrüchen, Aussparungen, Gerätefundamenten, Wand- und Deckenverstärkungen, Vorbereitungen im Trockenbau für die gewählte Art der Brandschottung, Angaben zu elektrischen Leistungen, elektrischen Absicherungen, GA-Schnittstellen der gelieferten Komponenten.
- Rechtzeitige Herstellung von Anschlüssen für Fremdgewerke
- Angabe von Reviöffnungen
- Fertigmelden von Installationen in Installationswänden für das Schließen von Wänden und Decken.
- Reinigung, Beprobung und IBN der Anlagen für die Ermöglichung der IBN der Folgegewerke wie Küche, Medizintechnik, Labor.
Mitwirken bei der IBN, Probebetrieb, Brandfallmatrix an den entsprechenden Schnittstellen.

*Hinweis: ATV ZTV*
1.  Allgemeine Technische Vertragsbedingungen

Für die Ausführung der in den einzelnen Gewerken nachfolgend beschriebenen Leistungspositionen gelten die auf das jeweilige Gewerk bezogenen, technischen Regelwerke in ihrer bei Vertragserfüllung gültigen Fassung als vereinbart.

- alle technischen und behördlichen Vorschriften, die mit der Werkstoffauswahl, Bemessung, Herstellung und Funktion der zu erbringenden Leistung im Zusammenhang stehen

-  Meterpunkte
Höhenpunkte als Meterrisse werden an mehreren Stellen im Rohbau GEH II durch den AN Rohbau dauerhaft angelegt. Alle weiteren Bezugspunkte sind durch den AN einzunivellieren

-  Achsen
Achsen werden bauseits weder eingemessen noch angelegt. Alle erforderlichen Achsen sind vom AN eigenverantwortlich einzumessen u. für  den eigenen Bedarf zu fixieren. Dies ist in die Einheitspreise einzurechnen.

-  Bauablauf
Die Übergabe des Teilneubau GEH II, einschließlich MRT und Umbaumaßnahmen in GEH I sowie inkl. einer 6-monatigen Inbetriebnahmephase, ist zu Ende 2029 geplant.
Zur Einhaltung des Projekttermins ist für die Ausbauphase folgernder Bauablauf geplant:
Die Ausbaumaßnahmen starten direkt ab der Rohbauabnahme, hierzu werden die Fassaden- und Dachöffnungen provisorisch mit Folien geschlossen.
Die Arbeiten sind parallel mind. in zwei Geschossen gleichzeitig auszuführen (z.B. UG + EG, 1.OG + 3.OG)
Die Grundrissebenen sind in je 4 Bereiche aufgeteilt, um so einen Taktplanungs-Rhythmus zu ermöglichen.
Die Ausführungszeit für die jeweiligen Bereiche ist auf eine bestimmte Anzahl von Wochen begrenzt.
Der AN hat die entsprechenden Kapazitäten zur Umsetzung der Paralleltaktung bereitzustellen und dies bei den Kosten entsprechend zu berücksichtigen.

2.  Zusätzlich Technische Vertragsbedingungen

1. Der Auftragnehmer hat für eine termingerechte Ausführung der Arbeiten gem. eines im Vorwege abgestimmten Bauzeitenplanes zu sorgen und die Baustelle zu jeder Zeit mit genügend qualifizierten Arbeitern zu besetzen.

2. Alle Leistungen umfassen gem. DIN 18299 auch die Lieferung der dazu gehörigen Stoffe und Bauteile einschließlich dem Abladen und Lagern auf der Baustelle, sofern der Positionstext nicht ausdrücklich davon abweicht (z.B. bauseitige Lieferung).

3. Alle einzubauenden Materialien sind vor dem Einbau den Bauherrenvertretern mit Alternativen zur Bemusterung vorzulegen.
Für Schüttgüter und Substrate sind bei abweichender Lieferung unaufgefordert entsprechende Nachweise/ Zertifikate zu erbringen, welche die Gleichwertigkeit bestätigen.

4. Während der Bauzeit sind die durch das Baugeschehen anfallenden Restbaustoffe im wöchentlichen Turnus abzufahren und entsprechend den gültigen Bestimmungen zu entsorgen.

5. Für Baustoffe sind die Eignungsnachweise und Zertifikate der einzubauenden Baustoffe vor Lieferung und Einbau der Bauleitung zu übergeben. Fehlen die Eignungsnachweise oder werden diese zu spät übergeben, besteht vom AN kein Anspruch auf Ausführung der Bauleistung bzw. auf Vergütung des Ausbaus nicht genehmigter Materialien oder auf die Vergütung von Stillstandszeiten, falls der AG den Einbau unterbricht, um die Materialnachweise prüfen zu können.

*Hinweis: Technische Baubeschreibung*
Technische Baubeschreibung

1. Schmutzwasserentsorgung
Das im Gebäude anfallende Schmutzwasser wird über Grundleitungen dem Kanal zugeführt (Grundleitungen bauseits, Gewerk Hochbau). Das Regenwasser wird ebenfalls dem öffentlichen Kanalsystem zugeführt.
Im Gebäude anfallendes fettbelastetes Abwasser (Küche) wird über einen Fettabscheider vorgereinigt und dann dem öffentlichen Kanalnetz zugeleitete.
Tropfwasser und Kondensat fällt nur mit unkritischen ph-Werten an, muss nicht neutralisiert werden.

2. Regen- / Schmutzwassernetz
Das im Gebäude anfallende Schmutzwasser wird über Anschluss- und Sammelleitungen oberhalb der abgehängten Decken im Freispiegelsystem über Fallleitungen den Grundleitungen und Kanalanschlüssen zugeführt. In Technikbereichen erfolgt die Schmutzwasserinstallation in sichtbarer Bauweise. Sämtliche Schmutzwasseranschlüsse sowie die Kondensat-Anschlüsse der Kühl- und Lüftungsgeräte werden über einen Geruchsverschluss in das Abwassersystem des Gebäudes eingebunden.
Sämtliche Fallleitungen werden einzeln oder soweit möglich, als Sammellüftung über Dach entlüftet. An den Fallsträngen werden, vor dem Übergang in eine liegende Leitung, Reinigungsöffnungen in ausreichender Anzahl vorgesehen.
Das Untergeschoss liegt unterhalb der Rückstauebene und wird über Hebeanlagen entwässert.

Es kommen folgende Rohrmaterialien zum Einsatz:
Schmutzwasser:  SML
Regenwasser:  SML
Fetthaltiges Schmutzwasser:  SML mit Innenbeschichtung
Kondensat:  Edelstahl
Die Rohrbefestigungen werden körperschallgedämmt nach DIN 4109 hergestellt. Die Verbindungen von Leitungen und Formstücken erfolgen über Verbindungsklemmen oder Steckmuffen, die Regenwasserleitungen werden kraftschlüssig miteinander verbunden.

Alle Durchführungen durch Wände und Decken mit brandschutztechnischen Anforderungen, werden in der entsprechenden Feuerwiderstandsklasse mittels speziell zugelassenen Brandschotts geschottet. Dadurch wird sichergestellt, dass in einem Bereich außerhalb eines Brandabschnittes keine Wärme, kein Rauch und keine entzündbaren Gase, etc. übertragen werden und dass die Ausbreitung von Bränden verhindert wird. Alle anderen Leitungsdurchführungen werden entsprechend der weiteren Anforderungen an die Durchführung wie Schall, Wärme, Feuchte etc. geschottet. Die Schottungen werden von Bauteil zu Leitung in körperschallentkoppelter Weise ausgeführt.

3. Wasserversorgung
Die Wasserversorgung der gesamten Liegenschaft erfolgt über einen Zentralen, bestehenden Trinkwasseranschluss der AVACON. Von dort werden alle Teilbereiche des Krankenhauses versorgt.
Die Planung und Ausführung der gesamten Trinkwasserinstallation erfolgt gemäß DIN 1988-100 und DIN EN 806 sowie den entsprechenden DVGW-Richtlinien. Hier sind insbesondere die Anforderungen aus der Trinkwasserverordnung und der VDI / DVGW 6023 zu berücksichtigen, umzusetzen und einzuhalten.

Die Warmwasserbereitung (nicht Teil dieser Ausschreibung) erfolgt zentral im Bestand. An dieses System wird angeschlossen.
Das VE-Wasser wird von einer neuwertigen Anlage, an die angeschlossen werden muss, aus dem Bestand bezogen und dem Neubau zur Verfügung gestellt.

4. Wasserverteilung
Vom Anschlussraum im UG des Bestands erfolgt die Verteilung zu den einzelnen Steigesträngen horizontal, unterhalb der Decke der Ebene -1.
Der bestimmungsgemäße Betrieb des Trinkwassernetzes wird durch eine Zwangsdurchströmung und gezielte automatische Spülmaßnahmen sichergestellt.

Rohrmaterialien:
Haupt- und Unterverteilleitungen Edelstahlrohr (1.4401 nach DIN EN 10088 mit erhöhtem Molybdängehalt) mit Verbindungsstücken aus Pressfittings.

5. Einrichtungsgegenstände
Die sanitären Einrichtungsgegenstände werden in Sanitärkeramik, weiß und die Armaturen in Chrom ausgeführt, Weitere Beschreibung entsprechend den Positionstexten.

6. Wärmedämmung
Die Wärmedämmung erfolgt gemäß GEG bzw. nach DIN 1988-100. Die Wärmedämmung ist nur in Bereichen auszuführen, die durch spätere Einbauten unmittelbar verdeckt wird. Die hauptsächliche technische Wärmedämmung erfolgt durch einen sep. AN (siehe Abgrenzungsbeschreibung im Titel Wärmedämmung).

7. Einbringung
Die Räume für die Zentrale Betriebstechnik befinden sich im Untergeschoss, welches ebenerdig über eine Anlieferungsrampe vom zukünftigen Wirtschaftshof aus erreicht werden kann. Von dort aus können Großkomponenten wie Speicher, Hebeanlagen, Abscheider etc. mit Hubwägen verfahren werden.
Die darüber liegenden Geschosse sind über innenliegende Treppen bzw. Außenaufzüge erreichbar.
Desweiteren sei an dieser Stelle ausdrücklich auf das Logistikhandbuch und die Baustellenordnung im Anhang verwiesen.

8. Besondere Erschwernisse
Aufgrund der hohen Installationsdichte verschiedener Gewerke ist das Fertigstellen von Bauteilen in mehreren Arbeitsgängen zu berücksichtigen, soweit die eigenen Leistungen nicht im Zuge gleichartiger Arbeiten kontinuierlich erbracht werden können. Dies ermöglicht auch das Ausführen von Arbeiten anderer Unternehmen.
Der Bereich von GEH I ist Bestand und während der Umbaumaßnahmen in Betrieb.

9. Vom AG veranlasste Vorarbeiten
Erstellung eckiger Durchbrüche in Trockenbau, Beton und Mauerwerk.
Errichtung von Unterkonstruktionen (Betonfundamenten) zur Aufstellung der zentralen Betriebstechnik.

10. Abrechnung
Das Leistungsverzeichnis gliedert sich in 3 Bereiche (GEH I, GEH II und MRT) + Sonstige Leistungen.
Die Installationen in den einzelnen Bereichen sind getrennt abzurechnen, da sie auf unterschiedliche Kostenstellen basieren.

11. Wartung
Dem Leitungsverzeichnis ist ein Wartungsvertrag beigelegt, dieser ist auszufüllen und dem Angebot beizulegen. Im Rahmen der Angebotsauswertung wird die Wartung über den angegebenen Zeitraum der Gewährleistung (siehe Formblätter) voll gewertet, was zu einer Verschiebung der Reihenfolge führen kann.
Der Preis für die Wartung ist ausschließlich im AMEV Wartungsvertragsmuster einzutragen. Der Bauherr behält sich vor, die Wartung zu beauftragen.

*Hinweis: Abgrenzung GA - BTA - ELT*
Abgrenzung GA - BTA - ELT

Für die auszuführenden Anlagen im Bereich der Heizungs-, Lüftungs-, Kälte- und Sanitärtechnik wird die Gebäudeautomation als separates Gewerk ausgeschrieben. Aus diesem Grunde ist eine Leistungsabgrenzung entsprechend VOB Teil C DIN 18386 Gebäudeautomation und VDI 3814 Blatt 2 zwischen dem Errichter der Betriebstechnischen Anlagen (BTA), dem Gewerk Gebäudeautomation (GA) sowie dem Gewerk Elektro (ELT) erforderlich.

Übersicht über den Leistungsbereich BTA
- Lieferung, Montage, Inbetriebnahme u.a. von Pumpen, Spüleinheiten, Spülauslösungen, dezentrale Warmwasserbereiter, Dosiereinrichtungen, Desinfektionsmittelmischeinrichtungen, BUS-Zähler etc.
- Elektrischer Anschluss an bauseits gezogene Kabelenden in Absprache mit den Gewerken Elektro und GA, Inbetriebnahme, Programmierung

Übersicht über den Leistungsbereich GA
- Schaltschränke mit Hauptschalter, Einspeisung, Leistungs- und Steuerbaugruppen, Sicherheitsketten.
- Steuer- und Regelanlagen als DDC-Unterstation gegliedert in Informationsschwerpunkte.
- Erstellung von Steuer- und Regelprogrammen zur Umsetzung der durch den AN BTA definierten Funktionen.
- Handbedienebene zur örtlichen Bedienung (außer rein mechanische Handbedienebenen an den Aggregaten direkt)
- Betriebs- und Störungsanzeigen.
- Feldgeräte wie Messwertgeber, Wächter, Klappenantriebe, Regelventile Kühler und Erhitzer, Rauchmelder
- Kabelanschlussarbeiten an den durch den AN GA gelieferten Komponenten

Übersicht über den Leistungsbereich ELT
- Kabelverlegesysteme
- Leitungsverlegung bis zum Übergabepunkt nach Kabelliste (einschließlich Endverlegung)
- Anklemmen der Zuleitungen auf Seiten der Niederspannungshauptverteilungen
- Potentialausgleichssystem, einschließlich Anklemmen an den vorgesehenen Punkten oder durch Schaffung von Anschlusspunkten durch PA-Klemmen / -Schellen

Diese Abgrenzung ist gültig soweit im Einzelnen nicht abweichend beschrieben.

### 1 Gas-, Wasser- und Entwässerungsanlagen innerhalb von Gebäuden nach DIN 18381 VOB Teil im Bereich Bestand GEH I

#### 1.1 KG 411 Abwasseranlagen

##### 1.1.1 Schmutzwassernetz

###### 1.1.1.1 Schmutzwasserleitungen Gusseisen

**1.1.1.1.001 Mehraufwand für Verlegung von Rohrleitungen in genutzten Gebäuden**
Mehraufwand für Verlegung von Rohrleitungen in genutzten Gebäuden
unter Beachtung des laufenden Krankenhausbetriebes.
Die Abrechnung des Montage-Mehraufwandes erfolgt über Meter Rohrleitung für alle Dimensionen.
Nachfolgende Mehraufwendungen zu berücksichtigen:
- Absprachen mit dem Hause wann, wie und wo die entsprechenden
  Installationen durchgeführt werden können.
- Arbeitsunterbrechungen mit Ab- und Wiederaufrüsten von losen Materialien,
  Leitern, Gerüste und Gerätschaften etc.
Menge: 40,000 m
- 0,000, KT Maßnahmen: GEH II; Maßnahmen: 411
- 0,000, KT Maßnahmen: GEH 0; Maßnahmen: 411
- 40,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Abwasserleitungen Gussrohr bis 5,5m Montagehöhe*

**1.1.1.1.002 Abwasserltg Guss 2K-Epoxid-Besch Grundbesch DN50 Gebäude**
*** Leitbeschreibung
STLB-Bau 2025-10 044
Abwasserleitung aus Gusseisen, DIN EN 877 und DIN 19522, innen mit Zweikomponenten-Epoxid-Beschichtung, außen mit Grundbeschichtung, Farbton rotbraun, DN 50, Verlegung in Gebäuden, Form- und Verbindungsstücke werden gesondert vergütet, besondere Rohrbefestigungen werden gesondert vergütet, Arbeitshöhe des Montageortes bis 5,5 m über der Standfläche des hierfür erforderlichen Gerüstes, Gerüst wird gesondert vergütet.
Menge: 15,000 m
- 0,000, KT Maßnahmen: GEH II; Maßnahmen: 411
- 0,000, KT Maßnahmen: GEH 0; Maßnahmen: 411
- 15,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**1.1.1.1.003 Abwasserltg Guss 2K-Epoxid-Besch Grundbesch DN80 Gebäude**
*** Leitbeschreibung
STLB-Bau 2025-10 044
Abwasserleitung aus Gusseisen, DIN EN 877 und DIN 19522, innen mit Zweikomponenten-Epoxid-Beschichtung, außen mit Grundbeschichtung, Farbton rotbraun, DN 80, Verlegung in Gebäuden, Form- und Verbindungsstücke werden gesondert vergütet, besondere Rohrbefestigungen werden gesondert vergütet, Arbeitshöhe des Montageortes bis 5,5 m über der Standfläche des hierfür erforderlichen Gerüstes, Gerüst wird gesondert vergütet.
Menge: 2,000 m
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**1.1.1.1.004 Abwasserltg Guss 2K-Epoxid-Besch Grundbesch DN100 Gebäude**
*** Leitbeschreibung
STLB-Bau 2025-10 044
Abwasserleitung aus Gusseisen, DIN EN 877 und DIN 19522, innen mit Zweikomponenten-Epoxid-Beschichtung, außen mit Grundbeschichtung, Farbton rotbraun, DN 100, Verlegung in Gebäuden, Form- und Verbindungsstücke werden gesondert vergütet, besondere Rohrbefestigungen werden gesondert vergütet, Arbeitshöhe des Montageortes bis 5,5 m über der Standfläche des hierfür erforderlichen Gerüstes, Gerüst wird gesondert vergütet.
Menge: 25,000 m
- 0,000, KT Maßnahmen: GEH II; Maßnahmen: 411
- 0,000, KT Maßnahmen: GEH 0; Maßnahmen: 411
- 25,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

*Hinweis: Form- und Verbindungsstücke für Abwasserleitung aus Guss (SML)*
Form- und Verbindungsstücke für Abwasserleitung aus Guss (SML)
Nachfolgende Form- und Verbindungsstücke beziehen sich auf alle vorgenannten Medien, Montageorte und -höhen sowie ggf. zusätzlich beschriebene Sicherungsmaßnahmen.
Behinderungen durch beengte Montage- und Platzverhältnisse sind grundsätzlich in den Einheitspreisen mit einzukalkulieren.

**1.1.1.1.005 Schnittkantenschutz zum aufkleben.**
Schnittkantenschutz zum aufkleben.

Schnittkantenschutz für gusseiserne Abflussrohrsysteme nach DIN EN 877 und DIN 19522 als einseitig klebendes, flexibles Butylklebeband auf Basis von synthetischem Kautschuk mit einer Deckschicht aus PP-Vlies.

Werkstoff  : Butylkautschuk mit PP-Vlies
Temperaturen  : Verarbeitung: +5° bis +40°C
Temperaturbereich  : -30°C bis +100°C
  (DIN EN 877: Kochtest 100°C/ 24h und
  Temperaturwechseltest +15°C/ 93°C, 1500 Zyklen)
Lagerung  : +5° bis +25°C
Gesamtdicke  : 0,6 mm
Bandbreite  : 38 mm

Montage:
1. Nach dem Trennen des Rohrs/Formstücks scharfe Kanten brechen und die Oberflächen mit einem geeigneten Tuch und Alkohol (Spiritus) reinigen so dass sie absolut trocken, staub- und fettfrei sind. Der Alkohol muss vor Bandmontage vollständig verdunsten.
2. Band auf die folgende Länge in mm zuschneiden:
  DN50  DN70  DN80  DN100  DN125  DN150  DN200  DN250  DN300
  175  245  260  345  420  500  655  855  1020
3. Band leicht erwärmen (Heizung oder andere Wärmequelle). Trennfolie abziehen.
4. Band mit der klebenden Seite an die Außenseite des geschnittenen Rohrs anlegen und 20 mm vom Rand entfernt ansetzen.
5. Band mit leichtem gleichmäßigem Zug um das Rohr legen, leicht überlappen lassen. Falls ein Spalt bleibt, beide Seiten einzeln nochmals etwas lösen und das Band unter höherer Spannung bis zum Überlappen dehnen.
6. Band von außen nach innen an die Rohrinnenfläche drücken und festpressen. Das Band muss innen spannungsfrei anliegen. Vor Verbindermontage falls nötig Gleitmittel aufbringen. Gegebenenfalls die Spannschraube des Verbinders vor dem Aufschieben etwas lockern.
Menge: 15,000 m
- 0,000, KT Maßnahmen: GEH II; Maßnahmen: 411
- 0,000, KT Maßnahmen: GEH 0; Maßnahmen: 411
- 15,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.006 Passstück Guss 2K-Epoxid-Besch Grundbesch DN50**
STLB-Bau 2025-10 044
Passstück bis 50 cm, für Abwasserleitung aus Gusseisen, innen mit Zweikomponenten-Epoxid-Beschichtung, außen mit Grundbeschichtung, Farbton rotbraun, DN 50.
Menge: 8,000 St
- 0,000, KT Maßnahmen: GEH II; Maßnahmen: 411
- 0,000, KT Maßnahmen: GEH 0; Maßnahmen: 411
- 8,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.007 Passstück Guss 2K-Epoxid-Besch Grundbesch DN80**
STLB-Bau 2025-10 044
Passstück bis 50 cm, für Abwasserleitung aus Gusseisen, innen mit Zweikomponenten-Epoxid-Beschichtung, außen mit Grundbeschichtung, Farbton rotbraun, DN 80.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.008 Passstück Guss 2K-Epoxid-Besch Grundbesch DN100**
STLB-Bau 2025-10 044
Passstück bis 50 cm, für Abwasserleitung aus Gusseisen, innen mit Zweikomponenten-Epoxid-Beschichtung, außen mit Grundbeschichtung, Farbton rotbraun, DN 100.
Menge: 12,000 St
- 0,000, KT Maßnahmen: GEH II; Maßnahmen: 411
- 0,000, KT Maßnahmen: GEH 0; Maßnahmen: 411
- 12,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.009 Bogen Guss 2K-Epoxid-Besch Grundbesch DN50**
STLB-Bau 2025-10 044
Bogen, für Abwasserleitung aus Gusseisen, innen mit Zweikomponenten-Epoxid-Beschichtung, außen mit Grundbeschichtung, Farbton rotbraun, DN 50.
Menge: 6,000 St
- 0,000, KT Maßnahmen: GEH II; Maßnahmen: 411
- 0,000, KT Maßnahmen: GEH 0; Maßnahmen: 411
- 6,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.010 Bogen Guss 2K-Epoxid-Besch Grundbesch DN80**
STLB-Bau 2025-10 044
Bogen, für Abwasserleitung aus Gusseisen, innen mit Zweikomponenten-Epoxid-Beschichtung, außen mit Grundbeschichtung, Farbton rotbraun, DN 80.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.011 Bogen Guss 2K-Epoxid-Besch Grundbesch DN100**
STLB-Bau 2025-10 044
Bogen, für Abwasserleitung aus Gusseisen, innen mit Zweikomponenten-Epoxid-Beschichtung, außen mit Grundbeschichtung, Farbton rotbraun, DN 100.
Menge: 6,000 St
- 0,000, KT Maßnahmen: GEH II; Maßnahmen: 411
- 0,000, KT Maßnahmen: GEH 0; Maßnahmen: 411
- 6,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.012 Bogen Doppelbogen 88Grad Guss 2K-Epoxid-Besch Grundbesch DN50**
STLB-Bau 2025-10 044
Bogen, als Doppelbogen, 88 Grad, für Abwasserleitung aus Gusseisen, innen mit Zweikomponenten-Epoxid-Beschichtung, außen mit Grundbeschichtung, Farbton rotbraun, DN 50.
Menge: 8,000 St
- 0,000, KT Maßnahmen: GEH II; Maßnahmen: 411
- 0,000, KT Maßnahmen: GEH 0; Maßnahmen: 411
- 8,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.013 Bogen Doppelbogen 88Grad Guss 2K-Epoxid-Besch Grundbesch DN80**
STLB-Bau 2025-10 044
Bogen, als Doppelbogen, 88 Grad, für Abwasserleitung aus Gusseisen, innen mit Zweikomponenten-Epoxid-Beschichtung, außen mit Grundbeschichtung, Farbton rotbraun, DN 80.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.014 Bogen Doppelbogen 88Grad Guss 2K-Epoxid-Besch Grundbesch DN100**
STLB-Bau 2025-10 044
Bogen, als Doppelbogen, 88 Grad, für Abwasserleitung aus Gusseisen, innen mit Zweikomponenten-Epoxid-Beschichtung, außen mit Grundbeschichtung, Farbton rotbraun, DN 100.
Menge: 8,000 St
- 0,000, KT Maßnahmen: GEH II; Maßnahmen: 411
- 0,000, KT Maßnahmen: GEH 0; Maßnahmen: 411
- 8,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.015 Bogen Beruhigungsstrecke 88Grad Guss 2K-Epoxid-Besch Grundbesch DN80**
STLB-Bau 2025-10 044
Bogen, mit Beruhigungsstrecke, 88 Grad, für Abwasserleitung aus Gusseisen, innen mit Zweikomponenten-Epoxid-Beschichtung, außen mit Grundbeschichtung, Farbton rotbraun, DN 80.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.016 Bogen Beruhigungsstrecke 88Grad Guss 2K-Epoxid-Besch Grundbesch DN100**
STLB-Bau 2025-10 044
Bogen, mit Beruhigungsstrecke, 88 Grad, für Abwasserleitung aus Gusseisen, innen mit Zweikomponenten-Epoxid-Beschichtung, außen mit Grundbeschichtung, Farbton rotbraun, DN 100.
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.017 Bogen Umlüftung 135Grad Guss 2K-Epoxid-Besch Grundbesch DN100**
STLB-Bau 2025-10 044
Bogen, für Umlüftung, 135 Grad, für Abwasserleitung aus Gusseisen, innen mit Zweikomponenten-Epoxid-Beschichtung, außen mit Grundbeschichtung, Farbton rotbraun, DN 100.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.018 Abzweig Guss 2K-Epoxid-Besch Grundbesch DN50**
STLB-Bau 2025-10 044
Abzweig, für Abwasserleitung aus Gusseisen, innen mit Zweikomponenten-Epoxid-Beschichtung, außen mit Grundbeschichtung, Farbton rotbraun, DN 50.
Menge: 5,000 St
- 0,000, KT Maßnahmen: GEH II; Maßnahmen: 411
- 0,000, KT Maßnahmen: GEH 0; Maßnahmen: 411
- 5,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.019 Abzweig Guss 2K-Epoxid-Besch Grundbesch DN80**
STLB-Bau 2025-10 044
Abzweig, für Abwasserleitung aus Gusseisen, innen mit Zweikomponenten-Epoxid-Beschichtung, außen mit Grundbeschichtung, Farbton rotbraun, DN 80.
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.020 Abzweig Guss 2K-Epoxid-Besch Grundbesch DN100**
STLB-Bau 2025-10 044
Abzweig, für Abwasserleitung aus Gusseisen, innen mit Zweikomponenten-Epoxid-Beschichtung, außen mit Grundbeschichtung, Farbton rotbraun, DN 100.
Menge: 4,000 St
- 0,000, KT Maßnahmen: GEH II; Maßnahmen: 411
- 0,000, KT Maßnahmen: GEH 0; Maßnahmen: 411
- 4,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.021 Abzweig red. Guss 2K-Epoxid-Besch Grundbesch DN80 DN50**
STLB-Bau 2025-10 044
Abzweig, reduziert, für Abwasserleitung aus Gusseisen, innen mit Zweikomponenten-Epoxid-Beschichtung, außen mit Grundbeschichtung, Farbton rotbraun, DN 80, 2. DN 50.
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.022 Abzweig red. Guss 2K-Epoxid-Besch Grundbesch DN100 DN50**
STLB-Bau 2025-10 044
Abzweig, reduziert, für Abwasserleitung aus Gusseisen, innen mit Zweikomponenten-Epoxid-Beschichtung, außen mit Grundbeschichtung, Farbton rotbraun, DN 100, 2. DN 50.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.023 Abzweig Doppelabzweig Guss 2K-Epoxid-Besch Grundbesch DN100**
STLB-Bau 2025-10 044
Abzweig, als Doppelabzweig, für Abwasserleitung aus Gusseisen, innen mit Zweikomponenten-Epoxid-Beschichtung, außen mit Grundbeschichtung, Farbton rotbraun, DN 100.
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.024 Abzweig red. Doppelabzweig Guss 2K-Epoxid-Besch Grundbesch DN100 DN50**
STLB-Bau 2025-10 044
Abzweig, reduziert, als Doppelabzweig, für Abwasserleitung aus Gusseisen, innen mit Zweikomponenten-Epoxid-Beschichtung, außen mit Grundbeschichtung, Farbton rotbraun, DN 100, 2. DN 50.
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.025 Abzweig red. Doppelabzweig Guss 2K-Epoxid-Besch Grundbesch DN100 DN80**
STLB-Bau 2025-10 044
Abzweig, reduziert, als Doppelabzweig, für Abwasserleitung aus Gusseisen, innen mit Zweikomponenten-Epoxid-Beschichtung, außen mit Grundbeschichtung, Farbton rotbraun, DN 100, 2. DN 80.
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.026 Abzweig Eckabzweig 88Grad Guss 2K-Epoxid-Besch Grundbesch DN100**
STLB-Bau 2025-10 044
Abzweig, als Eckabzweig, 88 Grad, für Abwasserleitung aus Gusseisen, innen mit Zweikomponenten-Epoxid-Beschichtung, außen mit Grundbeschichtung, Farbton rotbraun, DN 100.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.027 Abzweig red. Eckabzweig 88Grad Guss 2K-Epoxid-Besch Grundbesch DN100 DN80**
STLB-Bau 2025-10 044
Abzweig, reduziert, als Eckabzweig, 88 Grad, für Abwasserleitung aus Gusseisen, innen mit Zweikomponenten-Epoxid-Beschichtung, außen mit Grundbeschichtung, Farbton rotbraun, DN 100, 2. DN 80.
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.028 Reduzierstück Guss 2K-Epoxid-Besch Grundbesch DN100 DN50**
STLB-Bau 2025-10 044
Reduzierstück für Abwasserleitung aus Gusseisen, innen mit Zweikomponenten-Epoxid-Beschichtung, außen mit Grundbeschichtung, Farbton rotbraun, DN 100, 2. DN 50.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.029 Reduzierstück Guss 2K-Epoxid-Besch Grundbesch DN100 DN80**
STLB-Bau 2025-10 044
Reduzierstück für Abwasserleitung aus Gusseisen, innen mit Zweikomponenten-Epoxid-Beschichtung, außen mit Grundbeschichtung, Farbton rotbraun, DN 100, 2. DN 80.
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.030 Sprungrohr Guss 2K-Epoxid-Besch Grundbesch DN100**
STLB-Bau 2025-10 044
Sprungrohr von 65 bis 200 mm Achsabstand, für Abwasserleitung aus Gusseisen, innen mit Zweikomponenten-Epoxid-Beschichtung, außen mit Grundbeschichtung, Farbton rotbraun, DN 100.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.031 Reinigungsrohr runde Öffnung Guss 2K-Epoxid-Besch Grundbesch DN50**
STLB-Bau 2025-10 044
Reinigungsrohr mit runder Öffnung, für Abwasserleitung aus Gusseisen, innen mit Zweikomponenten-Epoxid-Beschichtung, außen mit Grundbeschichtung, Farbton rotbraun, DN 50.
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.032 Reinigungsrohr runde Öffnung Guss 2K-Epoxid-Besch Grundbesch DN80**
STLB-Bau 2025-10 044
Reinigungsrohr mit runder Öffnung, für Abwasserleitung aus Gusseisen, innen mit Zweikomponenten-Epoxid-Beschichtung, außen mit Grundbeschichtung, Farbton rotbraun, DN 80.
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.033 Reinigungsrohr runde Öffnung Guss 2K-Epoxid-Besch Grundbesch DN100**
STLB-Bau 2025-10 044
Reinigungsrohr mit runder Öffnung, für Abwasserleitung aus Gusseisen, innen mit Zweikomponenten-Epoxid-Beschichtung, außen mit Grundbeschichtung, Farbton rotbraun, DN 100.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.034 Reinigungsrohr eckige Öffnung Guss 2K-Epoxid-Besch Grundbesch DN100**
STLB-Bau 2025-10 044
Reinigungsrohr mit eckiger Öffnung, für Abwasserleitung aus Gusseisen, innen mit Zweikomponenten-Epoxid-Beschichtung, außen mit Grundbeschichtung, Farbton rotbraun, DN 100.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.035 WC-Anschlussstück WC-Abzweig 88Grad Guss 2K-Epoxid-Besch Grundbesch DN100**
STLB-Bau 2025-10 044
WC-Anschlussstück als WC-Abzweig, 88 Grad, für Abwasserleitung aus Gusseisen, innen mit Zweikomponenten-Epoxid-Beschichtung, außen mit Grundbeschichtung, Farbton rotbraun, DN 100.
Menge: 3,000 St
- 0,000, KT Maßnahmen: GEH II; Maßnahmen: 411
- 0,000, KT Maßnahmen: GEH 0; Maßnahmen: 411
- 3,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.036 Objektanschlussbogen Bogen 90Grad Guss 2K-Epoxid-Besch Grundbesch DN50**
STLB-Bau 2025-10 044
Objektanschlussbogen als Bogen, 90 Grad, für Abwasserleitung aus Gusseisen, innen mit Zweikomponenten-Epoxid-Beschichtung, außen mit Grundbeschichtung, Farbton rotbraun, DN 50.
Menge: 3,000 St
- 0,000, KT Maßnahmen: GEH II; Maßnahmen: 411
- 0,000, KT Maßnahmen: GEH 0; Maßnahmen: 411
- 3,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.037 Fallrohrstütze Guss 2K-Epoxid-Besch Grundbesch DN100**
STLB-Bau 2025-10 044
Fallrohrstütze einschl. Befestigung, für Abwasserleitung aus Gusseisen, innen mit Zweikomponenten-Epoxid-Beschichtung, außen mit Grundbeschichtung, Farbton rotbraun, DN 100.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.038 Auflagerung Fallrohrstütze Guss 2K-Epoxid-Besch Grundbesch DN100**
STLB-Bau 2025-10 044
Auflagerung für Fallrohrstütze, für Abwasserleitung aus Gusseisen, innen mit Zweikomponenten-Epoxid-Beschichtung, außen mit Grundbeschichtung, Farbton rotbraun, DN 100.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.039 Gummimanschette Profilschelle Guss 2K-Epoxid-Besch Grundbesch DN50**
STLB-Bau 2025-10 044
Gummimanschette und Profilschelle, aus nichtrostendem Stahl, mit Spannschraube aus verzinktem Stahl, für Abwasserleitung aus Gusseisen, innen mit Zweikomponenten-Epoxid-Beschichtung, außen mit Grundbeschichtung, Farbton rotbraun, DN 50.
Menge: 42,000 St
- 0,000, KT Maßnahmen: GEH II; Maßnahmen: 411
- 0,000, KT Maßnahmen: GEH 0; Maßnahmen: 411
- 42,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.040 Gummimanschette Profilschelle Guss 2K-Epoxid-Besch Grundbesch DN80**
STLB-Bau 2025-10 044
Gummimanschette und Profilschelle, aus nichtrostendem Stahl, mit Spannschraube aus verzinktem Stahl, für Abwasserleitung aus Gusseisen, innen mit Zweikomponenten-Epoxid-Beschichtung, außen mit Grundbeschichtung, Farbton rotbraun, DN 80.
Menge: 12,000 St
- 0,000, KT Maßnahmen: GEH II; Maßnahmen: 411
- 0,000, KT Maßnahmen: GEH 0; Maßnahmen: 411
- 12,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.1.041 Gummimanschette Profilschelle Guss 2K-Epoxid-Besch Grundbesch DN100**
STLB-Bau 2025-10 044
Gummimanschette und Profilschelle, aus nichtrostendem Stahl, mit Spannschraube aus verzinktem Stahl, für Abwasserleitung aus Gusseisen, innen mit Zweikomponenten-Epoxid-Beschichtung, außen mit Grundbeschichtung, Farbton rotbraun, DN 100.
Menge: 37,000 St
- 0,000, KT Maßnahmen: GEH II; Maßnahmen: 411
- 0,000, KT Maßnahmen: GEH 0; Maßnahmen: 411
- 37,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 1.1.1.2 Schmutzwasseranlagen sonstiges

**1.1.1.2.001 Anschluss Grundleitung, PVC oder PP DN 100**
Anschluss am Rohrende herstellen an bauseitige Abwasser-Grundleitung, aus PVC- bzw. PP-Rohr, durch Muffenverbindung, Einschließlich Übergangsformstück und Dichtungsmaterial. Entfernen der provisorischen Rohrverschlüsse sowie Säubern des bauseits eingebauten Rohrstutzens.
Anschlussdimension:  bis DN 100
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.2.002 Anschluss Herstellen DN 150**
Anschluss Herstellen wie zuletzt im vollen Wortlaut beschrieben, jedoch
Dimension:  bis DN 150/160
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.2.003 Anschluss herstellen Guss DN 150**
Anschluss herstellen an bestehende Entwässerungsleitung im Gebäude aus Gussrohr, einschließlich Übergangsstück, Form- und Verbindungsmaterialien, sowie der erforderlichen Nebenarbeiten.
Anschlussdimension:  bis DN 150
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.2.004 Anschluss herstellen Geräte und Apparate**
Anschluss herstellen für Tropfwasser, an bauseitige Geräte, Apparate und Rinnen, einschließlich Übergangsstück, Form- und Verbindungsmaterialien, sowie der erforderlichen Nebenarbeiten.
Anschlussdimension:  bis DN 50
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.2.005 Trichtersiphon**
Röhrengeruchsverschluss mit Auffangtrichter für Leckwasser und Wandhalter aus Kunststoff weiß,
Dimension:  DN 50
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.2.006 Anschlussmuffe DN 50 (Konfix)**
Anschlussmuffe aus Elastomer mit Dichtlippen und Spannschelle aus nichtrostendem Stahl, Werkstoff-Nr 1.4510/11, aus EPDM, mit vorgestochenen Anschlußringen für unterschiedliche Außendurchmesser, zum Übergang auf Rohre aus Fremdwerkstoffen, als Zulage für Abwasserleitung.
Dimension:  DN 50
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.2.007 Anschlussmuffe DN 100**
Leistung wie zuletzt im vollen Wortlaut beschrieben, jedoch
Dimension:  DN 100
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.2.008 Belüftungsventil, DN 100**
Belüftungsventil wie zuletzt im vollen Wortlaut beschrieben, jedoch
Dimension:  DN 100
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.1.2.009 Druck- und Dichtheitsprüfung bis DN 150**
Druck- und Dichtheitsprüfung, an Anschluss-, Sammel- und Fallleitungen, in mehreren Abschnitten, Prüfmethode Sichtverfahren, Prüfmedium Wasser, Einschließlich Beseitigen des Wassers, Wasser wird beigestellt, einschließlich Druckprüfprotokolle, 2- fach. Die Prüfprotokolle sind den Bestandsunterlagen beizufügen.
Einschließlich herzustellender zeitweiser Verschlüsse an offenen Enden und anschließendem Beseitigen der Verschlüsse. Einschließlich setzen einer Verschlussblase am Tiefpunkt der Leitung und Beseitigen.

Leitungsdimension:  bis DN 100
Prüfdruck:  0,5 bar
Verschluss je Abschnitt:  bis 4
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

##### 1.1.2 Abwasseranlagen sonstiges

###### 1.1.2.1 Rohrbefestigungen

*Hinweis: Rohrbefestigung Abwasserleitungen, Beton, ohne Brandschutz (F0), mit Dehnungsaufnahme, bis 5,5m Montagehöhe*

**1.1.2.1.001 Rohrschelle Stahl verz axiale Dehnungsaufnahme bis 40mm L bis 0,5m DN50**
*** Leitbeschreibung
STLB-Bau 2025-10 042
Rohraufhängung als Rohrschelle, aus verzinktem Stahl, für eine axiale Dehnungsaufnahme bis 40 mm, mit schalldämmenden Einlagen, Anforderungen entsprechend DIN 4109-1, Temperaturbereich - 40 bis 110 Grad C, Länge Aufhängung bis 0,5 m, Befestigung mit Gewindestäben, mit bauaufsichtlich zugelassenen Dübeln, einschl. Bohrarbeiten, Befestigungsuntergrund Beton, DN 50, Arbeitshöhe des Montageortes bis 5,5 m über der Standfläche des hierfür erforderlichen Gerüstes, Gerüst wird gesondert vergütet.
Menge: 12,000 St
- 0,000, KT Maßnahmen: GEH II; Maßnahmen: 411
- 0,000, KT Maßnahmen: GEH 0; Maßnahmen: 411
- 12,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Metalldübel oder Setzbolzen mit Zulassung in gerissenen Beton*
Metalldübel oder Setzbolzen mit Zulassung in gerissenen Beton
rechnerische Zugspannung in Stahlbauteilen max 9 N/mm².

**1.1.2.1.002 Rohrschelle Stahl verz axiale Dehnungsaufnahme bis 40mm L bis 0,5m DN80**
*** Leitbeschreibung
STLB-Bau 2025-10 042
Rohraufhängung als Rohrschelle, aus verzinktem Stahl, für eine axiale Dehnungsaufnahme bis 40 mm, mit schalldämmenden Einlagen, Anforderungen entsprechend DIN 4109-1, Temperaturbereich - 40 bis 110 Grad C, Länge Aufhängung bis 0,5 m, Befestigung mit Gewindestäben, mit bauaufsichtlich zugelassenen Dübeln, einschl. Bohrarbeiten, Befestigungsuntergrund Beton, DN 80, Arbeitshöhe des Montageortes bis 5,5 m über der Standfläche des hierfür erforderlichen Gerüstes, Gerüst wird gesondert vergütet.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Metalldübel oder Setzbolzen mit Zulassung in gerissenen Beton*
Metalldübel oder Setzbolzen mit Zulassung in gerissenen Beton
rechnerische Zugspannung in Stahlbauteilen max 9 N/mm².

**1.1.2.1.003 Rohrschelle Stahl verz axiale Dehnungsaufnahme bis 40mm L bis 0,5m DN100**
*** Leitbeschreibung
STLB-Bau 2025-10 042
Rohraufhängung als Rohrschelle, aus verzinktem Stahl, für eine axiale Dehnungsaufnahme bis 40 mm, mit schalldämmenden Einlagen, Anforderungen entsprechend DIN 4109-1, Temperaturbereich - 40 bis 110 Grad C, Länge Aufhängung bis 0,5 m, Befestigung mit Gewindestäben, mit bauaufsichtlich zugelassenen Dübeln, einschl. Bohrarbeiten, Befestigungsuntergrund Beton, DN 100, Arbeitshöhe des Montageortes bis 5,5 m über der Standfläche des hierfür erforderlichen Gerüstes, Gerüst wird gesondert vergütet.
Menge: 20,000 St
- 0,000, KT Maßnahmen: GEH II; Maßnahmen: 411
- 0,000, KT Maßnahmen: GEH 0; Maßnahmen: 411
- 20,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Metalldübel oder Setzbolzen mit Zulassung in gerissenen Beton*
Metalldübel oder Setzbolzen mit Zulassung in gerissenen Beton
rechnerische Zugspannung in Stahlbauteilen max 9 N/mm².

*Hinweis*

**1.1.2.1.004 Form-Hohlprofilstahlkonstruktion Stahl verz Festpunktausführung**
*** Leitbeschreibung
STLB-Bau 2025-10 042
Form-/Hohlprofilstahlkonstruktion, aus verzinktem Stahl, für Festpunktausführung, schallentkoppelt gelagert, der rechnerische Nachweis der Tragfähigkeit ist auf Verlangen vorzulegen, Arbeitshöhe des Montageortes bis 5,5 m über der Standfläche des hierfür erforderlichen Gerüstes, Gerüst wird gesondert vergütet.
Menge: 50,000 kg
- 0,000, KT Maßnahmen: GEH II; Maßnahmen: 411
- 0,000, KT Maßnahmen: GEH 0; Maßnahmen: 411
- 50,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Metalldübel oder Setzbolzen mit Zulassung in gerissenen Beton*
Metalldübel oder Setzbolzen mit Zulassung in gerissenen Beton
rechnerische Zugspannung in Stahlbauteilen max 9 N/mm².

*Hinweis: Nachfolgende Farbkennzeichnung beziehen sich auf alle die unter Rohrleitungen genannten Medien, Montageorte und -höhen sowie ggf. zusätzlich beschriebene Sicherungsmaßnahmen.*
Nachfolgende Farbkennzeichnung beziehen sich auf alle die unter Rohrleitungen genannten Medien, Montageorte und -höhen sowie ggf. zusätzlich beschriebene Sicherungsmaßnahmen.
Behinderungen durch beengte Montage- und Platzverhältnisse sind grundsätzlich in den Einheitspreisen mit einzukalkulieren.

**1.1.2.1.005 Farbkennzeichnung Farbringe Richtungspfeile Schmutzwasser**
Farbkennzeichnung DIN 2403 der Schmutzwasserleitung, Kennzeichnung durch Farbringe und Angabe der Fließrichtung durch Richtungspfeile.
Menge: 4,000 St
- 0,000, KT Maßnahmen: GEH II; Maßnahmen: 411
- 0,000, KT Maßnahmen: GEH 0; Maßnahmen: 411
- 4,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 1.1.2.2 Brandschutzdurchführungen von Abwasserleitungen

*Hinweis: BS mit ABP/ABZ - Kernbohrung, massive Wände 200mm (F90), bis 5,5m Montagehöhe*

**1.1.2.2.001 Brandschutzabschottung Rohr Guss R90 DN50 Gebäude Wand D 200mm Durchm. 100-150mm**
*** Leitbeschreibung
STLB-Bau 2025-10 047
Brandschutzabschottung von Rohrleitung aus Gusseisen, mit allgemeinem bauaufsichtlichen Prüfzeugnis/allgemeiner bauaufsichtlicher Zulassung, Feuerwiderstandsklasse R 90 DIN 4102-11,
Rohrleitung nicht gedämmt, DN 50, Verlegung im Gebäude, Arbeitshöhe des Montageortes bis 5,5 m über der Standfläche des hierfür erforderlichen Gerüstes, Gerüst wird gesondert vergütet, Wand aus Beton, Dicke 200 mm, runder Durchbruch ohne Hüllrohr, Durchmesser über 100 bis 150 mm, freier Ringspalt im Durchbruch bis 15 mm, Spalt füllen mit Brandschutzmörtel.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

**1.1.2.2.002 Brandschutzabschottung Rohr Guss R90 DN100 Gebäude Wand D 200mm Durchm. 150-200mm**
*** Leitbeschreibung
STLB-Bau 2025-10 047
Brandschutzabschottung von Rohrleitung aus Gusseisen, mit allgemeinem bauaufsichtlichen Prüfzeugnis/allgemeiner bauaufsichtlicher Zulassung, Feuerwiderstandsklasse R 90 DIN 4102-11,
Rohrleitung nicht gedämmt, DN 100, Verlegung im Gebäude, Arbeitshöhe des Montageortes bis 5,5 m über der Standfläche des hierfür erforderlichen Gerüstes, Gerüst wird gesondert vergütet, Wand aus Beton, Dicke 200 mm, runder Durchbruch ohne Hüllrohr, Durchmesser über 150 bis 200 mm, freier Ringspalt im Durchbruch bis 15 mm, Spalt füllen mit Brandschutzmörtel.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

*Hinweis: BS mit ABP/ABZ - Kernbohrung, massive Decken 300mm (F90), bis 5,5m Montagehöhe*

**1.1.2.2.003 Brandschutzabschottung Rohr Guss R90 DN50 Gebäude Decke D 300mm Durchm. 100-150mm**
*** Leitbeschreibung
STLB-Bau 2025-10 047
Brandschutzabschottung von Rohrleitung aus Gusseisen, mit allgemeinem bauaufsichtlichen Prüfzeugnis/allgemeiner bauaufsichtlicher Zulassung, Feuerwiderstandsklasse R 90 DIN 4102-11,
Rohrleitung nicht gedämmt, DN 50, Verlegung im Gebäude, Arbeitshöhe des Montageortes bis 5,5 m über der Standfläche des hierfür erforderlichen Gerüstes, Gerüst wird gesondert vergütet, Decke aus Beton, Dicke 300 mm, runder Durchbruch ohne Hüllrohr, Durchmesser über 100 bis 150 mm, freier Ringspalt im Durchbruch bis 15 mm, Spalt füllen mit Brandschutzmörtel.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

**1.1.2.2.004 Brandschutzabschottung Rohr Guss R90 DN100 Gebäude Decke D 300mm Durchm. 150-200mm**
*** Leitbeschreibung
STLB-Bau 2025-10 047
Brandschutzabschottung von Rohrleitung aus Gusseisen, mit allgemeinem bauaufsichtlichen Prüfzeugnis/allgemeiner bauaufsichtlicher Zulassung, Feuerwiderstandsklasse R 90 DIN 4102-11,
Rohrleitung nicht gedämmt, DN 100, Verlegung im Gebäude, Arbeitshöhe des Montageortes bis 5,5 m über der Standfläche des hierfür erforderlichen Gerüstes, Gerüst wird gesondert vergütet, Decke aus Beton, Dicke 300 mm, runder Durchbruch ohne Hüllrohr, Durchmesser über 150 bis 200 mm, freier Ringspalt im Durchbruch bis 15 mm, Spalt füllen mit Brandschutzmörtel.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

*Hinweis: BS mit ABP/ABZ - Rund, Trockenbauwände 150mm (F90), bis 5,5m Montagehöhe*

**1.1.2.2.005 Brandschutzabschottung Rohr Guss R90 DN50 Gebäude Wand D 150mm Durchm. 100-150mm**
*** Leitbeschreibung
STLB-Bau 2025-10 047
Brandschutzabschottung von Rohrleitung aus Gusseisen, mit allgemeinem bauaufsichtlichen Prüfzeugnis/allgemeiner bauaufsichtlicher Zulassung, Feuerwiderstandsklasse R 90 DIN 4102-11,
Rohrleitung nicht gedämmt, DN 50, Verlegung im Gebäude, Arbeitshöhe des Montageortes bis 5,5 m über der Standfläche des hierfür erforderlichen Gerüstes, Gerüst wird gesondert vergütet, Wand als Trennwand in Ständerbauart, Dicke 150 mm, runder Durchbruch ohne Hüllrohr, Durchmesser über 100 bis 150 mm, freier Ringspalt im Durchbruch bis 15 mm, Spalt füllen mit Gips.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

**1.1.2.2.006 Brandschutzabschottung Rohr Guss R90 DN80 Gebäude Wand D 150mm Durchm. 100-150mm**
*** Leitbeschreibung
STLB-Bau 2025-10 047
Brandschutzabschottung von Rohrleitung aus Gusseisen, mit allgemeinem bauaufsichtlichen Prüfzeugnis/allgemeiner bauaufsichtlicher Zulassung, Feuerwiderstandsklasse R 90 DIN 4102-11,
Rohrleitung nicht gedämmt, DN 80, Verlegung im Gebäude, Arbeitshöhe des Montageortes bis 5,5 m über der Standfläche des hierfür erforderlichen Gerüstes, Gerüst wird gesondert vergütet, Wand als Trennwand in Ständerbauart, Dicke 150 mm, runder Durchbruch ohne Hüllrohr, Durchmesser über 100 bis 150 mm, freier Ringspalt im Durchbruch bis 15 mm, Spalt füllen mit Gips.
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

**1.1.2.2.007 Brandschutzabschottung Rohr Guss R90 DN100 Gebäude Wand D 150mm Durchm. 150-200mm**
*** Leitbeschreibung
STLB-Bau 2025-10 047
Brandschutzabschottung von Rohrleitung aus Gusseisen, mit allgemeinem bauaufsichtlichen Prüfzeugnis/allgemeiner bauaufsichtlicher Zulassung, Feuerwiderstandsklasse R 90 DIN 4102-11,
Rohrleitung nicht gedämmt, DN 100, Verlegung im Gebäude, Arbeitshöhe des Montageortes bis 5,5 m über der Standfläche des hierfür erforderlichen Gerüstes, Gerüst wird gesondert vergütet, Wand als Trennwand in Ständerbauart, Dicke 150 mm, runder Durchbruch ohne Hüllrohr, Durchmesser über 150 bis 200 mm, freier Ringspalt im Durchbruch bis 15 mm, Spalt füllen mit Gips.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

###### 1.1.2.3 Schallschutzdurchführungen von Abwasserleitungen

*Hinweis: Nachfolgende Schalldämmung beziehen sich auf alle die unter Rohrleitungen*
Nachfolgende Schalldämmung beziehen sich auf alle die unter Rohrleitungen
genannten Medien, Montageorte und -höhen sowie ggf. zusätzlich beschriebene Sicherungsmaßnahmen.
Behinderungen durch beengte Montage- und Platzverhältnisse sind grundsätzlich in den Einheitspreisen mit einzukalkulieren.

**1.1.2.3.001 Schalldämmung Rohr Mineralwolle Schale DN50**
STLB-Bau 2025-10 047
Schalldämmung an Rohrleitung, aus Mineralwolle, als Schale, Baustoffklasse DIN 4102-1 A2 (nichtbrennbar), für Rohrleitungs-Einzellängen bis 0,3 m, DN 50.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.2.3.002 Schalldämmung Rohr Mineralwolle Schale DN80**
STLB-Bau 2025-10 047
Schalldämmung an Rohrleitung, aus Mineralwolle, als Schale, Baustoffklasse DIN 4102-1 A2 (nichtbrennbar), für Rohrleitungs-Einzellängen bis 0,3 m, DN 80.
Menge: 1,000 St
- 0,000, KT Maßnahmen: GEH II; Maßnahmen: 411
- 0,000, KT Maßnahmen: GEH 0; Maßnahmen: 411
- 1,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**1.1.2.3.003 Schalldämmung Rohr Mineralwolle Schale DN100**
STLB-Bau 2025-10 047
Schalldämmung an Rohrleitung, aus Mineralwolle, als Schale, Baustoffklasse DIN 4102-1 A2 (nichtbrennbar), für Rohrleitungs-Einzellängen bis 0,3 m, DN 100.
Menge: 2,000 St
- 0,000, KT Maßnahmen: GEH II; Maßnahmen: 411
- 0,000, KT Maßnahmen: GEH 0; Maßnahmen: 411
- 2,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

#### 1.2 KG 412 Wasseranlagen

##### 1.2.1 sanitäre Einrichtungsgegenstände

###### 1.2.1.1 Waschtischanlagen

*Hinweis: Waschbecken für Standarmatur*

**1.2.1.1.001 Waschbecken wandhängend Sanitärporzellan B 600-650mm Ausladung 500-550mm Fuge verfüllen elast.Dichtstoff Silikon B 6mm**
STLB-Bau 2025-10 045
Waschbecken DIN EN 31 (wandhängend), aus Sanitärporzellan, Farbton weiß, glasiert, ohne Hahnloch, ohne Überlauf, für Ablaufventil, Breite über 600 bis 650 mm, Ausladung über 500 bis 550 mm, Befestigung an Installationselement, mit Schallschutz DIN 4109-1, einschl. Verfüllen der Fugen, mit elastischem Dichtstoff DIN EN 15651-3, Basis Silikon, Fugenbreite 6 mm, Farbton weiß.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 1.2.1.2 WC-Anlagen

*Hinweis: WC mit WC-Sitz*

**1.2.1.2.001 Tiefspül-WC Sanitärporzellan glasiert abgerundet hängend Ausladung 500-600mm Fuge verfüllen elast.Dichtstoff Silikon B 6mm**
*** Leitbeschreibung
STLB-Bau 2025-10 045
Tiefspül-WC DIN EN 997, aus Sanitärporzellan, glasiert, Farbton weiß, abgerundet, spülrandfrei, wandhängend, Spülmenge 4,5 l, Ausladung über 500 bis 600 mm, Abgang waagerecht, Befestigung an Installationselement, mit Schallschutz DIN 4109-1, einschl. Verfüllen der Fugen, mit elastischem Dichtstoff DIN EN 15651-3, Basis Silikon, Fugenbreite 6 mm, Farbton weiß.
Menge: 3,000 St
- 0,000, KT Maßnahmen: GEH II; Maßnahmen: 412
- 0,000, KT Maßnahmen: GEH 0; Maßnahmen: 412
- 3,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 weiß, mit WC-Sitz mit Deckel, aus Kunststoff/nichtrostendem Stahl, Farbton weiß, mit Befestigungselementen mit durchgehender Scharnierwelle, aus nichtrostendem Stahl, Werkstoff-Nr 1.4301.*

*Hinweis: Abdeckplatten für WC-Spülung*

**1.2.1.2.002 Abdeckpl. Einbauspülkasten Zweimengenspülung Kunststoff Betätigungsel. Kunststoff**
STLB-Bau 2025-10 045
Abdeckplatte für Einbauspülkasten, für Zweimengenspülung, aus Kunststoff, verchromt, mit Betätigungselement, aus Kunststoff, verchromt, Auslösung manuell, für Betätigung von vorn.
Menge: 3,000 St
- 0,000, KT Maßnahmen: GEH II; Maßnahmen: 412
- 0,000, KT Maßnahmen: GEH 0; Maßnahmen: 412
- 3,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 1.2.1.3 Tragegestelle für sanitäre Einrichtungen

**1.2.1.3.001 Montageelement für Waschtisch**
Montageelement für Waschtisch mit Einlochstandbatterie warm / kalt, eigenstabil zum Einbau in eine teilhohe oder raumhohe Trockenbau-Installationsvorwand. Mit höhenverstellbaren Objekt- und Armaturenanschlüssen, für Einzel- und Schienenmontage, mit Befestigungsmaterial.

Ausstattung:
- 2 x Waschtisch-Haltebolzen M 10, mit Keramikbefestigung, Schraubenabstand variabel
- Ablaufbogen DN 50, Dichtung D = 32 mm,
- 2 x schallgedämmte Armaturenanschlüsse DN 15
Einschließlich Befestigungsmaterial abgestimmt auf angebotenen Waschtisch.
Einschließlich 2 x Baustopfen für die Wasseranschlüsse, für die Zeit von Roh- bis Fertigmontage.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.1.3.002 Montageelement für Wand-WC**
Montageelement für Wand-WC mit Spülkasten 6 l / 3 l, zum Einbau in Trockenbau- Installationswand, mit höhenverstellbaren Objektanschlüssen, für Einzel- oder Schienen-Montage, mit Befestigungsmaterial, TÜV-geprüft, 2 WC-Haltebolzen, mit Keramikbefestigung, PE-Ablaufbogen DN 80/100, mit Distanzstück DN 80. Einschließlich Zu- und Ablaufgarnitur, Spülkasten 6 / 3 l, 2 - Mengen - Auslaufventil pneumatisch, Armaturengruppe I, schwitzwasserisoliert, mit Eckventil DN 15, einschließlich WC-Anschlussgarnitur.
Menge: 3,000 St
- 0,000, KT Maßnahmen: GEH II; Maßnahmen: 412
- 0,000, KT Maßnahmen: GEH 0; Maßnahmen: 412
- 3,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 1.2.1.4 sonstiges zu Sanitären Einrichtungen

**1.2.1.4.001 Ablaufventil Waschbecken DN32 Messing Schaftventil**
STLB-Bau 2025-10 045
Ablaufventil DIN EN 274-1, für Waschbecken DN 32, aus Messing, verchromt, als Schaftventil, Gewindeanschluss aus Messing.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.1.4.002 Geruchverschluss Prüfzeichen Waschbecken 1 1/4xDN40 Messing Röhrengeruchverschluss**
STLB-Bau 2025-10 045
Geruchverschluss DIN 19541 mit Prüfzeichen, für Waschbecken, 1 1/4 x DN 40, aus Messing, verchromt, als Röhrengeruchverschluss, für Wandanschluss, verstellbar, mit Rosette.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

##### 1.2.2 Sanitärarmaturen

###### 1.2.2.1 Stand-Einhebelmischer

*Hinweis: Hinweis Auslauflänge, Heißwassersperre*
Hinweis:
Vor der Bestellung bzw. Motage, hat der AN darauf zu achten, dass der Wasserstrahl der Armaturen nicht auf das Ablaufsieb endet bzw. spritzt (gem. RKI-Richtlinie).

Bei bauseitigen Einbauwaschbecken und Spülen, hat der AN im Vorfeld die Werkstattzeichnung des Möbelbauer/Tischler entsprechend mit der Montageplanung zum Gewerk Sanitär abzugleichen .

Die Armaturen sind über die Heißwassersperre bzw. Temperaturbegrenzung so einzustellen, dass eine Temperatur von max. 43°C aus dem Auslauf fließt.
Die max. Auslauftemperatur ist bei der Inbetriebnahme pro Armatur (auch Thermostate) zu messen, zu dokumentieren und den Revisionsunterlagen bei zuheften. Entsprechende Mehrkosten sind in den nachfolgenden Armaturen mit zu berücksichtigen.

*Hinweis: HAND-/WASCHBECKEN*

**1.2.2.1.001 Einhandmischer Standmontage Waschbeckenbatterie DN15 Metall Ausladung 120-150mm Hebel TW-Erwärmer geschl. Strahlregler H 90-130mm**
*** Leitbeschreibung
STLB-Bau 2025-10 045
Einhandmischer für Standmontage, Waschbeckenbatterie, eigensicher gegen Rückfließen, DN 15, Armaturenkörper aus Metall, verchromt, medienberührende Teile nickelfrei, Ausladung über 120 bis 150 mm, Oberteil mit Keramikscheiben, mit Warmwasserzuflussbegrenzer, mit Durchflussmengeneinstellung, Auslöseelement aus Metall, verchromt, mit Hebel, mit einstellbarem Temperaturanschlag, mit Durchflussbegrenzer, Geräuschverhalten DIN 4109-1 Gruppe I, mit Prüfbericht, für geschlossenen Trinkwassererwärmer, mit schwenkbarem Auslauf, mit Strahlregler ohne Luftansaugung DIN EN 246, Auslaufhöhe über 90 bis 130 mm, mit glattem Körper.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp: konstante Durchflussleistung unabhängig vom Fließdruck*
- Strahlreglertyp: konstante Durchflussleistung unabhängig vom Fließdruck
- Verbindung: Anschluss über flexible Druckschläuche
- Montage: 1-Loch
- Hebel/Bediengrifftyp: Einhandbedienhebel/Griff, Bedienungshebel lang,
  Hebel mit W+K-Kennzeichnung
- Auslaufart: Schwenkbarer Auslauf, Anschlag herausnehmbar
- Temperatureinstellungen: Temperaturbegrenzer, Heißwassersperre
  einstellbar
- Mechanische Teile: ø 4.0 Steuerpatrone mit keramischen Dichtscheiben
  zur Wassermengen- und Temperatureinstellung
- Spezielle Eigenschaften: Armaturenkörper aus entzinkungsbeständigem
  Messing (DZR),
- Ohne Ablaufgarnitur, Ohne Zugstangenbohrung

Fliesseigenschaften:
- Durchfluss bei 300 kPa (Durchflussbegrenzer): 6,00 l/min

Bestimmung / Vorschriften:
- EN Standard: EN 817
- Geräuschklasse: I (ISO 3822)

Zulassungen:
- Konformitätserklärung: DoC

Technische Eigenschaften:
- DN-Größe: DN15
- Ausladung: 133 mm
- Schwenkbereich des Auslaufs: 120° (40° / 80°)
- Material: Messing
- Heißwasserversorgung: max. +70°C
- Arbeitsdruck: 50 - 1000 kPa
- Anschlussgröße: G3/8

##### 1.2.3 Sanitärausstattung, Sanitäraccessoires

###### 1.2.3.1 Montage bauseitiger Spender

*Hinweis: Hinweis Spender bauseits*
Die hauptsächlichen Spendersysteme wie
- Seifenspender
- Desinfektionsmittelspender
- Papierhandtuchspender

werden durch den Nutzer zur Verfügung gestellt und müssen vom AN montiert werden. Die Montagearbeiten werden sep. vergütet, siehe Folgepositionen.
Für die Kalkulation ist davon auszugehen, dass das beigestellte Material en bloc zur Verfügung gestellt wird.
Die Montage hat nach Vorgabe der Fachbauleitung wie Wandansicht / Fliesenspiegel oder direkte Angabe der exakten Montageposition vor Ort, zu erfolgen.
Sämtliche Nebenarbeiten und Werkzeugverschleiß ist in die Positionen einzukalkulieren. Die Bohrungen im Fliesenbereich sind mittels geeignetem Werkzeug (Fliesenbohrer / Steinzeugbohrer) fachgerecht (ggf. ohne Schlag, nass) durchzuführen. Staub ist abzusaugen.
Markierungen sind mindestens so vorzunehmen, dass sie durch das montierte Material abgedeckt werden, ggf. sind sichtbare Markierungen / Anzeichnungenzu entfernen.

**1.2.3.1.001 Montage Flüssigkeitsspender Trockenbau**
Montage von zur Verfügung gestellten Spender für Hygieneflüssigkeiten nach Wandansicht bzw. Angabe der genauen Position vor Ort durch die Fachbauleitung, wie
- Seifenspender
- Seifenschaumspender
- Desinfektionsmittelspender
- Handwaschmittelspender

Einschließlich bis zu 4 Bohrungen staubfrei (Absaugung) im Fliesenbereich, einschließlich entsprechendem Montagematerial (Hohlraumdübel) für Trockenbauwände / Vorsatzschalen, einschließlich sämtlicher Rüst- und Nebenarbeiten.
Menge: 8,000 St
- 0,000, KT Maßnahmen: GEH II; Maßnahmen: 412
- 0,000, KT Maßnahmen: GEH 0; Maßnahmen: 412
- 8,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.3.1.002 Montage sonstige Spender Trockenbau**
Montage von zur Verfügung gestellten Spender für weitere Hygienematerialien nach Wandansicht bzw. Angabe der genauen Position vor Ort durch die Fachbauleitung, wie
- Papierhandtuchspender
- Handschuhspender
- oder Vergleichbarem
Einschließlich bis zu 4 Bohrungen staubfrei (Absaugung) im Fliesenbereich, einschließlich entsprechendem Montagematerial (Hohlraumdübel) für Trockenbauwände / Vorsatzschalen, einschließlich sämtlicher Rüst- und Nebenarbeiten.
Menge: 5,000 St
- 0,000, KT Maßnahmen: GEH II; Maßnahmen: 412
- 0,000, KT Maßnahmen: GEH 0; Maßnahmen: 412
- 5,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.3.1.003 Montage Papierkorb Trockenbau**
Montage von zur Verfügung gestellten Abwürfe nach Wandansicht bzw. Angabe der genauen Position vor Ort durch die Fachbauleitung, wie
- Papierkorb
- Mülleimer
- Behälter für Hygieneartikel
- oder Vergleichbarem
Für bodenfreie Wandbefestigung, einschließlich bis zu 4 Bohrungen staubfrei (Absaugung) im Fliesenbereich, einschließlich entsprechendem Montagematerial (Hohlraumdübel, Wandhaken) für Trockenbauwände / Vorsatzschalen, einschließlich sämtlicher Rüst- und Nebenarbeiten.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 1.2.3.2 sonstiges Sanitärausstattung

**1.2.3.2.001 Spiegel Kristallspiegel rechteckig H 60 cm B 60 cm D 6 mm**
STLB-Bau 2025-10 045
Spiegel, als Kristallspiegel DIN EN 1036-1, mit Glasrückenschutz, rechteckig,
Höhe '60' cm,

Breite '60' cm,

Dicke '6' mm, Spiegel ohne Rahmen, Befestigung durch verdeckte Aufhängung.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.3.2.002 Ablage Sanitärporzellan**
STLB-Bau 2025-10 045
Ablage, aus Sanitärporzellan,
Farbton 'weiß'
Länge über 550 bis 600 mm, Befestigungsschrauben verdeckt.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.3.2.003 Schalenhalter mit Auffangschale zum Hängen über das Spendergehäuse**
Schalenhalter mit Auffangschale zum Hängen über das Spendergehäuse
zum Auffangen der tropfenden Seife oder Desinfektionsmittel für zuvor beschriebene Spender, zum einfachen Hängen über Spender, Edelstahl
mit Kunststoff-Schale
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.3.2.004 Haken Kunststoff Handtuchhaken Ausladung 30mm Einfachhaken**
STLB-Bau 2025-10 045
Haken, aus Kunststoff,
Farbton 'aus Polyamid, Standardfarbton nach Wahl des Auftraggebers'

als Handtuchhaken, Ausladung 30 mm, als Einfachhaken, Profilquerschnitt rund, Befestigungsschrauben verdeckt,
Maße in mm 'Durchm. Rosette 40, Ausladung Handtuchhaken 30'.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.3.2.005 Haken Kunststoff Handtuchhaken Doppelhaken**
STLB-Bau 2025-10 045
Haken, aus Kunststoff,
Farbton 'aus Polyamid, Standardfarbton nach Wahl des Auftraggebers'

als Handtuchhaken, als Doppelhaken, Profilquerschnitt rund, Befestigungsschrauben verdeckt,
Maße in mm 'Durchm. Rosette 40, Ausladung Handtuchhaken 31'.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.3.2.006 Abfallbehälter Drahtkorb rechteckig 40-60l**
STLB-Bau 2025-10 045
Abfallbehälter, als Drahtkorb, rechteckig, Fassungsvermögen über 40 bis 60 l, offen, Behälter klappbar mit Sicherung.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.3.2.007 WC-Bürstengarnitur Kunststoff**
*** Leitbeschreibung
STLB-Bau 2025-10 045
WC-Bürstengarnitur, aus Kunststoff,
Farbton 'aus Polyamid, Standardfarbton nach Wahl des Auftraggebers.'

für Wandbefestigung, feststehend, offen, mit Bürste, mit Tropfschale, diebstahlgeschützt, Befestigungsschrauben verdeckt,
Maße in mm '141 breit, 470 hoch und 140 tief'.
Menge: 3,000 St
- 0,000, KT Maßnahmen: GEH II; Maßnahmen: 412
- 0,000, KT Maßnahmen: GEH 0; Maßnahmen: 412
- 3,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Bürstengriff mit auswechselbarem schwarzem Bürstenkopf*
- Bürstengriff mit auswechselbarem schwarzem Bürstenkopf
  aus Polyamid
- Bürstentopf mit gewölbtem Boden und sphärenförmigem, teilweise
  offenem Oberteil in ringförmigem Halter
- Oberteil stufenlos drehbar
- der Behälter ist herausnehmbar, kann aber auch diebstahlgeschützt
  montiert werden
- einfaches Auswechseln des Bürstenkopfs durch Bajonettverschluss
- diebstahlgeschützt durch verdeckte Verschraubung

**1.2.3.2.008 WC-Papierhalter Kunststoff 1Rolle Halteel. Kunststoff**
*** Leitbeschreibung
STLB-Bau 2025-10 045
WC-Papierhalter, aus Kunststoff,
Farbton 'aus Polyamid, Standardfarbton nach Wahl des Auftraggebers'

offene Form, für eine Rolle, für Wandaufbau, mit Halteelement, aus Kunststoff, Befestigungsschrauben, verdeckt,
Maße in mm '160 breit, 120 hoch, Stange 21 im Durchmesser'.
Menge: 3,000 St
- 0,000, KT Maßnahmen: GEH II; Maßnahmen: 412
- 0,000, KT Maßnahmen: GEH 0; Maßnahmen: 412
- 3,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - rechtwinklig gebogener, U-förmiger Halter*
- rechtwinklig gebogener, U-förmiger Halter
- diebstahlgeschützt durch verdeckte Verschraubung

**1.2.3.2.009 WC-Papierersatzrollenhalter Kunststoff 1Rolle**
*** Leitbeschreibung
STLB-Bau 2025-10 045
WC-Papierersatzrollenhalter, aus Kunststoff,
Farbton 'aus Polyamid, Standardfarbton nach Wahl des Auftraggebers'

offene Form, diebstahlgeschützt, für eine Rolle, für Wandaufbau,
Maße in mm '123 lang, Durchmesser 33, Rosette 70 Durchmesser'.
Menge: 3,000 St
- 0,000, KT Maßnahmen: GEH II; Maßnahmen: 412
- 0,000, KT Maßnahmen: GEH 0; Maßnahmen: 412
- 3,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - zylindrischer Papierhalter mit runder Rosette*
- zylindrischer Papierhalter mit runder Rosette
- diebstahlgeschützt durch verdeckte Verschraubung

##### 1.2.4 Dezentrale Wassererwärmer

###### 1.2.4.1 Elektro-Durchflusswassererwärmer

*Hinweis: Untertisch-/Unterbeckenmontage ohne Standarmatur*

**1.2.4.1.001 Elektro-Durchflusswassererwärmer 3,5kW elektr. geregelt**
STLB-Bau 2025-10 045
Elektro-Durchflusswassererwärmer, geschlossen, hängende Anordnung, mit VDE-EMC-Zeichen, Geräuschverhalten DIN 4109-1 Gruppe I, mit Prüfbericht, für Unterbeckenmontage, Bemessungsbetriebsspannung 230 V AC, Leistung 3,5 kW, elektronisch geregelt, stufenlose Leistungsregelung, Farbton weiß, mit Anschlussleitung und Schutzkontaktstecker, für Montage an Wand, Anschluss Aufputz.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

##### 1.2.5 Trinkwassernetz

###### 1.2.5.1 Edelstahlrohrleitungen und Formstücke

**1.2.5.1.001 Mehraufwand für Verlegung von Rohrleitungen in genutzten Gebäuden**
Mehraufwand für Verlegung von Rohrleitungen in genutzten Gebäuden
unter Beachtung des laufenden Krankenhausbetriebes.
Die Abrechnung des Montage-Mehraufwandes erfolgt über Meter Rohrleitung für alle Dimensionen.
Nachfolgende Mehraufwendungen zu berücksichtigen:
- Absprachen mit dem Hause wann, wie und wo die entsprechenden
  Installationen durchgeführt werden können.
- Arbeitsunterbrechungen mit Ab- und Wiederaufrüsten von losen Materialien,
  Leitern, Gerüste und Gerätschaften etc.
Menge: 77,000 m
- 0,000, KT Maßnahmen: GEH II; Maßnahmen: 412
- 0,000, KT Maßnahmen: GEH 0; Maßnahmen: 412
- 77,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Trinkwasserleitungen aus Edelstahl bis 5,5m Montagehöhe*

**1.2.5.1.002 Rohr Stahl niro geschweißt TW AD 18mm WD 1mm Pressen**
STLB-Bau 2025-10 042
Rohrleitung aus nichtrostenden Stahlrohren DVGW GW 541, geschweißt, Werkstoff-Nr 1.4401, Legierungszuschlag mind. 2,2 Gewichts-% Molybdän, für Trinkwasser DIN 1988-200, Außendurchmesser 18 mm, Wanddicke 1 mm, Verbindung durch Pressen, mit Verpresstkennzeichnung und Prüfsicherheit, einschl. Dichtungsmittel und Herstellen der Verbindungen, Form- und Verbindungsstücke werden gesondert vergütet, besondere Rohrbefestigungen werden gesondert vergütet, Verlegung in Gebäuden und Zentralen, Arbeitshöhe des Montageortes bis 5,5 m über der Standfläche des hierfür erforderlichen Gerüstes, Gerüst wird gesondert vergütet.
Menge: 56,000 m
- 0,000, KT Maßnahmen: GEH II; Maßnahmen: 412
- 0,000, KT Maßnahmen: GEH 0; Maßnahmen: 412
- 56,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.003 Rohr Stahl niro geschweißt TW AD 22mm WD 1,2mm Pressen**
STLB-Bau 2025-10 042
Rohrleitung aus nichtrostenden Stahlrohren DVGW GW 541, geschweißt, Werkstoff-Nr 1.4401, Legierungszuschlag mind. 2,2 Gewichts-% Molybdän, für Trinkwasser DIN 1988-200, Außendurchmesser 22 mm, Wanddicke 1,2 mm, Verbindung durch Pressen, mit Verpresstkennzeichnung und Prüfsicherheit, einschl. Dichtungsmittel und Herstellen der Verbindungen, Form- und Verbindungsstücke werden gesondert vergütet, besondere Rohrbefestigungen werden gesondert vergütet, Verlegung in Gebäuden und Zentralen, Arbeitshöhe des Montageortes bis 5,5 m über der Standfläche des hierfür erforderlichen Gerüstes, Gerüst wird gesondert vergütet.
Menge: 32,000 m
- 0,000, KT Maßnahmen: GEH II; Maßnahmen: 412
- 0,000, KT Maßnahmen: GEH 0; Maßnahmen: 412
- 32,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.004 Rohr Stahl niro geschweißt TW AD 28mm WD 1,2mm Pressen**
STLB-Bau 2025-10 042
Rohrleitung aus nichtrostenden Stahlrohren DVGW GW 541, geschweißt, Werkstoff-Nr 1.4401, Legierungszuschlag mind. 2,2 Gewichts-% Molybdän, für Trinkwasser DIN 1988-200, Außendurchmesser 28 mm, Wanddicke 1,2 mm, Verbindung durch Pressen, mit Verpresstkennzeichnung und Prüfsicherheit, einschl. Dichtungsmittel und Herstellen der Verbindungen, Form- und Verbindungsstücke werden gesondert vergütet, besondere Rohrbefestigungen werden gesondert vergütet, Verlegung in Gebäuden und Zentralen, Arbeitshöhe des Montageortes bis 5,5 m über der Standfläche des hierfür erforderlichen Gerüstes, Gerüst wird gesondert vergütet.
Menge: 62,000 m
- 0,000, KT Maßnahmen: GEH II; Maßnahmen: 412
- 0,000, KT Maßnahmen: GEH 0; Maßnahmen: 412
- 62,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Form- und Verbindungsstücke für Trinkwasserleitungen aus Edelstahl*
Form- und Verbindungsstücke für Trinkwasserleitungen aus Edelstahl
Nachfolgende Form- und Verbindungsstücke beziehen sich auf alle vorgenannten Medien, Montageorte und -höhen sowie ggf. zusätzlich beschriebene Sicherungsmaßnahmen.
Behinderungen durch beengte Montage- und Platzverhältnisse sind grundsätzlich in den Einheitspreisen mit einzukalkulieren.

*Hinweis: Anforderungen an die Form- und Verbindungsstücke im Pressfittingsystem:*
Anforderungen an die Form- und Verbindungsstücke im Pressfittingsystem:
Die Form- und Verbindungsstücke müssen folgende Anforderungen erfüllen:
- unverpresst undicht gemäß DVGW-Arbeitsblatt W534
- Dichtringe erfüllen die Hygieneanforderungen des DVGW-Arbeitsblattes W270 sowie die KW-Empfehlungen des BGA
- Anlieferung und Lagerung in geschlossenen Behältnissen oder mit Verschlusskappen
- Form- und Verbindungsstücke sowie die Rohre sind vom selben Hersteller und System einzubauen. Eine Mischinstallation von verschiedenen Herstellern bzw. Systemen sind nicht zulässig

**1.2.5.1.005 Muffe Stahl niro TW Pressverbindung AD 18mm**
STLB-Bau 2025-10 042
Muffe, aus nichtrostendem Stahl, für Rohrleitung aus nichtrostendem Stahl, Werkstoff-Nr 1.4401, Legierungszuschlag mind. 2,2 Gewichts-% Molybdän, für Trinkwasser DIN 1988-200, als Pressverbindung mit DVGW-Zertifizierung, mit Verpresstkennzeichnung und Prüfsicherheit, Außendurchmesser 18 mm.
Menge: 10,000 St
- 0,000, KT Maßnahmen: GEH II; Maßnahmen: 412
- 0,000, KT Maßnahmen: GEH 0; Maßnahmen: 412
- 10,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.006 Muffe Stahl niro TW Pressverbindung AD 22mm**
STLB-Bau 2025-10 042
Muffe, aus nichtrostendem Stahl, für Rohrleitung aus nichtrostendem Stahl, Werkstoff-Nr 1.4401, Legierungszuschlag mind. 2,2 Gewichts-% Molybdän, für Trinkwasser DIN 1988-200, als Pressverbindung mit DVGW-Zertifizierung, mit Verpresstkennzeichnung und Prüfsicherheit, Außendurchmesser 22 mm.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.007 Muffe Stahl niro TW Pressverbindung AD 28mm**
STLB-Bau 2025-10 042
Muffe, aus nichtrostendem Stahl, für Rohrleitung aus nichtrostendem Stahl, Werkstoff-Nr 1.4401, Legierungszuschlag mind. 2,2 Gewichts-% Molybdän, für Trinkwasser DIN 1988-200, als Pressverbindung mit DVGW-Zertifizierung, mit Verpresstkennzeichnung und Prüfsicherheit, Außendurchmesser 28 mm.
Menge: 12,000 St
- 0,000, KT Maßnahmen: GEH II; Maßnahmen: 412
- 0,000, KT Maßnahmen: GEH 0; Maßnahmen: 412
- 12,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.008 Bogen Stahl niro TW Pressverbindung AD 18mm**
STLB-Bau 2025-10 042
Bogen, aus nichtrostendem Stahl, für Rohrleitung aus nichtrostendem Stahl, Werkstoff-Nr 1.4401, Legierungszuschlag mind. 2,2 Gewichts-% Molybdän, für Trinkwasser DIN 1988-200, als Pressverbindung mit DVGW-Zertifizierung, mit Verpresstkennzeichnung und Prüfsicherheit, Außendurchmesser 18 mm.
Menge: 24,000 St
- 0,000, KT Maßnahmen: GEH II; Maßnahmen: 412
- 0,000, KT Maßnahmen: GEH 0; Maßnahmen: 412
- 24,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.009 Bogen Stahl niro TW Pressverbindung AD 22mm**
STLB-Bau 2025-10 042
Bogen, aus nichtrostendem Stahl, für Rohrleitung aus nichtrostendem Stahl, Werkstoff-Nr 1.4401, Legierungszuschlag mind. 2,2 Gewichts-% Molybdän, für Trinkwasser DIN 1988-200, als Pressverbindung mit DVGW-Zertifizierung, mit Verpresstkennzeichnung und Prüfsicherheit, Außendurchmesser 22 mm.
Menge: 8,000 St
- 0,000, KT Maßnahmen: GEH II; Maßnahmen: 412
- 0,000, KT Maßnahmen: GEH 0; Maßnahmen: 412
- 8,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.010 Bogen Stahl niro TW Pressverbindung AD 28mm**
STLB-Bau 2025-10 042
Bogen, aus nichtrostendem Stahl, für Rohrleitung aus nichtrostendem Stahl, Werkstoff-Nr 1.4401, Legierungszuschlag mind. 2,2 Gewichts-% Molybdän, für Trinkwasser DIN 1988-200, als Pressverbindung mit DVGW-Zertifizierung, mit Verpresstkennzeichnung und Prüfsicherheit, Außendurchmesser 28 mm.
Menge: 17,000 St
- 0,000, KT Maßnahmen: GEH II; Maßnahmen: 412
- 0,000, KT Maßnahmen: GEH 0; Maßnahmen: 412
- 17,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.011 Bogen Einsteckende Stahl niro TW Pressverbindung AD 18mm**
STLB-Bau 2025-10 042
Bogen, mit Einsteckende, aus nichtrostendem Stahl, für Rohrleitung aus nichtrostendem Stahl, Werkstoff-Nr 1.4401, Legierungszuschlag mind. 2,2 Gewichts-% Molybdän, für Trinkwasser DIN 1988-200, als Pressverbindung mit DVGW-Zertifizierung, mit Verpresstkennzeichnung und Prüfsicherheit, Außendurchmesser 18 mm.
Menge: 12,000 St
- 0,000, KT Maßnahmen: GEH II; Maßnahmen: 412
- 0,000, KT Maßnahmen: GEH 0; Maßnahmen: 412
- 12,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.012 Bogen Einsteckende Stahl niro TW Pressverbindung AD 22mm**
STLB-Bau 2025-10 042
Bogen, mit Einsteckende, aus nichtrostendem Stahl, für Rohrleitung aus nichtrostendem Stahl, Werkstoff-Nr 1.4401, Legierungszuschlag mind. 2,2 Gewichts-% Molybdän, für Trinkwasser DIN 1988-200, als Pressverbindung mit DVGW-Zertifizierung, mit Verpresstkennzeichnung und Prüfsicherheit, Außendurchmesser 22 mm.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.013 Bogen Einsteckende Stahl niro TW Pressverbindung AD 28mm**
STLB-Bau 2025-10 042
Bogen, mit Einsteckende, aus nichtrostendem Stahl, für Rohrleitung aus nichtrostendem Stahl, Werkstoff-Nr 1.4401, Legierungszuschlag mind. 2,2 Gewichts-% Molybdän, für Trinkwasser DIN 1988-200, als Pressverbindung mit DVGW-Zertifizierung, mit Verpresstkennzeichnung und Prüfsicherheit, Außendurchmesser 28 mm.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.014 Überspringbogen Stahl niro TW Pressverbindung AD 18mm**
STLB-Bau 2025-10 042
Überspringbogen, aus nichtrostendem Stahl, für Rohrleitung aus nichtrostendem Stahl, Werkstoff-Nr 1.4401, Legierungszuschlag mind. 2,2 Gewichts-% Molybdän, für Trinkwasser DIN 1988-200, als Pressverbindung mit DVGW-Zertifizierung, mit Verpresstkennzeichnung und Prüfsicherheit, Außendurchmesser 18 mm.
Menge: 6,000 St
- 0,000, KT Maßnahmen: GEH II; Maßnahmen: 412
- 0,000, KT Maßnahmen: GEH 0; Maßnahmen: 412
- 6,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.015 T-Stück Stahl niro TW Pressverbindung AD 18mm**
STLB-Bau 2025-10 042
T-Stück, aus nichtrostendem Stahl, für Rohrleitung aus nichtrostendem Stahl, Werkstoff-Nr 1.4401, Legierungszuschlag mind. 2,2 Gewichts-% Molybdän, für Trinkwasser DIN 1988-200, als Pressverbindung mit DVGW-Zertifizierung, mit Verpresstkennzeichnung und Prüfsicherheit, Außendurchmesser 18 mm.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.016 T-Stück Stahl niro TW Pressverbindung AD 22mm**
STLB-Bau 2025-10 042
T-Stück, aus nichtrostendem Stahl, für Rohrleitung aus nichtrostendem Stahl, Werkstoff-Nr 1.4401, Legierungszuschlag mind. 2,2 Gewichts-% Molybdän, für Trinkwasser DIN 1988-200, als Pressverbindung mit DVGW-Zertifizierung, mit Verpresstkennzeichnung und Prüfsicherheit, Außendurchmesser 22 mm.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.017 T-Stück Stahl niro TW Pressverbindung AD 28mm**
STLB-Bau 2025-10 042
T-Stück, aus nichtrostendem Stahl, für Rohrleitung aus nichtrostendem Stahl, Werkstoff-Nr 1.4401, Legierungszuschlag mind. 2,2 Gewichts-% Molybdän, für Trinkwasser DIN 1988-200, als Pressverbindung mit DVGW-Zertifizierung, mit Verpresstkennzeichnung und Prüfsicherheit, Außendurchmesser 28 mm.
Menge: 3,000 St
- 0,000, KT Maßnahmen: GEH II; Maßnahmen: 412
- 0,000, KT Maßnahmen: GEH 0; Maßnahmen: 412
- 3,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.018 T-Stück reduziert Stahl niro TW Pressverbindung AD 22mm x 18mm**
STLB-Bau 2025-10 042
T-Stück, reduziert, aus nichtrostendem Stahl, für Rohrleitung aus nichtrostendem Stahl, Werkstoff-Nr 1.4401, Legierungszuschlag mind. 2,2 Gewichts-% Molybdän, für Trinkwasser DIN 1988-200, als Pressverbindung mit DVGW-Zertifizierung, mit Verpresstkennzeichnung und Prüfsicherheit, Außendurchmesser 22 mm, 2. Durchmesser 18 mm.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.019 T-Stück reduziert Stahl niro TW Pressverbindung AD 28mm x 18mm**
STLB-Bau 2025-10 042
T-Stück, reduziert, aus nichtrostendem Stahl, für Rohrleitung aus nichtrostendem Stahl, Werkstoff-Nr 1.4401, Legierungszuschlag mind. 2,2 Gewichts-% Molybdän, für Trinkwasser DIN 1988-200, als Pressverbindung mit DVGW-Zertifizierung, mit Verpresstkennzeichnung und Prüfsicherheit, Außendurchmesser 28 mm, 2. Durchmesser 18 mm.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.020 T-Stück reduziert Stahl niro TW Pressverbindung AD 28mm x 22mm**
STLB-Bau 2025-10 042
T-Stück, reduziert, aus nichtrostendem Stahl, für Rohrleitung aus nichtrostendem Stahl, Werkstoff-Nr 1.4401, Legierungszuschlag mind. 2,2 Gewichts-% Molybdän, für Trinkwasser DIN 1988-200, als Pressverbindung mit DVGW-Zertifizierung, mit Verpresstkennzeichnung und Prüfsicherheit, Außendurchmesser 28 mm, 2. Durchmesser 22 mm.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.021 Reduzierstück Stahl niro TW Pressverbindung AD 22mm x 18mm**
STLB-Bau 2025-10 042
Reduzierstück, aus nichtrostendem Stahl, für Rohrleitung aus nichtrostendem Stahl, Werkstoff-Nr 1.4401, Legierungszuschlag mind. 2,2 Gewichts-% Molybdän, für Trinkwasser DIN 1988-200, als Pressverbindung mit DVGW-Zertifizierung, mit Verpresstkennzeichnung und Prüfsicherheit, Außendurchmesser 22 mm, 2. Durchmesser 18 mm.
Menge: 6,000 St
- 0,000, KT Maßnahmen: GEH II; Maßnahmen: 412
- 0,000, KT Maßnahmen: GEH 0; Maßnahmen: 412
- 6,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.022 Reduzierstück Stahl niro TW Pressverbindung AD 28mm x 18mm**
STLB-Bau 2025-10 042
Reduzierstück, aus nichtrostendem Stahl, für Rohrleitung aus nichtrostendem Stahl, Werkstoff-Nr 1.4401, Legierungszuschlag mind. 2,2 Gewichts-% Molybdän, für Trinkwasser DIN 1988-200, als Pressverbindung mit DVGW-Zertifizierung, mit Verpresstkennzeichnung und Prüfsicherheit, Außendurchmesser 28 mm, 2. Durchmesser 18 mm.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.023 Reduzierstück Stahl niro TW Pressverbindung AD 28mm x 22mm**
STLB-Bau 2025-10 042
Reduzierstück, aus nichtrostendem Stahl, für Rohrleitung aus nichtrostendem Stahl, Werkstoff-Nr 1.4401, Legierungszuschlag mind. 2,2 Gewichts-% Molybdän, für Trinkwasser DIN 1988-200, als Pressverbindung mit DVGW-Zertifizierung, mit Verpresstkennzeichnung und Prüfsicherheit, Außendurchmesser 28 mm, 2. Durchmesser 22 mm.
Menge: 1,000 St
- 0,000, KT Maßnahmen: GEH II; Maßnahmen: 412
- 0,000, KT Maßnahmen: GEH 0; Maßnahmen: 412
- 1,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.024 Übergangsstück zylindr. AG Stahl niro TW Pressverbindung AD 18mm G1/2B**
STLB-Bau 2025-10 042
Übergangsstück, mit zylindrischem Außengewinde, aus nichtrostendem Stahl, für Rohrleitung aus nichtrostendem Stahl, Werkstoff-Nr 1.4401, Legierungszuschlag mind. 2,2 Gewichts-% Molybdän, für Trinkwasser DIN 1988-200, als Pressverbindung, mit Verpresstkennzeichnung und Prüfsicherheit, Außendurchmesser 18 mm, Gewindeanschluss G 1/2 B.
Menge: 6,000 St
- 0,000, KT Maßnahmen: GEH II; Maßnahmen: 412
- 0,000, KT Maßnahmen: GEH 0; Maßnahmen: 412
- 6,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.025 Übergangsstück zylindr. AG Stahl niro TW Pressverbindung AD 22mm G3/4B**
STLB-Bau 2025-10 042
Übergangsstück, mit zylindrischem Außengewinde, aus nichtrostendem Stahl, für Rohrleitung aus nichtrostendem Stahl, Werkstoff-Nr 1.4401, Legierungszuschlag mind. 2,2 Gewichts-% Molybdän, für Trinkwasser DIN 1988-200, als Pressverbindung, mit Verpresstkennzeichnung und Prüfsicherheit, Außendurchmesser 22 mm, Gewindeanschluss G 3/4 B.
Menge: 6,000 St
- 0,000, KT Maßnahmen: GEH II; Maßnahmen: 412
- 0,000, KT Maßnahmen: GEH 0; Maßnahmen: 412
- 6,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.026 Übergangsstück zylindr. AG Stahl niro TW Pressverbindung AD 28mm G1B**
STLB-Bau 2025-10 042
Übergangsstück, mit zylindrischem Außengewinde, aus nichtrostendem Stahl, für Rohrleitung aus nichtrostendem Stahl, Werkstoff-Nr 1.4401, Legierungszuschlag mind. 2,2 Gewichts-% Molybdän, für Trinkwasser DIN 1988-200, als Pressverbindung, mit Verpresstkennzeichnung und Prüfsicherheit, Außendurchmesser 28 mm, Gewindeanschluss G 1 B.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.027 Übergangsstück zylindr. IG Stahl niro TW Pressverbindung AD 18mm Rp1/2**
STLB-Bau 2025-10 042
Übergangsstück, mit zylindrischem Innengewinde, aus nichtrostendem Stahl, für Rohrleitung aus nichtrostendem Stahl, Werkstoff-Nr 1.4401, Legierungszuschlag mind. 2,2 Gewichts-% Molybdän, für Trinkwasser DIN 1988-200, als Pressverbindung, mit Verpresstkennzeichnung und Prüfsicherheit, Außendurchmesser 18 mm, Gewindeanschluss Rp 1/2.
Menge: 6,000 St
- 0,000, KT Maßnahmen: GEH II; Maßnahmen: 412
- 0,000, KT Maßnahmen: GEH 0; Maßnahmen: 412
- 6,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.028 Übergangsstück zylindr. IG Stahl niro TW Pressverbindung AD 22mm Rp3/4**
STLB-Bau 2025-10 042
Übergangsstück, mit zylindrischem Innengewinde, aus nichtrostendem Stahl, für Rohrleitung aus nichtrostendem Stahl, Werkstoff-Nr 1.4401, Legierungszuschlag mind. 2,2 Gewichts-% Molybdän, für Trinkwasser DIN 1988-200, als Pressverbindung, mit Verpresstkennzeichnung und Prüfsicherheit, Außendurchmesser 22 mm, Gewindeanschluss Rp 3/4.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.029 Anschlusswinkel zylindr. IG Stahl niro Rp 1/2/18mm TW Pressverbindung AD 18mm**
*** Leitbeschreibung
STLB-Bau 2025-10 042
Anschlusswinkel einschl. Abpressstopfen, verdrehsicher, in 45-Grad-Stufen arretierbar, mit zylindrischem Innengewinde, aus nichtrostendem Stahl, Anschlussmaße Rp 1/2/18 mm, für Rohrleitung aus nichtrostendem Stahl, Werkstoff-Nr 1.4401, Legierungszuschlag mind. 2,2 Gewichts-% Molybdän, für Trinkwasser DIN 1988-200, als Pressverbindung mit DVGW-Zertifizierung, mit Verpresstkennzeichnung und Prüfsicherheit, Außendurchmesser 18 mm.
Menge: 8,000 St
- 0,000, KT Maßnahmen: GEH II; Maßnahmen: 412
- 0,000, KT Maßnahmen: GEH 0; Maßnahmen: 412
- 8,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*
*Unterbeschreibung 2 Es ist eine Auskühlstrecke vom Anschlusswinkel bzw. Wandscheiben von 100mm einzuhalten*
Bei Trinkwasser warm ist beim Durchschleifen eine Auskühlstrecke vom Anschlusswinkel bzw. Wandscheiben bis zum T-Stück von 100mm einzuhalten

**1.2.5.1.030 Anschlusswinkel zylindr. IG Stahl niro Rp 1/2/22mm TW Pressverbindung AD 22mm**
*** Leitbeschreibung
STLB-Bau 2025-10 042
Anschlusswinkel einschl. Abpressstopfen, verdrehsicher, in 45-Grad-Stufen arretierbar, mit zylindrischem Innengewinde, aus nichtrostendem Stahl, Anschlussmaße Rp 1/2/22 mm, für Rohrleitung aus nichtrostendem Stahl, Werkstoff-Nr 1.4401, Legierungszuschlag mind. 2,2 Gewichts-% Molybdän, für Trinkwasser DIN 1988-200, als Pressverbindung mit DVGW-Zertifizierung, mit Verpresstkennzeichnung und Prüfsicherheit, Außendurchmesser 22 mm.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*
*Unterbeschreibung 2 Es ist eine Auskühlstrecke vom Anschlusswinkel bzw. Wandscheiben von 100mm einzuhalten*
Bei Trinkwasser warm ist beim Durchschleifen eine Auskühlstrecke vom Anschlusswinkel bzw. Wandscheiben bis zum T-Stück von 100mm einzuhalten

**1.2.5.1.031 Doppelanschlusswinkel zylindr. IG Rotguss Rp 1/2/18mm TW Pressverbindung AD 18mm**
*** Leitbeschreibung
STLB-Bau 2025-10 042
Doppelanschlusswinkel einschl. Abpressstopfen, verdrehsicher, in 45-Grad-Stufen arretierbar, mit zylindrischem Innengewinde, aus Rotguss, Anschlussmaße Rp 1/2/18 mm, für Rohrleitung aus nichtrostendem Stahl, Werkstoff-Nr 1.4401, Legierungszuschlag mind. 2,2 Gewichts-% Molybdän, für Trinkwasser kalt DIN 1988-200, als Pressverbindung mit DVGW-Zertifizierung, mit Verpresstkennzeichnung und Prüfsicherheit, Außendurchmesser 18 mm.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*

**1.2.5.1.032 Doppelanschlusswinkel zylindr. IG Rotguss Rp 1/2/22mm TW Pressverbindung AD 22mm**
*** Leitbeschreibung
STLB-Bau 2025-10 042
Doppelanschlusswinkel einschl. Abpressstopfen, verdrehsicher, in 45-Grad-Stufen arretierbar, mit zylindrischem Innengewinde, aus Rotguss, Anschlussmaße Rp 1/2/22 mm, für Rohrleitung aus nichtrostendem Stahl, Werkstoff-Nr 1.4401, Legierungszuschlag mind. 2,2 Gewichts-% Molybdän, für Trinkwasser kalt DIN 1988-200, als Pressverbindung mit DVGW-Zertifizierung, mit Verpresstkennzeichnung und Prüfsicherheit, Außendurchmesser 22 mm.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*

**1.2.5.1.033 Verlängerung Rotguss G1/2 L 15mm**
STLB-Bau 2025-10 045
Verlängerung DIN 3523, aus Rotguss, verchromt, medienberührende Teile nickelfrei, mit Gewinde G 1/2, Länge 15 mm.
Menge: 12,000 St
- 0,000, KT Maßnahmen: GEH II; Maßnahmen: 412
- 0,000, KT Maßnahmen: GEH 0; Maßnahmen: 412
- 12,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.1.034 Verlängerung Rotguss G1/2 L 20mm**
STLB-Bau 2025-10 045
Verlängerung DIN 3523, aus Rotguss, verchromt, medienberührende Teile nickelfrei, mit Gewinde G 1/2, Länge 20 mm.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 1.2.5.2 Rohrleitungsarmaturen

*Hinweis: Absperrventile aus Rotguss, Pressverschraubung, totraumfrei*

**1.2.5.2.001 Absperrventil Rotguss Schrägsitz Entleerungsventil Handrad PN16 DN15 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 15, mit Dämmschalen.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.2.002 Absperrventil Rotguss Schrägsitz Entleerungsventil Handrad PN16 DN20 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 20, mit Dämmschalen.
Menge: 1,000 St
- 0,000, KT Maßnahmen: GEH II; Maßnahmen: 412
- 0,000, KT Maßnahmen: GEH 0; Maßnahmen: 412
- 1,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.2.003 Absperrventil Rotguss Schrägsitz Entleerungsventil Handrad PN16 DN25 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 25, mit Dämmschalen.
Menge: 1,000 St
- 0,000, KT Maßnahmen: GEH II; Maßnahmen: 412
- 0,000, KT Maßnahmen: GEH 0; Maßnahmen: 412
- 1,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Nachfolgende Regulierarmaturen beziehen sich auf alle die unter Rohrleitungen genannten Medien, Montageorte und -höhen sowie ggf. zusätzlich beschriebene Sicherungsmaßnahmen.*
Nachfolgende Regulierarmaturen beziehen sich auf alle die unter Rohrleitungen genannten Medien, Montageorte und -höhen sowie ggf. zusätzlich beschriebene Sicherungsmaßnahmen.
Behinderungen durch beengte Montage- und Platzverhältnisse sind grundsätzlich in den Einheitspreisen mit einzukalkulieren.

*Hinweis: Statische Zirkulations-Regulierventile*

**1.2.5.2.004 Zirkulations-Regulierventil statisch regelbar absperrbar analoge Temperaturanzeige Rotguss Schrägsitz Entleerungsventil PN16 DN15 Dämmschalen**
STLB-Bau 2025-10 042
Zirkulations-Regulierventil statisch regelbar, absperrbar ohne Veränderung Voreinstellung, für Trinkwasserleitung warm DIN 1988-200, mit analoger Temperaturanzeige, zum hydraulischen, fixen Strangabgleich, Gehäuse, Oberteil und wasserberührende Teile der Innengarnitur aus Rotguss DIN EN 1982, Schrägsitzform mit Entleerungsventil, mit digitaler Voreinstellungsanzeige und Zeigerthermometer, mit PTFE-Sitzdichtung, beiderseits Pressverschraubung, Nenndruck 1,6 MPa (16 bar), DN 15, mit Dämmschalen.
Menge: 1,000 St
- 0,000, KT Maßnahmen: GEH II; Maßnahmen: 412
- 0,000, KT Maßnahmen: GEH 0; Maßnahmen: 412
- 1,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Automatische Zirkulations-Regulierventile (Einbau in Etagenleitung am Schachtausgang, Bsp. Kemper, Figur 141 0G mit Pressverschraubungen)*
Automatische Zirkulations-Regulierventile

**1.2.5.2.005 Zirkulations-Regulierventil autom. regelbar absperrbar analoge Temperaturanzeige Rotguss Geradsitz Entleerungsanschluss PN16 DN15 Dämmschalen**
STLB-Bau 2025-10 042
Zirkulations-Regulierventil thermostatisch regelbar, absperrbar, für Trinkwasserleitung warm DIN 1988-200, für Wassertemperatur von 50 bis 65 Grad C, mit analoger Temperaturanzeige, zum thermisch selbstregelnden, hydraulischen Strangabgleich und automatischer Regelbereichsumstellung für thermische Desinfektion mind. 70 Grad C, Gehäuse, Oberteil und wasserberührende Teile der Innengarnitur aus Rotguss DIN EN 1982, Geradsitzform, mit Entleerungsanschluss und -ventil, mit PTFE-Sitzdichtung, beiderseits Pressverschraubung, Nenndruck 1,6 MPa (16 bar), DN 15, mit Dämmschalen, Ausführung gemäß Einzelbeschreibung,
Einzelbeschreibungs-Nr 'Werkseinstellung der Zirkulationstemperatur auf 58°C. Ggf. ist die Temperatureinstellung durch den AN anzupassen.'.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Probeentnahmeventile für Eckventile*

**1.2.5.2.006 Probenahmeventil Messing absperrbar DN10**
*** Leitbeschreibung
STLB-Bau 2025-10 042
Probenahmeventil, zur Bestimmung mikrobiologischer und chemischer Parameter nach TrinkwVO, für Trinkwasser DIN 1988-200, Gehäuse, Oberteil und Innengarnitur aus Messing, absperrbar, Gewindeanschluss, DN 10.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- zum einfachen Nachrüsten am Ausgang des Eckventils
- passend für Eckventile mit abgehender Anschlussleitung
  10 mm in Richtung Entnahmearmatur
- abflammbarer und drehbarer Edelstahl-Auslaufbogen
- Ventil komplett verchromt
- PTFE-Sitzdichtung
- Eingang 10 x 1,25 Rohr, Ausgang G 3/8 AG mit zugfester
  Messing-Konus-Quetschverschraubung mit Längenausgleich
- absperrbar mit Innensechskantschlüssel SW 5
- aus Messing, Oberfläche verchromt
- totraumfrei
- einschl. Innensechskantschlüssel

Normen und Zulassungen
- DVGW-Zulassung
- Kunststoffteile mit KTW- und W 270-Zulassung
- nach UBA-Bewertungsgrundlage
- DIN 50930-6

Technische Daten
- Druckstufe PN 10
- max. Betriebstemperatur 90 °C

**1.2.5.2.007 Eckventil DIN 3227 Absperr-Anschlussventil DN15 Betätigungsgriff Rotguss Spindelabdichtung Sitzdichtung Schubrosette**
STLB-Bau 2025-10 045
Eckventil DIN 3227, als Absperr- und Anschlussventil, DN 15, Geräuschverhalten DIN 4109-1 Gruppe I, mit Prüfbericht, mit Betätigungsgriff, verchromt, Abgang mit Quetschverschraubung G 3/8, aus Rotguss, medienberührende Teile nickelfrei, mit wartungsfreier Spindelabdichtung, Edelstahlkegel und EPDM-Sitzdichtung, mit Schubrosette.
Menge: 5,000 St
- 0,000, KT Maßnahmen: GEH II; Maßnahmen: 412
- 0,000, KT Maßnahmen: GEH 0; Maßnahmen: 412
- 5,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Automatische Spüleinrichtungen für Kaltwasser*
Automatische Spüleinrichtungen für Kaltwasser
(jeweils die letzte Kaltwasser-Entnahmestelle im Teilnetz innerhalb einer
Etage)

**1.2.5.2.008 Spüleinr. elektron. Nassraum DN15 Rotguss Magnetventil Auslösung programmierbar zeitabhängig**
*** Leitbeschreibung
STLB-Bau 2025-10 045
Elektronische Spüleinrichtung zur Verhinderung von Trinkwasserstagnation in Rohrleitungen, für Einbau in Nassraum, DN 15, mit Gewindeanschluss, aus Rotguss, mit Magnetventil, als Durchgangsventil, Ventil in Ruhestellung geschlossen, für Trinkwasser, kalt (PWC), Volumenstrom 10 l/min, Auslösung programmierbar, zeitabhängig, für Wandeinbau, mit Wandeinbaukasten aus pulverbeschichtetem Stahl, mit Geruchverschluss mit Rückstausensor, DN 50, mit Wandabdeckplatte aus nichtrostendem Stahl, Werkstoff-Nr 1.4301, Bemessungsbetriebsspannung 230 V AC,
Einbautiefe in mm 'max. 65 mm mit Tiefenausgleich bzw. 97 mm mit Abdeckplatte'.
Menge: 1,000 St
- 0,000, KT Maßnahmen: GEH II; Maßnahmen: 412
- 0,000, KT Maßnahmen: GEH 0; Maßnahmen: 412
- 1,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 -mit einem Anschluss (Wasserwechselgruppe) für Trinkwasser kalt (PWC)*
-mit einem Anschluss (Wasserwechselgruppe) für Trinkwasser kalt (PWC)
-zum Einbau für alle Einbausituationen (Auf- und Unterputz)
-zum Einbau im Nassbau oder in Vorwandsystemen
-Einbaurahmen (inkl. Tiefenausgleich) und Befestigungsmaterial
-Wechseldeckel (inkl. Deckelsicherung) mit Push-to-open Magnetschnapper
 Funktion
-Durchfluss- und Temperaturmessamatur (Pt1000) zur Erfassung von Spülmengen
-Durchfluss 10l/min
-mit Spül-Set für Inbetriebnahme
-integrierte Überlaufüberwachung
-integrierter Siphon (> 45 l/min) mit entnehmbarer Geruchsverschlusskappe
-Freier Ablauf nach DIN EN 1717
-Sperrwasserhöhe 50mm nach DIN 1986-100
-Abflussnennweite (DN 40 und DN 50)
-Steuereinheit
-Bedienung über WLAN (abschaltbar) mittels Access-Point-Technologie
-Sieben Timer für individuelle Spülstrategie
- Intervall-, zeit-, volumen-, temperatur- und nutzungsgesteuerte
  Spülmaßnahmen
-Digitaler Inbetriebnahme- und Wartungsassistent
-Auslesen von Analysen und Protokollen über WLAN und USB
-visualisierte Spülhistorie
-bis zu 100.000 Ereigniseinträge zum Nachweis des bestimmungsgemäßen
 Betriebes
-Möglichkeit zur Vernetzungen von bis zu 60 Hygienespülungen mit optionalen
 Zubehör
-potentialfreier Störmeldekontakt
-Möglichkeit zur Einbindung in GLT (BACnet & Modbus) mit optionalen
 Zubehör
-Anbindung an GLT über Digital I/O
-Erfassung der Medientemperatur mit optionalem Zubehör
 (Temperaturmessarmatur Pt1000)
-DVGW-Zulassung
-Schallschutzzulassung nach DIN EN ISO 3822 Klasse 1 (bis 30 l/min)

Technische Daten:
Druckstufe  PN 10
Schutzart  IP44
Spannungsversorgung  230 V AC
elektrische Leistungsaufnahme  4,5 W
Leistungsaufnahme Standby  3,9 W

Einschl. Einstellung der Spülmenge und Spüldauer in Absprache mit der
Techn.-Abt. und der Objektüberwachung.

**1.2.5.2.009 Kabelset für Einbindung in GLT**
Anschlusskabel GLT über digitalen IO, zum Anschluss der Hygienespülung an die Systemsteuerung oder der Schnittstelle RS 485 an die Gebäudeleittechnik (GLT), 5m Anschlusskabel
Menge: 1,000 St
- 0,000, KT Maßnahmen: GEH II; Maßnahmen: 412
- 0,000, KT Maßnahmen: GEH 0; Maßnahmen: 412
- 1,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 1.2.5.3 Rohrschellen und Installationsmaterial

*Hinweis: Hinweise zu Befestigungen von Leistungsanlagen in Flucht- und Rettungswegen oberhalb von klassifizierten Unterdecken (F30).*
Hinweise zu Befestigungen von Leistungsanlagen in Flucht- und Rettungswegen oberhalb von klassifizierten Unterdecken (F30).

Aus der Zulassung der klassifizierten Unterdecke geht hervor, dass im Hinblick auf den Brandschutz nachgewiesen werden muss, dass
- Befestigungen im Brandfall nicht auf die Unterdecke hinunterfallen
- sich Befestigungen oberhalb der Unterdecke im Brandfall nicht so stark
  verformen, dass die Unterdecke beeinträchtigt wird.

*Hinweis: Rohrbefestigung Wasserleitungen, Beton, mit Brandschutz (F30), mit Dehnungsaufnahme, bis 5,5 m Montagehöhe*

**1.2.5.3.001 Rohrschelle Stahl verz axiale Dehnungsaufnahme bis 40mm L bis 0,5m F30 DN15**
STLB-Bau 2025-10 042
Rohraufhängung als Rohrschelle, aus verzinktem Stahl, für eine axiale Dehnungsaufnahme bis 40 mm, mit schalldämmenden Einlagen, Anforderungen entsprechend DIN 4109-1, Temperaturbereich - 40 bis 110 Grad C, Länge Aufhängung bis 0,5 m, Befestigung mit Gewindestäben, mit bauaufsichtlich zugelassenen Dübeln, Feuerwiderstandsklasse F 30 DIN 4102-2, einschl. Bohrarbeiten, Befestigungsuntergrund Beton, DN 15, Arbeitshöhe des Montageortes bis 5,5 m über der Standfläche des hierfür erforderlichen Gerüstes, Gerüst wird gesondert vergütet.
Menge: 17,000 St
- 0,000, KT Maßnahmen: GEH II; Maßnahmen: 412
- 0,000, KT Maßnahmen: GEH 0; Maßnahmen: 412
- 17,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.3.002 Rohrschelle Stahl verz axiale Dehnungsaufnahme bis 40mm L bis 0,5m F30 DN20**
STLB-Bau 2025-10 042
Rohraufhängung als Rohrschelle, aus verzinktem Stahl, für eine axiale Dehnungsaufnahme bis 40 mm, mit schalldämmenden Einlagen, Anforderungen entsprechend DIN 4109-1, Temperaturbereich - 40 bis 110 Grad C, Länge Aufhängung bis 0,5 m, Befestigung mit Gewindestäben, mit bauaufsichtlich zugelassenen Dübeln, Feuerwiderstandsklasse F 30 DIN 4102-2, einschl. Bohrarbeiten, Befestigungsuntergrund Beton, DN 20, Arbeitshöhe des Montageortes bis 5,5 m über der Standfläche des hierfür erforderlichen Gerüstes, Gerüst wird gesondert vergütet.
Menge: 10,000 St
- 0,000, KT Maßnahmen: GEH II; Maßnahmen: 412
- 0,000, KT Maßnahmen: GEH 0; Maßnahmen: 412
- 10,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.3.003 Rohrschelle Stahl verz axiale Dehnungsaufnahme bis 40mm L bis 0,5m F30 DN25**
STLB-Bau 2025-10 042
Rohraufhängung als Rohrschelle, aus verzinktem Stahl, für eine axiale Dehnungsaufnahme bis 40 mm, mit schalldämmenden Einlagen, Anforderungen entsprechend DIN 4109-1, Temperaturbereich - 40 bis 110 Grad C, Länge Aufhängung bis 0,5 m, Befestigung mit Gewindestäben, mit bauaufsichtlich zugelassenen Dübeln, Feuerwiderstandsklasse F 30 DIN 4102-2, einschl. Bohrarbeiten, Befestigungsuntergrund Beton, DN 25, Arbeitshöhe des Montageortes bis 5,5 m über der Standfläche des hierfür erforderlichen Gerüstes, Gerüst wird gesondert vergütet.
Menge: 50,000 St
- 0,000, KT Maßnahmen: GEH II; Maßnahmen: 412
- 0,000, KT Maßnahmen: GEH 0; Maßnahmen: 412
- 50,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 1.2.5.4 Trinkwasserleitungen sonstiges

*Hinweis: Bestimmungen zur Einhaltung der Trinkwasserhygiene:*
Bestimmungen zur Einhaltung der Trinkwasserhygiene:

Damit die nach der Trinkwasserverordnung verlangte Trinkwasserbeschaffen- heit an allen Entnahmestellen der Trinkwasser-Installation sichergestellt werden kann, sind weitreichende Maßnahmen bei der Installation durch den Auftrag- nehmer zu berücksichtigen.

Da es sich bei dieser Baumaßnahme um die Installation in einem Krankenhaus handelt, sind nachfolgende Maßnahmen zur Vermeidung einer Kontamination zwingend von allem Personal (Fachbauleiter, Obermonteur, Monteur und Helfer) einzuhalten. Das Personal ist vor Beginn der Installationen vom Auftragnehmer eigenverantwortlich in diese Maßnahmen einzuweisen. Die Unterweisung des Montagepersonals ist durch ein Protokoll zu dokumentieren und der Objektüberwachung vor Beginn der Arbeiten zu übergeben.

Nicht eingewiesenes Personal wird seitens der Objektüberwachung von der Baustelle verwiesen.

Sämtliche Anlagenteile für das Trinkwasserinstallationsnetz sind so zu transportieren und zu lagern, dass:

- Innenverschmutzungen durch Erde, Schlamm, Schmutzwasser, Krankheitserreger, Kleintiere usw. bei der Installation nicht entstehen.
- die Transport- und Lageranleitungen der Hersteller eingehalten werden.
- die Forderungen der VDI 6023 (Hygiene in Trinkwasserinstallationen) eingehalten werden.
- die Forderungen des Merkblattes "Spülen, Desinfizieren und Inbetriebnahme von Trinkwasser-Installationen" des ZVSHK eingehalten werden.
- die Forderungen der DIN 1988-200 eingehalten werden.

Es wird vom Auftragnehmer verlangt, dass der Fachbauleiter des Auftragnehmers sowie der leitende Obermonteur die erfolgreiche Teilnahme des Seminar VDI 6023, Hygiene in Trinkwasserinstallationen, Kategorie A, nachweist. Für Monteure wird der Nachweis über das Zertifikat nach Kategorie B verlangt. Eine Kopie des Zertifikates zur erfolgreichen Teilnahme ist der Objektüberwachung vor Installationsbeginn unaufgefordert auszuhändigen.

Sämtliche Rohrleitungen, Armaturen und Apparate sind bereits beim Transport mit Schutzkappen zum Verschließen von Rohrenden anzuliefern. Fittinge sind in eingeschweißten Transportbeuteln anzuliefern und nach Öffnung der Beutel wieder in luftdichten Behältnissen (auch im Materialcontainer) zu lagern. Armaturen müssen mit Schutzstopfen oder Kappen luftdicht bis zum Einbau verschlossen sein.

Armaturen, Apparate, Rohrleitungen und Fittinge, die trotz der vorher beschriebenen Maßnahmen sichtlich Rückstände und Ablagerungen aufweisen, sind keinesfalls einzubauen, sondern von der Baustelle zu entfernen.

Weiterhin ist bei der Montage strengstens darauf zu achten, dass bei allen Arbeitsunterbrechungen ebenfalls sämtliche Rohrenden und Armaturen wieder mit Schutzkappen zu verschließen sind.

Die Trinkwasserleitungen sind mit Inertgas oder mit ölfreier Druckluft nach den Herstellerrichtlinien abzudrücken (siehe eigene Position). Das entsprechende Druckprobenprotokoll ist vom Fachbauleiter des AN der Objektüberwachung (Ingenieurbüro) unaufgefordert zu übergeben und den späteren Revisionsunterlagen bei zuheften.

Für den Anschluss an bauseitige Rohrnetze ist die Freigabe des Bauherrn erforderlich. Diese erfolgt nach Auswertung der am Anschlusspunkt zu nehmenden Wasserproben durch den Hygieniker des Hauses.

Sollten im Rahmen der Objektüberwachung etwaige Verstöße festgestellt werden und bei den Wasseruntersuchungen vor Inbetriebnahme des Gebäudes eine Kontamination (z.B. pathogene Keime) nachzuweisen sein, haftet der Auftragnehmer für jegliche Kosten (z.B. chemische Desinfektion, ggf. Neuinstallation, Ausfallzeiten für das Krankenhaus usw.).

Der Bieter hat sich von Lieferanten schriftlich bestätigen zu lassen, dass die eingebauten Materialien im Herstellerwerk mit inerten Gasen abgedrückt wurden. In Ausnahmefällen können Lieferanten die Materialien mit Wasser abdrücken, jedoch sind diese im Anschluss mit einem Luft/Wassergemisch zu spülen und einer thermischen Desinfektion (größer 60 Grad Celsius) zu unterziehen. Der Bieter hat bereits bei der Kalkulationsphase, d.h. vor Abgabe des Angebotes, Informationen bei Herstellern einzuholen und sich die Erfüllung der Forderungen schriftlich bestätigen zu lassen. Sollten Hersteller diese Forderung nicht erfüllen, sind vom Bieter entsprechende Fabrikate/Typen, welche diesen Forderungen gerecht werden, anzubieten.

Die Auslauflängen der Armaturen sind so zu wählen, dass der Wasserstrahl nicht direkt in das Ablaufventil gerichtet ist.

Mehraufwendungen, die dem Unternehmer durch die oben beschriebenen Maßnahmen entstehen, sind in den nachfolgenden Einheitspreisen der Rohrleitungen, Armaturen und Apparate mit einzukalkulieren.

Mit der Unterschrift des Angebotes, bestätigt der Bieter, dass die im Leistungsverzeichnis angebotenen Produkte den zuvor beschrieben Forderungen gänzlich entsprechen!

**1.2.5.4.001 Probenentnahme und mikrobiologische Analyse des Trinkwassers Bestandsnetz (3 Stück pro Medium)**
Probenentnahme und mikrobiologische Analyse des Trinkwassers
am Anschlusspunkt an das bestehende Trinkwassernetz (Hauptleitung oder Verteiler) vor Anschluss und Inbetriebnahme des neuen Leitungsnetzes.
Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 1,000 St
- 0,000, KT Maßnahmen: GEH II; Maßnahmen: 412
- 0,000, KT Maßnahmen: GEH 0; Maßnahmen: 412
- 1,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.4.002 Dichtheits- und Belastungsprüfung des Trinkwassersystems**
Dichtheits- und Belastungsprüfung des Trinkwassersystems
mit inerten Gasen oder getrockneter, ölfreier Druckluft für erhöhte hygienische
Anforderungen gemäß DIN EN 806-4, VDI 6023, BTGA und ZVSHK- Merkblatt Dichtheitsprüfungen von Trinkwasserinstallationen. Gesamtlänge der abzudrückenden Wasserleitungen ersichtlich aus dem Titel "Trinkwasserleitungen"
Die Dichtheits- und Belastungsprüfung erfolgt entsprechend des Baufortschrittes in mehreren Prüfabschnitten. Es ist mit 2 Abschnitten zu kalkulieren. Einschl. liefern der für die Druckprobe(n), die Inbetriebnahme(n) und den Probebetrieb nötigten Betriebsstoffe und Medien sowie aller erforderlicher Anlagen, Abdichtungen, Verankerungen, Rohrverschlüsse.

Dichtheitsprüfung:
Die Dichtheitsprüfung wird vor der Belastungsprüfung durchgeführt. Ist der Temperaturunterschied  zwischen Umgebungs- und Medientemperatur größer als 10 K,  ist zunächst eine Temperatur-Ausgleichszeit von 30 Minuten einzuhalten. Nach Aufbringung des Prüfdruckes von 150 mbar (1,5 m Ws) muss die Prüfzeit bis zu einem Leitungsvolumen von 100 Litern 120 Minuten betragen. Je weitere 100 Liter Leitungsvolumen verlängert sich diese Prüfzeit um je 10 Minuten. Der Prüfdruck muss über die Dauer der Prüfzeit konstant bleiben.

Belastungsprüfung:
Die anschließende Belastungsprüfung Inertgas erfolgt in Anlehnung an die TRGI 2008, Abschnitt 6, und den Vorgaben der BG mit einem Prüfdruck von maximal 3 bar.
Der Prüfdruck der Belastungsprüfung sollte:
- bei Nennweiten ≤ DN 50 – max. 3 bar betragen
- bei Nennweiten > DN 50 – max. 1 bar betragen
Nach Aufbringung des Prüfdruckes beträgt die Prüfzeit 10 Minuten. Während dieser Zeit muss der Druck konstant bleiben. Auch bei der Belastungsprüfung sollte zunächst der Temperaturausgleich zwischen Umgebungs- und Medientemperatur abgewartet werden

Druckluftqualität:
Bei Prüfung mit Druckluft ist sicherzustellen, dass nur Druckluft mit mindestens der Qualitätsklasse 2 nach DIN-ISO 8573-1 (atmosphärischer Drucktaupunkt -40°C) verwendet wird. Die Eignung der Drucklufterzeugungsanlage ist mit entsprechenden Zertifikaten nachzuweisen.

Dokumentation:
Die Dichtheits- und Belastungsproben werden mit einem elektronischen
Dichtheitsprüfsystem mit einer Messgenauigkeit von mindestens 0,01 bar durchgeführt, welches Temperatur und Druckverlauf über den gesamten Prüfzeitraum aufzeichnet und im Protokollausdruck tabellarisch und grafisch darstellt. Für jede Druckprobe ist ein eigenes Protokoll zu erstellen, welches mindestens die folgenden Angaben enthält:
- Bauvorhaben
- Prüfer
- Werkstoff und Verbindungsart des Rohrsystems
- Anlagenbetriebsdruck, Prüfdruck
- Umgebungstemperatur
- Art und Temperatur des Prüfmediums
- Eindeutige Benennung des geprüften Teilabschnittes (ggf. Planausschnitt)
- Leitungsvolumen des geprüften Teilabschnittes
- Prüfzeit für die Dichtheitsprüfung und die Belastungsprüfung
- Unterschrift des Auftragnehmers
- Protokollausdrucke des elektronischen Dichtheitsprüfsystem als Anlage
Menge: 1,000 psch
- 0,000, KT Maßnahmen: GEH II; Maßnahmen: 412
- 0,000, KT Maßnahmen: GEH 0; Maßnahmen: 412
- 1,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.4.003 Spülen der Leitungsanlage gemäß DIN 1988-2**
Spülen der Leitungsanlage gemäß DIN 1988-2
Gesamtlänge der zu spülenden Trinkwasserleitungen ersichtlich aus den Rohrpositionen. Das für die Spülung verwendete Trinkwasser muss filtriert (Filter nach DIN EN 13443-1) und von einwandfreier Trinkwasserbeschaffenheit sein. Die Kalt- und Warmwasserleitungen einschl. Zirkulation sind getrennt unter Druck zu spülen. Mindestanzahl der zu öffnenden Armaturen entsprechend DIN 1988-2, Abschnitt 11.2, Tabelle10.

Die Spülung erfolgt abschnittsweise in Spülabschnitten bis 100m, Spüldauer mindestens 15 s/m bzw. 2 min je Entnahmestelle, einschließlich Anfertigen eines Spülprotokolls gemäß dem Anhang A 2 des Merkblattes "Spülen, Desinfizieren und Inbetriebnahme von Trinkwasser-Installationen" ZVSHK
Menge: 1,000 psch
- 0,000, KT Maßnahmen: GEH II; Maßnahmen: 412
- 0,000, KT Maßnahmen: GEH 0; Maßnahmen: 412
- 1,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.4.004 Befüllung der Anlage nach Spülvorgang Trinkwasser**
Befüllen der Anlagen mit hygienisch einwandfreiem Trinkwasser aus dem
Versorgungsnetz nach Spülen des/der Wassernetz(e).
Anlagen: Trinkwasser-Kalt, -Warm, -Zirkulation

Die Befüllung darf nur über einen ordnungsgemäß vom WVU hergestellten und ausreichend gespülten Hausanschluss mit gefiltertem Trinkwasser (80µm)
(Filter nach DIN EN 13443-1) erfolgen.

Die Inbetriebnahme erfolgt durch Mitarbeiter des Fachbetriebes, dabei ist der Betreiber auf seine Pflichten zum bestimmungsgemäßen Betrieb der Wasseranlagen hinzuweisen, welches zu protokollieren sind.
Menge: 1,000 psch
- 0,000, KT Maßnahmen: GEH II; Maßnahmen: 412
- 0,000, KT Maßnahmen: GEH 0; Maßnahmen: 412
- 1,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.4.005 Probenentnahme und mikrobiologische Analyse des Trinkwassers neue Trinkwassernetz**
Probenentnahme und mikrobiologische Analyse des Trinkwassers
nach Anschluss an das neue Trinkwassernetz nach vorheriger Absprache und Festlegung der Prüfstellen durch das Gesundheitsamt für Kalt- und Warmwasser.

Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.4.006 Spülen des Trinkwassernetzes nach VOB-Abnahme bis zur Inbetriebnahme durch den AG:**
Spülen des Trinkwassernetzes nach VOB-Abnahme bis zur Inbetriebnahme/Nutzung durch den Bauherrn:
Alle Entnahmestellen im Gebäude ausdrücklich auch bauseitige Objekte, wie z.B. Fertignasszellen, sind über die Armatur zu spülen. Es ist mindestens alle 72h zu spülen, um den bestimmungsgemäßen Betrieb der Trinkwasseranlage nicht zu unterbrechen. Der Bauherr kann kürzere Spülintervalle anordnen. Die Armatur ist zuerst für mind. 3 min mit Kaltwasser zu spülen, danach erfolgt die Spülung mit Warmwasser für ebenfalls mind. 3 min. Es ist nicht mit Mischwasser zu spülen. Es können und sollen dabei mehrere im Umkreis liegende Armaturen gleichzeitig gespült werden, um einen ausreichenden Spitzendurchfluss in der zu spülenden Leitung zu erreichen. Vom AN ist ein Spülprotokoll zu führen in dem raumweise die gespülten Armaturen, der Name des Ausführenden, Datum und Uhrzeit sowie Spüldauer aufgeführt sind. Die Abrechnung erfolgt je Spülvorgang und Armatur.

Hinweis: Die Vergütung der Spülmaßnahmen erfolgt für den Zeitraum zwischen der erfolgreichen VOB-Abnahme und der Inbetriebnahme/Nutzung des Gebäudes. Im Zeitraum von der Befüllung mit Wasser bis zur VOB-Abnahme (Gefahrenübergang) ist das Netz in der oben beschriebenen Weise durch den Auftragnehmer zu spülen. Eine separate Vergütung erfolgt für diesen Zeitraum nicht.
Menge: 7,000 d
- 0,000, KT Maßnahmen: GEH II; Maßnahmen: 412
- 0,000, KT Maßnahmen: GEH 0; Maßnahmen: 412
- 7,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 1.2.5.5 Wärmedämmung von Trinkwasserleitungen

*Hinweis: Betriebs- und Umgebungsbedingungen: Winterfall: Min. Medium-Betriebstemperatur +10 Grad C, Max. Umgebungstemperatur im Gebäude +32 Grad C, Max. relative Luftfeuchte der Umgebung im Gebäude 75%. Sommerfall: Max. Medium-Betriebstemperatur +10 Grad C, Max. Umgebungstemperatur im Gebäude +32 Grad C, Max. relative Luftfeuchte der Umgebung im Gebäude 75%.*

*Hinweis: Hinweis zu diffusionsdichte Ausführung mit Dampfbremse*
In den nachfolgenden Positionen ist bei der Dämmung zu berücksichtigen, dass diese diffusionsdicht auszuführen ist und die Dampfbremse gesamtheitlich, ohne Unterbrechung, durchgezogen sein muss.

*Hinweis: Dämmung bis 5,5m Montagehöhe*

*Hinweis: Hinweis zu Verbindungen*
In den nachfolgenden Positionen ist bei der Dämmung zu berücksichtigen, dass alle Rohrleitungen sowie Form- und Passstücke mit Pressverbindungen verbunden werden.

**1.2.5.5.001 Wärmedämmung Rohr DN15 Gebäude Mineralwolle AS-Qualität hydrophobiert Rohrschale D 20mm**
STLB-Bau 2025-10 047
Wärmedämmung ohne Ummantelung DIN 4140 an haus- und betriebstechnischen Anlagen, an Rohrleitung, DN 15, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 28,000 m
- 0,000, KT Maßnahmen: GEH II; Maßnahmen: 412
- 0,000, KT Maßnahmen: GEH 0; Maßnahmen: 412
- 28,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.002 Wärmedämmung Rohr DN20 Gebäude Mineralwolle AS-Qualität hydrophobiert Rohrschale D 20mm**
STLB-Bau 2025-10 047
Wärmedämmung ohne Ummantelung DIN 4140 an haus- und betriebstechnischen Anlagen, an Rohrleitung, DN 20, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 16,000 m
- 0,000, KT Maßnahmen: GEH II; Maßnahmen: 412
- 0,000, KT Maßnahmen: GEH 0; Maßnahmen: 412
- 16,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.003 Wärmedämmung Rohr DN25 Gebäude Mineralwolle AS-Qualität hydrophobiert Rohrschale D 30mm**
STLB-Bau 2025-10 047
Wärmedämmung ohne Ummantelung DIN 4140 an haus- und betriebstechnischen Anlagen, an Rohrleitung, DN 25, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 60,000 m
- 0,000, KT Maßnahmen: GEH II; Maßnahmen: 412
- 0,000, KT Maßnahmen: GEH 0; Maßnahmen: 412
- 60,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Nachfolgende Formstücke, Passstücke, Ausschnitte etc.*
Nachfolgende Formstücke, Passstücke, Ausschnitte etc.
beziehen sich auf alle vorgenannten Medien, Temperaturen, Montageorte und -höhen sowie ggf. zusätzlich beschriebene Sicherungsmaßnahmen.
Behinderungen durch beengte Montage- und Platzverhältnisse sind grundsätzlich in den Einheitspreisen mit einzukalkulieren.

**1.2.5.5.004 Passstück Mineralwolle AS-Qualität hydrophobiert Wärmedämmung Rohr DN15 Gebäude 0,035W/(mK) einlagig D 20mm kaschiert Alu-Folie**
STLB-Bau 2025-10 047
Passstück aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 7,000 St
- 0,000, KT Maßnahmen: GEH II; Maßnahmen: 412
- 0,000, KT Maßnahmen: GEH 0; Maßnahmen: 412
- 7,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.005 Passstück Mineralwolle AS-Qualität hydrophobiert Wärmedämmung Rohr DN20 Gebäude 0,035W/(mK) einlagig D 20mm kaschiert Alu-Folie**
STLB-Bau 2025-10 047
Passstück aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.006 Passstück Mineralwolle AS-Qualität hydrophobiert Wärmedämmung Rohr DN25 Gebäude 0,035W/(mK) einlagig D 30mm kaschiert Alu-Folie**
STLB-Bau 2025-10 047
Passstück aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 12,000 St
- 0,000, KT Maßnahmen: GEH II; Maßnahmen: 412
- 0,000, KT Maßnahmen: GEH 0; Maßnahmen: 412
- 12,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.007 Bogen Mineralwolle AS-Qualität hydrophobiert Wärmedämmung Rohr DN15 Gebäude 0,035W/(mK) einlagig D 20mm kaschiert Alu-Folie**
STLB-Bau 2025-10 047
Bogen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 27,000 St
- 0,000, KT Maßnahmen: GEH II; Maßnahmen: 412
- 0,000, KT Maßnahmen: GEH 0; Maßnahmen: 412
- 27,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.008 Bogen Mineralwolle AS-Qualität hydrophobiert Wärmedämmung Rohr DN20 Gebäude 0,035W/(mK) einlagig D 20mm kaschiert Alu-Folie**
STLB-Bau 2025-10 047
Bogen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 8,000 St
- 0,000, KT Maßnahmen: GEH II; Maßnahmen: 412
- 0,000, KT Maßnahmen: GEH 0; Maßnahmen: 412
- 8,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.009 Bogen Mineralwolle AS-Qualität hydrophobiert Wärmedämmung Rohr DN25 Gebäude 0,035W/(mK) einlagig D 30mm kaschiert Alu-Folie**
STLB-Bau 2025-10 047
Bogen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 16,000 St
- 0,000, KT Maßnahmen: GEH II; Maßnahmen: 412
- 0,000, KT Maßnahmen: GEH 0; Maßnahmen: 412
- 16,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.010 Stutzen Mineralwolle AS-Qualität hydrophobiert Wärmedämmung Rohr DN15 Gebäude 0,035W/(mK) einlagig D 20mm kaschiert Alu-Folie**
STLB-Bau 2025-10 047
Stutzen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
- 0,000, KT Maßnahmen: GEH II; Maßnahmen: 412
- 0,000, KT Maßnahmen: GEH 0; Maßnahmen: 412
- 6,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.011 Stutzen Mineralwolle AS-Qualität hydrophobiert Wärmedämmung Rohr DN20 Gebäude 0,035W/(mK) einlagig D 20mm kaschiert Alu-Folie**
STLB-Bau 2025-10 047
Stutzen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.012 Stutzen Mineralwolle AS-Qualität hydrophobiert Wärmedämmung Rohr DN25 Gebäude 0,035W/(mK) einlagig D 30mm kaschiert Alu-Folie**
STLB-Bau 2025-10 047
Stutzen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.013 Reduzierung Mineralwolle AS-Qualität hydrophobiert Wärmedämmung Rohr DN15 Gebäude 0,035W/(mK) einlagig D 20mm kaschiert Alu-Folie**
STLB-Bau 2025-10 047
Reduzierung aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
- 0,000, KT Maßnahmen: GEH II; Maßnahmen: 412
- 0,000, KT Maßnahmen: GEH 0; Maßnahmen: 412
- 6,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.014 Reduzierung Mineralwolle AS-Qualität hydrophobiert Wärmedämmung Rohr DN20 Gebäude 0,035W/(mK) einlagig D 20mm kaschiert Alu-Folie**
STLB-Bau 2025-10 047
Reduzierung aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.015 Reduzierung Mineralwolle AS-Qualität hydrophobiert Wärmedämmung Rohr DN25 Gebäude 0,035W/(mK) einlagig D 30mm kaschiert Alu-Folie**
STLB-Bau 2025-10 047
Reduzierung aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 3,000 St
- 0,000, KT Maßnahmen: GEH II; Maßnahmen: 412
- 0,000, KT Maßnahmen: GEH 0; Maßnahmen: 412
- 3,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.016 Ausschnitt Wärmedämmung Rohr DN15 Gebäude Mineralwolle AS-Qualität hydrophobiert D 20mm kaschiert Alu-Folie**
STLB-Bau 2025-10 047
Ausschnitt für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 28,000 St
- 0,000, KT Maßnahmen: GEH II; Maßnahmen: 412
- 0,000, KT Maßnahmen: GEH 0; Maßnahmen: 412
- 28,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.017 Ausschnitt Wärmedämmung Rohr DN20 Gebäude Mineralwolle AS-Qualität hydrophobiert D 20mm kaschiert Alu-Folie**
STLB-Bau 2025-10 047
Ausschnitt für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 22,000 St
- 0,000, KT Maßnahmen: GEH II; Maßnahmen: 412
- 0,000, KT Maßnahmen: GEH 0; Maßnahmen: 412
- 22,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.5.018 Ausschnitt Wärmedämmung Rohr DN25 Gebäude Mineralwolle AS-Qualität hydrophobiert D 30mm kaschiert Alu-Folie**
STLB-Bau 2025-10 047
Ausschnitt für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Durchdringungen durch die Dämmung sind mit selbstklebendem Aluminiumband dicht abzukleben'.
Menge: 46,000 St
- 0,000, KT Maßnahmen: GEH II; Maßnahmen: 412
- 0,000, KT Maßnahmen: GEH 0; Maßnahmen: 412
- 46,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 1.2.5.6 Rohrleitungen Wasser

*Hinweis: Nachfolgende Schalldämmung beziehen sich auf alle die unter Rohrleitungen genannten Medien, Montageorte und -höhen sowie ggf. zusätzlich beschriebene Sicherungsmaßnahmen.*
Nachfolgende Schalldämmung beziehen sich auf alle die unter Rohrleitungen genannten Medien, Montageorte und -höhen sowie ggf. zusätzlich beschriebene Sicherungsmaßnahmen.
Behinderungen durch beengte Montage- und Platzverhältnisse sind grundsätzlich in den Einheitspreisen mit einzukalkulieren.

**1.2.5.6.001 Schalldämmung Rohr Mineralwolle Schale DN15**
STLB-Bau 2025-10 047
Schalldämmung an Rohrleitung, aus Mineralwolle, als Schale, Baustoffklasse DIN 4102-1 A2 (nichtbrennbar), für Rohrleitungs-Einzellängen bis 0,3 m, DN 15.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.6.002 Schalldämmung Rohr Mineralwolle Schale DN20**
STLB-Bau 2025-10 047
Schalldämmung an Rohrleitung, aus Mineralwolle, als Schale, Baustoffklasse DIN 4102-1 A2 (nichtbrennbar), für Rohrleitungs-Einzellängen bis 0,3 m, DN 20.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.5.6.003 Schalldämmung Rohr Mineralwolle Schale DN25**
STLB-Bau 2025-10 047
Schalldämmung an Rohrleitung, aus Mineralwolle, als Schale, Baustoffklasse DIN 4102-1 A2 (nichtbrennbar), für Rohrleitungs-Einzellängen bis 0,3 m, DN 25.
Menge: 11,000 St
- 0,000, KT Maßnahmen: GEH II; Maßnahmen: 412
- 0,000, KT Maßnahmen: GEH 0; Maßnahmen: 412
- 11,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 1.2.5.7 Brandschutzdurchführungen von Trinkwasserleitungen

*Hinweis: BS mit ABP/ABZ - Kernbohrung, massive Wände 200mm (F90), bis 5,5m Montagehöhe*

**1.2.5.7.001 Brandschutzabschottung Rohr Stahl niro R90 DN15 Gebäude Wand D 200mm Durchm. 50-100mm**
*** Leitbeschreibung
STLB-Bau 2025-10 047
Brandschutzabschottung von Rohrleitung aus nichtrostendem Stahl, mit allgemeinem bauaufsichtlichen Prüfzeugnis/allgemeiner bauaufsichtlicher Zulassung, Feuerwiderstandsklasse R 90 DIN 4102-11,
Rohrleitung nicht gedämmt, DN 15, Verlegung im Gebäude, Arbeitshöhe des Montageortes bis 5,5 m über der Standfläche des hierfür erforderlichen Gerüstes, Gerüst wird gesondert vergütet, Wand aus Beton, Dicke 200 mm, runder Durchbruch ohne Hüllrohr, Durchmesser über 50 bis 100 mm, freier Ringspalt im Durchbruch bis 15 mm, Spalt füllen mit Brandschutzmörtel.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**1.2.5.7.002 Brandschutzabschottung Rohr Stahl niro R90 DN20 Gebäude Wand D 200mm Durchm. 50-100mm**
*** Leitbeschreibung
STLB-Bau 2025-10 047
Brandschutzabschottung von Rohrleitung aus nichtrostendem Stahl, mit allgemeinem bauaufsichtlichen Prüfzeugnis/allgemeiner bauaufsichtlicher Zulassung, Feuerwiderstandsklasse R 90 DIN 4102-11,
Rohrleitung nicht gedämmt, DN 20, Verlegung im Gebäude, Arbeitshöhe des Montageortes bis 5,5 m über der Standfläche des hierfür erforderlichen Gerüstes, Gerüst wird gesondert vergütet, Wand aus Beton, Dicke 200 mm, runder Durchbruch ohne Hüllrohr, Durchmesser über 50 bis 100 mm, freier Ringspalt im Durchbruch bis 15 mm, Spalt füllen mit Brandschutzmörtel.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**1.2.5.7.003 Brandschutzabschottung Rohr Stahl niro R90 DN25 Gebäude Wand D 200mm Durchm. 50-100mm**
*** Leitbeschreibung
STLB-Bau 2025-10 047
Brandschutzabschottung von Rohrleitung aus nichtrostendem Stahl, mit allgemeinem bauaufsichtlichen Prüfzeugnis/allgemeiner bauaufsichtlicher Zulassung, Feuerwiderstandsklasse R 90 DIN 4102-11,
Rohrleitung nicht gedämmt, DN 25, Verlegung im Gebäude, Arbeitshöhe des Montageortes bis 5,5 m über der Standfläche des hierfür erforderlichen Gerüstes, Gerüst wird gesondert vergütet, Wand aus Beton, Dicke 200 mm, runder Durchbruch ohne Hüllrohr, Durchmesser über 50 bis 100 mm, freier Ringspalt im Durchbruch bis 15 mm, Spalt füllen mit Brandschutzmörtel.
Menge: 6,000 St
- 0,000, KT Maßnahmen: GEH II; Maßnahmen: 412
- 0,000, KT Maßnahmen: GEH 0; Maßnahmen: 412
- 6,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

*Hinweis: BS mit ABP/ABZ - Rund, Trockenbauwände 150mm (F90), bis 5,5m Montagehöhe*

**1.2.5.7.004 Brandschutzabschottung Rohr Stahl niro R90 DN15 Gebäude Wand D 150mm Durchm. 50-100mm**
*** Leitbeschreibung
STLB-Bau 2025-10 047
Brandschutzabschottung von Rohrleitung aus nichtrostendem Stahl, mit allgemeinem bauaufsichtlichen Prüfzeugnis/allgemeiner bauaufsichtlicher Zulassung, Feuerwiderstandsklasse R 90 DIN 4102-11,
Rohrleitung nicht gedämmt, DN 15, Verlegung im Gebäude, Arbeitshöhe des Montageortes bis 5,5 m über der Standfläche des hierfür erforderlichen Gerüstes, Gerüst wird gesondert vergütet, Wand als Trennwand in Ständerbauart, Dicke 150 mm, runder Durchbruch ohne Hüllrohr, Durchmesser über 50 bis 100 mm, freier Ringspalt im Durchbruch bis 15 mm, Spalt füllen mit Gips.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**1.2.5.7.005 Brandschutzabschottung Rohr Stahl niro R90 DN20 Gebäude Wand D 150mm Durchm. 50-100mm**
*** Leitbeschreibung
STLB-Bau 2025-10 047
Brandschutzabschottung von Rohrleitung aus nichtrostendem Stahl, mit allgemeinem bauaufsichtlichen Prüfzeugnis/allgemeiner bauaufsichtlicher Zulassung, Feuerwiderstandsklasse R 90 DIN 4102-11,
Rohrleitung nicht gedämmt, DN 20, Verlegung im Gebäude, Arbeitshöhe des Montageortes bis 5,5 m über der Standfläche des hierfür erforderlichen Gerüstes, Gerüst wird gesondert vergütet, Wand als Trennwand in Ständerbauart, Dicke 150 mm, runder Durchbruch ohne Hüllrohr, Durchmesser über 50 bis 100 mm, freier Ringspalt im Durchbruch bis 15 mm, Spalt füllen mit Gips.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**1.2.5.7.006 Brandschutzabschottung Rohr Stahl niro R30 DN25 Gebäude Wand D 150mm Durchm. 50-100mm**
*** Leitbeschreibung
STLB-Bau 2025-10 047
Brandschutzabschottung von Rohrleitung aus nichtrostendem Stahl, mit allgemeinem bauaufsichtlichen Prüfzeugnis/allgemeiner bauaufsichtlicher Zulassung, Feuerwiderstandsklasse R 30 DIN 4102-11,
Rohrleitung nicht gedämmt, DN 25, Verlegung im Gebäude, Arbeitshöhe des Montageortes bis 3,5 m über der Standfläche des hierfür erforderlichen Gerüstes, Wand als Trennwand in Ständerbauart, Dicke 150 mm, runder Durchbruch ohne Hüllrohr, Durchmesser über 50 bis 100 mm.
Menge: 4,000 St
- 0,000, KT Maßnahmen: GEH II; Maßnahmen: 412
- 0,000, KT Maßnahmen: GEH 0; Maßnahmen: 412
- 4,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

##### 1.2.6 VE-Wassernetz

###### 1.2.6.1 VE-Wasser Edelstahlrohrleitungen und Formstücke

*Hinweis: Kriterien für Auswahl Edelstahl:*
Kriterien für Auswahl Edelstahl:
1. Hervorragende Korrosionsbeständigkeit
   - Edelstahl – insbesondere Werkstoffe wie 1.4401 / 1.4404 / 1.4571 – ist beständig gegenüber entsalzten und weichen Wässern, die bei anderen Materialien zu Korrosion führen können (z. B. bei Kupfer oder C-Stahl).
2. Geeignet für hochreines Wasser (VE/Diolat)
   - Edelstahl gibt keine relevanten Ionen an das Medium ab – entscheidend für die Qualität in Sterilgutaufbereitung, Laboren, Dialyse oder Medizintechnik.
3. Dichte und hygienische Pressverbindung
   - Pressfittings bieten eine metallisch dichte Verbindung ohne Schweißnähte oder Dichtungsmaterialien, das hygienisch nachteilig sein könnte.
4. Kein Partikeleintrag – keine Quell- oder Leachingeffekte
   - Edelstahl verhält sich im Kontakt mit Reinstmedien inert – keine Auswaschung von Additiven wie bei Kunststoffen möglich.
5. Hohe Temperatur- und Druckbeständigkeit
   - Auch bei thermischer Desinfektion oder hohen Förderdrücken bleibt Edelstahl formstabil und sicher – z. B. bei Zuleitungen zur Sterilisationstechnik oder Autoklaven.
6. Nicht brennbar – ideal in sensiblen Bereichen
   - Edelstahl entspricht Baustoffklasse A1 (nicht brennbar) – keine Rauchgase, kein Brandlastträger in Labor- oder Technikbereichen.
7. Lange Lebensdauer
   - Besonders in Kombination mit Reinstwasser, das keine Ablagerungen verursacht – dadurch geringster Wartungsaufwand und lange Nutzungsdauer.
8. Hohe Maßhaltigkeit und Verarbeitungssicherheit
   - Geringe Ausdehnung, kein Durchbiegen – wichtig für exakte Verlegung in Reinräumen, Laboren oder hinter medizintechnischer Infrastruktur.
9. Systemkompatibilität mit Medizintechnik
   - Edelstahlleitungen lassen sich gut mit medizintechnischen Geräten, Aufbereitungseinheiten oder VE-Wasseranlagen verschalten – standardisierte Anschlüsse.
10. Recyclingfähig und ökologisch unbedenklich
    - Edelstahl ist vollständig recycelbar und entspricht nachhaltigen Bau- und Krankenhausstandards.

**1.2.6.1.001 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal  -  Anbringen von Montageschienen zwischen den Winkeleisen-Profilkonstruk-  tionen
-  Auflegen von einzelnen Holzbohlen auf die Montageschienen
-  Montage der Luftkanalleitungen in 1,00 m-Längen durch Nutzen der
  Holzbohlen als Montagebühne
-  Vor Beginn sind die Rohrleitungen vor Ort durch den AN Dämmung zu
  isolieren

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 60,000 m
- 0,000, KT Maßnahmen: GEH II; Maßnahmen: 412
- 0,000, KT Maßnahmen: GEH 0; Maßnahmen: 412
- 60,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.6.1.002 Mehraufwand für Verlegung von Rohrleitungen in genutzten Gebäuden**
Mehraufwand für Verlegung von Rohrleitungen in genutzten Gebäuden
unter Beachtung des laufenden Krankenhausbetriebes.
Die Abrechnung des Montage-Mehraufwandes erfolgt über Meter Rohrleitung für alle Dimensionen.
Nachfolgende Mehraufwendungen zu berücksichtigen:
- Absprachen mit dem Hause wann, wie und wo die entsprechenden
  Installationen durchgeführt werden können.
- Arbeitsunterbrechungen mit Ab- und Wiederaufrüsten von losen Materialien,
  Leitern, Gerüste und Gerätschaften etc.
Menge: 60,000 m
- 0,000, KT Maßnahmen: GEH II; Maßnahmen: 412
- 0,000, KT Maßnahmen: GEH 0; Maßnahmen: 412
- 60,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Nichttrinkwasserleitungen aus Edelstahl bis 5,5m Montagehöhe*

**1.2.6.1.003 Rohr Stahl niro geschweißt Nichttrinkwasser AD 22mm WD 1,2mm Pressen**
STLB-Bau 2025-10 042
Rohrleitung aus nichtrostenden Stahlrohren DVGW GW 541, geschweißt, Werkstoff-Nr 1.4401, Legierungszuschlag mind. 2,2 Gewichts-% Molybdän, für Nichttrinkwasser, Außendurchmesser 22 mm, Wanddicke 1,2 mm, Verbindung durch Pressen, mit Verpresstkennzeichnung und Prüfsicherheit, einschl. Dichtungsmittel und Herstellen der Verbindungen, Form- und Verbindungsstücke werden gesondert vergütet, besondere Rohrbefestigungen werden gesondert vergütet, Verlegung in Gebäuden und Zentralen, Arbeitshöhe des Montageortes bis 5,5 m über der Standfläche des hierfür erforderlichen Gerüstes, Gerüst wird gesondert vergütet.
Menge: 60,000 m
- 0,000, KT Maßnahmen: GEH II; Maßnahmen: 412
- 0,000, KT Maßnahmen: GEH 0; Maßnahmen: 412
- 60,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Form- und Verbindungsstücke für Nichttrinkwasserleitungen aus Edelstahl.*
Form- und Verbindungsstücke für Nichttrinkwasserleitungen aus Edelstahl.
Nachfolgende Form- und Verbindungsstücke beziehen sich auf alle vorgenannten Medien, Montageorte und -höhen sowie ggf. zusätzlich beschriebene Sicherungsmaßnahmen.
Behinderungen durch beengte Montage- und Platzverhältnisse sind grundsätzlich in den Einheitspreisen mit einzukalkulieren.

*Hinweis: Anforderungen an die Form- und Verbindungsstücke im Pressfittingsystem:*
Anforderungen an die Form- und Verbindungsstücke im Pressfittingsystem:
Die Form- und Verbindungsstücke müssen folgende Anforderungen erfüllen:
- unverpresst undicht gemäß DVGW-Arbeitsblatt W534
- Dichtringe erfüllen die Hygieneanforderungen des DVGW-Arbeitsblattes W270 sowie die KW-Empfehlungen des BGA
- Anlieferung und Lagerung in geschlossenen Behältnissen oder mit Verschlusskappen
- Form- und Verbindungsstücke sowie die Rohre sind vom selben Hersteller und System einzubauen. Eine Mischinstallation von verschiedenen Herstellern bzw. Systemen sind nicht zulässig

**1.2.6.1.004 Muffe Stahl niro Nichttrinkwasser Pressverbindung AD 22mm**
STLB-Bau 2025-10 042
Muffe, aus nichtrostendem Stahl, für Rohrleitung aus nichtrostendem Stahl, Werkstoff-Nr 1.4401, Legierungszuschlag mind. 2,2 Gewichts-% Molybdän, für Nichttrinkwasser, als Pressverbindung mit DVGW-Zertifizierung, mit Verpresstkennzeichnung und Prüfsicherheit, Außendurchmesser 22 mm.
Menge: 17,000 St
- 0,000, KT Maßnahmen: GEH II; Maßnahmen: 412
- 0,000, KT Maßnahmen: GEH 0; Maßnahmen: 412
- 17,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.6.1.005 Bogen Stahl niro Nichttrinkwasser Pressverbindung AD 22mm**
STLB-Bau 2025-10 042
Bogen, aus nichtrostendem Stahl, für Rohrleitung aus nichtrostendem Stahl, Werkstoff-Nr 1.4401, Legierungszuschlag mind. 2,2 Gewichts-% Molybdän, für Nichttrinkwasser, als Pressverbindung mit DVGW-Zertifizierung, mit Verpresstkennzeichnung und Prüfsicherheit, Außendurchmesser 22 mm.
Menge: 22,000 St
- 0,000, KT Maßnahmen: GEH II; Maßnahmen: 412
- 0,000, KT Maßnahmen: GEH 0; Maßnahmen: 412
- 22,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.6.1.006 Bogen Einsteckende Stahl niro Nichttrinkwasser Pressverbindung AD 22mm**
STLB-Bau 2025-10 042
Bogen, mit Einsteckende, aus nichtrostendem Stahl, für Rohrleitung aus nichtrostendem Stahl, Werkstoff-Nr 1.4401, Legierungszuschlag mind. 2,2 Gewichts-% Molybdän, für Nichttrinkwasser, als Pressverbindung mit DVGW-Zertifizierung, mit Verpresstkennzeichnung und Prüfsicherheit, Außendurchmesser 22 mm.
Menge: 7,000 St
- 0,000, KT Maßnahmen: GEH II; Maßnahmen: 412
- 0,000, KT Maßnahmen: GEH 0; Maßnahmen: 412
- 7,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.6.1.007 Überspringbogen Stahl niro Nichttrinkwasser Pressverbindung AD 22mm**
STLB-Bau 2025-10 042
Überspringbogen, aus nichtrostendem Stahl, für Rohrleitung aus nichtrostendem Stahl, Werkstoff-Nr 1.4401, Legierungszuschlag mind. 2,2 Gewichts-% Molybdän, für Nichttrinkwasser, als Pressverbindung mit DVGW-Zertifizierung, mit Verpresstkennzeichnung und Prüfsicherheit, Außendurchmesser 22 mm.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.6.1.008 T-Stück Stahl niro Nichttrinkwasser Pressverbindung AD 22mm**
STLB-Bau 2025-10 042
T-Stück, aus nichtrostendem Stahl, für Rohrleitung aus nichtrostendem Stahl, Werkstoff-Nr 1.4401, Legierungszuschlag mind. 2,2 Gewichts-% Molybdän, für Nichttrinkwasser, als Pressverbindung mit DVGW-Zertifizierung, mit Verpresstkennzeichnung und Prüfsicherheit, Außendurchmesser 22 mm.
Menge: 1,000 St
- 0,000, KT Maßnahmen: GEH II; Maßnahmen: 412
- 0,000, KT Maßnahmen: GEH 0; Maßnahmen: 412
- 1,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.6.1.009 Reduzierstück Stahl niro Nichttrinkwasser Pressverbindung AD 22mm x 18mm**
STLB-Bau 2025-10 042
Reduzierstück, aus nichtrostendem Stahl, für Rohrleitung aus nichtrostendem Stahl, Werkstoff-Nr 1.4401, Legierungszuschlag mind. 2,2 Gewichts-% Molybdän, für Nichttrinkwasser, als Pressverbindung mit DVGW-Zertifizierung, mit Verpresstkennzeichnung und Prüfsicherheit, Außendurchmesser 22 mm, 2. Durchmesser 18 mm.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**1.2.6.1.010 Übergangsstück zylindr. AG Stahl niro Nichttrinkwasser Pressverbindung AD 22mm G3/4B**
STLB-Bau 2025-10 042
Übergangsstück, mit zylindrischem Außengewinde, aus nichtrostendem Stahl, für Rohrleitung aus nichtrostendem Stahl, Werkstoff-Nr 1.4401, Legierungszuschlag mind. 2,2 Gewichts-% Molybdän, für Nichttrinkwasser, als Pressverbindung, mit Verpresstkennzeichnung und Prüfsicherheit, Außendurchmesser 22 mm, Gewindeanschluss G 3/4 B.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 1.2.6.2 VE-Wasser Rohrleitungsarmaturen

*Hinweis: Nachfolgende Armaturen aus Edelstahl beziehen sich auf alle die unter Rohrleitungen genannten Medien, Montageorte und -höhen sowie ggf. zusätzlich beschriebene Sicherungsmaßnahmen.*
Nachfolgende Armaturen aus Edelstahl beziehen sich auf alle die unter Rohrleitungen genannten Medien, Montageorte und -höhen sowie ggf. zusätzlich beschriebene Sicherungsmaßnahmen.
Behinderungen durch beengte Montage- und Platzverhältnisse sind grundsätzlich in den Einheitspreisen mit einzukalkulieren.

**1.2.6.2.001 Absperrventil Stahl niro Schrägsitz Entleerungsventil Handrad PN16 DN20 Dämmschalen**
STLB-Bau 2025-10 042
Absperrventil mit Schallschutzprüfzeichen DIN EN ISO 3822-1 Klasse I, für Wasserleitung, Gehäuse und Oberteil aus nichtrostendem Stahl, Schrägsitzform DIN 3502 mit Entleerungsventil, mit EPDM-Lippendichtung und EPDM-Sitzdichtung, mit Handrad, beiderseits Pressverschraubung, Nenndruck 1,6 MPa (16 bar), DN 20, mit Dämmschalen.
Menge: 2,000 St
- 0,000, KT Maßnahmen: GEH II; Maßnahmen: 412
- 0,000, KT Maßnahmen: GEH 0; Maßnahmen: 412
- 2,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 1.2.6.3 VE-Wasser Rohrschellen und Installationsmaterial

*Hinweis: Hinweise zu Befestigungen von Leistungsanlagen in Flucht- und Rettungswegen oberhalb von klassifizierten Unterdecken (F30).*
Hinweise zu Befestigungen von Leistungsanlagen in Flucht- und Rettungswegen oberhalb von klassifizierten Unterdecken (F30).

Aus der Zulassung der klassifizierten Unterdecke geht hervor, dass im Hinblick auf den Brandschutz nachgewiesen werden muss, dass
- Befestigungen im Brandfall nicht auf die Unterdecke hinunterfallen
- sich Befestigungen oberhalb der Unterdecke im Brandfall nicht so stark
  verformen, dass die Unterdecke beeinträchtigt wird.

*Hinweis: Rohrbefestigung Wasserleitungen, Beton, mit Brandschutz (F30), mit Dehnungsaufnahme, in bekriechbaren Räumen bis 1,5m Montagehöhe*

*Hinweis: Rohrbefestigung Wasserleitungen, Beton, mit Brandschutz (F30), mit Dehnungsaufnahme, bis 3,5m Montagehöhe*

**1.2.6.3.001 Rohrschelle Stahl verz axiale Dehnungsaufnahme bis 40mm L bis 0,5m F30 DN20**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 20, Arbeitshöhe des Montageortes bis 5,5 m über der Standfläche des hierfür erforderlichen Gerüstes, Gerüst wird gesondert vergütet.
Menge: 48,000 St
- 0,000, KT Maßnahmen: GEH II; Maßnahmen: 412
- 0,000, KT Maßnahmen: GEH 0; Maßnahmen: 412
- 48,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

*Hinweis*

**1.2.6.3.002 Form-Hohlprofilstahlkonstruktion Stahl verz Festpunktausführung F30**
*** Leitbeschreibung
STLB-Bau 2025-10 042
Form-/Hohlprofilstahlkonstruktion, aus verzinktem Stahl, für Festpunktausführung, schallentkoppelt gelagert, Feuerwiderstandsklasse F 30 DIN 4102-2, der rechnerische Nachweis der Tragfähigkeit ist auf Verlangen vorzulegen, Arbeitshöhe des Montageortes bis 5,5 m über der Standfläche des hierfür erforderlichen Gerüstes, Gerüst wird gesondert vergütet.
Menge: 50,000 kg
- 0,000, KT Maßnahmen: GEH II; Maßnahmen: 412
- 0,000, KT Maßnahmen: GEH 0; Maßnahmen: 412
- 50,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

###### 1.2.6.4 VE-Wasser Schallschutz- / Brandschutzdurchführungen

*Hinweis: Nachfolgende Schalldämmung beziehen sich auf alle die unter Rohrleitungen genannten Medien, Montageorte und -höhen sowie ggf. zusätzlich beschriebene Sicherungsmaßnahmen.*
Nachfolgende Schalldämmung beziehen sich auf alle die unter Rohrleitungen genannten Medien, Montageorte und -höhen sowie ggf. zusätzlich beschriebene Sicherungsmaßnahmen.
Behinderungen durch beengte Montage- und Platzverhältnisse sind grundsätzlich in den Einheitspreisen mit einzukalkulieren.

**1.2.6.4.001 Schalldämmung Rohr Mineralwolle Schale DN20**
STLB-Bau 2025-10 047
Schalldämmung an Rohrleitung, aus Mineralwolle, als Schale, Baustoffklasse DIN 4102-1 A2 (nichtbrennbar), für Rohrleitungs-Einzellängen bis 0,3 m, DN 20.
Menge: 12,000 St
- 0,000, KT Maßnahmen: GEH II; Maßnahmen: 412
- 0,000, KT Maßnahmen: GEH 0; Maßnahmen: 412
- 12,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: BS mit ABP/ABZ - Kernbohrung, massive Wände 200mm (F90), bis 5,5m Montagehöhe*

**1.2.6.4.002 Brandschutzabschottung Rohr Stahl niro R90 DN20 Gebäude Wand D 200mm Durchm. 50-100mm**
*** Leitbeschreibung
STLB-Bau 2025-10 047
Brandschutzabschottung von Rohrleitung aus nichtrostendem Stahl, mit allgemeinem bauaufsichtlichen Prüfzeugnis/allgemeiner bauaufsichtlicher Zulassung, Feuerwiderstandsklasse R 90 DIN 4102-11,
Rohrleitung nicht gedämmt, DN 20, Verlegung im Gebäude, Arbeitshöhe des Montageortes bis 5,5 m über der Standfläche des hierfür erforderlichen Gerüstes, Gerüst wird gesondert vergütet, Wand aus Beton, Dicke 200 mm, runder Durchbruch ohne Hüllrohr, Durchmesser über 50 bis 100 mm, freier Ringspalt im Durchbruch bis 15 mm, Spalt füllen mit Brandschutzmörtel.
Menge: 6,000 St
- 0,000, KT Maßnahmen: GEH II; Maßnahmen: 412
- 0,000, KT Maßnahmen: GEH 0; Maßnahmen: 412
- 6,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

*Hinweis: BS mit ABP/ABZ - Rund, Trockenbauwände 150mm (F90), bis 3,5m Montagehöhe*

**1.2.6.4.003 Brandschutzabschottung Rohr Stahl niro R90 DN20 Gebäude Wand D 150mm Durchm. 50-100mm**
*** Leitbeschreibung
STLB-Bau 2025-10 047
Brandschutzabschottung von Rohrleitung aus nichtrostendem Stahl, mit allgemeinem bauaufsichtlichen Prüfzeugnis/allgemeiner bauaufsichtlicher Zulassung, Feuerwiderstandsklasse R 90 DIN 4102-11,
Rohrleitung nicht gedämmt, DN 20, Verlegung im Gebäude, Arbeitshöhe des Montageortes bis 3,5 m über der Standfläche des hierfür erforderlichen Gerüstes, Wand als Trennwand in Ständerbauart, Dicke 150 mm, runder Durchbruch ohne Hüllrohr, Durchmesser über 50 bis 100 mm, freier Ringspalt im Durchbruch bis 15 mm, Spalt füllen mit Gips.
Menge: 7,000 St
- 0,000, KT Maßnahmen: GEH II; Maßnahmen: 412
- 0,000, KT Maßnahmen: GEH 0; Maßnahmen: 412
- 7,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

### 2 Gas-, Wasser- und Entwässerungsanlagen innerhalb von Gebäuden nach DIN 18381 VOB Teil im Bereich Neubau GEH II

#### 2.1 KG 411 Abwasseranlagen

##### 2.1.1 Schmutzwassernetz

###### 2.1.1.1 Schmutzwasserleitungen Gusseisen

**2.1.1.1.001 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal
-  Anbringen von Montageschienen zwischen den Winkeleisen-Profilkonstruk-  tionen
-  Auflegen von einzelnen Holzbohlen auf die Montageschienen
-  Montage der Leitungen in 1,00 m-Längen durch Nutzen der
  Holzbohlen als Montagebühne
-  Vor Beginn sind die Rohrleitungen vor Ort durch den AN Dämmung zu
  isolieren

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 175,000 m
- 175,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Abwasserleitungen Gussrohr bis 5,5m Montagehöhe*

**2.1.1.1.002 Abwasserltg Guss 2K-Epoxid-Besch Grundbesch DN50 Gebäude**
*** Leitbeschreibung
STLB-Bau 2025-10 044
Abwasserleitung aus Gusseisen, DIN EN 877 und DIN 19522, innen mit Zweikomponenten-Epoxid-Beschichtung, außen mit Grundbeschichtung, Farbton rotbraun, DN 50, Verlegung in Gebäuden, Form- und Verbindungsstücke werden gesondert vergütet, besondere Rohrbefestigungen werden gesondert vergütet, Arbeitshöhe des Montageortes bis 5,5 m über der Standfläche des hierfür erforderlichen Gerüstes, Gerüst wird gesondert vergütet.
Menge: 690,000 m
- 690,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**2.1.1.1.003 Abwasserltg Guss 2K-Epoxid-Besch Grundbesch DN80 Gebäude**
*** Leitbeschreibung
STLB-Bau 2025-10 044
Abwasserleitung aus Gusseisen, DIN EN 877 und DIN 19522, innen mit Zweikomponenten-Epoxid-Beschichtung, außen mit Grundbeschichtung, Farbton rotbraun, DN 80, Verlegung in Gebäuden, Form- und Verbindungsstücke werden gesondert vergütet, besondere Rohrbefestigungen werden gesondert vergütet, Arbeitshöhe des Montageortes bis 5,5 m über der Standfläche des hierfür erforderlichen Gerüstes, Gerüst wird gesondert vergütet.
Menge: 77,000 m
- 77,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**2.1.1.1.004 Abwasserltg Guss 2K-Epoxid-Besch Grundbesch DN100 Gebäude**
*** Leitbeschreibung
STLB-Bau 2025-10 044
Abwasserleitung aus Gusseisen, DIN EN 877 und DIN 19522, innen mit Zweikomponenten-Epoxid-Beschichtung, außen mit Grundbeschichtung, Farbton rotbraun, DN 100, Verlegung in Gebäuden, Form- und Verbindungsstücke werden gesondert vergütet, besondere Rohrbefestigungen werden gesondert vergütet, Arbeitshöhe des Montageortes bis 5,5 m über der Standfläche des hierfür erforderlichen Gerüstes, Gerüst wird gesondert vergütet.
Menge: 3750,000 m
- 3750,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**2.1.1.1.005 Abwasserltg Guss 2K-Epoxid-Besch Grundbesch DN125 Gebäude**
*** Leitbeschreibung
STLB-Bau 2025-10 044
Abwasserleitung aus Gusseisen, DIN EN 877 und DIN 19522, innen mit Zweikomponenten-Epoxid-Beschichtung, außen mit Grundbeschichtung, Farbton rotbraun, DN 125, Verlegung in Gebäuden, Form- und Verbindungsstücke werden gesondert vergütet, besondere Rohrbefestigungen werden gesondert vergütet, Arbeitshöhe des Montageortes bis 5,5 m über der Standfläche des hierfür erforderlichen Gerüstes, Gerüst wird gesondert vergütet.
Menge: 165,000 m
- 165,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**2.1.1.1.006 Abwasserltg Guss 2K-Epoxid-Besch Grundbesch DN150 Gebäude**
*** Leitbeschreibung
STLB-Bau 2025-10 044
Abwasserleitung aus Gusseisen, DIN EN 877 und DIN 19522, innen mit Zweikomponenten-Epoxid-Beschichtung, außen mit Grundbeschichtung, Farbton rotbraun, DN 150, Verlegung in Gebäuden, Form- und Verbindungsstücke werden gesondert vergütet, besondere Rohrbefestigungen werden gesondert vergütet, Arbeitshöhe des Montageortes bis 5,5 m über der Standfläche des hierfür erforderlichen Gerüstes, Gerüst wird gesondert vergütet.
Menge: 90,000 m
- 90,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

*Hinweis: Form- und Verbindungsstücke für Abwasserleitung aus Guss (SML)*
Form- und Verbindungsstücke für Abwasserleitung aus Guss (SML)
Nachfolgende Form- und Verbindungsstücke beziehen sich auf alle vorgenannten Medien, Montageorte und -höhen sowie ggf. zusätzlich beschriebene Sicherungsmaßnahmen.
Behinderungen durch beengte Montage- und Platzverhältnisse sind grundsätzlich in den Einheitspreisen mit einzukalkulieren.

**2.1.1.1.007 Schnittkantenschutz zum aufkleben.**
Schnittkantenschutz zum aufkleben.

Schnittkantenschutz für gusseiserne Abflussrohrsysteme nach DIN EN 877 und DIN 19522 als einseitig klebendes, flexibles Butylklebeband auf Basis von synthetischem Kautschuk mit einer Deckschicht aus PP-Vlies.

Werkstoff  : Butylkautschuk mit PP-Vlies
Temperaturen  : Verarbeitung: +5° bis +40°C
Temperaturbereich  : -30°C bis +100°C
  (DIN EN 877: Kochtest 100°C/ 24h und
  Temperaturwechseltest +15°C/ 93°C, 1500 Zyklen)
Lagerung  : +5° bis +25°C
Gesamtdicke  : 0,6 mm
Bandbreite  : 38 mm

Montage:
1. Nach dem Trennen des Rohrs/Formstücks scharfe Kanten brechen und die Oberflächen mit einem geeigneten Tuch und Alkohol (Spiritus) reinigen so dass sie absolut trocken, staub- und fettfrei sind. Der Alkohol muss vor Bandmontage vollständig verdunsten.
2. Band auf die folgende Länge in mm zuschneiden:
  DN50  DN70  DN80  DN100  DN125  DN150  DN200  DN250  DN300
  175  245  260  345  420  500  655  855  1020
3. Band leicht erwärmen (Heizung oder andere Wärmequelle). Trennfolie abziehen.
4. Band mit der klebenden Seite an die Außenseite des geschnittenen Rohrs anlegen und 20 mm vom Rand entfernt ansetzen.
5. Band mit leichtem gleichmäßigem Zug um das Rohr legen, leicht überlappen lassen. Falls ein Spalt bleibt, beide Seiten einzeln nochmals etwas lösen und das Band unter höherer Spannung bis zum Überlappen dehnen.
6. Band von außen nach innen an die Rohrinnenfläche drücken und festpressen. Das Band muss innen spannungsfrei anliegen. Vor Verbindermontage falls nötig Gleitmittel aufbringen. Gegebenenfalls die Spannschraube des Verbinders vor dem Aufschieben etwas lockern.
Menge: 500,000 m
- 500,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.008 Passstück Guss 2K-Epoxid-Besch Grundbesch DN50**
STLB-Bau 2025-10 044
Passstück bis 50 cm, für Abwasserleitung aus Gusseisen, innen mit Zweikomponenten-Epoxid-Beschichtung, außen mit Grundbeschichtung, Farbton rotbraun, DN 50.
Menge: 700,000 St
- 700,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.009 Passstück Guss 2K-Epoxid-Besch Grundbesch DN80**
STLB-Bau 2025-10 044
Passstück bis 50 cm, für Abwasserleitung aus Gusseisen, innen mit Zweikomponenten-Epoxid-Beschichtung, außen mit Grundbeschichtung, Farbton rotbraun, DN 80.
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.010 Passstück Guss 2K-Epoxid-Besch Grundbesch DN100**
STLB-Bau 2025-10 044
Passstück bis 50 cm, für Abwasserleitung aus Gusseisen, innen mit Zweikomponenten-Epoxid-Beschichtung, außen mit Grundbeschichtung, Farbton rotbraun, DN 100.
Menge: 250,000 St
- 250,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.011 Passstück Guss 2K-Epoxid-Besch Grundbesch DN125**
STLB-Bau 2025-10 044
Passstück bis 50 cm, für Abwasserleitung aus Gusseisen, innen mit Zweikomponenten-Epoxid-Beschichtung, außen mit Grundbeschichtung, Farbton rotbraun, DN 125.
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.012 Passstück Guss 2K-Epoxid-Besch Grundbesch DN150**
STLB-Bau 2025-10 044
Passstück bis 50 cm, für Abwasserleitung aus Gusseisen, innen mit Zweikomponenten-Epoxid-Beschichtung, außen mit Grundbeschichtung, Farbton rotbraun, DN 150.
Menge: 30,000 St
- 30,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.013 Bogen Guss 2K-Epoxid-Besch Grundbesch DN50**
STLB-Bau 2025-10 044
Bogen, für Abwasserleitung aus Gusseisen, innen mit Zweikomponenten-Epoxid-Beschichtung, außen mit Grundbeschichtung, Farbton rotbraun, DN 50.
Menge: 1496,000 St
- 1496,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.014 Bogen Guss 2K-Epoxid-Besch Grundbesch DN80**
STLB-Bau 2025-10 044
Bogen, für Abwasserleitung aus Gusseisen, innen mit Zweikomponenten-Epoxid-Beschichtung, außen mit Grundbeschichtung, Farbton rotbraun, DN 80.
Menge: 71,000 St
- 71,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.015 Bogen Guss 2K-Epoxid-Besch Grundbesch DN100**
STLB-Bau 2025-10 044
Bogen, für Abwasserleitung aus Gusseisen, innen mit Zweikomponenten-Epoxid-Beschichtung, außen mit Grundbeschichtung, Farbton rotbraun, DN 100.
Menge: 1623,000 St
- 1623,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.016 Bogen Guss 2K-Epoxid-Besch Grundbesch DN125**
STLB-Bau 2025-10 044
Bogen, für Abwasserleitung aus Gusseisen, innen mit Zweikomponenten-Epoxid-Beschichtung, außen mit Grundbeschichtung, Farbton rotbraun, DN 125.
Menge: 21,000 St
- 21,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.017 Bogen Guss 2K-Epoxid-Besch Grundbesch DN150**
STLB-Bau 2025-10 044
Bogen, für Abwasserleitung aus Gusseisen, innen mit Zweikomponenten-Epoxid-Beschichtung, außen mit Grundbeschichtung, Farbton rotbraun, DN 150.
Menge: 15,000 St
- 15,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.018 Bogen Doppelbogen 88Grad Guss 2K-Epoxid-Besch Grundbesch DN50**
STLB-Bau 2025-10 044
Bogen, als Doppelbogen, 88 Grad, für Abwasserleitung aus Gusseisen, innen mit Zweikomponenten-Epoxid-Beschichtung, außen mit Grundbeschichtung, Farbton rotbraun, DN 50.
Menge: 116,000 St
- 116,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.019 Bogen Doppelbogen 88Grad Guss 2K-Epoxid-Besch Grundbesch DN80**
STLB-Bau 2025-10 044
Bogen, als Doppelbogen, 88 Grad, für Abwasserleitung aus Gusseisen, innen mit Zweikomponenten-Epoxid-Beschichtung, außen mit Grundbeschichtung, Farbton rotbraun, DN 80.
Menge: 17,000 St
- 17,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.020 Bogen Doppelbogen 88Grad Guss 2K-Epoxid-Besch Grundbesch DN100**
STLB-Bau 2025-10 044
Bogen, als Doppelbogen, 88 Grad, für Abwasserleitung aus Gusseisen, innen mit Zweikomponenten-Epoxid-Beschichtung, außen mit Grundbeschichtung, Farbton rotbraun, DN 100.
Menge: 440,000 St
- 440,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.021 Bogen Doppelbogen 88Grad Guss 2K-Epoxid-Besch Grundbesch DN125**
STLB-Bau 2025-10 044
Bogen, als Doppelbogen, 88 Grad, für Abwasserleitung aus Gusseisen, innen mit Zweikomponenten-Epoxid-Beschichtung, außen mit Grundbeschichtung, Farbton rotbraun, DN 125.
Menge: 26,000 St
- 26,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.022 Bogen Doppelbogen 88Grad Guss 2K-Epoxid-Besch Grundbesch DN150**
STLB-Bau 2025-10 044
Bogen, als Doppelbogen, 88 Grad, für Abwasserleitung aus Gusseisen, innen mit Zweikomponenten-Epoxid-Beschichtung, außen mit Grundbeschichtung, Farbton rotbraun, DN 150.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.023 Bogen Doppelbogen 88Grad Guss 2K-Epoxid-Besch Grundbesch DN50**
STLB-Bau 2025-10 044
Bogen, als Doppelbogen, 88 Grad, für Abwasserleitung aus Gusseisen, innen mit Zweikomponenten-Epoxid-Beschichtung, außen mit Grundbeschichtung, Farbton rotbraun, DN 50.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.024 Bogen Beruhigungsstrecke 88Grad Guss 2K-Epoxid-Besch Grundbesch DN80**
STLB-Bau 2025-10 044
Bogen, mit Beruhigungsstrecke, 88 Grad, für Abwasserleitung aus Gusseisen, innen mit Zweikomponenten-Epoxid-Beschichtung, außen mit Grundbeschichtung, Farbton rotbraun, DN 80.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.025 Bogen Beruhigungsstrecke 88Grad Guss 2K-Epoxid-Besch Grundbesch DN100**
STLB-Bau 2025-10 044
Bogen, mit Beruhigungsstrecke, 88 Grad, für Abwasserleitung aus Gusseisen, innen mit Zweikomponenten-Epoxid-Beschichtung, außen mit Grundbeschichtung, Farbton rotbraun, DN 100.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.026 Bogen Beruhigungsstrecke 88Grad Guss 2K-Epoxid-Besch Grundbesch DN125**
STLB-Bau 2025-10 044
Bogen, mit Beruhigungsstrecke, 88 Grad, für Abwasserleitung aus Gusseisen, innen mit Zweikomponenten-Epoxid-Beschichtung, außen mit Grundbeschichtung, Farbton rotbraun, DN 125.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.027 Bogen Beruhigungsstrecke 88Grad Guss 2K-Epoxid-Besch Grundbesch DN150**
STLB-Bau 2025-10 044
Bogen, mit Beruhigungsstrecke, 88 Grad, für Abwasserleitung aus Gusseisen, innen mit Zweikomponenten-Epoxid-Beschichtung, außen mit Grundbeschichtung, Farbton rotbraun, DN 150.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.028 Bogen Umlüftung 135Grad Guss 2K-Epoxid-Besch Grundbesch DN100**
STLB-Bau 2025-10 044
Bogen, für Umlüftung, 135 Grad, für Abwasserleitung aus Gusseisen, innen mit Zweikomponenten-Epoxid-Beschichtung, außen mit Grundbeschichtung, Farbton rotbraun, DN 100.
Menge: 40,000 St
- 40,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.029 Abzweig Guss 2K-Epoxid-Besch Grundbesch DN50**
STLB-Bau 2025-10 044
Abzweig, für Abwasserleitung aus Gusseisen, innen mit Zweikomponenten-Epoxid-Beschichtung, außen mit Grundbeschichtung, Farbton rotbraun, DN 50.
Menge: 127,000 St
- 127,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.030 Abzweig Guss 2K-Epoxid-Besch Grundbesch DN80**
STLB-Bau 2025-10 044
Abzweig, für Abwasserleitung aus Gusseisen, innen mit Zweikomponenten-Epoxid-Beschichtung, außen mit Grundbeschichtung, Farbton rotbraun, DN 80.
Menge: 60,000 St
- 60,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.031 Abzweig Guss 2K-Epoxid-Besch Grundbesch DN100**
STLB-Bau 2025-10 044
Abzweig, für Abwasserleitung aus Gusseisen, innen mit Zweikomponenten-Epoxid-Beschichtung, außen mit Grundbeschichtung, Farbton rotbraun, DN 100.
Menge: 1028,000 St
- 1028,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.032 Abzweig Guss 2K-Epoxid-Besch Grundbesch DN125**
STLB-Bau 2025-10 044
Abzweig, für Abwasserleitung aus Gusseisen, innen mit Zweikomponenten-Epoxid-Beschichtung, außen mit Grundbeschichtung, Farbton rotbraun, DN 125.
Menge: 16,000 St
- 16,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.033 Abzweig Guss 2K-Epoxid-Besch Grundbesch DN150**
STLB-Bau 2025-10 044
Abzweig, für Abwasserleitung aus Gusseisen, innen mit Zweikomponenten-Epoxid-Beschichtung, außen mit Grundbeschichtung, Farbton rotbraun, DN 150.
Menge: 15,000 St
- 15,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.034 Abzweig red. Guss 2K-Epoxid-Besch Grundbesch DN80 DN50**
STLB-Bau 2025-10 044
Abzweig, reduziert, für Abwasserleitung aus Gusseisen, innen mit Zweikomponenten-Epoxid-Beschichtung, außen mit Grundbeschichtung, Farbton rotbraun, DN 80, 2. DN 50.
Menge: 16,000 St
- 16,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.035 Abzweig red. Guss 2K-Epoxid-Besch Grundbesch DN100 DN50**
STLB-Bau 2025-10 044
Abzweig, reduziert, für Abwasserleitung aus Gusseisen, innen mit Zweikomponenten-Epoxid-Beschichtung, außen mit Grundbeschichtung, Farbton rotbraun, DN 100, 2. DN 50.
Menge: 25,000 St
- 25,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.036 Abzweig red. Guss 2K-Epoxid-Besch Grundbesch DN100 DN80**
STLB-Bau 2025-10 044
Abzweig, reduziert, für Abwasserleitung aus Gusseisen, innen mit Zweikomponenten-Epoxid-Beschichtung, außen mit Grundbeschichtung, Farbton rotbraun, DN 100, 2. DN 80.
Menge: 9,000 St
- 9,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.037 Abzweig red. Guss 2K-Epoxid-Besch Grundbesch DN125 DN50**
STLB-Bau 2025-10 044
Abzweig, reduziert, für Abwasserleitung aus Gusseisen, innen mit Zweikomponenten-Epoxid-Beschichtung, außen mit Grundbeschichtung, Farbton rotbraun, DN 125, 2. DN 50.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.038 Abzweig red. Guss 2K-Epoxid-Besch Grundbesch DN125 DN80**
STLB-Bau 2025-10 044
Abzweig, reduziert, für Abwasserleitung aus Gusseisen, innen mit Zweikomponenten-Epoxid-Beschichtung, außen mit Grundbeschichtung, Farbton rotbraun, DN 125, 2. DN 80.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.039 Abzweig red. Guss 2K-Epoxid-Besch Grundbesch DN125 DN100**
STLB-Bau 2025-10 044
Abzweig, reduziert, für Abwasserleitung aus Gusseisen, innen mit Zweikomponenten-Epoxid-Beschichtung, außen mit Grundbeschichtung, Farbton rotbraun, DN 125, 2. DN 100.
Menge: 7,000 St
- 7,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.040 Abzweig red. Guss 2K-Epoxid-Besch Grundbesch DN150 DN80**
STLB-Bau 2025-10 044
Abzweig, reduziert, für Abwasserleitung aus Gusseisen, innen mit Zweikomponenten-Epoxid-Beschichtung, außen mit Grundbeschichtung, Farbton rotbraun, DN 150, 2. DN 80.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.041 Abzweig red. Guss 2K-Epoxid-Besch Grundbesch DN150 DN100**
STLB-Bau 2025-10 044
Abzweig, reduziert, für Abwasserleitung aus Gusseisen, innen mit Zweikomponenten-Epoxid-Beschichtung, außen mit Grundbeschichtung, Farbton rotbraun, DN 150, 2. DN 100.
Menge: 12,000 St
- 12,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.042 Abzweig red. Guss 2K-Epoxid-Besch Grundbesch DN150 DN125**
STLB-Bau 2025-10 044
Abzweig, reduziert, für Abwasserleitung aus Gusseisen, innen mit Zweikomponenten-Epoxid-Beschichtung, außen mit Grundbeschichtung, Farbton rotbraun, DN 150, 2. DN 125.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.043 Abzweig Doppelabzweig Guss 2K-Epoxid-Besch Grundbesch DN100**
STLB-Bau 2025-10 044
Abzweig, als Doppelabzweig, für Abwasserleitung aus Gusseisen, innen mit Zweikomponenten-Epoxid-Beschichtung, außen mit Grundbeschichtung, Farbton rotbraun, DN 100.
Menge: 13,000 St
- 13,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.044 Abzweig red. Doppelabzweig Guss 2K-Epoxid-Besch Grundbesch DN100 DN50**
STLB-Bau 2025-10 044
Abzweig, reduziert, als Doppelabzweig, für Abwasserleitung aus Gusseisen, innen mit Zweikomponenten-Epoxid-Beschichtung, außen mit Grundbeschichtung, Farbton rotbraun, DN 100, 2. DN 50.
Menge: 11,000 St
- 11,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.045 Abzweig red. Doppelabzweig Guss 2K-Epoxid-Besch Grundbesch DN100 DN80**
STLB-Bau 2025-10 044
Abzweig, reduziert, als Doppelabzweig, für Abwasserleitung aus Gusseisen, innen mit Zweikomponenten-Epoxid-Beschichtung, außen mit Grundbeschichtung, Farbton rotbraun, DN 100, 2. DN 80.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.046 Abzweig red. Doppelabzweig Guss 2K-Epoxid-Besch Grundbesch DN125 DN100**
STLB-Bau 2025-10 044
Abzweig, reduziert, als Doppelabzweig, für Abwasserleitung aus Gusseisen, innen mit Zweikomponenten-Epoxid-Beschichtung, außen mit Grundbeschichtung, Farbton rotbraun, DN 125, 2. DN 100.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.047 Abzweig red. Doppelabzweig Guss 2K-Epoxid-Besch Grundbesch DN150 DN100**
STLB-Bau 2025-10 044
Abzweig, reduziert, als Doppelabzweig, für Abwasserleitung aus Gusseisen, innen mit Zweikomponenten-Epoxid-Beschichtung, außen mit Grundbeschichtung, Farbton rotbraun, DN 150, 2. DN 100.
Menge: 3,000 St
- 3,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.048 Abzweig Eckabzweig 88Grad Guss 2K-Epoxid-Besch Grundbesch DN100**
STLB-Bau 2025-10 044
Abzweig, als Eckabzweig, 88 Grad, für Abwasserleitung aus Gusseisen, innen mit Zweikomponenten-Epoxid-Beschichtung, außen mit Grundbeschichtung, Farbton rotbraun, DN 100.
Menge: 18,000 St
- 18,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.049 Abzweig red. Eckabzweig 88Grad Guss 2K-Epoxid-Besch Grundbesch DN100 DN80**
STLB-Bau 2025-10 044
Abzweig, reduziert, als Eckabzweig, 88 Grad, für Abwasserleitung aus Gusseisen, innen mit Zweikomponenten-Epoxid-Beschichtung, außen mit Grundbeschichtung, Farbton rotbraun, DN 100, 2. DN 80.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.050 Abzweig red. Eckabzweig 88Grad Guss 2K-Epoxid-Besch Grundbesch DN125 DN100**
STLB-Bau 2025-10 044
Abzweig, reduziert, als Eckabzweig, 88 Grad, für Abwasserleitung aus Gusseisen, innen mit Zweikomponenten-Epoxid-Beschichtung, außen mit Grundbeschichtung, Farbton rotbraun, DN 125, 2. DN 100.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.051 Abzweig red. Eckabzweig 88Grad Guss 2K-Epoxid-Besch Grundbesch DN150 DN100**
STLB-Bau 2025-10 044
Abzweig, reduziert, als Eckabzweig, 88 Grad, für Abwasserleitung aus Gusseisen, innen mit Zweikomponenten-Epoxid-Beschichtung, außen mit Grundbeschichtung, Farbton rotbraun, DN 150, 2. DN 100.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.052 Reduzierstück Guss 2K-Epoxid-Besch Grundbesch DN80 DN50**
STLB-Bau 2025-10 044
Reduzierstück für Abwasserleitung aus Gusseisen, innen mit Zweikomponenten-Epoxid-Beschichtung, außen mit Grundbeschichtung, Farbton rotbraun, DN 80, 2. DN 50.
Menge: 131,000 St
- 131,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.053 Reduzierstück Guss 2K-Epoxid-Besch Grundbesch DN100 DN50**
STLB-Bau 2025-10 044
Reduzierstück für Abwasserleitung aus Gusseisen, innen mit Zweikomponenten-Epoxid-Beschichtung, außen mit Grundbeschichtung, Farbton rotbraun, DN 100, 2. DN 50.
Menge: 522,000 St
- 522,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.054 Reduzierstück Guss 2K-Epoxid-Besch Grundbesch DN100 DN80**
STLB-Bau 2025-10 044
Reduzierstück für Abwasserleitung aus Gusseisen, innen mit Zweikomponenten-Epoxid-Beschichtung, außen mit Grundbeschichtung, Farbton rotbraun, DN 100, 2. DN 80.
Menge: 78,000 St
- 78,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.055 Reduzierstück Guss 2K-Epoxid-Besch Grundbesch DN125 DN50**
STLB-Bau 2025-10 044
Reduzierstück für Abwasserleitung aus Gusseisen, innen mit Zweikomponenten-Epoxid-Beschichtung, außen mit Grundbeschichtung, Farbton rotbraun, DN 125, 2. DN 50.
Menge: 8,000 St
- 8,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.056 Reduzierstück Guss 2K-Epoxid-Besch Grundbesch DN125 DN80**
STLB-Bau 2025-10 044
Reduzierstück für Abwasserleitung aus Gusseisen, innen mit Zweikomponenten-Epoxid-Beschichtung, außen mit Grundbeschichtung, Farbton rotbraun, DN 125, 2. DN 80.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.057 Reduzierstück Guss 2K-Epoxid-Besch Grundbesch DN125 DN100**
STLB-Bau 2025-10 044
Reduzierstück für Abwasserleitung aus Gusseisen, innen mit Zweikomponenten-Epoxid-Beschichtung, außen mit Grundbeschichtung, Farbton rotbraun, DN 125, 2. DN 100.
Menge: 38,000 St
- 38,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.058 Reduzierstück Guss 2K-Epoxid-Besch Grundbesch DN150 DN50**
STLB-Bau 2025-10 044
Reduzierstück für Abwasserleitung aus Gusseisen, innen mit Zweikomponenten-Epoxid-Beschichtung, außen mit Grundbeschichtung, Farbton rotbraun, DN 150, 2. DN 50.
Menge: 7,000 St
- 7,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.059 Reduzierstück Guss 2K-Epoxid-Besch Grundbesch DN150 DN80**
STLB-Bau 2025-10 044
Reduzierstück für Abwasserleitung aus Gusseisen, innen mit Zweikomponenten-Epoxid-Beschichtung, außen mit Grundbeschichtung, Farbton rotbraun, DN 150, 2. DN 80.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.060 Reduzierstück Guss 2K-Epoxid-Besch Grundbesch DN150 DN100**
STLB-Bau 2025-10 044
Reduzierstück für Abwasserleitung aus Gusseisen, innen mit Zweikomponenten-Epoxid-Beschichtung, außen mit Grundbeschichtung, Farbton rotbraun, DN 150, 2. DN 100.
Menge: 18,000 St
- 18,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.061 Reduzierstück Guss 2K-Epoxid-Besch Grundbesch DN150 DN125**
STLB-Bau 2025-10 044
Reduzierstück für Abwasserleitung aus Gusseisen, innen mit Zweikomponenten-Epoxid-Beschichtung, außen mit Grundbeschichtung, Farbton rotbraun, DN 150, 2. DN 125.
Menge: 23,000 St
- 23,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.062 Sprungrohr Guss 2K-Epoxid-Besch Grundbesch DN100**
STLB-Bau 2025-10 044
Sprungrohr von 65 bis 200 mm Achsabstand, für Abwasserleitung aus Gusseisen, innen mit Zweikomponenten-Epoxid-Beschichtung, außen mit Grundbeschichtung, Farbton rotbraun, DN 100.
Menge: 32,000 St
- 32,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.063 Reinigungsrohr runde Öffnung Guss 2K-Epoxid-Besch Grundbesch DN50**
STLB-Bau 2025-10 044
Reinigungsrohr mit runder Öffnung, für Abwasserleitung aus Gusseisen, innen mit Zweikomponenten-Epoxid-Beschichtung, außen mit Grundbeschichtung, Farbton rotbraun, DN 50.
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.064 Reinigungsrohr runde Öffnung Guss 2K-Epoxid-Besch Grundbesch DN80**
STLB-Bau 2025-10 044
Reinigungsrohr mit runder Öffnung, für Abwasserleitung aus Gusseisen, innen mit Zweikomponenten-Epoxid-Beschichtung, außen mit Grundbeschichtung, Farbton rotbraun, DN 80.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.065 Reinigungsrohr runde Öffnung Guss 2K-Epoxid-Besch Grundbesch DN100**
STLB-Bau 2025-10 044
Reinigungsrohr mit runder Öffnung, für Abwasserleitung aus Gusseisen, innen mit Zweikomponenten-Epoxid-Beschichtung, außen mit Grundbeschichtung, Farbton rotbraun, DN 100.
Menge: 70,000 St
- 70,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.066 Reinigungsrohr eckige Öffnung Guss 2K-Epoxid-Besch Grundbesch DN100**
STLB-Bau 2025-10 044
Reinigungsrohr mit eckiger Öffnung, für Abwasserleitung aus Gusseisen, innen mit Zweikomponenten-Epoxid-Beschichtung, außen mit Grundbeschichtung, Farbton rotbraun, DN 100.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.067 Reinigungsrohr eckige Öffnung Guss 2K-Epoxid-Besch Grundbesch DN125**
STLB-Bau 2025-10 044
Reinigungsrohr mit eckiger Öffnung, für Abwasserleitung aus Gusseisen, innen mit Zweikomponenten-Epoxid-Beschichtung, außen mit Grundbeschichtung, Farbton rotbraun, DN 125.
Menge: 38,000 St
- 38,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.068 Reinigungsrohr eckige Öffnung Guss 2K-Epoxid-Besch Grundbesch DN150**
STLB-Bau 2025-10 044
Reinigungsrohr mit eckiger Öffnung, für Abwasserleitung aus Gusseisen, innen mit Zweikomponenten-Epoxid-Beschichtung, außen mit Grundbeschichtung, Farbton rotbraun, DN 150.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.069 Geruchverschluss Guss 2K-Epoxid-Besch Grundbesch DN50**
STLB-Bau 2025-10 044
Geruchverschluss, Verschlusshöhe 60 mm, für Abwasserleitung aus Gusseisen, innen mit Zweikomponenten-Epoxid-Beschichtung, außen mit Grundbeschichtung, Farbton rotbraun, DN 50.
Menge: 12,000 St
- 12,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.070 Geruchverschluss Guss 2K-Epoxid-Besch Grundbesch DN80**
STLB-Bau 2025-10 044
Geruchverschluss, Verschlusshöhe 60 mm, für Abwasserleitung aus Gusseisen, innen mit Zweikomponenten-Epoxid-Beschichtung, außen mit Grundbeschichtung, Farbton rotbraun, DN 80.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.071 Geruchverschluss Guss 2K-Epoxid-Besch Grundbesch DN100**
STLB-Bau 2025-10 044
Geruchverschluss, Verschlusshöhe 100 mm, für Abwasserleitung aus Gusseisen, innen mit Zweikomponenten-Epoxid-Beschichtung, außen mit Grundbeschichtung, Farbton rotbraun, DN 100.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.072 Enddeckel Guss 2K-Epoxid-Besch Grundbesch DN50**
STLB-Bau 2025-10 044
Enddeckel für Abwasserleitung aus Gusseisen, innen mit Zweikomponenten-Epoxid-Beschichtung, außen mit Grundbeschichtung, Farbton rotbraun, DN 50.
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.073 Enddeckel Guss 2K-Epoxid-Besch Grundbesch DN80**
STLB-Bau 2025-10 044
Enddeckel für Abwasserleitung aus Gusseisen, innen mit Zweikomponenten-Epoxid-Beschichtung, außen mit Grundbeschichtung, Farbton rotbraun, DN 80.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.074 Enddeckel Guss 2K-Epoxid-Besch Grundbesch DN100**
STLB-Bau 2025-10 044
Enddeckel für Abwasserleitung aus Gusseisen, innen mit Zweikomponenten-Epoxid-Beschichtung, außen mit Grundbeschichtung, Farbton rotbraun, DN 100.
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.075 Enddeckel Guss 2K-Epoxid-Besch Grundbesch DN125**
STLB-Bau 2025-10 044
Enddeckel für Abwasserleitung aus Gusseisen, innen mit Zweikomponenten-Epoxid-Beschichtung, außen mit Grundbeschichtung, Farbton rotbraun, DN 125.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.076 Enddeckel Guss 2K-Epoxid-Besch Grundbesch DN150**
STLB-Bau 2025-10 044
Enddeckel für Abwasserleitung aus Gusseisen, innen mit Zweikomponenten-Epoxid-Beschichtung, außen mit Grundbeschichtung, Farbton rotbraun, DN 150.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.077 Enddeckel Klemmschelle Guss 2K-Epoxid-Besch Grundbesch DN100**
STLB-Bau 2025-10 044
Enddeckel mit Klemmschelle, für Abwasserleitung aus Gusseisen, innen mit Zweikomponenten-Epoxid-Beschichtung, außen mit Grundbeschichtung, Farbton rotbraun, DN 100.
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.078 Enddeckel Klemmschelle Guss 2K-Epoxid-Besch Grundbesch DN125**
STLB-Bau 2025-10 044
Enddeckel mit Klemmschelle, für Abwasserleitung aus Gusseisen, innen mit Zweikomponenten-Epoxid-Beschichtung, außen mit Grundbeschichtung, Farbton rotbraun, DN 125.
Menge: 8,000 St
- 8,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.079 Enddeckel Klemmschelle Guss 2K-Epoxid-Besch Grundbesch DN150**
STLB-Bau 2025-10 044
Enddeckel mit Klemmschelle, für Abwasserleitung aus Gusseisen, innen mit Zweikomponenten-Epoxid-Beschichtung, außen mit Grundbeschichtung, Farbton rotbraun, DN 150.
Menge: 8,000 St
- 8,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.080 WC-Anschlussstück WC-Abzweig 88Grad Guss 2K-Epoxid-Besch Grundbesch DN100**
STLB-Bau 2025-10 044
WC-Anschlussstück als WC-Abzweig, 88 Grad, für Abwasserleitung aus Gusseisen, innen mit Zweikomponenten-Epoxid-Beschichtung, außen mit Grundbeschichtung, Farbton rotbraun, DN 100.
Menge: 280,000 St
- 280,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.081 Objektanschlussbogen Bogen 90Grad Guss 2K-Epoxid-Besch Grundbesch DN50**
STLB-Bau 2025-10 044
Objektanschlussbogen als Bogen, 90 Grad, für Abwasserleitung aus Gusseisen, innen mit Zweikomponenten-Epoxid-Beschichtung, außen mit Grundbeschichtung, Farbton rotbraun, DN 50.
Menge: 582,000 St
- 582,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.082 Objektanschlussbogen Bogen 90Grad Guss 2K-Epoxid-Besch Grundbesch DN100**
STLB-Bau 2025-10 044
Objektanschlussbogen als Bogen, 90 Grad, für Abwasserleitung aus Gusseisen, innen mit Zweikomponenten-Epoxid-Beschichtung, außen mit Grundbeschichtung, Farbton rotbraun, DN 100.
Menge: 28,000 St
- 28,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.083 Objektanschlussbogen Hosenrohr 90Grad Guss 2K-Epoxid-Besch Grundbesch DN100**
STLB-Bau 2025-10 044
Objektanschlussbogen als Hosenrohr, 90 Grad, für Abwasserleitung aus Gusseisen, innen mit Zweikomponenten-Epoxid-Beschichtung, außen mit Grundbeschichtung, Farbton rotbraun, DN 100.
Menge: 14,000 St
- 14,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.084 Anschlussmuffe Guss 2K-Epoxid-Besch Grundbesch DN50**
STLB-Bau 2025-10 044
Anschlussmuffe, für PP-Rohr, mit Dichtlippen und Spannschelle aus nichtrostendem Stahl, für Abwasserleitung aus Gusseisen, innen mit Zweikomponenten-Epoxid-Beschichtung, außen mit Grundbeschichtung, Farbton rotbraun, DN 50.
Menge: 50,000 St
- 50,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.085 Anschlussmuffe Guss 2K-Epoxid-Besch Grundbesch DN80**
STLB-Bau 2025-10 044
Anschlussmuffe, für PP-Rohr, mit Dichtlippen und Spannschelle aus nichtrostendem Stahl, für Abwasserleitung aus Gusseisen, innen mit Zweikomponenten-Epoxid-Beschichtung, außen mit Grundbeschichtung, Farbton rotbraun, DN 80.
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.086 Anschlussmuffe Guss 2K-Epoxid-Besch Grundbesch DN100**
STLB-Bau 2025-10 044
Anschlussmuffe, für PP-Rohr, mit Dichtlippen und Spannschelle aus nichtrostendem Stahl, für Abwasserleitung aus Gusseisen, innen mit Zweikomponenten-Epoxid-Beschichtung, außen mit Grundbeschichtung, Farbton rotbraun, DN 100.
Menge: 40,000 St
- 40,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.087 Anschlussmuffe Guss 2K-Epoxid-Besch Grundbesch DN125**
STLB-Bau 2025-10 044
Anschlussmuffe, für PP-Rohr, mit Dichtlippen und Spannschelle aus nichtrostendem Stahl, für Abwasserleitung aus Gusseisen, innen mit Zweikomponenten-Epoxid-Beschichtung, außen mit Grundbeschichtung, Farbton rotbraun, DN 125.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.088 Anschlussmuffe Guss 2K-Epoxid-Besch Grundbesch DN150**
STLB-Bau 2025-10 044
Anschlussmuffe, für PP-Rohr, mit Dichtlippen und Spannschelle aus nichtrostendem Stahl, für Abwasserleitung aus Gusseisen, innen mit Zweikomponenten-Epoxid-Beschichtung, außen mit Grundbeschichtung, Farbton rotbraun, DN 150.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.089 Fallrohrstütze Guss 2K-Epoxid-Besch Grundbesch DN80**
STLB-Bau 2025-10 044
Fallrohrstütze einschl. Befestigung, für Abwasserleitung aus Gusseisen, innen mit Zweikomponenten-Epoxid-Beschichtung, außen mit Grundbeschichtung, Farbton rotbraun, DN 80.
Menge: 50,000 St
- 50,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.090 Fallrohrstütze Guss 2K-Epoxid-Besch Grundbesch DN100**
STLB-Bau 2025-10 044
Fallrohrstütze einschl. Befestigung, für Abwasserleitung aus Gusseisen, innen mit Zweikomponenten-Epoxid-Beschichtung, außen mit Grundbeschichtung, Farbton rotbraun, DN 100.
Menge: 600,000 St
- 600,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.091 Fallrohrstütze Guss 2K-Epoxid-Besch Grundbesch DN125**
STLB-Bau 2025-10 044
Fallrohrstütze einschl. Befestigung, für Abwasserleitung aus Gusseisen, innen mit Zweikomponenten-Epoxid-Beschichtung, außen mit Grundbeschichtung, Farbton rotbraun, DN 125.
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.092 Fallrohrstütze Guss 2K-Epoxid-Besch Grundbesch DN150**
STLB-Bau 2025-10 044
Fallrohrstütze einschl. Befestigung, für Abwasserleitung aus Gusseisen, innen mit Zweikomponenten-Epoxid-Beschichtung, außen mit Grundbeschichtung, Farbton rotbraun, DN 150.
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.093 Auflagerung Fallrohrstütze Guss 2K-Epoxid-Besch Grundbesch DN80**
STLB-Bau 2025-10 044
Auflagerung für Fallrohrstütze, für Abwasserleitung aus Gusseisen, innen mit Zweikomponenten-Epoxid-Beschichtung, außen mit Grundbeschichtung, Farbton rotbraun, DN 80.
Menge: 50,000 St
- 50,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.094 Auflagerung Fallrohrstütze Guss 2K-Epoxid-Besch Grundbesch DN100**
STLB-Bau 2025-10 044
Auflagerung für Fallrohrstütze, für Abwasserleitung aus Gusseisen, innen mit Zweikomponenten-Epoxid-Beschichtung, außen mit Grundbeschichtung, Farbton rotbraun, DN 100.
Menge: 600,000 St
- 600,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.095 Auflagerung Fallrohrstütze Guss 2K-Epoxid-Besch Grundbesch DN125**
STLB-Bau 2025-10 044
Auflagerung für Fallrohrstütze, für Abwasserleitung aus Gusseisen, innen mit Zweikomponenten-Epoxid-Beschichtung, außen mit Grundbeschichtung, Farbton rotbraun, DN 125.
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.096 Auflagerung Fallrohrstütze Guss 2K-Epoxid-Besch Grundbesch DN150**
STLB-Bau 2025-10 044
Auflagerung für Fallrohrstütze, für Abwasserleitung aus Gusseisen, innen mit Zweikomponenten-Epoxid-Beschichtung, außen mit Grundbeschichtung, Farbton rotbraun, DN 150.
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.097 Passrohr Bodendurchführung Guss 2K-Epoxid-Besch Grundbesch DN100**
STLB-Bau 2025-10 044
Passrohr für Bodendurchführung, mit Pressdichtungsflansch, für Abwasserleitung aus Gusseisen, innen mit Zweikomponenten-Epoxid-Beschichtung, außen mit Grundbeschichtung, Farbton rotbraun, DN 100.
Menge: 538,000 St
- 538,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.098 Passrohr Dachdurchführung Guss 2K-Epoxid-Besch Grundbesch DN100**
STLB-Bau 2025-10 044
Passrohr für Dachdurchführung, mit Pressdichtungsflansch, für Abwasserleitung aus Gusseisen, innen mit Zweikomponenten-Epoxid-Beschichtung, außen mit Grundbeschichtung, Farbton rotbraun, DN 100.
Menge: 96,000 St
- 96,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.099 Passrohr Wanddurchführung Guss 2K-Epoxid-Besch Grundbesch DN100**
STLB-Bau 2025-10 044
Passrohr für Wanddurchführung, mit Pressdichtungsflansch, für Abwasserleitung aus Gusseisen, innen mit Zweikomponenten-Epoxid-Beschichtung, außen mit Grundbeschichtung, Farbton rotbraun, DN 100.
Menge: 130,000 St
- 130,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.100 Gummimanschette Profilschelle Guss 2K-Epoxid-Besch Grundbesch DN50**
STLB-Bau 2025-10 044
Gummimanschette und Profilschelle, aus nichtrostendem Stahl, mit Spannschraube aus verzinktem Stahl, für Abwasserleitung aus Gusseisen, innen mit Zweikomponenten-Epoxid-Beschichtung, außen mit Grundbeschichtung, Farbton rotbraun, DN 50.
Menge: 3530,000 St
- 3530,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.101 Gummimanschette Profilschelle Guss 2K-Epoxid-Besch Grundbesch DN80**
STLB-Bau 2025-10 044
Gummimanschette und Profilschelle, aus nichtrostendem Stahl, mit Spannschraube aus verzinktem Stahl, für Abwasserleitung aus Gusseisen, innen mit Zweikomponenten-Epoxid-Beschichtung, außen mit Grundbeschichtung, Farbton rotbraun, DN 80.
Menge: 370,000 St
- 370,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.102 Gummimanschette Profilschelle Guss 2K-Epoxid-Besch Grundbesch DN100**
STLB-Bau 2025-10 044
Gummimanschette und Profilschelle, aus nichtrostendem Stahl, mit Spannschraube aus verzinktem Stahl, für Abwasserleitung aus Gusseisen, innen mit Zweikomponenten-Epoxid-Beschichtung, außen mit Grundbeschichtung, Farbton rotbraun, DN 100.
Menge: 5700,000 St
- 5700,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.103 Gummimanschette Profilschelle Guss 2K-Epoxid-Besch Grundbesch DN125**
STLB-Bau 2025-10 044
Gummimanschette und Profilschelle, aus nichtrostendem Stahl, mit Spannschraube aus verzinktem Stahl, für Abwasserleitung aus Gusseisen, innen mit Zweikomponenten-Epoxid-Beschichtung, außen mit Grundbeschichtung, Farbton rotbraun, DN 125.
Menge: 170,000 St
- 170,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.1.104 Gummimanschette Profilschelle Guss 2K-Epoxid-Besch Grundbesch DN150**
STLB-Bau 2025-10 044
Gummimanschette und Profilschelle, aus nichtrostendem Stahl, mit Spannschraube aus verzinktem Stahl, für Abwasserleitung aus Gusseisen, innen mit Zweikomponenten-Epoxid-Beschichtung, außen mit Grundbeschichtung, Farbton rotbraun, DN 150.
Menge: 130,000 St
- 130,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.1.2 Schmutzwasseranlagen sonstiges

**2.1.1.2.001 Anschluss Grundleitung, PVC oder PP DN 100**
*** Bezugsbeschreibung
Anschluss am Rohrende herstellen an bauseitige Abwasser-Grundleitung, aus PVC- bzw. PP-Rohr, durch Muffenverbindung, Einschließlich Übergangsformstück und Dichtungsmaterial. Entfernen der provisorischen Rohrverschlüsse sowie Säubern des bauseits eingebauten Rohrstutzens.
Anschlussdimension:  bis DN 100
Menge: 31,000 St
- 31,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.002 Anschluss Herstellen DN 150**
*** wie Position 2.1.1.2.001
Anschluss Herstellen wie zuletzt im vollen Wortlaut beschrieben, jedoch
Dimension:  bis DN 150/160
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.003 Anschluss herstellen Guss DN 150**
Anschluss herstellen an bestehende Entwässerungsleitung im Gebäude aus Gussrohr, einschließlich Übergangsstück, Form- und Verbindungsmaterialien, sowie der erforderlichen Nebenarbeiten.
Anschlussdimension:  bis DN 150
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.004 Anschluss herstellen Geräte und Apparate**
Anschluss herstellen für Tropfwasser, an bauseitige Geräte, Apparate und Rinnen, einschließlich Übergangsstück, Form- und Verbindungsmaterialien, sowie der erforderlichen Nebenarbeiten.
Anschlussdimension:  bis DN 50
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.005 Trichtersiphon**
Röhrengeruchsverschluss mit Auffangtrichter für Leckwasser und Wandhalter aus Kunststoff weiß,
Dimension:  DN 50
Menge: 150,000 St
- 150,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.006 Anschlussmuffe DN 50 (Konfix)**
*** Bezugsbeschreibung
Anschlussmuffe aus Elastomer mit Dichtlippen und Spannschelle aus nichtrostendem Stahl, Werkstoff-Nr 1.4510/11, aus EPDM, mit vorgestochenen Anschlußringen für unterschiedliche Außendurchmesser, zum Übergang auf Rohre aus Fremdwerkstoffen, als Zulage für Abwasserleitung.
Dimension:  DN 50
Menge: 780,000 St
- 780,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.007 Anschlussmuffe DN 70**
*** wie Position 2.1.1.2.006
Leistung wie zuletzt im vollen Wortlaut beschrieben, jedoch
Dimension  DN 70
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.008 Anschlussmuffe DN 100**
*** wie Position 2.1.1.2.006
Leistung wie zuletzt im vollen Wortlaut beschrieben, jedoch
Dimension:  DN 100
Menge: 250,000 St
- 250,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.009 Belüftungsventil DN 70**
*** Bezugsbeschreibung
Belüftungsventil wartungsfrei, zur Belüftung von Schmutzwasserrohren, aus schlagfestem ABS-Kunststoffgehäuse, mit altersbeständiger EPDM-Dichtung.
Dimension:  DN 70
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.010 Belüftungsventil, DN 100**
*** wie Position 2.1.1.2.009
Belüftungsventil wie zuletzt im vollen Wortlaut beschrieben, jedoch
Dimension:  DN 100
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Liefern und an Dachdecker übergeben*
Die Dacheinläufe und Dunstrohre sind mit allen Anbauteilen zu liefern und dem Gewerk Dachdecker zu übergeben. Lieferzeitpunkt und Ort sind mit diesem Gewerk und der Fachbauleitung vor Ort abzustimmen.
Die exakte Spezifikation der Einläufe und Dunstrohre sind auf den Dachaufbau und das Fabrikat der Dachdämmung und Dachdichtung vor Bestellung abzustimmen.
Bestellung und Übergabe zwingend nach Freigabe durch die Fachbauleitung.

**2.1.1.2.011 Dachlüftungshaube DN 100, isoliert**
Dachlüftungshaube zweiteilig, bestehend aus Aufdach- und Indachelement. Beide Elemente werksseitig mit Isolierschaum B2 wärmegedämmt.
Aufdachelement
Wärmegedämmte vormontierte Einheit bestehend aus Dachhaube (schlagfestes Polypropylen, UV- stabilisiert) speziell für Entlüftung von Schmutzwasserleitungen nach DIN 1986. Schwitzwasserableitung nach außen durch Doppelrohrsystem; schlagregensichere Ausblashaube, flugschneegeschützt, äußerst geringe Druckverluste und wärmegedämmten Flachdachaufsatz aus Aluminium mit angeformtem Flansch, Durchmesser ca. 500mm, Schafthöhe ca. 245m, Wärmedämmung des Rohres aus Isolierschaum B2, Isolierstärke ca. 35 mm.
Inkl. drei Stück Rastfedern zum werkzeuglosen Verbinden mit dem Indachelement
Farbe Dachhaube:  schwarz
Aufsatz inkl. Flansch:  Aluminium

ISO- (IDE) Indachelement
Wärmegedämmte vormontierte Einheit zum Einbau in die Aufdachdämmung des Flachdaches bestehend aus Kubus (230x230x H ) aus Isolierschaum B2 mit umschäumtem Flexrohr DN 100. Höhe des Kubus kann auf die Höhe der bauseitigen Dämmung gekürzt werden.
H= 400 mm
Einschließlich Spezialreduzierstück zum Verbinden mit der bauseitig ankommenden Leitung, Ausführung HT für Sanitärentlüftung sowie Flachdachaufsatz aus Aluminium mit angeformter Dachscheibe als Flansch (ca. 520x520mm) für die Verklebung z.B. mit der Dampfsperre.
Dachneigung:  5°
Dimension:  DN 100
Menge: 96,000 St
- 96,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.012 Ablauf Flachdach Freispiegelentw. Gusseisen DN100 Aufstockel. H 200mm wärmegedämmt liefern**
STLB-Bau 2025-10 021
Ablauf DIN EN 1253-2 für Flachdach, als Flächenablauf, für Freispiegelentwässerung, aus Gusseisen, DN 100, 2-teilig mit Aufstockelement für Dämmschichtdicken bis 200 mm, Auslauf senkrecht, mit Los- und Festflansch, Anschluss an Abdichtung wird gesondert vergütet, wärmegedämmt, nur liefern.
Menge: 22,000 St
- 22,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.013 Ablauf Flachdach Freispiegelentw. Gusseisen DN100 Aufstockel. H 200mm wärmegedämmt heizbar liefern**
STLB-Bau 2025-10 021
Ablauf DIN EN 1253-2 für Flachdach, als Flächenablauf, für Freispiegelentwässerung, aus Gusseisen, DN 100, 2-teilig mit Aufstockelement für Dämmschichtdicken bis 200 mm, Auslauf senkrecht, mit Los- und Festflansch, Anschluss an Abdichtung wird gesondert vergütet, wärmegedämmt, heizbar DIN EN 60335-2-83 (VDE 0700-83), elektrischer Anschluss wird gesondert vergütet, nur liefern.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.014 Schlammeimer aus Edelstahl für Dacheinlauf aus Gusseisen DN 100-150**
Menge: 32,000 St
- 32,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.015 Kiesfang aus Edelstahl für Dachablauf aus Gusseisen DN 100-150, Klasse H1,5**
Kiesfang aus Edelstahl für Dachablauf aus Gusseisen DN 100-150, Klasse H1,5
mit abnehmbaren Deckel, verschraubt
Menge: 3,000 St
- 3,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.016 Kugelrost für Dachablauf DN 100, Klasse H 1,5**
Kugelrost für Dachablauf DN 100, Klasse H 1,5
aus Gusseisen mit Anstrich
Menge: 29,000 St
- 29,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.1.2.017 Druck- und Dichtheitsprüfung bis DN 150**
Druck- und Dichtheitsprüfung, an Anschluss-, Sammel- und Fallleitungen, in mehreren Abschnitten, Prüfmethode Sichtverfahren, Prüfmedium Wasser, Einschließlich Beseitigen des Wassers, Wasser wird beigestellt, einschließlich Druckprüfprotokolle, 2- fach. Die Prüfprotokolle sind den Bestandsunterlagen beizufügen.
Einschließlich herzustellender zeitweiser Verschlüsse an offenen Enden und anschließendem Beseitigen der Verschlüsse. Einschließlich setzen einer Verschlussblase am Tiefpunkt der Leitung und Beseitigen.

Leitungsdimension:  bis DN 150
Prüfdruck:  0,5 bar
Verschluss je Abschnitt:  bis 12
Menge: 35,000 St
- 35,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

##### 2.1.2 Regenwassernetz

###### 2.1.2.1 Regenwasserleitungen Gusseisen

**2.1.2.1.001 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal
-  Anbringen von Montageschienen zwischen den Winkeleisen-Profilkonstruk-  tionen
-  Auflegen von einzelnen Holzbohlen auf die Montageschienen
-  Montage der Luftkanalleitungen in 1,00 m-Längen durch Nutzen der
  Holzbohlen als Montagebühne
-  Vor Beginn sind die Rohrleitungen vor Ort durch den AN Dämmung zu
  isolieren

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 210,000 m
- 210,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Abwasserleitungen Gussrohr bis 5,5m Montagehöhe*

**2.1.2.1.002 Abwasserltg Guss 2K-Epoxid-Besch Grundbesch DN50 Gebäude**
*** Leitbeschreibung
STLB-Bau 2025-10 044
Abwasserleitung aus Gusseisen, DIN EN 877 und DIN 19522, innen mit Zweikomponenten-Epoxid-Beschichtung, außen mit Grundbeschichtung, Farbton rotbraun, DN 50, Verlegung in Gebäuden, Form- und Verbindungsstücke werden gesondert vergütet, besondere Rohrbefestigungen werden gesondert vergütet, Arbeitshöhe des Montageortes bis 5,5 m über der Standfläche des hierfür erforderlichen Gerüstes, Gerüst wird gesondert vergütet.
Menge: 8,000 m
- 8,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**2.1.2.1.003 Abwasserltg Guss 2K-Epoxid-Besch Grundbesch DN80 Gebäude**
*** Leitbeschreibung
STLB-Bau 2025-10 044
Abwasserleitung aus Gusseisen, DIN EN 877 und DIN 19522, innen mit Zweikomponenten-Epoxid-Beschichtung, außen mit Grundbeschichtung, Farbton rotbraun, DN 80, Verlegung in Gebäuden, Form- und Verbindungsstücke werden gesondert vergütet, besondere Rohrbefestigungen werden gesondert vergütet, Arbeitshöhe des Montageortes bis 5,5 m über der Standfläche des hierfür erforderlichen Gerüstes, Gerüst wird gesondert vergütet.
Menge: 24,000 m
- 24,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**2.1.2.1.004 Abwasserltg Guss 2K-Epoxid-Besch Grundbesch DN100 Gebäude**
*** Leitbeschreibung
STLB-Bau 2025-10 044
Abwasserleitung aus Gusseisen, DIN EN 877 und DIN 19522, innen mit Zweikomponenten-Epoxid-Beschichtung, außen mit Grundbeschichtung, Farbton rotbraun, DN 100, Verlegung in Gebäuden, Form- und Verbindungsstücke werden gesondert vergütet, besondere Rohrbefestigungen werden gesondert vergütet, Arbeitshöhe des Montageortes bis 5,5 m über der Standfläche des hierfür erforderlichen Gerüstes, Gerüst wird gesondert vergütet.
Menge: 1425,000 m
- 1425,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**2.1.2.1.005 Abwasserltg Guss 2K-Epoxid-Besch Grundbesch DN125 Gebäude**
*** Leitbeschreibung
STLB-Bau 2025-10 044
Abwasserleitung aus Gusseisen, DIN EN 877 und DIN 19522, innen mit Zweikomponenten-Epoxid-Beschichtung, außen mit Grundbeschichtung, Farbton rotbraun, DN 125, Verlegung in Gebäuden, Form- und Verbindungsstücke werden gesondert vergütet, besondere Rohrbefestigungen werden gesondert vergütet, Arbeitshöhe des Montageortes bis 5,5 m über der Standfläche des hierfür erforderlichen Gerüstes, Gerüst wird gesondert vergütet.
Menge: 84,000 m
- 84,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**2.1.2.1.006 Abwasserltg Guss 2K-Epoxid-Besch Grundbesch DN150 Gebäude**
*** Leitbeschreibung
STLB-Bau 2025-10 044
Abwasserleitung aus Gusseisen, DIN EN 877 und DIN 19522, innen mit Zweikomponenten-Epoxid-Beschichtung, außen mit Grundbeschichtung, Farbton rotbraun, DN 150, Verlegung in Gebäuden, Form- und Verbindungsstücke werden gesondert vergütet, besondere Rohrbefestigungen werden gesondert vergütet, Arbeitshöhe des Montageortes bis 5,5 m über der Standfläche des hierfür erforderlichen Gerüstes, Gerüst wird gesondert vergütet.
Menge: 83,000 m
- 83,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

*Hinweis: Form- und Verbindungsstücke für Abwasserleitung aus Guss (SML)*
Form- und Verbindungsstücke für Abwasserleitung aus Guss (SML)
Nachfolgende Form- und Verbindungsstücke beziehen sich auf alle vorgenannten Medien, Montageorte und -höhen sowie ggf. zusätzlich beschriebene Sicherungsmaßnahmen.
Behinderungen durch beengte Montage- und Platzverhältnisse sind grundsätzlich in den Einheitspreisen mit einzukalkulieren.

**2.1.2.1.007 Schnittkantenschutz zum aufkleben.**
Schnittkantenschutz zum aufkleben.

Schnittkantenschutz für gusseiserne Abflussrohrsysteme nach DIN EN 877 und DIN 19522 als einseitig klebendes, flexibles Butylklebeband auf Basis von synthetischem Kautschuk mit einer Deckschicht aus PP-Vlies.

Werkstoff  : Butylkautschuk mit PP-Vlies
Temperaturen  : Verarbeitung: +5° bis +40°C
Temperaturbereich  : -30°C bis +100°C
  (DIN EN 877: Kochtest 100°C/ 24h und
  Temperaturwechseltest +15°C/ 93°C, 1500 Zyklen)
Lagerung  : +5° bis +25°C
Gesamtdicke  : 0,6 mm
Bandbreite  : 38 mm

Montage:
1. Nach dem Trennen des Rohrs/Formstücks scharfe Kanten brechen und die Oberflächen mit einem geeigneten Tuch und Alkohol (Spiritus) reinigen so dass sie absolut trocken, staub- und fettfrei sind. Der Alkohol muss vor Bandmontage vollständig verdunsten.
2. Band auf die folgende Länge in mm zuschneiden:
  DN50  DN70  DN80  DN100  DN125  DN150  DN200  DN250  DN300
  175  245  260  345  420  500  655  855  1020
3. Band leicht erwärmen (Heizung oder andere Wärmequelle). Trennfolie abziehen.
4. Band mit der klebenden Seite an die Außenseite des geschnittenen Rohrs anlegen und 20 mm vom Rand entfernt ansetzen.
5. Band mit leichtem gleichmäßigem Zug um das Rohr legen, leicht überlappen lassen. Falls ein Spalt bleibt, beide Seiten einzeln nochmals etwas lösen und das Band unter höherer Spannung bis zum Überlappen dehnen.
6. Band von außen nach innen an die Rohrinnenfläche drücken und festpressen. Das Band muss innen spannungsfrei anliegen. Vor Verbindermontage falls nötig Gleitmittel aufbringen. Gegebenenfalls die Spannschraube des Verbinders vor dem Aufschieben etwas lockern.
Menge: 100,000 m
- 100,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.008 Passstück Guss 2K-Epoxid-Besch Grundbesch DN50**
STLB-Bau 2025-10 044
Passstück bis 50 cm, für Abwasserleitung aus Gusseisen, innen mit Zweikomponenten-Epoxid-Beschichtung, außen mit Grundbeschichtung, Farbton rotbraun, DN 50.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.009 Passstück Guss 2K-Epoxid-Besch Grundbesch DN80**
STLB-Bau 2025-10 044
Passstück bis 50 cm, für Abwasserleitung aus Gusseisen, innen mit Zweikomponenten-Epoxid-Beschichtung, außen mit Grundbeschichtung, Farbton rotbraun, DN 80.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.010 Passstück Guss 2K-Epoxid-Besch Grundbesch DN100**
STLB-Bau 2025-10 044
Passstück bis 50 cm, für Abwasserleitung aus Gusseisen, innen mit Zweikomponenten-Epoxid-Beschichtung, außen mit Grundbeschichtung, Farbton rotbraun, DN 100.
Menge: 200,000 St
- 200,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.011 Passstück Guss 2K-Epoxid-Besch Grundbesch DN125**
STLB-Bau 2025-10 044
Passstück bis 50 cm, für Abwasserleitung aus Gusseisen, innen mit Zweikomponenten-Epoxid-Beschichtung, außen mit Grundbeschichtung, Farbton rotbraun, DN 125.
Menge: 20,000 St
- 20,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.012 Passstück Guss 2K-Epoxid-Besch Grundbesch DN150**
STLB-Bau 2025-10 044
Passstück bis 50 cm, für Abwasserleitung aus Gusseisen, innen mit Zweikomponenten-Epoxid-Beschichtung, außen mit Grundbeschichtung, Farbton rotbraun, DN 150.
Menge: 51,000 St
- 51,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.013 Bogen Guss 2K-Epoxid-Besch Grundbesch DN50**
STLB-Bau 2025-10 044
Bogen, für Abwasserleitung aus Gusseisen, innen mit Zweikomponenten-Epoxid-Beschichtung, außen mit Grundbeschichtung, Farbton rotbraun, DN 50.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.014 Bogen Guss 2K-Epoxid-Besch Grundbesch DN80**
STLB-Bau 2025-10 044
Bogen, für Abwasserleitung aus Gusseisen, innen mit Zweikomponenten-Epoxid-Beschichtung, außen mit Grundbeschichtung, Farbton rotbraun, DN 80.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.015 Bogen Guss 2K-Epoxid-Besch Grundbesch DN100**
STLB-Bau 2025-10 044
Bogen, für Abwasserleitung aus Gusseisen, innen mit Zweikomponenten-Epoxid-Beschichtung, außen mit Grundbeschichtung, Farbton rotbraun, DN 100.
Menge: 60,000 St
- 60,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.016 Bogen Guss 2K-Epoxid-Besch Grundbesch DN125**
STLB-Bau 2025-10 044
Bogen, für Abwasserleitung aus Gusseisen, innen mit Zweikomponenten-Epoxid-Beschichtung, außen mit Grundbeschichtung, Farbton rotbraun, DN 125.
Menge: 8,000 St
- 8,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.017 Bogen Guss 2K-Epoxid-Besch Grundbesch DN150**
STLB-Bau 2025-10 044
Bogen, für Abwasserleitung aus Gusseisen, innen mit Zweikomponenten-Epoxid-Beschichtung, außen mit Grundbeschichtung, Farbton rotbraun, DN 150.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.018 Bogen Doppelbogen 88Grad Guss 2K-Epoxid-Besch Grundbesch DN50**
STLB-Bau 2025-10 044
Bogen, als Doppelbogen, 88 Grad, für Abwasserleitung aus Gusseisen, innen mit Zweikomponenten-Epoxid-Beschichtung, außen mit Grundbeschichtung, Farbton rotbraun, DN 50.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.019 Bogen Doppelbogen 88Grad Guss 2K-Epoxid-Besch Grundbesch DN80**
STLB-Bau 2025-10 044
Bogen, als Doppelbogen, 88 Grad, für Abwasserleitung aus Gusseisen, innen mit Zweikomponenten-Epoxid-Beschichtung, außen mit Grundbeschichtung, Farbton rotbraun, DN 80.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.020 Bogen Doppelbogen 88Grad Guss 2K-Epoxid-Besch Grundbesch DN100**
STLB-Bau 2025-10 044
Bogen, als Doppelbogen, 88 Grad, für Abwasserleitung aus Gusseisen, innen mit Zweikomponenten-Epoxid-Beschichtung, außen mit Grundbeschichtung, Farbton rotbraun, DN 100.
Menge: 370,000 St
- 370,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.021 Bogen Doppelbogen 88Grad Guss 2K-Epoxid-Besch Grundbesch DN125**
STLB-Bau 2025-10 044
Bogen, als Doppelbogen, 88 Grad, für Abwasserleitung aus Gusseisen, innen mit Zweikomponenten-Epoxid-Beschichtung, außen mit Grundbeschichtung, Farbton rotbraun, DN 125.
Menge: 25,000 St
- 25,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.022 Bogen Doppelbogen 88Grad Guss 2K-Epoxid-Besch Grundbesch DN150**
STLB-Bau 2025-10 044
Bogen, als Doppelbogen, 88 Grad, für Abwasserleitung aus Gusseisen, innen mit Zweikomponenten-Epoxid-Beschichtung, außen mit Grundbeschichtung, Farbton rotbraun, DN 150.
Menge: 26,000 St
- 26,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.023 Bogen Doppelbogen 88Grad Guss 2K-Epoxid-Besch Grundbesch DN50**
STLB-Bau 2025-10 044
Bogen, als Doppelbogen, 88 Grad, für Abwasserleitung aus Gusseisen, innen mit Zweikomponenten-Epoxid-Beschichtung, außen mit Grundbeschichtung, Farbton rotbraun, DN 50.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.024 Bogen Beruhigungsstrecke 88Grad Guss 2K-Epoxid-Besch Grundbesch DN80**
STLB-Bau 2025-10 044
Bogen, mit Beruhigungsstrecke, 88 Grad, für Abwasserleitung aus Gusseisen, innen mit Zweikomponenten-Epoxid-Beschichtung, außen mit Grundbeschichtung, Farbton rotbraun, DN 80.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.025 Bogen Beruhigungsstrecke 88Grad Guss 2K-Epoxid-Besch Grundbesch DN100**
STLB-Bau 2025-10 044
Bogen, mit Beruhigungsstrecke, 88 Grad, für Abwasserleitung aus Gusseisen, innen mit Zweikomponenten-Epoxid-Beschichtung, außen mit Grundbeschichtung, Farbton rotbraun, DN 100.
Menge: 35,000 St
- 35,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.026 Bogen Beruhigungsstrecke 88Grad Guss 2K-Epoxid-Besch Grundbesch DN125**
STLB-Bau 2025-10 044
Bogen, mit Beruhigungsstrecke, 88 Grad, für Abwasserleitung aus Gusseisen, innen mit Zweikomponenten-Epoxid-Beschichtung, außen mit Grundbeschichtung, Farbton rotbraun, DN 125.
Menge: 17,000 St
- 17,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.027 Bogen Beruhigungsstrecke 88Grad Guss 2K-Epoxid-Besch Grundbesch DN150**
STLB-Bau 2025-10 044
Bogen, mit Beruhigungsstrecke, 88 Grad, für Abwasserleitung aus Gusseisen, innen mit Zweikomponenten-Epoxid-Beschichtung, außen mit Grundbeschichtung, Farbton rotbraun, DN 150.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.028 Abzweig Guss 2K-Epoxid-Besch Grundbesch DN50**
STLB-Bau 2025-10 044
Abzweig, für Abwasserleitung aus Gusseisen, innen mit Zweikomponenten-Epoxid-Beschichtung, außen mit Grundbeschichtung, Farbton rotbraun, DN 50.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.029 Abzweig Guss 2K-Epoxid-Besch Grundbesch DN80**
STLB-Bau 2025-10 044
Abzweig, für Abwasserleitung aus Gusseisen, innen mit Zweikomponenten-Epoxid-Beschichtung, außen mit Grundbeschichtung, Farbton rotbraun, DN 80.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.030 Abzweig Guss 2K-Epoxid-Besch Grundbesch DN100**
STLB-Bau 2025-10 044
Abzweig, für Abwasserleitung aus Gusseisen, innen mit Zweikomponenten-Epoxid-Beschichtung, außen mit Grundbeschichtung, Farbton rotbraun, DN 100.
Menge: 36,000 St
- 36,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.031 Abzweig Guss 2K-Epoxid-Besch Grundbesch DN125**
STLB-Bau 2025-10 044
Abzweig, für Abwasserleitung aus Gusseisen, innen mit Zweikomponenten-Epoxid-Beschichtung, außen mit Grundbeschichtung, Farbton rotbraun, DN 125.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.032 Abzweig Guss 2K-Epoxid-Besch Grundbesch DN150**
STLB-Bau 2025-10 044
Abzweig, für Abwasserleitung aus Gusseisen, innen mit Zweikomponenten-Epoxid-Beschichtung, außen mit Grundbeschichtung, Farbton rotbraun, DN 150.
Menge: 17,000 St
- 17,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.033 Abzweig red. Guss 2K-Epoxid-Besch Grundbesch DN80 DN50**
STLB-Bau 2025-10 044
Abzweig, reduziert, für Abwasserleitung aus Gusseisen, innen mit Zweikomponenten-Epoxid-Beschichtung, außen mit Grundbeschichtung, Farbton rotbraun, DN 80, 2. DN 50.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.034 Abzweig red. Guss 2K-Epoxid-Besch Grundbesch DN100 DN50**
STLB-Bau 2025-10 044
Abzweig, reduziert, für Abwasserleitung aus Gusseisen, innen mit Zweikomponenten-Epoxid-Beschichtung, außen mit Grundbeschichtung, Farbton rotbraun, DN 100, 2. DN 50.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.035 Abzweig red. Guss 2K-Epoxid-Besch Grundbesch DN100 DN80**
STLB-Bau 2025-10 044
Abzweig, reduziert, für Abwasserleitung aus Gusseisen, innen mit Zweikomponenten-Epoxid-Beschichtung, außen mit Grundbeschichtung, Farbton rotbraun, DN 100, 2. DN 80.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.036 Abzweig red. Guss 2K-Epoxid-Besch Grundbesch DN125 DN50**
STLB-Bau 2025-10 044
Abzweig, reduziert, für Abwasserleitung aus Gusseisen, innen mit Zweikomponenten-Epoxid-Beschichtung, außen mit Grundbeschichtung, Farbton rotbraun, DN 125, 2. DN 50.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.037 Abzweig red. Guss 2K-Epoxid-Besch Grundbesch DN125 DN80**
STLB-Bau 2025-10 044
Abzweig, reduziert, für Abwasserleitung aus Gusseisen, innen mit Zweikomponenten-Epoxid-Beschichtung, außen mit Grundbeschichtung, Farbton rotbraun, DN 125, 2. DN 80.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.038 Abzweig red. Guss 2K-Epoxid-Besch Grundbesch DN125 DN100**
STLB-Bau 2025-10 044
Abzweig, reduziert, für Abwasserleitung aus Gusseisen, innen mit Zweikomponenten-Epoxid-Beschichtung, außen mit Grundbeschichtung, Farbton rotbraun, DN 125, 2. DN 100.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.039 Abzweig red. Guss 2K-Epoxid-Besch Grundbesch DN150 DN80**
STLB-Bau 2025-10 044
Abzweig, reduziert, für Abwasserleitung aus Gusseisen, innen mit Zweikomponenten-Epoxid-Beschichtung, außen mit Grundbeschichtung, Farbton rotbraun, DN 150, 2. DN 80.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.040 Abzweig red. Guss 2K-Epoxid-Besch Grundbesch DN150 DN100**
STLB-Bau 2025-10 044
Abzweig, reduziert, für Abwasserleitung aus Gusseisen, innen mit Zweikomponenten-Epoxid-Beschichtung, außen mit Grundbeschichtung, Farbton rotbraun, DN 150, 2. DN 100.
Menge: 16,000 St
- 16,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.041 Abzweig red. Guss 2K-Epoxid-Besch Grundbesch DN150 DN125**
STLB-Bau 2025-10 044
Abzweig, reduziert, für Abwasserleitung aus Gusseisen, innen mit Zweikomponenten-Epoxid-Beschichtung, außen mit Grundbeschichtung, Farbton rotbraun, DN 150, 2. DN 125.
Menge: 3,000 St
- 3,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.042 Reduzierstück Guss 2K-Epoxid-Besch Grundbesch DN80 DN50**
STLB-Bau 2025-10 044
Reduzierstück für Abwasserleitung aus Gusseisen, innen mit Zweikomponenten-Epoxid-Beschichtung, außen mit Grundbeschichtung, Farbton rotbraun, DN 80, 2. DN 50.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.043 Reduzierstück Guss 2K-Epoxid-Besch Grundbesch DN100 DN50**
STLB-Bau 2025-10 044
Reduzierstück für Abwasserleitung aus Gusseisen, innen mit Zweikomponenten-Epoxid-Beschichtung, außen mit Grundbeschichtung, Farbton rotbraun, DN 100, 2. DN 50.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.044 Reduzierstück Guss 2K-Epoxid-Besch Grundbesch DN100 DN80**
STLB-Bau 2025-10 044
Reduzierstück für Abwasserleitung aus Gusseisen, innen mit Zweikomponenten-Epoxid-Beschichtung, außen mit Grundbeschichtung, Farbton rotbraun, DN 100, 2. DN 80.
Menge: 3,000 St
- 3,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.045 Reduzierstück Guss 2K-Epoxid-Besch Grundbesch DN125 DN50**
STLB-Bau 2025-10 044
Reduzierstück für Abwasserleitung aus Gusseisen, innen mit Zweikomponenten-Epoxid-Beschichtung, außen mit Grundbeschichtung, Farbton rotbraun, DN 125, 2. DN 50.
Menge: 24,000 St
- 24,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.046 Reduzierstück Guss 2K-Epoxid-Besch Grundbesch DN125 DN80**
STLB-Bau 2025-10 044
Reduzierstück für Abwasserleitung aus Gusseisen, innen mit Zweikomponenten-Epoxid-Beschichtung, außen mit Grundbeschichtung, Farbton rotbraun, DN 125, 2. DN 80.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.047 Reduzierstück Guss 2K-Epoxid-Besch Grundbesch DN125 DN100**
STLB-Bau 2025-10 044
Reduzierstück für Abwasserleitung aus Gusseisen, innen mit Zweikomponenten-Epoxid-Beschichtung, außen mit Grundbeschichtung, Farbton rotbraun, DN 125, 2. DN 100.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.048 Reduzierstück Guss 2K-Epoxid-Besch Grundbesch DN150 DN50**
STLB-Bau 2025-10 044
Reduzierstück für Abwasserleitung aus Gusseisen, innen mit Zweikomponenten-Epoxid-Beschichtung, außen mit Grundbeschichtung, Farbton rotbraun, DN 150, 2. DN 50.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.049 Reduzierstück Guss 2K-Epoxid-Besch Grundbesch DN150 DN80**
STLB-Bau 2025-10 044
Reduzierstück für Abwasserleitung aus Gusseisen, innen mit Zweikomponenten-Epoxid-Beschichtung, außen mit Grundbeschichtung, Farbton rotbraun, DN 150, 2. DN 80.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.050 Reduzierstück Guss 2K-Epoxid-Besch Grundbesch DN150 DN100**
STLB-Bau 2025-10 044
Reduzierstück für Abwasserleitung aus Gusseisen, innen mit Zweikomponenten-Epoxid-Beschichtung, außen mit Grundbeschichtung, Farbton rotbraun, DN 150, 2. DN 100.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.051 Reduzierstück Guss 2K-Epoxid-Besch Grundbesch DN150 DN125**
STLB-Bau 2025-10 044
Reduzierstück für Abwasserleitung aus Gusseisen, innen mit Zweikomponenten-Epoxid-Beschichtung, außen mit Grundbeschichtung, Farbton rotbraun, DN 150, 2. DN 125.
Menge: 7,000 St
- 7,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.052 Reinigungsrohr runde Öffnung Guss 2K-Epoxid-Besch Grundbesch DN50**
STLB-Bau 2025-10 044
Reinigungsrohr mit runder Öffnung, für Abwasserleitung aus Gusseisen, innen mit Zweikomponenten-Epoxid-Beschichtung, außen mit Grundbeschichtung, Farbton rotbraun, DN 50.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.053 Reinigungsrohr runde Öffnung Guss 2K-Epoxid-Besch Grundbesch DN80**
STLB-Bau 2025-10 044
Reinigungsrohr mit runder Öffnung, für Abwasserleitung aus Gusseisen, innen mit Zweikomponenten-Epoxid-Beschichtung, außen mit Grundbeschichtung, Farbton rotbraun, DN 80.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.054 Reinigungsrohr runde Öffnung Guss 2K-Epoxid-Besch Grundbesch DN100**
STLB-Bau 2025-10 044
Reinigungsrohr mit runder Öffnung, für Abwasserleitung aus Gusseisen, innen mit Zweikomponenten-Epoxid-Beschichtung, außen mit Grundbeschichtung, Farbton rotbraun, DN 100.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.055 Reinigungsrohr eckige Öffnung Guss 2K-Epoxid-Besch Grundbesch DN100**
STLB-Bau 2025-10 044
Reinigungsrohr mit eckiger Öffnung, für Abwasserleitung aus Gusseisen, innen mit Zweikomponenten-Epoxid-Beschichtung, außen mit Grundbeschichtung, Farbton rotbraun, DN 100.
Menge: 36,000 St
- 36,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.056 Reinigungsrohr eckige Öffnung Guss 2K-Epoxid-Besch Grundbesch DN125**
STLB-Bau 2025-10 044
Reinigungsrohr mit eckiger Öffnung, für Abwasserleitung aus Gusseisen, innen mit Zweikomponenten-Epoxid-Beschichtung, außen mit Grundbeschichtung, Farbton rotbraun, DN 125.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.057 Reinigungsrohr eckige Öffnung Guss 2K-Epoxid-Besch Grundbesch DN150**
STLB-Bau 2025-10 044
Reinigungsrohr mit eckiger Öffnung, für Abwasserleitung aus Gusseisen, innen mit Zweikomponenten-Epoxid-Beschichtung, außen mit Grundbeschichtung, Farbton rotbraun, DN 150.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.058 Enddeckel Klemmschelle Guss 2K-Epoxid-Besch Grundbesch DN100**
STLB-Bau 2025-10 044
Enddeckel mit Klemmschelle, für Abwasserleitung aus Gusseisen, innen mit Zweikomponenten-Epoxid-Beschichtung, außen mit Grundbeschichtung, Farbton rotbraun, DN 100.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.059 Enddeckel Klemmschelle Guss 2K-Epoxid-Besch Grundbesch DN125**
STLB-Bau 2025-10 044
Enddeckel mit Klemmschelle, für Abwasserleitung aus Gusseisen, innen mit Zweikomponenten-Epoxid-Beschichtung, außen mit Grundbeschichtung, Farbton rotbraun, DN 125.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.060 Enddeckel Klemmschelle Guss 2K-Epoxid-Besch Grundbesch DN150**
STLB-Bau 2025-10 044
Enddeckel mit Klemmschelle, für Abwasserleitung aus Gusseisen, innen mit Zweikomponenten-Epoxid-Beschichtung, außen mit Grundbeschichtung, Farbton rotbraun, DN 150.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.061 Fallrohrstütze Guss 2K-Epoxid-Besch Grundbesch DN80**
STLB-Bau 2025-10 044
Fallrohrstütze einschl. Befestigung, für Abwasserleitung aus Gusseisen, innen mit Zweikomponenten-Epoxid-Beschichtung, außen mit Grundbeschichtung, Farbton rotbraun, DN 80.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.062 Fallrohrstütze Guss 2K-Epoxid-Besch Grundbesch DN100**
STLB-Bau 2025-10 044
Fallrohrstütze einschl. Befestigung, für Abwasserleitung aus Gusseisen, innen mit Zweikomponenten-Epoxid-Beschichtung, außen mit Grundbeschichtung, Farbton rotbraun, DN 100.
Menge: 212,000 St
- 212,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.063 Fallrohrstütze Guss 2K-Epoxid-Besch Grundbesch DN125**
STLB-Bau 2025-10 044
Fallrohrstütze einschl. Befestigung, für Abwasserleitung aus Gusseisen, innen mit Zweikomponenten-Epoxid-Beschichtung, außen mit Grundbeschichtung, Farbton rotbraun, DN 125.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.064 Fallrohrstütze Guss 2K-Epoxid-Besch Grundbesch DN150**
STLB-Bau 2025-10 044
Fallrohrstütze einschl. Befestigung, für Abwasserleitung aus Gusseisen, innen mit Zweikomponenten-Epoxid-Beschichtung, außen mit Grundbeschichtung, Farbton rotbraun, DN 150.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.065 Auflagerung Fallrohrstütze Guss 2K-Epoxid-Besch Grundbesch DN80**
STLB-Bau 2025-10 044
Auflagerung für Fallrohrstütze, für Abwasserleitung aus Gusseisen, innen mit Zweikomponenten-Epoxid-Beschichtung, außen mit Grundbeschichtung, Farbton rotbraun, DN 80.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.066 Auflagerung Fallrohrstütze Guss 2K-Epoxid-Besch Grundbesch DN100**
STLB-Bau 2025-10 044
Auflagerung für Fallrohrstütze, für Abwasserleitung aus Gusseisen, innen mit Zweikomponenten-Epoxid-Beschichtung, außen mit Grundbeschichtung, Farbton rotbraun, DN 100.
Menge: 212,000 St
- 212,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.067 Auflagerung Fallrohrstütze Guss 2K-Epoxid-Besch Grundbesch DN125**
STLB-Bau 2025-10 044
Auflagerung für Fallrohrstütze, für Abwasserleitung aus Gusseisen, innen mit Zweikomponenten-Epoxid-Beschichtung, außen mit Grundbeschichtung, Farbton rotbraun, DN 125.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.068 Auflagerung Fallrohrstütze Guss 2K-Epoxid-Besch Grundbesch DN150**
STLB-Bau 2025-10 044
Auflagerung für Fallrohrstütze, für Abwasserleitung aus Gusseisen, innen mit Zweikomponenten-Epoxid-Beschichtung, außen mit Grundbeschichtung, Farbton rotbraun, DN 150.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.069 Gummimanschette Profilschelle Guss 2K-Epoxid-Besch Grundbesch DN50**
STLB-Bau 2025-10 044
Gummimanschette und Profilschelle, aus nichtrostendem Stahl, mit Spannschraube aus verzinktem Stahl, für Abwasserleitung aus Gusseisen, innen mit Zweikomponenten-Epoxid-Beschichtung, außen mit Grundbeschichtung, Farbton rotbraun, DN 50.
Menge: 7,000 St
- 7,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.070 Gummimanschette Profilschelle Guss 2K-Epoxid-Besch Grundbesch DN80**
STLB-Bau 2025-10 044
Gummimanschette und Profilschelle, aus nichtrostendem Stahl, mit Spannschraube aus verzinktem Stahl, für Abwasserleitung aus Gusseisen, innen mit Zweikomponenten-Epoxid-Beschichtung, außen mit Grundbeschichtung, Farbton rotbraun, DN 80.
Menge: 40,000 St
- 40,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.071 Gummimanschette Profilschelle Guss 2K-Epoxid-Besch Grundbesch DN100**
STLB-Bau 2025-10 044
Gummimanschette und Profilschelle, aus nichtrostendem Stahl, mit Spannschraube aus verzinktem Stahl, für Abwasserleitung aus Gusseisen, innen mit Zweikomponenten-Epoxid-Beschichtung, außen mit Grundbeschichtung, Farbton rotbraun, DN 100.
Menge: 2215,000 St
- 2215,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.072 Gummimanschette Profilschelle Guss 2K-Epoxid-Besch Grundbesch DN125**
STLB-Bau 2025-10 044
Gummimanschette und Profilschelle, aus nichtrostendem Stahl, mit Spannschraube aus verzinktem Stahl, für Abwasserleitung aus Gusseisen, innen mit Zweikomponenten-Epoxid-Beschichtung, außen mit Grundbeschichtung, Farbton rotbraun, DN 125.
Menge: 80,000 St
- 80,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.073 Gummimanschette Profilschelle Guss 2K-Epoxid-Besch Grundbesch DN150**
STLB-Bau 2025-10 044
Gummimanschette und Profilschelle, aus nichtrostendem Stahl, mit Spannschraube aus verzinktem Stahl, für Abwasserleitung aus Gusseisen, innen mit Zweikomponenten-Epoxid-Beschichtung, außen mit Grundbeschichtung, Farbton rotbraun, DN 150.
Menge: 50,000 St
- 50,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Zugfeste Sicherungsschellen für Druckleitungen (Regenwasser- und/oder Pumpendruckleitungen)*

**2.1.2.1.074 Sicherungsschelle zugfest Guss 2K-Epoxid-Besch Grundbesch DN50**
STLB-Bau 2025-10 044
Zugfeste Sicherungsschelle für druckbeaufschlagte Leitungen, aus verzinktem Stahl, für Abwasserleitung aus Gusseisen, innen mit Zweikomponenten-Epoxid-Beschichtung, außen mit Grundbeschichtung, Farbton rotbraun, DN 50.
Menge: 7,000 St
- 7,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.075 Sicherungsschelle zugfest Guss 2K-Epoxid-Besch Grundbesch DN80**
STLB-Bau 2025-10 044
Zugfeste Sicherungsschelle für druckbeaufschlagte Leitungen, aus verzinktem Stahl, für Abwasserleitung aus Gusseisen, innen mit Zweikomponenten-Epoxid-Beschichtung, außen mit Grundbeschichtung, Farbton rotbraun, DN 80.
Menge: 40,000 St
- 40,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.076 Sicherungsschelle zugfest Guss 2K-Epoxid-Besch Grundbesch DN100**
STLB-Bau 2025-10 044
Zugfeste Sicherungsschelle für druckbeaufschlagte Leitungen, aus verzinktem Stahl, für Abwasserleitung aus Gusseisen, innen mit Zweikomponenten-Epoxid-Beschichtung, außen mit Grundbeschichtung, Farbton rotbraun, DN 100.
Menge: 2215,000 St
- 2215,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.077 Sicherungsschelle zugfest Guss 2K-Epoxid-Besch Grundbesch DN125**
STLB-Bau 2025-10 044
Zugfeste Sicherungsschelle für druckbeaufschlagte Leitungen, aus verzinktem Stahl, für Abwasserleitung aus Gusseisen, innen mit Zweikomponenten-Epoxid-Beschichtung, außen mit Grundbeschichtung, Farbton rotbraun, DN 125.
Menge: 80,000 St
- 80,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.1.078 Sicherungsschelle zugfest Guss 2K-Epoxid-Besch Grundbesch DN150**
STLB-Bau 2025-10 044
Zugfeste Sicherungsschelle für druckbeaufschlagte Leitungen, aus verzinktem Stahl, für Abwasserleitung aus Gusseisen, innen mit Zweikomponenten-Epoxid-Beschichtung, außen mit Grundbeschichtung, Farbton rotbraun, DN 150.
Menge: 50,000 St
- 50,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.2.2 Regenwasseranlagen sonstiges

**2.1.2.2.001 Anschluss Grundleitung, PVC oder PP DN 100**
Anschluss am Rohrende herstellen an bauseitige Regenwasser-Grundleitung, aus PVC- bzw. PP-Rohr, durch Muffenverbindung, Einschließlich Übergangsformstück und Dichtungsmaterial. Entfernen der provisorischen Rohrverschlüsse sowie Säubern des bauseits eingebauten Rohrstutzens.
Anschlussdimension:  bis DN 100
Menge: 13,000 St
- 13,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.2.002 Anschluss Herstellen DN 150**
*** wie Position 2.1.1.2.001
Anschluss Herstellen wie zuletzt im vollen Wortlaut beschrieben, jedoch
Dimension:  bis DN 150/160
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.2.003 Anschluss herstellen Guss DN 150**
Anschluss herstellen an bestehende Regenwasserleitung im Gebäude aus Gussrohr, einschließlich Übergangsstück, Form- und Verbindungsmaterialien, sowie der erforderlichen Nebenarbeiten.
Anschlussdimension:  bis DN 150
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.2.2.004 Druck- und Dichtheitsprüfung bis DN 150**
Druck- und Dichtheitsprüfung, von Regenwassersammel- und Fallleitungen, in mehreren Abschnitten, Prüfmethode Sichtverfahren, Prüfmedium Wasser, Einschließlich Beseitigen des Wassers, einschließlich Druckprüfprotokolle. Die Prüfprotokolle sind den Bestandsunterlagen beizufügen.
Einschließlich herzustellender zeitweiser Verschlüsse an offenen Enden und anschließendem Beseitigen der Verschlüsse. Einschließlich setzen einer Verschlussblase am Tiefpunkt der Leitung und Beseitigen.

Leitungsdimension:  bis DN 150
Prüfdruck:  0,5 bar
Verschluss je Abschnitt:  bis 4
Menge: 18,000 St
- 18,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

##### 2.1.3 Küchenabwasser

###### 2.1.3.1 Leitungen für fetthaltiges Küchenabwasser

*Hinweis: Abwasserleitungen aus Gusseisen bis 5,5m Montagehöhe*

**2.1.3.1.001 Abwasserltg Guss 2K-Epoxid-Besch 2fach außen Verzinkung Grundierung DN50 Gebäude**
*** Leitbeschreibung
STLB-Bau 2025-10 044
Abwasserleitung aus Gusseisen, DIN EN 877 und DIN 19522, zur Ableitung fetthaltiger Abwässer, innen mit 2-facher Zweikomponenten-Epoxid-Beschichtung, außen mit Verzinkung und Grundierung, Farbton grau, DN 50, Verlegung in Gebäuden, Form- und Verbindungsstücke werden gesondert vergütet, besondere Rohrbefestigungen werden gesondert vergütet, Arbeitshöhe des Montageortes bis 5,5 m über der Standfläche des hierfür erforderlichen Gerüstes, Gerüst wird gesondert vergütet.
Menge: 6,000 m
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**2.1.3.1.002 Abwasserltg Guss 2K-Epoxid-Besch 2fach außen Verzinkung Grundierung DN80 Gebäude**
*** Leitbeschreibung
STLB-Bau 2025-10 044
Abwasserleitung aus Gusseisen, DIN EN 877 und DIN 19522, zur Ableitung fetthaltiger Abwässer, innen mit 2-facher Zweikomponenten-Epoxid-Beschichtung, außen mit Verzinkung und Grundierung, Farbton grau, DN 80, Verlegung in Gebäuden, Form- und Verbindungsstücke werden gesondert vergütet, besondere Rohrbefestigungen werden gesondert vergütet, Arbeitshöhe des Montageortes bis 5,5 m über der Standfläche des hierfür erforderlichen Gerüstes, Gerüst wird gesondert vergütet.
Menge: 24,000 m
- 24,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**2.1.3.1.003 Abwasserltg Guss 2K-Epoxid-Besch 2fach außen Verzinkung Grundierung DN100 Gebäude**
*** Leitbeschreibung
STLB-Bau 2025-10 044
Abwasserleitung aus Gusseisen, DIN EN 877 und DIN 19522, zur Ableitung fetthaltiger Abwässer, innen mit 2-facher Zweikomponenten-Epoxid-Beschichtung, außen mit Verzinkung und Grundierung, Farbton grau, DN 100, Verlegung in Gebäuden, Form- und Verbindungsstücke werden gesondert vergütet, besondere Rohrbefestigungen werden gesondert vergütet, Arbeitshöhe des Montageortes bis 5,5 m über der Standfläche des hierfür erforderlichen Gerüstes, Gerüst wird gesondert vergütet.
Menge: 66,000 m
- 66,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**2.1.3.1.004 Abwasserltg Guss 2K-Epoxid-Besch 2fach außen Verzinkung Grundierung DN125 Gebäude**
*** Leitbeschreibung
STLB-Bau 2025-10 044
Abwasserleitung aus Gusseisen, DIN EN 877 und DIN 19522, zur Ableitung fetthaltiger Abwässer, innen mit 2-facher Zweikomponenten-Epoxid-Beschichtung, außen mit Verzinkung und Grundierung, Farbton grau, DN 125, Verlegung in Gebäuden, Form- und Verbindungsstücke werden gesondert vergütet, besondere Rohrbefestigungen werden gesondert vergütet, Arbeitshöhe des Montageortes bis 5,5 m über der Standfläche des hierfür erforderlichen Gerüstes, Gerüst wird gesondert vergütet.
Menge: 3,000 m
- 3,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**2.1.3.1.005 Abwasserltg Guss 2K-Epoxid-Besch 2fach außen Verzinkung Grundierung DN150 Gebäude**
*** Leitbeschreibung
STLB-Bau 2025-10 044
Abwasserleitung aus Gusseisen, DIN EN 877 und DIN 19522, zur Ableitung fetthaltiger Abwässer, innen mit 2-facher Zweikomponenten-Epoxid-Beschichtung, außen mit Verzinkung und Grundierung, Farbton grau, DN 150, Verlegung in Gebäuden, Form- und Verbindungsstücke werden gesondert vergütet, besondere Rohrbefestigungen werden gesondert vergütet, Arbeitshöhe des Montageortes bis 5,5 m über der Standfläche des hierfür erforderlichen Gerüstes, Gerüst wird gesondert vergütet.
Menge: 6,000 m
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

*Hinweis: Form- und Verbindungsstücke für Abwasserleitung aus Gusseisen (KML)*
Form- und Verbindungsstücke für Abwasserleitung aus Gusseisen (KML)
Nachfolgende Form- und Verbindungsstücke beziehen sich auf alle vorgenannten Medien, Montageorte und -höhen sowie ggf. zusätzlich beschriebene Sicherungsmaßnahmen.
Behinderungen durch beengte Montage- und Platzverhältnisse sind grundsätzlich in den Einheitspreisen mit einzukalkulieren.

**2.1.3.1.006 Schnittkantenschutz zum aufkleben.**
Schnittkantenschutz zum aufkleben.

Schnittkantenschutz für gusseiserne Abflussrohrsysteme nach DIN EN 877 und DIN 19522 als einseitig klebendes, flexibles Butylklebeband auf Basis von synthetischem Kautschuk mit einer Deckschicht aus PP-Vlies.

Werkstoff  : Butylkautschuk mit PP-Vlies
Temperaturen  : Verarbeitung: +5° bis +40°C
Temperaturbereich  : -30°C bis +100°C
  (DIN EN 877: Kochtest 100°C/ 24h und
  Temperaturwechseltest +15°C/ 93°C, 1500 Zyklen)
Lagerung  : +5° bis +25°C
Gesamtdicke  : 0,6 mm
Bandbreite  : 38 mm

Montage:
1. Nach dem Trennen des Rohrs/Formstücks scharfe Kanten brechen und die Oberflächen mit einem geeigneten Tuch und Alkohol (Spiritus) reinigen so dass sie absolut trocken, staub- und fettfrei sind. Der Alkohol muss vor Bandmontage vollständig verdunsten.
2. Band auf die folgende Länge in mm zuschneiden:
  DN50  DN70  DN80  DN100  DN125  DN150  DN200  DN250  DN300
  175  245  260  345  420  500  655  855  1020
3. Band leicht erwärmen (Heizung oder andere Wärmequelle). Trennfolie abziehen.
4. Band mit der klebenden Seite an die Außenseite des geschnittenen Rohrs anlegen und 20 mm vom Rand entfernt ansetzen.
5. Band mit leichtem gleichmäßigem Zug um das Rohr legen, leicht überlappen lassen. Falls ein Spalt bleibt, beide Seiten einzeln nochmals etwas lösen und das Band unter höherer Spannung bis zum Überlappen dehnen.
6. Band von außen nach innen an die Rohrinnenfläche drücken und festpressen. Das Band muss innen spannungsfrei anliegen. Vor Verbindermontage falls nötig Gleitmittel aufbringen. Gegebenenfalls die Spannschraube des Verbinders vor dem Aufschieben etwas lockern.
Menge: 100,000 m
- 100,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.007 Passstück Guss 2K-Epoxid-Besch 2fach außen Verzinkung Grundierung DN50**
STLB-Bau 2025-10 044
Passstück bis 50 cm, für Abwasserleitung aus Gusseisen, innen mit 2-facher Zweikomponenten-Epoxid-Beschichtung, zur Ableitung fetthaltiger Abwässer, außen mit Verzinkung und Grundierung, Farbton grau, DN 50.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.008 Passstück Guss 2K-Epoxid-Besch 2fach außen Verzinkung Grundierung DN80**
STLB-Bau 2025-10 044
Passstück bis 50 cm, für Abwasserleitung aus Gusseisen, innen mit 2-facher Zweikomponenten-Epoxid-Beschichtung, zur Ableitung fetthaltiger Abwässer, außen mit Verzinkung und Grundierung, Farbton grau, DN 80.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.009 Passstück Guss 2K-Epoxid-Besch 2fach außen Verzinkung Grundierung DN100**
STLB-Bau 2025-10 044
Passstück bis 50 cm, für Abwasserleitung aus Gusseisen, innen mit 2-facher Zweikomponenten-Epoxid-Beschichtung, zur Ableitung fetthaltiger Abwässer, außen mit Verzinkung und Grundierung, Farbton grau, DN 100.
Menge: 15,000 St
- 15,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.010 Passstück Guss 2K-Epoxid-Besch 2fach außen Verzinkung Grundierung DN125**
STLB-Bau 2025-10 044
Passstück bis 50 cm, für Abwasserleitung aus Gusseisen, innen mit 2-facher Zweikomponenten-Epoxid-Beschichtung, zur Ableitung fetthaltiger Abwässer, außen mit Verzinkung und Grundierung, Farbton grau, DN 125.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.011 Passstück Guss 2K-Epoxid-Besch 2fach außen Verzinkung Grundierung DN150**
STLB-Bau 2025-10 044
Passstück bis 50 cm, für Abwasserleitung aus Gusseisen, innen mit 2-facher Zweikomponenten-Epoxid-Beschichtung, zur Ableitung fetthaltiger Abwässer, außen mit Verzinkung und Grundierung, Farbton grau, DN 150.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.012 Bogen Guss 2K-Epoxid-Besch 2fach außen Verzinkung Grundierung DN50**
STLB-Bau 2025-10 044
Bogen, für Abwasserleitung aus Gusseisen, innen mit 2-facher Zweikomponenten-Epoxid-Beschichtung, zur Ableitung fetthaltiger Abwässer, außen mit Verzinkung und Grundierung, Farbton grau, DN 50.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.013 Bogen Guss 2K-Epoxid-Besch 2fach außen Verzinkung Grundierung DN80**
STLB-Bau 2025-10 044
Bogen, für Abwasserleitung aus Gusseisen, innen mit 2-facher Zweikomponenten-Epoxid-Beschichtung, zur Ableitung fetthaltiger Abwässer, außen mit Verzinkung und Grundierung, Farbton grau, DN 80.
Menge: 32,000 St
- 32,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.014 Bogen Guss 2K-Epoxid-Besch 2fach außen Verzinkung Grundierung DN100**
STLB-Bau 2025-10 044
Bogen, für Abwasserleitung aus Gusseisen, innen mit 2-facher Zweikomponenten-Epoxid-Beschichtung, zur Ableitung fetthaltiger Abwässer, außen mit Verzinkung und Grundierung, Farbton grau, DN 100.
Menge: 29,000 St
- 29,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.015 Bogen Guss 2K-Epoxid-Besch 2fach außen Verzinkung Grundierung DN125**
STLB-Bau 2025-10 044
Bogen, für Abwasserleitung aus Gusseisen, innen mit 2-facher Zweikomponenten-Epoxid-Beschichtung, zur Ableitung fetthaltiger Abwässer, außen mit Verzinkung und Grundierung, Farbton grau, DN 125.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.016 Bogen Guss 2K-Epoxid-Besch 2fach außen Verzinkung Grundierung DN150**
STLB-Bau 2025-10 044
Bogen, für Abwasserleitung aus Gusseisen, innen mit 2-facher Zweikomponenten-Epoxid-Beschichtung, zur Ableitung fetthaltiger Abwässer, außen mit Verzinkung und Grundierung, Farbton grau, DN 150.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.017 Bogen Doppelbogen 88Grad Guss 2K-Epoxid-Besch 2fach außen Verzinkung Grundierung DN50**
STLB-Bau 2025-10 044
Bogen, als Doppelbogen, 88 Grad, für Abwasserleitung aus Gusseisen, innen mit 2-facher Zweikomponenten-Epoxid-Beschichtung, zur Ableitung fetthaltiger Abwässer, außen mit Verzinkung und Grundierung, Farbton grau, DN 50.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.018 Bogen Doppelbogen 88Grad Guss 2K-Epoxid-Besch 2fach außen Verzinkung Grundierung DN100**
STLB-Bau 2025-10 044
Bogen, als Doppelbogen, 88 Grad, für Abwasserleitung aus Gusseisen, innen mit 2-facher Zweikomponenten-Epoxid-Beschichtung, zur Ableitung fetthaltiger Abwässer, außen mit Verzinkung und Grundierung, Farbton grau, DN 100.
Menge: 3,000 St
- 3,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.019 Bogen Doppelbogen 88Grad Guss 2K-Epoxid-Besch 2fach außen Verzinkung Grundierung DN125**
STLB-Bau 2025-10 044
Bogen, als Doppelbogen, 88 Grad, für Abwasserleitung aus Gusseisen, innen mit 2-facher Zweikomponenten-Epoxid-Beschichtung, zur Ableitung fetthaltiger Abwässer, außen mit Verzinkung und Grundierung, Farbton grau, DN 125.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.020 Bogen Doppelbogen 88Grad Guss 2K-Epoxid-Besch 2fach außen Verzinkung Grundierung DN150**
STLB-Bau 2025-10 044
Bogen, als Doppelbogen, 88 Grad, für Abwasserleitung aus Gusseisen, innen mit 2-facher Zweikomponenten-Epoxid-Beschichtung, zur Ableitung fetthaltiger Abwässer, außen mit Verzinkung und Grundierung, Farbton grau, DN 150.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.021 Abzweig Guss 2K-Epoxid-Besch 2fach außen Verzinkung Grundierung DN50**
STLB-Bau 2025-10 044
Abzweig, für Abwasserleitung aus Gusseisen, innen mit 2-facher Zweikomponenten-Epoxid-Beschichtung, zur Ableitung fetthaltiger Abwässer, außen mit Verzinkung und Grundierung, Farbton grau, DN 50.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.022 Abzweig Guss 2K-Epoxid-Besch 2fach außen Verzinkung Grundierung DN80**
STLB-Bau 2025-10 044
Abzweig, für Abwasserleitung aus Gusseisen, innen mit 2-facher Zweikomponenten-Epoxid-Beschichtung, zur Ableitung fetthaltiger Abwässer, außen mit Verzinkung und Grundierung, Farbton grau, DN 80.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.023 Abzweig Guss 2K-Epoxid-Besch 2fach außen Verzinkung Grundierung DN100**
STLB-Bau 2025-10 044
Abzweig, für Abwasserleitung aus Gusseisen, innen mit 2-facher Zweikomponenten-Epoxid-Beschichtung, zur Ableitung fetthaltiger Abwässer, außen mit Verzinkung und Grundierung, Farbton grau, DN 100.
Menge: 12,000 St
- 12,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.024 Abzweig Guss 2K-Epoxid-Besch 2fach außen Verzinkung Grundierung DN125**
STLB-Bau 2025-10 044
Abzweig, für Abwasserleitung aus Gusseisen, innen mit 2-facher Zweikomponenten-Epoxid-Beschichtung, zur Ableitung fetthaltiger Abwässer, außen mit Verzinkung und Grundierung, Farbton grau, DN 125.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.025 Abzweig Guss 2K-Epoxid-Besch 2fach außen Verzinkung Grundierung DN150**
STLB-Bau 2025-10 044
Abzweig, für Abwasserleitung aus Gusseisen, innen mit 2-facher Zweikomponenten-Epoxid-Beschichtung, zur Ableitung fetthaltiger Abwässer, außen mit Verzinkung und Grundierung, Farbton grau, DN 150.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.026 Reduzierstück Guss 2K-Epoxid-Besch 2fach außen Verzinkung Grundierung DN80 DN50**
STLB-Bau 2025-10 044
Reduzierstück für Abwasserleitung aus Gusseisen, innen mit 2-facher Zweikomponenten-Epoxid-Beschichtung, zur Ableitung fetthaltiger Abwässer, außen mit Verzinkung und Grundierung, Farbton grau, DN 80, 2. DN 50.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.027 Reduzierstück Guss 2K-Epoxid-Besch 2fach außen Verzinkung Grundierung DN100 DN50**
STLB-Bau 2025-10 044
Reduzierstück für Abwasserleitung aus Gusseisen, innen mit 2-facher Zweikomponenten-Epoxid-Beschichtung, zur Ableitung fetthaltiger Abwässer, außen mit Verzinkung und Grundierung, Farbton grau, DN 100, 2. DN 50.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.028 Reduzierstück Guss 2K-Epoxid-Besch 2fach außen Verzinkung Grundierung DN100 DN80**
STLB-Bau 2025-10 044
Reduzierstück für Abwasserleitung aus Gusseisen, innen mit 2-facher Zweikomponenten-Epoxid-Beschichtung, zur Ableitung fetthaltiger Abwässer, außen mit Verzinkung und Grundierung, Farbton grau, DN 100, 2. DN 80.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.029 Reduzierstück Guss 2K-Epoxid-Besch 2fach außen Verzinkung Grundierung DN125 DN80**
STLB-Bau 2025-10 044
Reduzierstück für Abwasserleitung aus Gusseisen, innen mit 2-facher Zweikomponenten-Epoxid-Beschichtung, zur Ableitung fetthaltiger Abwässer, außen mit Verzinkung und Grundierung, Farbton grau, DN 125, 2. DN 80.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.030 Reduzierstück Guss 2K-Epoxid-Besch 2fach außen Verzinkung Grundierung DN125 DN100**
STLB-Bau 2025-10 044
Reduzierstück für Abwasserleitung aus Gusseisen, innen mit 2-facher Zweikomponenten-Epoxid-Beschichtung, zur Ableitung fetthaltiger Abwässer, außen mit Verzinkung und Grundierung, Farbton grau, DN 125, 2. DN 100.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.031 Reduzierstück Guss 2K-Epoxid-Besch 2fach außen Verzinkung Grundierung DN150 DN100**
STLB-Bau 2025-10 044
Reduzierstück für Abwasserleitung aus Gusseisen, innen mit 2-facher Zweikomponenten-Epoxid-Beschichtung, zur Ableitung fetthaltiger Abwässer, außen mit Verzinkung und Grundierung, Farbton grau, DN 150, 2. DN 100.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.032 Reduzierstück Guss 2K-Epoxid-Besch 2fach außen Verzinkung Grundierung DN150 DN125**
STLB-Bau 2025-10 044
Reduzierstück für Abwasserleitung aus Gusseisen, innen mit 2-facher Zweikomponenten-Epoxid-Beschichtung, zur Ableitung fetthaltiger Abwässer, außen mit Verzinkung und Grundierung, Farbton grau, DN 150, 2. DN 125.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.033 Reinigungsrohr runde Öffnung Guss 2K-Epoxid-Besch 2fach außen Verzinkung Grundierung DN50**
STLB-Bau 2025-10 044
Reinigungsrohr mit runder Öffnung, für Abwasserleitung aus Gusseisen, innen mit 2-facher Zweikomponenten-Epoxid-Beschichtung, zur Ableitung fetthaltiger Abwässer, außen mit Verzinkung und Grundierung, Farbton grau, DN 50.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.034 Reinigungsrohr runde Öffnung Guss 2K-Epoxid-Besch 2fach außen Verzinkung Grundierung DN80**
STLB-Bau 2025-10 044
Reinigungsrohr mit runder Öffnung, für Abwasserleitung aus Gusseisen, innen mit 2-facher Zweikomponenten-Epoxid-Beschichtung, zur Ableitung fetthaltiger Abwässer, außen mit Verzinkung und Grundierung, Farbton grau, DN 80.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.035 Reinigungsrohr runde Öffnung Guss 2K-Epoxid-Besch 2fach außen Verzinkung Grundierung DN100**
STLB-Bau 2025-10 044
Reinigungsrohr mit runder Öffnung, für Abwasserleitung aus Gusseisen, innen mit 2-facher Zweikomponenten-Epoxid-Beschichtung, zur Ableitung fetthaltiger Abwässer, außen mit Verzinkung und Grundierung, Farbton grau, DN 100.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.036 Reinigungsrohr eckige Öffnung Guss 2K-Epoxid-Besch 2fach außen Verzinkung Grundierung DN125**
STLB-Bau 2025-10 044
Reinigungsrohr mit eckiger Öffnung, für Abwasserleitung aus Gusseisen, innen mit 2-facher Zweikomponenten-Epoxid-Beschichtung, zur Ableitung fetthaltiger Abwässer, außen mit Verzinkung und Grundierung, Farbton grau, DN 125.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.037 Reinigungsrohr eckige Öffnung Guss 2K-Epoxid-Besch 2fach außen Verzinkung Grundierung DN150**
STLB-Bau 2025-10 044
Reinigungsrohr mit eckiger Öffnung, für Abwasserleitung aus Gusseisen, innen mit 2-facher Zweikomponenten-Epoxid-Beschichtung, zur Ableitung fetthaltiger Abwässer, außen mit Verzinkung und Grundierung, Farbton grau, DN 150.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.038 Enddeckel Guss 2K-Epoxid-Besch 2fach außen Verzinkung Grundierung DN50**
STLB-Bau 2025-10 044
Enddeckel für Abwasserleitung aus Gusseisen, innen mit 2-facher Zweikomponenten-Epoxid-Beschichtung, zur Ableitung fetthaltiger Abwässer, außen mit Verzinkung und Grundierung, Farbton grau, DN 50.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.039 Enddeckel Guss 2K-Epoxid-Besch 2fach außen Verzinkung Grundierung DN80**
STLB-Bau 2025-10 044
Enddeckel für Abwasserleitung aus Gusseisen, innen mit 2-facher Zweikomponenten-Epoxid-Beschichtung, zur Ableitung fetthaltiger Abwässer, außen mit Verzinkung und Grundierung, Farbton grau, DN 80.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.040 Enddeckel Guss 2K-Epoxid-Besch 2fach außen Verzinkung Grundierung DN100**
STLB-Bau 2025-10 044
Enddeckel für Abwasserleitung aus Gusseisen, innen mit 2-facher Zweikomponenten-Epoxid-Beschichtung, zur Ableitung fetthaltiger Abwässer, außen mit Verzinkung und Grundierung, Farbton grau, DN 100.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.041 Enddeckel Guss 2K-Epoxid-Besch 2fach außen Verzinkung Grundierung DN125**
STLB-Bau 2025-10 044
Enddeckel für Abwasserleitung aus Gusseisen, innen mit 2-facher Zweikomponenten-Epoxid-Beschichtung, zur Ableitung fetthaltiger Abwässer, außen mit Verzinkung und Grundierung, Farbton grau, DN 125.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.042 Enddeckel Guss 2K-Epoxid-Besch 2fach außen Verzinkung Grundierung DN150**
STLB-Bau 2025-10 044
Enddeckel für Abwasserleitung aus Gusseisen, innen mit 2-facher Zweikomponenten-Epoxid-Beschichtung, zur Ableitung fetthaltiger Abwässer, außen mit Verzinkung und Grundierung, Farbton grau, DN 150.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.043 Objektanschlussbogen Bogen 90Grad Guss 2K-Epoxid-Besch 2fach außen Verzinkung Grundierung DN50**
STLB-Bau 2025-10 044
Objektanschlussbogen als Bogen, 90 Grad, für Abwasserleitung aus Gusseisen, innen mit 2-facher Zweikomponenten-Epoxid-Beschichtung, zur Ableitung fetthaltiger Abwässer, außen mit Verzinkung und Grundierung, Farbton grau, DN 50.
Menge: 14,000 St
- 14,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.044 Objektanschlussbogen Hosenrohr 90Grad Guss 2K-Epoxid-Besch 2fach außen Verzinkung Grundierung DN50**
STLB-Bau 2025-10 044
Objektanschlussbogen als Hosenrohr, 90 Grad, für Abwasserleitung aus Gusseisen, innen mit 2-facher Zweikomponenten-Epoxid-Beschichtung, zur Ableitung fetthaltiger Abwässer, außen mit Verzinkung und Grundierung, Farbton grau, DN 50.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.045 Anschlussstück Guss 2K-Epoxid-Besch 2fach außen Verzinkung Grundierung DN100**
STLB-Bau 2025-10 044
Anschlussstück für Abwasserleitung aus Gusseisen, innen mit 2-facher Zweikomponenten-Epoxid-Beschichtung, zur Ableitung fetthaltiger Abwässer, außen mit Verzinkung und Grundierung, Farbton grau, DN 100.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.046 Anschlussstück Guss 2K-Epoxid-Besch 2fach außen Verzinkung Grundierung DN125**
STLB-Bau 2025-10 044
Anschlussstück für Abwasserleitung aus Gusseisen, innen mit 2-facher Zweikomponenten-Epoxid-Beschichtung, zur Ableitung fetthaltiger Abwässer, außen mit Verzinkung und Grundierung, Farbton grau, DN 125.
Menge: 7,000 St
- 7,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.047 Anschlussstück Guss 2K-Epoxid-Besch 2fach außen Verzinkung Grundierung DN150**
STLB-Bau 2025-10 044
Anschlussstück für Abwasserleitung aus Gusseisen, innen mit 2-facher Zweikomponenten-Epoxid-Beschichtung, zur Ableitung fetthaltiger Abwässer, außen mit Verzinkung und Grundierung, Farbton grau, DN 150.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.048 Fallrohrstütze Guss 2K-Epoxid-Besch 2fach außen Verzinkung Grundierung DN100**
STLB-Bau 2025-10 044
Fallrohrstütze einschl. Befestigung, für Abwasserleitung aus Gusseisen, innen mit 2-facher Zweikomponenten-Epoxid-Beschichtung, zur Ableitung fetthaltiger Abwässer, außen mit Verzinkung und Grundierung, Farbton grau, DN 100.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.049 Fallrohrstütze Guss 2K-Epoxid-Besch 2fach außen Verzinkung Grundierung DN125**
STLB-Bau 2025-10 044
Fallrohrstütze einschl. Befestigung, für Abwasserleitung aus Gusseisen, innen mit 2-facher Zweikomponenten-Epoxid-Beschichtung, zur Ableitung fetthaltiger Abwässer, außen mit Verzinkung und Grundierung, Farbton grau, DN 125.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.050 Auflagerung Fallrohrstütze Guss 2K-Epoxid-Besch 2fach außen Verzinkung Grundierung DN100**
STLB-Bau 2025-10 044
Auflagerung für Fallrohrstütze, für Abwasserleitung aus Gusseisen, innen mit 2-facher Zweikomponenten-Epoxid-Beschichtung, zur Ableitung fetthaltiger Abwässer, außen mit Verzinkung und Grundierung, Farbton grau, DN 100.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.051 Auflagerung Fallrohrstütze Guss 2K-Epoxid-Besch 2fach außen Verzinkung Grundierung DN125**
STLB-Bau 2025-10 044
Auflagerung für Fallrohrstütze, für Abwasserleitung aus Gusseisen, innen mit 2-facher Zweikomponenten-Epoxid-Beschichtung, zur Ableitung fetthaltiger Abwässer, außen mit Verzinkung und Grundierung, Farbton grau, DN 125.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.052 Gummimanschette Profilschelle Guss 2K-Epoxid-Besch 2fach außen Verzinkung Grundierung DN50**
STLB-Bau 2025-10 044
Gummimanschette und Profilschelle, aus nichtrostendem Stahl, mit Spannschraube aus verzinktem Stahl, für Abwasserleitung aus Gusseisen, innen mit 2-facher Zweikomponenten-Epoxid-Beschichtung, zur Ableitung fetthaltiger Abwässer, außen mit Verzinkung und Grundierung, Farbton grau, DN 50.
Menge: 12,000 St
- 12,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.053 Gummimanschette Profilschelle Guss 2K-Epoxid-Besch 2fach außen Verzinkung Grundierung DN80**
STLB-Bau 2025-10 044
Gummimanschette und Profilschelle, aus nichtrostendem Stahl, mit Spannschraube aus verzinktem Stahl, für Abwasserleitung aus Gusseisen, innen mit 2-facher Zweikomponenten-Epoxid-Beschichtung, zur Ableitung fetthaltiger Abwässer, außen mit Verzinkung und Grundierung, Farbton grau, DN 80.
Menge: 80,000 St
- 80,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.054 Gummimanschette Profilschelle Guss 2K-Epoxid-Besch 2fach außen Verzinkung Grundierung DN100**
STLB-Bau 2025-10 044
Gummimanschette und Profilschelle, aus nichtrostendem Stahl, mit Spannschraube aus verzinktem Stahl, für Abwasserleitung aus Gusseisen, innen mit 2-facher Zweikomponenten-Epoxid-Beschichtung, zur Ableitung fetthaltiger Abwässer, außen mit Verzinkung und Grundierung, Farbton grau, DN 100.
Menge: 100,000 St
- 100,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.055 Gummimanschette Profilschelle Guss 2K-Epoxid-Besch 2fach außen Verzinkung Grundierung DN125**
STLB-Bau 2025-10 044
Gummimanschette und Profilschelle, aus nichtrostendem Stahl, mit Spannschraube aus verzinktem Stahl, für Abwasserleitung aus Gusseisen, innen mit 2-facher Zweikomponenten-Epoxid-Beschichtung, zur Ableitung fetthaltiger Abwässer, außen mit Verzinkung und Grundierung, Farbton grau, DN 125.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.1.056 Gummimanschette Profilschelle Guss 2K-Epoxid-Besch 2fach außen Verzinkung Grundierung DN150**
STLB-Bau 2025-10 044
Gummimanschette und Profilschelle, aus nichtrostendem Stahl, mit Spannschraube aus verzinktem Stahl, für Abwasserleitung aus Gusseisen, innen mit 2-facher Zweikomponenten-Epoxid-Beschichtung, zur Ableitung fetthaltiger Abwässer, außen mit Verzinkung und Grundierung, Farbton grau, DN 150.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.3.2 Fettabscheider

**2.1.3.2.001 Fett-Abscheider S+P PE NS7 700l autom.Entsorgung Bedientableau automat. 2Wartungsöffnungen**
*** Leitbeschreibung
STLB-Bau 2025-10 011
Abscheideranlage für Fette DIN EN 1825-1 und DIN 4040-100 mit Schlammfang und Probenahmeeinrichtung, aus Polyethylen (PE), mit Unterlagen DIBt "Hinweise zu CE-gekennzeichneten Abscheideranlagen für Fette nach DIN EN 1825-1", zur freien Aufstellung in frostgeschützten Räumen, mit typgeprüfter Statik DIN 19901, Gruppe F3, Nenngröße 7, Schlammfanginhalt mind. 700 l, mit Fülleinrichtung, mit Entsorgungseinrichtung automatisch gesteuert, intern betriebsbereit verdrahtet einschl. aller erforderlichen Funktionsteile, mit externem Bedienungstableau, Entleerung durch Vakuumpumpe des Förderfahrzeuges, Entsorgungsablauf, Umwälzung, Innenreinigung und Wiederbefüllung automatisch gesteuert, Probenahmebehälter zur Entnahme repräsentativer Abwasserproben aus dem fließenden Abwasserstrom, mit geruchdichter Abdeckung, einschl. 2 geruchdichter Wartungsöffnungen, Kabeldurchführung werkseitig hergestellt, einschl. erforderlicher Dichtmittel.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Ausführung einschließlich Absperreinrichtung, Schauglas, Schichtdickenmessgerät Entsorgungseinrichtung Entsorgungsanschluss, Fülleinrichtung nach DIN 1988*
Ausführung einschließlich Absperreinrichtung, Schauglas, Schichtdickenmessgerät Entsorgungseinrichtung Entsorgungsanschluss, Fülleinrichtung nach DIN 1988

Entsorgungsart: automatisches Reinigungssystem
Wasserversorgung: 2 Magnetventile 1"
Lieferumfang: Storz-B-Kupplung R 2 1/2 " für Saugwagenanschluss
Behälter/Grundkörper
Nenndruck (PN): 10
Druckabgang (DN): 65
Druckabgang (DA): 75 mm
Auslauf Nennweite (DA): 160 mm
Auslauf Nennweite (DN): 150
Zulauf Nennweite (DA): 160 mm
Zulauf Nennweite (DN): 150
Wartungsöffnung: 420 mm
Abdeckungsmerkmale
Abdeckungsart: Deckel
Abdeckung Material: Kunststoff
Verriegelung: Schnellspannverschluss
Dichtheit: geruchsdicht
Abwasserinhalt
Abscheiderinhalt: ca. 650 l
Gesamtvolumen: ca. 1350 l
Speichermenge an Fett: ca. 280 l
Fördereinrichtung
Anzahl Pumpen: 1
Anschlusstyp: Direktanschluss
Schutzklasse: I
Isolationsklasse: F
Cos phi - Leistungsfaktor: 0,87
Schutzart Pumpe: IP 55
Temperaturüberwachung: integriert
Förderguttemperatur (dauerhaft) max.: 40 °C
Förderleistung max.: 60 m³/h
Förderhöhe: 17 m
Leistung P1: ca. 3,6 kW
Leistung P2: ca. 3 kW
Betriebsart: S2 - 30 Min.
Typ Anschlussleitung Pumpe: H07RN-F 7G 1,5 mm²
Laufrad Typ: Radiallaufrad mit Zerhacker
Nennstrom: 6,2 A
Steuerung
Schaltgerät: ja
Motorschutz Schalter: ja
Schutzart Schaltgerät: IP 54
Netzfrequenz: 50 Hz
Betriebsspannung: 400 V
Anschlusstyp: Direktanschluss
Potentialfreier Kontakt: ja
Logbuchfunktion: ja
Mehrzeilige Displayanzeige: ja
Selbstdiagnosesystem (SDS): ja

**2.1.3.2.002 Warn- und Überwachungsanlage**
Warn- und Überwachungsanlage (als Schichtdickenmessgerät) für vor genannte Fettabscheideanlage nach DIN EN 1825 / DIN 4040-100 incl. 3,00 m Zuleitungskabel liefern und montieren.
Einschließlich Schnittstelle für Gebäudeautomation bestehend aus potentioalfreien Kontakten für:
- Störmeldung
- Füllstandsmeldung Abscheideanlage
- Wartungsintervall
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.2.003 Zuleitungskabel LIYCY 1*2,0*0,5 mm²,**
ölbeständig, abgeschirmt, Außenmantel hellblau, benzin-/mineralölbeständig nach DIN 0472 T.803. Liefern und montieren.
Menge: 30,000 m
- 30,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.2.004 Generalinspektion**
Generalinspektion der Fettabscheideanlage vor Erstinbetriebnahme nach DIN 4040-100 und WHG durch einen durch den AN zu beauftragenden Sachverständigen.

Die Generalinspektion umfasst:
- Vollständige Entleerung und Reinigung der Anlage.
- Detaillierte Prüfung des Abscheiders und seiner Bauteile auf Verschleiß und Korrosion.
- Überprüfung der Funktion aller technischen Komponenten.
- Dichtheitsprüfung der Anlage, um Leckagen zu erkennen.
- Erstellung eines Prüfberichts, der den ordnungsgemäßen Zustand der Anlage dokumentiert und bei der zuständigen Behörde vorgelegt werden muss.

Die Generalinspektion dient als Nachweis, dass die Anlage den Allgemeinen Regeln der Technik entspricht und ihre Schutzfunktion zuverlässig erfüllt.

Einschließlich aller dafür erforderlicher Nebenarbeiten, Werkzeugeinsatz sowie An- und Abfahrt des Sachverständigen.
Menge: 1,000 psch
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Hinweis über Nebenleistung nach VOB hinausgehend.*
In den nachfolgenden Positionen sind Leitungen einzukalkulieren, die über die üblichen Nabenleistungen nach VOB-C hinausgehen.

**2.1.3.2.005 Inbetriebnahme Abscheideanlage**
der gesamten Fettabscheideanlage und der Warnanlage durch den Werkskundendienst oder eine speziell geschulte Person, einschließlich:
- elektrischer Anschluss
- Wasserseitiger Anschluss
- Inbetriebnahme der Gesamtanlage
- Funktionstest
- Funktionstest Schnittstelle GA
- Assistenz bei SV-Abnahme
- Erstbefüllung
- Erstellung eines Inbetriebsetzungsprotokolls
- Zusammenstellung der Unterlagen und Anmeldung der Anlage beim Betreiber des öffentlichen Abwassernetzes.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.2.006 Einweisung**
des Betreibers in die Funktion der Abscheideranlage Übergabe der Betriebs- und Wartungsanleitung mit dem Betriebstagebuch.

Die Einweisung hat 2-stufig zu erfolgen,
- Einweisung des Betriebspersonals der Küche
- Einweisung des technischen Dienstes

Hinweis:
Es ist eine sep. An- und Abfahrt der einweisenden Person zu kalkulieren, die Einweisung muss im Rahmen der Gesamteinweisung in die gelieferten Anlagen erfolgen.
Menge: 1,000 psch
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.3.3 Entsorgungsleitung für Fettabscheider

*Hinweis: Nichttrinkwasserleitungen aus Edelstahl bis 5,5m Montagehöhe*

**2.1.3.3.001 Rohr Stahl niro geschweißt Nichttrinkwasser AD 76,1mm WD 2mm Pressen**
STLB-Bau 2025-10 042
Rohrleitung aus nichtrostenden Stahlrohren DVGW GW 541, geschweißt, Werkstoff-Nr 1.4401, Legierungszuschlag mind. 2,2 Gewichts-% Molybdän, für Nichttrinkwasser, Außendurchmesser 76,1 mm, Wanddicke 2 mm, Verbindung durch Pressen, mit Verpresstkennzeichnung und Prüfsicherheit, einschl. Dichtungsmittel und Herstellen der Verbindungen, Form- und Verbindungsstücke werden gesondert vergütet, besondere Rohrbefestigungen werden gesondert vergütet, Verlegung in Gebäuden und Zentralen, Arbeitshöhe des Montageortes bis 5,5 m über der Standfläche des hierfür erforderlichen Gerüstes, Gerüst wird gesondert vergütet.
Menge: 24,000 m
- 24,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Form- und Verbindungsstücke für Nichttrinkwasserleitungen aus Edelstahl.*
Form- und Verbindungsstücke für Nichttrinkwasserleitungen aus Edelstahl.
Nachfolgende Form- und Verbindungsstücke beziehen sich auf alle vorgenannten Medien, Montageorte und -höhen sowie ggf. zusätzlich beschriebene Sicherungsmaßnahmen.
Behinderungen durch beengte Montage- und Platzverhältnisse sind grundsätzlich in den Einheitspreisen mit einzukalkulieren.

*Hinweis: Anforderungen an die Form- und Verbindungsstücke im Pressfittingsystem:*
Anforderungen an die Form- und Verbindungsstücke im Pressfittingsystem:
Die Form- und Verbindungsstücke müssen folgende Anforderungen erfüllen:
- unverpresst undicht gemäß DVGW-Arbeitsblatt W534
- Dichtringe erfüllen die Hygieneanforderungen des DVGW-Arbeitsblattes W270 sowie die KW-Empfehlungen des BGA
- Anlieferung und Lagerung in geschlossenen Behältnissen oder mit Verschlusskappen
- Form- und Verbindungsstücke sowie die Rohre sind vom selben Hersteller und System einzubauen. Eine Mischinstallation von verschiedenen Herstellern bzw. Systemen sind nicht zulässig

**2.1.3.3.002 Muffe Stahl niro Nichttrinkwasser Pressverbindung AD 76,1mm**
STLB-Bau 2025-10 042
Muffe, aus nichtrostendem Stahl, für Rohrleitung aus nichtrostendem Stahl, Werkstoff-Nr 1.4401, Legierungszuschlag mind. 2,2 Gewichts-% Molybdän, für Nichttrinkwasser, als Pressverbindung mit DVGW-Zertifizierung, mit Verpresstkennzeichnung und Prüfsicherheit, Außendurchmesser 76,1 mm.
Menge: 7,000 St
- 7,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.3.003 Bogen Stahl niro Nichttrinkwasser Pressverbindung AD 76,1mm**
STLB-Bau 2025-10 042
Bogen, aus nichtrostendem Stahl, für Rohrleitung aus nichtrostendem Stahl, Werkstoff-Nr 1.4401, Legierungszuschlag mind. 2,2 Gewichts-% Molybdän, für Nichttrinkwasser, als Pressverbindung mit DVGW-Zertifizierung, mit Verpresstkennzeichnung und Prüfsicherheit, Außendurchmesser 76,1 mm.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.3.004 Bogen Einsteckende Stahl niro Nichttrinkwasser Pressverbindung AD 76,1mm**
STLB-Bau 2025-10 042
Bogen, mit Einsteckende, aus nichtrostendem Stahl, für Rohrleitung aus nichtrostendem Stahl, Werkstoff-Nr 1.4401, Legierungszuschlag mind. 2,2 Gewichts-% Molybdän, für Nichttrinkwasser, als Pressverbindung mit DVGW-Zertifizierung, mit Verpresstkennzeichnung und Prüfsicherheit, Außendurchmesser 76,1 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.3.005 Reduzierstück Stahl niro Nichttrinkwasser Pressverbindung AD 88,9mm x 76,1mm**
STLB-Bau 2025-10 042
Reduzierstück, aus nichtrostendem Stahl, für Rohrleitung aus nichtrostendem Stahl, Werkstoff-Nr 1.4401, Legierungszuschlag mind. 2,2 Gewichts-% Molybdän, für Nichttrinkwasser, als Pressverbindung mit DVGW-Zertifizierung, mit Verpresstkennzeichnung und Prüfsicherheit, Außendurchmesser 88,9 mm, 2. Durchmesser 76,1 mm.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.3.3.006 Übergangsflansch Stahl niro PN10/16 Nichttrinkwasser Pressverbindung AD 76,1mm**
*** Leitbeschreibung
STLB-Bau 2025-10 042
Übergangsflansch, aus nichtrostendem Stahl, PN 10/16, für Rohrleitung aus nichtrostendem Stahl, Werkstoff-Nr 1.4401, Legierungszuschlag mind. 2,2 Gewichts-% Molybdän, für Nichttrinkwasser, als Pressverbindung mit DVGW-Zertifizierung, mit Verpresstkennzeichnung und Prüfsicherheit, Außendurchmesser 76,1 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Einschl. Dichtungen, Schrauben und Muttern aus Edelstahl, Kunststoffhülsen und Unterlegscheiben aus Kunststoff (Polyamid), zur Vermeidung des direkten Kontaktes der Schrauben mit dem Flansch. Die Schrauben sind mit Graphitpaste zu benetzen.*

**2.1.3.3.007 Gewindeflansch PN10 Stahl niro DN65**
*** Leitbeschreibung
STLB-Bau 2025-10 041
Gewindeflansch mit Ansatz DIN EN 1092-1 PN 10, aus nichtrostendem Stahl, Werkstoff-Nr 1.4401, DN 65.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Einschl. Dichtungen, Schrauben und Muttern aus Edelstahl, Kunststoffhülsen und Unterlegscheiben aus Kunststoff (Polyamid), zur Vermeidung des direkten Kontaktes der Schrauben mit dem Flansch. Die Schrauben sind mit Graphitpaste zu benetzen.*

**2.1.3.3.008 Mediendurchführung einfach Außenwand D 25-40cm Durchm. 100-150mm AD 63-110mm geschlossen**
STLB-Bau 2025-10 042
Mediendurchführung, einfach, rund,
in Außenwand, aus Beton, mit vorh. Dichtungsbahn, Wanddicke über 25 bis 40 cm, in vorh. Kernbohrung, Durchmesser über 100 bis 150 mm, Außendurchmesser Medienrohr über 63 bis 110 mm, dicht gegen drückendes Wasser, geschlossene Ausführung.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

##### 2.1.4 Kondensat- und Tropfwasserleitungen

###### 2.1.4.1 Edelstahlleitungen

*Hinweis: Nichttrinkwasserleitungen aus Edelstahl bis 5,5m Montagehöhe*

**2.1.4.1.001 Rohr Stahl niro geschweißt Nichttrinkwasser AD 18mm WD 1mm Pressen**
STLB-Bau 2025-10 042
Rohrleitung aus nichtrostenden Stahlrohren DVGW GW 541, geschweißt, Werkstoff-Nr 1.4401, Legierungszuschlag mind. 2,2 Gewichts-% Molybdän, für Nichttrinkwasser, Außendurchmesser 18 mm, Wanddicke 1 mm, Verbindung durch Pressen, mit Verpresstkennzeichnung und Prüfsicherheit, einschl. Dichtungsmittel und Herstellen der Verbindungen, Form- und Verbindungsstücke werden gesondert vergütet, besondere Rohrbefestigungen werden gesondert vergütet, Verlegung in Gebäuden und Zentralen, Arbeitshöhe des Montageortes bis 5,5 m über der Standfläche des hierfür erforderlichen Gerüstes, Gerüst wird gesondert vergütet.
Menge: 24,000 m
- 24,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.002 Rohr Stahl niro geschweißt Nichttrinkwasser AD 22mm WD 1,2mm Pressen**
STLB-Bau 2025-10 042
Rohrleitung aus nichtrostenden Stahlrohren DVGW GW 541, geschweißt, Werkstoff-Nr 1.4401, Legierungszuschlag mind. 2,2 Gewichts-% Molybdän, für Nichttrinkwasser, Außendurchmesser 22 mm, Wanddicke 1,2 mm, Verbindung durch Pressen, mit Verpresstkennzeichnung und Prüfsicherheit, einschl. Dichtungsmittel und Herstellen der Verbindungen, Form- und Verbindungsstücke werden gesondert vergütet, besondere Rohrbefestigungen werden gesondert vergütet, Verlegung in Gebäuden und Zentralen, Arbeitshöhe des Montageortes bis 5,5 m über der Standfläche des hierfür erforderlichen Gerüstes, Gerüst wird gesondert vergütet.
Menge: 636,000 m
- 636,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.003 Rohr Stahl niro geschweißt Nichttrinkwasser AD 28mm WD 1,2mm Pressen**
STLB-Bau 2025-10 042
Rohrleitung aus nichtrostenden Stahlrohren DVGW GW 541, geschweißt, Werkstoff-Nr 1.4401, Legierungszuschlag mind. 2,2 Gewichts-% Molybdän, für Nichttrinkwasser, Außendurchmesser 28 mm, Wanddicke 1,2 mm, Verbindung durch Pressen, mit Verpresstkennzeichnung und Prüfsicherheit, einschl. Dichtungsmittel und Herstellen der Verbindungen, Form- und Verbindungsstücke werden gesondert vergütet, besondere Rohrbefestigungen werden gesondert vergütet, Verlegung in Gebäuden und Zentralen, Arbeitshöhe des Montageortes bis 5,5 m über der Standfläche des hierfür erforderlichen Gerüstes, Gerüst wird gesondert vergütet.
Menge: 12,000 m
- 12,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Form- und Verbindungsstücke für Nichttrinkwasserleitungen aus Edelstahl.*
Form- und Verbindungsstücke für Nichttrinkwasserleitungen aus Edelstahl.
Nachfolgende Form- und Verbindungsstücke beziehen sich auf alle vorgenannten Medien, Montageorte und -höhen sowie ggf. zusätzlich beschriebene Sicherungsmaßnahmen.
Behinderungen durch beengte Montage- und Platzverhältnisse sind grundsätzlich in den Einheitspreisen mit einzukalkulieren.

*Hinweis: Anforderungen an die Form- und Verbindungsstücke im Pressfittingsystem:*
Anforderungen an die Form- und Verbindungsstücke im Pressfittingsystem:
Die Form- und Verbindungsstücke müssen folgende Anforderungen erfüllen:
- unverpresst undicht gemäß DVGW-Arbeitsblatt W534
- Dichtringe erfüllen die Hygieneanforderungen des DVGW-Arbeitsblattes W270 sowie die KW-Empfehlungen des BGA
- Anlieferung und Lagerung in geschlossenen Behältnissen oder mit Verschlusskappen
- Form- und Verbindungsstücke sowie die Rohre sind vom selben Hersteller und System einzubauen. Eine Mischinstallation von verschiedenen Herstellern bzw. Systemen sind nicht zulässig

**2.1.4.1.004 Muffe Stahl niro Nichttrinkwasser Pressverbindung AD 18mm**
STLB-Bau 2025-10 042
Muffe, aus nichtrostendem Stahl, für Rohrleitung aus nichtrostendem Stahl, Werkstoff-Nr 1.4401, Legierungszuschlag mind. 2,2 Gewichts-% Molybdän, für Nichttrinkwasser, als Pressverbindung mit DVGW-Zertifizierung, mit Verpresstkennzeichnung und Prüfsicherheit, Außendurchmesser 18 mm.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.005 Muffe Stahl niro Nichttrinkwasser Pressverbindung AD 22mm**
STLB-Bau 2025-10 042
Muffe, aus nichtrostendem Stahl, für Rohrleitung aus nichtrostendem Stahl, Werkstoff-Nr 1.4401, Legierungszuschlag mind. 2,2 Gewichts-% Molybdän, für Nichttrinkwasser, als Pressverbindung mit DVGW-Zertifizierung, mit Verpresstkennzeichnung und Prüfsicherheit, Außendurchmesser 22 mm.
Menge: 110,000 St
- 110,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.006 Muffe Stahl niro Nichttrinkwasser Pressverbindung AD 28mm**
STLB-Bau 2025-10 042
Muffe, aus nichtrostendem Stahl, für Rohrleitung aus nichtrostendem Stahl, Werkstoff-Nr 1.4401, Legierungszuschlag mind. 2,2 Gewichts-% Molybdän, für Nichttrinkwasser, als Pressverbindung mit DVGW-Zertifizierung, mit Verpresstkennzeichnung und Prüfsicherheit, Außendurchmesser 28 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.007 Bogen Stahl niro Nichttrinkwasser Pressverbindung AD 18mm**
STLB-Bau 2025-10 042
Bogen, aus nichtrostendem Stahl, für Rohrleitung aus nichtrostendem Stahl, Werkstoff-Nr 1.4401, Legierungszuschlag mind. 2,2 Gewichts-% Molybdän, für Nichttrinkwasser, als Pressverbindung mit DVGW-Zertifizierung, mit Verpresstkennzeichnung und Prüfsicherheit, Außendurchmesser 18 mm.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.008 Bogen Stahl niro Nichttrinkwasser Pressverbindung AD 22mm**
STLB-Bau 2025-10 042
Bogen, aus nichtrostendem Stahl, für Rohrleitung aus nichtrostendem Stahl, Werkstoff-Nr 1.4401, Legierungszuschlag mind. 2,2 Gewichts-% Molybdän, für Nichttrinkwasser, als Pressverbindung mit DVGW-Zertifizierung, mit Verpresstkennzeichnung und Prüfsicherheit, Außendurchmesser 22 mm.
Menge: 420,000 St
- 420,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.009 Bogen Stahl niro Nichttrinkwasser Pressverbindung AD 28mm**
STLB-Bau 2025-10 042
Bogen, aus nichtrostendem Stahl, für Rohrleitung aus nichtrostendem Stahl, Werkstoff-Nr 1.4401, Legierungszuschlag mind. 2,2 Gewichts-% Molybdän, für Nichttrinkwasser, als Pressverbindung mit DVGW-Zertifizierung, mit Verpresstkennzeichnung und Prüfsicherheit, Außendurchmesser 28 mm.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.010 Bogen Einsteckende Stahl niro Nichttrinkwasser Pressverbindung AD 18mm**
STLB-Bau 2025-10 042
Bogen, mit Einsteckende, aus nichtrostendem Stahl, für Rohrleitung aus nichtrostendem Stahl, Werkstoff-Nr 1.4401, Legierungszuschlag mind. 2,2 Gewichts-% Molybdän, für Nichttrinkwasser, als Pressverbindung mit DVGW-Zertifizierung, mit Verpresstkennzeichnung und Prüfsicherheit, Außendurchmesser 18 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.011 Bogen Einsteckende Stahl niro Nichttrinkwasser Pressverbindung AD 22mm**
STLB-Bau 2025-10 042
Bogen, mit Einsteckende, aus nichtrostendem Stahl, für Rohrleitung aus nichtrostendem Stahl, Werkstoff-Nr 1.4401, Legierungszuschlag mind. 2,2 Gewichts-% Molybdän, für Nichttrinkwasser, als Pressverbindung mit DVGW-Zertifizierung, mit Verpresstkennzeichnung und Prüfsicherheit, Außendurchmesser 22 mm.
Menge: 50,000 St
- 50,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.012 Bogen Einsteckende Stahl niro Nichttrinkwasser Pressverbindung AD 28mm**
STLB-Bau 2025-10 042
Bogen, mit Einsteckende, aus nichtrostendem Stahl, für Rohrleitung aus nichtrostendem Stahl, Werkstoff-Nr 1.4401, Legierungszuschlag mind. 2,2 Gewichts-% Molybdän, für Nichttrinkwasser, als Pressverbindung mit DVGW-Zertifizierung, mit Verpresstkennzeichnung und Prüfsicherheit, Außendurchmesser 28 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.013 T-Stück Stahl niro Nichttrinkwasser Pressverbindung AD 18mm**
STLB-Bau 2025-10 042
T-Stück, aus nichtrostendem Stahl, für Rohrleitung aus nichtrostendem Stahl, Werkstoff-Nr 1.4401, Legierungszuschlag mind. 2,2 Gewichts-% Molybdän, für Nichttrinkwasser, als Pressverbindung mit DVGW-Zertifizierung, mit Verpresstkennzeichnung und Prüfsicherheit, Außendurchmesser 18 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.014 T-Stück Stahl niro Nichttrinkwasser Pressverbindung AD 22mm**
STLB-Bau 2025-10 042
T-Stück, aus nichtrostendem Stahl, für Rohrleitung aus nichtrostendem Stahl, Werkstoff-Nr 1.4401, Legierungszuschlag mind. 2,2 Gewichts-% Molybdän, für Nichttrinkwasser, als Pressverbindung mit DVGW-Zertifizierung, mit Verpresstkennzeichnung und Prüfsicherheit, Außendurchmesser 22 mm.
Menge: 21,000 St
- 21,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.015 T-Stück Stahl niro Nichttrinkwasser Pressverbindung AD 28mm**
STLB-Bau 2025-10 042
T-Stück, aus nichtrostendem Stahl, für Rohrleitung aus nichtrostendem Stahl, Werkstoff-Nr 1.4401, Legierungszuschlag mind. 2,2 Gewichts-% Molybdän, für Nichttrinkwasser, als Pressverbindung mit DVGW-Zertifizierung, mit Verpresstkennzeichnung und Prüfsicherheit, Außendurchmesser 28 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.016 Reduzierstück Stahl niro Nichttrinkwasser Pressverbindung AD 22mm x 18mm**
STLB-Bau 2025-10 042
Reduzierstück, aus nichtrostendem Stahl, für Rohrleitung aus nichtrostendem Stahl, Werkstoff-Nr 1.4401, Legierungszuschlag mind. 2,2 Gewichts-% Molybdän, für Nichttrinkwasser, als Pressverbindung mit DVGW-Zertifizierung, mit Verpresstkennzeichnung und Prüfsicherheit, Außendurchmesser 22 mm, 2. Durchmesser 18 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.017 Reduzierstück Stahl niro Nichttrinkwasser Pressverbindung AD 28mm x 18mm**
STLB-Bau 2025-10 042
Reduzierstück, aus nichtrostendem Stahl, für Rohrleitung aus nichtrostendem Stahl, Werkstoff-Nr 1.4401, Legierungszuschlag mind. 2,2 Gewichts-% Molybdän, für Nichttrinkwasser, als Pressverbindung mit DVGW-Zertifizierung, mit Verpresstkennzeichnung und Prüfsicherheit, Außendurchmesser 28 mm, 2. Durchmesser 18 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.018 Reduzierstück Stahl niro Nichttrinkwasser Pressverbindung AD 28mm x 22mm**
STLB-Bau 2025-10 042
Reduzierstück, aus nichtrostendem Stahl, für Rohrleitung aus nichtrostendem Stahl, Werkstoff-Nr 1.4401, Legierungszuschlag mind. 2,2 Gewichts-% Molybdän, für Nichttrinkwasser, als Pressverbindung mit DVGW-Zertifizierung, mit Verpresstkennzeichnung und Prüfsicherheit, Außendurchmesser 28 mm, 2. Durchmesser 22 mm.
Menge: 50,000 St
- 50,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.019 Kappe Stahl niro Nichttrinkwasser Pressverbindung AD 18mm**
STLB-Bau 2025-10 042
Kappe, aus nichtrostendem Stahl, für Rohrleitung aus nichtrostendem Stahl, Werkstoff-Nr 1.4401, Legierungszuschlag mind. 2,2 Gewichts-% Molybdän, für Nichttrinkwasser, als Pressverbindung mit DVGW-Zertifizierung, mit Verpresstkennzeichnung und Prüfsicherheit, Außendurchmesser 18 mm.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.020 Kappe Stahl niro Nichttrinkwasser Pressverbindung AD 22mm**
STLB-Bau 2025-10 042
Kappe, aus nichtrostendem Stahl, für Rohrleitung aus nichtrostendem Stahl, Werkstoff-Nr 1.4401, Legierungszuschlag mind. 2,2 Gewichts-% Molybdän, für Nichttrinkwasser, als Pressverbindung mit DVGW-Zertifizierung, mit Verpresstkennzeichnung und Prüfsicherheit, Außendurchmesser 22 mm.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.021 Kappe Stahl niro Nichttrinkwasser Pressverbindung AD 28mm**
STLB-Bau 2025-10 042
Kappe, aus nichtrostendem Stahl, für Rohrleitung aus nichtrostendem Stahl, Werkstoff-Nr 1.4401, Legierungszuschlag mind. 2,2 Gewichts-% Molybdän, für Nichttrinkwasser, als Pressverbindung mit DVGW-Zertifizierung, mit Verpresstkennzeichnung und Prüfsicherheit, Außendurchmesser 28 mm.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.1.022 Übergangsstück zylindr. IG Stahl niro Nichttrinkwasser Pressverbindung AD 18mm Rp1/2**
STLB-Bau 2025-10 042
Übergangsstück, mit zylindrischem Innengewinde, aus nichtrostendem Stahl, für Rohrleitung aus nichtrostendem Stahl, Werkstoff-Nr 1.4401, Legierungszuschlag mind. 2,2 Gewichts-% Molybdän, für Nichttrinkwasser, als Pressverbindung, mit Verpresstkennzeichnung und Prüfsicherheit, Außendurchmesser 18 mm, Gewindeanschluss Rp 1/2.
Menge: 132,000 St
- 132,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.4.2 Kuststoffleitungen

*Hinweis: Abwasserleitungen aus Kunststoff PP bis 3,5m Montagehöhe*

**2.1.4.2.001 Abwasserltg PP heißwasserbest. schallgedämmt mehrschichtig DN/OD50 Gebäude**
STLB-Bau 2025-10 044
Abwasserleitung aus PP-Rohr DIN EN 1451-1, heißwasserbeständig (bis 95 Grad C) und schallgedämmt, mit mehrschichtigem Aufbau, DN/OD 50, Verbindung mit Steckmuffe, einschl. Dichtringen, Verlegung in Gebäuden, Form- und Verbindungsstücke werden gesondert vergütet, besondere Rohrbefestigungen werden gesondert vergütet, Arbeitshöhe des Montageortes bis 3,5 m über der Standfläche des hierfür erforderlichen Gerüstes.
Menge: 60,000 m
- 60,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.002 Abwasserltg PP heißwasserbest. schallgedämmt mehrschichtig DN/OD110 Gebäude**
STLB-Bau 2025-10 044
Abwasserleitung aus PP-Rohr DIN EN 1451-1, heißwasserbeständig (bis 95 Grad C) und schallgedämmt, mit mehrschichtigem Aufbau, DN/OD 110, Verbindung mit Steckmuffe, einschl. Dichtringen, Verlegung in Gebäuden, Form- und Verbindungsstücke werden gesondert vergütet, besondere Rohrbefestigungen werden gesondert vergütet, Arbeitshöhe des Montageortes bis 3,5 m über der Standfläche des hierfür erforderlichen Gerüstes.
Menge: 160,000 m
- 160,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Form- und Verbindungsstücke für Abwasserleitung aus Kunststoff PP*
Form- und Verbindungsstücke für Abwasserleitung aus Kunststoff PP
Nachfolgende Form- und Verbindungsstücke beziehen sich auf alle vorgenannten Medien, Montageorte und -höhen sowie ggf. zusätzlich beschriebene Sicherungsmaßnahmen.
Behinderungen durch beengte Montage- und Platzverhältnisse sind grundsätzlich in den Einheitspreisen mit einzukalkulieren.

**2.1.4.2.003 Passstück Abwasserltg PP heißwasserbest. schallgedämmt mehrschichtig DN/OD50**
STLB-Bau 2025-10 044
Passstück bis 50 cm, für Abwasserleitung, aus PP-Rohr DIN EN 1451-1, heißwasserbeständig (bis 95 Grad C) und schallgedämmt, mit mehrschichtigem Aufbau, DN/OD 50.
Menge: 30,000 St
- 30,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.004 Passstück Abwasserltg PP heißwasserbest. schallgedämmt mehrschichtig DN/OD110**
STLB-Bau 2025-10 044
Passstück bis 50 cm, für Abwasserleitung, aus PP-Rohr DIN EN 1451-1, heißwasserbeständig (bis 95 Grad C) und schallgedämmt, mit mehrschichtigem Aufbau, DN/OD 110.
Menge: 70,000 St
- 70,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.005 Bogen 45Grad Abwasserltg PP heißwasserbest. schallgedämmt DN/OD50**
STLB-Bau 2025-10 044
Bogen, 45 Grad, für Abwasserleitung, aus PP-Rohr DIN EN 1451-1, heißwasserbeständig (bis 95 Grad C) und schallgedämmt, DN/OD 50.
Menge: 60,000 St
- 60,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.006 Bogen 45Grad Abwasserltg PP heißwasserbest. schallgedämmt DN/OD110**
STLB-Bau 2025-10 044
Bogen, 45 Grad, für Abwasserleitung, aus PP-Rohr DIN EN 1451-1, heißwasserbeständig (bis 95 Grad C) und schallgedämmt, DN/OD 110.
Menge: 70,000 St
- 70,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.007 Abzweig Innenradius Abwasserltg PP heißwasserbest. schallgedämmt DN/OD50**
STLB-Bau 2025-10 044
Abzweig, mit Innenradius DIN EN 12056-2, abgehende Stutzen mit Steckmuffe für Abwasserleitung, aus PP-Rohr DIN EN 1451-1, heißwasserbeständig (bis 95 Grad C) und schallgedämmt, DN/OD 50.
Menge: 30,000 St
- 30,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.008 Abzweig Innenradius Abwasserltg PP heißwasserbest. schallgedämmt DN/OD110**
STLB-Bau 2025-10 044
Abzweig, mit Innenradius DIN EN 12056-2, abgehende Stutzen mit Steckmuffe für Abwasserleitung, aus PP-Rohr DIN EN 1451-1, heißwasserbeständig (bis 95 Grad C) und schallgedämmt, DN/OD 110.
Menge: 50,000 St
- 50,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.009 Abzweig Innenradius Eckabzweig Abwasserltg PP heißwasserbest. schallgedämmt DN/OD110**
STLB-Bau 2025-10 044
Abzweig, mit Innenradius DIN EN 12056-2, als Eckabzweig, abgehende Stutzen mit Steckmuffe für Abwasserleitung, aus PP-Rohr DIN EN 1451-1, heißwasserbeständig (bis 95 Grad C) und schallgedämmt, DN/OD 110.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.010 Reduzierstück Abwasserltg PP heißwasserbest. schallgedämmt DN/OD110 DN50**
STLB-Bau 2025-10 044
Reduzierstück, für Abwasserleitung, aus PP-Rohr DIN EN 1451-1, heißwasserbeständig (bis 95 Grad C) und schallgedämmt, DN/OD 110, 2. DN/OD 50.
Menge: 12,000 St
- 12,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.011 Enddeckel Abwasserltg PP heißwasserbest. schallgedämmt DN/OD50**
STLB-Bau 2025-10 044
Enddeckel, für Abwasserleitung, aus PP-Rohr DIN EN 1451-1, heißwasserbeständig (bis 95 Grad C) und schallgedämmt, DN/OD 50.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.012 Enddeckel Abwasserltg PP heißwasserbest. schallgedämmt DN/OD110**
STLB-Bau 2025-10 044
Enddeckel, für Abwasserleitung, aus PP-Rohr DIN EN 1451-1, heißwasserbeständig (bis 95 Grad C) und schallgedämmt, DN/OD 110.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.013 Langmuffe Abwasserltg PP heißwasserbest. schallgedämmt DN/OD50**
STLB-Bau 2025-10 044
Langmuffe, für Abwasserleitung, aus PP-Rohr DIN EN 1451-1, heißwasserbeständig (bis 95 Grad C) und schallgedämmt, DN/OD 50.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.014 Langmuffe Abwasserltg PP heißwasserbest. schallgedämmt DN/OD110**
STLB-Bau 2025-10 044
Langmuffe, für Abwasserleitung, aus PP-Rohr DIN EN 1451-1, heißwasserbeständig (bis 95 Grad C) und schallgedämmt, DN/OD 110.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.015 Sifonanschlussbogen Dichtung Abwasserltg PP heißwasserbest. schallgedämmt DN/OD50 DN40**
STLB-Bau 2025-10 044
Sifon-Anschlussbogen einschl. Dichtung, für Abwasserleitung, aus PP-Rohr DIN EN 1451-1, heißwasserbeständig (bis 95 Grad C) und schallgedämmt, DN/OD 50, 2. DN/OD 40.
Menge: 12,000 St
- 12,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.016 Sifonanschlussbogen Dichtung Abwasserltg PP heißwasserbest. schallgedämmt DN/OD50 DN50**
STLB-Bau 2025-10 044
Sifon-Anschlussbogen einschl. Dichtung, für Abwasserleitung, aus PP-Rohr DIN EN 1451-1, heißwasserbeständig (bis 95 Grad C) und schallgedämmt, DN/OD 50, 2. DN/OD 50.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.017 Übergangs-Anschlussdichtung Abwasserltg PP heißwasserbest. schallgedämmt DN/OD50**
STLB-Bau 2025-10 044
Übergangs- und Anschlussdichtung aus Elastomer, mit Zulassungsbescheid, mit Dichtlippen, für Steckmuffen, zum Übergang auf nichtrostendes Stahlrohr, für Abwasserleitung, aus PP-Rohr DIN EN 1451-1, heißwasserbeständig (bis 95 Grad C) und schallgedämmt, DN/OD 50.
Menge: 55,000 St
- 55,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.4.2.018 Übergangs-Anschlussdichtung Abwasserltg PP heißwasserbest. schallgedämmt DN/OD110**
STLB-Bau 2025-10 044
Übergangs- und Anschlussdichtung aus Elastomer, mit Zulassungsbescheid, mit Dichtlippen, für Steckmuffen, zum Übergang auf nichtrostendes Stahlrohr, für Abwasserleitung, aus PP-Rohr DIN EN 1451-1, heißwasserbeständig (bis 95 Grad C) und schallgedämmt, DN/OD 110.
Menge: 35,000 St
- 35,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

##### 2.1.5 Einläufe, Abläufe

###### 2.1.5.1 Küchenabläufe

*Hinweis: Kriterien für Auswahl Bodenabläufe aus Edelstahl:*
Kriterien für Auswahl Bodenabläufe aus Edelstahl:

1. Höchste Hygiene durch glatte, porenfreie Oberflächen
   - Edelstahl ist leicht zu reinigen, verhindert Biofilmbildung und erfüllt strenge hygienische Anforderungen gemäß HACCP und KRINKO-Empfehlungen.
2. Korrosionsbeständig gegen Reinigungs- und Desinfektionsmittel
   - Edelstahl (z. B. V2A/1.4301 oder V4A/1.4404) widersteht dauerhaft den chemischen Belastungen durch Reinigungs- und Desinfektionsmittel.
3. Geeignet für sensible und hygienisch anspruchsvolle Bereiche
   - Ideal für OPs, Intensivstationen, Sterilisationsbereiche oder Laborräume – dort, wo keimarme Umgebungen erforderlich sind.
4. Formstabil und temperaturbeständig
   - Beständig gegenüber heißem Abwasser (z. B. aus Reinigungsgeräten oder Dampfdesinfektion) – kein Verzug oder Materialermüdung.
5. Nicht brennbar (Baustoffklasse A1)
   - Edelstahl ist absolut brandsicher – wichtig für Krankenhausbereiche mit hohen Brandschutzvorgaben.
6. Wartungsarm und langlebig
   - Sehr hohe Lebensdauer mit geringem Instandhaltungsbedarf – ideal für den wirtschaftlichen Betrieb.
7. Vielfältige Ausführungen erhältlich
   - Mit Geruchsverschluss, Rückstausicherung, Schmutzfangkorb oder befliesbarem Rost – anpassbar an jede Raumfunktion.
8. Ästhetisch und modern
   - Edelstahl fügt sich optisch hochwertig in moderne Krankenhausarchitektur ein – insbesondere in sichtbar genutzten Bereichen.
9. Umweltfreundlich und recycelbar
   - Edelstahl ist vollständig recycelbar und damit auch ökologisch nachhaltig.

**2.1.5.1.001 Bodenablauf Geruchverschluss DN100 Gehäuse Stahl niro Brandschutzeinsatz R90 Pressdichtungsflansch Abgang senkr.**
STLB-Bau 2025-10 044
Bodenablauf DIN EN 1253-1 mit Geruchverschluss mit einer Sperrwasserhöhe von mind. 50 mm, herausnehmbar, Anschluss DN 100, Gehäuse aus nichtrostendem Stahl, Werkstoff-Nr 1.4301, mit Brandschutzeinsatz, Feuerwiderstandsklasse R 90 DIN 4102-11, mit Pressdichtungsflansch, Abgang senkrecht.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.5.1.002 Aufsatzstück Stahl niro B 125-150mm L 125-150mm H bis 120mm Rollring Gitterrost Stahl niro rutschhemmend Rutschgr.ArbeitR12 lose eingelegt L15**
STLB-Bau 2025-10 044
Aufsatzstück aus nichtrostendem Stahl, Werkstoff-Nr 1.4301, Nennmaß Breite über 125 bis 150 mm, Nennmaß Länge über 125 bis 150 mm, Höhe verstellbar bis 120 mm, einschl. Rollring, mit Gitterrost, aus nichtrostendem Stahl, rutschhemmend, Bewertungsgruppe Rutschgefahr R 12 ASR A1.5, lose eingelegt, Klasse L 15 DIN EN 1253-4.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.5.1.003 Einbauset für Bodenablauf aus Edelstahl, DN 100, 90°**
Einbauset für Bodenablauf aus Edelstahl, DN 100, 90°
zum mörtellosen Einbau in Kernbohrungen
Baustoffklasse A1
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.5.2 Bodenabläufe

*Hinweis: Abläufe für Kellerräume und Technikzentralen*

**2.1.5.2.001 Bodenablauf Geruchverschluss Guss Brandschutzeinsatz R90 DN100 Pressdichtungsflansch Abgang senkr. Gitterrost Stahl niro lose eingelegt B 125-150mm L 125-150mm L15**
STLB-Bau 2025-10 044
Bodenablauf DIN EN 1253-1 mit Geruchverschluss mit einer Sperrwasserhöhe von mind. 50 mm, herausnehmbar, aus Gusseisen, mit Brandschutzeinsatz, Feuerwiderstandsklasse R 90 DIN 4102-11, DN 100, mit Pressdichtungsflansch, Abgang senkrecht, Gehäuse grundbeschichtet, mit Gitterrost aus nichtrostendem Stahl, lose eingelegt, Rost-/Plattenbreite über 125 bis 150 mm, Rost-/Plattenlänge über 125 bis 150 mm, Klasse L 15.
Menge: 17,000 St
- 17,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.5.2.002 Aufsatzstück Stahl niro B 125-150mm L 125-150mm H bis 120mm Anschlussrand Rollring Gitterrost Stahl niro rutschhemmend Rutschgr.ArbeitR12 lose eingelegt L15**
STLB-Bau 2025-10 044
Aufsatzstück aus nichtrostendem Stahl, Nennmaß Breite über 125 bis 150 mm, Nennmaß Länge über 125 bis 150 mm, Höhe verstellbar bis 120 mm, mit Anschlussrand, einschl. Rollring, mit Gitterrost, aus nichtrostendem Stahl, rutschhemmend, Bewertungsgruppe Rutschgefahr R 12 ASR A1.5, lose eingelegt, Klasse L 15 DIN EN 1253-4.
Menge: 17,000 St
- 17,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.5.2.003 Einbauset für Bodenablauf aus Gusseisen, DN 100, 90°**
Einbauset für Bodenablauf aus Gusseisen, DN 100, 90°
zum mörtellosen Einbau in Kernbohrungen
Baustoffklasse A1
Menge: 17,000 St
- 17,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Badabläufe*

**2.1.5.2.004 Bodenablauf Geruchverschluss Guss Brandschutzeinsatz R90 DN70 Pressdichtungsflansch Abgang senkr. Schlitzrost Stahl niro rutschhemmend Rutschgr.ArbeitR11 verriegelt B 125-150mm L 125-150mm K3**
STLB-Bau 2025-10 044
Bodenablauf DIN EN 1253-1 mit Geruchverschluss mit einer Sperrwasserhöhe von mind. 50 mm, herausnehmbar, aus Gusseisen, mit Brandschutzeinsatz, Feuerwiderstandsklasse R 90 DIN 4102-11, DN 70, mit Pressdichtungsflansch, Abgang senkrecht, Gehäuse grundbeschichtet, mit Schlitzrost aus nichtrostendem Stahl, rutschhemmend, Bewertungsgruppe Rutschgefahr R 11 ASR A1.5, verriegelt, Rost-/Plattenbreite über 125 bis 150 mm, Rost-/Plattenlänge über 125 bis 150 mm, Klasse K 3, Ausführung gemäß Einzelbeschreibung,
Einzelbeschreibungs-Nr 'Rutschhemmung: Klasse C'.
Menge: 148,000 St
- 148,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.5.2.005 Aufsatzstück Kunststoff B 100-125mm L 100-125mm H bis 80mm Anschluss Dünnbettabdichtung Rollring Schlitzrost Stahl niro rutschhemmend Rutschgr.ArbeitR10 verschraubt K3**
STLB-Bau 2025-10 044
Aufsatzstück aus Kunststoff, Nennmaß Breite über 100 bis 125 mm, Nennmaß Länge über 100 bis 125 mm, Höhe verstellbar bis 80 mm, mit Anschluss für Dünnbettabdichtung, einschl. Rollring, mit Schlitzrost, aus nichtrostendem Stahl, rutschhemmend, Bewertungsgruppe Rutschgefahr R 10 ASR A1.5, verschraubt, Klasse K 3 DIN EN 1253-4.
Menge: 148,000 St
- 148,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.5.2.006 Einbauset für Badablauf aus Gusseisen, DN 70, 90°**
Einbauset für Badablauf aus Gusseisen, DN 70, 90°
zum mörtellosen Einbau in Kernbohrungen, Baustoffklasse A1
Menge: 148,000 St
- 148,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.5.2.007 Schlauchstück DN70 / DN80**
Schlauchstück DN70 / DN80
zum direkten Anschluss von Ablaufkörpern DN 70 an SML-Rohr DN 80
Menge: 148,000 St
- 148,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.5.2.008 Haarsieb aus Kunststoff**
Haarsieb aus Kunststoff
zum Einlegen in Bodenablauf DN 70
Menge: 148,000 St
- 148,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.5.3 Duschrinnen

**2.1.5.3.001 Rinnenablauf Dusche DN50 Gehäuse Stahl niro Geruchverschluss Anschlussrand L 900-950mm Abgang senkr. Abdeckpl. Einlaufschlitz Stahl niro B 50-75mm K3 mit Wandanschluss**
STLB-Bau 2025-10 044
Rinnenablauf für Dusche, höhenverstellbar, Anschluss DN 50, Gehäuse aus nichtrostendem Stahl, Werkstoff-Nr 1.4301, mit herausnehmbarem Geruchverschluss, mit Anschlussrand, 2-teilig, Baulänge über 900 bis 950 mm, Abgang senkrecht, Abdeckplatte mit umlaufendem Einlaufschlitz aus nichtrostendem Stahl, Rost-/Plattenbreite über 50 bis 75 mm, Klasse K 3, mit Wandanschluss.
Menge: 18,000 St
- 18,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

##### 2.1.6 Hebeanlagen

###### 2.1.6.1 Fäkaliendoppelhebeanlage

**2.1.6.1.001 Hebeanlage für fäkalienhaltiges und fäkalienfreies Abwasser**
Hebeanlage für fäkalienhaltiges und fäkalienfreies Abwasser mit zwei überflutbaren Pumpen sowie Rückflussverhinderer. Sammelbehälter aus dauerhaft beständigem Kunststoff (PE) mit universalen Anschlussmöglichkeiten und verschraubter Reinigungsöffnung.

Ausführung
Doppelanlage mit Absperreinrichtung als Schieber aus Guss, Haltewinkel für die Auftriebssicherung, Schalldämmmatte. Pumpensteuerung als Schaltgerät, Rückflussverhinderer integriert, Druckabgang senkrecht.

Allgemeine Merkmale
Norm: EN 12050-1
Abwasserart: fäkalienhaltig
Einbausituation: freie Aufstellung
Anlagen Typ: Duo
Abmessungen
Gewicht netto: ca. 230 kg
Gewicht brutto: ca. 250 kg
Länge: ca. 1260 mm
Breite: ca. 1089 mm
Höhe: ca. 1027 mm
Behälter/Grundkörper
Druckabgang (DN): 80
Druckabgang (DA): 90 mm
Anschluss für Handmembranpumpe (DN): 32
Entlüftungsanschluss (DN): 70
Zulauf max. Anbohrung (DN): 200
Zulauf Nennweite (DA): 110 mm
Zulauf Nennweite (DN): 100
Zulauf Anzahl: 1
Nutzvolumen: 250 l
Behältervolumen: 450,00 l
Fördereinrichtung
Anzahl Pumpen: 2
Anschlusstyp: Direktanschluss
Betriebsspannung: 400 V
Schutzklasse: I
Isolationsklasse: F
Cos phi - Leistungsfaktor: 0,85
Schutzart Pumpe: IP 68 (3m/48h)
Temperaturüberwachung: integriert
Förderguttemperatur (dauerhaft) max.: 40 °C
Förderleistung max.: 55 m³/h
Förderhöhe max.: 20 m
Drehzahl: 2850 U/min
Leistung P1: ca. 4,2 kW
Leistung P2: ca. 3,5 kW
Betriebsart: S1
Typ Anschlussleitung Pumpe: H07RN-F 7G 1,5 mm²
Laufrad Typ: Freistromrad
Freier Kugeldurchgang: 40 mm
Länge Netzanschlussleitung Pumpe: 5 m
Nennstrom: 7,5 A
Steuerung
Schaltgerät: Comfort
Motorschutz Schalter: ja
Alarmgeber: Tauchrohr
Instrument Niveauerfassung: Tauchrohr
Art Niveauerfassung: pneumatisch
Schutzart Schaltgerät: IP 54
Betriebsspannung: 400 V
Potentialfreier Kontakt: ja
GSM-Schnittstelle: ja
Logbuchfunktion: ja
Mehrzeilige Displayanzeige: ja
Batteriepufferung: ja
Selbstdiagnosesystem (SDS): ja
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.1.002 Absperrschieber Druckleitung DN80**
Absperrschieber aus Kunststoff mit waagrechtem Druckabgang
Für Druckleitungsanschluss für vor genannte Hebeanlage

Material: Kunststoff
Nennweite (DN): 80
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.1.003 Zulaufschieber DN150**
Absperrschieber für zulaufseitige (drucklose) Installation
Allgemeine Merkmale
Material: Kunststoff
Nennweite (DN): 150
Außendurchmesser (DA): 160 mm
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.1.004 Anschlussadapter Druckleitung DN80**
Anschlussadapter zum Übergang vom Druckabgang bei Hebeanlagen auf die Druckleitung. Passend für Druckleitungen aus PE und SML. Mit Flansch nach DIN 2501 inklusive einer Flachdichtung.
Allgemeine Merkmale
Material: Grauguss
Nennweite (DN): 80
Höhe: ca. 140 mm
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.1.005 Fernsignalgeber**
Fernsignalgeber passend für Schaltgeräte mit Selbstdiagnosefunktion mit 20 m Anschlussleitung (freies Drahtende), zum Anschluss an Steuerung zu vor genannter Hebeanlage
Stromaufnahme: 5-25 mA
Signalton: 4,7 kHz, 90 dB
Spannungsbereich: 9-24 V (DC)
Kabellänge: 20 m
Länge: ca. 31 mm
Breite: ca. 50 mm
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.1.006 Schwimmerschalter**
Schwimmerschalter für Überflutungsmeldung als Nachrüstset Alarmschwimmer für Hebeanlagen F XL, bestehend aus Schwimmerschalter, Abdeckung und 5 m Anschlusskabel.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.1.007 Verbindungsschlauch**
Elastischer Verbindungsschlauch, Gummigewebeschlauch inkl. zwei Schlauchschellen, für Anschlussadapter und Druckleitungen aus PE
Nennweite (DN): 100
Länge: 200 mm
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.1.008 Handmembranpumpe**
Handmembranpumpe DN32, selbstansaugend, aus Grauguss einschließlich Umschaltgarintur DN32 bestehend aus Hosenstück mit 2 x Kugelhahn für Umschaltung zwischen Pumpensumpf und Hebeanlage.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.1.009 Inbetriebnahme**
der vor beschriebenen Anlage durch den Werkskundendienst des Herstellers unter Beachtung der Herstellerrichtlinen einschl. Erstellen eines Inbetriebnahmeprotokolls mit Dokumentation der Einstellwerte in 3-facher Ausfertigung.
Einschließlich separater An- und Abfahrt des Inbetriebnahmetechnikers.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.6.2 Hebeanlage zur Freiaufstellung

**2.1.6.2.001 Schmutzwasser-Hebeanlage für freie Aufstellung mit Schaltgerät**
Hebeanlage für fäkalienfreies Abwasser mit einer oder zwei überflutbaren Pumpen sowie einem Rückflussverhinderer. Sammelbehälter aus dauerhaft beständigem Kunststoff (PE) mit abgeschlossenem Pumpenraum. Einhandverschlüsse für die Entnahme der integrierten Komponenten. Einschließlich Haltewinkeln für die Auftriebssicherung und Schalldämmmatte.
Ausführung als Doppelanlage mit Absperreinrichtung Schieber am Zulauf. Einschließlich integriertem Rückflussverhinderer an Druckleitungsabgang, Druckabgang waagerecht. Pumpensteuerung als  Schaltgerät

Abwasserart: Schmutzwasser fäkalienfrei
Einbausituation: freie Aufstellung

Ausführung
Anlagenart: Doppelanlage
Pumpensteuerung: Schaltgerät
Rückflussverhinderer: integriert
Probenahmeeinrichtung: integriert
Norm: EN 12050-2
Behälter/Grundkörper
Druckabgang (DN): 50
Druckabgang (DA): 63 mm
Zulauf Nennweite (DN): 100 mm
Nutzvolumen: 50 l
Behältervolumen: 120 l
Abdeckungsmerkmale
Abdeckungsart: Deckel
Abdeckung Material: Kunststoff
Verriegelung: Schnellspannverschluss
Dichtheit: geruchsdicht
Fördereinrichtung
Anzahl Pumpen: 2
Schutzart Pumpe: IP 68 (3m)
Temperaturüberwachung: integriert
Förderguttemperatur (dauerhaft) max.: 40 °C
Förderleistung: 20 m³/h
Förderhöhe: 11 m
Erforderliche Absicherung (Leitungsschutz): C 16 A
Laufrad Typ: Freistromrad
Freier Kugeldurchgang: 30 mm
Steuerung
Funktion Schaltgerät: mit Alarmmeldung
Motorschutz Schalter: ja
Instrument Niveauerfassung: Tauchrohr
Art Niveauerfassung: pneumatisch
Schutzart Schaltgerät: IP 54
Netzfrequenz: 50 Hz
Betriebsspannung: 230 V
Potentialfreier Kontakt: ja
GSM-Schnittstelle: ja
USB-Schnittstelle: ja
Logbuchfunktion: ja
Mehrzeilige Displayanzeige: ja
Batteriepufferung: ja
Selbstdiagnosesystem (SDS): ja
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.2.002 Inbetriebnahme**
der vor beschriebenen Anlage durch den Werkskundendienst des Herstellers unter Beachtung der Herstellerrichtlinen einschl. Erstellen eines Inbetriebnahmeprotokolls mit Dokumentation der Einstellwerte in 3-facher Ausfertigung.
Einschließlich separater An- und Abfahrt des Inbetriebnahmetechnikers.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.6.3 Kondensatpumpen

**2.1.6.3.001 Kondensathebeanlage**
Kondensathebeanlage zum automatischen Fördern von Kondensat aus Brennwertkesseln sowie aus Kühl- und Klimageräten. Hebeanlage steckerfertig ausgeführt, besteht aus Sammelbehälter, Pumpe mit zugänglicher Hydraulik sowie zwei Schwimmerschaltern. Der erste Schwimmer dient zum Ein- und Ausschalten, der zweite Schwimmer für die Alarmschaltung. Alarmkontakt als potentialfreier Wechselkontakt (Öffner/Schließer). Spannung 1 x 230 V, 50 Hz

Lieferumfang
- Netzkabel und Schuko-Stecker
- Schwimmerschaltung für automatischen Betrieb
- 1,7 m Alarmkabel
- Integrierter, abgestufter Rückflussverhinderer (mit 8/10 mm Außendurchm.)
- Druckschlauch (Innendurchmesser 10 mm), 6 m
- Abgestufter Zulaufadapter (19, 32, 40 mm)
- Ablaufadapter DN 40 zur Anbindung an ein Abzweigrohr
- Befestigungsmaterial
- Handtaster und potentialfreier Wechselkontakt (Alarmmeldung)
Menge: 26,000 St
- 26,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.6.4 Druckleitungen

**2.1.6.4.001 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal  -  Anbringen von Montageschienen zwischen den Winkeleisen-Profilkonstruk-  tionen
-  Auflegen von einzelnen Holzbohlen auf die Montageschienen
-  Montage der Luftkanalleitungen in 1,00 m-Längen durch Nutzen der
  Holzbohlen als Montagebühne
-  Vor Beginn sind die Rohrleitungen vor Ort durch den AN Dämmung zu
  isolieren

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 12,000 m
- 12,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Nichttrinkwasserleitungen aus Edelstahl bis 5,5m Montagehöhe*

**2.1.6.4.002 Rohr Stahl niro geschweißt Nichttrinkwasser AD 18mm WD 1mm Pressen**
STLB-Bau 2025-10 042
Rohrleitung aus nichtrostenden Stahlrohren DVGW GW 541, geschweißt, Werkstoff-Nr 1.4401, Legierungszuschlag mind. 2,2 Gewichts-% Molybdän, für Nichttrinkwasser, Außendurchmesser 18 mm, Wanddicke 1 mm, Verbindung durch Pressen, mit Verpresstkennzeichnung und Prüfsicherheit, einschl. Dichtungsmittel und Herstellen der Verbindungen, Form- und Verbindungsstücke werden gesondert vergütet, besondere Rohrbefestigungen werden gesondert vergütet, Verlegung in Gebäuden und Zentralen, Arbeitshöhe des Montageortes bis 5,5 m über der Standfläche des hierfür erforderlichen Gerüstes, Gerüst wird gesondert vergütet.
Menge: 12,000 m
- 12,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.003 Rohr Stahl niro geschweißt Nichttrinkwasser AD 22mm WD 1,2mm Pressen**
STLB-Bau 2025-10 042
Rohrleitung aus nichtrostenden Stahlrohren DVGW GW 541, geschweißt, Werkstoff-Nr 1.4401, Legierungszuschlag mind. 2,2 Gewichts-% Molybdän, für Nichttrinkwasser, Außendurchmesser 22 mm, Wanddicke 1,2 mm, Verbindung durch Pressen, mit Verpresstkennzeichnung und Prüfsicherheit, einschl. Dichtungsmittel und Herstellen der Verbindungen, Form- und Verbindungsstücke werden gesondert vergütet, besondere Rohrbefestigungen werden gesondert vergütet, Verlegung in Gebäuden und Zentralen, Arbeitshöhe des Montageortes bis 5,5 m über der Standfläche des hierfür erforderlichen Gerüstes, Gerüst wird gesondert vergütet.
Menge: 2,000 m
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.004 Rohr Stahl niro geschweißt Nichttrinkwasser AD 28mm WD 1,2mm Pressen**
STLB-Bau 2025-10 042
Rohrleitung aus nichtrostenden Stahlrohren DVGW GW 541, geschweißt, Werkstoff-Nr 1.4401, Legierungszuschlag mind. 2,2 Gewichts-% Molybdän, für Nichttrinkwasser, Außendurchmesser 28 mm, Wanddicke 1,2 mm, Verbindung durch Pressen, mit Verpresstkennzeichnung und Prüfsicherheit, einschl. Dichtungsmittel und Herstellen der Verbindungen, Form- und Verbindungsstücke werden gesondert vergütet, besondere Rohrbefestigungen werden gesondert vergütet, Verlegung in Gebäuden und Zentralen, Arbeitshöhe des Montageortes bis 5,5 m über der Standfläche des hierfür erforderlichen Gerüstes, Gerüst wird gesondert vergütet.
Menge: 4,000 m
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.005 Rohr Stahl niro geschweißt Nichttrinkwasser AD 35mm WD 1,5mm Pressen**
STLB-Bau 2025-10 042
Rohrleitung aus nichtrostenden Stahlrohren DVGW GW 541, geschweißt, Werkstoff-Nr 1.4401, Legierungszuschlag mind. 2,2 Gewichts-% Molybdän, für Nichttrinkwasser, Außendurchmesser 35 mm, Wanddicke 1,5 mm, Verbindung durch Pressen, mit Verpresstkennzeichnung und Prüfsicherheit, einschl. Dichtungsmittel und Herstellen der Verbindungen, Form- und Verbindungsstücke werden gesondert vergütet, besondere Rohrbefestigungen werden gesondert vergütet, Verlegung in Gebäuden und Zentralen, Arbeitshöhe des Montageortes bis 5,5 m über der Standfläche des hierfür erforderlichen Gerüstes, Gerüst wird gesondert vergütet.
Menge: 17,000 m
- 17,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.006 Rohr Stahl niro geschweißt Nichttrinkwasser AD 42mm WD 1,5mm Pressen**
STLB-Bau 2025-10 042
Rohrleitung aus nichtrostenden Stahlrohren DVGW GW 541, geschweißt, Werkstoff-Nr 1.4401, Legierungszuschlag mind. 2,2 Gewichts-% Molybdän, für Nichttrinkwasser, Außendurchmesser 42 mm, Wanddicke 1,5 mm, Verbindung durch Pressen, mit Verpresstkennzeichnung und Prüfsicherheit, einschl. Dichtungsmittel und Herstellen der Verbindungen, Form- und Verbindungsstücke werden gesondert vergütet, besondere Rohrbefestigungen werden gesondert vergütet, Verlegung in Gebäuden und Zentralen, Arbeitshöhe des Montageortes bis 5,5 m über der Standfläche des hierfür erforderlichen Gerüstes, Gerüst wird gesondert vergütet.
Menge: 2,000 m
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.007 Rohr Stahl niro geschweißt Nichttrinkwasser AD 54mm WD 1,5mm Pressen**
STLB-Bau 2025-10 042
Rohrleitung aus nichtrostenden Stahlrohren DVGW GW 541, geschweißt, Werkstoff-Nr 1.4401, Legierungszuschlag mind. 2,2 Gewichts-% Molybdän, für Nichttrinkwasser, Außendurchmesser 54 mm, Wanddicke 1,5 mm, Verbindung durch Pressen, mit Verpresstkennzeichnung und Prüfsicherheit, einschl. Dichtungsmittel und Herstellen der Verbindungen, Form- und Verbindungsstücke werden gesondert vergütet, besondere Rohrbefestigungen werden gesondert vergütet, Verlegung in Gebäuden und Zentralen, Arbeitshöhe des Montageortes bis 5,5 m über der Standfläche des hierfür erforderlichen Gerüstes, Gerüst wird gesondert vergütet.
Menge: 8,000 m
- 8,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.008 Rohr Stahl niro geschweißt Nichttrinkwasser AD 76,1mm WD 2mm Pressen**
STLB-Bau 2025-10 042
Rohrleitung aus nichtrostenden Stahlrohren DVGW GW 541, geschweißt, Werkstoff-Nr 1.4401, Legierungszuschlag mind. 2,2 Gewichts-% Molybdän, für Nichttrinkwasser, Außendurchmesser 76,1 mm, Wanddicke 2 mm, Verbindung durch Pressen, mit Verpresstkennzeichnung und Prüfsicherheit, einschl. Dichtungsmittel und Herstellen der Verbindungen, Form- und Verbindungsstücke werden gesondert vergütet, besondere Rohrbefestigungen werden gesondert vergütet, Verlegung in Gebäuden und Zentralen, Arbeitshöhe des Montageortes bis 5,5 m über der Standfläche des hierfür erforderlichen Gerüstes, Gerüst wird gesondert vergütet.
Menge: 2,000 m
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.009 Rohr Stahl niro geschweißt Nichttrinkwasser AD 88,9mm WD 2mm Pressen**
STLB-Bau 2025-10 042
Rohrleitung aus nichtrostenden Stahlrohren DVGW GW 541, geschweißt, Werkstoff-Nr 1.4401, Legierungszuschlag mind. 2,2 Gewichts-% Molybdän, für Nichttrinkwasser, Außendurchmesser 88,9 mm, Wanddicke 2 mm, Verbindung durch Pressen, mit Verpresstkennzeichnung und Prüfsicherheit, einschl. Dichtungsmittel und Herstellen der Verbindungen, Form- und Verbindungsstücke werden gesondert vergütet, besondere Rohrbefestigungen werden gesondert vergütet, Verlegung in Gebäuden und Zentralen, Arbeitshöhe des Montageortes bis 5,5 m über der Standfläche des hierfür erforderlichen Gerüstes, Gerüst wird gesondert vergütet.
Menge: 23,000 m
- 23,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Form- und Verbindungsstücke für Nichttrinkwasserleitungen aus Edelstahl.*
Form- und Verbindungsstücke für Nichttrinkwasserleitungen aus Edelstahl.
Nachfolgende Form- und Verbindungsstücke beziehen sich auf alle vorgenannten Medien, Montageorte und -höhen sowie ggf. zusätzlich beschriebene Sicherungsmaßnahmen.
Behinderungen durch beengte Montage- und Platzverhältnisse sind grundsätzlich in den Einheitspreisen mit einzukalkulieren.

*Hinweis: Anforderungen an die Form- und Verbindungsstücke im Pressfittingsystem:*
Anforderungen an die Form- und Verbindungsstücke im Pressfittingsystem:
Die Form- und Verbindungsstücke müssen folgende Anforderungen erfüllen:
- unverpresst undicht gemäß DVGW-Arbeitsblatt W534
- Dichtringe erfüllen die Hygieneanforderungen des DVGW-Arbeitsblattes W270 sowie die KW-Empfehlungen des BGA
- Anlieferung und Lagerung in geschlossenen Behältnissen oder mit Verschlusskappen
- Form- und Verbindungsstücke sowie die Rohre sind vom selben Hersteller und System einzubauen. Eine Mischinstallation von verschiedenen Herstellern bzw. Systemen sind nicht zulässig

**2.1.6.4.010 Muffe Stahl niro Nichttrinkwasser Pressverbindung AD 18mm**
STLB-Bau 2025-10 042
Muffe, aus nichtrostendem Stahl, für Rohrleitung aus nichtrostendem Stahl, Werkstoff-Nr 1.4401, Legierungszuschlag mind. 2,2 Gewichts-% Molybdän, für Nichttrinkwasser, als Pressverbindung mit DVGW-Zertifizierung, mit Verpresstkennzeichnung und Prüfsicherheit, Außendurchmesser 18 mm.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.011 Muffe Stahl niro Nichttrinkwasser Pressverbindung AD 22mm**
STLB-Bau 2025-10 042
Muffe, aus nichtrostendem Stahl, für Rohrleitung aus nichtrostendem Stahl, Werkstoff-Nr 1.4401, Legierungszuschlag mind. 2,2 Gewichts-% Molybdän, für Nichttrinkwasser, als Pressverbindung mit DVGW-Zertifizierung, mit Verpresstkennzeichnung und Prüfsicherheit, Außendurchmesser 22 mm.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.012 Muffe Stahl niro Nichttrinkwasser Pressverbindung AD 28mm**
STLB-Bau 2025-10 042
Muffe, aus nichtrostendem Stahl, für Rohrleitung aus nichtrostendem Stahl, Werkstoff-Nr 1.4401, Legierungszuschlag mind. 2,2 Gewichts-% Molybdän, für Nichttrinkwasser, als Pressverbindung mit DVGW-Zertifizierung, mit Verpresstkennzeichnung und Prüfsicherheit, Außendurchmesser 28 mm.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.013 Muffe Stahl niro Nichttrinkwasser Pressverbindung AD 35mm**
STLB-Bau 2025-10 042
Muffe, aus nichtrostendem Stahl, für Rohrleitung aus nichtrostendem Stahl, Werkstoff-Nr 1.4401, Legierungszuschlag mind. 2,2 Gewichts-% Molybdän, für Nichttrinkwasser, als Pressverbindung mit DVGW-Zertifizierung, mit Verpresstkennzeichnung und Prüfsicherheit, Außendurchmesser 35 mm.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.014 Muffe Stahl niro Nichttrinkwasser Pressverbindung AD 42mm**
STLB-Bau 2025-10 042
Muffe, aus nichtrostendem Stahl, für Rohrleitung aus nichtrostendem Stahl, Werkstoff-Nr 1.4401, Legierungszuschlag mind. 2,2 Gewichts-% Molybdän, für Nichttrinkwasser, als Pressverbindung mit DVGW-Zertifizierung, mit Verpresstkennzeichnung und Prüfsicherheit, Außendurchmesser 42 mm.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.015 Muffe Stahl niro Nichttrinkwasser Pressverbindung AD 54mm**
STLB-Bau 2025-10 042
Muffe, aus nichtrostendem Stahl, für Rohrleitung aus nichtrostendem Stahl, Werkstoff-Nr 1.4401, Legierungszuschlag mind. 2,2 Gewichts-% Molybdän, für Nichttrinkwasser, als Pressverbindung mit DVGW-Zertifizierung, mit Verpresstkennzeichnung und Prüfsicherheit, Außendurchmesser 54 mm.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.016 Muffe Stahl niro Nichttrinkwasser Pressverbindung AD 76,1mm**
STLB-Bau 2025-10 042
Muffe, aus nichtrostendem Stahl, für Rohrleitung aus nichtrostendem Stahl, Werkstoff-Nr 1.4401, Legierungszuschlag mind. 2,2 Gewichts-% Molybdän, für Nichttrinkwasser, als Pressverbindung mit DVGW-Zertifizierung, mit Verpresstkennzeichnung und Prüfsicherheit, Außendurchmesser 76,1 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.017 Muffe Stahl niro Nichttrinkwasser Pressverbindung AD 88,9mm**
STLB-Bau 2025-10 042
Muffe, aus nichtrostendem Stahl, für Rohrleitung aus nichtrostendem Stahl, Werkstoff-Nr 1.4401, Legierungszuschlag mind. 2,2 Gewichts-% Molybdän, für Nichttrinkwasser, als Pressverbindung mit DVGW-Zertifizierung, mit Verpresstkennzeichnung und Prüfsicherheit, Außendurchmesser 88,9 mm.
Menge: 8,000 St
- 8,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.018 Bogen Stahl niro Nichttrinkwasser Pressverbindung AD 18mm**
STLB-Bau 2025-10 042
Bogen, aus nichtrostendem Stahl, für Rohrleitung aus nichtrostendem Stahl, Werkstoff-Nr 1.4401, Legierungszuschlag mind. 2,2 Gewichts-% Molybdän, für Nichttrinkwasser, als Pressverbindung mit DVGW-Zertifizierung, mit Verpresstkennzeichnung und Prüfsicherheit, Außendurchmesser 18 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.019 Bogen Stahl niro Nichttrinkwasser Pressverbindung AD 22mm**
STLB-Bau 2025-10 042
Bogen, aus nichtrostendem Stahl, für Rohrleitung aus nichtrostendem Stahl, Werkstoff-Nr 1.4401, Legierungszuschlag mind. 2,2 Gewichts-% Molybdän, für Nichttrinkwasser, als Pressverbindung mit DVGW-Zertifizierung, mit Verpresstkennzeichnung und Prüfsicherheit, Außendurchmesser 22 mm.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.020 Bogen Stahl niro Nichttrinkwasser Pressverbindung AD 28mm**
STLB-Bau 2025-10 042
Bogen, aus nichtrostendem Stahl, für Rohrleitung aus nichtrostendem Stahl, Werkstoff-Nr 1.4401, Legierungszuschlag mind. 2,2 Gewichts-% Molybdän, für Nichttrinkwasser, als Pressverbindung mit DVGW-Zertifizierung, mit Verpresstkennzeichnung und Prüfsicherheit, Außendurchmesser 28 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.021 Bogen Stahl niro Nichttrinkwasser Pressverbindung AD 35mm**
STLB-Bau 2025-10 042
Bogen, aus nichtrostendem Stahl, für Rohrleitung aus nichtrostendem Stahl, Werkstoff-Nr 1.4401, Legierungszuschlag mind. 2,2 Gewichts-% Molybdän, für Nichttrinkwasser, als Pressverbindung mit DVGW-Zertifizierung, mit Verpresstkennzeichnung und Prüfsicherheit, Außendurchmesser 35 mm.
Menge: 9,000 St
- 9,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.022 Bogen Stahl niro Nichttrinkwasser Pressverbindung AD 42mm**
STLB-Bau 2025-10 042
Bogen, aus nichtrostendem Stahl, für Rohrleitung aus nichtrostendem Stahl, Werkstoff-Nr 1.4401, Legierungszuschlag mind. 2,2 Gewichts-% Molybdän, für Nichttrinkwasser, als Pressverbindung mit DVGW-Zertifizierung, mit Verpresstkennzeichnung und Prüfsicherheit, Außendurchmesser 42 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.023 Bogen Stahl niro Nichttrinkwasser Pressverbindung AD 54mm**
STLB-Bau 2025-10 042
Bogen, aus nichtrostendem Stahl, für Rohrleitung aus nichtrostendem Stahl, Werkstoff-Nr 1.4401, Legierungszuschlag mind. 2,2 Gewichts-% Molybdän, für Nichttrinkwasser, als Pressverbindung mit DVGW-Zertifizierung, mit Verpresstkennzeichnung und Prüfsicherheit, Außendurchmesser 54 mm.
Menge: 8,000 St
- 8,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.024 Bogen Stahl niro Nichttrinkwasser Pressverbindung AD 76,1mm**
STLB-Bau 2025-10 042
Bogen, aus nichtrostendem Stahl, für Rohrleitung aus nichtrostendem Stahl, Werkstoff-Nr 1.4401, Legierungszuschlag mind. 2,2 Gewichts-% Molybdän, für Nichttrinkwasser, als Pressverbindung mit DVGW-Zertifizierung, mit Verpresstkennzeichnung und Prüfsicherheit, Außendurchmesser 76,1 mm.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.025 Bogen Stahl niro Nichttrinkwasser Pressverbindung AD 88,9mm**
STLB-Bau 2025-10 042
Bogen, aus nichtrostendem Stahl, für Rohrleitung aus nichtrostendem Stahl, Werkstoff-Nr 1.4401, Legierungszuschlag mind. 2,2 Gewichts-% Molybdän, für Nichttrinkwasser, als Pressverbindung mit DVGW-Zertifizierung, mit Verpresstkennzeichnung und Prüfsicherheit, Außendurchmesser 88,9 mm.
Menge: 7,000 St
- 7,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.026 T-Stück Stahl niro Nichttrinkwasser Pressverbindung AD 35mm**
STLB-Bau 2025-10 042
T-Stück, aus nichtrostendem Stahl, für Rohrleitung aus nichtrostendem Stahl, Werkstoff-Nr 1.4401, Legierungszuschlag mind. 2,2 Gewichts-% Molybdän, für Nichttrinkwasser, als Pressverbindung mit DVGW-Zertifizierung, mit Verpresstkennzeichnung und Prüfsicherheit, Außendurchmesser 35 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.027 Übergangsstück zylindr. AG Stahl niro Nichttrinkwasser Pressverbindung AD 18mm G1/2B**
STLB-Bau 2025-10 042
Übergangsstück, mit zylindrischem Außengewinde, aus nichtrostendem Stahl, für Rohrleitung aus nichtrostendem Stahl, Werkstoff-Nr 1.4401, Legierungszuschlag mind. 2,2 Gewichts-% Molybdän, für Nichttrinkwasser, als Pressverbindung, mit Verpresstkennzeichnung und Prüfsicherheit, Außendurchmesser 18 mm, Gewindeanschluss G 1/2 B.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.028 Übergangsstück zylindr. AG Stahl niro Nichttrinkwasser Pressverbindung AD 22mm G3/4B**
STLB-Bau 2025-10 042
Übergangsstück, mit zylindrischem Außengewinde, aus nichtrostendem Stahl, für Rohrleitung aus nichtrostendem Stahl, Werkstoff-Nr 1.4401, Legierungszuschlag mind. 2,2 Gewichts-% Molybdän, für Nichttrinkwasser, als Pressverbindung, mit Verpresstkennzeichnung und Prüfsicherheit, Außendurchmesser 22 mm, Gewindeanschluss G 3/4 B.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.029 Übergangsstück zylindr. AG Stahl niro Nichttrinkwasser Pressverbindung AD 28mm G1B**
STLB-Bau 2025-10 042
Übergangsstück, mit zylindrischem Außengewinde, aus nichtrostendem Stahl, für Rohrleitung aus nichtrostendem Stahl, Werkstoff-Nr 1.4401, Legierungszuschlag mind. 2,2 Gewichts-% Molybdän, für Nichttrinkwasser, als Pressverbindung, mit Verpresstkennzeichnung und Prüfsicherheit, Außendurchmesser 28 mm, Gewindeanschluss G 1 B.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.030 Übergangsstück zylindr. AG Stahl niro Nichttrinkwasser Pressverbindung AD 35mm G1 1/4B**
STLB-Bau 2025-10 042
Übergangsstück, mit zylindrischem Außengewinde, aus nichtrostendem Stahl, für Rohrleitung aus nichtrostendem Stahl, Werkstoff-Nr 1.4401, Legierungszuschlag mind. 2,2 Gewichts-% Molybdän, für Nichttrinkwasser, als Pressverbindung, mit Verpresstkennzeichnung und Prüfsicherheit, Außendurchmesser 35 mm, Gewindeanschluss G 1 1/4 B.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.031 Übergangsstück zylindr. AG Stahl niro Nichttrinkwasser Pressverbindung AD 42mm G1 1/2B**
STLB-Bau 2025-10 042
Übergangsstück, mit zylindrischem Außengewinde, aus nichtrostendem Stahl, für Rohrleitung aus nichtrostendem Stahl, Werkstoff-Nr 1.4401, Legierungszuschlag mind. 2,2 Gewichts-% Molybdän, für Nichttrinkwasser, als Pressverbindung, mit Verpresstkennzeichnung und Prüfsicherheit, Außendurchmesser 42 mm, Gewindeanschluss G 1 1/2 B.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.032 Übergangsstück zylindr. AG Stahl niro Nichttrinkwasser Pressverbindung AD 54mm G2B**
STLB-Bau 2025-10 042
Übergangsstück, mit zylindrischem Außengewinde, aus nichtrostendem Stahl, für Rohrleitung aus nichtrostendem Stahl, Werkstoff-Nr 1.4401, Legierungszuschlag mind. 2,2 Gewichts-% Molybdän, für Nichttrinkwasser, als Pressverbindung, mit Verpresstkennzeichnung und Prüfsicherheit, Außendurchmesser 54 mm, Gewindeanschluss G 2 B.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.033 Übergangsstück zylindr. IG Stahl niro Nichttrinkwasser Pressverbindung AD 18mm Rp1/2**
STLB-Bau 2025-10 042
Übergangsstück, mit zylindrischem Innengewinde, aus nichtrostendem Stahl, für Rohrleitung aus nichtrostendem Stahl, Werkstoff-Nr 1.4401, Legierungszuschlag mind. 2,2 Gewichts-% Molybdän, für Nichttrinkwasser, als Pressverbindung, mit Verpresstkennzeichnung und Prüfsicherheit, Außendurchmesser 18 mm, Gewindeanschluss Rp 1/2.
Menge: 3,000 St
- 3,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.034 Übergangsstück zylindr. IG Stahl niro Nichttrinkwasser Pressverbindung AD 22mm Rp3/4**
STLB-Bau 2025-10 042
Übergangsstück, mit zylindrischem Innengewinde, aus nichtrostendem Stahl, für Rohrleitung aus nichtrostendem Stahl, Werkstoff-Nr 1.4401, Legierungszuschlag mind. 2,2 Gewichts-% Molybdän, für Nichttrinkwasser, als Pressverbindung, mit Verpresstkennzeichnung und Prüfsicherheit, Außendurchmesser 22 mm, Gewindeanschluss Rp 3/4.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.035 Übergangsstück zylindr. IG Stahl niro Nichttrinkwasser Pressverbindung AD 28mm Rp1**
STLB-Bau 2025-10 042
Übergangsstück, mit zylindrischem Innengewinde, aus nichtrostendem Stahl, für Rohrleitung aus nichtrostendem Stahl, Werkstoff-Nr 1.4401, Legierungszuschlag mind. 2,2 Gewichts-% Molybdän, für Nichttrinkwasser, als Pressverbindung, mit Verpresstkennzeichnung und Prüfsicherheit, Außendurchmesser 28 mm, Gewindeanschluss Rp 1.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.036 Übergangsstück zylindr. IG Stahl niro Nichttrinkwasser Pressverbindung AD 35mm Rp1 1/4**
STLB-Bau 2025-10 042
Übergangsstück, mit zylindrischem Innengewinde, aus nichtrostendem Stahl, für Rohrleitung aus nichtrostendem Stahl, Werkstoff-Nr 1.4401, Legierungszuschlag mind. 2,2 Gewichts-% Molybdän, für Nichttrinkwasser, als Pressverbindung, mit Verpresstkennzeichnung und Prüfsicherheit, Außendurchmesser 35 mm, Gewindeanschluss Rp 1 1/4.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.037 Übergangsstück zylindr. IG Stahl niro Nichttrinkwasser Pressverbindung AD 42mm Rp1 1/2**
STLB-Bau 2025-10 042
Übergangsstück, mit zylindrischem Innengewinde, aus nichtrostendem Stahl, für Rohrleitung aus nichtrostendem Stahl, Werkstoff-Nr 1.4401, Legierungszuschlag mind. 2,2 Gewichts-% Molybdän, für Nichttrinkwasser, als Pressverbindung, mit Verpresstkennzeichnung und Prüfsicherheit, Außendurchmesser 42 mm, Gewindeanschluss Rp 1 1/2.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.038 Übergangsstück zylindr. IG Stahl niro Nichttrinkwasser Pressverbindung AD 54mm Rp2**
STLB-Bau 2025-10 042
Übergangsstück, mit zylindrischem Innengewinde, aus nichtrostendem Stahl, für Rohrleitung aus nichtrostendem Stahl, Werkstoff-Nr 1.4401, Legierungszuschlag mind. 2,2 Gewichts-% Molybdän, für Nichttrinkwasser, als Pressverbindung, mit Verpresstkennzeichnung und Prüfsicherheit, Außendurchmesser 54 mm, Gewindeanschluss Rp 2.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.6.4.039 Übergangsflansch Stahl niro PN10/16 Nichttrinkwasser Pressverbindung AD 54mm**
*** Leitbeschreibung
STLB-Bau 2025-10 042
Übergangsflansch, aus nichtrostendem Stahl, PN 10/16, für Rohrleitung aus nichtrostendem Stahl, Werkstoff-Nr 1.4401, Legierungszuschlag mind. 2,2 Gewichts-% Molybdän, für Nichttrinkwasser, als Pressverbindung mit DVGW-Zertifizierung, mit Verpresstkennzeichnung und Prüfsicherheit, Außendurchmesser 54 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Einschl. Dichtungen, Schrauben und Muttern aus Edelstahl, Kunststoffhülsen und Unterlegscheiben aus Kunststoff (Polyamid), zur Vermeidung des direkten Kontaktes der Schrauben mit dem Flansch. Die Schrauben sind mit Graphitpaste zu benetzen.*

**2.1.6.4.040 Übergangsflansch Stahl niro PN10/16 Nichttrinkwasser Pressverbindung AD 88,9mm**
*** Leitbeschreibung
STLB-Bau 2025-10 042
Übergangsflansch, aus nichtrostendem Stahl, PN 10/16, für Rohrleitung aus nichtrostendem Stahl, Werkstoff-Nr 1.4401, Legierungszuschlag mind. 2,2 Gewichts-% Molybdän, für Nichttrinkwasser, als Pressverbindung mit DVGW-Zertifizierung, mit Verpresstkennzeichnung und Prüfsicherheit, Außendurchmesser 88,9 mm.
Menge: 2,000 St
- 2,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Einschl. Dichtungen, Schrauben und Muttern aus Edelstahl, Kunststoffhülsen und Unterlegscheiben aus Kunststoff (Polyamid), zur Vermeidung des direkten Kontaktes der Schrauben mit dem Flansch. Die Schrauben sind mit Graphitpaste zu benetzen.*

**2.1.6.4.041 Gewindeflansch PN10 Stahl niro DN80**
*** Leitbeschreibung
STLB-Bau 2025-10 041
Gewindeflansch mit Ansatz DIN EN 1092-1 PN 10, aus nichtrostendem Stahl, Werkstoff-Nr 1.4401, DN 80.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Einschl. Dichtungen, Schrauben und Muttern aus Edelstahl, Kunststoffhülsen und Unterlegscheiben aus Kunststoff (Polyamid), zur Vermeidung des direkten Kontaktes der Schrauben mit dem Flansch. Die Schrauben sind mit Graphitpaste zu benetzen.*

##### 2.1.7 Abwasseranlagen sonstiges

###### 2.1.7.1 elektrische Rohrbegleitheizung

*Hinweis: Nachfolgende Frostschutz-Begleitheizungen beziehen sich auf alle die unter Abwasserleitungen genannten Medien, Montageorte und -höhen sowie ggf. zusätzlich beschriebene Sicherungsmaßnahmen.*
Nachfolgende Frostschutz-Begleitheizungen beziehen sich auf alle die unter Abwasserleitungen genannten Medien, Montageorte und -höhen sowie ggf. zusätzlich beschriebene Sicherungsmaßnahmen.
Behinderungen durch beengte Montage- und Platzverhältnisse sind grundsätzlich in den Einheitspreisen mit einzukalkulieren.

**2.1.7.1.001 Frostschutz-Begleitheizung Abwasser Leistung vermindernd Guss DN50**
STLB-Bau 2025-10 042
Frostschutz-Begleitheizung für Rohrleitungen von Ver- und Entsorgungssystemen, mit korrosionsschützendem Außenmantel, für Abwasser, Nennhaltetemperatur 5 Grad C, Heizleitung mit sich deutlich vermindernder Leistung bei steigender Temperatur, mit Schutzgeflecht, mit VDE-Registrierung, Rohrleitung aus Gusseisen, DN 50, Befestigung mit Kabelbindern alle 30 cm, abgerechnet wird die zu beheizende Rohrleitungslänge.
Menge: 4,000 m
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.002 Frostschutz-Begleitheizung Abwasser Leistung vermindernd Guss DN80**
STLB-Bau 2025-10 042
Frostschutz-Begleitheizung für Rohrleitungen von Ver- und Entsorgungssystemen, mit korrosionsschützendem Außenmantel, für Abwasser, Nennhaltetemperatur 5 Grad C, Heizleitung mit sich deutlich vermindernder Leistung bei steigender Temperatur, mit Schutzgeflecht, mit VDE-Registrierung, Rohrleitung aus Gusseisen, DN 80, Befestigung mit Kabelbindern alle 30 cm, abgerechnet wird die zu beheizende Rohrleitungslänge.
Menge: 6,000 m
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.003 Frostschutz-Begleitheizung Abwasser Leistung vermindernd Guss DN100**
STLB-Bau 2025-10 042
Frostschutz-Begleitheizung für Rohrleitungen von Ver- und Entsorgungssystemen, mit korrosionsschützendem Außenmantel, für Abwasser, Nennhaltetemperatur 5 Grad C, Heizleitung mit sich deutlich vermindernder Leistung bei steigender Temperatur, mit Schutzgeflecht, mit VDE-Registrierung, Rohrleitung aus Gusseisen, DN 100, Befestigung mit Kabelbindern alle 30 cm, abgerechnet wird die zu beheizende Rohrleitungslänge.
Menge: 68,000 m
- 68,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.004 Frostschutz-Begleitheizung Abwasser Leistung vermindernd Guss DN125**
STLB-Bau 2025-10 042
Frostschutz-Begleitheizung für Rohrleitungen von Ver- und Entsorgungssystemen, mit korrosionsschützendem Außenmantel, für Abwasser, Nennhaltetemperatur 5 Grad C, Heizleitung mit sich deutlich vermindernder Leistung bei steigender Temperatur, mit Schutzgeflecht, mit VDE-Registrierung, Rohrleitung aus Gusseisen, DN 125, Befestigung mit Kabelbindern alle 30 cm, abgerechnet wird die zu beheizende Rohrleitungslänge.
Menge: 15,000 m
- 15,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.005 Frostschutz-Begleitheizung Abwasser Leistung vermindernd Guss DN150**
STLB-Bau 2025-10 042
Frostschutz-Begleitheizung für Rohrleitungen von Ver- und Entsorgungssystemen, mit korrosionsschützendem Außenmantel, für Abwasser, Nennhaltetemperatur 5 Grad C, Heizleitung mit sich deutlich vermindernder Leistung bei steigender Temperatur, mit Schutzgeflecht, mit VDE-Registrierung, Rohrleitung aus Gusseisen, DN 150, Befestigung mit Kabelbindern alle 30 cm, abgerechnet wird die zu beheizende Rohrleitungslänge.
Menge: 4,000 m
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.006 Elektr.Steuerung Kunststoff**
STLB-Bau 2025-10 042
Elektrische Steuerung mit Temperatur- und Feuchtigkeits-Messelement, Gehäuse aus Kunststoff, mit innenliegender Sollwerteinstellung, einschl. Kabeleinführung.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.007 Aufkleber-Elektr.Begleitheizung**
STLB-Bau 2025-10 042
Aufkleber-Elektrische Begleitheizung.
Menge: 40,000 St
- 40,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.008 Heizltgsanschluss**
STLB-Bau 2025-10 042
Heizleitungsanschluss, mit Verteiler aus Kunststoff, Schutzart IP 54 DIN EN 60529 (VDE 0470-1), Aufputz mit Anschlussklemmen und Kabeldurchführung, mit werkseitig konfektionierter Anschluss-/Endabschlussgarnitur, einschl. Befestigungsmittel für Montage an Rohrleitungen.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.009 Heizltgs-T-Abzweig**
STLB-Bau 2025-10 042
Heizleitungs-T-Abzweig, mit Verteiler aus Kunststoff, Schutzart IP 54 DIN EN 60529 (VDE 0470-1), Aufputz mit Anschlussklemmen und Kabeldurchführung, mit 3 Anschluss-/Endabschlussgarnituren, einschl. Befestigungsmittel für Montage an Rohrleitungen.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.010 Heizltgsverbindung**
STLB-Bau 2025-10 042
Heizleitungsverbindung, mit Verteiler aus Kunststoff, Schutzart IP 54 DIN EN 60529 (VDE 0470-1), Aufputz mit Anschlussklemmen und Kabeldurchführung, mit 2 Anschlussgarnituren, einschl. Befestigungsmittel für Montage an Rohrleitungen.
Menge: 8,000 St
- 8,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.011 Kabeleinführung Blechmantel**
STLB-Bau 2025-10 042
Kabeleinführung für Blechmantel.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.012 Umgebungsthermostat Kunststoff**
STLB-Bau 2025-10 042
Umgebungsthermostat, Gehäuse aus Kunststoff, mit innenliegender Sollwerteinstellung, einschl. Kabeleinführung.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.013 Rohranlegethermostat Kunststoff**
STLB-Bau 2025-10 042
Rohranlegethermostat, Gehäuse aus Kunststoff, mit innenliegender Sollwerteinstellung, einschl. Kabeleinführung.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.1.014 Zeitschaltuhr Kunststoff**
STLB-Bau 2025-10 042
Zeitschaltuhr, Gehäuse aus Kunststoff.
Menge: 1,000 St
- 1,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.7.2 Rohrbefestigungen, Profilstahlkonstruktion

*Hinweis: Hinweise zu Befestigungen von Leistungsanlagen in Flucht- und Rettungswegen oberhalb von klassifizierten Unterdecken (F30).*
Hinweise zu Befestigungen von Leistungsanlagen in Flucht- und Rettungswegen oberhalb von klassifizierten Unterdecken (F30).

Aus der Zulassung der klassifizierten Unterdecke geht hervor, dass im Hinblick auf den Brandschutz nachgewiesen werden muss, dass
- Befestigungen im Brandfall nicht auf die Unterdecke hinunterfallen
- sich Befestigungen oberhalb der Unterdecke im Brandfall nicht so stark
  verformen, dass die Unterdecke beeinträchtigt wird.

*Hinweis: Rohrbefestigung Abwasserleitungen, Beton, mit Brandschutz (F30), mit Dehnungsaufnahme, bis 5,5m Montagehöhe*

**2.1.7.2.001 Rohrschelle Stahl verz axiale Dehnungsaufnahme bis 40mm L bis 0,5m F30 DN40**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 40, Arbeitshöhe des Montageortes bis 5,5 m über der Standfläche des hierfür erforderlichen Gerüstes, Gerüst wird gesondert vergütet.
Menge: 390,000 St
- 390,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 F30, Metalldübel oder Setzbolzen mit Zulassung in gerissenen Beton*
F30, Metalldübel oder Setzbolzen mit Zulassung in gerissenen Beton
rechnerische Zugspannung in Stahlbauteilen max 9 N/mm², Aufhängung als Ganzes F30-geprüft, Prüfbericht ist auf Verlangen vorzulegen.

**2.1.7.2.002 Rohrschelle Stahl verz axiale Dehnungsaufnahme bis 40mm L bis 0,5m F30 DN50**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 50, Arbeitshöhe des Montageortes bis 5,5 m über der Standfläche des hierfür erforderlichen Gerüstes, Gerüst wird gesondert vergütet.
Menge: 732,000 St
- 732,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 F30, Metalldübel oder Setzbolzen mit Zulassung in gerissenen Beton*
F30, Metalldübel oder Setzbolzen mit Zulassung in gerissenen Beton
rechnerische Zugspannung in Stahlbauteilen max 9 N/mm², Aufhängung als Ganzes F30-geprüft, Prüfbericht ist auf Verlangen vorzulegen.

**2.1.7.2.003 Rohrschelle Stahl verz axiale Dehnungsaufnahme bis 40mm L bis 0,5m F30 DN80**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 80, Arbeitshöhe des Montageortes bis 5,5 m über der Standfläche des hierfür erforderlichen Gerüstes, Gerüst wird gesondert vergütet.
Menge: 145,000 St
- 145,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 F30, Metalldübel oder Setzbolzen mit Zulassung in gerissenen Beton*
F30, Metalldübel oder Setzbolzen mit Zulassung in gerissenen Beton
rechnerische Zugspannung in Stahlbauteilen max 9 N/mm², Aufhängung als Ganzes F30-geprüft, Prüfbericht ist auf Verlangen vorzulegen.

**2.1.7.2.004 Rohrschelle Stahl verz axiale Dehnungsaufnahme bis 40mm L bis 0,5m F30 DN100**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 100, Arbeitshöhe des Montageortes bis 5,5 m über der Standfläche des hierfür erforderlichen Gerüstes, Gerüst wird gesondert vergütet.
Menge: 4370,000 St
- 4370,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 F30, Metalldübel oder Setzbolzen mit Zulassung in gerissenen Beton*
F30, Metalldübel oder Setzbolzen mit Zulassung in gerissenen Beton
rechnerische Zugspannung in Stahlbauteilen max 9 N/mm², Aufhängung als Ganzes F30-geprüft, Prüfbericht ist auf Verlangen vorzulegen.

**2.1.7.2.005 Rohrschelle Stahl verz axiale Dehnungsaufnahme bis 40mm L bis 0,5m F30 DN125**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 125, Arbeitshöhe des Montageortes bis 5,5 m über der Standfläche des hierfür erforderlichen Gerüstes, Gerüst wird gesondert vergütet.
Menge: 210,000 St
- 210,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 F30, Metalldübel oder Setzbolzen mit Zulassung in gerissenen Beton*
F30, Metalldübel oder Setzbolzen mit Zulassung in gerissenen Beton
rechnerische Zugspannung in Stahlbauteilen max 9 N/mm², Aufhängung als Ganzes F30-geprüft, Prüfbericht ist auf Verlangen vorzulegen.

**2.1.7.2.006 Rohrschelle Stahl verz axiale Dehnungsaufnahme bis 40mm L bis 0,5m F30 DN150**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 150, Arbeitshöhe des Montageortes bis 5,5 m über der Standfläche des hierfür erforderlichen Gerüstes, Gerüst wird gesondert vergütet.
Menge: 150,000 St
- 150,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 F30, Metalldübel oder Setzbolzen mit Zulassung in gerissenen Beton*
F30, Metalldübel oder Setzbolzen mit Zulassung in gerissenen Beton
rechnerische Zugspannung in Stahlbauteilen max 9 N/mm², Aufhängung als Ganzes F30-geprüft, Prüfbericht ist auf Verlangen vorzulegen.

*Hinweis*

**2.1.7.2.007 Form-Hohlprofilstahlkonstruktion Stahl verz Festpunktausführung F30**
*** Leitbeschreibung
STLB-Bau 2025-10 042
Form-/Hohlprofilstahlkonstruktion, aus verzinktem Stahl, für Festpunktausführung, schallentkoppelt gelagert, Feuerwiderstandsklasse F 30 DIN 4102-2, der rechnerische Nachweis der Tragfähigkeit ist auf Verlangen vorzulegen, Arbeitshöhe des Montageortes bis 5,5 m über der Standfläche des hierfür erforderlichen Gerüstes, Gerüst wird gesondert vergütet.
Menge: 1500,000 kg
- 1500,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 F30, Metalldübel oder Setzbolzen mit Zulassung in gerissenen Beton*
F30, Metalldübel oder Setzbolzen mit Zulassung in gerissenen Beton
rechnerische Zugspannung in Stahlbauteilen max 9 N/mm², Aufhängung als Ganzes F30-geprüft, Prüfbericht ist auf Verlangen vorzulegen.

**2.1.7.2.008 Trapezhänger Stahl verz Flachstahl Befestigungsschrauben F30**
STLB-Bau 2025-10 042
Trapezhänger, aus verzinktem Stahl, aus Flachstahl, einschl. Befestigungsschrauben, schallentkoppelt gelagert, Feuerwiderstandsklasse F 30 DIN 4102-2, der rechnerische Nachweis der Tragfähigkeit ist auf Verlangen vorzulegen, Arbeitshöhe des Montageortes bis 3,5 m über der Standfläche des hierfür erforderlichen Gerüstes.
Menge: 80,000 kg
- 80,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.2.009 Trägerklaue Stahl verz Flachstahl Befestigungsschrauben F30**
STLB-Bau 2025-10 042
Trägerklaue, aus verzinktem Stahl, aus Flachstahl, einschl. Befestigungsschrauben, schallentkoppelt gelagert, Feuerwiderstandsklasse F 30 DIN 4102-2, der rechnerische Nachweis der Tragfähigkeit ist auf Verlangen vorzulegen, Arbeitshöhe des Montageortes bis 3,5 m über der Standfläche des hierfür erforderlichen Gerüstes.
Menge: 70,000 kg
- 70,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.2.010 Auffangwannen Edelstahl, Aufkantung 30 mm**
Auffangwannen aus Blech in Edelstahl einschließlich Abhängungen bis 60 cm von der Rohdecke, als zusätzliche Sicherheit gegen Leckagen unter Schmutz- und Regenwasserinstallationen in OP-Bereichen.
Lieferung und Montage waagerecht.

Material: Edelstahl
Breite:  Bis 400 mm
Aufkantung umlaufend 30 mm

Abrechnung nach Meter
Menge: 125,000 m
- 125,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.7.3 Farbkennzeichnung

*Hinweis: Nachfolgende Farbkennzeichnung beziehen sich auf alle die unter Rohrleitungen genannten Medien, Montageorte und -höhen sowie ggf. zusätzlich beschriebene Sicherungsmaßnahmen.*
Nachfolgende Farbkennzeichnung beziehen sich auf alle die unter Rohrleitungen genannten Medien, Montageorte und -höhen sowie ggf. zusätzlich beschriebene Sicherungsmaßnahmen.
Behinderungen durch beengte Montage- und Platzverhältnisse sind grundsätzlich in den Einheitspreisen mit einzukalkulieren.

**2.1.7.3.001 Farbkennzeichnung Farbringe Richtungspfeile Schmutzwasser**
Farbkennzeichnung DIN 2403 der Schmutzwasserleitung, Kennzeichnung durch Farbringe und Angabe der Fließrichtung durch Richtungspfeile.
Menge: 120,000 St
- 120,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.3.002 Farbkennzeichnung Farbringe Richtungspfeile Regenwasser**
Farbkennzeichnung DIN 2403 der Regenwasserleitung, Kennzeichnung
durch Farbringe und Angabe der Fließrichtung durch Richtungspfeile,
Ausführung gemäß Einzelbeschreibung,
Einzelbeschreibungs-Nr 'Die Kennzeichnung hat erst nach Fertigstellung der Dämmung und vor dem Schließen der Zwischendecken zu erfolgen.'.
Menge: 100,000 St
- 100,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.3.003 Farbkennzeichnung Farbringe Richtungspfeile fetthaltiges Abwasser**
Farbkennzeichnung DIN 2403 der fetthaltigen Abwasserleitung,
Kennzeichnung durch Farbringe und Angabe der Fließrichtung durch
Richtungspfeile.
Menge: 50,000 St
- 50,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Größe Ø 30 mm für Lagekennzeichnung Absperrungen*

**2.1.7.3.004 Bezeichnungsschild mehrschichtig Kunststoff Durchm. 30mm kleben**
*** Leitbeschreibung
STLB-Bau 2025-10 042
Bezeichnungsschild DIN 825, Farbe und Beschriftung nach Angaben des AG, aus mehrschichtigem Kunststoff, Beschriftung 2-zeilig, gefräst, rund, Durchmesser 30 mm, Befestigung durch Kleben.
Menge: 678,000 St
- 678,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Farbgestaltung: Hellgrün*
Farbgestaltung: Hellgrün
Hintergrund mit weißem Buchstaben S, aus Kunststoff, mehrschichtig, gefräst, selbstklebend zur Positionierung unterhalb der
Zwischendecke an der Wand. Das Schild dient der Orientierung des technischen Personals wo sich oberhalb in der Zwischendecke
Absperrarmaturen befinden.

*Hinweis: Größe 52/100 mm für Pumpen, Aggregate*

**2.1.7.3.005 Bezeichnungsschild mehrschichtig Kunststoff H 52mm B 105mm schrauben**
STLB-Bau 2025-10 042
Bezeichnungsschild DIN 825, Farbe und Beschriftung nach Angaben des AG, aus mehrschichtigem Kunststoff, Beschriftung 2-zeilig, gefräst, rechteckig, Höhe 52 mm, Breite 105 mm, Befestigung mit Schrauben.
Menge: 210,000 St
- 210,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.3.006 Bezeichnungsschild mehrschichtig Kunststoff H 52mm B 105mm Schildträger Spannband**
STLB-Bau 2025-10 042
Bezeichnungsschild DIN 825, Farbe und Beschriftung nach Angaben des AG, aus mehrschichtigem Kunststoff, Beschriftung 2-zeilig, gefräst, rechteckig, Höhe 52 mm, Breite 105 mm, Befestigung mit Schildträger aus verzinktem Stahl, Halter und Spannband, Befestigungsuntergrund Rohrumhüllung.
Menge: 42,000 St
- 42,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.7.4 Brandschutzdurchführungen von Abwasserleitungen

*Hinweis: BS mit ABP/ABZ - Kernbohrung, massive Wände 200mm (F90), bis 5,5m Montagehöhe*

**2.1.7.4.001 Brandschutzabschottung Rohr Guss R90 DN50 Gebäude Wand D 200mm Durchm. 100-150mm**
*** Leitbeschreibung
STLB-Bau 2025-10 047
Brandschutzabschottung von Rohrleitung aus Gusseisen, mit allgemeinem bauaufsichtlichen Prüfzeugnis/allgemeiner bauaufsichtlicher Zulassung, Feuerwiderstandsklasse R 90 DIN 4102-11,
Rohrleitung nicht gedämmt, DN 50, Verlegung im Gebäude, Arbeitshöhe des Montageortes bis 5,5 m über der Standfläche des hierfür erforderlichen Gerüstes, Gerüst wird gesondert vergütet, Wand aus Beton, Dicke 200 mm, runder Durchbruch ohne Hüllrohr, Durchmesser über 100 bis 150 mm, freier Ringspalt im Durchbruch bis 15 mm, Spalt füllen mit Brandschutzmörtel.
Menge: 145,000 St
- 145,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

**2.1.7.4.002 Brandschutzabschottung Rohr Guss R90 DN80 Gebäude Wand D 200mm Durchm. 100-150mm**
*** Leitbeschreibung
STLB-Bau 2025-10 047
Brandschutzabschottung von Rohrleitung aus Gusseisen, mit allgemeinem bauaufsichtlichen Prüfzeugnis/allgemeiner bauaufsichtlicher Zulassung, Feuerwiderstandsklasse R 90 DIN 4102-11,
Rohrleitung nicht gedämmt, DN 80, Verlegung im Gebäude, Arbeitshöhe des Montageortes bis 5,5 m über der Standfläche des hierfür erforderlichen Gerüstes, Gerüst wird gesondert vergütet, Wand aus Beton, Dicke 200 mm, runder Durchbruch ohne Hüllrohr, Durchmesser über 100 bis 150 mm, freier Ringspalt im Durchbruch bis 15 mm, Spalt füllen mit Brandschutzmörtel.
Menge: 25,000 St
- 25,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

**2.1.7.4.003 Brandschutzabschottung Rohr Guss R90 DN100 Gebäude Wand D 200mm Durchm. 150-200mm**
*** Leitbeschreibung
STLB-Bau 2025-10 047
Brandschutzabschottung von Rohrleitung aus Gusseisen, mit allgemeinem bauaufsichtlichen Prüfzeugnis/allgemeiner bauaufsichtlicher Zulassung, Feuerwiderstandsklasse R 90 DIN 4102-11,
Rohrleitung nicht gedämmt, DN 100, Verlegung im Gebäude, Arbeitshöhe des Montageortes bis 5,5 m über der Standfläche des hierfür erforderlichen Gerüstes, Gerüst wird gesondert vergütet, Wand aus Beton, Dicke 200 mm, runder Durchbruch ohne Hüllrohr, Durchmesser über 150 bis 200 mm, freier Ringspalt im Durchbruch bis 15 mm, Spalt füllen mit Brandschutzmörtel.
Menge: 98,000 St
- 98,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

**2.1.7.4.004 Brandschutzabschottung Rohr Guss R90 DN125 Gebäude Wand D 200mm Durchm. 200-250mm**
*** Leitbeschreibung
STLB-Bau 2025-10 047
Brandschutzabschottung von Rohrleitung aus Gusseisen, mit allgemeinem bauaufsichtlichen Prüfzeugnis/allgemeiner bauaufsichtlicher Zulassung, Feuerwiderstandsklasse R 90 DIN 4102-11,
Rohrleitung nicht gedämmt, DN 125, Verlegung im Gebäude, Arbeitshöhe des Montageortes bis 5,5 m über der Standfläche des hierfür erforderlichen Gerüstes, Gerüst wird gesondert vergütet, Wand aus Beton, Dicke 200 mm, runder Durchbruch ohne Hüllrohr, Durchmesser über 200 bis 250 mm, freier Ringspalt im Durchbruch bis 15 mm, Spalt füllen mit Brandschutzmörtel.
Menge: 38,000 St
- 38,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

**2.1.7.4.005 Brandschutzabschottung Rohr Guss R90 DN150 Gebäude Wand D 200mm Durchm. 200-250mm**
*** Leitbeschreibung
STLB-Bau 2025-10 047
Brandschutzabschottung von Rohrleitung aus Gusseisen, mit allgemeinem bauaufsichtlichen Prüfzeugnis/allgemeiner bauaufsichtlicher Zulassung, Feuerwiderstandsklasse R 90 DIN 4102-11,
Rohrleitung nicht gedämmt, DN 150, Verlegung im Gebäude, Arbeitshöhe des Montageortes bis 5,5 m über der Standfläche des hierfür erforderlichen Gerüstes, Gerüst wird gesondert vergütet, Wand aus Beton, Dicke 200 mm, runder Durchbruch ohne Hüllrohr, Durchmesser über 200 bis 250 mm.
Menge: 46,000 St
- 46,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

*Hinweis: BS mit ABP/ABZ - Kernbohrung, massive Decken 300mm (F90), bis 5,5m Montagehöhe*

**2.1.7.4.006 Brandschutzabschottung Rohr Guss R90 DN50 Gebäude Decke D 300mm Durchm. 100-150mm**
*** Leitbeschreibung
STLB-Bau 2025-10 047
Brandschutzabschottung von Rohrleitung aus Gusseisen, mit allgemeinem bauaufsichtlichen Prüfzeugnis/allgemeiner bauaufsichtlicher Zulassung, Feuerwiderstandsklasse R 90 DIN 4102-11,
Rohrleitung nicht gedämmt, DN 50, Verlegung im Gebäude, Arbeitshöhe des Montageortes bis 5,5 m über der Standfläche des hierfür erforderlichen Gerüstes, Gerüst wird gesondert vergütet, Decke aus Beton, Dicke 300 mm, runder Durchbruch ohne Hüllrohr, Durchmesser über 100 bis 150 mm, freier Ringspalt im Durchbruch bis 15 mm, Spalt füllen mit Brandschutzmörtel.
Menge: 152,000 St
- 152,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

**2.1.7.4.007 Brandschutzabschottung Rohr Guss R90 DN80 Gebäude Decke D 300mm Durchm. 100-150mm**
*** Leitbeschreibung
STLB-Bau 2025-10 047
Brandschutzabschottung von Rohrleitung aus Gusseisen, mit allgemeinem bauaufsichtlichen Prüfzeugnis/allgemeiner bauaufsichtlicher Zulassung, Feuerwiderstandsklasse R 90 DIN 4102-11,
Rohrleitung nicht gedämmt, DN 80, Verlegung im Gebäude, Arbeitshöhe des Montageortes bis 5,5 m über der Standfläche des hierfür erforderlichen Gerüstes, Gerüst wird gesondert vergütet, Decke aus Beton, Dicke 300 mm, runder Durchbruch ohne Hüllrohr, Durchmesser über 100 bis 150 mm, freier Ringspalt im Durchbruch bis 15 mm, Spalt füllen mit Brandschutzmörtel.
Menge: 12,000 St
- 12,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

**2.1.7.4.008 Brandschutzabschottung Rohr Guss R90 DN100 Gebäude Decke D 300mm Durchm. 150-200mm**
*** Leitbeschreibung
STLB-Bau 2025-10 047
Brandschutzabschottung von Rohrleitung aus Gusseisen, mit allgemeinem bauaufsichtlichen Prüfzeugnis/allgemeiner bauaufsichtlicher Zulassung, Feuerwiderstandsklasse R 90 DIN 4102-11,
Rohrleitung nicht gedämmt, DN 100, Verlegung im Gebäude, Arbeitshöhe des Montageortes bis 5,5 m über der Standfläche des hierfür erforderlichen Gerüstes, Gerüst wird gesondert vergütet, Decke aus Beton, Dicke 300 mm, runder Durchbruch ohne Hüllrohr, Durchmesser über 150 bis 200 mm, freier Ringspalt im Durchbruch bis 15 mm, Spalt füllen mit Brandschutzmörtel.
Menge: 287,000 St
- 287,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

**2.1.7.4.009 Brandschutzabschottung Rohr Guss R90 DN125 Gebäude Decke D 300mm Durchm. 200-250mm**
*** Leitbeschreibung
STLB-Bau 2025-10 047
Brandschutzabschottung von Rohrleitung aus Gusseisen, mit allgemeinem bauaufsichtlichen Prüfzeugnis/allgemeiner bauaufsichtlicher Zulassung, Feuerwiderstandsklasse R 90 DIN 4102-11,
Rohrleitung nicht gedämmt, DN 125, Verlegung im Gebäude, Arbeitshöhe des Montageortes bis 5,5 m über der Standfläche des hierfür erforderlichen Gerüstes, Gerüst wird gesondert vergütet, Decke aus Beton, Dicke 300 mm, runder Durchbruch ohne Hüllrohr, Durchmesser über 200 bis 250 mm, freier Ringspalt im Durchbruch bis 15 mm, Spalt füllen mit Brandschutzmörtel.
Menge: 27,000 St
- 27,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

**2.1.7.4.010 Brandschutzabschottung Rohr Guss R90 DN150 Gebäude Decke D 300mm Durchm. 200-250mm**
*** Leitbeschreibung
STLB-Bau 2025-10 047
Brandschutzabschottung von Rohrleitung aus Gusseisen, mit allgemeinem bauaufsichtlichen Prüfzeugnis/allgemeiner bauaufsichtlicher Zulassung, Feuerwiderstandsklasse R 90 DIN 4102-11,
Rohrleitung nicht gedämmt, DN 150, Verlegung im Gebäude, Arbeitshöhe des Montageortes bis 5,5 m über der Standfläche des hierfür erforderlichen Gerüstes, Gerüst wird gesondert vergütet, Decke aus Beton, Dicke 300 mm, runder Durchbruch ohne Hüllrohr, Durchmesser über 200 bis 250 mm.
Menge: 22,000 St
- 22,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

*Hinweis: BS mit ABP/ABZ - Rund, Trockenbauwände 150mm (F90), bis 5,5m Montagehöhe*

**2.1.7.4.011 Brandschutzabschottung Rohr Guss R90 DN50 Gebäude Wand D 150mm Durchm. 100-150mm**
*** Leitbeschreibung
STLB-Bau 2025-10 047
Brandschutzabschottung von Rohrleitung aus Gusseisen, mit allgemeinem bauaufsichtlichen Prüfzeugnis/allgemeiner bauaufsichtlicher Zulassung, Feuerwiderstandsklasse R 90 DIN 4102-11,
Rohrleitung nicht gedämmt, DN 50, Verlegung im Gebäude, Arbeitshöhe des Montageortes bis 5,5 m über der Standfläche des hierfür erforderlichen Gerüstes, Gerüst wird gesondert vergütet, Wand als Trennwand in Ständerbauart, Dicke 150 mm, runder Durchbruch ohne Hüllrohr, Durchmesser über 100 bis 150 mm, freier Ringspalt im Durchbruch bis 15 mm, Spalt füllen mit Gips.
Menge: 26,000 St
- 26,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

**2.1.7.4.012 Brandschutzabschottung Rohr Guss R90 DN80 Gebäude Wand D 150mm Durchm. 100-150mm**
*** Leitbeschreibung
STLB-Bau 2025-10 047
Brandschutzabschottung von Rohrleitung aus Gusseisen, mit allgemeinem bauaufsichtlichen Prüfzeugnis/allgemeiner bauaufsichtlicher Zulassung, Feuerwiderstandsklasse R 90 DIN 4102-11,
Rohrleitung nicht gedämmt, DN 80, Verlegung im Gebäude, Arbeitshöhe des Montageortes bis 5,5 m über der Standfläche des hierfür erforderlichen Gerüstes, Gerüst wird gesondert vergütet, Wand als Trennwand in Ständerbauart, Dicke 150 mm, runder Durchbruch ohne Hüllrohr, Durchmesser über 100 bis 150 mm, freier Ringspalt im Durchbruch bis 15 mm, Spalt füllen mit Gips.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

**2.1.7.4.013 Brandschutzabschottung Rohr Guss R90 DN100 Gebäude Wand D 150mm Durchm. 150-200mm**
*** Leitbeschreibung
STLB-Bau 2025-10 047
Brandschutzabschottung von Rohrleitung aus Gusseisen, mit allgemeinem bauaufsichtlichen Prüfzeugnis/allgemeiner bauaufsichtlicher Zulassung, Feuerwiderstandsklasse R 90 DIN 4102-11,
Rohrleitung nicht gedämmt, DN 100, Verlegung im Gebäude, Arbeitshöhe des Montageortes bis 5,5 m über der Standfläche des hierfür erforderlichen Gerüstes, Gerüst wird gesondert vergütet, Wand als Trennwand in Ständerbauart, Dicke 150 mm, runder Durchbruch ohne Hüllrohr, Durchmesser über 150 bis 200 mm, freier Ringspalt im Durchbruch bis 15 mm, Spalt füllen mit Gips.
Menge: 320,000 St
- 320,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

**2.1.7.4.014 Brandschutzabschottung Rohr Guss R90 DN125 Gebäude Wand D 150mm Durchm. 200-250mm**
*** Leitbeschreibung
STLB-Bau 2025-10 047
Brandschutzabschottung von Rohrleitung aus Gusseisen, mit allgemeinem bauaufsichtlichen Prüfzeugnis/allgemeiner bauaufsichtlicher Zulassung, Feuerwiderstandsklasse R 90 DIN 4102-11,
Rohrleitung nicht gedämmt, DN 125, Verlegung im Gebäude, Arbeitshöhe des Montageortes bis 5,5 m über der Standfläche des hierfür erforderlichen Gerüstes, Gerüst wird gesondert vergütet, Wand als Trennwand in Ständerbauart, Dicke 150 mm, runder Durchbruch ohne Hüllrohr, Durchmesser über 200 bis 250 mm, freier Ringspalt im Durchbruch bis 15 mm, Spalt füllen mit Gips.
Menge: 17,000 St
- 17,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

**2.1.7.4.015 Brandschutzabschottung Rohr Guss R90 DN150 Gebäude Wand D 150mm Durchm. 200-250mm**
*** Leitbeschreibung
STLB-Bau 2025-10 047
Brandschutzabschottung von Rohrleitung aus Gusseisen, mit allgemeinem bauaufsichtlichen Prüfzeugnis/allgemeiner bauaufsichtlicher Zulassung, Feuerwiderstandsklasse R 90 DIN 4102-11,
Rohrleitung nicht gedämmt, DN 150, Verlegung im Gebäude, Arbeitshöhe des Montageortes bis 5,5 m über der Standfläche des hierfür erforderlichen Gerüstes, Gerüst wird gesondert vergütet, Wand als Trennwand in Ständerbauart, Dicke 150 mm, runder Durchbruch ohne Hüllrohr, Durchmesser über 200 bis 250 mm.
Menge: 43,000 St
- 43,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

*Hinweis: BS mit ABP/ABZ - Rund, Gips-Wandbauplatte, Schachtwand, 80mm (F90), bis 5,5m Montagehöhe*

**2.1.7.4.016 Brandschutzabschottung Rohr Guss R90 DN50 Gebäude Wand D 80mm Durchm. 100-150mm**
*** Leitbeschreibung
STLB-Bau 2025-10 047
Brandschutzabschottung von Rohrleitung aus Gusseisen, mit allgemeinem bauaufsichtlichen Prüfzeugnis/allgemeiner bauaufsichtlicher Zulassung, Feuerwiderstandsklasse R 90 DIN 4102-11,
Rohrleitung nicht gedämmt, DN 50, Verlegung im Gebäude, Arbeitshöhe des Montageortes bis 5,5 m über der Standfläche des hierfür erforderlichen Gerüstes, Gerüst wird gesondert vergütet, Wand aus Gips-Wandbauplatten, Dicke 80 mm, runder Durchbruch ohne Hüllrohr, Durchmesser über 100 bis 150 mm, freier Ringspalt im Durchbruch bis 15 mm, Spalt füllen mit Gips.
Menge: 6,000 St
- 6,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

**2.1.7.4.017 Brandschutzabschottung Rohr Guss R90 DN80 Gebäude Wand D 80mm Durchm. 100-150mm**
*** Leitbeschreibung
STLB-Bau 2025-10 047
Brandschutzabschottung von Rohrleitung aus Gusseisen, mit allgemeinem bauaufsichtlichen Prüfzeugnis/allgemeiner bauaufsichtlicher Zulassung, Feuerwiderstandsklasse R 90 DIN 4102-11,
Rohrleitung nicht gedämmt, DN 80, Verlegung im Gebäude, Arbeitshöhe des Montageortes bis 5,5 m über der Standfläche des hierfür erforderlichen Gerüstes, Gerüst wird gesondert vergütet, Wand aus Gips-Wandbauplatten, Dicke 80 mm, runder Durchbruch ohne Hüllrohr, Durchmesser über 100 bis 150 mm, freier Ringspalt im Durchbruch bis 15 mm, Spalt füllen mit Gips.
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

**2.1.7.4.018 Brandschutzabschottung Rohr Guss R90 DN100 Gebäude Wand D 80mm Durchm. 150-200mm**
*** Leitbeschreibung
STLB-Bau 2025-10 047
Brandschutzabschottung von Rohrleitung aus Gusseisen, mit allgemeinem bauaufsichtlichen Prüfzeugnis/allgemeiner bauaufsichtlicher Zulassung, Feuerwiderstandsklasse R 90 DIN 4102-11,
Rohrleitung nicht gedämmt, DN 100, Verlegung im Gebäude, Arbeitshöhe des Montageortes bis 5,5 m über der Standfläche des hierfür erforderlichen Gerüstes, Gerüst wird gesondert vergütet, Wand aus Gips-Wandbauplatten, Dicke 80 mm, runder Durchbruch ohne Hüllrohr, Durchmesser über 150 bis 200 mm, freier Ringspalt im Durchbruch bis 15 mm, Spalt füllen mit Gips.
Menge: 18,000 St
- 18,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

**2.1.7.4.019 Brandschutzabschottung Rohr Guss R90 DN125 Gebäude Wand D 80mm Durchm. 200-250mm**
*** Leitbeschreibung
STLB-Bau 2025-10 047
Brandschutzabschottung von Rohrleitung aus Gusseisen, mit allgemeinem bauaufsichtlichen Prüfzeugnis/allgemeiner bauaufsichtlicher Zulassung, Feuerwiderstandsklasse R 90 DIN 4102-11,
Rohrleitung nicht gedämmt, DN 125, Verlegung im Gebäude, Arbeitshöhe des Montageortes bis 5,5 m über der Standfläche des hierfür erforderlichen Gerüstes, Gerüst wird gesondert vergütet, Wand aus Gips-Wandbauplatten, Dicke 80 mm, runder Durchbruch ohne Hüllrohr, Durchmesser über 200 bis 250 mm, freier Ringspalt im Durchbruch bis 15 mm, Spalt füllen mit Gips.
Menge: 3,000 St
- 3,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

**2.1.7.4.020 Brandschutzabschottung Rohr Guss R90 DN150 Gebäude Wand D 80mm Durchm. 200-250mm**
*** Leitbeschreibung
STLB-Bau 2025-10 047
Brandschutzabschottung von Rohrleitung aus Gusseisen, mit allgemeinem bauaufsichtlichen Prüfzeugnis/allgemeiner bauaufsichtlicher Zulassung, Feuerwiderstandsklasse R 90 DIN 4102-11,
Rohrleitung nicht gedämmt, DN 150, Verlegung im Gebäude, Arbeitshöhe des Montageortes bis 5,5 m über der Standfläche des hierfür erforderlichen Gerüstes, Gerüst wird gesondert vergütet, Wand aus Gips-Wandbauplatten, Dicke 80 mm, runder Durchbruch ohne Hüllrohr, Durchmesser über 200 bis 250 mm.
Menge: 7,000 St
- 7,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

*Hinweis: sonstige Brandschutzdurchführungen*

**2.1.7.4.021 Brandschutzverbinder R90, DN50**
Brandschutzverbinder als Rohrschott R90
Unterbrechung der Gussleitung im Inneren des Brandschutzverbinders durch ein Kunststoffrohrstück, um das Rohrstück herum, hochwertiges Intumeszenzmaterial, das sein Volumen bei Hitzeeinwirkung enorm vergrößert. Dadurch wird der Rohrdurchschnitt im Brandfall komplett verschlossen. Keine Einschränkung der Leitungsführung beim Einsatz des BSV 90.
Einschließlich Edelstahlmanschette, Verbindern und Dichtungen.
Rohrdimension: DN50
Menge: 18,000 St
- 18,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.4.022 Brandschutzverbinder R90, DN100**
Brandschutzverbinder als Rohrschott R90
Unterbrechung der Gussleitung im Inneren des Brandschutzverbinders durch ein Kunststoffrohrstück, um das Rohrstück herum, hochwertiges Intumeszenzmaterial, das sein Volumen bei Hitzeeinwirkung enorm vergrößert. Dadurch wird der Rohrdurchschnitt im Brandfall komplett verschlossen. Keine Einschränkung der Leitungsführung beim Einsatz des BSV 90.
Einschließlich Edelstahlmanschette, Verbindern und Dichtungen.
Rohrdimension: DN100
Menge: 56,000 St
- 56,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.4.023 Brandschutzverbinder R90, DN125**
Brandschutzverbinder als Rohrschott R90
Unterbrechung der Gussleitung im Inneren des Brandschutzverbinders durch ein Kunststoffrohrstück, um das Rohrstück herum, hochwertiges Intumeszenzmaterial, das sein Volumen bei Hitzeeinwirkung enorm vergrößert. Dadurch wird der Rohrdurchschnitt im Brandfall komplett verschlossen. Keine Einschränkung der Leitungsführung beim Einsatz des BSV 90.
Einschließlich Edelstahlmanschette, Verbindern und Dichtungen.
Rohrdimension: DN125
Menge: 4,000 St
- 4,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.7.5 Schallschutzdurchführungen von Abwasserleitungen

*Hinweis: Nachfolgende Schalldämmung beziehen sich auf alle die unter Rohrleitungen*
Nachfolgende Schalldämmung beziehen sich auf alle die unter Rohrleitungen
genannten Medien, Montageorte und -höhen sowie ggf. zusätzlich beschriebene Sicherungsmaßnahmen.
Behinderungen durch beengte Montage- und Platzverhältnisse sind grundsätzlich in den Einheitspreisen mit einzukalkulieren.

**2.1.7.5.001 Schalldämmung Rohr Mineralwolle Schale DN50**
STLB-Bau 2025-10 047
Schalldämmung an Rohrleitung, aus Mineralwolle, als Schale, Baustoffklasse DIN 4102-1 A2 (nichtbrennbar), für Rohrleitungs-Einzellängen bis 0,3 m, DN 50.
Menge: 355,000 St
- 355,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.5.002 Schalldämmung Rohr Mineralwolle Schale DN80**
STLB-Bau 2025-10 047
Schalldämmung an Rohrleitung, aus Mineralwolle, als Schale, Baustoffklasse DIN 4102-1 A2 (nichtbrennbar), für Rohrleitungs-Einzellängen bis 0,3 m, DN 80.
Menge: 208,000 St
- 208,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.5.003 Schalldämmung Rohr Mineralwolle Schale DN100**
STLB-Bau 2025-10 047
Schalldämmung an Rohrleitung, aus Mineralwolle, als Schale, Baustoffklasse DIN 4102-1 A2 (nichtbrennbar), für Rohrleitungs-Einzellängen bis 0,3 m, DN 100.
Menge: 469,000 St
- 469,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.5.004 Schalldämmung Rohr Mineralwolle Schale DN125**
STLB-Bau 2025-10 047
Schalldämmung an Rohrleitung, aus Mineralwolle, als Schale, Baustoffklasse DIN 4102-1 A2 (nichtbrennbar), für Rohrleitungs-Einzellängen bis 0,3 m, DN 125.
Menge: 65,000 St
- 65,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.5.005 Schalldämmung Rohr Mineralwolle Schale DN150**
STLB-Bau 2025-10 047
Schalldämmung an Rohrleitung, aus Mineralwolle, als Schale, Baustoffklasse DIN 4102-1 A2 (nichtbrennbar), für Rohrleitungs-Einzellängen bis 0,3 m, DN 150.
Menge: 87,000 St
- 87,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 2.1.7.6 Wärme- / Kältedämmung an Schmutzwasserleitungen

*Hinweis: Betriebs- und Umgebungsbedingungen: Winterfall: Min. Medium-Betriebstemperatur +5 Grad C, Max. Umgebungstemperatur im Gebäude +32 Grad C, Max. relative Luftfeuchte der Umgebung im Gebäude 75%. Sommerfall: Max. Medium-Betriebstemperatur +40 Grad C, Max. Umgebungstemperatur im Gebäude +32 Grad C, Max. relative Luftfeuchte der Umgebung im Gebäude 75%.*

*Hinweis: Hinweis zu diffusionsdichte Ausführung mit Dampfbremse*
In den nachfolgenden Positionen ist bei der Dämmung zu berücksichtigen, dass diese diffusionsdicht auszuführen ist und die Dampfbremse gesamtheitlich, ohne Unterbrechung, durchgezogen sein muss.

*Hinweis: Dämmung an Schmutzwasserentlüftungen und Regenwasserleitungen (letzten 2,0 m vor Dachaustritt)*

*Hinweis: Dämmung bis 5,5m Montagehöhe*

*Hinweis: Hinweis zu Verbindungen bei Rohrleitungen*
In den nachfolgenden Positionen ist bei der Dämmung zu berücksichtigen, dass alle Rohrleitungen sowie Form- und Passstücke wie folgt verbunden
werden:
- Gussrohrleitungen mit Spannverbindern und zusätzlichen Sicherungskrallen

**2.1.7.6.001 Wärmedämmung Rohr DN80 Gebäude Mineralwolle AS-Qualität hydrophobiert Matte D 30mm**
STLB-Bau 2025-10 047
Wärmedämmung ohne Ummantelung DIN 4140 an haus- und betriebstechnischen Anlagen, an Rohrleitung, DN 80, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 120,000 m
- 120,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.002 Wärmedämmung Rohr DN100 Gebäude Mineralwolle AS-Qualität hydrophobiert Matte D 30mm**
STLB-Bau 2025-10 047
Wärmedämmung ohne Ummantelung DIN 4140 an haus- und betriebstechnischen Anlagen, an Rohrleitung, DN 100, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 355,000 m
- 355,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.003 Wärmedämmung Rohr DN125 Gebäude Mineralwolle AS-Qualität hydrophobiert Matte D 30mm**
STLB-Bau 2025-10 047
Wärmedämmung ohne Ummantelung DIN 4140 an haus- und betriebstechnischen Anlagen, an Rohrleitung, DN 125, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 50,000 m
- 50,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.004 Wärmedämmung Rohr DN150 Gebäude Mineralwolle AS-Qualität hydrophobiert Matte D 30mm**
STLB-Bau 2025-10 047
Wärmedämmung ohne Ummantelung DIN 4140 an haus- und betriebstechnischen Anlagen, an Rohrleitung, DN 150, Mindestabstände DIN 4140 sind nicht eingehalten, im Gebäude, keine ausreichende Konvektion bzw. unzureichender Abstand zu Objekten, Dämmung aus Mineralwolle DIN EN 14303, AS-Qualität und hydrophobiert, als Lamellenmatte, einlagig, Dämmschichtdicke 30 mm, Brandverhaltensklasse DIN EN 13501-1 A1 (nichtbrennbar), Schmelzpunkt größer 1000 Grad C, DIN 4102-17, Wärmeleitfähigkeit 0,040 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 50,000 m
- 50,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Nachfolgende Formstücke, Passstücke, Ausschnitte etc.*
Nachfolgende Formstücke, Passstücke, Ausschnitte etc.
beziehen sich auf alle vorgenannten Medien, Temperaturen, Montageorte und -höhen sowie ggf. zusätzlich beschriebene Sicherungsmaßnahmen.
Behinderungen durch beengte Montage- und Platzverhältnisse sind grundsätzlich in den Einheitspreisen mit einzukalkulieren.

**2.1.7.6.005 Passstück Mineralwolle AS-Qualität hydrophobiert Wärmedämmung Rohr DN80 Gebäude 0,040W/(mK) einlagig D 30mm kaschiert Alu-Folie**
STLB-Bau 2025-10 047
Passstück aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
- 30,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.006 Passstück Mineralwolle AS-Qualität hydrophobiert Wärmedämmung Rohr DN100 Gebäude 0,040W/(mK) einlagig D 30mm kaschiert Alu-Folie**
STLB-Bau 2025-10 047
Passstück aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 60,000 St
- 60,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.007 Passstück Mineralwolle AS-Qualität hydrophobiert Wärmedämmung Rohr DN125 Gebäude 0,040W/(mK) einlagig D 30mm kaschiert Alu-Folie**
STLB-Bau 2025-10 047
Passstück aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 15,000 St
- 15,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.008 Passstück Mineralwolle AS-Qualität hydrophobiert Wärmedämmung Rohr DN150 Gebäude 0,040W/(mK) einlagig D 30mm kaschiert Alu-Folie**
STLB-Bau 2025-10 047
Passstück aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 15,000 St
- 15,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.009 Bogen Mineralwolle AS-Qualität hydrophobiert Wärmedämmung Rohr DN80 Gebäude 0,040W/(mK) einlagig D 30mm kaschiert Alu-Folie**
STLB-Bau 2025-10 047
Bogen aus Mineralwolle DIN EN 14303, AS-Qualität und hydrophobiert, Wärmedämmung DIN 4140 an haus- und betriebstechnischen Anlagen, an Rohrleitung, DN 80, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 60,000 St
- 60,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.010 Bogen Mineralwolle AS-Qualität hydrophobiert Wärmedämmung Rohr DN100 Gebäude 0,040W/(mK) einlagig D 30mm kaschiert Alu-Folie**
STLB-Bau 2025-10 047
Bogen aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 150,000 St
- 150,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.011 Bogen Mineralwolle AS-Qualität hydrophobiert Wärmedämmung Rohr DN125 Gebäude 0,040W/(mK) einlagig D 30mm kaschiert Alu-Folie**
STLB-Bau 2025-10 047
Bogen aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
- 30,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.012 Stutzen Mineralwolle AS-Qualität hydrophobiert Wärmedämmung Rohr DN100 Gebäude 0,040W/(mK) einlagig D 30mm kaschiert Alu-Folie**
STLB-Bau 2025-10 047
Stutzen aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 30,000 St
- 30,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.013 Stutzen Mineralwolle AS-Qualität hydrophobiert Wärmedämmung Rohr DN125 Gebäude 0,040W/(mK) einlagig D 30mm kaschiert Alu-Folie**
STLB-Bau 2025-10 047
Stutzen aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.014 Stutzen Mineralwolle AS-Qualität hydrophobiert Wärmedämmung Rohr DN150 Gebäude 0,040W/(mK) einlagig D 30mm kaschiert Alu-Folie**
STLB-Bau 2025-10 047
Stutzen aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 12,000 St
- 12,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.015 Reduzierung Mineralwolle AS-Qualität hydrophobiert Wärmedämmung Rohr DN100 Gebäude 0,040W/(mK) einlagig D 30mm kaschiert Alu-Folie**
STLB-Bau 2025-10 047
Reduzierung aus Mineralwolle DIN EN 14303, AS-Qualität und hydrophobiert, Wärmedämmung DIN 4140 an haus- und betriebstechnischen Anlagen, an Rohrleitung, DN 100, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 25,000 St
- 25,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.016 Reduzierung Mineralwolle AS-Qualität hydrophobiert Wärmedämmung Rohr DN125 Gebäude 0,040W/(mK) einlagig D 30mm kaschiert Alu-Folie**
STLB-Bau 2025-10 047
Reduzierung aus Mineralwolle DIN EN 14303, AS-Qualität und hydrophobiert, Wärmedämmung DIN 4140 an haus- und betriebstechnischen Anlagen, an Rohrleitung, DN 125, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 10,000 St
- 10,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.017 Reduzierung Mineralwolle AS-Qualität hydrophobiert Wärmedämmung Rohr DN150 Gebäude 0,040W/(mK) einlagig D 30mm kaschiert Alu-Folie**
STLB-Bau 2025-10 047
Reduzierung aus Mineralwolle DIN EN 14303, AS-Qualität und hydrophobiert, Wärmedämmung DIN 4140 an haus- und betriebstechnischen Anlagen, an Rohrleitung, DN 150, Mindestabstände DIN 4140 sind nicht eingehalten, im Gebäude, keine ausreichende Konvektion bzw. unzureichender Abstand zu Objekten, Brandverhaltensklasse DIN EN 13501-1 A1 (nichtbrennbar), Wärmeleitfähigkeit 0,040 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 5,000 St
- 5,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.018 Ausschnitt Wärmedämmung Rohr DN80 Gebäude Mineralwolle AS-Qualität hydrophobiert D 30mm kaschiert Alu-Folie**
STLB-Bau 2025-10 047
Ausschnitt für Wärmedämmung DIN 4140 an haus- und betriebstechnischen Anlagen, an Rohrleitung, DN 80, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 100,000 St
- 100,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.019 Ausschnitt Wärmedämmung Rohr DN100 Gebäude Mineralwolle AS-Qualität hydrophobiert D 30mm kaschiert Alu-Folie**
STLB-Bau 2025-10 047
Ausschnitt für Wärmedämmung DIN 4140 an haus- und betriebstechnischen Anlagen, an Rohrleitung, DN 100, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 240,000 St
- 240,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.020 Ausschnitt Wärmedämmung Rohr DN125 Gebäude Mineralwolle AS-Qualität hydrophobiert D 30mm kaschiert Alu-Folie**
STLB-Bau 2025-10 047
Ausschnitt für Wärmedämmung DIN 4140 an haus- und betriebstechnischen Anlagen, an Rohrleitung, DN 125, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 80,000 St
- 80,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**2.1.7.6.021 Ausschnitt Wärmedämmung Rohr DN150 Gebäude Mineralwolle AS-Qualität hydrophobiert D 30mm kaschiert Alu-Folie**
STLB-Bau 2025-10 047
Ausschnitt für Wärmedämmung DIN 4140 an haus- und betriebstechnischen Anlagen, an Rohrleitung, DN 150, im Gebäude, keine ausreichende Konvektion bzw. unzureichender Abstand zu Objekten, Dämmung aus Mineralwolle DIN EN 14303, AS-Qualität und hydrophobiert, Brandverhaltensklasse DIN EN 13501-1 A1 (nichtbrennbar), Wärmeleitfähigkeit 0,040 W/(mK) bei 40 Grad C Mitteltemperatur DIN EN 12667, Gesamt-Dämmschichtdicke 30 mm, einlagig, kaschiert mit Aluminiumfolie, Ausführung gemäß Einzelbeschreibung,
Einzelbeschreibungs-Nr 'Durchdringungen durch die Dämmung sind mit selbstklebendem Aluminiumband dicht abzukleben'.
Menge: 80,000 St
- 80,000, KT Maßnahmen: GEH II; Maßnahmen: 411
- 0,000, KT Maßnahmen: GEH 0; Maßnahmen: 411
- 0,000, KT Maßnahmen: GEH I; Maßnahmen: 411
- 0,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

#### 2.2 KG 412 Wasseranlagen

##### 2.2.1 sanitäre Einrichtungsgegenstände

*Hinweis: Hinweis: Vor Bestellung raumweise Bestellliste anfertigen*
Hinweis zur Kalkulation:
Sämtliche Sanitärobjekte sind vor der Bestellung mit dem Auftraggeber und der Objektüberwachung nochmals abzustimmen.

Der AN hat für das Abstimmungsgespräch raumweise eine Aufstellliste mit den vorgesehenen Sanitärobjekte mit Zubehör anzufertigen.

*Hinweis: Beständigkeit gegen Desinfektionsmittel*
Sämtliche Hygieneartikel müssen beständig gegen
RKI (Robert Koch Institut) und VAH (Verbund für Angewandte Hygiene)
gelistete Reinigungsmittel sein, sowie beständig gegen Sauerstoffabspalter oder Perverbindungen. Eine leicht zu reinigende Oberfläche und Zugänglichkeit für eine Wischdesinfektion wird vorausgesetzt.

###### 2.2.1.1 Waschtischanlagen

*Hinweis: Handwaschbecken für Standarmatur*

**2.2.1.1.001 Handwaschbecken Sanitärporzellan B 450-500mm Ausladung 300-400mm Fuge verfüllen elast.Dichtstoff Silikon B 6mm**
STLB-Bau 2025-10 045
Handwaschbecken, Anschlussmaße DIN EN 31, aus Sanitärporzellan, Farbton weiß, glasiert, mit Loch für Einlocharmatur, ohne Überlauf, für Ablaufventil, Breite über 450 bis 500 mm, Ausladung über 300 bis 400 mm, Befestigung an Installationselement, mit Schallschutz DIN 4109-1, einschl. Verfüllen der Fugen, mit elastischem Dichtstoff DIN EN 15651-3, Basis Silikon, Fugenbreite 6 mm, Farbton weiß.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Waschbecken für Standarmatur*

**2.2.1.1.002 Waschbecken wandhängend Sanitärporzellan B 600-650mm Ausladung 500-550mm Fuge verfüllen elast.Dichtstoff Silikon B 6mm**
STLB-Bau 2025-10 045
Waschbecken DIN EN 31 (wandhängend), aus Sanitärporzellan, Farbton weiß, glasiert, ohne Hahnloch, ohne Überlauf, für Ablaufventil, Breite über 600 bis 650 mm, Ausladung über 500 bis 550 mm, Befestigung an Installationselement, mit Schallschutz DIN 4109-1, einschl. Verfüllen der Fugen, mit elastischem Dichtstoff DIN EN 15651-3, Basis Silikon, Fugenbreite 6 mm, Farbton weiß.
Menge: 165,000 St
- 165,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.1.003 Waschbecken wandhängend Sanitärporzellan B 500-550mm Ausladung 500-550mm Fuge verfüllen elast.Dichtstoff Silikon B 6mm**
*** Leitbeschreibung
STLB-Bau 2025-10 045
Waschbecken DIN EN 31 (wandhängend), Beckenaußenform rechteckig, Beckeninnenform rechteckig mit eingearbeiteter Wasserstufe, aus Sanitärporzellan, Farbton weiß, glasiert, mit Loch für Einlocharmatur, ohne Überlauf, für Ablaufventil, Breite über 500 bis 550 mm, Ausladung über 500 bis 550 mm, Befestigung an Installationselement, mit Schallschutz DIN 4109-1, einschl. Verfüllen der Fugen, mit elastischem Dichtstoff DIN EN 15651-3, Basis Silikon, Fugenbreite 6 mm, Farbton weiß.
Menge: 136,000 St
- 136,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Zur Nutzung durch Rollstuhlfahrer geeignet*
- Zur Nutzung durch Rollstuhlfahrer geeignet
- Ergonomisch geformte Vorderseite
- Innenbecken mit zwei Ebenen für Teilfüllung
- Ergonomisch geformte Armauflagen
- Eckiges Design
- Becken flach
- Integrierte Griffmulde
- Aufkantung für direkten Spiegelaufsatz
- Viel Kniefreiheit beim Sitzen
- Zwei Wasserebenen im Innenbecken
- Enstspricht den Schutzzielen der DIN 18040
- Werkstoff: Sanitärkeramik
- Breite: 55 cm, Höhe: 15,5 cm, Tiefe: 52,5 cm
- Hahnloch: mitte, Überlauf: ohne

**2.2.1.1.004 Waschbecken wandhängend Sanitärporzellan B 800-1000mm Ausladung 450-500mm Fuge verfüllen elast.Dichtstoff Silikon B 6mm**
*** Leitbeschreibung
STLB-Bau 2025-10 045
Waschbecken DIN EN 31 (wandhängend), aus Sanitärporzellan, Farbton weiß, glasiert, mit einseitig bündig angeformter Ablagefläche, mit Loch für Einlocharmatur, ohne Überlauf, für Ablaufventil, Breite über 800 bis 1000 mm, Ausladung über 450 bis 500 mm, Befestigung an Installationselement, mit Schallschutz DIN 4109-1, einschl. Verfüllen der Fugen, mit elastischem Dichtstoff DIN EN 15651-3, Basis Silikon, Fugenbreite 6 mm, Farbton weiß.
Menge: 35,000 St
- 35,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Mit Ablagefläche beidseitig*
- Mit Ablagefläche beidseitig
- Unterbaufähig
- Reduzierte Randhöhe
- Gerade Wandanbindung für mehr Ablagefläche
- Eckiges Design
- Werkstoff: Sanitärkeramik
- Breite einschl. Ablagen: 90 cm, Höhe: 18,5 cm, Tiefe: 48 cm
- Hahnloch: mittig, Überlauf: ohne

**2.2.1.1.005 Waschbecken nach Maß Mineralwerkstoff 4 Becken L 3200 mm T 570 mm Fuge verfüllen**
*** Leitbeschreibung
Waschbecken, nach Maß, aus Mineralwerkstoff, mit 2 Becken, für Nischeneinbau, mit Anpassarbeiten,
Länge 3.200 mm,
Tiefe '570' mm, Beckenanordnung mittig, nahtlos eingeformt in Ablagefläche, mit Schürze vorn, mit hinterer Aufkantung und seitlicher Aufkantung rechts und links, Höhe über 25 bis 50 mm, mit Schallschutz DIN 4109-1, einschl. Verfüllen der Fugen, mit elastischem Dichtstoff DIN EN 15651-3, Basis Silikon, Fugenbreite 5 mm, Farbton weiß, Ausführung gemäß Einzelbeschreibung.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Produktbeschreibung:*
Waschbecken/Waschrinne aus copolymer-gebundenem Mineralwerkstoff
Varicor, entspr. ISO 19712, homogenes, nicht poröses, voll durchgefärbtes
Material ohne Oberflächenversiegelung wie Gel-Coat oder Glasur, reparabel, matt geschliffen, säurebeständig, hitzebeständig gegen Zigarettenglut
- antibakteriell gemäß Norm JIS-Z (Weißtöne)
- B1 nach DIN 4102
- geeignet für abrasive Reinigung (Scheuermittel)
- beständig gegen Desinfektionsmittel, einschließlich derer mit Ethanol- und
  Propanol-Anteilen
- Becken seitlich geschlossen, auf ganzer Länge offen, mit umlaufender
  Hohlkehle im Becken
- 4 Abläufe Ø 46mm für Schaftventil 1 1/4``x 60
- fugenlos angeformte Rückwand 500mm hoch für die Aufnahme von
  verdeckter Installation (Installationsraum - Tiefe: 108mm)
- schräge Front mit abnehmbarer Revisionsblende
- Unterseite mit abnehmbarer Blende
- 4 Stück Ausschnitte für Armaturen
- 4 Stück Montagevorbereitung für Seifenspender
- 4 Stück Montagevorbereitung für Desinfektionsmittelspender
- 2 Stück Montagevorbereitung für Bürstenspender
- einschließlich Unterkonstruktion zur Wandbefestigung

Die baulichen Maße sowie die Einbringung sind vor der Bestellung
der Anlage(n) vor Ort zu überprüfen.

Bei Trockenbauwänden sind Verstärkungen in Absprache mit der
Trockenbaufirma anzugeben bzw. anzubringen.

###### 2.2.1.2 Ausgussbeckenanlagen

**2.2.1.2.001 Ausgussbecken Stahl emailliert hängend B 500-550mm Ausladung 350-400mm Fuge verfüllen elast.Dichtstoff Silikon B 6mm**
*** Leitbeschreibung
STLB-Bau 2025-10 045
Ausgussbecken, aus Stahl, emailliert, Farbton weiß, wandhängend, mit Rückwand, mit Klapprost aus Leichtmetall, Befestigung mit Schrauben, Breite über 500 bis 550 mm, Ausladung über 350 bis 400 mm, einschl. Verfüllen der Fugen, mit elastischem Dichtstoff DIN EN 15651-3, Basis Silikon, Fugenbreite 6 mm, Farbton weiß.
Menge: 7,000 St
- 7,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschließlich: - Klapprost aus Aluminium 285 x 520 x 55 mm*

**2.2.1.2.002 Ausgussbecken Sanitärporzellan glasiert hängend B 400-450mm Ausladung 300-350mm Fuge verfüllen elast.Dichtstoff Silikon B 6mm**
*** Leitbeschreibung
STLB-Bau 2025-10 045
Ausgussbecken, aus Sanitärporzellan, glasiert, Farbton weiß, wandhängend, mit Rückwand, mit Klapprost aus nichtrostendem Stahl, Werkstoff-Nr 1.4301, Befestigung an Installationselement, Breite über 400 bis 450 mm, Ausladung über 300 bis 350 mm, einschl. Verfüllen der Fugen, mit elastischem Dichtstoff DIN EN 15651-3, Basis Silikon, Fugenbreite 6 mm, Farbton weiß.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschließlich: - Klapprost aus Edelstahl, mit Puffern - Beckenrandschoner*

###### 2.2.1.3 WC-Anlagen

*Hinweis: WC mit WC-Sitz*

**2.2.1.3.001 Tiefspül-WC Sanitärporzellan glasiert abgerundet hängend Ausladung 500-600mm Fuge verfüllen elast.Dichtstoff Silikon B 6mm**
*** Leitbeschreibung
STLB-Bau 2025-10 045
Tiefspül-WC DIN EN 997, aus Sanitärporzellan, glasiert, Farbton weiß, abgerundet, spülrandfrei, wandhängend, Spülmenge 4,5 l, Ausladung über 500 bis 600 mm, Abgang waagerecht, Befestigung an Installationselement, mit Schallschutz DIN 4109-1, einschl. Verfüllen der Fugen, mit elastischem Dichtstoff DIN EN 15651-3, Basis Silikon, Fugenbreite 6 mm, Farbton weiß.
Menge: 96,000 St
- 96,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 weiß, mit WC-Sitz mit Deckel, aus Kunststoff/nichtrostendem Stahl, Farbton weiß, mit Befestigungselementen mit durchgehender Scharnierwelle, aus nichtrostendem Stahl, Werkstoff-Nr 1.4301.*

**2.2.1.3.002 Flachspül-WC Sanitärporzellan glasiert abgerundet hängend Ausladung 500-600mm Fuge verfüllen elast.Dichtstoff Silikon B 6mm**
*** Leitbeschreibung
STLB-Bau 2025-10 045
Flachspül-WC DIN EN 997, aus Sanitärporzellan, glasiert, Farbton weiß, abgerundet, mit offenem, glasierten Spülrand, wandhängend, Spülmenge 6 l, Ausladung über 500 bis 600 mm, Abgang waagerecht, Befestigung an Installationselement, mit Schallschutz DIN 4109-1, einschl. Verfüllen der Fugen, mit elastischem Dichtstoff DIN EN 15651-3, Basis Silikon, Fugenbreite 6 mm, Farbton weiß.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 mit WC-Sitz mit Deckel, aus Kunststoff/nichtrostendem Stahl, Farbton weiß, mit Befestigungselementen mit durchgehender Scharnierwelle, aus nichtrostendem Stahl, Werkstoff-Nr 1.4301.*

*Hinweis: WC mit WC-Sitz, barrierefrei*

**2.2.1.3.003 Tiefspül-WC Sanitärporzellan glasiert abgerundet hängend Ausladung 650-700mm Fuge verfüllen elast.Dichtstoff Silikon B 6mm**
*** Leitbeschreibung
STLB-Bau 2025-10 045
Tiefspül-WC DIN EN 997, als barrierefreie Ausführung DIN 18040, aus Sanitärporzellan, glasiert, Farbton weiß, abgerundet, spülrandfrei, wandhängend, Spülmenge 6 l, Ausladung über 650 bis 700 mm, Abgang waagerecht, Befestigung an Installationselement, mit Schallschutz DIN 4109-1, einschl. Verfüllen der Fugen, mit elastischem Dichtstoff DIN EN 15651-3, Basis Silikon, Fugenbreite 6 mm, Farbton weiß.
Menge: 90,000 St
- 90,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 WC-Sitz mit Deckel, Farbton weiß*
weiß, mit WC-Sitz mit Deckel, aus Kunststoff/nichtrostendem Stahl, Farbton weiß, mit Befestigungselementen mit durchgehender Scharnierwelle, aus nichtrostendem Stahl, Werkstoff-Nr 1.4301.

**2.2.1.3.004 Tiefspül-WC Sanitärporzellan glasiert abgerundet hängend Ausladung 650-700mm Fuge verfüllen elast.Dichtstoff Silikon B 6mm**
*** Leitbeschreibung
STLB-Bau 2025-10 045
Tiefspül-WC DIN EN 997, als barrierefreie Ausführung DIN 18040, aus Sanitärporzellan, glasiert, Farbton weiß, abgerundet, spülrandfrei, wandhängend, Spülmenge 6 l, Ausladung über 650 bis 700 mm, Abgang waagerecht, Befestigung an Installationselement, mit Schallschutz DIN 4109-1, einschl. Verfüllen der Fugen, mit elastischem Dichtstoff DIN EN 15651-3, Basis Silikon, Fugenbreite 6 mm, Farbton weiß.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 WC-Sitz ohne Deckel, Farbton weiß*
weiß, mit WC-Sitz ohne Deckel, aus Kunststoff/nichtrostendem Stahl, Farbton weiß, mit Befestigungselementen mit durchgehender Scharnierwelle, aus nichtrostendem Stahl, Werkstoff-Nr 1.4301.

*Hinweis: WC mit WC-Sitz, barrierefrei für adipöse Menschen, Belastung mind.*
WC mit WC-Sitz, barrierefrei für adipöse Menschen, Belastung mind.
300 kg, bodenstehend

**2.2.1.3.005 Tiefspül-WC Sanitärporzellan glasiert abgerundet bodenstehend Ausladung 500-600mm WC-Sitz Deckel Fuge verfüllen elast.Dichtstoff Silikon B 6mm**
*** Leitbeschreibung
STLB-Bau 2025-10 045
Tiefspül-WC DIN EN 997, als barrierefreie Ausführung DIN 18040, aus Sanitärporzellan, glasiert, Farbton weiß, abgerundet, mit offenem Spülrand, bodenstehend, Ausladung über 500 bis 600 mm, Abgang waagerecht, mit WC-Sitz, mit Deckel, Befestigung mit Schrauben, verdeckt, mit Schallschutz DIN 4109-1, einschl. Verfüllen der Fugen, mit elastischem Dichtstoff DIN EN 15651-3, Basis Silikon, Fugenbreite 6 mm, Farbton weiß.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Tiefspül-WC*
- Tiefspül-WC
- Bodenstehend
- Typ 1, Vollmenge 6 l, nach EN 997
- Mit Spülrand
- Sitzhöhe erhöht
- Teilgeschlossene Form
- Keramische Fase gegen seitliches Verrutschen des WC-Sitzes
- Besonders für die Nutzung durch Rollstuhlfahrer geeignet
- Entspricht der DIN 18040
- Werkstoff: Sanitärkeramik
- Breite: 39 cm, Höhe: 46 cm, Tiefe: 55,5 cm
- Befestigung WC-Sitz: von unten
- Befestigungsmaterial

*Hinweis: Abdeckplatten für WC-Spülung*

**2.2.1.3.006 Abdeckpl. Einbauspülkasten Zweimengenspülung Kunststoff Betätigungsel. Kunststoff**
STLB-Bau 2025-10 045
Abdeckplatte für Einbauspülkasten, für Zweimengenspülung, aus Kunststoff, verchromt, mit Betätigungselement, aus Kunststoff, verchromt, Auslösung manuell, für Betätigung von vorn.
Menge: 165,000 St
- 165,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.3.007 Abdeckpl. Einbauspülkasten Zweimengenspülung Stahl niro Betätigungsel. Stahl niro**
STLB-Bau 2025-10 045
Abdeckplatte für Einbauspülkasten, für Zweimengenspülung, aus nichtrostendem Stahl, Werkstoff-Nr 1.4301, gebürstet, mit Betätigungselement, aus nichtrostendem Stahl, Werkstoff-Nr 1.4301, gebürstet, Auslösung manuell, für Betätigung von vorn.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.1.4 Urinal

*Hinweis: Urinale mit integrierter Steuerung*

**2.2.1.4.001 Urinal Spüleinr. Sanitärporzellan glasiert Zwangsspülung Fuge verfüllen elast.Dichtstoff Silikon B 6mm**
*** Leitbeschreibung
STLB-Bau 2025-10 045
Urinal mit eingebauter Spüleinrichtung, aus Sanitärporzellan, glasiert, Farbton weiß, mit Absaugformstück, mit Sieb, mit Zwangsspülung durch eingebaute Sensoren und komplettes Steuerungsgerät, Steuerelektronik frei parametrierbar, mit Magnetventil DN 15, für Einbau in Nassraum, Bemessungsbetriebsspannung 230 V AC, mit Schallschutz DIN 4109-1, einschl. Verfüllen der Fugen, mit elastischem Dichtstoff DIN EN 15651-3, Basis Silikon, Fugenbreite 6 mm, Farbton weiß.
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - IR-Benutzererkennung mit Beinerkennung*
- IR-Benutzererkennung mit Beinerkennung
- Spülrandlos

Einschließlich:
- Urinalsteuerung mit Netzteil und Magnetventil
- Befestigungsmaterial
- Urinalgeruchsverschluss mit Absaugfunktion
- Ablaufsieb
- Ablaufgarnitur
- Einlaufgarnitur
- Druckminderer

###### 2.2.1.5 Duschanlagen

*Hinweis: Duschwanne mit Gestell und Schürze*

**2.2.1.5.001 Duschwanne Sanitäracryl Schenkel-L 900-1000mm T bis 100mm Fuge verfüllen elast.Dichtstoff Silikon B 6mm**
STLB-Bau 2025-10 045
Duschwanne, DIN EN 14527, mit angeformter Schürze, aus Sanitäracryl DIN EN 198, DIN EN 263, Farbton weiß, mit wasserabweisender Beschichtung, Duschwannenboden rutschhemmend, Bewertungsgruppe Rutschgefahr R 9 ASR A1.5, mit Untergestell und höhenverstellbaren Füßen, Abdichtung unter/hinter Duschwanne wird gesondert vergütet, für Aufbau auf Rohfußboden, Schenkellänge über 900 bis 1000 mm, Tiefe bis 100 mm, Wannenhöhe über Fertigfußboden bis 30 mm, mit Schallschutz DIN 4109-1, einschl. Verfüllen der Fugen, mit elastischem Dichtstoff DIN EN 15651-3, Basis Silikon, Fugenbreite 6 mm, Farbton weiß.
Menge: 11,000 St
- 11,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.5.002 Fugenabdichtung Wannenrandabdichtband elast.Dichtstoff B 3mm**
STLB-Bau 2025-10 045
Fugenabdichtung mit Wannenrandabdichtband DIN 18534-1 und Industrieverband Dichtstoffe IVD-Merkblatt 3-2, Schlussabdichtung mit elastischem Dichtstoff DIN EN 15651-3, Klasse XS 1, Volumenschwund kleiner gleich 20 %,
körperschallentkoppelnd, Wanne gegen Wand und Fliese, Klebebefestigung an der Wanne und der Wand, Fugenbreite 3 mm.
Menge: 45,000 m
- 45,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.5.003 Ablaufgarnitur**
Ablaufgarnitur für vor genannte Brausewanne einschließlich Siphon
Menge: 11,000 St
- 11,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.5.004 Bodengleiches Duschelement-System 80 x 80 cm**
*** Bezugsbeschreibung
Bodengleiches Duschelement-System als wasserdichtes, bodengleich direkt verfliesbares Duschelement mit vorgegebenem Gefälle,
Material: Kern aus extrudiertem Polystyrol-Hartschaum,  Rollstuhlbelastbar
bis Mindestfliesengröße von 50 x 50 mm.

Mit waagerechtem Ablauf nach DIN EN 1253, Gehäuse aus Polypropylen, mit herausnehmbarem Geruchverschluss, Kunststoffadapter sowie erforderlichem Aufstockelement, mit Bauschutzdeckel,
Rahmen ABS, 95 x 95 mm, auf Fliesendicke anpassbar,
Rost Edelstahl 1.4301, Belastungsklasse K 3 (300 kg).
Ablaufstutzen: DN 50 senkrecht,
Ablaufleistung: 0,80 l/s.
Ablauf seitlich im Eck, genaue Position nach Gegebenheit vor Ort bei Bestellung konfigurierbar.

Unterbauelement aus Polystyrol im Set,
Plattenstärke bis 70 mm, abgestimmt auf erforderliche Aufbauhöhe,
einschl. komplett erforderlichem Zubehör für Eckeinbau, wie Abdichtsystem, Schnellkleber usw.
Mit Schallschutzgutachten.

einschl. Dichtband zur Abdichtung von Wand- und Fußbodenanschlüssen inkl. Innen- und Aussenecke aus elastischem Polyestergewebe und beidseitigem Gewebeband sowie elastischer Dichtmasse zur Erstellung einer wasserundurchlässigen Abdichtung in Feuchträumen.

maximaler Aufbauhöhe gesamt (mit Fliese) 150 mm
Abmessungen 80 x 80 cm zum Eckeinbau
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.5.005 Duschelement bis 120 x 120**
*** wie Position 2.2.1.5.004
Duschelement wie vor im vollen Wortlaut beschrieben, jedoch
in allen lieferbaren Größen, bis 120 x 120 cm
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.5.006 Duschelement bis 150 x 150**
*** wie Position 2.2.1.5.004
Duschelement wie vor im vollen Wortlaut beschrieben, jedoch
in allen lieferbaren Größen, bis 150 x 150 cm
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.5.007 Duschabtrennung 1000x2000 mm**
Duschabtrennung für vor genannte Duschanlage, als Schwingtür 1-flügelig mit innen flächenbündigen Beschlägen in Chrom, für vor genannte Duschwanne. Mit ESG Einscheiben- Sicherheitsglas 6 mm, klar mit Dekor nach Wunsch des Bauherren, mit wasserabweisender Beschichtung, Befestigung an Wand, einschl. Befestigungsmaterial.
Gesamtbreite:  1000 mm
Türbreite:  800 mm
Gesamthöhe:  2000 mm
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.5.008 Dusch-Handlauf**
Handlauf bestehend aus Nylonrohr, nahtlos, D = 36 mm x 3 mm, mit durchgehendem, korrosionsbeständigem Aluminiumrohr D = 30 mm x 3,2 mm. Waagerechte Länge (Maß A) 760 (800)* mm, Länge (Maß B) 1185 (1225)* mm, senkrechte Länge (Maß C) 1160 (1240)* mm (* Außenmaß). Rechte oder linke Ausführung. Mit Brausehalter auf senkrechter Stange. Wandbefestigung mit Rosetten D = 77 mm bestehend aus korrosionsgeschützter Stahlrosette in Nylonummantelung und Nylon - Abdeckkappe zur unsichtbaren Verschraubung. Befestigungsmaterial für Beton, Voll-Naturstein, Vollziegel beigefügt ohne Aufpreis.

senkrecht und waagerecht angeordnete, im rechten Winkel verbundene Stangen mit Stahl-Befestigungsrosetten und Brausehalter, mit seitlich (zur Montage) verschiebbarer senkrechter Brausehalterstange, dient im Dusch- und Wannenbereich zum Festhalten und Abstützen, geeignet für Handbrausen verschiedener Hersteller, Brausehalter kann stufenlos geneigt und nach Ziehen oder Drücken eines großflächigen Hebels in der Höhe verstellt werden, konische Aufnahme am Brausehalter erleichtert das Einhängen der Handbrause, mit durchgehendem, korrosionsgeschütztem Stahlkern, Montage an der Wand mit wandspezifischem Befestigungsmaterial und Rosetten, geeignet für Einhängesitze, aus hochglänzendem Polyamid.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.5.009 Klappsitz**
Klappsitz 448 mm breit, 428 mm tief- Sitzelemente 60 mm breit, weiß, Konstruktion aus Stangen und Sitzelementen, dient zum sicheren Sitzen im Duschbereich, maximale Belastbarkeit 150 kg, mit platzsparend hochklappbarer Sitzfläche, Montage an der Wand mit wandspezifischem HEWI Befestigungsmaterial, verdeckte Befestigung, aus hochglänzendem Polyamid, mit korrosionsgeschütztem Stahlkern, Wandplatten aus Polyamid mit integriertem Stahlkern.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.1.6 Tragegestelle für sanitäre Einrichtungen

**2.2.1.6.001 Montageelement für Waschtisch**
Montageelement für Waschtisch mit Einlochstandbatterie warm / kalt, eigenstabil zum Einbau in eine teilhohe oder raumhohe Trockenbau-Installationsvorwand. Mit höhenverstellbaren Objekt- und Armaturenanschlüssen, für Einzel- und Schienenmontage, mit Befestigungsmaterial.

Ausstattung:
- 2 x Waschtisch-Haltebolzen M 10, mit Keramikbefestigung, Schraubenabstand variabel
- Ablaufbogen DN 50, Dichtung D = 32 mm,
- 2 x schallgedämmte Armaturenanschlüsse DN 15
Einschließlich Befestigungsmaterial abgestimmt auf angebotenen Waschtisch.
Einschließlich 2 x Baustopfen für die Wasseranschlüsse, für die Zeit von Roh- bis Fertigmontage.
Menge: 185,000 St
- 185,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.002 Montageelement für Beh.-Waschtisch nach DIN 18040**
Montageelement für Beh.-Waschtisch nach DIN 18040 mit Einlochbatterie, für Vorwand oder Ständerwandmontage, Stahlrahmen, pulverbeschichtet, selbsttragend, komplett vormontiert, mit höhenverstellbaren Objekt-und Armaturenanschlüssen, für Einzel- und Schienenmontage, mit Befestigungsmaterial, TÜV-geprüft, Waschtisch-Haltebolzen M 10, mit Keramikbefestigung, Schraubenabstand variabel, mit Wandeinbausiphon DN 50x40 (revisionierbar) mit Abdeckplatte aus Stahl verchromt, Abgangsbogen, Dichtung D = 32 mm,  2 schallgedämmte Armaturenanschlüsse DN 15, einschließlich Befestigungsmaterial abgestimmt auf angebotenen Beh.-Waschtisch.
Menge: 171,000 St
- 171,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.003 Unterputzsiphon**
Unterputzsiphon für vor genannten Waschtisch und Ablaufventil, zum Einbau in Trockenbauinstallationswand / Installationsgestell, für Unterfahrbarkeit des vor genannten Waschtisches. Einschließlich Ablaufbogen 90° aus Metall, verchromt, Einschließlich metallischer Abdeckplatte mit Schraubbefestigung, abnehmbar für Revisions- und Reinigungszwecke.
Menge: 171,000 St
- 171,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.004 Wandankerverlängerungs-Set**
Wandankerverlängerungs-Set passend zu vor genanntem Montageelement zum Verlängern von Wandankern um 20 cm, bei Vorwandinstallationen zwischen 20 und 40 cm, mit Gewindestange M10 und Langmutter aus Stahl verzinkt, Länge 220 mm, kürzbar.
Menge: 77,000 St
- 77,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.005 Montageelement für Wand-WC**
Montageelement für Wand-WC mit Spülkasten 6 l / 3 l, zum Einbau in Trockenbau- Installationswand, mit höhenverstellbaren Objektanschlüssen, für Einzel- oder Schienen-Montage, mit Befestigungsmaterial, TÜV-geprüft, 2 WC-Haltebolzen, mit Keramikbefestigung, PE-Ablaufbogen DN 80/100, mit Distanzstück DN 80. Einschließlich Zu- und Ablaufgarnitur, Spülkasten 6 / 3 l, 2 - Mengen - Auslaufventil pneumatisch, Armaturengruppe I, schwitzwasserisoliert, mit Eckventil DN 15, einschließlich WC-Anschlussgarnitur.
Menge: 165,000 St
- 165,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.006 Mehrpreis Spülkasten mit Hygienespülung**
Mehrpreis für vor genanntes WC-Montageelement für Spülventil mit automatischer elektrischer Spüleinrichtung zur Sicherstellung der Hygienespülung im Trinkwassernetz Kalt, einschließlich Steuerung, Trafo, Programmierung und Anschluss an bauseits verlegte Stromzuleitung.
Menge: 21,000 St
- 21,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.007 Montageelement für Wand-WC, barrierefrei, für Stützgriffe, einschl. Spülauslösung**
Montageelement für Wand-WC, mit Spülkasten 3 l / 6 l, Höhe 112 cm, Breite 88 cm zum Einbau in Trockenbau- Installationswand, für barrierefreies Bauen zum Befestigen von Stütz- und haltegriffen, mit Montageplatten aus Furnierholz wasserfest verleimt, schalldämmendes EPS-Modul, mit höhenverstellbaren Objektanschlüssen, Seitenprofile verstellbar, für Einzel- oder Schienen-Montage, mit Befestigungsmaterial, TÜV-geprüft, 2 WC-Haltebolzen, mit Keramikbefestigung, Schraubenabstand 180/230 mm, Ablaufbogen DN 80/100, mit Distanzstück, Zu- und Ablaufgarnitur, Auslaufventil pneumatisch / mechanisch, einschließlich elektrischer Spülauslösung über Funk, abgestimmt auf gewählte Stützklappgriffe, Armaturengruppe I, schwitzwasserisoliert, Wasseranschluss R 1/2" mit Eckventil DN 15 einschl. WC-Anschlussgarnitur 90mm, bestehend aus Anschlussset und Anschlussbogen 90° sowie Übergangsmuffe aus PE-HD.
Menge: 46,000 St
- 46,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.008 Halteelement**
Halteelement für die Befestigung von Behinderten-Stütz- und Haltegriffen in Leichtbau-Ständerwänden und Vorwandinstallationen,
HxBxT: ca. 1185 x 310 x 50 mm,
einschl. Befestigungsmaterial
Menge: 165,000 St
- 165,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.009 Wandankerverlängerungs-Set**
Wandankerverlängerungs-Set passend zu vor genanntem Montageelement zum Verlängern von Wandankern um 20 cm, bei Vorwandinstallationen zwischen 20 und 40 cm, mit Gewindestange M10 und Langmutter aus Stahl verzinkt, Länge 220 mm, kürzbar.
Menge: 35,000 St
- 35,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.010 Montageelement für Urinal**
Montageelement für Urinal zur Handbetätigung, eigenstabil, zum Einbau in Trockenbau- Installationswand.
Geeignet zur Aufnahme von elektrischen Spülauslösungen (siehe Positionen der Sanitärkeramik). Mit höhenverstellbaren Objekt- und Armaturenanschlüssen, für Einzel- und Schienenmontage, Universal- Rohbauset mit Absperrventil für Fertigmontage- Set, höhenverstellbar.
Mit Befestigungsmaterial, TÜV-geprüft, Zulauf- und Ablaufgarnitur mit PE-Bogen DN 50, Gewindebolzen M 8 sowie Befestigungsmaterial für Urinalbecken,
Urinalspüler DN 15, ab 0,5 bar Fließdruck einsetzbar, mit integrierter Vorabsperrung, Spülstromregelung, Armaturengruppe II, und Spülmengenschnellverstellung 2,0/4,0/6,0 l mit Durchspülhilfe abgestimmt auf angebotenes Urinal.
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.011 Montageelement für Waschtisch/Ausgussbecken**
Montageelement für Waschtisch/Ausgussbecken mit Wandarmatur AP, 1,30 m Bauhöhe, für Vorwand oder Ständerwandmontage, Stahlrahmen, pulverbeschichtet, selbsttragend, komplett vormontiert, mit höhenverstellbaren Objekt-und Armaturenanschlüssen, für Einzel- und Schienenmontage, mit Befestigungsmaterial, TÜV-geprüft Waschtisch-Haltebolzen M 10, mit Keramikbefestigung, Schraubenabstand variabel. PE-Anschlussbogen DN 50, Dichtung D = 57/50 mm, 2 schallgedämmte Armaturenanschlüsse DN 15 einschließlich Befestigungsmaterial für Ausguss, abgestimmt auf angebotenes Ausgussbecken.
Menge: 16,000 St
- 16,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.012 System-Traverse für Bade-/Duschwanne für AP-Armatur**
System-Traverse für AP-Armatur, zum Einbau in teilhohe oder raumhohe Vorwandinstallation, zum Einbau in raumhohe Trockenbau-Systemwand, zum Anschluss von AP-Armaturen für Bade- oder Duschwanne,
Eigenschaften
- Trockenbauelement Rahmen pulverbeschichtet
- Rahmen mit Löchern d=9mm für Befestigung im Holzständerbau
- Armaturenanschlussplatte höhen und tiefenverstellbar
einschließlich zwei universelle Wasseranschlüsse R1/2" mit Dämmunterlage,
einschließlich Hahnverlängerungen und Befestigungsmaterial.
Menge: 124,000 St
- 124,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.013 System-Traverse für Standarmatur Küchenspüle**
System-Traverse für Standarmatur, zum Einbau in raumhohe Trockenbau-Systemwand, zum Anschluss von Stand-Armaturen für Küchenspülen,
Eigenschaften
- Befestigung Anschlussbogen schallgedämmt
- Traverse verzinkt, Länge 50 cm
- 2 Abdichtscheiben selbstklebend, vliesbeschichtet
- Schutzstopfen für einmalige Druckprüfung mit Kaltwasser bis maximal 15 bar
Lieferumfang
- 2 Anschlusswinkel R1/2" mit Abdichtscheiben, Dämmunterlagen und Dämmhülsen
- Anschlussbogen aus PE-HD, D 50 mm mit Dichtung
- 2 Schutzstopfen
einschließlich Hahnverlängerungen und Befestigungsmaterial.
Menge: 94,000 St
- 94,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.6.014 System-Traverse für Wandarmatur Küchenspüle / Einrichtungen MED-Technik / Ausgüsse / Küchenanschlüsse**
System-Traverse für Wandarmatur, zum Einbau in raumhohe Trockenbau-Systemwand, zum Anschluss von Wand-Armaturenmit S-Anschlüssen,
Eigenschaften
- Befestigung Anschlussbogen schallgedämmt
- Traverse verzinkt, Länge 50 cm
- 2 Abdichtscheiben selbstklebend, vliesbeschichtet
- Schutzstopfen für einmalige Druckprüfung mit Kaltwasser bis maximal 15 bar
Lieferumfang
- 2 Anschlusswinkel R1/2" mit Abdichtscheiben, Dämmunterlagen und Dämmhülsen
- Anschlussbogen aus PE-HD, D 50 mm mit Dichtung
- 2 Schutzstopfen
einschließlich Hahnverlängerungen und Befestigungsmaterial.
Menge: 217,000 St
- 217,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.1.7 sonstiges zu Sanitären Einrichtungen

**2.2.1.7.001 Ablaufventil Waschbecken DN32 Messing Haubenventil**
STLB-Bau 2025-10 045
Ablaufventil DIN EN 274-1, nicht absperrbar, für Waschbecken DN 32, aus Messing, verchromt, als Haubenventil, Gewindeanschluss aus Messing.
Menge: 160,000 St
- 160,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.002 Ablaufventil Waschbecken DN32 Messing Schaftventil**
STLB-Bau 2025-10 045
Ablaufventil DIN EN 274-1, für Waschbecken DN 32, aus Messing, verchromt, als Schaftventil, Gewindeanschluss aus Messing.
Menge: 196,000 St
- 196,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.003 Ab-Überlaufgarnitur Spültisch Einzelbecken Kunststoff**
STLB-Bau 2025-10 045
Ab- und Überlaufgarnitur für Spültisch, Einzelbecken, aus Kunststoff, mit Geräteanschluss, mit Anschluss für Tropfwasserleitung, mit Geruchverschluss.
Menge: 46,000 St
- 46,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.004 Ab-Überlaufgarnitur Spültisch Doppelbecken Kunststoff**
STLB-Bau 2025-10 045
Ab- und Überlaufgarnitur für Spültisch, Doppelbecken, aus Kunststoff, mit Geräteanschluss, mit Anschluss für Tropfwasserleitung, mit Geruchverschluss.
Menge: 16,000 St
- 16,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.005 Geruchverschluss Prüfzeichen Waschbecken 1 1/4xDN40 Messing Röhrengeruchverschluss**
STLB-Bau 2025-10 045
Geruchverschluss DIN 19541 mit Prüfzeichen, für Waschbecken, mit Geräteanschluss, 1 1/4 x DN 40, aus Messing, verchromt, als Röhrengeruchverschluss, für Wandanschluss, verstellbar, mit Rosette.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.006 Geruchverschluss Prüfzeichen Waschbecken 1 1/4xDN40 Kunststoff heißwasserbest. Wandeinbaugeruchverschluss Kasten Abdeck. Reinigungsöffnung**
STLB-Bau 2025-10 045
Geruchverschluss DIN 19541 mit Prüfzeichen, für Waschbecken, 1 1/4 x DN 40, aus Kunststoff, heißwasserbeständig, als Wandeinbaugeruchverschluss mit Kasten und Abdeckung, mit Reinigungsöffnung, durch Abdeckplatte verdeckt, für Wandanschluss, verstellbar, mit Wandhalterung, mit Rosette.
Menge: 210,000 St
- 210,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.007 Ablaufbogen für Waschbecken DN 32 aus Messing, verchromt,**
Ablaufbogen für Waschbecken DN 32 aus Messing, verchromt,
Bogen 1 1/4 x DN 32, Ablaufverbindung 1 1/4 x DN 32,
zum Anschluss an Wandeinbau-Geruchsverschluss.
Menge: 171,000 St
- 171,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.008 Geruchverschluss Prüfzeichen Waschmaschine/Geschirrspülmaschine Kunststoff heißwasserbest. Wandeinbaugeruchverschluss Kasten Abdeck. Reinigungsöffnung**
STLB-Bau 2025-10 045
Geruchverschluss DIN 19541 mit Prüfzeichen, für Waschmaschine/Geschirrspülmaschine, aus Kunststoff, heißwasserbeständig, als Wandeinbaugeruchverschluss mit Kasten und Abdeckung, mit Reinigungsöffnung, durch Abdeckplatte verdeckt, für Wandanschluss, verstellbar, mit Wandhalterung, mit Rosette.
Menge: 12,000 St
- 12,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.009 Ab-Überlaufgarnitur Badewanne Kunststoff**
STLB-Bau 2025-10 045
Ab- und Überlaufgarnitur für Badewanne, aus Kunststoff, sichtbare Teile verchromt, mit Geruchverschluss DIN 19541, mit Prüfzeichen, mit Exzentergarnitur.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.010 Ab- und Überlaufgarnitur für Mehrzweckbecken 4 Plätze mit Überlauf,**
Ab- und Überlaufgarnitur für Mehrzweckbecken 4 Plätze mit Überlauf,
Doppelbecken, aus Kunststoff, mit Geruchverschluss.
Farbe: weiß-alpin, Außendurchmesser: 40 mm, DN / Nennweite: 40.
Einschließlich: Standrohr, Stopfen, Ablaufventil
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.011 Ablaufgarnitur für Mehrzweckbecken ohne Überlauf,**
Ablaufgarnitur für Mehrzweckbecken ohne Überlauf,
Einzelbecken, aus Kunststoff, mit Geruchverschluss.
Farbe: weiß-alpin, Außendurchmesser: 40 mm, DN / Nennweite: 40.
Einschließlich: Standrohr, Stopfen, Ablaufventil
Menge: 16,000 St
- 16,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.012 Bemusterung**
Bereitstellung vorgenannter und zusätzlicher Einrichtungsgegenstände / Zubehör, für die Bemusterung durch den AG an einem vom AG zu bestimmenden Ort. Die Gegenstände sind auszupacken, ggf. zu reinigen, Zusammenzubauen, und lose (ohne Montage) nach Typen zu präsentieren.
Die Bemusterung dient als Entscheidungsgrundlage für den späteren Nutzer und als Auswahl evtl. in Frage kommender alternativer Hersteller.

Kalkulationshiweis:
Abrechnung nach Stück der auf Anforderung gelieferten Einrichtungsgegenstände einschließlich Lieferung und Abholung der Gegenstände, einschließlich Teilnahme an der Bemusterung, einschließlich der An- und Abfahrtskosten.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.013 Schallschutzset als selbstklebende Schallschutzmatte,**
Schallschutzset als selbstklebende Schallschutzmatte,
für alle Wand-WC's, Waschtische, Urinale und Ausgussbecken,
mit Auschnitten für Ab- und Zulauf sowie zwei Schallschutzhülsen für Befestigungsschrauben.
Menge: 219,000 St
- 219,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.014 Fugenabdichtung elast.Dichtstoff Silikon B 6mm**
STLB-Bau 2025-10 045
Fugenabdichtung mit elastischem Dichtstoff DIN EN 15651-3, Basis Silikon, Fugenbreite 6 mm, zwischen Sanitärausstattungsgegenstand, Rückwand- und Bodenbelag.
Menge: 532,000 m
- 532,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.015 Wandscheibenabdichtungsset nach DIN 18534 für 1/2" bestehend aus:**
Wandscheibenabdichtungsset nach DIN 18534 für 1/2" bestehend aus:
- 1 St. Wandscheibenabdichtung zur Erstellung von Armaturenanschlüssen gemäß stabiler Kunststoffkörper mit fest verbundener Weichkomponente als Dichtung zur Wandscheibe, Vertiefungen auf der gesamten Funktionsfläche zum passgenauen Kürzen, wasserdicht
- 1 St. Abdrückstopfen für Wandscheibenabdichtung für Dichtheitsprüfung mit Druckluft, Inertgas oder Wasser, mit Metallgewindeeinsatz G1/2", Flachdichtung
- 1 St. Dichtmanschette für Wandscheiben in 1/2" aus Vlies mit Gummi-Dichtkragen
Menge: 590,000 St
- 590,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.016 Wandscheibenabdichtungsset nach DIN 18534 für 3/4" bestehend aus:**
Wandscheibenabdichtungsset nach DIN 18534 für 3/4" bestehend aus:
- 1 St. Wandscheibenabdichtung zur Erstellung von Armaturenanschlüssen gemäß stabiler Kunststoffkörper mit fest verbundener Weichkomponente als Dichtung zur Wandscheibe, Vertiefungen auf der gesamten Funktionsfläche zum passgenauen Kürzen, wasserdicht
- 1 St. Abdrückstopfen für Wandscheibenabdichtung für Dichtheitsprüfung mit Druckluft, Inertgas oder Wasser, mit Metallgewindeeinsatz G3/4", Flachdichtung
- 1 St. Dichtmanschette für Wandscheiben in 3/4" aus Vlies mit Gummi-Dichtkragen
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.017 Versiegeln von Hohlräumen hinter Armaturenanschlüssen**
Versiegeln von Hohlräumen hinter Armaturenanschlüssen
von Wandarmaturen mit elastischem Dichtstoff, Basis Silicon.
Menge: 230,000 St
- 230,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.1.7.018 Wandeinbau-Kondensat-Siphon**
Wandeinbau-Kondensat-Siphon
zum Anschluss von Kondensatleitungen von bauseitigen Umluftkühlgeräte.
Ein eingebautes Schwimmventil muss den Siphon bei Wassermangel verschließen!
Ausführung: Bauschutzkasten, Abdeckplatte
Material  : Polypropylen, hochschlagfest / ABS
Zuleitung (Kondensatleitung)  : Durchmesser 20 bis 32 mm
Ableitung (Schmutzwasserleitung)  : DN 32
Einschließlich  : Kondensat-Auffangtrichter /
  Tropfwassertrichter DN 32/DN40
Menge: 37,000 St
- 37,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

##### 2.2.2 Sanitärarmaturen

###### 2.2.2.1 Wandarmaturen, Aufputz

*Hinweis: Hinweis Auslauflänge, Heißwassersperre*
Hinweis:
Vor der Bestellung bzw. Motage, hat der AN darauf zu achten, dass der Wasserstrahl der Armaturen nicht auf das Ablaufsieb endet bzw. spritzt (gem. RKI-Richtlinie).

Bei bauseitigen Einbauwaschbecken und Spülen, hat der AN im Vorfeld die Werkstattzeichnung des Möbelbauer/Tischler entsprechend mit der Montageplanung zum Gewerk Sanitär abzugleichen .

Die Armaturen sind über die Heißwassersperre bzw. Temperaturbegrenzung so einzustellen, dass eine Temperatur von max. 43°C aus dem Auslauf fließt.
Die max. Auslauftemperatur ist bei der Inbetriebnahme pro Armatur (auch Thermostate) zu messen, zu dokumentieren und den Revisionsunterlagen bei zuheften. Entsprechende Mehrkosten sind in den nachfolgenden Armaturen mit zu berücksichtigen.

**2.2.2.1.001 Einhandmischer Wandmontage Waschbeckenbatterie DN15 Messing Hebel Strahlregler**
*** Leitbeschreibung
STLB-Bau 2025-10 045
Einhandmischer für Wandmontage, Waschbeckenbatterie, eigensicher gegen Rückfließen, DN 15, Armaturenkörper aus Messing, verchromt, medienberührende Teile nickelfrei, Oberteil mit Keramikscheiben, mit Warmwasserzuflussbegrenzer, mit Durchflussmengeneinstellung, Auslöseelement aus Metall, verchromt, mit Hebel, mit einstellbarem Temperaturanschlag, Geräuschverhalten DIN 4109-1 Gruppe I, mit Prüfbericht, mit schwenkbarem gegossenen Auslauf, mit Strahlregler ohne Luftansaugung DIN EN 246, mit S-Anschluss, Ausladung über 150 bis 200 mm.
Menge: 17,000 St
- 17,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp: Kristallklarer Laminarstrahl*
- Strahlreglertyp: Kristallklarer Laminarstrahl
- Verbindung: S-Anschlüsse, Abdeckung(en), mit integrierter Vorabsperrung,
  Schalldämpfer, Rosetten 3-fach abgedichtet
- Hebel/Bediengrifftyp: Einhandbedienhebel/Griff, Bedienungshebel lang,
  Hebel mit W+K-Kennzeichnung
- Auslaufart: Schwenkbarer Auslauf, Anschlag herausnehmbar
- Temperatureinstellungen: Temperaturbegrenzer, Heißwassersperre
  einstellbar
- Mechanische Teile: ø 4.0 Steuerpatrone mit keramischen Dichtscheiben
  zur Wassermengen- und Temperatureinstellung, Schmutzfilter
- Spezielle Eigenschaften: Armaturenkörper aus entzinkungsbeständigem
  Messing (DZR), Wasserwege ohne Nickelbeschichtung

Fliesseigenschaften:
- Durchfluss bei 300 kPa (mit Durchflussbegrenzer): 10,20 l/min

Bestimmung / Vorschriften:
- EN Standard: EN 817
- Geräuschklasse: I (ISO 3822)

Zulassungen:
- DVGW
- KIWA: K6116/08
- Konformitätserklärung: DoC

Technische Eigenschaften:
- DN-Größe: DN15
- Ausladung: 177 mm
- Schwenkbereich des Auslaufs: 120° (60° / 0°)
- Material: Messing
- Heißwasserversorgung: max. +80°C
- Arbeitsdruck: 50 - 1000 kPa
- Anschlussgröße: G1/2
- Installationsabstand: CC150± 15 mm
- Sicherungseinrichtung (EN1717): AA

**2.2.2.1.002 Einhandmischer Wandmontage Waschbeckenbatterie DN15 Messing Hebel Strahlregler**
*** Leitbeschreibung
STLB-Bau 2025-10 045
Einhandmischer für Wandmontage, Waschbeckenbatterie, eigensicher gegen Rückfließen, DN 15, Armaturenkörper aus Messing, verchromt, medienberührende Teile nickelfrei, Oberteil mit Keramikscheiben, mit Warmwasserzuflussbegrenzer, mit Durchflussmengeneinstellung, Auslöseelement aus Metall, verchromt, mit Hebel, mit einstellbarem Temperaturanschlag, Geräuschverhalten DIN 4109-1 Gruppe II, mit Prüfbericht, mit schwenkbarem gegossenen Auslauf, mit Strahlregler ohne Luftansaugung DIN EN 246, mit S-Anschluss, Ausladung über 200 bis 250 mm.
Menge: 86,000 St
- 86,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp: Kristallklarer Laminarstrahl*
- Strahlreglertyp: Kristallklarer Laminarstrahl
- Verbindung: S-Anschlüsse, Abdeckung(en), mit integrierter Vorabsperrung,
  Schalldämpfer, Rosetten 3-fach abgedichtet
- Montage: 2-Loch
- Hebel/Bediengrifftyp: Einhandbedienhebel/Griff, Bedienungshebel lang,
  Hebel mit W+K-Kennzeichnung
- Auslaufart: Schwenkbarer Auslauf, Anschlag herausnehmbar
- Temperatureinstellungen: Temperaturbegrenzer, Heißwassersperre
  einstellbar
- Mechanische Teile: ø 4.0 Steuerpatrone mit keramischen Dichtscheiben
  zur Wassermengen- und Temperatureinstellung, Schmutzfilter
- Spezielle Eigenschaften: Armaturenkörper aus entzinkungsbeständigem
  Messing (DZR), Wasserwege ohne Nickelbeschichtung

Fliesseigenschaften:
-  Durchfluss bei 300 kPa: 8,82 l/min

Bestimmung / Vorschriften:
- EN Standard: EN 817
- Geräuschklasse: II (ISO 3822)

Zulassungen:
- DVGW
- Konformitätserklärung: DoC

Technische Eigenschaften:
- DN-Größe: DN15
- Ausladung: 227 mm
- Schwenkbereich des Auslaufs: 120° (60° / 0°)
- Material: Messing
- Heißwasserversorgung: max. +80°C
- Arbeitsdruck: 50 - 1000 kPa
- Anschlussgröße: G1/2
- Installationsabstand: CC150± 15 mm
- Sicherungseinrichtung (EN1717): AA

**2.2.2.1.003 Einhandmischer Wandmontage Waschbeckenbatterie DN15 Messing Hebel Strahlregler**
*** Leitbeschreibung
STLB-Bau 2025-10 045
Einhandmischer für Wandmontage, Waschbeckenbatterie, eigensicher gegen Rückfließen, DN 15, Armaturenkörper aus Messing, verchromt, medienberührende Teile nickelfrei, Oberteil mit Keramikscheiben, mit Warmwasserzuflussbegrenzer, mit Durchflussmengeneinstellung, Auslöseelement aus Metall, verchromt, mit Hebel, mit einstellbarem Temperaturanschlag, Geräuschverhalten DIN 4109-1 Gruppe I, mit Prüfbericht, mit schwenkbarem gegossenen Auslauf, mit Strahlregler ohne Luftansaugung DIN EN 246, mit S-Anschluss, Ausladung über 250 bis 300 mm.
Menge: 36,000 St
- 36,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp: Kristallklarer Laminarstrahl*
- Strahlreglertyp: Kristallklarer Laminarstrahl
- Verbindung: S-Anschlüsse, Abdeckung(en), mit integrierter Vorabsperrung,
  Schalldämpfer, Rosetten 3-fach abgedichtet
- Hebel/Bediengrifftyp: Einhandbedienhebel/Griff, Bedienungshebel lang,
  Hebel mit W+K-Kennzeichnung
- Auslaufart: Schwenkbarer Auslauf, Anschlag herausnehmbar
- Temperatureinstellungen: Temperaturbegrenzer, Heißwassersperre
  einstellbar
- Mechanische Teile: ø 4.0 Steuerpatrone mit keramischen Dichtscheiben
  zur Wassermengen- und Temperatureinstellung, Schmutzfilter
- Spezielle Eigenschaften: Armaturenkörper aus entzinkungsbeständigem
  Messing (DZR), Wasserwege ohne Nickelbeschichtung

Fliesseigenschaften:
- Durchfluss bei 300 kPa (mit Durchflussbegrenzer): 10,20 l/min

Bestimmung / Vorschriften:
- EN Standard: EN 817
- Geräuschklasse: I (ISO 3822)

Zulassungen:
- DVGW
- Konformitätserklärung: DoC

Technische Eigenschaften:
- DN-Größe: DN15
- Ausladung: 277 mm
- Schwenkbereich des Auslaufs: 120° (60° / 0°)
- Material: Messing
- Heißwasserversorgung: max. +80°C
- Arbeitsdruck: 50 - 1000 kPa
- Anschlussgröße: G1/2
- Installationsabstand: CC150± 15 mm
- Sicherungseinrichtung (EN1717): AA

**2.2.2.1.004 Einhandmischer Wandmontage Waschbeckenbatterie DN15 Messing Hebel Strahlregler**
*** Leitbeschreibung
STLB-Bau 2025-10 045
Einhandmischer für Wandmontage, Waschbeckenbatterie, eigensicher gegen Rückfließen, DN 15, Armaturenkörper aus Messing, verchromt, medienberührende Teile nickelfrei, Oberteil mit Keramikscheiben, mit Warmwasserzuflussbegrenzer, mit Durchflussmengeneinstellung, Auslöseelement aus Metall, verchromt, mit Hebel, mit einstellbarem Temperaturanschlag, Geräuschverhalten DIN 4109-1 Gruppe I, mit Prüfbericht, mit schwenkbarem gegossenen Auslauf, mit Strahlregler ohne Luftansaugung DIN EN 246, mit S-Anschluss, Ausladung über 350 bis 400 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp: Kristallklarer Laminarstrahl*
- Strahlreglertyp: Kristallklarer Laminarstrahl
- Verbindung: S-Anschlüsse, Abdeckung(en), mit integrierter Vorabsperrung,
  Schalldämpfer, Rosetten 3-fach abgedichtet
- Hebel/Bediengrifftyp: Einhandbedienhebel/Griff, Bedienungshebel lang,
  Hebel mit W+K-Kennzeichnung
-  Auslaufart: Schwenkbarer Auslauf, Anschlag herausnehmbar, Auslaufprofil,
  gezogen
- Temperatureinstellungen: Temperaturbegrenzer, Heißwassersperre
  einstellbar
- Mechanische Teile: ø 4.0 Steuerpatrone mit keramischen Dichtscheiben
  zur Wassermengen- und Temperatureinstellung, Schmutzfilter
- Spezielle Eigenschaften: Armaturenkörper aus entzinkungsbeständigem
  Messing (DZR), Wasserwege ohne Nickelbeschichtung

Fliesseigenschaften:
- Durchfluss bei 300 kPa (mit Durchflussbegrenzer): 10,20 l/min

Bestimmung / Vorschriften:
- EN Standard: EN 817
- Geräuschklasse: I (ISO 3822)

Zulassungen:
- DVGW
- Konformitätserklärung: DoC

Technische Eigenschaften:
- DN-Größe: DN15
- Ausladung: 377 mm
- Schwenkbereich des Auslaufs: 120° (60° / 0°)
- Material: Messing
- Heißwasserversorgung: max. +80°C
- Arbeitsdruck: 50 - 1000 kPa
- Anschlussgröße: G1/2
- Installationsabstand: CC150± 15 mm
- Sicherungseinrichtung (EN1717): AA

**2.2.2.1.005 Einhandmischer Wandmontage Spültischbatterie DN15 Messing Hebel Strahlregler**
*** Leitbeschreibung
STLB-Bau 2025-10 045
Einhandmischer für Wandmontage, Spültischbatterie, eigensicher gegen Rückfließen, DN 15, Armaturenkörper aus Messing, verchromt, medienberührende Teile nickelfrei, Oberteil mit Keramikscheiben, mit Warmwasserzuflussbegrenzer, mit Durchflussmengeneinstellung, Auslöseelement aus Metall, verchromt, mit Hebel, mit einstellbarem Temperaturanschlag, Geräuschverhalten DIN 4109-1 Gruppe I, mit Prüfbericht, mit schwenkbarem gegossenen Auslauf, mit Strahlregler ohne Luftansaugung DIN EN 246, mit S-Anschluss, Ausladung über 250 bis 300 mm.
Menge: 18,000 St
- 18,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp: Kristallklarer Laminarstrahl*
- Strahlreglertyp: Kristallklarer Laminarstrahl
- Verbindung: S-Anschlüsse, Abdeckung(en), mit integrierter Vorabsperrung,
  Schalldämpfer, Rosetten 3-fach abgedichtet
- Hebel/Bediengrifftyp: Einhandbedienhebel/Griff, Bedienungshebel lang,
  Hebel mit W+K-Kennzeichnung
- Auslaufart: Schwenkbarer Auslauf, Anschlag herausnehmbar
- Temperatureinstellungen: Temperaturbegrenzer, Heißwassersperre
  einstellbar
- Mechanische Teile: ø 4.0 Steuerpatrone mit keramischen Dichtscheiben
  zur Wassermengen- und Temperatureinstellung, Schmutzfilter
- Spezielle Eigenschaften: Armaturenkörper aus entzinkungsbeständigem
  Messing (DZR), Wasserwege ohne Nickelbeschichtung

Fliesseigenschaften:
- Durchfluss bei 300 kPa (mit Durchflussbegrenzer): 10,20 l/min

Bestimmung / Vorschriften:
- EN Standard: EN 817
- Geräuschklasse: I (ISO 3822)

Zulassungen:
- DVGW
- Konformitätserklärung: DoC

Technische Eigenschaften:
- DN-Größe: DN15
- Ausladung: 277 mm
- Schwenkbereich des Auslaufs: 120° (60° / 0°)
- Material: Messing
- Heißwasserversorgung: max. +80°C
- Arbeitsdruck: 50 - 1000 kPa
- Anschlussgröße: G1/2
- Installationsabstand: CC150± 15 mm
- Sicherungseinrichtung (EN1717): AA

**2.2.2.1.006 Einhandmischer Wandmontage Spültischbatterie DN15 Messing Hebel Strahlregler**
*** Leitbeschreibung
STLB-Bau 2025-10 045
Einhandmischer für Wandmontage, Spültischbatterie, eigensicher gegen Rückfließen, DN 15, Armaturenkörper aus Messing, verchromt, medienberührende Teile nickelfrei, Oberteil mit Keramikscheiben, mit Warmwasserzuflussbegrenzer, mit Durchflussmengeneinstellung, Auslöseelement aus Metall, verchromt, mit Hebel, mit einstellbarem Temperaturanschlag, Geräuschverhalten DIN 4109-1 Gruppe I, mit Prüfbericht, mit schwenkbarem gegossenen Auslauf, mit Strahlregler ohne Luftansaugung DIN EN 246, mit S-Anschluss, Ausladung über 350 bis 400 mm.
Menge: 12,000 St
- 12,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp: Kristallklarer Laminarstrahl*
- Strahlreglertyp: Kristallklarer Laminarstrahl
- Verbindung: S-Anschlüsse, Abdeckung(en), mit integrierter Vorabsperrung,
  Schalldämpfer, Rosetten 3-fach abgedichtet
- Hebel/Bediengrifftyp: Einhandbedienhebel/Griff, Bedienungshebel lang,
  Hebel mit W+K-Kennzeichnung
- Auslaufart: Schwenkbarer Auslauf, Anschlag herausnehmbar, Auslaufprofil,
  gezogen
- Temperatureinstellungen: Temperaturbegrenzer, Heißwassersperre
  einstellbar
- Mechanische Teile: ø 4.0 Steuerpatrone mit keramischen Dichtscheiben
  zur Wassermengen- und Temperatureinstellung, Schmutzfilter
- Spezielle Eigenschaften: Armaturenkörper aus entzinkungsbeständigem
  Messing (DZR), Wasserwege ohne Nickelbeschichtung

Fliesseigenschaften:
- Durchfluss bei 300 kPa (mit Durchflussbegrenzer): 10,20 l/min

Bestimmung / Vorschriften:
- EN Standard: EN 817
- Geräuschklasse: I (ISO 3822)

Zulassungen:
- DVGW
- Konformitätserklärung: DoC

Technische Eigenschaften:
- DN-Größe: DN15
- Ausladung: 377 mm
- Schwenkbereich des Auslaufs: 120° (60° / 0°)
- Material: Messing
- Heißwasserversorgung: max. +80°C
- Arbeitsdruck: 50 - 1000 kPa
- Anschlussgröße: G1/2
- Installationsabstand: CC150± 15 mm
- Sicherungseinrichtung (EN1717): AA

**2.2.2.1.007 Mehr-/Minderpreis für zwei absperrbare S-Anschlüsse**
Mehr-/Minderpreis für zwei absperrbare S-Anschlüsse
für vor genannte Wandarmaturen
Menge: 32,000 St
- 32,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.2.2 Wand-Thermostatbatterie

*Hinweis: Hinweis Auslauflänge, Heißwassersperre*
Hinweis:
Vor der Bestellung bzw. Motage, hat der AN darauf zu achten, dass der Wasserstrahl der Armaturen nicht auf das Ablaufsieb endet bzw. spritzt (gem. RKI-Richtlinie).

Bei bauseitigen Einbauwaschbecken und Spülen, hat der AN im Vorfeld die Werkstattzeichnung des Möbelbauer/Tischler entsprechend mit der Montageplanung zum Gewerk Sanitär abzugleichen .

Die Armaturen sind über die Heißwassersperre bzw. Temperaturbegrenzung so einzustellen, dass eine Temperatur von max. 43°C aus dem Auslauf fließt.
Die max. Auslauftemperatur ist bei der Inbetriebnahme pro Armatur (auch Thermostate) zu messen, zu dokumentieren und den Revisionsunterlagen bei zuheften. Entsprechende Mehrkosten sind in den nachfolgenden Armaturen mit zu berücksichtigen.

**2.2.2.2.001 Thermostat-Wandbatterie Messing Waschbecken mech.Einr. therm.Desinfektion**
*** Leitbeschreibung
STLB-Bau 2025-10 045
Thermostat-Wandbatterie DIN EN 1111, eigensicher gegen Rückfließen, aus Messing, verchromt, medienberührende Teile nickelfrei, mit Temperaturwähler, Grad-Markierung sowie einstell- und begrenzbarem Temperaturbereich, aus Metall, verchromt, mit Dehnstoffelement, Geräuschverhalten DIN 4109-1 Gruppe I, mit Prüfbericht, mit S-Anschlüssen, Armatur für Waschbecken, mit mechanischer Einrichtung für thermische Desinfektion, Berührungsschutz durch thermische Entkopplung, mit schwenkbarem Auslauf, Auslöseelement aus Metall, verchromt, Ausladung über 250 bis 300 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp: Kristallklarer Laminarstrahl*
- Strahlreglertyp: Kristallklarer Laminarstrahl
- Verbindung: S-Anschlüsse, Abdeckung(en), mit integrierter Vorabsperrung,
  Schalldämpfer, Rosetten 3-fach abgedichtet
- Hebel/Bediengrifftyp: Temperatureinstellgriff, Durchflusseinstellgriff,
  Eco-Funktion für die Wassermenge
- Auslaufart: Schwenkbarer Auslauf, Auslauf in Mittelstellung arretierbar,
  Anschlag herausnehmbar, Auslaufprofil, gezogen
- Temperatureinstellungen: Mehr Sicherheit durch minimales Erwärmen des
  Armaturengehäuses
- Mechanische Teile: Oberteil mit keramischen Dichtscheiben zur
  Wassermengeneinstellung für einen Abgang, Thermostatkartusche zur
  Temperaturreglung, Rückflussverhinderer, Schmutzfilter
- Spezielle Eigenschaften: Armaturenkörper aus entzinkungsbeständigem
  Messing (DZR), Wasserwege ohne Nickelbeschichtung, Thermische
  Desinfektion nach DVGW W551 ohne erneute Regelteil Einjustierung möglich
- Zusätzlich Eigenschaften: Verbrühschutz durch Temperaturendanschlag
  38°C (36°-44°)

Fliesseigenschaften:
- Durchfluss bei 300 kPa: 11,40 l/min

Bestimmung / Vorschriften:
- EN Standard: EN 1111
- Geräuschklasse: I (ISO 3822)

Zulassungen:
- DVGW
- Konformitätserklärung: DoC

Technische Eigenschaften:
- Ausladung: 285 mm
- Schwenkbereich des Auslaufs: 120° (60°/0°)
- Material: Messing
- Heißwasserversorgung: max. +80°C
- Arbeitsdruck: 100 - 1000 kPa
- Anschlussgröße: G1/2
- Installationsabstand: CC150± 10 mm
- Sicherungseinrichtung (EN1717): AA

Einschließlich:
- Zubehörgriff für thermische Desinfektion

**2.2.2.2.002 Thermostat-Wandbatterie Messing Waschbecken mech.Einr. therm.Desinfektion Armhebel**
*** Leitbeschreibung
STLB-Bau 2025-10 045
Thermostat-Wandbatterie DIN EN 1111, eigensicher gegen Rückfließen, aus Messing, verchromt, medienberührende Teile nickelfrei, mit Temperaturwähler, Grad-Markierung sowie einstell- und begrenzbarem Temperaturbereich, aus Metall, verchromt, mit Dehnstoffelement, Geräuschverhalten DIN 4109-1 Gruppe I, mit Prüfbericht, mit S-Anschlüssen, Armatur für Waschbecken, mit mechanischer Einrichtung für thermische Desinfektion, Berührungsschutz durch thermische Entkopplung, mit schwenkbarem Auslauf, mit Armhebel, Auslöseelement aus Metall, verchromt, Ausladung über 250 bis 300 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp: Kristallklarer Laminarstrahl*
- Strahlreglertyp: Kristallklarer Laminarstrahl
- Verbindung: S-Anschlüsse, Abdeckung(en), mit integrierter Vorabsperrung,
  Schalldämpfer, Rosetten 3-fach abgedichtet
- Hebel/Bediengrifftyp: Temperatureinstellgriff, Durchflusseinstellgriff,
  Eco-Funktion für die Wassermenge
- Auslaufart: Schwenkbarer Auslauf, Auslauf in Mittelstellung arretierbar,
  Anschlag herausnehmbar, Auslaufprofil, gezogen
- Temperatureinstellungen: Mehr Sicherheit durch minimales Erwärmen des
  Armaturengehäuses
- Mechanische Teile: Oberteil mit keramischen Dichtscheiben zur
  Wassermengeneinstellung für einen Abgang, Thermostatkartusche zur
  Temperaturreglung, Rückflussverhinderer, Schmutzfilter
- Spezielle Eigenschaften: Armaturenkörper aus entzinkungsbeständigem
  Messing (DZR), Wasserwege ohne Nickelbeschichtung, Thermische
  Desinfektion nach DVGW W551 ohne erneute Regelteil Einjustierung möglich
- Zusätzlich Eigenschaften: Verbrühschutz durch Temperaturendanschlag

Fliesseigenschaften:
- Durchfluss bei 300 kPa: 11,40 l/min

Bestimmung / Vorschriften:
- EN Standard: EN 1111
- Geräuschklasse: I (ISO 3822)

Zulassungen:
- DVGW
- Konformitätserklärung: DoC

Technische Eigenschaften:
- Ausladung: 285 mm
- Schwenkbereich des Auslaufs: 120° (60°/0°)
- Material: Messing
- Heißwasserversorgung: max. +80°C
- Arbeitsdruck: 100 - 1000 kPa
- Anschlussgröße: G1/2
- Installationsabstand: CC150± 10 mm
- Sicherungseinrichtung (EN1717): AA

Einschließlich:
- Zubehörgriff für thermische Desinfektion

**2.2.2.2.003 Thermostat-Wandbatterie Messing Waschbecken Durchflusskl.Z mech.Einr. therm.Desinfektion Armhebel**
*** Leitbeschreibung
STLB-Bau 2025-10 045
Thermostat-Wandbatterie DIN EN 1111, eigensicher gegen Rückfließen, aus Messing, verchromt, medienberührende Teile nickelfrei, mit Temperaturwähler, Grad-Markierung sowie einstell- und begrenzbarem Temperaturbereich, aus Metall, verchromt, mit Dehnstoffelement, Geräuschverhalten DIN 4109-1 Gruppe I, mit Prüfbericht, mit S-Anschlüssen, absperrbar, Armatur für Waschbecken, Durchflussklasse Z (max. 0,15 l/s), mit mechanischer Einrichtung für thermische Desinfektion, Berührungsschutz durch thermische Entkopplung, mit schwenkbarem Auslauf, mit Armhebel, Auslöseelement aus Metall, verchromt, Ausladung über 250 bis 300 mm.
Menge: 16,000 St
- 16,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlregler*
- Strahlregler
- Anschluss: S-Anschlüsse, mit integrierter Vorabsperrung
- Hebel/Griff: Temperatureinstellgriff, Durchflusseinstellgriff,
  Bedienungshebel lang, Sicherheitshebel
- Mechanische Teile: Oberteil mit keramischen Dichtscheiben zur
  Wassermengeneinstellung für einen Abgang, Thermostatkartusche
  zur Temperaturreglung, Rückflussverhinderer, Schmutzfilter
- Armaturenkörper aus entzinkungsbeständigem Messing (DZR), Wasserwege
  ohne Nickelbeschichtung, Thermische Desinfektion nach DVGW W551 ohne
  erneute Regelteil Einjustierung möglich
- Auslauf: Schwenkbarer Auslauf, Auslaufentleerung, Auslauf in Mittelstellung
  arretierbar, gegossen
- Farbe: Chrom
- Temperatur: Temperaturbegrenzer, Heißwassersperre einstellbar,
  Sicherheitssperre gegen Verbrühen bei 38°C

Fliesseigenschaften:
- Durchfluss bei 300 kPa: 12 l/min

Bestimmung / Vorschriften:
- EN Standard: EN 1111
- Geräuschklasse: I (ISO 3822)

Zulassungen:
- DVGW
- ABP
- Konformitätserklärung: DoC

Technische Eigenschaften:
- Rückflussverhinderer nach DIN EN1717: AA
- Anschlussgröße: G1/2
- DN-Größe (Nennmaß): DN15
- Warmwasserversorgung: max. +80°C
- Installationsabstand: 150 ± 20 mm
- Werkstoff: Messing
- Ausladung: 270 mm
- Arbeitsdruck: 1 - 10 bar

Einschließlich:
- Zubehörgriff für thermische Desinfektion

**2.2.2.2.004 Selbstschlussbatterie Waschplatz Einhand-Wandbatterie DN15 elektromech. Messing AP-Montage Ausladung 250-300mm**
*** Leitbeschreibung
STLB-Bau 2025-10 045
Selbstschlussbatterie für Waschplatz, DIN EN 15091, Einhand-Wandbatterie, DN 15, elektromechanisch gesteuert, aus Messing, verchromt, Auslösung optoelektronisch, mit Batterieversorgung, medienberührende Teile nickelfrei, Wasserlaufzeit einstellbar, für Aufputzmontage, mit schwenkbarem gegossenen Auslauf, senkrecht, Anschluss G 1/2, mit Durchflussbegrenzer, mit Strahlregler ohne Luftansaugung DIN EN 246, Ausladung der Armatur über 250 bis 300 mm.
Menge: 16,000 St
- 16,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp: Kristallklarer Laminarstrahl*
- Strahlreglertyp: Kristallklarer Laminarstrahl
- Verbindung: S-Anschlüsse, Abdeckung(en), mit integrierter Vorabsperrung,
  Schalldämpfer, Rosetten 3-fach abgedichtet
- Hebel/Bediengrifftyp: Temperatureinstellgriff
- Auslaufart: Abnehmbarer Auslauf, Schwenkbarer Auslauf, Auslauf in
  Mittelstellung arretierbar, Auslaufprofil, gezogen
- Temperatureinstellungen: Mehr Sicherheit durch minimales Erwärmen des
  Armaturengehäuses
- Mechanische Teile: Thermostatkartusche zur Temperaturreglung,
  Rückflussverhinderer, Schmutzfilter
- Elektronisches Teil: PSD-Sensor mit Autofocus, Magnetventil,
  Batterie-Leer-Anzeige
- Spezielle Eigenschaften: Armaturenkörper aus entzinkungsbeständigem
  Messing (DZR), Wasserwege ohne Nickelbeschichtung, Thermische
  Desinfektion nach DVGW W551 ohne erneute Regelteil Einjustierung
  möglich, Softwaresettings per App änderbar
- Zusätzlich Eigenschaften: Verbrühschutz durch Temperaturendanschlag
  38°C (36°-44°)

Softwareeinstellungen:
- Nachlaufzeit: 2 s (1-20 s)
- Hygienespülung: off (off/1-120 h)
- Automatische Spülung Dauer: 30 s (1-1800 s)
- Max. Fließdauer: 2 min (1 - 1800 s)
- Operating distance: 20-400 mm (150/400/500 mm)

Fliesseigenschaften:
- Durchfluss bei 300 kPa: 9,60 l/min

Elektronische Attribute:
- Batterie: Lithium 2CR5 6 V
- Bluetooth version: 4.x (D034445)

Bestimmung / Vorschriften:
- EU Directive: Radio Equipment Directive 2014/53/EU,
  Low Voltage Directive 2014/35/EU,
  EMC Directive 2014/30/EU,
  RoHS Directive 2011/65/EU
- EN Standard: EN 1111, EN 15091, ETSI EN 301 489-1 V1.9.2,
  ETSI EN 300 328 v2.2.2, EN 61000-6-1:2007, EN 61000-6-3:2007+
  A1:2011+AC:2012, EN 60335-1:2012+A11+A13+A1+A14+A2+A15:2021,
  Part 19.11.4
- Geräuschklasse: I (ISO 3822)
- Schutzklasse: IP 55

Zulassungen:
- DVGW
- Konformitätserklärung: RED

Technische Eigenschaften:
- Ausladung: 286 mm
- Schwenkbereich des Auslaufs: 120° (60°/0°)
- Material: Messing
- Betriebsspannung: 6 V
- Heißwasserversorgung: max. +70°C
- Arbeitsdruck: 100 - 1000 kPa
- Anschlussgröße: G1/2
- Installationsabstand: CC150± 10 mm
- Sicherungseinrichtung (EN1717): AA

**2.2.2.2.005 Thermostat-Wandbatterie Messing Dusche mech.Einr. therm.Desinfektion**
*** Leitbeschreibung
STLB-Bau 2025-10 045
Thermostat-Wandbatterie DIN EN 1111, eigensicher gegen Rückfließen, aus Messing, verchromt, mit Temperaturwähler, Grad-Markierung sowie einstell- und begrenzbarem Temperaturbereich, aus Metall, verchromt, mit Dehnstoffelement, Geräuschverhalten DIN 4109-1 Gruppe I, mit Prüfbericht, mit S-Anschlüssen, absperrbar, Armatur für Dusche, mit mechanischer Einrichtung für thermische Desinfektion, mit Duschabgang G 1/2, mit Duschschlauch aus Metall, G 1/2 x 1/2.
Menge: 146,000 St
- 146,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Verbindung: S-Anschlüsse, Abdeckung(en), mit integrierter Vorabsperrung,*
- Verbindung: S-Anschlüsse, Abdeckung(en), mit integrierter Vorabsperrung,
  Schalldämpfer, Rosetten 3-fach abgedichtet
- Hebel/Bediengrifftyp: Temperatureinstellgriff, Durchflusseinstellgriff,
  Eco-Funktion für die Wassermenge
- Temperatureinstellungen: Heißwassersperre einstellbar, Sicherheitssperre
  gegen Verbrühen bei 38°C, Mehr Sicherheit durch minimales Erwärmen
  des Armaturengehäuses
- Mechanische Teile: Oberteil mit keramischen Dichtscheiben zur
  Wassermengeneinstellung für einen Abgang, Thermostatkartusche zur
  Temperaturreglung, Rückflussverhinderer, Schmutzfilter
- Spezielle Eigenschaften: Armaturenkörper aus entzinkungsbeständigem
  Messing (DZR), Wasserwege ohne Nickelbeschichtung,
  Thermische Desinfektion nach DVGW W551 ohne erneute Regelteil
  Einjustierung möglich
- Zusätzlich Eigenschaften: Verbrühschutz durch Temperaturendanschlag
  38°C (36°-44°)

Fliesseigenschaften:
- Durchfluss bei 300 kPa: 15,60 l/min

Bestimmung / Vorschriften:
- EN Standard: EN 1111
- Geräuschklasse: I (ISO 3822)
- Geräuschklasse 0.2 l/s: I (ISO 3822)

Zulassungen:
- DVGW
- Konformitätserklärung: DoC

Technische Eigenschaften:
- Material: Messing
- Heißwasserversorgung: max. +80°C
- Arbeitsdruck: 100 - 1000 kPa
- Anschlussgröße: G1/2
- Installationsabstand: CC150± 10 mm
- Sicherungseinrichtung (EN1717): EB

Einschließlich:
- Zubehörgriff für thermische Desinfektion

**2.2.2.2.006 Wandeinbaukörper DN15 Messing Thermostat-Duschbatterie**
*** Leitbeschreibung
STLB-Bau 2025-10 045
Wandeinbaukörper, DN 15, Armaturenkörper aus Messing, medienberührende Teile nickelfrei, für Thermostat-Duschbatterie, Geräuschverhalten DIN 4109-1 Gruppe I, mit Prüfbericht, mit Wandeinbaukasten.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Verbindung: Innengewinde*
- Verbindung: Innengewinde
- Mechanische Teile: Abdrückstopfen
- Spezielle Eigenschaften: Armaturenkörper aus entzinkungsbeständigem
  Messing (DZR)
- Bestandteile: Dichtmanschette für Trockenausbau,
  Multifix-Befestigungssystem,
  Montagebox und Bauschutzkappe
- Nicht im Lieferumfang:: Ohne Fertigmontageset

Zulassungen:
- Konformitätserklärung: DoC

Technische Eigenschaften:
- DN-Größe: DN15
- Material: Messing
- Heißwasserversorgung: max. +80°C
- Arbeitsdruck: 100 - 1000 kPa
- Anschlussgröße: G1/2
- Einbautiefe: 75 - 105 mm

**2.2.2.2.007 Fertigmontagesatz Wandeinbaukörper DN15 Messing Thermostat-Duschbatterie Metall**
*** Leitbeschreibung
STLB-Bau 2025-10 045
Fertigmontagesatz zum Wandeinbaukörper, DN 15, Armaturenkörper aus Messing, verchromt, für Thermostat-Duschbatterie, mit thermischer Desinfektions-Funktion, Auslöseelement aus Metall, mit Temperaturwähler und Temperatursperre.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Hebel/Bediengrifftyp: Temperatureinstellgriff, Durchflusseinstellgriff*
- Hebel/Bediengrifftyp: Temperatureinstellgriff, Durchflusseinstellgriff
- Mechanische Teile: Oberteil mit keramischen Dichtscheiben zur
  Wassermengeneinstellung für einen Abgang, Thermostatkartusche
  zur Temperaturreglung, Rückflussverhinderer
- Spezielle Eigenschaften: Thermische Desinfektion nach DVGW W551
  ohne erneute Regelteil Einjustierung möglich
- Bestandteile: Rosette rund, zur schraubenlosen Rosettenbefestigung,
  Funktionseinheit, Ausrichtung nach Einbau +/- 3,5°
- Zusätzlich Eigenschaften: Eigensicher gegen Rückfließen im häuslichen
  Gebrauch (nach DIN EN 1717),
  Verbrühschutz durch Temperaturendanschlag 38°C (36°-44°)

Fliesseigenschaften:
- Durchfluss bei 300 kPa: 22,80 l/min

Bestimmung / Vorschriften:
- EN Standard: EN 1111
- Geräuschklasse: I (ISO 3822)

Zulassungen:
- DVGW
- Konformitätserklärung: DoC

Technische Eigenschaften:
- Material: Messing
- Heißwasserversorgung: max. +80°C
- Arbeitsdruck: 100 - 1000 kPa
- Durchmesser: 170 mm
- Sicherungseinrichtung (EN1717): EB

**2.2.2.2.008 Handdusche DN15 Kunststoff**
*** Leitbeschreibung
STLB-Bau 2025-10 045
Handdusche DN 15, aus Kunststoff, Geräuschverhalten DIN 4109-1 Gruppe I, mit Prüfbericht, mit Strahlscheibenreiniger, mit Normalstrahl, mit Verdrehschutz.
Menge: 176,000 St
- 176,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Duschteile: Anti-Kalk-Technik*
- Duschteile: Anti-Kalk-Technik
- Duschstrahlart: Aerosolarm - Wasserstrahl mit wenig beigemischter Luft
- Anzahl der Strahlarten: 1-strahlig

Fliesseigenschaften:
- Durchfluss bei 300 kPa (Durchflussbegrenzer): 12,00 l/min

Bestimmung / Vorschriften:
- EN Standard: EN 1112

Zulassungen:
- ABP
- Konformitätserklärung: DoC

Technische Eigenschaften:
- Handbrausengröße: Ø 95 mm
- Material: Verbundwerkstoff
- Heißwasserversorgung: max. +65°C
- Arbeitsdruck: 50 - 500 kPa
- Anschlussgröße: G1/2

**2.2.2.2.009 Duschkopf festmontiert DN15 Kunststoff Messing Kopfdusche Regenduschkopf Metall**
STLB-Bau 2025-10 045
Festmontierter Duschkopf, DN 15, für Aufputzmontage, aus Kunststoff, Anschlussstück aus Messing, verchromt, mit Durchflussbegrenzer, 0,2 l/s, als Kopfdusche, Regenduschkopf, Duschkopf, nicht verstellbar, Neigungswinkel über 15 bis 20 Grad, mit Duscharm, aus Metall, verchromt, mit Kugelgelenk, mit Normalstrahl.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.2.2.010 Duschschlauch G1/2x1/2 L 1250mm Kunststoff**
STLB-Bau 2025-10 045
Duschschlauch, Anschluss G 1/2 x 1/2, Länge 1250 mm, aus Kunststoff, verchromt, mit Verdrehschutz.
Menge: 176,000 St
- 176,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.2.2.011 Brauseschlauch-Steckkupplung DN 15,**
Brauseschlauch-Steckkupplung DN 15,
aus Messing, verchromt, 2-teilig, mit integriertem Verdrehschutz
zur Montage zwischen Schlauch und Armatur zur vollständigen
Entleerung des Brauseschlauches gemäß RKI-Empfehlung
Menge: 176,000 St
- 176,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.2.2.012 Thermostat-Wandbatterie Messing Wanne mech.Einr. therm.Desinfektion**
*** Leitbeschreibung
STLB-Bau 2025-10 045
Thermostat-Wandbatterie DIN EN 1111, eigensicher gegen Rückfließen, aus Messing, verchromt, mit Temperaturwähler, Grad-Markierung sowie einstell- und begrenzbarem Temperaturbereich, aus Metall, verchromt, mit Dehnstoffelement, Geräuschverhalten DIN 4109-1 Gruppe I, mit Prüfbericht, mit S-Anschlüssen, Armatur für Wanne, mit mechanischer Einrichtung für thermische Desinfektion, mit Umstellung von Wanne auf Dusche.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp*
- Strahlreglertyp
- Verbindung: S-Anschlüsse, Abdeckung(en), Rosetten 3-fach abgedichtet
- Hebel/Bediengrifftyp: Temperatureinstellgriff, Durchflusseinstellgriff,
  Eco-Funktion für die Wassermenge
- Auslaufart: Feststehender Auslauf
- Umstellerart: Drehumsteller, druckunabhängig, Integrierter Umsteller mit
  Absperrung
- Temperatureinstellungen: Heißwassersperre einstellbar,
  Sicherheitssperre gegen Verbrühen bei 38°C,
  Mehr Sicherheit durch minimales Erwärmen des Armaturengehäuses
- Mechanische Teile: Oberteil mit keramischen Dichtscheiben zur
  Wassermengeneinstellung für einen Abgang, Thermostatkartusche zur
  Temperaturreglung, Rückflussverhinderer, Schmutzfilter
- Spezielle Eigenschaften: Armaturenkörper aus entzinkungsbeständigem
  Messing (DZR)
- Justieren des Anschlags bei Montage zwischen 38°- 42°C

Fliesseigenschaften:
- Durchfluss bei 300 kPa: 24,18 l/min / 15,00 l/min

Bestimmung / Vorschriften:
- EN Standard: EN 1111
- Geräuschklasse: II (ISO 3822)

Zulassungen:
- DVGW
- Konformitätserklärung: DoC

Technische Eigenschaften:
- Ausladung: 168 mm
- Material: Messing
- Heißwasserversorgung: max. +80°C
- Arbeitsdruck: 100 - 1000 kPa
- Anschlussgröße: G1/2
- Installationsabstand: CC150± 15 mm
- Sicherungseinrichtung (EN1717): EB

Einschließlich:
- Zubehörgriff für thermische Desinfektion

**2.2.2.2.013 Handdusche DN15 Kunststoff**
*** Leitbeschreibung
STLB-Bau 2025-10 045
Handdusche DN 15, aus Kunststoff, Geräuschverhalten DIN 4109-1 Gruppe I, mit Prüfbericht, mit Strahlscheibenreiniger, mit Normalstrahl, mit Verdrehschutz.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Duschteile: Anti-Kalk-Technik*
- Duschteile: Anti-Kalk-Technik
- Duschstrahlart: Aerosolarm - Wasserstrahl mit wenig beigemischter Luft
- Anzahl der Strahlarten: 1-strahlig

Fliesseigenschaften:
- Durchfluss bei 300 kPa (Durchflussbegrenzer): 12,00 l/min

Bestimmung / Vorschriften:
- EN Standard: EN 1112

Zulassungen:
- ABP
- Konformitätserklärung: DoC

Technische Eigenschaften:
- Handbrausengröße: Ø 95 mm
- Material: Verbundwerkstoff
- Heißwasserversorgung: max. +65°C
- Arbeitsdruck: 50 - 500 kPa
- Anschlussgröße: G1/2

**2.2.2.2.014 Duschschlauch G1/2x1/2 L 800mm Kunststoff**
STLB-Bau 2025-10 045
Duschschlauch, Anschluss G 1/2 x 1/2, Länge 800 mm, aus Kunststoff, verchromt, mit Verdrehschutz.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.2.2.015 Brauseschlauch-Steckkupplung DN 15,**
Brauseschlauch-Steckkupplung DN 15,
aus Messing, verchromt, 2-teilig, mit integriertem Verdrehschutz
zur Montage zwischen Schlauch und Armatur zur vollständigen
Entleerung des Brauseschlauches gemäß RKI-Empfehlung
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.2.2.016 Halter Handdusche Metall**
STLB-Bau 2025-10 045
Halter für Handdusche, aus Metall, verchromt, Duschhalter, fest, für Wandmontage, Duschhalter für Wannenbatterie.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.2.3 Stand-Einhebelmischer

*Hinweis: Hinweis Auslauflänge, Heißwassersperre*
Hinweis:
Vor der Bestellung bzw. Montage, hat der AN darauf zu achten, dass der Wasserstrahl der Armaturen nicht auf das Ablaufsieb endet bzw. spritzt (gem. RKI-Richtlinie).

Bei bauseitigen Einbauwaschbecken und Spülen, hat der AN im Vorfeld die Werkstattzeichnung des Möbelbauer/Tischler entsprechend mit der Montageplanung zum Gewerk Sanitär abzugleichen .

Die Armaturen sind über die Heißwassersperre bzw. Temperaturbegrenzung so einzustellen, dass eine Temperatur von max. 43°C aus dem Auslauf fließt.
Die max. Auslauftemperatur ist bei der Inbetriebnahme pro Armatur (auch Thermostate) zu messen, zu dokumentieren und den Revisionsunterlagen bei zuheften. Entsprechende Mehrkosten sind in den nachfolgenden Armaturen mit zu berücksichtigen.

*Hinweis: HAND-/WASCHBECKEN*

**2.2.2.3.001 Einhandmischer Standmontage Waschbeckenbatterie DN15 Metall Ausladung bis 120mm Hebel TW-Erwärmer geschl. Strahlregler H 90-130mm**
*** Leitbeschreibung
STLB-Bau 2025-10 045
Einhandmischer für Standmontage, Waschbeckenbatterie, eigensicher gegen Rückfließen, DN 15, Armaturenkörper aus Metall, verchromt, medienberührende Teile nickelfrei, Ausladung bis 120 mm, Oberteil mit Keramikscheiben, mit Warmwasserzuflussbegrenzer, mit Durchflussmengeneinstellung, Auslöseelement aus Metall, verchromt, mit Hebel, mit einstellbarem Temperaturanschlag, mit Durchflussbegrenzer, Geräuschverhalten DIN 4109-1 Gruppe I, mit Prüfbericht, für geschlossenen Trinkwassererwärmer, mit festem Auslauf, mit Strahlregler ohne Luftansaugung DIN EN 246, Auslaufhöhe über 90 bis 130 mm, mit glattem Körper.
Menge: 40,000 St
- 40,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp: konstante Durchflussleistung unabhängig vom Fließdruck*
- Strahlreglertyp: konstante Durchflussleistung unabhängig vom Fließdruck
- Verbindung: Anschluss über flexible Druckschläuche
- Montage: 1-Loch
- Hebel/Bediengrifftyp: Einhandbedienhebel/Griff, Bedienungshebel lang,
  Hebel mit W+K-Kennzeichnung
- Auslaufart: Feststehender Auslauf
- Temperatureinstellungen: Temperaturbegrenzer, Heißwassersperre
  einstellbar
- Mechanische Teile: ø 4.0 Steuerpatrone mit keramischen Dichtscheiben
  zur Wassermengen- und Temperatureinstellung
- Spezielle Eigenschaften: Armaturenkörper aus entzinkungsbeständigem
  Messing (DZR)
- Ohne Ablaufgarnitur, Ohne Zugstangenbohrung

Fliesseigenschaften:
- Durchfluss bei 300 kPa (Durchflussbegrenzer): 6,00 l/min

Bestimmung / Vorschriften:
- EN Standard: EN 817
- Geräuschklasse: I (ISO 3822)

Zulassungen:
- DVGW
- Konformitätserklärung: DoC

Technische Eigenschaften:
- DN-Größe: DN15
- Ausladung: 114 mm
- Material: Messing
- Heißwasserversorgung: max. +70°C
- Arbeitsdruck: 50 - 1000 kPa
- Anschlussgröße: G3/8
- Sicherungseinrichtung (EN1717): AA

**2.2.2.3.002 Thermostat-Einhebelmischer**
Thermostat-Einhebelmischer als Einloch-Standbatterie DN 15 für Waschanlagen. Thermostatisch gesteuerte Mischkartusche mit Dehnstoffelement und aktivem Verbrühungsschutz sowie einstellbarem, verdrehsicherem Temperaturanschlag und Keramikscheibentechnik. Zum Anschluss an Warm-und Kaltwasser mittels Schläuchen inklusive Sieben. Ganzmetallausführung, Messing poliert verchromt. Diebstahlhemmender Luftsprudler, Bauform SLIM, mit integriertem Durchflussmengenregler 5,0 l/min, Ausladung 125 mm.

Mit Vorrichtung für die optionale Hygieneeinheit zur Durchführung einer automatischen Hygienespülung, programmgesteuerten thermischen Desinfektion und Speicherung von Statistikdaten.

Einschließlich flexibler Anschlussschläuche sowie sonstigem Montagematerial.
Menge: 224,000 St
- 224,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.2.3.003 Mehrpreis ergonomischer Bedienhebel**
Mehrpreis für vor genannte Armatur für Hebelkappe ergonomisch gestaltet in Bügelform, im vorderen Bereich mit leichter Wölbung und Basaltgrau beschichtet, nach dem 2-Sinne-Prinzip (taktil und visuell).
Menge: 200,000 St
- 200,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.2.3.004 Mehrpreis Sockelerhöhung**
Mehrpreis für vor genannte Armatur für Sockelerhöhung um 140 mm für Einhebelmischer-Standbatterie, einschließlich verlängerten Anschlussschläuchen.
Menge: 45,000 St
- 45,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.2.3.005 Thermostat-Untertischbatterie Messing DN10 mech.Einr. therm.Desinfektion**
*** Leitbeschreibung
STLB-Bau 2025-10 045
Thermostat-Untertischbatterie DIN EN 1111, zum Anschluss an Eckventile, einschl. integriertem Rückflussverhinderer, aus Messing, verchromt, DN 10, mit Anschlussverschraubungen und Abgangsverschraubung, Anschluss T-Stück für Kaltwasser und Verbindungsmetallschlauch mit verdecktem Temperaturwähler, Einstellung mit Werkzeug, mit mechanischer Einrichtung für thermische Desinfektion.
Menge: 16,000 St
- 16,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Hebel/Bediengrifftyp: Temperatureinstellgriff*
- Hebel/Bediengrifftyp: Temperatureinstellgriff
- Mechanische Teile: Thermostatkartusche zur Temperaturreglung,
  Rückflussverhinderer, Schmutzfilter
- Spezielle Eigenschaften: Armaturenkörper aus entzinkungsbeständigem
  Messing (DZR), Messing in Trinkwasserkontakt enthält weniger als 0,3% Blei,
  Wasserwege ohne Nickelbeschichtung, Thermische Desinfektion nach
  DVGW W551 ohne erneute Regelteil Einjustierung möglich

Fliesseigenschaften:
- Durchfluss bei 300 kPa: 12,60 l/min

Bestimmung / Vorschriften:
- EN Standard: EN 1111
- Geräuschklasse: I (ISO 3822)

Zulassungen:
- DVGW
- ABP
- Konformitätserklärung: DoC

Technische Eigenschaften:
- Heißwasserversorgung: max. +80°C
- Arbeitsdruck: 50 - 1000 kPa
- Anschlussgröße: G3/8
- Sicherungseinrichtung (EN1717): EB

**2.2.2.3.006 Selbstschlussbatterie Waschplatz Einhand-Standbatterie DN15 elektromech. Messing Ausladung 130-180mm**
*** Leitbeschreibung
STLB-Bau 2025-10 045
Selbstschlussbatterie für Waschplatz, DIN EN 15091, Einhand-Standbatterie, DN 15, elektromechanisch gesteuert, aus Messing, verchromt, Auslösung optoelektronisch, Reichweite voreingestellt, Bemessungsbetriebsspannung 230 V AC, Steuerelektronik mit Programmwahl, mit integrierter thermostatischer Mischeinrichtung DIN EN 1111, Betätigung der Mischeinrichtung berührungslos, medienberührende Teile nickelfrei, Wasserlaufzeit einstellbar, Stagnationsspülungen mit einstellbarer Laufzeit und Spülintervall, mit festem Auslauf, senkrecht, Anschluss G 1/2, mit Durchflussbegrenzer, mit Strahlregler ohne Luftansaugung DIN EN 246, Ausladung der Armatur über 130 bis 180 mm, mit Magnetventil in der Armatur integriert.
Menge: 29,000 St
- 29,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Auslaufhöhe 150 mm*
- Auslaufhöhe 150 mm
- mit Steckertrafo 100-230 V AC, 50-60 Hz, 6 V DC
- Maximaler Durchfluss (bei 3 bar): 5 l/min
- flexible Anschlussschläuche
- Rückflussverhinderer
- Schmutzfangsiebe
- thermische Desinfektion
- CE-Zeichen
- Armaturengruppe I nach DIN 4109
- Schutzart IP 59

##### 2.2.3 Sanitärausstattung, Sanitäraccessoires

###### 2.2.3.1 Montage bauseitiger Spender

*Hinweis: Hinweis Spender bauseits*
Die hauptsächlichen Spendersysteme wie
- Seifenspender
- Desinfektionsmittelspender
- Papierhandtuchspender

werden durch den Nutzer zur Verfügung gestellt und müssen vom AN montiert werden. Die Montagearbeiten werden sep. vergütet, siehe Folgepositionen.
Für die Kalkulation ist davon auszugehen, dass das beigestellte Material en bloc zur Verfügung gestellt wird.
Die Montage hat nach Vorgabe der Fachbauleitung wie Wandansicht / Fliesenspiegel oder direkte Angabe der exakten Montageposition vor Ort, zu erfolgen.
Sämtliche Nebenarbeiten und Werkzeugverschleiß ist in die Positionen einzukalkulieren. Die Bohrungen im Fliesenbereich sind mittels geeignetem Werkzeug (Fliesenbohrer / Steinzeugbohrer) fachgerecht (ggf. ohne Schlag, nass) durchzuführen. Staub ist abzusaugen.
Markierungen sind mindestens so vorzunehmen, dass sie durch das montierte Material abgedeckt werden, ggf. sind sichtbare Markierungen / Anzeichnungenzu entfernen.

**2.2.3.1.001 Montage Flüssigkeitsspender Trockenbau**
Montage von zur Verfügung gestellten Spender für Hygieneflüssigkeiten nach Wandansicht bzw. Angabe der genauen Position vor Ort durch die Fachbauleitung, wie
- Seifenspender
- Seifenschaumspender
- Desinfektionsmittelspender
- Handwaschmittelspender

Einschließlich bis zu 4 Bohrungen staubfrei (Absaugung) im Fliesenbereich, einschließlich entsprechendem Montagematerial (Hohlraumdübel) für Trockenbauwände / Vorsatzschalen, einschließlich sämtlicher Rüst- und Nebenarbeiten.
Menge: 1250,000 St
- 1250,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.1.002 Montage Flüssigkeitsspender Mauerwerk / Beton**
Montage von zur Verfügung gestellten Spender für Hygieneflüssigkeiten nach Wandansicht bzw. Angabe der genauen Position vor Ort durch die Fachbauleitung, wie
- Seifenspender
- Seifenschaumspender
- Desinfektionsmittelspender
- Handwaschmittelspender

Einschließlich bis zu 4 Bohrungen staubfrei (Absaugung) im Fliesenbereich, einschließlich entsprechendem Montagematerial (Dübel) für Untergrund Mauerwerk / Beton, einschließlich sämtlicher Rüst- und Nebenarbeiten.
Menge: 610,000 St
- 610,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.1.003 Montage sonstige Spender Trockenbau**
Montage von zur Verfügung gestellten Spender für weitere Hygienematerialien nach Wandansicht bzw. Angabe der genauen Position vor Ort durch die Fachbauleitung, wie
- Papierhandtuchspender
- Handschuhspender
- oder Vergleichbarem
Einschließlich bis zu 4 Bohrungen staubfrei (Absaugung) im Fliesenbereich, einschließlich entsprechendem Montagematerial (Hohlraumdübel) für Trockenbauwände / Vorsatzschalen, einschließlich sämtlicher Rüst- und Nebenarbeiten.
Menge: 500,000 St
- 500,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.1.004 Montage sonstige Spender Mauerwerk / Beton**
Montage von zur Verfügung gestellten Spender für weitere Hygienematerialien nach Wandansicht bzw. Angabe der genauen Position vor Ort durch die Fachbauleitung, wie
- Papierhandtuchspender
- Handschuhspender
- oder Vergleichbarem

Einschließlich bis zu 4 Bohrungen staubfrei (Absaugung) im Fliesenbereich, einschließlich entsprechendem Montagematerial (Dübel) für Untergrund Mauerwerk / Beton, einschließlich sämtlicher Rüst- und Nebenarbeiten.
Menge: 230,000 St
- 230,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.1.005 Montage Papierkorb Trockenbau**
Montage von zur Verfügung gestellten Abwürfe nach Wandansicht bzw. Angabe der genauen Position vor Ort durch die Fachbauleitung, wie
- Papierkorb
- Mülleimer
- Behälter für Hygieneartikel
- oder Vergleichbarem
Für bodenfreie Wandbefestigung, einschließlich bis zu 4 Bohrungen staubfrei (Absaugung) im Fliesenbereich, einschließlich entsprechendem Montagematerial (Hohlraumdübel, Wandhaken) für Trockenbauwände / Vorsatzschalen, einschließlich sämtlicher Rüst- und Nebenarbeiten.
Menge: 590,000 St
- 590,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.1.006 Montage Papierkorb Mauerwerk / Beton**
Montage von zur Verfügung gestellten Abwürfe nach Wandansicht bzw. Angabe der genauen Position vor Ort durch die Fachbauleitung, wie
- Papierkorb
- Mülleimer
- Behälter für Hygieneartikel
- oder Vergleichbarem
Für bodenfreie Wandbefestigung, einschließlich bis zu 4 Bohrungen staubfrei (Absaugung) im Fliesenbereich, einschließlich entsprechendem Montagematerial (Hohlraumdübel, Wandhaken) für Untergrund Mauerwerk / Beton, einschließlich sämtlicher Rüst- und Nebenarbeiten.
Menge: 160,000 St
- 160,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.3.2 Haltesysteme

**2.2.3.2.001 Stützklappgriff WC Kunststoff Metallkern Ausladung 850mm**
*** Leitbeschreibung
STLB-Bau 2025-10 045
Stützklappgriff für WC, aus Kunststoff mit Metallkern,
Farbton 'aus Polyamid, Standardfarbton nach Wahl des Auftraggebers.'
Ausladung 850 mm, belastbar bis 100 kg am Griffvorderteil, Befestigung mit Flansch, Schrauben verdeckt.
Menge: 134,000 St
- 134,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - zwei parallele, übereinander angeordnete, durch einen Verbindungsbogen*
- zwei parallele, übereinander angeordnete, durch einen Verbindungsbogen
  zusammengefügte Stangen
- dient zum Festhalten und Abstützen
- belastbar bis 100 kg
- mit durchgehendem, korrosionsgeschütztem Stahlkern und Wandplatte aus
  Polyamid mit integriertem Stahlkern
- kann nach oben und gebremst nach unten geklappt werden
- Montage an der Wand mit wandspezifischem Befestigungsmaterial
- Dichtband zur Abdichtung der Befestigungspunkte
- verdeckte Befestigung
- 259 mm hoch und 78 mm breit, Stangendurchmesser 33 mm
- CE- und UKCA-Verordnung (EU) 2017/745 über Medizinprodukte produziert
- Erfüllung der Anforderungen nach ÖNORM B1600/1601 und SIA 500

**2.2.3.2.002 Stützklappgriff WC Kunststoff Metallkern Ausladung 850mm Armpolsterung**
*** Leitbeschreibung
STLB-Bau 2025-10 045
Stützklappgriff für WC, aus Kunststoff mit Metallkern,
Farbton 'aus Polyamid, Standardfarbton nach Wahl des Auftraggebers.'
Ausladung 850 mm, belastbar bis 100 kg am Griffvorderteil, mit Armpolsterung, Befestigung mit Flansch, Schrauben verdeckt.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - zwei parallele, übereinander angeordnete, durch einen Verbindungsbogen*
- zwei parallele, übereinander angeordnete, durch einen Verbindungsbogen
  zusammengefügte Stangen
- dient zum Festhalten und Abstützen
- belastbar bis 100 kg
- mit durchgehendem, korrosionsgeschütztem Stahlkern und Wandplatte aus
  Polyamid mit integriertem Stahlkern
- kann nach oben und gebremst nach unten geklappt werden
- Montage an der Wand mit wandspezifischem Befestigungsmaterial
- Dichtband zur Abdichtung der Befestigungspunkte
- verdeckte Befestigung
- 259 mm hoch und 78 mm breit, Stangendurchmesser 33 mm
- Armpolster
- CE- und UKCA-Verordnung (EU) 2017/745 über Medizinprodukte produziert
- Erfüllung der Anforderungen nach ÖNORM B1600/1601 und SIA 500

*Hinweis*

**2.2.3.2.003 WC-Papierhalter Kunststoff 1Rolle**
*** Leitbeschreibung
STLB-Bau 2025-10 045
WC-Papierhalter, aus Kunststoff,
Farbton 'aus Polyamid, Standardfarbton nach Wahl des Auftraggebers'

für eine Rolle,
Maße in mm '39 breit, 143 hoch, 139 tief'.
Menge: 134,000 St
- 134,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Aufrüstsatz WC-Papierhalter*
Aufrüstsatz WC-Papierhalter
- rechtwinklig angeordneter Aufsatzrollenhalter
- dient zur Montage an vorgenannte Stützklappgriffen
- leichte Montage
- mit integrierter weicher, flexibler Rollenbremse

**2.2.3.2.004 Stützklappgriff WC Kunststoff Metallkern Ausladung 850mm Armpolsterung**
*** Leitbeschreibung
STLB-Bau 2025-10 045
Stützklappgriff für WC, aus Kunststoff mit Metallkern,
Farbton 'aus Polyamid, Standardfarbton nach Wahl des Auftraggebers.'
Ausladung 850 mm, belastbar bis 100 kg am Griffvorderteil, mit Armpolsterung, Befestigung mit Flansch, Schrauben verdeckt.
Menge: 29,000 St
- 29,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - zwei parallele, übereinander angeordnete, durch einen Verbindungsbogen*
- zwei parallele, übereinander angeordnete, durch einen Verbindungsbogen
  zusammengefügte Stangen
- dient zum Festhalten und Abstützen
- belastbar bis 100 kg
- mit durchgehendem, korrosionsgeschütztem Stahlkern und Wandplatte aus
  Polyamid mit integriertem Stahlkern
- kann nach oben und gebremst nach unten geklappt und in hochgeklappter
  Stellung nach links oder rechts zur Wand gedreht werden
- Montage an der Wand mit wandspezifischem Befestigungsmaterial
- Dichtband zur Abdichtung der Befestigungspunkte
- verdeckte Befestigung
- 259 mm hoch und 78 mm breit, Stangendurchmesser 33 mm
- Armpolster
- CE- und UKCA-Verordnung (EU) 2017/745 über Medizinprodukte produziert
- Erfüllung der Anforderungen nach ÖNORM B1600/1601 und SIA 500

**2.2.3.2.005 Stützklappgriff WC Kunststoff Metallkern Ausladung 850mm Armpolsterung Spülauslösung Auslösung durch Funksteuerung**
*** Leitbeschreibung
STLB-Bau 2025-10 045
Stützklappgriff für WC, aus Kunststoff mit Metallkern,
Farbton 'aus Polyamid, Standardfarbton nach Wahl des Auftraggebers.'
Ausladung 850 mm, belastbar bis 100 kg am Griffvorderteil, mit Armpolsterung und Spülauslösung, durch Funksteuerung, Befestigung mit Flansch, Schrauben verdeckt.
Menge: 29,000 St
- 29,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - zwei parallele, übereinander angeordnete, durch einen Verbindungsbogen*
- zwei parallele, übereinander angeordnete, durch einen Verbindungsbogen
  zusammengefügte Stangen
- dient zum Festhalten und Abstützen
- belastbar bis 100 kg
- mit durchgehendem, korrosionsgeschütztem Stahlkern und Wandplatte aus
  Polyamid mit integriertem Stahlkern
- kann nach oben und gebremst nach unten geklappt und in hochgeklappter
  Stellung nach links oder rechts zur Wand gedreht werden
- Montage an der Wand mit wandspezifischem Befestigungsmaterial
- Dichtband zur Abdichtung der Befestigungspunkte
- verdeckte Befestigung
- 259 mm hoch und 78 mm breit, Stangendurchmesser 33 mm
- Armpolster
- WC-Spülauslösung (Funk)
- CE- und UKCA-Verordnung (EU) 2017/745 über Medizinprodukte produziert
- Erfüllung der Anforderungen nach ÖNORM B1600/1601 und SIA 500

**2.2.3.2.006 WC-Rückenstütze Kunststoff**
*** Leitbeschreibung
STLB-Bau 2025-10 045
WC-Rückenstütze für WC-Ausladung von 650 bis 700 mm, aus Kunststoff,
Farbton 'aus Polyamid, Standardfarbton nach Wahl des Auftraggebers'
mit Befestigungselementen.
Menge: 29,000 St
- 29,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - gepolsterte Lehne mit beidseitig angebrachten, rechtwinklig gebogenen*
- gepolsterte Lehne mit beidseitig angebrachten, rechtwinklig gebogenen
  Befestigungsstangen
- dient zum Abstützen des Rückens auf dem WC
- mit durchgehendem, korrosionsgeschütztem Stahlkern
- Montage an Stützklappgriffen oder Wandstützgriffen mit Wandplatte,
  bauseits verstellbar
- 670 bis 730 mm breit, 220 mm hoch und 150 mm tief,
  Rückenstütze 350 mm breit, Stangendurchmesser 33 mm
- Rückenpolster aus schwarzem PUR
- Anforderungen nach DIN 18040 und ÖNORM B1600/1601

*Hinweis*

**2.2.3.2.007 WC-Papierhalter Kunststoff 1Rolle**
*** Leitbeschreibung
STLB-Bau 2025-10 045
WC-Papierhalter, aus Kunststoff,
Farbton 'aus Polyamid, Standardfarbton nach Wahl des Auftraggebers'

für eine Rolle,
Maße in mm '39 breit, 143 hoch, 139 tief'.
Menge: 29,000 St
- 29,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Aufrüstsatz WC-Papierhalter*
Aufrüstsatz WC-Papierhalter
- rechtwinklig angeordneter Aufsatzrollenhalter
- dient zur Montage an vorgenannte Stützklappgriffen
- leichte Montage
- mit integrierter weicher, flexibler Rollenbremse

**2.2.3.2.008 Stützklappgriff WC Stahl niro Ausladung 700mm**
*** Leitbeschreibung
STLB-Bau 2025-10 045
Stützklappgriff für WC, aus nichtrostendem Stahl, Ausladung 700 mm, belastbar bis 100 kg am Griffvorderteil, mit Fallbremse, Befestigung mit Flansch, Schrauben verdeckt.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - zwei parallele, übereinander angeordnete runde Griffebenen*
- zwei parallele, übereinander angeordnete runde Griffebenen
- kann nach oben und gebremst nach unten geklappt werden
- 210 mm hoch und 101 mm breit,
  Durchmesser Oberholm 33,7 mm, Durchmesser Unterholm 25 mm
- belastbar bis 100 kg
- aus hochwertigem Edelstahl, matt geschliffen
- zur Montage mit korrosionsfreiem und geprüftem Befestigungsmaterial
  für unterschiedliche Wandaufbauten
- Dichtband zur Abdichtung der Befestigungspunkte
- CE- und UKCA-Verordnung (EU) 2017/745 über Medizinprodukte produziert
- Erfüllung der Anforderungen nach ÖNORM B1600/1601 und SIA 500

**2.2.3.2.009 Stützklappgriff WC Stahl niro Ausladung 700mm Papierhalter**
*** Leitbeschreibung
STLB-Bau 2025-10 045
Stützklappgriff für WC, aus nichtrostendem Stahl, Ausladung 700 mm, belastbar bis 100 kg am Griffvorderteil, mit Papierhalter, Befestigung mit Flansch, Schrauben verdeckt.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - zwei parallele, übereinander angeordnete runde Griffebenen*
- zwei parallele, übereinander angeordnete runde Griffebenen
- mit WC-Papierhalter
- Ausführung links oder rechts
- kann nach oben und gebremst nach unten geklappt werden
- 210 mm hoch und 101 mm breit,
  Durchmesser Oberholm 33,7 mm, Durchmesser Unterholm 25 mm
- belastbar bis 100 kg
- aus hochwertigem Edelstahl, matt geschliffen
- zur Montage mit korrosionsfreiem und geprüftem Befestigungsmaterial
  für unterschiedliche Wandaufbauten (separat zu bestellen)
- Dichtband zur Abdichtung der Befestigungspunkte
- CE- und UKCA-Verordnung (EU) 2017/745 über Medizinprodukte produziert
- Erfüllung der Anforderungen nach ÖNORM B1600/1601 und SIA 500

**2.2.3.2.010 Stützklappgriff WC Stahl niro Ausladung 700mm Papierhalter Spülauslösung Auslösung durch Funksteuerung**
*** Leitbeschreibung
STLB-Bau 2025-10 045
Stützklappgriff für WC, aus nichtrostendem Stahl, Ausladung 700 mm, belastbar bis 100 kg am Griffvorderteil, mit Papierhalter und Spülauslösung, durch Funksteuerung, Befestigung mit Flansch, Schrauben verdeckt.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - zwei parallele, übereinander angeordnete runde Griffebenen*
- zwei parallele, übereinander angeordnete runde Griffebenen
- mit WC-Papierhalter und Funk-Spülauslösung
- Ausführung links oder rechts
- kann nach oben und gebremst nach unten geklappt werden
- blaue Taste (Wellensymbol) dient zum Auslösen der WC-Spülung
- Sendefrequenz 868,4 MHz
- passend zu Funk WC-Spülsystem
- 210 mm hoch und 101 mm breit,
  Durchmesser Oberholm 33,7 mm, Durchmesser Unterholm 25 mm
- belastbar bis 100 kg
- aus hochwertigem Edelstahl, matt geschliffen
- zur Montage mit korrosionsfreiem und geprüftem Befestigungsmaterial
  für unterschiedliche Wandaufbauten
- Dichtband zur Abdichtung der Befestigungspunkte
- CE- und UKCA-Verordnung (EU) 2017/745 über Medizinprodukte produziert
- Erfüllung der Anforderungen nach ÖNORM B1600/1601 und SIA 500

**2.2.3.2.011 Stützklappgriff WC Stahl niro Ausladung 700mm Papierhalter**
*** Leitbeschreibung
STLB-Bau 2025-10 045
Stützklappgriff für WC, aus nichtrostendem Stahl, Ausladung 700 mm, belastbar bis 100 kg am Griffvorderteil, mit Papierhalter, Befestigung mit Flansch, Schrauben verdeckt.
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mobiler Stützklappgriff*
Mobiler Stützklappgriff
- zwei parallele, übereinander angeordnete runde Griffebenen
- mit WC-Papierhalter
- kann nach oben und gebremst nach unten geklappt werden
- mobil einsetzbar
- zum einfachen und flexiblen Nachrüsten auf bestehender,
  vormontierter Montageplatte
- werkzeuglose und schnelle Montage durch einfaches Einhängen
  des Stützklappgriffs
- gegen unbeabsichtigtes Herausziehen mit Befestigungsschraube gesichert
- 210 mm hoch und 101 mm breit,
  Durchmesser Oberholm 33,7 mm, Durchmesser Unterholm 25 mm
- belastbar bis 100 kg
- aus hochwertigem Edelstahl, matt geschliffen
- CE- und UKCA-Verordnung (EU) 2017/745 über Medizinprodukte produziert
- Erfüllung der Anforderungen nach ÖNORM B1600/1601 und SIA 500

**2.2.3.2.012 Montageplatte mit Abdeckung der mobilen Stützklappgriffe**
*** Leitbeschreibung
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - rechteckige Montageplatte mit passender, rechteckiger Abdeckung - dient zur Aufnahme der mobilen Stützklappgriffe - 80 mm breit, 225 mm hoch, 19 mm tief - Montageplatte aus Edelstahl, matt geschliffen - zur Montage mit korrosionsfreiem und geprüftem Befestigungsmaterial*
- rechteckige Montageplatte mit passender, rechteckiger Abdeckung
- dient zur Aufnahme der mobilen Stützklappgriffe
- 80 mm breit, 225 mm hoch, 19 mm tief
- Montageplatte aus Edelstahl, matt geschliffen
- zur Montage mit korrosionsfreiem und geprüftem Befestigungsmaterial
  für unterschiedliche Wandaufbauten
- Dichtband zur Abdichtung der Befestigungspunkte i
- Rahmen der Abdeckung aus hochwertigem Polyamid in den
  Farben Signalweiß oder Anthrazitgrau
- Frontplatte der Abdeckung aus hochwertigem Edelstahl, matt geschliffen

**2.2.3.2.013 WC-Rückenstütze**
*** Leitbeschreibung
STLB-Bau 2025-10 045
WC-Rückenstütze für WC-Ausladung von 650 bis 700 mm, mit Befestigungselementen.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Material Edelstahl rostfrei, Werkstoff 1.4301, fein matt. Rückenstütze aus hautsympathischem, pflegeleichtem PUR, als Anlehnhilfe im WC-Bereich, zur einfachen und nachträglichen Montage an Stützklappgriffen (für zwei Stützklappgriffe), 150 mm tief, Halteelemente aus Edelstahl und Aluminium*

**2.2.3.2.014 Winkelgriff 320 x 620 mm**
Winkelgriff aus Stangensystem d = 33 mm, Nylonrohr mit korrosionsgeschütztem Stahlkern
Abm.: ca. 320 x 620 mm
Farbe entsprechend Lieferprogramm des Herstellers, nach Wahl des Bauherrn
Menge: 140,000 St
- 140,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.2.015 Haltegriff abgewinkelt 45Grad Stahl niro**
*** Leitbeschreibung
STLB-Bau 2025-10 045
Haltegriff, abgewinkelt, 45 Grad, aus nichtrostendem Stahl, Profilquerschnitt rund, Befestigungsschrauben verdeckt,
Maße in mm 'Achsmaße 620 und 283, Winkel 135°, 88 tief. Stangendurchmesser 32, Rohrstärke 2, Rosettendurchmesser 70'.
Menge: 10,000 St
- 10,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - in einem flachen Winkel verbundene Stangen mit Befestigungsrosetten*
- in einem flachen Winkel verbundene Stangen mit Befestigungsrosetten
- Ausführung rechts oder links
- aus hochwertigem Edelstahl, matt geschliffen
- inklusive korrosionsfreiem und geprüftem Befestigungsmaterial
  zur Wandmontage sowie Dichtband zur Abdichtung der Bohrpunkte

**2.2.3.2.016 Haltegriff abgewinkelt 45Grad Stahl niro**
*** Leitbeschreibung
STLB-Bau 2025-10 045
Haltegriff, abgewinkelt, 45 Grad, aus nichtrostendem Stahl, Profilquerschnitt rund, Befestigungsschrauben verdeckt,
Maße in mm 'Achsmaße 620 und 283, Winkel 135°, 88 tief. Stangendurchmesser 32, Rohrstärke 2, Rosettendurchmesser 70'.
Menge: 10,000 St
- 10,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - in einem flachen Winkel verbundene Stangen mit Befestigungsrosetten*
- in einem flachen Winkel verbundene Stangen mit Befestigungsrosetten
- mit WC-Papierrollenhalter
- Ausführung rechts oder links
- aus hochwertigem Edelstahl, matt geschliffen
- inklusive korrosionsfreiem und geprüftem Befestigungsmaterial
  zur Wandmontage sowie Dichtband zur Abdichtung der Bohrpunkte

**2.2.3.2.017 Haltegriff abgewinkelt 90Grad Stahl niro**
*** Leitbeschreibung
STLB-Bau 2025-10 045
Haltegriff, abgewinkelt, 90 Grad, aus nichtrostendem Stahl, Profilquerschnitt rund, Befestigungsschrauben verdeckt,
Maße in mm 'waagerechte Länge 300, senkrechte Länge 600, 88 tief. Stangendurchmesser 32, Rohrstärke 2, Rosettendurchmesser 70'.
Menge: 25,000 St
- 25,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - senkrecht und waagerecht angeordnete, im rechten Winkel*
- senkrecht und waagerecht angeordnete, im rechten Winkel
  verbundene Stangen mit Befestigungsrosetten
- Ausführung rechts oder links
- aus hochwertigem Edelstahl, matt geschliffen
- inklusive korrosionsfreiem und geprüftem Befestigungsmaterial
  zur Wandmontage sowie Dichtband zur Abdichtung der Bohrpunkte

**2.2.3.2.018 Haltegriff abgewinkelt 90Grad Stahl niro**
*** Leitbeschreibung
STLB-Bau 2025-10 045
Haltegriff, abgewinkelt, 90 Grad, aus nichtrostendem Stahl, Profilquerschnitt rund, Befestigungsschrauben verdeckt,
Maße in mm 'waagerechte Länge 300, senkrechte Länge 600, 88 tief. Stangendurchmesser 32, Rohrstärke 2, Rosettendurchmesser 70'.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - senkrecht und waagerecht angeordnete, im rechten Winkel*
- senkrecht und waagerecht angeordnete, im rechten Winkel
  verbundene Stangen mit Befestigungsrosetten
- mit WC-Papierrollenhalter
- Ausführung rechts oder links
- aus hochwertigem Edelstahl, matt geschliffen
- inklusive korrosionsfreiem und geprüftem Befestigungsmaterial
  zur Wandmontage sowie Dichtband zur Abdichtung der Bohrpunkte

###### 2.2.3.3 sonstiges Sanitärausstattung

*Hinweis: WASCHTISCHAUSSTATTUNG*

**2.2.3.3.001 Spiegel Kristallspiegel rechteckig H 60 cm B 60 cm D 6 mm**
STLB-Bau 2025-10 045
Spiegel, als Kristallspiegel DIN EN 1036-1, mit Glasrückenschutz, rechteckig,
Höhe '60' cm,

Breite '60' cm,

Dicke '6' mm, Spiegel ohne Rahmen, Befestigung durch verdeckte Aufhängung.
Menge: 160,000 St
- 160,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.002 Spiegel Kristallspiegel rechteckig H 90 cm B 60 cm D 6 mm**
Spiegel, als Kristallspiegel DIN EN 1036-1, mit Glasrückenschutz, rechteckig,
Höhe 90 cm,
Breite '60' cm,

Dicke '6' mm, Spiegel ohne Rahmen, Befestigung durch verdeckte Aufhängung.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.003 Ablage Sanitärporzellan**
STLB-Bau 2025-10 045
Ablage, aus Sanitärporzellan,
Farbton 'weiß'
Länge über 550 bis 600 mm, Befestigungsschrauben verdeckt.
Menge: 160,000 St
- 160,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.004 Glashalter Stahl niro**
*** Leitbeschreibung
STLB-Bau 2025-10 045
Glashalter, aus nichtrostendem Stahl, Glas/Becher Befestigungsschrauben verdeckt, Ausführung gemäß Einzelbeschreibung,
Maße in mm 'Durchmesser 70, 124 hoch, 85 tief'.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - zylindrischer Wandhalter*
- zylindrischer Wandhalter
- Halter aus hochwertigem Edelstahl, matt geschliffen
- Halter innen mit Schutzfolie für eine sichere, definierte Position
  und gegen Beschädigungen des Glaseinsatzes
- zylindrischer Becher aus hochwertigem, satiniertem Kristallglas
- zur Wandmontage, verdeckte Befestigung
- inklusive korrosionsfreiem Befestigungsmaterial

**2.2.3.3.005 Ablage Stahl niro**
*** Leitbeschreibung
STLB-Bau 2025-10 045
Ablage, aus nichtrostendem Stahl, Form rechteckig, Befestigungsschrauben verdeckt,
Maße in mm '600 breit und 122 tief'.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Ablage bestehend aus seitlichen Halteelementen und Ablagefläche aus Glas*
- Ablage bestehend aus seitlichen Halteelementen und Ablagefläche aus Glas
- Halter aus hochwertigem Edelstahlrundrohr Durchmesser 18 mm,
  matt geschliffen
- Ablagefläche aus Glas (4 mm) von der Unterseite matt sandgestrahlt
- zur Wandmontage, verdeckte Befestigung
- inkl. korrosionsfreiem Befestigungsmaterial

**2.2.3.3.006 Handtuchhalter Stahl niro zweiarmig**
*** Leitbeschreibung
STLB-Bau 2025-10 045
Handtuchhalter, aus nichtrostendem Stahl, Profilquerschnitt rund, zweiarmig, einzeln schwenkbar, Befestigungsschrauben verdeckt,
Maße in mm '446 lang und 72 hoch, ø der Haltearme 15'.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Handtuchhalter mit zwei übereinander angeordneten,*
- Handtuchhalter mit zwei übereinander angeordneten,
  zylindrischen Haltearmen
- dient zum Aufhängen von Handtüchern und anderen Kleidungsstücken
- die Haltearme können unabhängig voneinander seitlich geschwenkt werden
- aus Edelstahl, matt geschliffen
- zur Wandmontage, verdeckte Befestigung
- inkl. korrosionsfreiem Befestigungsmaterial

**2.2.3.3.007 Föhnhalter**
*** Leitbeschreibung
Föhnhalter
Halter aus hochwertigem Edelstahl, matt geschliffen
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Mit Einsatz zum Schutz vor Beschädigungen des Föhns*
- Mit Einsatz zum Schutz vor Beschädigungen des Föhns
- Einsatz aus hochwertigem Kunststoff in den Farben
  Anthrazitgrau oder Signalweiß
- Innen 78 mm breit, 37 mm hoch, 104 mm tief
- zur Wandmontage, verdeckte Befestigung
- inklusive korrosionsfreiem Befestigungsmaterial

*Hinweis: SPENDER*

**2.2.3.3.008 Seifenspender Gehäuse Stahl niro Flüssigseife**
*** Leitbeschreibung
STLB-Bau 2025-10 045
Seifenspender, Gehäuse aus nichtrostendem Stahl, Werkstoff-Nr 1.4301, geschliffen,
Maße B/H/T in mm 'B=90-95, H=285-290 (ohne Hebel), 325-330 (mit Hebel), T=90-95 (Ausladung von Wand mit Vorderkante Hebel 225-230'
für Flüssigseife, für Einwegbehälter, Entnahme durch Drücken.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - 1,0 l Fassungsvermögen*
- 1,0 l Fassungsvermögen
- mit kurzem Edelstahl-Bedienhebel,
- autoklavierbar bis 121°C,
- mit Edelstahl-Dosierpumpe und flexiblen Kunststoff-Ansaugrohr

**2.2.3.3.009 Manueller Desinfektionsm.spender Wandmontage AP Händedesinfektion 0,5l Gehäuse Stahl niro**
*** Leitbeschreibung
STLB-Bau 2025-10 045
Manuell betätigter Desinfektionsmittelspender, Wandmontage in Aufputzausführung, zur hygienischen und chirurgischen Händedesinfektion, Austauschbehälter, Inhalt 0,5 l,
Maße B/T/H in mm 'B=80-85, H=240-245 (ohne Hebel), 270-275 (mit Hebel), T=80-85 (Ausladung von Wand mit Vorderkante Hebel 160-165'
Betätigung mit Armhebel, innenliegende Teile aus nichtrostendem Stahl, mit steckbarer Pumpe, Gehäuse aus nichtrostendem Stahl, geschliffen.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - 0,5 l Fassungsvermögen*
- 0,5 l Fassungsvermögen
- mit kurzem Edelstahl-Bedienhebel,
- autoklavierbar bis 121°C,
- mit Edelstahl-Dosierpumpe und flexiblen Kunststoff-Ansaugrohr

**2.2.3.3.010 Schalenhalter mit Auffangschale zum Hängen über das Spendergehäuse**
Schalenhalter mit Auffangschale zum Hängen über das Spendergehäuse
zum Auffangen der tropfenden Seife oder Desinfektionsmittel für zuvor beschriebene Spender, zum einfachen Hängen über Spender, Edelstahl
mit Kunststoff-Schale
Menge: 40,000 St
- 40,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis*

**2.2.3.3.011 Handtuchspender Papier Stahl niro**
*** Leitbeschreibung
STLB-Bau 2025-10 045
Handtuchspender für Papierhandtücher in Zick-Zack-Falzung, für Wandaufbau,
Gehäusemaße L/B/H in mm 'L=125-130, B=270-275, H180-185'
aus nichtrostendem Stahl, geschliffen, abschließbar, mit vollständiger Erstfüllung, für Handtuchgröße 250 mm x 230 mm, mit Füllstandanzeiger.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Fassungsvermögen 300 Blatt*

**2.2.3.3.012 Handtuchspender Papier Stahl niro**
*** Leitbeschreibung
STLB-Bau 2025-10 045
Handtuchspender für Papierhandtücher in Zick-Zack-Falzung, für Wandaufbau,
Gehäusemaße L/B/H in mm 'L=125-130, B=270-275, H=350-355'
aus nichtrostendem Stahl, geschliffen, abschließbar, mit vollständiger Erstfüllung, für Handtuchgröße 250 mm x 230 mm, mit Füllstandanzeiger.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Fassungsvermögen 750 Blatt*

*Hinweis: WC-AUSSTATTUNG*

**2.2.3.3.013 WC-Bürstengarnitur Kunststoff**
*** Leitbeschreibung
STLB-Bau 2025-10 045
WC-Bürstengarnitur, aus Kunststoff,
Farbton 'aus Polyamid, Standardfarbton nach Wahl des Auftraggebers.'

für Wandbefestigung, feststehend, offen, mit Bürste, mit Tropfschale, diebstahlgeschützt, Befestigungsschrauben verdeckt,
Maße in mm '141 breit, 470 hoch und 140 tief'.
Menge: 45,000 St
- 45,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Bürstengriff mit auswechselbarem schwarzem Bürstenkopf*
- Bürstengriff mit auswechselbarem schwarzem Bürstenkopf
  aus Polyamid
- Bürstentopf mit gewölbtem Boden und sphärenförmigem, teilweise
  offenem Oberteil in ringförmigem Halter
- Oberteil stufenlos drehbar
- der Behälter ist herausnehmbar, kann aber auch diebstahlgeschützt
  montiert werden
- einfaches Auswechseln des Bürstenkopfs durch Bajonettverschluss
- diebstahlgeschützt durch verdeckte Verschraubung
*Unterbeschreibung 2 - einstellbar 1-16 min,*
- einstellbar 1-16 min,
- inklusive Befestigungsmaterial.

**2.2.3.3.014 WC-Bürstengarnitur Stahl niro**
*** Leitbeschreibung
STLB-Bau 2025-10 045
WC-Bürstengarnitur, aus nichtrostendem Stahl, für Wandbefestigung, feststehend, offen, mit Bürste, mit Tropfschale, Befestigungsschrauben verdeckt,
Maße in mm '89 breit, 440 hoch, 109 tief'.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - WC-Bürstengarnitur bestehend aus Halter, WC-Bürstentopf und WC-Bürste*
- WC-Bürstengarnitur bestehend aus Halter, WC-Bürstentopf und WC-Bürste
- Auswechseln des Bürstenkopfes durch Bajonettverschluss
- Innenbehälter zur Reinigung herausnehmbar
- aus hochwertigem Edelstahl, matt geschliffen
- zur Wandmontage, verdeckte Befestigung
- inklusive korrosionsfreiem Befestigungsmaterial

**2.2.3.3.015 WC-Papierhalter**
Toiletten-Papierhalter aus Nylon, Durchmesser 20 mm, diebstahlgeschützt durch verdeckte Verschraubung.
Farbe:  weiß
Menge: 195,000 St
- 195,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.016 Reservepapierhalter**
Reservepapierhalter aus Nylon, Durchmesser 33 mm, diebstahlgeschützt durch verdeckte Verschraubung mit Rosette Durchmesser 70 mm.
Farbe:  weiß
Menge: 195,000 St
- 195,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.017 WC-Papierhalter Stahl niro 1Rolle**
*** Leitbeschreibung
STLB-Bau 2025-10 045
WC-Papierhalter, aus nichtrostendem Stahl, offene Form, für eine Rolle, für Wandaufbau, Befestigungsschrauben verdeckt,
Maße in mm '135 breit, 88 hoch, ø 15'.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - U-förmiger Halter, nach rechts geöffnet*
- U-förmiger Halter, nach rechts geöffnet
- klappbar
- aus hochwertigem Edelstahl, matt geschliffen
- zur Wandmontage, verdeckte Befestigung
- inklusive korrosionsfreiem Befestigungsmaterial

**2.2.3.3.018 WC-Papierersatzrollenhalter Stahl niro 1Rolle**
*** Leitbeschreibung
STLB-Bau 2025-10 045
WC-Papierersatzrollenhalter, aus nichtrostendem Stahl, offene Form, für eine Rolle, für Wandaufbau,
Maße in mm '122 lang, Durchmesser 15'.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - zylindrischer Reservepapierhalter*
- zylindrischer Reservepapierhalter
- aus Edelstahl, matt geschliffen
- zur Wandmontage, verdeckte Befestigung
- inklusive korrosionsfreiem Befestigungsmaterial

**2.2.3.3.019 Abfallbehälter Damenbinden Stahl niro Wandaufbau**
STLB-Bau 2025-10 045
Abfallbehälter für Damenbinden,
Gehäusemaße L/B/H in mm 'Höhe 295-300, Breite 210-215, Tiefe 165-170, Füllvolumen 6 Liter,'
aus nichtrostendem Stahl, matt geschliffen, für Wandaufbau, zum Einhängen von Kunststoffbeuteln, mit angebautem Hygienebeutelspender, mit vollständiger Erstbefüllung, Befestigung mit Schrauben.
Menge: 130,000 St
- 130,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.020 Hygienebeutelspender Stahl niro Wandmontage**
STLB-Bau 2025-10 045
Hygienebeutelspender, aus nichtrostendem Stahl, matt geschliffen, für Wandmontage, diebstahlgeschützt,
Maße in mm 'Höhe 140-145, Breite 90-100, Tiefe 20-30'
mit vollständiger Erstbefüllung, Befestigung mit Schrauben.
Menge: 130,000 St
- 130,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.021 Hygienebeutelspender Stahl niro Wandmontage**
*** Leitbeschreibung
STLB-Bau 2025-10 045
Hygienebeutelspender, aus nichtrostendem Stahl, für Wandmontage, diebstahlgeschützt,
Maße in mm '136 breit, 98 hoch und 27,5 tief'
mit vollständiger Erstbefüllung, Befestigung mit Schrauben.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - zur Auf- und Entnahme handelsüblicher Hygienebeutel aus Kunststoff*
- zur Auf- und Entnahme handelsüblicher Hygienebeutel aus Kunststoff
  (max. Packungsgröße L 130 x B 90 x H 20 mm)
- zur Wandmontage
- aus hochwertigem Edelstahl, matt geschliffen
- inklusive korrosionsfreiem Befestigungsmaterial

**2.2.3.3.022 Abfallbehälter Damenbinden Stahl niro Wandaufbau**
*** Leitbeschreibung
STLB-Bau 2025-10 045
Abfallbehälter für Damenbinden,
Gehäusemaße L/B/H in mm '160 breit, 290 hoch und 140 tief'
aus nichtrostendem Stahl, für Wandaufbau, zum Einhängen von Kunststoffbeuteln, mit angebautem Hygienebeutelspender, Befestigung mit Schrauben.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Hygienekombination*
Hygienekombination
- kantiger Grundkörper
- Fassungsvermögen ca. 6 l
- unsichtbare, integrierte Beutelhalterung mit Ausziehfunktion
  zur vereinfachten Einhängung und Entnahme des Beutels
- mit integrierter Aufnahme für handelsübliche Hygienebeutel
  aus Kunststoff (max. Packungsgröße L 130 x B 90 x H 20 mm)
- Deckel mit Hebelasche
- zur Wandmontage
- aus hochwertigem Edelstahl, Oberfläche matt geschliffen
- inklusive korrosionsfreiem Befestigungsmaterial

*Hinweis: DUSCHAUSSTATTUNG*

**2.2.3.3.023 Duschvorhangstange Kunststoff Metallkern gerade L 1000mm**
*** Leitbeschreibung
STLB-Bau 2025-10 045
Duschvorhangstange aus Kunststoff mit Metallkern, glatt, als Rohrprofil, als gerade Stange, Länge 1000 mm, mit Vorhangringen, aus Kunststoff, Befestigung mit Schrauben, verdeckt.
Menge: 13,000 St
- 13,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Stange mit Vorhangringen*
- Stange mit Vorhangringen
- dient zur Befestigung eines Duschvorhangs
- mit Aluminiumkern
- Befestigung mit Rosetten an der Wand
- kann bis auf 200 mm gekürzt werden
- mit entsprechender Anzahl Vorhangringe
- 1000 mm lang, Stangendurchmesser 33 mm und
  Rosettendurchmesser 70 mm
- aus hochglänzendem Polyamid,
  Standardfarbton nach Wahl des Auftraggebers

**2.2.3.3.024 Dusch-/Kabinenvorhang Vorhangbreite 1200 mm, Vorhanghöhe 2001-2200 mm**
Dusch-/Kabinenvorhang
Vorhangbreite 1200 mm, Vorhanghöhe 2001-2200 mm
die genaue Höhe der Vorhänge ist vor Bestellung vor Ort zu messen.
- an den Seiten gesäumter Vorhang mit Edelstahlösen
- Dekor nach Wahl des Auftraggebers
- mit Edelstahl-Rollsaum und eingestanzten Edelstahlösen oben
  passend für Vorhangringe
- bei 40°C waschbar und bei 60°C desinfizierbar
- duschdicht
- antistatisch
- Ausrüstung gegen Schimmelpilz und Stockflecken
- Teflonausgerüstet für längere Haltbarkeit
- auf Maß gefertigt
Menge: 13,000 St
- 13,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.025 Duschvorhangstange Kunststoff Metallkern gerade L 1200mm**
*** Leitbeschreibung
STLB-Bau 2025-10 045
Duschvorhangstange aus Kunststoff mit Metallkern, glatt, als Rohrprofil, als gerade Stange, Länge 1200 mm, mit Vorhangringen, aus Kunststoff, Befestigung mit Schrauben, verdeckt.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Stange mit Vorhangringen*
- Stange mit Vorhangringen
- dient zur Befestigung eines Duschvorhangs
- mit Aluminiumkern
- Befestigung mit Rosetten an der Wand
- kann bis auf 200 mm gekürzt werden
- mit entsprechender Anzahl Vorhangringe
- Länge auf Maß gefertigt von min. 400 mm bis max. 1700 mm,
  Stangendurchmesser 33 mm
  und Rosettendurchmesser 70 mm
- aus hochglänzendem Polyamid,
  Standardfarbton nach Wahl des Auftraggebers

**2.2.3.3.026 Dusch-/Kabinenvorhang Vorhangbreite 1400 mm, Vorhanghöhe 2001-2200 mm**
Dusch-/Kabinenvorhang
Vorhangbreite 1400 mm, Vorhanghöhe 2001-2200 mm
die genaue Höhe der Vorhänge ist vor Bestellung vor Ort zu messen.
- an den Seiten gesäumter Vorhang mit Edelstahlösen
- Dekor nach Wahl des Auftraggebers
- mit Edelstahl-Rollsaum und eingestanzten Edelstahlösen oben
  passend für Vorhangringe
- bei 40°C waschbar und bei 60°C desinfizierbar
- duschdicht
- antistatisch
- Ausrüstung gegen Schimmelpilz und Stockflecken
- Teflonausgerüstet für längere Haltbarkeit
- auf Maß gefertigt
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.027 Duschvorhangstange Kunststoff Metallkern gerade L 1500mm**
*** Leitbeschreibung
STLB-Bau 2025-10 045
Duschvorhangstange aus Kunststoff mit Metallkern, glatt, als Rohrprofil, als gerade Stange, Länge 1500 mm, mit Vorhangringen, aus Kunststoff, Befestigung mit Schrauben, verdeckt.
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Stange mit Vorhangringen*
- Stange mit Vorhangringen
- dient zur Befestigung eines Duschvorhangs
- mit Aluminiumkern
- Befestigung mit Rosetten an der Wand
- kann bis auf 200 mm gekürzt werden
- mit entsprechender Anzahl Vorhangringe
- Länge auf Maß gefertigt von min. 400 mm bis max. 1700 mm,
  Stangendurchmesser 33 mm
  und Rosettendurchmesser 70 mm
- aus hochglänzendem Polyamid,
  Standardfarbton nach Wahl des Auftraggebers

**2.2.3.3.028 Dusch-/Kabinenvorhang Vorhangbreite 2000 mm, Vorhanghöhe 2001-2200 mm**
Dusch-/Kabinenvorhang
Vorhangbreite 2000 mm, Vorhanghöhe 2001-2200 mm
die genaue Höhe der Vorhänge ist vor Bestellung vor Ort zu messen.
- an den Seiten gesäumter Vorhang mit Edelstahlösen
- Dekor nach Wahl des Auftraggebers
- mit Edelstahl-Rollsaum und eingestanzten Edelstahlösen oben
  passend für Vorhangringe
- bei 40°C waschbar und bei 60°C desinfizierbar
- duschdicht
- antistatisch
- Ausrüstung gegen Schimmelpilz und Stockflecken
- Teflonausgerüstet für längere Haltbarkeit
- auf Maß gefertigt
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.029 Duschvorhangstange Kunststoff Metallkern Eckform L 1500mm**
*** Leitbeschreibung
Duschvorhangstange aus Kunststoff mit Metallkern, glatt, als Rohrprofil, als gerade Stange, Eckform, Schenkellänge 1500 mm, mit Vorhangringen, aus Kunststoff, Befestigung mit Schrauben, verdeckt.
Menge: 135,000 St
- 135,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Stange mit Vorhangringen*
- Stange mit Vorhangringen
- dient zur Befestigung eines Duschvorhangs
- mit Aluminiumkern
- Befestigung mit Rosetten an der Wand
- zentrale Befestigung an Ecke
- kann bis auf 200 mm gekürzt werden
- mit entsprechender Anzahl Vorhangringe
- Länge auf Maß gefertigt von min. 400 mm bis max. 1700 mm,
  Stangendurchmesser 33 mm
  und Rosettendurchmesser 70 mm
- aus hochglänzendem Polyamid,
  Standardfarbton nach Wahl des Auftraggebers

**2.2.3.3.030 Dusch-/Kabinenvorhang Vorhangbreite 3.500 mm, Vorhanghöhe 2001-2200 mm**
Dusch-/Kabinenvorhang
Vorhangbreite 3.500 mm, Vorhanghöhe 2001-2200 mm
die genaue Höhe der Vorhänge ist vor Bestellung vor Ort zu messen.
- an den Seiten gesäumter Vorhang mit Edelstahlösen
- Dekor nach Wahl des Auftraggebers
- mit Edelstahl-Rollsaum und eingestanzten Edelstahlösen oben
  passend für Vorhangringe
- bei 40°C waschbar und bei 60°C desinfizierbar
- duschdicht
- antistatisch
- Ausrüstung gegen Schimmelpilz und Stockflecken
- Teflonausgerüstet für längere Haltbarkeit
- auf Maß gefertigt
Menge: 10,000 St
- 10,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.031 Duschvorhangstange Kunststoff Metallkern Eckform L 1800mm**
*** Leitbeschreibung
Duschvorhangstange aus Kunststoff mit Metallkern, glatt, als Rohrprofil, als gerade Stange, Eckform, Schenkellänge 1800 mm, mit Vorhangringen, aus Kunststoff, Befestigung mit Schrauben, verdeckt.
Menge: 17,000 St
- 17,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Stange mit Vorhangringen*
- Stange mit Vorhangringen
- dient zur Befestigung eines Duschvorhangs
- mit Aluminiumkern
- Befestigung mit Rosetten an der Wand
- zentrale Befestigung an Ecke
- kann bis auf 200 mm gekürzt werden
- mit entsprechender Anzahl Vorhangringe
- Länge auf Maß gefertigt von min. 400 mm bis max. 1700 mm,
  Stangendurchmesser 33 mm
  und Rosettendurchmesser 70 mm
- aus hochglänzendem Polyamid,
  Standardfarbton nach Wahl des Auftraggebers

**2.2.3.3.032 Dusch-/Kabinenvorhang Vorhangbreite 4.000 mm, Vorhanghöhe 2001-2200 mm**
Dusch-/Kabinenvorhang
Vorhangbreite 4.000 mm, Vorhanghöhe 2001-2200 mm
die genaue Höhe der Vorhänge ist vor Bestellung vor Ort zu messen.
- an den Seiten gesäumter Vorhang mit Edelstahlösen
- Dekor nach Wahl des Auftraggebers
- mit Edelstahl-Rollsaum und eingestanzten Edelstahlösen oben
  passend für Vorhangringe
- bei 40°C waschbar und bei 60°C desinfizierbar
- duschdicht
- antistatisch
- Ausrüstung gegen Schimmelpilz und Stockflecken
- Teflonausgerüstet für längere Haltbarkeit
- auf Maß gefertigt
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.033 Duschhandlauf mit verschiebbarer Brausestange senkrechte Länge 1250 mm, waagerechte Längen 1185 mm und 762 mm, 88 mm tief, aus Polyamid, Standardfarbton nach Wahl des Auftraggebers**
*** Leitbeschreibung
Menge: 130,000 St
- 130,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - lichter Abstand zur Wand 55 mm,*
- lichter Abstand zur Wand 55 mm,
- Stangendurchmesser 33 mm, Rosettendurchmesser 70 mm,
- mit Halteelemente, rund
- Senkrecht und waagerecht angeordnete, im rechten Winkel verbundene
  Stangen mit Stahl-Befestigungsrosetten und Brausehalter,
- dient im Duschbereich zum Festhalten und Abstützen,
- geeignet für Handbrau-sen verschiedener Hersteller,
- Brausehalter kann stufenlos geneigt und nach Ziehen oder Drücken
  eines großflächigen Hebels in der Höhe verstellt werden,
- konische Aufnahme am Brausehalter erleichtert das Einhängen der
  Handbrause,
- mit durchgehendem, korrosionsgeschütztem Stahlkern,
- Montage an der Wand mit wandspezifischem Befestigungsmaterial
  und Rosetten,
- links- und rechtsseitig montierbar,
- geeignet für alle Einhängesitze.

**2.2.3.3.034 Duschhandlauf mit verschiebbarer Brausestange senkrechte Länge 1250 mm, waagerechte Längen 762 mm und 962 mm, 88 mm tief, aus Polyamid, Standardfarbton nach Wahl des Auftraggebers**
*** Leitbeschreibung
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - lichter Abstand zur Wand 55 mm,*
- lichter Abstand zur Wand 55 mm,
- Stangendurchmesser 33 mm, Rosettendurchmesser 70 mm,
- mit Halteelemente, rund
- Senkrecht und waagerecht angeordnete, im rechten Winkel verbundene
  Stangen mit Stahl-Befestigungsrosetten und Brausehalter,
- dient im Duschbereich zum Festhalten und Abstützen,
- geeignet für Handbrau-sen verschiedener Hersteller,
- Brausehalter kann stufenlos geneigt und nach Ziehen oder Drücken
  eines großflächigen Hebels in der Höhe verstellt werden,
- konische Aufnahme am Brausehalter erleichtert das Einhängen der
  Handbrause,
- mit durchgehendem, korrosionsgeschütztem Stahlkern,
- Montage an der Wand mit wandspezifischem Befestigungsmaterial
  und Rosetten,
- links- und rechtsseitig montierbar,
- geeignet für alle Einhängesitze.

**2.2.3.3.035 Duschhandlauf mit verschiebbarer Brausestange senkrechte Länge 1250 mm, waagerechte Längen 2x962 mm,**
*** Leitbeschreibung
Duschhandlauf mit verschiebbarer Brausestange
senkrechte Länge 1250 mm, waagerechte Längen 2x962 mm,
88 mm tief, aus Polyamid, Standardfarbton nach Wahl des Auftraggebers

- lichter Abstand zur Wand 55 mm,
- Stangendurchmesser 33 mm, Rosettendurchmesser 70 mm,
- mit Halteelemente, rund
- aus Polyamid, Standardfarbton nach Wahl des Auftraggebers.
- Senkrecht und waagerecht angeordnete, im rechten Winkel verbundene
  Stangen mit Stahl-Befestigungsrosetten und Brausehalter,
- dient im Duschbereich zum Festhalten und Abstützen,
- geeignet für Handbrau-sen verschiedener Hersteller,
- Brausehalter kann stufenlos geneigt und nach Ziehen oder Drücken
  eines großflächigen Hebels in der Höhe verstellt werden,
- konische Aufnahme am Brausehalter erleichtert das Einhängen der
  Handbrause,
- mit durchgehendem, korrosionsgeschütztem Stahlkern,
- Montage an der Wand mit wandspezifischem Befestigungsmaterial
  und Rosetten,
- links- und rechtsseitig montierbar,
- geeignet für alle Einhängesitze.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - lichter Abstand zur Wand 55 mm,*
- lichter Abstand zur Wand 55 mm,
- Stangendurchmesser 33 mm, Rosettendurchmesser 70 mm,
- mit Halteelemente, rund
- Senkrecht und waagerecht angeordnete, im rechten Winkel verbundene
  Stangen mit Stahl-Befestigungsrosetten und Brausehalter,
- dient im Duschbereich zum Festhalten und Abstützen,
- geeignet für Handbrau-sen verschiedener Hersteller,
- Brausehalter kann stufenlos geneigt und nach Ziehen oder Drücken
  eines großflächigen Hebels in der Höhe verstellt werden,
- konische Aufnahme am Brausehalter erleichtert das Einhängen der
  Handbrause,
- mit durchgehendem, korrosionsgeschütztem Stahlkern,
- Montage an der Wand mit wandspezifischem Befestigungsmaterial
  und Rosetten,
- links- und rechtsseitig montierbar,
- geeignet für alle Einhängesitze.

**2.2.3.3.036 Duschhandlauf mit verschiebbarer Brausestange senkrechte Länge auf Maß gefertigt von 600 mm bis 1250 mm, waagerechte Längen auf Maß gefertigt jeweils von 475 mm bis 1800 mm, 88 mm tief, aus Polyamid, Standardfarbton nach Wahl des Auftraggebers**
*** Leitbeschreibung
Menge: 17,000 St
- 17,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - lichter Abstand zur Wand 55 mm,*
- lichter Abstand zur Wand 55 mm,
- Stangendurchmesser 33 mm, Rosettendurchmesser 70 mm,
- mit Halteelemente, rund
- aus Polyamid, Standardfarbton nach Wahl des Auftraggebers.
- Senkrecht und waagerecht angeordnete, im rechten Winkel verbundene
  Stangen mit Stahl-Befestigungsrosetten und Brausehalter,
- dient im Duschbereich zum Festhalten und Abstützen,
- geeignet für Handbrau-sen verschiedener Hersteller,
- Brausehalter kann stufenlos geneigt und nach Ziehen oder Drücken
  eines großflächigen Hebels in der Höhe verstellt werden,
- konische Aufnahme am Brausehalter erleichtert das Einhängen der
  Handbrause,
- mit durchgehendem, korrosionsgeschütztem Stahlkern,
- Montage an der Wand mit wandspezifischem Befestigungsmaterial
  und Rosetten,
- links- und rechtsseitig montierbar,
- geeignet für alle Einhängesitze.

**2.2.3.3.037 Duschstange L 1000-1300mm Kunststoff**
*** Leitbeschreibung
STLB-Bau 2025-10 045
Duschstange, Länge über 1000 bis 1300 mm, aus Kunststoff,
Farbton 'aus Polyamid, Standardfarbton nach Wahl des Auftraggebers'
runder Querschnitt, Aufsteckzapfen und Gelenkstück.
Menge: 57,000 St
- 57,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Stangensystem mit Brausehalter*
- Stangensystem mit Brausehalter
- geeignet für Handbrausen verschiedener Hersteller
- der Brausehalter muss in der Höhe durch Ziehen oder Drücken eines Hebels
  verstellbar sein und stufenlos geneigt werden können
- rechts/links verwendbar
- Stangensystem mit korrosionsgeschützten Stahlkern
- Befestigung mit Rosetten
- 1100 mm hoch (Achsmaß), 90 mm tief und 33 mm im Durchmesser,
  Rosetten 70 mm im Durchmesser

**2.2.3.3.038 Einhängesitz Rückenlehne Rahmen Kunststoff Sitz Kunststoffel.**
*** Leitbeschreibung
STLB-Bau 2025-10 045
Einhängesitz, mit Rückenlehne, Rahmen aus Kunststoff mit korrosionsgeschütztem Stahlkern,
Farbton 'aus Polyamid, Standardfarbton nach Wahl des Auftraggebers'
Sitz aus Kunststoffelementen, Sitzneigung feststehend.
Menge: 15,000 St
- 15,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Konstruktion aus Stangen, Sitz- und Rückenfläche*
- Konstruktion aus Stangen, Sitz- und Rückenfläche
- dient als herausnehmbare Sitzgelegenheit im Duschbereich
- maximale Belastbarkeit 150 kg
- zum Einhängen in Duschhandläufe und Haltegriffe,
  Stangendurchmesser 30, 32 und 33 mm
- 345 mm breit, 471 mm hoch, 480 mm tief
- Sitzfläche 345 mm breit, 333 mm tief
- mit korrosionsgeschütztem Stahlkern

**2.2.3.3.039 Einhängesitz Rückenlehne Rahmen Kunststoff Sitz Kunststoffel.**
*** Leitbeschreibung
STLB-Bau 2025-10 045
Einhängesitz, mit Rückenlehne, Rahmen aus Kunststoff mit korrosionsgeschütztem Stahlkern,
Farbton 'aus Polyamid, Standardfarbton nach Wahl des Auftraggebers'
Sitz aus Kunststoffelementen, Sitzneigung feststehend.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Konstruktion aus Stangen, Sitz- und Rückenfläche*
- Konstruktion aus Stangen, Sitz- und Rückenfläche
- dient als herausnehmbare Sitzgelegenheit im Duschbereich
- maximale Belastbarkeit 150 kg
- zum Einhängen in Duschhandläufe und Haltegriffe,
  Stangendurchmesser 30, 32 und 33 mm
- 450 mm breit, 472 mm hoch, 500 mm tief
- Sitzfläche 450 mm breit, 350 mm tief
- mit korrosionsgeschütztem Stahlkern

**2.2.3.3.040 Einhängesitz Rückenlehne Rahmen Kunststoff Sitz Kunststoffel.**
*** Leitbeschreibung
STLB-Bau 2025-10 045
Einhängesitz, mit Rückenlehne, klappbar, Rahmen aus Kunststoff mit korrosionsgeschütztem Stahlkern,
Farbton 'aus Polyamid, Standardfarbton nach Wahl des Auftraggebers'
Sitz aus Kunststoffelementen, Sitzneigung feststehend.
Menge: 15,000 St
- 15,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Konstruktion aus Stangen, Sitz- und Rückenfläche*
- Konstruktion aus Stangen, Sitz- und Rückenfläche
- dient als herausnehmbare Sitzgelegenheit im Duschbereich
- maximale Belastbarkeit 150 kg
- mit platzsparend hochklappbarer Sitzfläche
- zum Einhängen in Duschhandläufe und Haltegriffe,
  Stangendurchmesser 30, 32 und 33 mm
- 345 mm breit, 472 mm hoch, 480 mm tief
- Sitzfläche 345 mm breit, 339 mm tief
- mit korrosionsgeschütztem Stahlkern

**2.2.3.3.041 Seifenablage Kunststoff**
*** Leitbeschreibung
STLB-Bau 2025-10 045
Seifenablage, für Eckmontage, Halter aus Kunststoff, Form dreieckig, Einsatz aus Kunststoff,
Farbton 'aus Polyamid, Standardfarbton nach Wahl des Auftraggebers'

zum Einklemmen,
Maße in mm 'Seitenlängen 210, 120 hoch'.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - rechtwinklig mit einem Viertelkreis geformte Ablage mit hohen Seitenwänden*
- rechtwinklig mit einem Viertelkreis geformte Ablage mit hohen Seitenwänden
  und Wasserablauf
- dient zum Aufbewahren von Accessoires
- Aussparung an der Vorderseite
- Belastbarkeit 3 kg
- Boden mit Wasserablaufschräge und Antirutschprofil
- zum Aufstecken auf Stangensystem Durchmesser 33 mm

*Hinweis: PAPIERKÖRBE*

**2.2.3.3.042 Abfallbehälter Drahtkorb rechteckig 10-20l**
*** Leitbeschreibung
STLB-Bau 2025-10 045
Abfallbehälter, als Drahtkorb, rechteckig,
Maße in mm 'H=305-310, B=300-305, T=205-210'
Fassungsvermögen über 10 bis 20 l, offen, Behälter klappbar mit Sicherung.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - aus Stahldraht, weiß pulverbeschichtet*
- aus Stahldraht, weiß pulverbeschichtet
- Füllvolumen 18 Liter

**2.2.3.3.043 Abfallbehälter Alu rechteckig**
*** Leitbeschreibung
STLB-Bau 2025-10 045
Abfallbehälter, aus Aluminium, eloxiert, rechteckig,
Maße in mm 'H=405-410,B=315-320, T=185-190'
mit Deckel, Behälter zur Entleerung abnehmbar.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Hygienebeuteltyp ohne Beutel,*
- Hygienebeuteltyp ohne Beutel,
- Füllvolumen 15 Liter

**2.2.3.3.044 Abfallbehälter Drahtkorb rechteckig 20-40l**
*** Leitbeschreibung
STLB-Bau 2025-10 045
Abfallbehälter, als Drahtkorb, rechteckig, Fassungsvermögen über 20 bis 40 l, offen, Behälter klappbar mit Sicherung.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Maße in mm H/B/T: 445-450/300-305/190-195mm*
- Maße in mm H/B/T: 445-450/300-305/190-195mm
- aus Edelstahl
- elektropoliert
- Füllvolumen=26 Liter

**2.2.3.3.045 Abfallbehälter Drahtkorb rechteckig 40-60l**
*** Leitbeschreibung
STLB-Bau 2025-10 045
Abfallbehälter, als Drahtkorb, rechteckig, Fassungsvermögen über 40 bis 60 l, offen, Behälter klappbar mit Sicherung.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Maße in mm H/B/T: 625-630/395-400/265-270*
- Maße in mm H/B/T: 625-630/395-400/265-270
- aus Edelstahl
- elektropoliert
- Füllvolumen 60 Liter

**2.2.3.3.046 Abfallbehälter Stahl niro rechteckig 10-20l**
*** Leitbeschreibung
STLB-Bau 2025-10 045
Abfallbehälter, aus nichtrostendem Stahl, Werkstoff-Nr 1.4301, matt geschliffen, rechteckig, Fassungsvermögen über 10 bis 20 l, mit Deckel, Behälter zur Entleerung abnehmbar.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Maße in mm H/B/T: 405-410/315-320/185-190*
- Maße in mm H/B/T: 405-410/315-320/185-190
- Hygienebeuteltyp ohne Beutel
- Füllvolumen 15 Liter

*Hinweis: HAKEN*

**2.2.3.3.047 Haken Kunststoff Handtuchhaken Ausladung 30mm Einfachhaken**
STLB-Bau 2025-10 045
Haken, aus Kunststoff,
Farbton 'aus Polyamid, Standardfarbton nach Wahl des Auftraggebers'

als Handtuchhaken, Ausladung 30 mm, als Einfachhaken, Profilquerschnitt rund, Befestigungsschrauben verdeckt,
Maße in mm 'Durchm. Rosette 40, Ausladung Handtuchhaken 30'.
Menge: 260,000 St
- 260,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.048 Haken Kunststoff Handtuchhaken Doppelhaken**
STLB-Bau 2025-10 045
Haken, aus Kunststoff,
Farbton 'aus Polyamid, Standardfarbton nach Wahl des Auftraggebers'

als Handtuchhaken, als Doppelhaken, Profilquerschnitt rund, Befestigungsschrauben verdeckt,
Maße in mm 'Durchm. Rosette 40, Ausladung Handtuchhaken 31'.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.049 Haken Stahl niro Handtuchhaken Einfachhaken**
*** Leitbeschreibung
STLB-Bau 2025-10 045
Haken, aus nichtrostendem Stahl, als Handtuchhaken, als Einfachhaken, Profilquerschnitt rechteckig, Befestigungsschrauben verdeckt,
Maße in mm '35 lang, Durchmesser 15'.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - zylindrischer Haken*
- zylindrischer Haken
- aus Edelstahl, matt geschliffen
- zur Wandmontage, verdeckte Befestigung
- inklusive korrosionsfreiem Befestigungsmaterial

**2.2.3.3.050 Haken Stahl niro Handtuchhaken Doppelhaken**
*** Leitbeschreibung
STLB-Bau 2025-10 045
Haken, aus nichtrostendem Stahl, Oberfläche matt geschliffen, als Handtuchhaken, als Doppelhaken, Profilquerschnitt rechteckig, Befestigungsschrauben verdeckt,
Maße in mm '37 tief, 58 breit'.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Doppelhaken mit zwei zylindrischen Hakenteilen*
- Doppelhaken mit zwei zylindrischen Hakenteilen
- aus hochwertigem Edelstahl, matt geschliffen
- zur Wandmontage, verdeckte Befestigung
- inkl. korrosionsfreiem Befestigungsmaterial

*Hinweis: SONSTIGE AUSSTATTUNG*

**2.2.3.3.051 Gehhilfenhalter**
*** Leitbeschreibung
Gehhilfenhalter
aus hochwertigem Edelstahl, matt geschliffen
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - 120 mm breit, 35 mm hoch, 135 mm tief*
- 120 mm breit, 35 mm hoch, 135 mm tief
- zur Wandmontage, verdeckte Befestigung
- inklusive korrosionsfreiem Befestigungsmaterial

**2.2.3.3.052 Urinal-Trennwand**
Urinal-Trennwand / Schamwand, Kunststoff, mit verdeckter Befestigung
Design mit abgerundeten Ecken
Maße:  ca. 74x44 cm
Farbe:  weiß-alpin
Einschließlich Befestigungsset für Trockenbauinstallationsvorwand
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.3.3.053 Desinfektionsmittel-Dosiergerät**
Dezentrales Desinfektionsmittel-Dosiergerät zur Herstellung von gebrauchsfertigen Desinfektionsmittellösungen für die Flächen- und Instrumentendesinfektion, Gehäuse aus Edelstahl, Konzentratversorgung durch 5 Liter Gebinde, wahlweise rechts oder links am Gerät, Bedienung und Programmierung über eine Folientastatur mit Displayanzeige.

Technische Daten:
Förderleistung:  700 l/h gebrauchsfertige Lösung
Dosierbereich:  0,25 - 5 %
Dosiertoleranz:  + 5% (nach RKI)
Zuleitung:  ca. 1,5 m Kabel mit Schutzkontaktstecker
Nennspannung:  230 V AC  50 Hz
Kaltwasseranschluss:  3/8" Außengewinde, Messing
Wassereingangsdruck:  1,5 bar bis 7 bar
Systemtrennung:  Typ DB nach EN 1717
Gefährdungsklasse:  4, DVGW-geprüft
Maße ca.:  H/B/T =350/300/140 mm, einschl. Auslauf 250mm,
Datenübertragung über serielle Schnittstelle,
einschl. Befestigungsmaterial und Anschlussrohr 12 mm zum Eckventil,
einschl. Erstbefüllung und Inbetriebnahme durch den Werkskundendienst mit Parametierung gem. Betreibervorgaben.
Menge: 17,000 St
- 17,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

##### 2.2.4 Trinkwassernetz

###### 2.2.4.1 Edelstahlrohrleitungen und Formstücke

**2.2.4.1.001 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal
-  Anbringen von Montageschienen zwischen den Winkeleisen-Profilkonstruk-  tionen
-  Auflegen von einzelnen Holzbohlen auf die Montageschienen
-  Montage der Luftkanalleitungen in 1,00 m-Längen durch Nutzen der
  Holzbohlen als Montagebühne
-  Vor Beginn sind die Rohrleitungen vor Ort durch den AN Dämmung zu
  isolieren

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 580,000 m
- 580,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Trinkwasserleitungen aus Edelstahl bis 5,5m Montagehöhe*

**2.2.4.1.002 Rohr Stahl niro geschweißt TW AD 15mm WD 1mm Pressen**
STLB-Bau 2025-10 042
Rohrleitung aus nichtrostenden Stahlrohren DVGW GW 541, geschweißt, Werkstoff-Nr 1.4401, Legierungszuschlag mind. 2,2 Gewichts-% Molybdän, für Trinkwasser DIN 1988-200, Außendurchmesser 15 mm, Wanddicke 1 mm, Verbindung durch Pressen, mit Verpresstkennzeichnung und Prüfsicherheit, einschl. Dichtungsmittel und Herstellen der Verbindungen, Form- und Verbindungsstücke werden gesondert vergütet, besondere Rohrbefestigungen werden gesondert vergütet, Verlegung in Gebäuden und Zentralen, Arbeitshöhe des Montageortes bis 5,5 m über der Standfläche des hierfür erforderlichen Gerüstes, Gerüst wird gesondert vergütet.
Menge: 10,000 m
- 10,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.003 Rohr Stahl niro geschweißt TW AD 18mm WD 1mm Pressen**
STLB-Bau 2025-10 042
Rohrleitung aus nichtrostenden Stahlrohren DVGW GW 541, geschweißt, Werkstoff-Nr 1.4401, Legierungszuschlag mind. 2,2 Gewichts-% Molybdän, für Trinkwasser DIN 1988-200, Außendurchmesser 18 mm, Wanddicke 1 mm, Verbindung durch Pressen, mit Verpresstkennzeichnung und Prüfsicherheit, einschl. Dichtungsmittel und Herstellen der Verbindungen, Form- und Verbindungsstücke werden gesondert vergütet, besondere Rohrbefestigungen werden gesondert vergütet, Verlegung in Gebäuden und Zentralen, Arbeitshöhe des Montageortes bis 5,5 m über der Standfläche des hierfür erforderlichen Gerüstes, Gerüst wird gesondert vergütet.
Menge: 9568,000 m
- 9568,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.004 Rohr Stahl niro geschweißt TW AD 22mm WD 1,2mm Pressen**
STLB-Bau 2025-10 042
Rohrleitung aus nichtrostenden Stahlrohren DVGW GW 541, geschweißt, Werkstoff-Nr 1.4401, Legierungszuschlag mind. 2,2 Gewichts-% Molybdän, für Trinkwasser DIN 1988-200, Außendurchmesser 22 mm, Wanddicke 1,2 mm, Verbindung durch Pressen, mit Verpresstkennzeichnung und Prüfsicherheit, einschl. Dichtungsmittel und Herstellen der Verbindungen, Form- und Verbindungsstücke werden gesondert vergütet, besondere Rohrbefestigungen werden gesondert vergütet, Verlegung in Gebäuden und Zentralen, Arbeitshöhe des Montageortes bis 5,5 m über der Standfläche des hierfür erforderlichen Gerüstes, Gerüst wird gesondert vergütet.
Menge: 2861,000 m
- 2861,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.005 Rohr Stahl niro geschweißt TW AD 28mm WD 1,2mm Pressen**
STLB-Bau 2025-10 042
Rohrleitung aus nichtrostenden Stahlrohren DVGW GW 541, geschweißt, Werkstoff-Nr 1.4401, Legierungszuschlag mind. 2,2 Gewichts-% Molybdän, für Trinkwasser DIN 1988-200, Außendurchmesser 28 mm, Wanddicke 1,2 mm, Verbindung durch Pressen, mit Verpresstkennzeichnung und Prüfsicherheit, einschl. Dichtungsmittel und Herstellen der Verbindungen, Form- und Verbindungsstücke werden gesondert vergütet, besondere Rohrbefestigungen werden gesondert vergütet, Verlegung in Gebäuden und Zentralen, Arbeitshöhe des Montageortes bis 5,5 m über der Standfläche des hierfür erforderlichen Gerüstes, Gerüst wird gesondert vergütet.
Menge: 2446,000 m
- 2446,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.006 Rohr Stahl niro geschweißt TW AD 35mm WD 1,5mm Pressen**
STLB-Bau 2025-10 042
Rohrleitung aus nichtrostenden Stahlrohren DVGW GW 541, geschweißt, Werkstoff-Nr 1.4401, Legierungszuschlag mind. 2,2 Gewichts-% Molybdän, für Trinkwasser DIN 1988-200, Außendurchmesser 35 mm, Wanddicke 1,5 mm, Verbindung durch Pressen, mit Verpresstkennzeichnung und Prüfsicherheit, einschl. Dichtungsmittel und Herstellen der Verbindungen, Form- und Verbindungsstücke werden gesondert vergütet, besondere Rohrbefestigungen werden gesondert vergütet, Verlegung in Gebäuden und Zentralen, Arbeitshöhe des Montageortes bis 5,5 m über der Standfläche des hierfür erforderlichen Gerüstes, Gerüst wird gesondert vergütet.
Menge: 1033,000 m
- 1033,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.007 Rohr Stahl niro geschweißt TW AD 42mm WD 1,5mm Pressen**
STLB-Bau 2025-10 042
Rohrleitung aus nichtrostenden Stahlrohren DVGW GW 541, geschweißt, Werkstoff-Nr 1.4401, Legierungszuschlag mind. 2,2 Gewichts-% Molybdän, für Trinkwasser DIN 1988-200, Außendurchmesser 42 mm, Wanddicke 1,5 mm, Verbindung durch Pressen, mit Verpresstkennzeichnung und Prüfsicherheit, einschl. Dichtungsmittel und Herstellen der Verbindungen, Form- und Verbindungsstücke werden gesondert vergütet, besondere Rohrbefestigungen werden gesondert vergütet, Verlegung in Gebäuden und Zentralen, Arbeitshöhe des Montageortes bis 5,5 m über der Standfläche des hierfür erforderlichen Gerüstes, Gerüst wird gesondert vergütet.
Menge: 567,000 m
- 567,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.008 Rohr Stahl niro geschweißt TW AD 54mm WD 1,5mm Pressen**
STLB-Bau 2025-10 042
Rohrleitung aus nichtrostenden Stahlrohren DVGW GW 541, geschweißt, Werkstoff-Nr 1.4401, Legierungszuschlag mind. 2,2 Gewichts-% Molybdän, für Trinkwasser DIN 1988-200, Außendurchmesser 54 mm, Wanddicke 1,5 mm, Verbindung durch Pressen, mit Verpresstkennzeichnung und Prüfsicherheit, einschl. Dichtungsmittel und Herstellen der Verbindungen, Form- und Verbindungsstücke werden gesondert vergütet, besondere Rohrbefestigungen werden gesondert vergütet, Verlegung in Gebäuden und Zentralen, Arbeitshöhe des Montageortes bis 5,5 m über der Standfläche des hierfür erforderlichen Gerüstes, Gerüst wird gesondert vergütet.
Menge: 284,000 m
- 284,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.009 Rohr Stahl niro geschweißt TW AD 76,1mm WD 2mm Pressen**
STLB-Bau 2025-10 042
Rohrleitung aus nichtrostenden Stahlrohren DVGW GW 541, geschweißt, Werkstoff-Nr 1.4401, Legierungszuschlag mind. 2,2 Gewichts-% Molybdän, für Trinkwasser DIN 1988-200, Außendurchmesser 76,1 mm, Wanddicke 2 mm, Verbindung durch Pressen, mit Verpresstkennzeichnung und Prüfsicherheit, einschl. Dichtungsmittel und Herstellen der Verbindungen, Form- und Verbindungsstücke werden gesondert vergütet, besondere Rohrbefestigungen werden gesondert vergütet, Verlegung in Gebäuden und Zentralen, Arbeitshöhe des Montageortes bis 5,5 m über der Standfläche des hierfür erforderlichen Gerüstes, Gerüst wird gesondert vergütet.
Menge: 200,000 m
- 200,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.010 Rohr Stahl niro geschweißt TW AD 88,9mm WD 2mm Pressen**
STLB-Bau 2025-10 042
Rohrleitung aus nichtrostenden Stahlrohren DVGW GW 541, geschweißt, Werkstoff-Nr 1.4401, Legierungszuschlag mind. 2,2 Gewichts-% Molybdän, für Trinkwasser DIN 1988-200, Außendurchmesser 88,9 mm, Wanddicke 2 mm, Verbindung durch Pressen, mit Verpresstkennzeichnung und Prüfsicherheit, einschl. Dichtungsmittel und Herstellen der Verbindungen, Form- und Verbindungsstücke werden gesondert vergütet, besondere Rohrbefestigungen werden gesondert vergütet, Verlegung in Gebäuden und Zentralen, Arbeitshöhe des Montageortes bis 5,5 m über der Standfläche des hierfür erforderlichen Gerüstes, Gerüst wird gesondert vergütet.
Menge: 230,000 m
- 230,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Form- und Verbindungsstücke für Trinkwasserleitungen aus Edelstahl*
Form- und Verbindungsstücke für Trinkwasserleitungen aus Edelstahl
Nachfolgende Form- und Verbindungsstücke beziehen sich auf alle vorgenannten Medien, Montageorte und -höhen sowie ggf. zusätzlich beschriebene Sicherungsmaßnahmen.
Behinderungen durch beengte Montage- und Platzverhältnisse sind grundsätzlich in den Einheitspreisen mit einzukalkulieren.

*Hinweis: Anforderungen an die Form- und Verbindungsstücke im Pressfittingsystem:*
Anforderungen an die Form- und Verbindungsstücke im Pressfittingsystem:
Die Form- und Verbindungsstücke müssen folgende Anforderungen erfüllen:
- unverpresst undicht gemäß DVGW-Arbeitsblatt W534
- Dichtringe erfüllen die Hygieneanforderungen des DVGW-Arbeitsblattes W270 sowie die KW-Empfehlungen des BGA
- Anlieferung und Lagerung in geschlossenen Behältnissen oder mit Verschlusskappen
- Form- und Verbindungsstücke sowie die Rohre sind vom selben Hersteller und System einzubauen. Eine Mischinstallation von verschiedenen Herstellern bzw. Systemen sind nicht zulässig

**2.2.4.1.011 Muffe Stahl niro TW Pressverbindung AD 15mm**
STLB-Bau 2025-10 042
Muffe, aus nichtrostendem Stahl, für Rohrleitung aus nichtrostendem Stahl, Werkstoff-Nr 1.4401, Legierungszuschlag mind. 2,2 Gewichts-% Molybdän, für Trinkwasser DIN 1988-200, als Pressverbindung mit DVGW-Zertifizierung, mit Verpresstkennzeichnung und Prüfsicherheit, Außendurchmesser 15 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.012 Muffe Stahl niro TW Pressverbindung AD 18mm**
STLB-Bau 2025-10 042
Muffe, aus nichtrostendem Stahl, für Rohrleitung aus nichtrostendem Stahl, Werkstoff-Nr 1.4401, Legierungszuschlag mind. 2,2 Gewichts-% Molybdän, für Trinkwasser DIN 1988-200, als Pressverbindung mit DVGW-Zertifizierung, mit Verpresstkennzeichnung und Prüfsicherheit, Außendurchmesser 18 mm.
Menge: 6310,000 St
- 6310,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.013 Muffe Stahl niro TW Pressverbindung AD 22mm**
STLB-Bau 2025-10 042
Muffe, aus nichtrostendem Stahl, für Rohrleitung aus nichtrostendem Stahl, Werkstoff-Nr 1.4401, Legierungszuschlag mind. 2,2 Gewichts-% Molybdän, für Trinkwasser DIN 1988-200, als Pressverbindung mit DVGW-Zertifizierung, mit Verpresstkennzeichnung und Prüfsicherheit, Außendurchmesser 22 mm.
Menge: 2450,000 St
- 2450,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.014 Muffe Stahl niro TW Pressverbindung AD 28mm**
STLB-Bau 2025-10 042
Muffe, aus nichtrostendem Stahl, für Rohrleitung aus nichtrostendem Stahl, Werkstoff-Nr 1.4401, Legierungszuschlag mind. 2,2 Gewichts-% Molybdän, für Trinkwasser DIN 1988-200, als Pressverbindung mit DVGW-Zertifizierung, mit Verpresstkennzeichnung und Prüfsicherheit, Außendurchmesser 28 mm.
Menge: 2080,000 St
- 2080,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.015 Muffe Stahl niro TW Pressverbindung AD 35mm**
STLB-Bau 2025-10 042
Muffe, aus nichtrostendem Stahl, für Rohrleitung aus nichtrostendem Stahl, Werkstoff-Nr 1.4401, Legierungszuschlag mind. 2,2 Gewichts-% Molybdän, für Trinkwasser DIN 1988-200, als Pressverbindung mit DVGW-Zertifizierung, mit Verpresstkennzeichnung und Prüfsicherheit, Außendurchmesser 35 mm.
Menge: 850,000 St
- 850,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.016 Muffe Stahl niro TW Pressverbindung AD 42mm**
STLB-Bau 2025-10 042
Muffe, aus nichtrostendem Stahl, für Rohrleitung aus nichtrostendem Stahl, Werkstoff-Nr 1.4401, Legierungszuschlag mind. 2,2 Gewichts-% Molybdän, für Trinkwasser DIN 1988-200, als Pressverbindung mit DVGW-Zertifizierung, mit Verpresstkennzeichnung und Prüfsicherheit, Außendurchmesser 42 mm.
Menge: 460,000 St
- 460,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.017 Muffe Stahl niro TW Pressverbindung AD 54mm**
STLB-Bau 2025-10 042
Muffe, aus nichtrostendem Stahl, für Rohrleitung aus nichtrostendem Stahl, Werkstoff-Nr 1.4401, Legierungszuschlag mind. 2,2 Gewichts-% Molybdän, für Trinkwasser DIN 1988-200, als Pressverbindung mit DVGW-Zertifizierung, mit Verpresstkennzeichnung und Prüfsicherheit, Außendurchmesser 54 mm.
Menge: 235,000 St
- 235,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.018 Muffe Stahl niro TW Pressverbindung AD 76,1mm**
STLB-Bau 2025-10 042
Muffe, aus nichtrostendem Stahl, für Rohrleitung aus nichtrostendem Stahl, Werkstoff-Nr 1.4401, Legierungszuschlag mind. 2,2 Gewichts-% Molybdän, für Trinkwasser DIN 1988-200, als Pressverbindung mit DVGW-Zertifizierung, mit Verpresstkennzeichnung und Prüfsicherheit, Außendurchmesser 76,1 mm.
Menge: 80,000 St
- 80,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.019 Muffe Stahl niro TW Pressverbindung AD 88,9mm**
STLB-Bau 2025-10 042
Muffe, aus nichtrostendem Stahl, für Rohrleitung aus nichtrostendem Stahl, Werkstoff-Nr 1.4401, Legierungszuschlag mind. 2,2 Gewichts-% Molybdän, für Trinkwasser DIN 1988-200, als Pressverbindung mit DVGW-Zertifizierung, mit Verpresstkennzeichnung und Prüfsicherheit, Außendurchmesser 88,9 mm.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.020 Bogen Stahl niro TW Pressverbindung AD 15mm**
STLB-Bau 2025-10 042
Bogen, aus nichtrostendem Stahl, für Rohrleitung aus nichtrostendem Stahl, Werkstoff-Nr 1.4401, Legierungszuschlag mind. 2,2 Gewichts-% Molybdän, für Trinkwasser DIN 1988-200, als Pressverbindung mit DVGW-Zertifizierung, mit Verpresstkennzeichnung und Prüfsicherheit, Außendurchmesser 15 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.021 Bogen Stahl niro TW Pressverbindung AD 18mm**
STLB-Bau 2025-10 042
Bogen, aus nichtrostendem Stahl, für Rohrleitung aus nichtrostendem Stahl, Werkstoff-Nr 1.4401, Legierungszuschlag mind. 2,2 Gewichts-% Molybdän, für Trinkwasser DIN 1988-200, als Pressverbindung mit DVGW-Zertifizierung, mit Verpresstkennzeichnung und Prüfsicherheit, Außendurchmesser 18 mm.
Menge: 9500,000 St
- 9500,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.022 Bogen Stahl niro TW Pressverbindung AD 22mm**
STLB-Bau 2025-10 042
Bogen, aus nichtrostendem Stahl, für Rohrleitung aus nichtrostendem Stahl, Werkstoff-Nr 1.4401, Legierungszuschlag mind. 2,2 Gewichts-% Molybdän, für Trinkwasser DIN 1988-200, als Pressverbindung mit DVGW-Zertifizierung, mit Verpresstkennzeichnung und Prüfsicherheit, Außendurchmesser 22 mm.
Menge: 3100,000 St
- 3100,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.023 Bogen Stahl niro TW Pressverbindung AD 28mm**
STLB-Bau 2025-10 042
Bogen, aus nichtrostendem Stahl, für Rohrleitung aus nichtrostendem Stahl, Werkstoff-Nr 1.4401, Legierungszuschlag mind. 2,2 Gewichts-% Molybdän, für Trinkwasser DIN 1988-200, als Pressverbindung mit DVGW-Zertifizierung, mit Verpresstkennzeichnung und Prüfsicherheit, Außendurchmesser 28 mm.
Menge: 2770,000 St
- 2770,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.024 Bogen Stahl niro TW Pressverbindung AD 35mm**
STLB-Bau 2025-10 042
Bogen, aus nichtrostendem Stahl, für Rohrleitung aus nichtrostendem Stahl, Werkstoff-Nr 1.4401, Legierungszuschlag mind. 2,2 Gewichts-% Molybdän, für Trinkwasser DIN 1988-200, als Pressverbindung mit DVGW-Zertifizierung, mit Verpresstkennzeichnung und Prüfsicherheit, Außendurchmesser 35 mm.
Menge: 860,000 St
- 860,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.025 Bogen Stahl niro TW Pressverbindung AD 42mm**
STLB-Bau 2025-10 042
Bogen, aus nichtrostendem Stahl, für Rohrleitung aus nichtrostendem Stahl, Werkstoff-Nr 1.4401, Legierungszuschlag mind. 2,2 Gewichts-% Molybdän, für Trinkwasser DIN 1988-200, als Pressverbindung mit DVGW-Zertifizierung, mit Verpresstkennzeichnung und Prüfsicherheit, Außendurchmesser 42 mm.
Menge: 380,000 St
- 380,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.026 Bogen Stahl niro TW Pressverbindung AD 54mm**
STLB-Bau 2025-10 042
Bogen, aus nichtrostendem Stahl, für Rohrleitung aus nichtrostendem Stahl, Werkstoff-Nr 1.4401, Legierungszuschlag mind. 2,2 Gewichts-% Molybdän, für Trinkwasser DIN 1988-200, als Pressverbindung mit DVGW-Zertifizierung, mit Verpresstkennzeichnung und Prüfsicherheit, Außendurchmesser 54 mm.
Menge: 190,000 St
- 190,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.027 Bogen Stahl niro TW Pressverbindung AD 76,1mm**
STLB-Bau 2025-10 042
Bogen, aus nichtrostendem Stahl, für Rohrleitung aus nichtrostendem Stahl, Werkstoff-Nr 1.4401, Legierungszuschlag mind. 2,2 Gewichts-% Molybdän, für Trinkwasser DIN 1988-200, als Pressverbindung mit DVGW-Zertifizierung, mit Verpresstkennzeichnung und Prüfsicherheit, Außendurchmesser 76,1 mm.
Menge: 65,000 St
- 65,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.028 Bogen Stahl niro TW Pressverbindung AD 88,9mm**
STLB-Bau 2025-10 042
Bogen, aus nichtrostendem Stahl, für Rohrleitung aus nichtrostendem Stahl, Werkstoff-Nr 1.4401, Legierungszuschlag mind. 2,2 Gewichts-% Molybdän, für Trinkwasser DIN 1988-200, als Pressverbindung mit DVGW-Zertifizierung, mit Verpresstkennzeichnung und Prüfsicherheit, Außendurchmesser 88,9 mm.
Menge: 45,000 St
- 45,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.029 Überspringbogen Stahl niro TW Pressverbindung AD 15mm**
STLB-Bau 2025-10 042
Überspringbogen, aus nichtrostendem Stahl, für Rohrleitung aus nichtrostendem Stahl, Werkstoff-Nr 1.4401, Legierungszuschlag mind. 2,2 Gewichts-% Molybdän, für Trinkwasser DIN 1988-200, als Pressverbindung mit DVGW-Zertifizierung, mit Verpresstkennzeichnung und Prüfsicherheit, Außendurchmesser 15 mm.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.030 Überspringbogen Stahl niro TW Pressverbindung AD 18mm**
STLB-Bau 2025-10 042
Überspringbogen, aus nichtrostendem Stahl, für Rohrleitung aus nichtrostendem Stahl, Werkstoff-Nr 1.4401, Legierungszuschlag mind. 2,2 Gewichts-% Molybdän, für Trinkwasser DIN 1988-200, als Pressverbindung mit DVGW-Zertifizierung, mit Verpresstkennzeichnung und Prüfsicherheit, Außendurchmesser 18 mm.
Menge: 260,000 St
- 260,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.031 Überspringbogen Stahl niro TW Pressverbindung AD 22mm**
STLB-Bau 2025-10 042
Überspringbogen, aus nichtrostendem Stahl, für Rohrleitung aus nichtrostendem Stahl, Werkstoff-Nr 1.4401, Legierungszuschlag mind. 2,2 Gewichts-% Molybdän, für Trinkwasser DIN 1988-200, als Pressverbindung mit DVGW-Zertifizierung, mit Verpresstkennzeichnung und Prüfsicherheit, Außendurchmesser 22 mm.
Menge: 240,000 St
- 240,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.032 Überspringbogen Stahl niro TW Pressverbindung AD 28mm**
STLB-Bau 2025-10 042
Überspringbogen, aus nichtrostendem Stahl, für Rohrleitung aus nichtrostendem Stahl, Werkstoff-Nr 1.4401, Legierungszuschlag mind. 2,2 Gewichts-% Molybdän, für Trinkwasser DIN 1988-200, als Pressverbindung mit DVGW-Zertifizierung, mit Verpresstkennzeichnung und Prüfsicherheit, Außendurchmesser 28 mm.
Menge: 46,000 St
- 46,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.033 T-Stück Stahl niro TW Pressverbindung AD 15mm**
STLB-Bau 2025-10 042
T-Stück, aus nichtrostendem Stahl, für Rohrleitung aus nichtrostendem Stahl, Werkstoff-Nr 1.4401, Legierungszuschlag mind. 2,2 Gewichts-% Molybdän, für Trinkwasser DIN 1988-200, als Pressverbindung mit DVGW-Zertifizierung, mit Verpresstkennzeichnung und Prüfsicherheit, Außendurchmesser 15 mm.
Menge: 16,000 St
- 16,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.034 T-Stück Stahl niro TW Pressverbindung AD 18mm**
STLB-Bau 2025-10 042
T-Stück, aus nichtrostendem Stahl, für Rohrleitung aus nichtrostendem Stahl, Werkstoff-Nr 1.4401, Legierungszuschlag mind. 2,2 Gewichts-% Molybdän, für Trinkwasser DIN 1988-200, als Pressverbindung mit DVGW-Zertifizierung, mit Verpresstkennzeichnung und Prüfsicherheit, Außendurchmesser 18 mm.
Menge: 1056,000 St
- 1056,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.035 T-Stück Stahl niro TW Pressverbindung AD 22mm**
STLB-Bau 2025-10 042
T-Stück, aus nichtrostendem Stahl, für Rohrleitung aus nichtrostendem Stahl, Werkstoff-Nr 1.4401, Legierungszuschlag mind. 2,2 Gewichts-% Molybdän, für Trinkwasser DIN 1988-200, als Pressverbindung mit DVGW-Zertifizierung, mit Verpresstkennzeichnung und Prüfsicherheit, Außendurchmesser 22 mm.
Menge: 865,000 St
- 865,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.036 T-Stück Stahl niro TW Pressverbindung AD 28mm**
STLB-Bau 2025-10 042
T-Stück, aus nichtrostendem Stahl, für Rohrleitung aus nichtrostendem Stahl, Werkstoff-Nr 1.4401, Legierungszuschlag mind. 2,2 Gewichts-% Molybdän, für Trinkwasser DIN 1988-200, als Pressverbindung mit DVGW-Zertifizierung, mit Verpresstkennzeichnung und Prüfsicherheit, Außendurchmesser 28 mm.
Menge: 256,000 St
- 256,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.037 T-Stück Stahl niro TW Pressverbindung AD 35mm**
STLB-Bau 2025-10 042
T-Stück, aus nichtrostendem Stahl, für Rohrleitung aus nichtrostendem Stahl, Werkstoff-Nr 1.4401, Legierungszuschlag mind. 2,2 Gewichts-% Molybdän, für Trinkwasser DIN 1988-200, als Pressverbindung mit DVGW-Zertifizierung, mit Verpresstkennzeichnung und Prüfsicherheit, Außendurchmesser 35 mm.
Menge: 212,000 St
- 212,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.038 T-Stück Stahl niro TW Pressverbindung AD 42mm**
STLB-Bau 2025-10 042
T-Stück, aus nichtrostendem Stahl, für Rohrleitung aus nichtrostendem Stahl, Werkstoff-Nr 1.4401, Legierungszuschlag mind. 2,2 Gewichts-% Molybdän, für Trinkwasser DIN 1988-200, als Pressverbindung mit DVGW-Zertifizierung, mit Verpresstkennzeichnung und Prüfsicherheit, Außendurchmesser 42 mm.
Menge: 146,000 St
- 146,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.039 T-Stück Stahl niro TW Pressverbindung AD 54mm**
STLB-Bau 2025-10 042
T-Stück, aus nichtrostendem Stahl, für Rohrleitung aus nichtrostendem Stahl, Werkstoff-Nr 1.4401, Legierungszuschlag mind. 2,2 Gewichts-% Molybdän, für Trinkwasser DIN 1988-200, als Pressverbindung mit DVGW-Zertifizierung, mit Verpresstkennzeichnung und Prüfsicherheit, Außendurchmesser 54 mm.
Menge: 65,000 St
- 65,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.040 T-Stück Stahl niro TW Pressverbindung AD 76,1mm**
STLB-Bau 2025-10 042
T-Stück, aus nichtrostendem Stahl, für Rohrleitung aus nichtrostendem Stahl, Werkstoff-Nr 1.4401, Legierungszuschlag mind. 2,2 Gewichts-% Molybdän, für Trinkwasser DIN 1988-200, als Pressverbindung mit DVGW-Zertifizierung, mit Verpresstkennzeichnung und Prüfsicherheit, Außendurchmesser 76,1 mm.
Menge: 46,000 St
- 46,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.041 T-Stück Stahl niro TW Pressverbindung AD 88,9mm**
STLB-Bau 2025-10 042
T-Stück, aus nichtrostendem Stahl, für Rohrleitung aus nichtrostendem Stahl, Werkstoff-Nr 1.4401, Legierungszuschlag mind. 2,2 Gewichts-% Molybdän, für Trinkwasser DIN 1988-200, als Pressverbindung mit DVGW-Zertifizierung, mit Verpresstkennzeichnung und Prüfsicherheit, Außendurchmesser 88,9 mm.
Menge: 18,000 St
- 18,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.042 T-Stück reduziert Stahl niro TW Pressverbindung AD 18mm x 15mm**
STLB-Bau 2025-10 042
T-Stück, reduziert, aus nichtrostendem Stahl, für Rohrleitung aus nichtrostendem Stahl, Werkstoff-Nr 1.4401, Legierungszuschlag mind. 2,2 Gewichts-% Molybdän, für Trinkwasser DIN 1988-200, als Pressverbindung mit DVGW-Zertifizierung, mit Verpresstkennzeichnung und Prüfsicherheit, Außendurchmesser 18 mm, 2. Durchmesser 15 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.043 T-Stück reduziert Stahl niro TW Pressverbindung AD 22mm x 18mm**
STLB-Bau 2025-10 042
T-Stück, reduziert, aus nichtrostendem Stahl, für Rohrleitung aus nichtrostendem Stahl, Werkstoff-Nr 1.4401, Legierungszuschlag mind. 2,2 Gewichts-% Molybdän, für Trinkwasser DIN 1988-200, als Pressverbindung mit DVGW-Zertifizierung, mit Verpresstkennzeichnung und Prüfsicherheit, Außendurchmesser 22 mm, 2. Durchmesser 18 mm.
Menge: 830,000 St
- 830,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.044 T-Stück reduziert Stahl niro TW Pressverbindung AD 22mm x 15mm**
STLB-Bau 2025-10 042
T-Stück, reduziert, aus nichtrostendem Stahl, für Rohrleitung aus nichtrostendem Stahl, Werkstoff-Nr 1.4401, Legierungszuschlag mind. 2,2 Gewichts-% Molybdän, für Trinkwasser DIN 1988-200, als Pressverbindung mit DVGW-Zertifizierung, mit Verpresstkennzeichnung und Prüfsicherheit, Außendurchmesser 22 mm, 2. Durchmesser 15 mm.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.045 T-Stück reduziert Stahl niro TW Pressverbindung AD 28mm x 15mm**
STLB-Bau 2025-10 042
T-Stück, reduziert, aus nichtrostendem Stahl, für Rohrleitung aus nichtrostendem Stahl, Werkstoff-Nr 1.4401, Legierungszuschlag mind. 2,2 Gewichts-% Molybdän, für Trinkwasser DIN 1988-200, als Pressverbindung mit DVGW-Zertifizierung, mit Verpresstkennzeichnung und Prüfsicherheit, Außendurchmesser 28 mm, 2. Durchmesser 15 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.046 T-Stück reduziert Stahl niro TW Pressverbindung AD 28mm x 18mm**
STLB-Bau 2025-10 042
T-Stück, reduziert, aus nichtrostendem Stahl, für Rohrleitung aus nichtrostendem Stahl, Werkstoff-Nr 1.4401, Legierungszuschlag mind. 2,2 Gewichts-% Molybdän, für Trinkwasser DIN 1988-200, als Pressverbindung mit DVGW-Zertifizierung, mit Verpresstkennzeichnung und Prüfsicherheit, Außendurchmesser 28 mm, 2. Durchmesser 18 mm.
Menge: 52,000 St
- 52,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.047 T-Stück reduziert Stahl niro TW Pressverbindung AD 28mm x 22mm**
STLB-Bau 2025-10 042
T-Stück, reduziert, aus nichtrostendem Stahl, für Rohrleitung aus nichtrostendem Stahl, Werkstoff-Nr 1.4401, Legierungszuschlag mind. 2,2 Gewichts-% Molybdän, für Trinkwasser DIN 1988-200, als Pressverbindung mit DVGW-Zertifizierung, mit Verpresstkennzeichnung und Prüfsicherheit, Außendurchmesser 28 mm, 2. Durchmesser 22 mm.
Menge: 48,000 St
- 48,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.048 T-Stück reduziert Stahl niro TW Pressverbindung AD 35mm x 15mm**
STLB-Bau 2025-10 042
T-Stück, reduziert, aus nichtrostendem Stahl, für Rohrleitung aus nichtrostendem Stahl, Werkstoff-Nr 1.4401, Legierungszuschlag mind. 2,2 Gewichts-% Molybdän, für Trinkwasser DIN 1988-200, als Pressverbindung mit DVGW-Zertifizierung, mit Verpresstkennzeichnung und Prüfsicherheit, Außendurchmesser 35 mm, 2. Durchmesser 15 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.049 T-Stück reduziert Stahl niro TW Pressverbindung AD 35mm x 18mm**
STLB-Bau 2025-10 042
T-Stück, reduziert, aus nichtrostendem Stahl, für Rohrleitung aus nichtrostendem Stahl, Werkstoff-Nr 1.4401, Legierungszuschlag mind. 2,2 Gewichts-% Molybdän, für Trinkwasser DIN 1988-200, als Pressverbindung mit DVGW-Zertifizierung, mit Verpresstkennzeichnung und Prüfsicherheit, Außendurchmesser 35 mm, 2. Durchmesser 18 mm.
Menge: 430,000 St
- 430,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.050 T-Stück reduziert Stahl niro TW Pressverbindung AD 35mm x 22mm**
STLB-Bau 2025-10 042
T-Stück, reduziert, aus nichtrostendem Stahl, für Rohrleitung aus nichtrostendem Stahl, Werkstoff-Nr 1.4401, Legierungszuschlag mind. 2,2 Gewichts-% Molybdän, für Trinkwasser DIN 1988-200, als Pressverbindung mit DVGW-Zertifizierung, mit Verpresstkennzeichnung und Prüfsicherheit, Außendurchmesser 35 mm, 2. Durchmesser 22 mm.
Menge: 45,000 St
- 45,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.051 T-Stück reduziert Stahl niro TW Pressverbindung AD 35mm x 28mm**
STLB-Bau 2025-10 042
T-Stück, reduziert, aus nichtrostendem Stahl, für Rohrleitung aus nichtrostendem Stahl, Werkstoff-Nr 1.4401, Legierungszuschlag mind. 2,2 Gewichts-% Molybdän, für Trinkwasser DIN 1988-200, als Pressverbindung mit DVGW-Zertifizierung, mit Verpresstkennzeichnung und Prüfsicherheit, Außendurchmesser 35 mm, 2. Durchmesser 28 mm.
Menge: 23,000 St
- 23,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.052 T-Stück reduziert Stahl niro TW Pressverbindung AD 42mm x 15mm**
STLB-Bau 2025-10 042
T-Stück, reduziert, aus nichtrostendem Stahl, für Rohrleitung aus nichtrostendem Stahl, Werkstoff-Nr 1.4401, Legierungszuschlag mind. 2,2 Gewichts-% Molybdän, für Trinkwasser DIN 1988-200, als Pressverbindung mit DVGW-Zertifizierung, mit Verpresstkennzeichnung und Prüfsicherheit, Außendurchmesser 42 mm, 2. Durchmesser 15 mm.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.053 T-Stück reduziert Stahl niro TW Pressverbindung AD 42mm x 18mm**
STLB-Bau 2025-10 042
T-Stück, reduziert, aus nichtrostendem Stahl, für Rohrleitung aus nichtrostendem Stahl, Werkstoff-Nr 1.4401, Legierungszuschlag mind. 2,2 Gewichts-% Molybdän, für Trinkwasser DIN 1988-200, als Pressverbindung mit DVGW-Zertifizierung, mit Verpresstkennzeichnung und Prüfsicherheit, Außendurchmesser 42 mm, 2. Durchmesser 18 mm.
Menge: 18,000 St
- 18,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.054 T-Stück reduziert Stahl niro TW Pressverbindung AD 42mm x 22mm**
STLB-Bau 2025-10 042
T-Stück, reduziert, aus nichtrostendem Stahl, für Rohrleitung aus nichtrostendem Stahl, Werkstoff-Nr 1.4401, Legierungszuschlag mind. 2,2 Gewichts-% Molybdän, für Trinkwasser DIN 1988-200, als Pressverbindung mit DVGW-Zertifizierung, mit Verpresstkennzeichnung und Prüfsicherheit, Außendurchmesser 42 mm, 2. Durchmesser 22 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.055 T-Stück reduziert Stahl niro TW Pressverbindung AD 42mm x 28mm**
STLB-Bau 2025-10 042
T-Stück, reduziert, aus nichtrostendem Stahl, für Rohrleitung aus nichtrostendem Stahl, Werkstoff-Nr 1.4401, Legierungszuschlag mind. 2,2 Gewichts-% Molybdän, für Trinkwasser DIN 1988-200, als Pressverbindung mit DVGW-Zertifizierung, mit Verpresstkennzeichnung und Prüfsicherheit, Außendurchmesser 42 mm, 2. Durchmesser 28 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.056 T-Stück reduziert Stahl niro TW Pressverbindung AD 42mm x 35mm**
STLB-Bau 2025-10 042
T-Stück, reduziert, aus nichtrostendem Stahl, für Rohrleitung aus nichtrostendem Stahl, Werkstoff-Nr 1.4401, Legierungszuschlag mind. 2,2 Gewichts-% Molybdän, für Trinkwasser DIN 1988-200, als Pressverbindung mit DVGW-Zertifizierung, mit Verpresstkennzeichnung und Prüfsicherheit, Außendurchmesser 42 mm, 2. Durchmesser 35 mm.
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.057 T-Stück reduziert Stahl niro TW Pressverbindung AD 54mm x 15mm**
STLB-Bau 2025-10 042
T-Stück, reduziert, aus nichtrostendem Stahl, für Rohrleitung aus nichtrostendem Stahl, Werkstoff-Nr 1.4401, Legierungszuschlag mind. 2,2 Gewichts-% Molybdän, für Trinkwasser DIN 1988-200, als Pressverbindung mit DVGW-Zertifizierung, mit Verpresstkennzeichnung und Prüfsicherheit, Außendurchmesser 54 mm, 2. Durchmesser 15 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.058 T-Stück reduziert Stahl niro TW Pressverbindung AD 54mm x 18mm**
STLB-Bau 2025-10 042
T-Stück, reduziert, aus nichtrostendem Stahl, für Rohrleitung aus nichtrostendem Stahl, Werkstoff-Nr 1.4401, Legierungszuschlag mind. 2,2 Gewichts-% Molybdän, für Trinkwasser DIN 1988-200, als Pressverbindung mit DVGW-Zertifizierung, mit Verpresstkennzeichnung und Prüfsicherheit, Außendurchmesser 54 mm, 2. Durchmesser 18 mm.
Menge: 17,000 St
- 17,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.059 T-Stück reduziert Stahl niro TW Pressverbindung AD 54mm x 22mm**
STLB-Bau 2025-10 042
T-Stück, reduziert, aus nichtrostendem Stahl, für Rohrleitung aus nichtrostendem Stahl, Werkstoff-Nr 1.4401, Legierungszuschlag mind. 2,2 Gewichts-% Molybdän, für Trinkwasser DIN 1988-200, als Pressverbindung mit DVGW-Zertifizierung, mit Verpresstkennzeichnung und Prüfsicherheit, Außendurchmesser 54 mm, 2. Durchmesser 22 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.060 T-Stück reduziert Stahl niro TW Pressverbindung AD 54mm x 28mm**
STLB-Bau 2025-10 042
T-Stück, reduziert, aus nichtrostendem Stahl, für Rohrleitung aus nichtrostendem Stahl, Werkstoff-Nr 1.4401, Legierungszuschlag mind. 2,2 Gewichts-% Molybdän, für Trinkwasser DIN 1988-200, als Pressverbindung mit DVGW-Zertifizierung, mit Verpresstkennzeichnung und Prüfsicherheit, Außendurchmesser 54 mm, 2. Durchmesser 28 mm.
Menge: 60,000 St
- 60,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.061 T-Stück reduziert Stahl niro TW Pressverbindung AD 54mm x 35mm**
STLB-Bau 2025-10 042
T-Stück, reduziert, aus nichtrostendem Stahl, für Rohrleitung aus nichtrostendem Stahl, Werkstoff-Nr 1.4401, Legierungszuschlag mind. 2,2 Gewichts-% Molybdän, für Trinkwasser DIN 1988-200, als Pressverbindung mit DVGW-Zertifizierung, mit Verpresstkennzeichnung und Prüfsicherheit, Außendurchmesser 54 mm, 2. Durchmesser 35 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.062 T-Stück reduziert Stahl niro TW Pressverbindung AD 54mm x 42mm**
STLB-Bau 2025-10 042
T-Stück, reduziert, aus nichtrostendem Stahl, für Rohrleitung aus nichtrostendem Stahl, Werkstoff-Nr 1.4401, Legierungszuschlag mind. 2,2 Gewichts-% Molybdän, für Trinkwasser DIN 1988-200, als Pressverbindung mit DVGW-Zertifizierung, mit Verpresstkennzeichnung und Prüfsicherheit, Außendurchmesser 54 mm, 2. Durchmesser 42 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.063 T-Stück reduziert Stahl niro TW Pressverbindung AD 76,1mm x 22mm**
STLB-Bau 2025-10 042
T-Stück, reduziert, aus nichtrostendem Stahl, für Rohrleitung aus nichtrostendem Stahl, Werkstoff-Nr 1.4401, Legierungszuschlag mind. 2,2 Gewichts-% Molybdän, für Trinkwasser DIN 1988-200, als Pressverbindung mit DVGW-Zertifizierung, mit Verpresstkennzeichnung und Prüfsicherheit, Außendurchmesser 76,1 mm, 2. Durchmesser 22 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.064 T-Stück reduziert Stahl niro TW Pressverbindung AD 76,1mm x 28mm**
STLB-Bau 2025-10 042
T-Stück, reduziert, aus nichtrostendem Stahl, für Rohrleitung aus nichtrostendem Stahl, Werkstoff-Nr 1.4401, Legierungszuschlag mind. 2,2 Gewichts-% Molybdän, für Trinkwasser DIN 1988-200, als Pressverbindung mit DVGW-Zertifizierung, mit Verpresstkennzeichnung und Prüfsicherheit, Außendurchmesser 76,1 mm, 2. Durchmesser 28 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.065 T-Stück reduziert Stahl niro TW Pressverbindung AD 76,1mm x 35mm**
STLB-Bau 2025-10 042
T-Stück, reduziert, aus nichtrostendem Stahl, für Rohrleitung aus nichtrostendem Stahl, Werkstoff-Nr 1.4401, Legierungszuschlag mind. 2,2 Gewichts-% Molybdän, für Trinkwasser DIN 1988-200, als Pressverbindung mit DVGW-Zertifizierung, mit Verpresstkennzeichnung und Prüfsicherheit, Außendurchmesser 76,1 mm, 2. Durchmesser 35 mm.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.066 T-Stück reduziert Stahl niro TW Pressverbindung AD 76,1mm x 42mm**
STLB-Bau 2025-10 042
T-Stück, reduziert, aus nichtrostendem Stahl, für Rohrleitung aus nichtrostendem Stahl, Werkstoff-Nr 1.4401, Legierungszuschlag mind. 2,2 Gewichts-% Molybdän, für Trinkwasser DIN 1988-200, als Pressverbindung mit DVGW-Zertifizierung, mit Verpresstkennzeichnung und Prüfsicherheit, Außendurchmesser 76,1 mm, 2. Durchmesser 42 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.067 T-Stück reduziert Stahl niro TW Pressverbindung AD 76,1mm x 54mm**
STLB-Bau 2025-10 042
T-Stück, reduziert, aus nichtrostendem Stahl, für Rohrleitung aus nichtrostendem Stahl, Werkstoff-Nr 1.4401, Legierungszuschlag mind. 2,2 Gewichts-% Molybdän, für Trinkwasser DIN 1988-200, als Pressverbindung mit DVGW-Zertifizierung, mit Verpresstkennzeichnung und Prüfsicherheit, Außendurchmesser 76,1 mm, 2. Durchmesser 54 mm.
Menge: 9,000 St
- 9,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.068 T-Stück reduziert Stahl niro TW Pressverbindung AD 88,9mm x 22mm**
STLB-Bau 2025-10 042
T-Stück, reduziert, aus nichtrostendem Stahl, für Rohrleitung aus nichtrostendem Stahl, Werkstoff-Nr 1.4401, Legierungszuschlag mind. 2,2 Gewichts-% Molybdän, für Trinkwasser DIN 1988-200, als Pressverbindung mit DVGW-Zertifizierung, mit Verpresstkennzeichnung und Prüfsicherheit, Außendurchmesser 88,9 mm, 2. Durchmesser 22 mm.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.069 T-Stück reduziert Stahl niro TW Pressverbindung AD 88,9mm x 28mm**
STLB-Bau 2025-10 042
T-Stück, reduziert, aus nichtrostendem Stahl, für Rohrleitung aus nichtrostendem Stahl, Werkstoff-Nr 1.4401, Legierungszuschlag mind. 2,2 Gewichts-% Molybdän, für Trinkwasser DIN 1988-200, als Pressverbindung mit DVGW-Zertifizierung, mit Verpresstkennzeichnung und Prüfsicherheit, Außendurchmesser 88,9 mm, 2. Durchmesser 28 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.070 T-Stück reduziert Stahl niro TW Pressverbindung AD 88,9mm x 35mm**
STLB-Bau 2025-10 042
T-Stück, reduziert, aus nichtrostendem Stahl, für Rohrleitung aus nichtrostendem Stahl, Werkstoff-Nr 1.4401, Legierungszuschlag mind. 2,2 Gewichts-% Molybdän, für Trinkwasser DIN 1988-200, als Pressverbindung mit DVGW-Zertifizierung, mit Verpresstkennzeichnung und Prüfsicherheit, Außendurchmesser 88,9 mm, 2. Durchmesser 35 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.071 T-Stück reduziert Stahl niro TW Pressverbindung AD 88,9mm x 42mm**
STLB-Bau 2025-10 042
T-Stück, reduziert, aus nichtrostendem Stahl, für Rohrleitung aus nichtrostendem Stahl, Werkstoff-Nr 1.4401, Legierungszuschlag mind. 2,2 Gewichts-% Molybdän, für Trinkwasser DIN 1988-200, als Pressverbindung mit DVGW-Zertifizierung, mit Verpresstkennzeichnung und Prüfsicherheit, Außendurchmesser 88,9 mm, 2. Durchmesser 42 mm.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.072 T-Stück reduziert Stahl niro TW Pressverbindung AD 88,9mm x 54mm**
STLB-Bau 2025-10 042
T-Stück, reduziert, aus nichtrostendem Stahl, für Rohrleitung aus nichtrostendem Stahl, Werkstoff-Nr 1.4401, Legierungszuschlag mind. 2,2 Gewichts-% Molybdän, für Trinkwasser DIN 1988-200, als Pressverbindung mit DVGW-Zertifizierung, mit Verpresstkennzeichnung und Prüfsicherheit, Außendurchmesser 88,9 mm, 2. Durchmesser 54 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.073 T-Stück reduziert Stahl niro TW Pressverbindung AD 88,9mm x 76,1mm**
STLB-Bau 2025-10 042
T-Stück, reduziert, aus nichtrostendem Stahl, für Rohrleitung aus nichtrostendem Stahl, Werkstoff-Nr 1.4401, Legierungszuschlag mind. 2,2 Gewichts-% Molybdän, für Trinkwasser DIN 1988-200, als Pressverbindung mit DVGW-Zertifizierung, mit Verpresstkennzeichnung und Prüfsicherheit, Außendurchmesser 88,9 mm, 2. Durchmesser 76,1 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.074 Reduzierstück Stahl niro TW Pressverbindung AD 18mm x 15mm**
STLB-Bau 2025-10 042
Reduzierstück, aus nichtrostendem Stahl, für Rohrleitung aus nichtrostendem Stahl, Werkstoff-Nr 1.4401, Legierungszuschlag mind. 2,2 Gewichts-% Molybdän, für Trinkwasser DIN 1988-200, als Pressverbindung mit DVGW-Zertifizierung, mit Verpresstkennzeichnung und Prüfsicherheit, Außendurchmesser 18 mm, 2. Durchmesser 15 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.075 Reduzierstück Stahl niro TW Pressverbindung AD 22mm x 15mm**
STLB-Bau 2025-10 042
Reduzierstück, aus nichtrostendem Stahl, für Rohrleitung aus nichtrostendem Stahl, Werkstoff-Nr 1.4401, Legierungszuschlag mind. 2,2 Gewichts-% Molybdän, für Trinkwasser DIN 1988-200, als Pressverbindung mit DVGW-Zertifizierung, mit Verpresstkennzeichnung und Prüfsicherheit, Außendurchmesser 22 mm, 2. Durchmesser 15 mm.
Menge: 680,000 St
- 680,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.076 Reduzierstück Stahl niro TW Pressverbindung AD 22mm x 18mm**
STLB-Bau 2025-10 042
Reduzierstück, aus nichtrostendem Stahl, für Rohrleitung aus nichtrostendem Stahl, Werkstoff-Nr 1.4401, Legierungszuschlag mind. 2,2 Gewichts-% Molybdän, für Trinkwasser DIN 1988-200, als Pressverbindung mit DVGW-Zertifizierung, mit Verpresstkennzeichnung und Prüfsicherheit, Außendurchmesser 22 mm, 2. Durchmesser 18 mm.
Menge: 560,000 St
- 560,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.077 Reduzierstück Stahl niro TW Pressverbindung AD 28mm x 15mm**
STLB-Bau 2025-10 042
Reduzierstück, aus nichtrostendem Stahl, für Rohrleitung aus nichtrostendem Stahl, Werkstoff-Nr 1.4401, Legierungszuschlag mind. 2,2 Gewichts-% Molybdän, für Trinkwasser DIN 1988-200, als Pressverbindung mit DVGW-Zertifizierung, mit Verpresstkennzeichnung und Prüfsicherheit, Außendurchmesser 28 mm, 2. Durchmesser 15 mm.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.078 Reduzierstück Stahl niro TW Pressverbindung AD 28mm x 18mm**
STLB-Bau 2025-10 042
Reduzierstück, aus nichtrostendem Stahl, für Rohrleitung aus nichtrostendem Stahl, Werkstoff-Nr 1.4401, Legierungszuschlag mind. 2,2 Gewichts-% Molybdän, für Trinkwasser DIN 1988-200, als Pressverbindung mit DVGW-Zertifizierung, mit Verpresstkennzeichnung und Prüfsicherheit, Außendurchmesser 28 mm, 2. Durchmesser 18 mm.
Menge: 46,000 St
- 46,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.079 Reduzierstück Stahl niro TW Pressverbindung AD 28mm x 22mm**
STLB-Bau 2025-10 042
Reduzierstück, aus nichtrostendem Stahl, für Rohrleitung aus nichtrostendem Stahl, Werkstoff-Nr 1.4401, Legierungszuschlag mind. 2,2 Gewichts-% Molybdän, für Trinkwasser DIN 1988-200, als Pressverbindung mit DVGW-Zertifizierung, mit Verpresstkennzeichnung und Prüfsicherheit, Außendurchmesser 28 mm, 2. Durchmesser 22 mm.
Menge: 42,000 St
- 42,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.080 Reduzierstück Stahl niro TW Pressverbindung AD 35mm x 15mm**
STLB-Bau 2025-10 042
Reduzierstück, aus nichtrostendem Stahl, für Rohrleitung aus nichtrostendem Stahl, Werkstoff-Nr 1.4401, Legierungszuschlag mind. 2,2 Gewichts-% Molybdän, für Trinkwasser DIN 1988-200, als Pressverbindung mit DVGW-Zertifizierung, mit Verpresstkennzeichnung und Prüfsicherheit, Außendurchmesser 35 mm, 2. Durchmesser 15 mm.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.081 Reduzierstück Stahl niro TW Pressverbindung AD 35mm x 18mm**
STLB-Bau 2025-10 042
Reduzierstück, aus nichtrostendem Stahl, für Rohrleitung aus nichtrostendem Stahl, Werkstoff-Nr 1.4401, Legierungszuschlag mind. 2,2 Gewichts-% Molybdän, für Trinkwasser DIN 1988-200, als Pressverbindung mit DVGW-Zertifizierung, mit Verpresstkennzeichnung und Prüfsicherheit, Außendurchmesser 35 mm, 2. Durchmesser 18 mm.
Menge: 124,000 St
- 124,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.082 Reduzierstück Stahl niro TW Pressverbindung AD 35mm x 22mm**
STLB-Bau 2025-10 042
Reduzierstück, aus nichtrostendem Stahl, für Rohrleitung aus nichtrostendem Stahl, Werkstoff-Nr 1.4401, Legierungszuschlag mind. 2,2 Gewichts-% Molybdän, für Trinkwasser DIN 1988-200, als Pressverbindung mit DVGW-Zertifizierung, mit Verpresstkennzeichnung und Prüfsicherheit, Außendurchmesser 35 mm, 2. Durchmesser 22 mm.
Menge: 13,000 St
- 13,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.083 Reduzierstück Stahl niro TW Pressverbindung AD 35mm x 28mm**
STLB-Bau 2025-10 042
Reduzierstück, aus nichtrostendem Stahl, für Rohrleitung aus nichtrostendem Stahl, Werkstoff-Nr 1.4401, Legierungszuschlag mind. 2,2 Gewichts-% Molybdän, für Trinkwasser DIN 1988-200, als Pressverbindung mit DVGW-Zertifizierung, mit Verpresstkennzeichnung und Prüfsicherheit, Außendurchmesser 35 mm, 2. Durchmesser 28 mm.
Menge: 11,000 St
- 11,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.084 Reduzierstück Stahl niro TW Pressverbindung AD 42mm x 15mm**
STLB-Bau 2025-10 042
Reduzierstück, aus nichtrostendem Stahl, für Rohrleitung aus nichtrostendem Stahl, Werkstoff-Nr 1.4401, Legierungszuschlag mind. 2,2 Gewichts-% Molybdän, für Trinkwasser DIN 1988-200, als Pressverbindung mit DVGW-Zertifizierung, mit Verpresstkennzeichnung und Prüfsicherheit, Außendurchmesser 42 mm, 2. Durchmesser 15 mm.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.085 Reduzierstück Stahl niro TW Pressverbindung AD 42mm x 18mm**
STLB-Bau 2025-10 042
Reduzierstück, aus nichtrostendem Stahl, für Rohrleitung aus nichtrostendem Stahl, Werkstoff-Nr 1.4401, Legierungszuschlag mind. 2,2 Gewichts-% Molybdän, für Trinkwasser DIN 1988-200, als Pressverbindung mit DVGW-Zertifizierung, mit Verpresstkennzeichnung und Prüfsicherheit, Außendurchmesser 42 mm, 2. Durchmesser 18 mm.
Menge: 15,000 St
- 15,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.086 Reduzierstück Stahl niro TW Pressverbindung AD 42mm x 22mm**
STLB-Bau 2025-10 042
Reduzierstück, aus nichtrostendem Stahl, für Rohrleitung aus nichtrostendem Stahl, Werkstoff-Nr 1.4401, Legierungszuschlag mind. 2,2 Gewichts-% Molybdän, für Trinkwasser DIN 1988-200, als Pressverbindung mit DVGW-Zertifizierung, mit Verpresstkennzeichnung und Prüfsicherheit, Außendurchmesser 42 mm, 2. Durchmesser 22 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.087 Reduzierstück Stahl niro TW Pressverbindung AD 42mm x 28mm**
STLB-Bau 2025-10 042
Reduzierstück, aus nichtrostendem Stahl, für Rohrleitung aus nichtrostendem Stahl, Werkstoff-Nr 1.4401, Legierungszuschlag mind. 2,2 Gewichts-% Molybdän, für Trinkwasser DIN 1988-200, als Pressverbindung mit DVGW-Zertifizierung, mit Verpresstkennzeichnung und Prüfsicherheit, Außendurchmesser 42 mm, 2. Durchmesser 28 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.088 Reduzierstück Stahl niro TW Pressverbindung AD 42mm x 35mm**
STLB-Bau 2025-10 042
Reduzierstück, aus nichtrostendem Stahl, für Rohrleitung aus nichtrostendem Stahl, Werkstoff-Nr 1.4401, Legierungszuschlag mind. 2,2 Gewichts-% Molybdän, für Trinkwasser DIN 1988-200, als Pressverbindung mit DVGW-Zertifizierung, mit Verpresstkennzeichnung und Prüfsicherheit, Außendurchmesser 42 mm, 2. Durchmesser 35 mm.
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.089 Reduzierstück Stahl niro TW Pressverbindung AD 54mm x 15mm**
STLB-Bau 2025-10 042
Reduzierstück, aus nichtrostendem Stahl, für Rohrleitung aus nichtrostendem Stahl, Werkstoff-Nr 1.4401, Legierungszuschlag mind. 2,2 Gewichts-% Molybdän, für Trinkwasser DIN 1988-200, als Pressverbindung mit DVGW-Zertifizierung, mit Verpresstkennzeichnung und Prüfsicherheit, Außendurchmesser 54 mm, 2. Durchmesser 15 mm.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.090 Reduzierstück Stahl niro TW Pressverbindung AD 54mm x 18mm**
STLB-Bau 2025-10 042
Reduzierstück, aus nichtrostendem Stahl, für Rohrleitung aus nichtrostendem Stahl, Werkstoff-Nr 1.4401, Legierungszuschlag mind. 2,2 Gewichts-% Molybdän, für Trinkwasser DIN 1988-200, als Pressverbindung mit DVGW-Zertifizierung, mit Verpresstkennzeichnung und Prüfsicherheit, Außendurchmesser 54 mm, 2. Durchmesser 18 mm.
Menge: 32,000 St
- 32,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.091 Reduzierstück Stahl niro TW Pressverbindung AD 54mm x 22mm**
STLB-Bau 2025-10 042
Reduzierstück, aus nichtrostendem Stahl, für Rohrleitung aus nichtrostendem Stahl, Werkstoff-Nr 1.4401, Legierungszuschlag mind. 2,2 Gewichts-% Molybdän, für Trinkwasser DIN 1988-200, als Pressverbindung mit DVGW-Zertifizierung, mit Verpresstkennzeichnung und Prüfsicherheit, Außendurchmesser 54 mm, 2. Durchmesser 22 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.092 Reduzierstück Stahl niro TW Pressverbindung AD 54mm x 28mm**
STLB-Bau 2025-10 042
Reduzierstück, aus nichtrostendem Stahl, für Rohrleitung aus nichtrostendem Stahl, Werkstoff-Nr 1.4401, Legierungszuschlag mind. 2,2 Gewichts-% Molybdän, für Trinkwasser DIN 1988-200, als Pressverbindung mit DVGW-Zertifizierung, mit Verpresstkennzeichnung und Prüfsicherheit, Außendurchmesser 54 mm, 2. Durchmesser 28 mm.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.093 Reduzierstück Stahl niro TW Pressverbindung AD 54mm x 35mm**
STLB-Bau 2025-10 042
Reduzierstück, aus nichtrostendem Stahl, für Rohrleitung aus nichtrostendem Stahl, Werkstoff-Nr 1.4401, Legierungszuschlag mind. 2,2 Gewichts-% Molybdän, für Trinkwasser DIN 1988-200, als Pressverbindung mit DVGW-Zertifizierung, mit Verpresstkennzeichnung und Prüfsicherheit, Außendurchmesser 54 mm, 2. Durchmesser 35 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.094 Reduzierstück Stahl niro TW Pressverbindung AD 54mm x 42mm**
STLB-Bau 2025-10 042
Reduzierstück, aus nichtrostendem Stahl, für Rohrleitung aus nichtrostendem Stahl, Werkstoff-Nr 1.4401, Legierungszuschlag mind. 2,2 Gewichts-% Molybdän, für Trinkwasser DIN 1988-200, als Pressverbindung mit DVGW-Zertifizierung, mit Verpresstkennzeichnung und Prüfsicherheit, Außendurchmesser 54 mm, 2. Durchmesser 42 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.095 Reduzierstück Stahl niro TW Pressverbindung AD 76,1mm x 54mm**
STLB-Bau 2025-10 042
Reduzierstück, aus nichtrostendem Stahl, für Rohrleitung aus nichtrostendem Stahl, Werkstoff-Nr 1.4401, Legierungszuschlag mind. 2,2 Gewichts-% Molybdän, für Trinkwasser DIN 1988-200, als Pressverbindung mit DVGW-Zertifizierung, mit Verpresstkennzeichnung und Prüfsicherheit, Außendurchmesser 76,1 mm, 2. Durchmesser 54 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.096 Reduzierstück Stahl niro TW Pressverbindung AD 88,9mm x 54mm**
STLB-Bau 2025-10 042
Reduzierstück, aus nichtrostendem Stahl, für Rohrleitung aus nichtrostendem Stahl, Werkstoff-Nr 1.4401, Legierungszuschlag mind. 2,2 Gewichts-% Molybdän, für Trinkwasser DIN 1988-200, als Pressverbindung mit DVGW-Zertifizierung, mit Verpresstkennzeichnung und Prüfsicherheit, Außendurchmesser 88,9 mm, 2. Durchmesser 54 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.097 Reduzierstück Stahl niro TW Pressverbindung AD 88,9mm x 76,1mm**
STLB-Bau 2025-10 042
Reduzierstück, aus nichtrostendem Stahl, für Rohrleitung aus nichtrostendem Stahl, Werkstoff-Nr 1.4401, Legierungszuschlag mind. 2,2 Gewichts-% Molybdän, für Trinkwasser DIN 1988-200, als Pressverbindung mit DVGW-Zertifizierung, mit Verpresstkennzeichnung und Prüfsicherheit, Außendurchmesser 88,9 mm, 2. Durchmesser 76,1 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.098 Kappe Stahl niro TW Pressverbindung AD 15mm**
STLB-Bau 2025-10 042
Kappe, aus nichtrostendem Stahl, für Rohrleitung aus nichtrostendem Stahl, Werkstoff-Nr 1.4401, Legierungszuschlag mind. 2,2 Gewichts-% Molybdän, für Trinkwasser DIN 1988-200, als Pressverbindung mit DVGW-Zertifizierung, mit Verpresstkennzeichnung und Prüfsicherheit, Außendurchmesser 15 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.099 Kappe Stahl niro TW Pressverbindung AD 18mm**
STLB-Bau 2025-10 042
Kappe, aus nichtrostendem Stahl, für Rohrleitung aus nichtrostendem Stahl, Werkstoff-Nr 1.4401, Legierungszuschlag mind. 2,2 Gewichts-% Molybdän, für Trinkwasser DIN 1988-200, als Pressverbindung mit DVGW-Zertifizierung, mit Verpresstkennzeichnung und Prüfsicherheit, Außendurchmesser 18 mm.
Menge: 43,000 St
- 43,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.100 Kappe Stahl niro TW Pressverbindung AD 22mm**
STLB-Bau 2025-10 042
Kappe, aus nichtrostendem Stahl, für Rohrleitung aus nichtrostendem Stahl, Werkstoff-Nr 1.4401, Legierungszuschlag mind. 2,2 Gewichts-% Molybdän, für Trinkwasser DIN 1988-200, als Pressverbindung mit DVGW-Zertifizierung, mit Verpresstkennzeichnung und Prüfsicherheit, Außendurchmesser 22 mm.
Menge: 56,000 St
- 56,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.101 Kappe Stahl niro TW Pressverbindung AD 28mm**
STLB-Bau 2025-10 042
Kappe, aus nichtrostendem Stahl, für Rohrleitung aus nichtrostendem Stahl, Werkstoff-Nr 1.4401, Legierungszuschlag mind. 2,2 Gewichts-% Molybdän, für Trinkwasser DIN 1988-200, als Pressverbindung mit DVGW-Zertifizierung, mit Verpresstkennzeichnung und Prüfsicherheit, Außendurchmesser 28 mm.
Menge: 12,000 St
- 12,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.102 Kappe Stahl niro TW Pressverbindung AD 35mm**
STLB-Bau 2025-10 042
Kappe, aus nichtrostendem Stahl, für Rohrleitung aus nichtrostendem Stahl, Werkstoff-Nr 1.4401, Legierungszuschlag mind. 2,2 Gewichts-% Molybdän, für Trinkwasser DIN 1988-200, als Pressverbindung mit DVGW-Zertifizierung, mit Verpresstkennzeichnung und Prüfsicherheit, Außendurchmesser 35 mm.
Menge: 23,000 St
- 23,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.103 Kappe Stahl niro TW Pressverbindung AD 42mm**
STLB-Bau 2025-10 042
Kappe, aus nichtrostendem Stahl, für Rohrleitung aus nichtrostendem Stahl, Werkstoff-Nr 1.4401, Legierungszuschlag mind. 2,2 Gewichts-% Molybdän, für Trinkwasser DIN 1988-200, als Pressverbindung mit DVGW-Zertifizierung, mit Verpresstkennzeichnung und Prüfsicherheit, Außendurchmesser 42 mm.
Menge: 24,000 St
- 24,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.104 Kappe Stahl niro TW Pressverbindung AD 54mm**
STLB-Bau 2025-10 042
Kappe, aus nichtrostendem Stahl, für Rohrleitung aus nichtrostendem Stahl, Werkstoff-Nr 1.4401, Legierungszuschlag mind. 2,2 Gewichts-% Molybdän, für Trinkwasser DIN 1988-200, als Pressverbindung mit DVGW-Zertifizierung, mit Verpresstkennzeichnung und Prüfsicherheit, Außendurchmesser 54 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.105 Kappe Stahl niro TW Pressverbindung AD 76,1mm**
STLB-Bau 2025-10 042
Kappe, aus nichtrostendem Stahl, für Rohrleitung aus nichtrostendem Stahl, Werkstoff-Nr 1.4401, Legierungszuschlag mind. 2,2 Gewichts-% Molybdän, für Trinkwasser DIN 1988-200, als Pressverbindung mit DVGW-Zertifizierung, mit Verpresstkennzeichnung und Prüfsicherheit, Außendurchmesser 76,1 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.106 Kappe Stahl niro TW Pressverbindung AD 88,9mm**
STLB-Bau 2025-10 042
Kappe, aus nichtrostendem Stahl, für Rohrleitung aus nichtrostendem Stahl, Werkstoff-Nr 1.4401, Legierungszuschlag mind. 2,2 Gewichts-% Molybdän, für Trinkwasser DIN 1988-200, als Pressverbindung mit DVGW-Zertifizierung, mit Verpresstkennzeichnung und Prüfsicherheit, Außendurchmesser 88,9 mm.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.107 Übergangsstück zylindr. AG Stahl niro TW Pressverbindung AD 15mm G1/2B**
STLB-Bau 2025-10 042
Übergangsstück, mit zylindrischem Außengewinde, aus nichtrostendem Stahl, für Rohrleitung aus nichtrostendem Stahl, Werkstoff-Nr 1.4401, Legierungszuschlag mind. 2,2 Gewichts-% Molybdän, für Trinkwasser DIN 1988-200, als Pressverbindung, mit Verpresstkennzeichnung und Prüfsicherheit, Außendurchmesser 15 mm, Gewindeanschluss G 1/2 B.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.108 Übergangsstück zylindr. AG Stahl niro TW Pressverbindung AD 18mm G1/2B**
STLB-Bau 2025-10 042
Übergangsstück, mit zylindrischem Außengewinde, aus nichtrostendem Stahl, für Rohrleitung aus nichtrostendem Stahl, Werkstoff-Nr 1.4401, Legierungszuschlag mind. 2,2 Gewichts-% Molybdän, für Trinkwasser DIN 1988-200, als Pressverbindung, mit Verpresstkennzeichnung und Prüfsicherheit, Außendurchmesser 18 mm, Gewindeanschluss G 1/2 B.
Menge: 4530,000 St
- 4530,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.109 Übergangsstück zylindr. AG Stahl niro TW Pressverbindung AD 22mm G3/4B**
STLB-Bau 2025-10 042
Übergangsstück, mit zylindrischem Außengewinde, aus nichtrostendem Stahl, für Rohrleitung aus nichtrostendem Stahl, Werkstoff-Nr 1.4401, Legierungszuschlag mind. 2,2 Gewichts-% Molybdän, für Trinkwasser DIN 1988-200, als Pressverbindung, mit Verpresstkennzeichnung und Prüfsicherheit, Außendurchmesser 22 mm, Gewindeanschluss G 3/4 B.
Menge: 562,000 St
- 562,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.110 Übergangsstück zylindr. AG Stahl niro TW Pressverbindung AD 28mm G1B**
STLB-Bau 2025-10 042
Übergangsstück, mit zylindrischem Außengewinde, aus nichtrostendem Stahl, für Rohrleitung aus nichtrostendem Stahl, Werkstoff-Nr 1.4401, Legierungszuschlag mind. 2,2 Gewichts-% Molybdän, für Trinkwasser DIN 1988-200, als Pressverbindung, mit Verpresstkennzeichnung und Prüfsicherheit, Außendurchmesser 28 mm, Gewindeanschluss G 1 B.
Menge: 230,000 St
- 230,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.111 Übergangsstück zylindr. AG Stahl niro TW Pressverbindung AD 35mm G1 1/4B**
STLB-Bau 2025-10 042
Übergangsstück, mit zylindrischem Außengewinde, aus nichtrostendem Stahl, für Rohrleitung aus nichtrostendem Stahl, Werkstoff-Nr 1.4401, Legierungszuschlag mind. 2,2 Gewichts-% Molybdän, für Trinkwasser DIN 1988-200, als Pressverbindung, mit Verpresstkennzeichnung und Prüfsicherheit, Außendurchmesser 35 mm, Gewindeanschluss G 1 1/4 B.
Menge: 232,000 St
- 232,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.112 Übergangsstück zylindr. AG Stahl niro TW Pressverbindung AD 42mm G1 1/2B**
STLB-Bau 2025-10 042
Übergangsstück, mit zylindrischem Außengewinde, aus nichtrostendem Stahl, für Rohrleitung aus nichtrostendem Stahl, Werkstoff-Nr 1.4401, Legierungszuschlag mind. 2,2 Gewichts-% Molybdän, für Trinkwasser DIN 1988-200, als Pressverbindung, mit Verpresstkennzeichnung und Prüfsicherheit, Außendurchmesser 42 mm, Gewindeanschluss G 1 1/2 B.
Menge: 46,000 St
- 46,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.113 Übergangsstück zylindr. AG Stahl niro TW Pressverbindung AD 54mm G2B**
STLB-Bau 2025-10 042
Übergangsstück, mit zylindrischem Außengewinde, aus nichtrostendem Stahl, für Rohrleitung aus nichtrostendem Stahl, Werkstoff-Nr 1.4401, Legierungszuschlag mind. 2,2 Gewichts-% Molybdän, für Trinkwasser DIN 1988-200, als Pressverbindung, mit Verpresstkennzeichnung und Prüfsicherheit, Außendurchmesser 54 mm, Gewindeanschluss G 2 B.
Menge: 125,000 St
- 125,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.114 Übergangsstück zylindr. IG Stahl niro TW Pressverbindung AD 15mm Rp1/2**
STLB-Bau 2025-10 042
Übergangsstück, mit zylindrischem Innengewinde, aus nichtrostendem Stahl, für Rohrleitung aus nichtrostendem Stahl, Werkstoff-Nr 1.4401, Legierungszuschlag mind. 2,2 Gewichts-% Molybdän, für Trinkwasser DIN 1988-200, als Pressverbindung, mit Verpresstkennzeichnung und Prüfsicherheit, Außendurchmesser 15 mm, Gewindeanschluss Rp 1/2.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.115 Übergangsstück zylindr. IG Stahl niro TW Pressverbindung AD 18mm Rp1/2**
STLB-Bau 2025-10 042
Übergangsstück, mit zylindrischem Innengewinde, aus nichtrostendem Stahl, für Rohrleitung aus nichtrostendem Stahl, Werkstoff-Nr 1.4401, Legierungszuschlag mind. 2,2 Gewichts-% Molybdän, für Trinkwasser DIN 1988-200, als Pressverbindung, mit Verpresstkennzeichnung und Prüfsicherheit, Außendurchmesser 18 mm, Gewindeanschluss Rp 1/2.
Menge: 1245,000 St
- 1245,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.116 Übergangsstück zylindr. IG Stahl niro TW Pressverbindung AD 22mm Rp3/4**
STLB-Bau 2025-10 042
Übergangsstück, mit zylindrischem Innengewinde, aus nichtrostendem Stahl, für Rohrleitung aus nichtrostendem Stahl, Werkstoff-Nr 1.4401, Legierungszuschlag mind. 2,2 Gewichts-% Molybdän, für Trinkwasser DIN 1988-200, als Pressverbindung, mit Verpresstkennzeichnung und Prüfsicherheit, Außendurchmesser 22 mm, Gewindeanschluss Rp 3/4.
Menge: 56,000 St
- 56,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.117 Übergangsstück zylindr. IG Stahl niro TW Pressverbindung AD 28mm Rp1**
STLB-Bau 2025-10 042
Übergangsstück, mit zylindrischem Innengewinde, aus nichtrostendem Stahl, für Rohrleitung aus nichtrostendem Stahl, Werkstoff-Nr 1.4401, Legierungszuschlag mind. 2,2 Gewichts-% Molybdän, für Trinkwasser DIN 1988-200, als Pressverbindung, mit Verpresstkennzeichnung und Prüfsicherheit, Außendurchmesser 28 mm, Gewindeanschluss Rp 1.
Menge: 91,000 St
- 91,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.118 Übergangsstück zylindr. IG Stahl niro TW Pressverbindung AD 35mm Rp1 1/4**
STLB-Bau 2025-10 042
Übergangsstück, mit zylindrischem Innengewinde, aus nichtrostendem Stahl, für Rohrleitung aus nichtrostendem Stahl, Werkstoff-Nr 1.4401, Legierungszuschlag mind. 2,2 Gewichts-% Molybdän, für Trinkwasser DIN 1988-200, als Pressverbindung, mit Verpresstkennzeichnung und Prüfsicherheit, Außendurchmesser 35 mm, Gewindeanschluss Rp 1 1/4.
Menge: 32,000 St
- 32,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.119 Übergangsstück zylindr. IG Stahl niro TW Pressverbindung AD 42mm Rp1 1/2**
STLB-Bau 2025-10 042
Übergangsstück, mit zylindrischem Innengewinde, aus nichtrostendem Stahl, für Rohrleitung aus nichtrostendem Stahl, Werkstoff-Nr 1.4401, Legierungszuschlag mind. 2,2 Gewichts-% Molybdän, für Trinkwasser DIN 1988-200, als Pressverbindung, mit Verpresstkennzeichnung und Prüfsicherheit, Außendurchmesser 42 mm, Gewindeanschluss Rp 1 1/2.
Menge: 150,000 St
- 150,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.120 Übergangsstück zylindr. IG Stahl niro TW Pressverbindung AD 54mm Rp2**
STLB-Bau 2025-10 042
Übergangsstück, mit zylindrischem Innengewinde, aus nichtrostendem Stahl, für Rohrleitung aus nichtrostendem Stahl, Werkstoff-Nr 1.4401, Legierungszuschlag mind. 2,2 Gewichts-% Molybdän, für Trinkwasser DIN 1988-200, als Pressverbindung, mit Verpresstkennzeichnung und Prüfsicherheit, Außendurchmesser 54 mm, Gewindeanschluss Rp 2.
Menge: 32,000 St
- 32,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.121 Anschlusswinkel zylindr. IG Stahl niro Rp 1/2/15mm TW Pressverbindung AD 15mm**
*** Leitbeschreibung
STLB-Bau 2025-10 042
Anschlusswinkel einschl. Abpressstopfen, verdrehsicher, in 45-Grad-Stufen arretierbar, mit zylindrischem Innengewinde, aus nichtrostendem Stahl, Anschlussmaße Rp 1/2/15 mm, für Rohrleitung aus nichtrostendem Stahl, Werkstoff-Nr 1.4401, Legierungszuschlag mind. 2,2 Gewichts-% Molybdän, für Trinkwasser DIN 1988-200, als Pressverbindung mit DVGW-Zertifizierung, mit Verpresstkennzeichnung und Prüfsicherheit, Außendurchmesser 15 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*
*Unterbeschreibung 2 Es ist eine Auskühlstrecke vom Anschlusswinkel bzw. Wandscheiben von 100mm einzuhalten*
Bei Trinkwasser warm ist beim Durchschleifen eine Auskühlstrecke vom Anschlusswinkel bzw. Wandscheiben bis zum T-Stück von 100mm einzuhalten

**2.2.4.1.122 Anschlusswinkel zylindr. IG Stahl niro Rp 1/2/18mm TW Pressverbindung AD 18mm**
*** Leitbeschreibung
STLB-Bau 2025-10 042
Anschlusswinkel einschl. Abpressstopfen, verdrehsicher, in 45-Grad-Stufen arretierbar, mit zylindrischem Innengewinde, aus nichtrostendem Stahl, Anschlussmaße Rp 1/2/18 mm, für Rohrleitung aus nichtrostendem Stahl, Werkstoff-Nr 1.4401, Legierungszuschlag mind. 2,2 Gewichts-% Molybdän, für Trinkwasser DIN 1988-200, als Pressverbindung mit DVGW-Zertifizierung, mit Verpresstkennzeichnung und Prüfsicherheit, Außendurchmesser 18 mm.
Menge: 2360,000 St
- 2360,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*
*Unterbeschreibung 2 Es ist eine Auskühlstrecke vom Anschlusswinkel bzw. Wandscheiben von 100mm einzuhalten*
Bei Trinkwasser warm ist beim Durchschleifen eine Auskühlstrecke vom Anschlusswinkel bzw. Wandscheiben bis zum T-Stück von 100mm einzuhalten

**2.2.4.1.123 Anschlusswinkel zylindr. IG Stahl niro Rp 1/2/22mm TW Pressverbindung AD 22mm**
*** Leitbeschreibung
STLB-Bau 2025-10 042
Anschlusswinkel einschl. Abpressstopfen, verdrehsicher, in 45-Grad-Stufen arretierbar, mit zylindrischem Innengewinde, aus nichtrostendem Stahl, Anschlussmaße Rp 1/2/22 mm, für Rohrleitung aus nichtrostendem Stahl, Werkstoff-Nr 1.4401, Legierungszuschlag mind. 2,2 Gewichts-% Molybdän, für Trinkwasser DIN 1988-200, als Pressverbindung mit DVGW-Zertifizierung, mit Verpresstkennzeichnung und Prüfsicherheit, Außendurchmesser 22 mm.
Menge: 26,000 St
- 26,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*
*Unterbeschreibung 2 Es ist eine Auskühlstrecke vom Anschlusswinkel bzw. Wandscheiben von 100mm einzuhalten*
Bei Trinkwasser warm ist beim Durchschleifen eine Auskühlstrecke vom Anschlusswinkel bzw. Wandscheiben bis zum T-Stück von 100mm einzuhalten

**2.2.4.1.124 Doppelanschlusswinkel zylindr. IG Rotguss Rp 1/2/15mm TW Pressverbindung AD 15mm**
*** Leitbeschreibung
STLB-Bau 2025-10 042
Doppelanschlusswinkel einschl. Abpressstopfen, verdrehsicher, in 45-Grad-Stufen arretierbar, mit zylindrischem Innengewinde, aus Rotguss, Anschlussmaße Rp 1/2/15 mm, für Rohrleitung aus nichtrostendem Stahl, Werkstoff-Nr 1.4401, Legierungszuschlag mind. 2,2 Gewichts-% Molybdän, für Trinkwasser kalt DIN 1988-200, als Pressverbindung mit DVGW-Zertifizierung, mit Verpresstkennzeichnung und Prüfsicherheit, Außendurchmesser 15 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*

**2.2.4.1.125 Doppelanschlusswinkel zylindr. IG Rotguss Rp 1/2/18mm TW Pressverbindung AD 18mm**
*** Leitbeschreibung
STLB-Bau 2025-10 042
Doppelanschlusswinkel einschl. Abpressstopfen, verdrehsicher, in 45-Grad-Stufen arretierbar, mit zylindrischem Innengewinde, aus Rotguss, Anschlussmaße Rp 1/2/18 mm, für Rohrleitung aus nichtrostendem Stahl, Werkstoff-Nr 1.4401, Legierungszuschlag mind. 2,2 Gewichts-% Molybdän, für Trinkwasser kalt DIN 1988-200, als Pressverbindung mit DVGW-Zertifizierung, mit Verpresstkennzeichnung und Prüfsicherheit, Außendurchmesser 18 mm.
Menge: 862,000 St
- 862,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*

**2.2.4.1.126 Doppelanschlusswinkel zylindr. IG Rotguss Rp 1/2/22mm TW Pressverbindung AD 22mm**
*** Leitbeschreibung
STLB-Bau 2025-10 042
Doppelanschlusswinkel einschl. Abpressstopfen, verdrehsicher, in 45-Grad-Stufen arretierbar, mit zylindrischem Innengewinde, aus Rotguss, Anschlussmaße Rp 1/2/22 mm, für Rohrleitung aus nichtrostendem Stahl, Werkstoff-Nr 1.4401, Legierungszuschlag mind. 2,2 Gewichts-% Molybdän, für Trinkwasser kalt DIN 1988-200, als Pressverbindung mit DVGW-Zertifizierung, mit Verpresstkennzeichnung und Prüfsicherheit, Außendurchmesser 22 mm.
Menge: 62,000 St
- 62,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*

**2.2.4.1.127 Verlängerung Rotguss G1/2 L 15mm**
STLB-Bau 2025-10 045
Verlängerung DIN 3523, aus Rotguss, verchromt, medienberührende Teile nickelfrei, mit Gewinde G 1/2, Länge 15 mm.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.128 Verlängerung Rotguss G1/2 L 20mm**
STLB-Bau 2025-10 045
Verlängerung DIN 3523, aus Rotguss, verchromt, medienberührende Teile nickelfrei, mit Gewinde G 1/2, Länge 20 mm.
Menge: 2640,000 St
- 2640,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.129 Verlängerung Rotguss G1/2 L 25mm**
STLB-Bau 2025-10 045
Verlängerung DIN 3523, aus Rotguss, verchromt, medienberührende Teile nickelfrei, mit Gewinde G 1/2, Länge 25 mm.
Menge: 17,000 St
- 17,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.130 Verlängerung Rotguss G1/2 L 30mm**
STLB-Bau 2025-10 045
Verlängerung DIN 3523, aus Rotguss, verchromt, medienberührende Teile nickelfrei, mit Gewinde G 1/2, Länge 30 mm.
Menge: 35,000 St
- 35,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.131 Verlängerung Rotguss G1/2 L 40mm**
STLB-Bau 2025-10 045
Verlängerung DIN 3523, aus Rotguss, verchromt, medienberührende Teile nickelfrei, mit Gewinde G 1/2, Länge 40 mm.
Menge: 22,000 St
- 22,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.1.132 Verlängerung Rotguss G1/2 L 50mm**
STLB-Bau 2025-10 045
Verlängerung DIN 3523, aus Rotguss, verchromt, medienberührende Teile nickelfrei, mit Gewinde G 1/2, Länge 50 mm.
Menge: 56,000 St
- 56,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.4.2 Kunststoffleitungen Gartenwasser

*Hinweis: Für die Leistungen der Trinkwasserversorgung ist Verlegepersonal einzusetzen, das nach dem DVGW-Merkblatt GW 330 "PE-Schweißer; Lehr- und Prüfplan" ausgebildet*
Für die Leistungen der Trinkwasserversorgung ist Verlegepersonal einzusetzen, das nach dem DVGW-Merkblatt GW 330 "PE-Schweißer; Lehr- und Prüfplan" ausgebildet ist. Die Ausführungen sollen von einer Schweißaufsicht nach dem DVGW-Merkblatt GW 331 "PE-Schweißaufsicht, Lehr- und Prüfplan" überwacht werden.

*Hinweis: Druckrohr aus PE 100 in Rohrgräben abgeböscht, Graben-/Baugruben-tiefe über 1,25 bis 1,75 m.*

**2.2.4.2.001 Druckrohr PE100 TW DN/OD25 SDR11 Graben abgeböscht T 1,25-1,75m Heizwendelschweißen**
*** Leitbeschreibung
STLB-Bau 2025-10 043
Druckrohr aus PE 100 DIN EN 12201-1 und DIN EN 12201-2 ohne Schutzmantel, für Trinkwasser, DN/OD 25, SDR 11, Verlegung DVGW W 400-2, in vorh. Graben, abgeböscht, Bettung wird gesondert vergütet, Verlegetiefe über 1,25 bis 1,75 m, Rohrverbindung durch Heizwendelschweißen, Schweißverbindung wird gesondert vergütet, Ausführung gemäß Einzelbeschreibung,
Einzelbeschreibungs-Nr 'Rohrenden müssen bei Anlieferung herstellerseitig durch Kappen verschlossen sein, Abnahme der Kappen nur unmittelbar vor der Montage. Offene Rohrenden von verlegten Rohrleitungen sind bei Montageunterbrechungen wieder zu verschließen'.
Menge: 240,000 m
- 240,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Außendurchmesser 25 mm, Wanddicke 2,3 mm*

*Hinweis: Form- und Verbindungsstücke*
Form- und Verbindungsstücke
Nachfolgende Form- und Verbindungsstücke beziehen sich auf alle vorgenannten Medien, Montageorte und -höhen sowie ggf. zusätzlich beschriebene Sicherungsmaßnahmen.
Behinderungen durch beengte Montage- und Platzverhältnisse sind grundsätzlich in den Einheitspreisen mit einzukalkulieren.

*Hinweis: Formstücke in wasser- und staubschützenden Verpackungen*
Alle Produkte sind in wasser- und staubschützenden Verpackungen bis zum Verwendungsort zu transportieren und erst unmittelbar vor der Verwendung / dem Einbau zu entnehmen. Ungeschützt gelagerte Produkte dürfen nicht eingebaut werden.

**2.2.4.2.002 Muffe PE Heizwendel DN/OD25 SDR11**
*** Leitbeschreibung
STLB-Bau 2025-10 043
Muffe mit Anschlag aus PE für Druckrohrleitung aus PE, zum Heizwendelschweißen, mit integrierter Heizwendel, Rohrenden gemeinsam schweißen, für Trinkwasser DIN EN 12201, DVGW GW 335-B2, DN/OD 25, SDR 11.
Menge: 40,000 St
- 40,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Außendurchmesser 25 mm, Wanddicke 2,3 mm*

**2.2.4.2.003 Winkel 45Grad PE Heizwendel DN/OD25 SDR11**
*** Leitbeschreibung
STLB-Bau 2025-10 043
Winkel aus PE DIN EN 12201-3, 45 Grad, für Druckrohrleitung aus PE, zum Heizwendelschweißen, mit integrierter Heizwendel, Rohrenden gemeinsam schweißen, für Trinkwasser DIN EN 12201, DVGW GW 335-B2, DN/OD 25, SDR 11.
Menge: 10,000 St
- 10,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Außendurchmesser 25 mm, Wanddicke 2,3 mm*

**2.2.4.2.004 Winkel 90Grad PE Heizwendel DN/OD25 SDR11**
*** Leitbeschreibung
STLB-Bau 2025-10 043
Winkel aus PE DIN EN 12201-3, 90 Grad, für Druckrohrleitung aus PE, zum Heizwendelschweißen, mit integrierter Heizwendel, Rohrenden gemeinsam schweißen, für Trinkwasser DIN EN 12201, DVGW GW 335-B2, DN/OD 25, SDR 11.
Menge: 22,000 St
- 22,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Außendurchmesser 25 mm, Wanddicke 2,3 mm*

*Hinweis: Druckprüfung mit Wasser*

**2.2.4.2.005 Dichtheits- und Belastungsprüfung des Trinkwassersystems**
Dichtheits- und Belastungsprüfung des Trinkwassersystems
mit inerten Gasen oder getrockneter, ölfreier Druckluft für erhöhte hygienische
Anforderungen gemäß DIN EN 806-4, VDI 6023, BTGA und ZVSHK- Merkblatt Dichtheitsprüfungen von Trinkwasserinstallationen. Gesamtlänge der abzudrückenden Wasserleitungen ersichtlich aus den zuvor ausgewiesenen Rohrlängen. Die Dichtheits- und Belastungsprüfung erfolgt entsprechend des Baufortschrittes in mehreren Prüfabschnitten. Es ist mit 5 Abschnitten zu kalkulieren. Einschl. liefern der für die Druckprobe(n), die Inbetriebnahme(n) und den Probebetrieb nötigten Betriebsstoffe und Medien.

Dichtheitsprüfung:
Die Dichtheitsprüfung wird vor der Belastungsprüfung durchgeführt. Ist der Temperaturunterschied  zwischen Umgebungs- und Medientemperatur größer als 10 K,  ist zunächst eine Temperatur-Ausgleichszeit von 30 Minuten einzuhalten. Nach Aufbringung des Prüfdruckes von 150 mbar (1,5 m Ws) muss die Prüfzeit bis zu einem Leitungsvolumen von 100 Litern 120 Minuten betragen. Je weitere 100 Liter Leitungsvolumen verlängert sich diese Prüfzeit um je 10 Minuten. Der Prüfdruck muss über die Dauer der Prüfzeit konstant
bleiben.

Belastungsprüfung:
Die anschließende Belastungsprüfung Inertgas erfolgt in Anlehnung an die TRGI 2008, Abschnitt 6, und den Vorgaben der BG mit einem Prüfdruck von maximal 3 bar.
Der Prüfdruck der Belastungsprüfung sollte:
- bei Nennweiten ≤ DN 50 – max. 3 bar betragen
- bei Nennweiten > DN 50 – max. 1 bar betragen
Nach Aufbringung des Prüfdruckes beträgt die Prüfzeit 10 Minuten. Während dieser Zeit muss der Druck konstant bleiben. Auch bei der Belastungsprüfung sollte zunächst der Temperaturausgleich zwischen Umgebungs- und Medientemperatur abgewartet werden

Druckluftqualität:
Bei Prüfung mit Druckluft ist sicherzustellen, dass nur Druckluft mit mindestens der Qualitätsklasse 2 nach DIN-ISO 8573-1 (atmosphärischer Drucktaupunkt -40°C) verwendet wird. Die Eignung der Drucklufterzeugungsanlage ist mit entsprechenden Zertifikaten nachzuweisen.

Dokumentation:
Die Dichtheits- und Belastungsproben werden mit einem elektronischen
Dichtheitsprüfsystem mit einer Messgenauigkeit von mindestens 0,01 bar durchgeführt, welches Temperatur und Druckverlauf über den gesamten Prüfzeitraum aufzeichnet und im Protokollausdruck tabellarisch und grafisch darstellt. Für jede Druckprobe ist ein eigenes Protokoll zu erstellen, welches mindestens die folgenden Angaben enthält:
- Bauvorhaben
- Prüfer
- Werkstoff und Verbindungsart des Rohrsystems
- Anlagenbetriebsdruck, Prüfdruck
- Umgebungstemperatur
- Art und Temperatur des Prüfmediums
- Eindeutige Benennung des geprüften Teilabschnittes (ggf. Planausschnitt)
- Leitungsvolumen des geprüften Teilabschnittes
- Prüfzeit für die Dichtheitsprüfung und die Belastungsprüfung
- Unterschrift des Auftragnehmers
- Protokollausdrucke des elektronischen Dichtheitsprüfsystem als Anlage
Menge: 1,000 psch
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.2.006 Spülen der Leitungsanlage gemäß DIN 1988-2**
Spülen der Leitungsanlage gemäß DIN 1988-2
Gesamtlänge der zu spülenden Trinkwasserleitungen ersichtlich aus den vorherigen Rohrpositionen. Das für die Spülung verwendete Trinkwasser muss filtriert (Filter nach DIN EN 13443-1) und von einwandfreier Trinkwasserbeschaffenheit sein.

Die Spülung erfolgt abschnittsweise in Spülabschnitten bis 100m, Spüldauer mindestens 15 s/m bzw. 2 min je Entnahmestelle, einschließlich Anfertigen eines Spülprotokolls gemäß dem Anhang A 2 des Merkblattes "Spülen, Desinfizieren und Inbetriebnahme von Trinkwasser-Installationen" ZVSHK
Menge: 1,000 psch
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Anlage nach Druckprobe entleeren*

**2.2.4.2.007 Anlage entleeren TW Inhalt 750 l 1xdurchspülen füllen**
STLB-Bau 2025-10 041
Anlage nach Druck- und Dichtheitsprüfung entleeren, Betriebsmedium Trinkwasser DIN 1988-200,
Anlageninhalt '750' l, im Erdreich, durchspülen, füllen mit städtischem Wasser, Ausführung gemäß Einzelbeschreibung.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.2.008 Mediendurchführung einfach Außenwand D 25-40cm Durchm. 50-100mm AD 25-50mm geschlossen**
STLB-Bau 2025-10 042
Mediendurchführung, einfach, rund,
in Außenwand, aus WU-Beton, Wanddicke über 25 bis 40 cm, in vorh. Kernbohrung, Durchmesser über 50 bis 100 mm, Außendurchmesser Medienrohr über 25 bis 50 mm, dicht gegen drückendes Wasser, geschlossene Ausführung.
Menge: 7,000 St
- 7,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.2.009 Wasserzapfstelle zur Unterflurmontage aus Kunststoff**
Box zur oberirdischen Gartenbewässerung bestehend aus:
- Ventilbox mit drehbarer Schlauchverbindung 180° als Wasserentnahmestelle für den Garten zum Einbau in das Erdreich.
- einschließlich, klapp- und verschließbaren Deckel mit Schlauchöffnung
- Wasseranschluss 3/4" Innengewinde auf der Unterseite der Wasserentnahmestelle.
Menge: 11,000 St
- 11,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.4.3 Rohrleitungsarmaturen

*Hinweis: Nachfolgende Messarmaturen beziehen sich auf alle die unter Rohrleitungen genannten Medien, Montageorte und -höhen sowie ggf. zusätzlich beschriebene Sicherungsmaßnahmen.*
Nachfolgende Messarmaturen beziehen sich auf alle die unter Rohrleitungen genannten Medien, Montageorte und -höhen sowie ggf. zusätzlich beschriebene Sicherungsmaßnahmen.
Behinderungen durch beengte Montage- und Platzverhältnisse sind grundsätzlich in den Einheitspreisen mit einzukalkulieren.

*Hinweis: Thermometer*

**2.2.4.3.001 Maschinen-Glasthermometer L 100mm 0-100GradC Schutzrohr**
*** Leitbeschreibung
STLB-Bau 2025-10 041
Maschinen-Glasthermometer, Einbaulänge 100 mm, einschl. Tauchhülse, aus nichtrostendem Stahl, mit V-förmigen Gehäuse DIN 16182, Anzeigebereich 0 bis 100 Grad C, einschl. Schutzrohr.
Menge: 18,000 St
- 18,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Fühlertasche Einbaulänge 100 mm*
Fühlertasche Einbaulänge 100 mm
mit Gewindemuffe G 1/2" für Thermometerschutzhülse, bestehend aus einer Rohrerweiterung zur Aufnahme der Schutzhülse mit Übergängen auf die erforderliche eigentliche Rohrnennweite. Verbleibender freier Querschnitt
nach Einbau der Schutzhülse in die Rohrerweiterung mdst. in der Nennweite der Rohrleitung, Einbau der Rohrhülse bei kleineren Nennweiten schräg, so dass die Thermometerhülse mind. zu 2/3 umströmt wird. Material der Rohrerweiterung in gleicher Qualität wie Rohrleitung.

*Hinweis: Manometer*

**2.2.4.3.002 Druckmessgerät Stahl niro Durchm./NG 100mm 0-10bar R1/2**
STLB-Bau 2025-10 042
Druckmessgerät, für Wasser, Messsystem aus nichtrostendem Stahl, mit Rohrfeder, mit rotem Markenzeiger, Gehäuse aus nichtrostendem Stahl, Anschlusszapfen radial unten, Übersteckring aus nichtrostendem Stahl, Messgenauigkeit 1 % vom Skalenendwert, Gehäusedurchmesser 100 mm, Anzeigebereich 0 bis 10 bar Betriebsüberdruck, Gewindeanschluss R 1/2.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Hauswasserzähler, Kaltwasser, waagerechter Einbau, M-Bus*

**2.2.4.3.003 Mehrstrahl-Flügelrad-Hauswasserzähler Kaltwasser M-Bus Q3 2,5m3/h DN15**
STLB-Bau 2025-10 042
Mehrstrahl-Flügelrad-Hauswasserzähler, konformitätsbewertet gemäß MessEV, Baulänge DIN EN ISO 4064-4, als Trockenläufer, für Kaltwasser bis 30 Grad C, für waagerechten Einbau, Zifferblatt oben, Messwerterfassung über M-Bus DIN EN 13757, Energieversorgung über Batterie, Dauerdurchfluss Q3 2,5 m3/h, mit Gewindeanschluss, DN 15, einschl. Anschlussverschraubung aus Messing.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.004 Mehrstrahl-Flügelrad-Hauswasserzähler Kaltwasser M-Bus Q3 4m3/h DN20**
STLB-Bau 2025-10 042
Mehrstrahl-Flügelrad-Hauswasserzähler, konformitätsbewertet gemäß MessEV, Baulänge DIN EN ISO 4064-4, als Trockenläufer, für Kaltwasser bis 30 Grad C, für waagerechten Einbau, Zifferblatt oben, Messwerterfassung über M-Bus DIN EN 13757, Energieversorgung über Batterie, Dauerdurchfluss Q3 4 m3/h, mit Gewindeanschluss, DN 20, einschl. Anschlussverschraubung aus Messing.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.005 Mehrstrahl-Flügelrad-Hauswasserzähler Kaltwasser M-Bus Q3 6,3m3/h DN25**
STLB-Bau 2025-10 042
Mehrstrahl-Flügelrad-Hauswasserzähler, konformitätsbewertet gemäß MessEV, Baulänge DIN EN ISO 4064-4, als Trockenläufer, für Kaltwasser bis 30 Grad C, für waagerechten Einbau, Zifferblatt oben, Messwerterfassung über M-Bus DIN EN 13757, Energieversorgung über Batterie, Dauerdurchfluss Q3 6,3 m3/h, mit Gewindeanschluss, DN 25, einschl. Anschlussverschraubung aus Messing.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.006 Mehrstrahl-Flügelrad-Hauswasserzähler Kaltwasser M-Bus Q3 10m3/h DN40**
STLB-Bau 2025-10 042
Mehrstrahl-Flügelrad-Hauswasserzähler, konformitätsbewertet gemäß MessEV, Baulänge DIN EN ISO 4064-4, als Trockenläufer, für Kaltwasser bis 30 Grad C, für waagerechten Einbau, Zifferblatt oben, Messwerterfassung über M-Bus DIN EN 13757, Energieversorgung über Batterie, Dauerdurchfluss Q3 10 m3/h, mit Gewindeanschluss, DN 40, einschl. Anschlussverschraubung aus Messing.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.007 Mehrstrahl-Flügelrad-Hauswasserzähler Kaltwasser M-Bus Q3 16m3/h DN50**
STLB-Bau 2025-10 042
Mehrstrahl-Flügelrad-Hauswasserzähler, konformitätsbewertet gemäß MessEV, Baulänge DIN EN ISO 4064-4, als Trockenläufer, für Kaltwasser bis 30 Grad C, für waagerechten Einbau, Zifferblatt oben, Messwerterfassung über M-Bus DIN EN 13757, Energieversorgung über Batterie, Dauerdurchfluss Q3 16 m3/h, mit Gewindeanschluss, DN 50, einschl. Anschlussverschraubung aus Messing.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Hauswasserzähler, Kaltwasser, Einbau in Steigleitung, M-Bus*

**2.2.4.3.008 Mehrstrahl-Flügelrad-Hauswasserzähler Kaltwasser M-Bus Q3 2,5m3/h DN20**
STLB-Bau 2025-10 042
Mehrstrahl-Flügelrad-Hauswasserzähler, konformitätsbewertet gemäß MessEV, Baulänge DIN EN ISO 4064-4, als Trockenläufer, für Kaltwasser bis 30 Grad C, für Einbau in Steigrohrleitung, Zifferblatt oben, Messwerterfassung über M-Bus DIN EN 13757, Energieversorgung über Batterie, Dauerdurchfluss Q3 2,5 m3/h, mit Gewindeanschluss, DN 20, einschl. Anschlussverschraubung aus Messing.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.009 Mehrstrahl-Flügelrad-Hauswasserzähler Kaltwasser M-Bus Q3 4m3/h DN25**
STLB-Bau 2025-10 042
Mehrstrahl-Flügelrad-Hauswasserzähler, konformitätsbewertet gemäß MessEV, Baulänge DIN EN ISO 4064-4, als Trockenläufer, für Kaltwasser bis 30 Grad C, für Einbau in Steigrohrleitung, Zifferblatt oben, Messwerterfassung über M-Bus DIN EN 13757, Energieversorgung über Batterie, Dauerdurchfluss Q3 4 m3/h, mit Gewindeanschluss, DN 25, einschl. Anschlussverschraubung aus Messing.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.010 Mehrstrahl-Flügelrad-Hauswasserzähler Kaltwasser M-Bus Q3 6,3m3/h DN32**
STLB-Bau 2025-10 042
Mehrstrahl-Flügelrad-Hauswasserzähler, konformitätsbewertet gemäß MessEV, Baulänge DIN EN ISO 4064-4, als Trockenläufer, für Kaltwasser bis 30 Grad C, für Einbau in Steigrohrleitung, Zifferblatt oben, Messwerterfassung über M-Bus DIN EN 13757, Energieversorgung über Batterie, Dauerdurchfluss Q3 6,3 m3/h, mit Gewindeanschluss, DN 32, einschl. Anschlussverschraubung aus Messing.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.011 Mehrstrahl-Flügelrad-Hauswasserzähler Kaltwasser M-Bus Q3 10m3/h DN40**
STLB-Bau 2025-10 042
Mehrstrahl-Flügelrad-Hauswasserzähler, konformitätsbewertet gemäß MessEV, Baulänge DIN EN ISO 4064-4, als Trockenläufer, für Kaltwasser bis 30 Grad C, für Einbau in Steigrohrleitung, Zifferblatt oben, Messwerterfassung über M-Bus DIN EN 13757, Energieversorgung über Batterie, Dauerdurchfluss Q3 10 m3/h, mit Gewindeanschluss, DN 40, einschl. Anschlussverschraubung aus Messing.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Großwasserzähler, Kaltwasser, beliebige Einbaulage, M-Bus*

**2.2.4.3.012 Woltmann-Großwasserzähler Kaltwasser M-Bus Q3 40m3/h DN50 PN16**
STLB-Bau 2025-10 042
Woltmann-Großwasserzähler als Trockenläufer mit Magnetkupplung, konformitätsbewertet gemäß MessEV, Baulänge DIN EN ISO 4064-4, für Kaltwasser bis 30 Grad C, Bauart WP für beliebigen Einbau, Messwerterfassung über M-Bus DIN EN 13757, Dauerdurchfluss Q3 40 m3/h, mit Flanschanschluss DIN EN 1092, DN 50, PN 16.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.013 Woltmann-Großwasserzähler Kaltwasser M-Bus Q3 63m3/h DN65 PN16**
STLB-Bau 2025-10 042
Woltmann-Großwasserzähler als Trockenläufer mit Magnetkupplung, konformitätsbewertet gemäß MessEV, Baulänge DIN EN ISO 4064-4, für Kaltwasser bis 30 Grad C, Bauart WP für beliebigen Einbau, Messwerterfassung über M-Bus DIN EN 13757, Dauerdurchfluss Q3 63 m3/h, mit Flanschanschluss DIN EN 1092, DN 65, PN 16.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Hauswasserzähler, Warmwasser, waagerechter Einbau, M-Bus*

**2.2.4.3.014 Mehrstrahl-Flügelrad-Hauswasserzähler Warmwasser M-Bus Q3 4m3/h DN25**
STLB-Bau 2025-10 042
Mehrstrahl-Flügelrad-Hauswasserzähler, konformitätsbewertet gemäß MessEV, Baulänge DIN EN ISO 4064-4, als Trockenläufer, für Warmwasser bis 90 Grad C, für Einbau in Steigrohrleitung, Zifferblatt oben, Messwerterfassung über M-Bus DIN EN 13757, Energieversorgung über Batterie, Dauerdurchfluss Q3 4 m3/h, mit Gewindeanschluss, DN 25, einschl. Anschlussverschraubung aus Messing.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.015 Mehrstrahl-Flügelrad-Hauswasserzähler Warmwasser M-Bus Q3 6,3m3/h DN32**
STLB-Bau 2025-10 042
Mehrstrahl-Flügelrad-Hauswasserzähler, konformitätsbewertet gemäß MessEV, Baulänge DIN EN ISO 4064-4, als Trockenläufer, für Warmwasser bis 90 Grad C, für Einbau in Steigrohrleitung, Zifferblatt oben, Messwerterfassung über M-Bus DIN EN 13757, Energieversorgung über Batterie, Dauerdurchfluss Q3 6,3 m3/h, mit Gewindeanschluss, DN 32, einschl. Anschlussverschraubung aus Messing.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.016 Mehrstrahl-Flügelrad-Hauswasserzähler Warmwasser M-Bus Q3 10m3/h DN40**
STLB-Bau 2025-10 042
Mehrstrahl-Flügelrad-Hauswasserzähler, konformitätsbewertet gemäß MessEV, Baulänge DIN EN ISO 4064-4, als Trockenläufer, für Warmwasser bis 90 Grad C, für Einbau in Steigrohrleitung, Zifferblatt oben, Messwerterfassung über M-Bus DIN EN 13757, Energieversorgung über Batterie, Dauerdurchfluss Q3 10 m3/h, mit Gewindeanschluss, DN 40, einschl. Anschlussverschraubung aus Messing.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Hauswasserzähler, Warmwasser, Einbau in Steigleitung, M-Bus*

**2.2.4.3.017 Mehrstrahl-Flügelrad-Hauswasserzähler Warmwasser M-Bus Q3 2,5m3/h DN20**
STLB-Bau 2025-10 042
Mehrstrahl-Flügelrad-Hauswasserzähler, konformitätsbewertet gemäß MessEV, Baulänge DIN EN ISO 4064-4, als Trockenläufer, für Warmwasser bis 90 Grad C, für Einbau in Steigrohrleitung, Zifferblatt oben, Messwerterfassung über M-Bus DIN EN 13757, Energieversorgung über Batterie, Dauerdurchfluss Q3 2,5 m3/h, mit Gewindeanschluss, DN 20, einschl. Anschlussverschraubung aus Messing.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.018 Mehrstrahl-Flügelrad-Hauswasserzähler Warmwasser M-Bus Q3 4m3/h DN25**
STLB-Bau 2025-10 042
Mehrstrahl-Flügelrad-Hauswasserzähler, konformitätsbewertet gemäß MessEV, Baulänge DIN EN ISO 4064-4, als Trockenläufer, für Warmwasser bis 90 Grad C, für Einbau in Steigrohrleitung, Zifferblatt oben, Messwerterfassung über M-Bus DIN EN 13757, Energieversorgung über Batterie, Dauerdurchfluss Q3 4 m3/h, mit Gewindeanschluss, DN 25, einschl. Anschlussverschraubung aus Messing.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.019 Mehrstrahl-Flügelrad-Hauswasserzähler Warmwasser M-Bus Q3 6,3m3/h DN32**
STLB-Bau 2025-10 042
Mehrstrahl-Flügelrad-Hauswasserzähler, konformitätsbewertet gemäß MessEV, Baulänge DIN EN ISO 4064-4, als Trockenläufer, für Warmwasser bis 90 Grad C, für Einbau in Steigrohrleitung, Zifferblatt oben, Messwerterfassung über M-Bus DIN EN 13757, Energieversorgung über Batterie, Dauerdurchfluss Q3 6,3 m3/h, mit Gewindeanschluss, DN 32, einschl. Anschlussverschraubung aus Messing.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Nachfolgende Absperrarmaturen beziehen sich auf alle die unter Rohrleitungen genannten Medien, Montageorte und -höhen sowie ggf. zusätzlich beschriebene Sicherungsmaßnahmen.*
Nachfolgende Absperrarmaturen beziehen sich auf alle die unter Rohrleitungen genannten Medien, Montageorte und -höhen sowie ggf. zusätzlich beschriebene Sicherungsmaßnahmen.
Behinderungen durch beengte Montage- und Platzverhältnisse sind grundsätzlich in den Einheitspreisen mit einzukalkulieren.

*Hinweis: Armaturen aus Grauguss mit Beschichtung, Flansch, totraumfrei*

**2.2.4.3.020 Membranabsperrventil Guss Innengummierung Handrad PN16 DN15**
*** Leitbeschreibung
STLB-Bau 2025-10 042
Membranabsperrventil, für Trinkwasserleitung DIN 1988-200, Gehäuse und Oberteil aus Gusseisen mit Lamellengraphit EN-GJL, mit Innengummierung, mit Handrad, Membrane aus EPDM, mit Flanschanschluss, Nenndruck 1,6 MPa (16 bar), DN 15.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 mit DVGW-Registrierung nach Arbeitsblatt W 900, Spindel steigend, wartungsfrei, totraumfrei, Beschichtung Gehäuse Polyamid (Rilsan)*
*Unterbeschreibung 2 Einschl. nachfolgendem Zubehör:*
Einschl. nachfolgendem Zubehör:
- 2 St. Gegenflansch mit Pressmuffe, Dichtung, Schrauben und Muttern

**2.2.4.3.021 Membranabsperrventil Guss Innengummierung Handrad PN16 DN20**
*** Leitbeschreibung
STLB-Bau 2025-10 042
Membranabsperrventil, für Trinkwasserleitung DIN 1988-200, Gehäuse und Oberteil aus Gusseisen mit Lamellengraphit EN-GJL, mit Innengummierung, mit Handrad, Membrane aus EPDM, mit Flanschanschluss, Nenndruck 1,6 MPa (16 bar), DN 20.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 mit DVGW-Registrierung nach Arbeitsblatt W 900, Spindel steigend, wartungsfrei, totraumfrei, Beschichtung Gehäuse Polyamid (Rilsan)*
*Unterbeschreibung 2 Einschl. nachfolgendem Zubehör:*
Einschl. nachfolgendem Zubehör:
- 2 St. Gegenflansch mit Pressmuffe, Dichtung, Schrauben und Muttern

**2.2.4.3.022 Membranabsperrventil Guss Innengummierung Handrad PN16 DN25**
*** Leitbeschreibung
STLB-Bau 2025-10 042
Membranabsperrventil, für Trinkwasserleitung DIN 1988-200, Gehäuse und Oberteil aus Gusseisen mit Lamellengraphit EN-GJL, mit Innengummierung, mit Handrad, Membrane aus EPDM, mit Flanschanschluss, Nenndruck 1,6 MPa (16 bar), DN 25.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 mit DVGW-Registrierung nach Arbeitsblatt W 900, Spindel steigend, wartungsfrei, totraumfrei, Beschichtung Gehäuse Polyamid (Rilsan)*
*Unterbeschreibung 2 Einschl. nachfolgendem Zubehör:*
Einschl. nachfolgendem Zubehör:
- 2 St. Gegenflansch mit Pressmuffe, Dichtung, Schrauben und Muttern

**2.2.4.3.023 Membranabsperrventil Guss Innengummierung Handrad PN16 DN32**
*** Leitbeschreibung
STLB-Bau 2025-10 042
Membranabsperrventil, für Trinkwasserleitung DIN 1988-200, Gehäuse und Oberteil aus Gusseisen mit Lamellengraphit EN-GJL, mit Innengummierung, mit Handrad, Membrane aus EPDM, mit Flanschanschluss, Nenndruck 1,6 MPa (16 bar), DN 32.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 mit DVGW-Registrierung nach Arbeitsblatt W 900, Spindel steigend, wartungsfrei, totraumfrei, Beschichtung Gehäuse Polyamid (Rilsan)*
*Unterbeschreibung 2 Einschl. nachfolgendem Zubehör:*
Einschl. nachfolgendem Zubehör:
- 2 St. Gegenflansch mit Pressmuffe, Dichtung, Schrauben und Muttern

**2.2.4.3.024 Membranabsperrventil Guss Innengummierung Handrad PN16 DN40**
*** Leitbeschreibung
STLB-Bau 2025-10 042
Membranabsperrventil, für Trinkwasserleitung DIN 1988-200, Gehäuse und Oberteil aus Gusseisen mit Lamellengraphit EN-GJL, mit Innengummierung, mit Handrad, Membrane aus EPDM, mit Flanschanschluss, Nenndruck 1,6 MPa (16 bar), DN 40.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 mit DVGW-Registrierung nach Arbeitsblatt W 900, Spindel steigend, wartungsfrei, totraumfrei, Beschichtung Gehäuse Polyamid (Rilsan)*
*Unterbeschreibung 2 Einschl. nachfolgendem Zubehör:*
Einschl. nachfolgendem Zubehör:
- 2 St. Gegenflansch mit Pressmuffe, Dichtung, Schrauben und Muttern

**2.2.4.3.025 Membranabsperrventil Guss Innengummierung Handrad PN16 DN50**
*** Leitbeschreibung
STLB-Bau 2025-10 042
Membranabsperrventil, für Trinkwasserleitung DIN 1988-200, Gehäuse und Oberteil aus Gusseisen mit Lamellengraphit EN-GJL, mit Innengummierung, mit Handrad, Membrane aus EPDM, mit Flanschanschluss, Nenndruck 1,6 MPa (16 bar), DN 50.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 mit DVGW-Registrierung nach Arbeitsblatt W 900, Spindel steigend, wartungsfrei, totraumfrei, Beschichtung Gehäuse Polyamid (Rilsan)*
*Unterbeschreibung 2 Einschl. nachfolgendem Zubehör:*
Einschl. nachfolgendem Zubehör:
- 2 St. Gegenflansch mit Pressmuffe, Dichtung, Schrauben und Muttern

**2.2.4.3.026 Membranabsperrventil Guss Innengummierung Handrad PN16 DN65**
*** Leitbeschreibung
STLB-Bau 2025-10 042
Membranabsperrventil, für Trinkwasserleitung DIN 1988-200, Gehäuse und Oberteil aus Gusseisen mit Lamellengraphit EN-GJL, mit Innengummierung, mit Handrad, Membrane aus EPDM, mit Flanschanschluss, Nenndruck 1,6 MPa (16 bar), DN 65.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 mit DVGW-Registrierung nach Arbeitsblatt W 900, Spindel steigend, wartungsfrei, totraumfrei, Beschichtung Gehäuse Polyamid (Rilsan)*
*Unterbeschreibung 2 Einschl. nachfolgendem Zubehör:*
Einschl. nachfolgendem Zubehör:
- 2 St. Gegenflansch mit Pressmuffe, Dichtung, Schrauben und Muttern

*Hinweis: Absperrventile aus Rotguss, Pressverschraubung, totraumfrei*

**2.2.4.3.027 Absperrventil Rotguss Schrägsitz Entleerungsventil Handrad PN16 DN15 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 15, mit Dämmschalen.
Menge: 356,000 St
- 356,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.028 Absperrventil Rotguss Schrägsitz Entleerungsventil Handrad PN16 DN20 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 20, mit Dämmschalen.
Menge: 86,000 St
- 86,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.029 Absperrventil Rotguss Schrägsitz Entleerungsventil Handrad PN16 DN25 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 25, mit Dämmschalen.
Menge: 42,000 St
- 42,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.030 Absperrventil Rotguss Schrägsitz Entleerungsventil Handrad PN16 DN32 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 32, mit Dämmschalen.
Menge: 46,000 St
- 46,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.031 Absperrventil Rotguss Schrägsitz Entleerungsventil Handrad PN16 DN40 Dämmschalen**
STLB-Bau 2025-10 042
Absperrventil, für Trinkwasserleitung DIN 1988-200, Gehäuse, Oberteil und wasserberührende Teile der Innengarnitur aus Rotguss DIN EN 1982, Schrägsitzform DIN 3502 mit Entleerungsventil, mit EPDM-Lippendichtung und EPDM-Sitzdichtung, mit Sitzring aus nichtrostendem Stahl, mit Handrad, beiderseits Pressverschraubung, Nenndruck 1,6 MPa (16 bar), DN 40, mit Dämmschalen.
Menge: 29,000 St
- 29,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.032 Absperrventil Rotguss Schrägsitz Entleerungsventil Handrad PN16 DN50 Dämmschalen**
STLB-Bau 2025-10 042
Absperrventil, für Trinkwasserleitung DIN 1988-200, Gehäuse, Oberteil und wasserberührende Teile der Innengarnitur aus Rotguss DIN EN 1982, Schrägsitzform DIN 3502 mit Entleerungsventil, mit EPDM-Lippendichtung und EPDM-Sitzdichtung, mit Sitzring aus nichtrostendem Stahl, mit Handrad, beiderseits Pressverschraubung, Nenndruck 1,6 MPa (16 bar), DN 50, mit Dämmschalen.
Menge: 12,000 St
- 12,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Absperrkugelhähne mit Trinkwasserzulassung*

**2.2.4.3.033 Kugelhahn TW DN15 PN16 Durchgang Rotguss Dämmschalen**
STLB-Bau 2025-10 042
Kugelhahn, für Trinkwasserleitung DIN 1988-200, DN 15, Nenndruck 1,6 MPa (16 bar), Durchgangsform, Gehäuse aus Rotguss, einschl. Knebel, mit Dämmschalen, Ausführung gemäß Einzelbeschreibung,
Einzelbeschreibungs-Nr 'als Vollstrom-Absperrventil,
totraumfrei, beiderseits Pressverschraubung'.
Menge: 120,000 St
- 120,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.034 Kugelhahn TW DN20 PN16 Durchgang Rotguss Dämmschalen**
STLB-Bau 2025-10 042
Kugelhahn, für Trinkwasserleitung DIN 1988-200, DN 20, Nenndruck 1,6 MPa (16 bar), Durchgangsform, Gehäuse aus Rotguss, einschl. Knebel, mit Dämmschalen, Ausführung gemäß Einzelbeschreibung,
Einzelbeschreibungs-Nr 'als Vollstrom-Absperrventil,
totraumfrei, beiderseits Pressverschraubung'.
Menge: 80,000 St
- 80,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.035 Kugelhahn TW DN25 PN16 Durchgang Rotguss Dämmschalen**
STLB-Bau 2025-10 042
Kugelhahn, für Trinkwasserleitung DIN 1988-200, DN 25, Nenndruck 1,6 MPa (16 bar), Durchgangsform, Gehäuse aus Rotguss, einschl. Knebel, mit Dämmschalen, Ausführung gemäß Einzelbeschreibung,
Einzelbeschreibungs-Nr 'als Vollstrom-Absperrventil,
totraumfrei, beiderseits Pressverschraubung'.
Menge: 60,000 St
- 60,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.036 Kugelhahn TW DN32 PN16 Durchgang Rotguss Dämmschalen**
STLB-Bau 2025-10 042
Kugelhahn, für Trinkwasserleitung DIN 1988-200, DN 32, Nenndruck 1,6 MPa (16 bar), Durchgangsform, Gehäuse aus Rotguss, einschl. Knebel, mit Dämmschalen, Ausführung gemäß Einzelbeschreibung,
Einzelbeschreibungs-Nr 'als Vollstrom-Absperrventil,
totraumfrei, beiderseits Pressverschraubung'.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Unterputz-Absperrventile aus Rotguss*

**2.2.4.3.037 Wandeinbauarmatur Rotguss DN15 Dämmschalen**
*** Leitbeschreibung
STLB-Bau 2025-10 045
Wandeinbauarmatur, als Absperrventil, Gehäuse aus Rotguss, medienberührende Teile nickelfrei, DN 15, Geräuschverhalten DIN 4109-1 Gruppe I, mit Prüfbericht, mit Pressanschluss, Einbautiefe über 80 bis 180 mm, mit Dämmschalen.
Menge: 32,000 St
- 32,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Fertigmontagesatz zum Wandeinbaukörper, verchromter Bediengriff aus ABS-Kunststoff mit rotem oder blauem Signierplättchen, mit Klemmeinheit zur Befestigung im Kunststoffschaft der Unterputzventile, Oberfläche verchromt.*

**2.2.4.3.038 Wandeinbauarmatur Rotguss DN20 Dämmschalen**
*** Leitbeschreibung
STLB-Bau 2025-10 045
Wandeinbauarmatur, als Absperrventil, Gehäuse aus Rotguss, medienberührende Teile nickelfrei, DN 20, Geräuschverhalten DIN 4109-1 Gruppe I, mit Prüfbericht, mit Pressanschluss, Einbautiefe über 80 bis 180 mm, mit Dämmschalen.
Menge: 32,000 St
- 32,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Fertigmontagesatz zum Wandeinbaukörper, verchromter Bediengriff aus ABS-Kunststoff mit rotem oder blauem Signierplättchen, mit Klemmeinheit zur Befestigung im Kunststoffschaft der Unterputzventile, Oberfläche verchromt.*

**2.2.4.3.039 Wandeinbauarmatur Rotguss DN25 Dämmschalen**
*** Leitbeschreibung
STLB-Bau 2025-10 045
Wandeinbauarmatur, als Absperrventil, Gehäuse aus Rotguss, medienberührende Teile nickelfrei, DN 25, Geräuschverhalten DIN 4109-1 Gruppe I, mit Prüfbericht, mit Pressanschluss, Einbautiefe über 80 bis 180 mm, mit Dämmschalen.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Fertigmontagesatz zum Wandeinbaukörper, verchromter Bediengriff aus ABS-Kunststoff mit rotem oder blauem Signierplättchen, mit Klemmeinheit zur Befestigung im Kunststoffschaft der Unterputzventile, Oberfläche verchromt.*

*Hinweis: Nachfolgende Regulierarmaturen beziehen sich auf alle die unter Rohrleitungen genannten Medien, Montageorte und -höhen sowie ggf. zusätzlich beschriebene Sicherungsmaßnahmen.*
Nachfolgende Regulierarmaturen beziehen sich auf alle die unter Rohrleitungen genannten Medien, Montageorte und -höhen sowie ggf. zusätzlich beschriebene Sicherungsmaßnahmen.
Behinderungen durch beengte Montage- und Platzverhältnisse sind grundsätzlich in den Einheitspreisen mit einzukalkulieren.

*Hinweis: Statische Zirkulations-Regulierventile*

**2.2.4.3.040 Zirkulations-Regulierventil statisch regelbar absperrbar analoge Temperaturanzeige Rotguss Schrägsitz Entleerungsventil PN16 DN15 Dämmschalen**
STLB-Bau 2025-10 042
Zirkulations-Regulierventil statisch regelbar, absperrbar ohne Veränderung Voreinstellung, für Trinkwasserleitung warm DIN 1988-200, mit analoger Temperaturanzeige, zum hydraulischen, fixen Strangabgleich, Gehäuse, Oberteil und wasserberührende Teile der Innengarnitur aus Rotguss DIN EN 1982, Schrägsitzform mit Entleerungsventil, mit digitaler Voreinstellungsanzeige und Zeigerthermometer, mit PTFE-Sitzdichtung, beiderseits Pressverschraubung, Nenndruck 1,6 MPa (16 bar), DN 15, mit Dämmschalen.
Menge: 18,000 St
- 18,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.041 Zirkulations-Regulierventil statisch regelbar absperrbar analoge Temperaturanzeige Rotguss Schrägsitz Entleerungsventil PN16 DN20 Dämmschalen**
STLB-Bau 2025-10 042
Zirkulations-Regulierventil statisch regelbar, absperrbar ohne Veränderung Voreinstellung, für Trinkwasserleitung warm DIN 1988-200, mit analoger Temperaturanzeige, zum hydraulischen, fixen Strangabgleich, Gehäuse, Oberteil und wasserberührende Teile der Innengarnitur aus Rotguss DIN EN 1982, Schrägsitzform mit Entleerungsventil, mit digitaler Voreinstellungsanzeige und Zeigerthermometer, mit PTFE-Sitzdichtung, beiderseits Pressverschraubung, Nenndruck 1,6 MPa (16 bar), DN 20, mit Dämmschalen.
Menge: 12,000 St
- 12,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.042 Zirkulations-Regulierventil statisch regelbar absperrbar analoge Temperaturanzeige Rotguss Schrägsitz Entleerungsventil PN16 DN25 Dämmschalen**
STLB-Bau 2025-10 042
Zirkulations-Regulierventil statisch regelbar, absperrbar ohne Veränderung Voreinstellung, für Trinkwasserleitung warm DIN 1988-200, mit analoger Temperaturanzeige, zum hydraulischen, fixen Strangabgleich, Gehäuse, Oberteil und wasserberührende Teile der Innengarnitur aus Rotguss DIN EN 1982, Schrägsitzform mit Entleerungsventil, mit digitaler Voreinstellungsanzeige und Zeigerthermometer, mit PTFE-Sitzdichtung, beiderseits Pressverschraubung, Nenndruck 1,6 MPa (16 bar), DN 25, mit Dämmschalen.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.043 Zirkulations-Regulierventil statisch regelbar absperrbar analoge Temperaturanzeige Rotguss Schrägsitz Entleerungsventil PN16 DN32 Dämmschalen**
STLB-Bau 2025-10 042
Zirkulations-Regulierventil statisch regelbar, absperrbar ohne Veränderung Voreinstellung, für Trinkwasserleitung warm DIN 1988-200, mit analoger Temperaturanzeige, zum hydraulischen, fixen Strangabgleich, Gehäuse, Oberteil und wasserberührende Teile der Innengarnitur aus Rotguss DIN EN 1982, Schrägsitzform mit Entleerungsventil, mit digitaler Voreinstellungsanzeige und Zeigerthermometer, mit PTFE-Sitzdichtung, beiderseits Pressverschraubung, Nenndruck 1,6 MPa (16 bar), DN 32, mit Dämmschalen.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Automatische Zirkulations-Regulierventile (Einbau in Etagenleitung am Schachtausgang, Bsp. Kemper, Figur 141 0G mit Pressverschraubungen)*
Automatische Zirkulations-Regulierventile

**2.2.4.3.044 Zirkulations-Regulierventil autom. regelbar absperrbar analoge Temperaturanzeige Rotguss Geradsitz Entleerungsanschluss PN16 DN15 Dämmschalen**
STLB-Bau 2025-10 042
Zirkulations-Regulierventil thermostatisch regelbar, absperrbar, für Trinkwasserleitung warm DIN 1988-200, für Wassertemperatur von 50 bis 65 Grad C, mit analoger Temperaturanzeige, zum thermisch selbstregelnden, hydraulischen Strangabgleich und automatischer Regelbereichsumstellung für thermische Desinfektion mind. 70 Grad C, Gehäuse, Oberteil und wasserberührende Teile der Innengarnitur aus Rotguss DIN EN 1982, Geradsitzform, mit Entleerungsanschluss und -ventil, mit PTFE-Sitzdichtung, beiderseits Pressverschraubung, Nenndruck 1,6 MPa (16 bar), DN 15, mit Dämmschalen, Ausführung gemäß Einzelbeschreibung,
Einzelbeschreibungs-Nr 'Werkseinstellung der Zirkulationstemperatur auf 58°C. Ggf. ist die Temperatureinstellung durch den AN anzupassen.'.
Menge: 68,000 St
- 68,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.045 Zirkulations-Regulierventil autom. regelbar absperrbar analoge Temperaturanzeige Rotguss Geradsitz Entleerungsanschluss PN16 DN20 Dämmschalen**
STLB-Bau 2025-10 042
Zirkulations-Regulierventil thermostatisch regelbar, absperrbar, für Trinkwasserleitung warm DIN 1988-200, für Wassertemperatur von 50 bis 65 Grad C, mit analoger Temperaturanzeige, zum thermisch selbstregelnden, hydraulischen Strangabgleich und automatischer Regelbereichsumstellung für thermische Desinfektion mind. 70 Grad C, Gehäuse, Oberteil und wasserberührende Teile der Innengarnitur aus Rotguss DIN EN 1982, Geradsitzform, mit Entleerungsanschluss und -ventil, mit PTFE-Sitzdichtung, beiderseits Pressverschraubung, Nenndruck 1,6 MPa (16 bar), DN 20, mit Dämmschalen, Ausführung gemäß Einzelbeschreibung,
Einzelbeschreibungs-Nr 'Werkseinstellung der Zirkulationstemperatur auf 58°C. Ggf. ist die Temperatureinstellung durch den AN anzupassen.'.
Menge: 26,000 St
- 26,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.046 Zirkulations-Regulierventil autom. regelbar absperrbar analoge Temperaturanzeige Rotguss Geradsitz Entleerungsanschluss PN16 DN25 Dämmschalen**
STLB-Bau 2025-10 042
Zirkulations-Regulierventil thermostatisch regelbar, absperrbar, für Trinkwasserleitung warm DIN 1988-200, für Wassertemperatur von 50 bis 65 Grad C, mit analoger Temperaturanzeige, zum thermisch selbstregelnden, hydraulischen Strangabgleich und automatischer Regelbereichsumstellung für thermische Desinfektion mind. 70 Grad C, Gehäuse, Oberteil und wasserberührende Teile der Innengarnitur aus Rotguss DIN EN 1982, Geradsitzform, mit Entleerungsanschluss und -ventil, mit PTFE-Sitzdichtung, beiderseits Pressverschraubung, Nenndruck 1,6 MPa (16 bar), DN 25, mit Dämmschalen, Ausführung gemäß Einzelbeschreibung,
Einzelbeschreibungs-Nr 'Werkseinstellung der Zirkulationstemperatur auf 58°C. Ggf. ist die Temperatureinstellung durch den AN anzupassen.'.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Nachfolgende Sicherungsarmaturen beziehen sich auf alle die unter Rohrleitungen genannten Medien, Montageorte und -höhen sowie ggf. zusätzlich beschriebene Sicherungsmaßnahmen.*
Nachfolgende Sicherungsarmaturen beziehen sich auf alle die unter Rohrleitungen genannten Medien, Montageorte und -höhen sowie ggf. zusätzlich beschriebene Sicherungsmaßnahmen.
Behinderungen durch beengte Montage- und Platzverhältnisse sind grundsätzlich in den Einheitspreisen mit einzukalkulieren.

*Hinweis: Druckminderer*

**2.2.4.3.047 Druckminderer PN16 Vordruck 2bar Hinterdruck 1,5-6bar TW Rotguss G3/4**
*** Leitbeschreibung
STLB-Bau 2025-10 042
Druckminderer, in Verbindung mit Druckmessgerät, Nenndruck 1,6 MPa (16 bar), min. Vordruck 2 bar, Hinterdruck 1,5 bis 6 bar, entlastet, DIN EN 1567, für Trinkwasserleitung DIN 1988-200, max. Betriebstemperatur 30 Grad C, mit Anschlussgewinde, mit Schallschutzprüfzeichen DIN EN ISO 3822-1 Klasse I, Gehäuse aus Rotguss, G 3/4.
Menge: 18,000 St
- 18,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- Druckregler mit druckentlastetem Einsitzventil und Vordruckentlastung
- Innenteile aus Rotguss, Edelstahl und Kunststoff
- komplett wartungsfähig
- Ventilgehäuse des Druckminderers aus transparentem Kunststoff
- Ausgangsdruck individuell an arretierbarem Kunststoffeinstellrad mit
  Anzeigeskala einstellbar
- integrierter eingangsseitiger Edelstahl-Schmutzfänger
- Außengewinde für flachdichtende Verschraubungen
- für waagerechten und senkrechten Einbau geeignet
- Anschluss für optional erhältliches Manometer
- einschl. Sechskantschlüssel
- einschl. Rotguss Basis-Modul
- die Anforderung zur Wartung gem. DIN EN 806-5 ist einzuhalten

Normen und Zulassungen
- DVGW-Zulassung
- Kunststoffteile mit KTW- und W 270-Zulassung
- nach UBA-Bewertungsgrundlage
- Schallschutzzulassung nach DIN EN ISO 3822 Klasse 1
- DIN EN 1213 / DIN EN 1567

Technische Daten
- Druckstufe PN 16
- max. Betriebstemperatur 30 °C
- min. Ausgangsdruck 0,15 MPa
- max. Ausgangsdruck 0,60 MPa
- werksseitige Voreinstellung 0,4 MPa
*Unterbeschreibung 2 Einschl. nachfolgendem Zubehör:*
Einschl. nachfolgendem Zubehör:
- 2 St. Pressverschraubungen mit Dichtung
- Manometer

**2.2.4.3.048 Druckminderer PN16 Vordruck 2bar Hinterdruck 1,5-6bar TW Rotguss G1**
*** Leitbeschreibung
STLB-Bau 2025-10 042
Druckminderer, in Verbindung mit Druckmessgerät, Nenndruck 1,6 MPa (16 bar), min. Vordruck 2 bar, Hinterdruck 1,5 bis 6 bar, entlastet, DIN EN 1567, für Trinkwasserleitung DIN 1988-200, max. Betriebstemperatur 30 Grad C, mit Anschlussgewinde, mit Schallschutzprüfzeichen DIN EN ISO 3822-1 Klasse I, Gehäuse aus Rotguss, G 1.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- Druckregler mit druckentlastetem Einsitzventil und Vordruckentlastung
- Innenteile aus Rotguss, Edelstahl und Kunststoff
- komplett wartungsfähig
- Ventilgehäuse des Druckminderers aus transparentem Kunststoff
- Ausgangsdruck individuell an arretierbarem Kunststoffeinstellrad mit
  Anzeigeskala einstellbar
- integrierter eingangsseitiger Edelstahl-Schmutzfänger
- Außengewinde für flachdichtende Verschraubungen
- für waagerechten und senkrechten Einbau geeignet
- Anschluss für optional erhältliches Manometer
- einschl. Sechskantschlüssel
- einschl. Rotguss Basis-Modul
- die Anforderung zur Wartung gem. DIN EN 806-5 ist einzuhalten

Normen und Zulassungen
- DVGW-Zulassung
- Kunststoffteile mit KTW- und W 270-Zulassung
- nach UBA-Bewertungsgrundlage
- Schallschutzzulassung nach DIN EN ISO 3822 Klasse 1
- DIN EN 1213 / DIN EN 1567

Technische Daten
- Druckstufe PN 16
- max. Betriebstemperatur 30 °C
- min. Ausgangsdruck 0,15 MPa
- max. Ausgangsdruck 0,60 MPa
- werksseitige Voreinstellung 0,4 MPa
*Unterbeschreibung 2 Einschl. nachfolgendem Zubehör:*
Einschl. nachfolgendem Zubehör:
- 2 St. Pressverschraubungen mit Dichtung
- Manometer

**2.2.4.3.049 Druckminderer PN16 Vordruck 2bar Hinterdruck 1,5-6bar TW Rotguss G1 1/4**
*** Leitbeschreibung
STLB-Bau 2025-10 042
Druckminderer, in Verbindung mit Druckmessgerät, Nenndruck 1,6 MPa (16 bar), min. Vordruck 2 bar, Hinterdruck 1,5 bis 6 bar, entlastet, DIN EN 1567, für Trinkwasserleitung DIN 1988-200, max. Betriebstemperatur 30 Grad C, mit Anschlussgewinde, mit Schallschutzprüfzeichen DIN EN ISO 3822-1 Klasse I, Gehäuse aus Rotguss, G 1 1/4.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- Druckregler mit druckentlastetem Einsitzventil und Vordruckentlastung
- Innenteile aus Rotguss, Edelstahl und Kunststoff
- komplett wartungsfähig
- Ventilgehäuse des Druckminderers aus transparentem Kunststoff
- Ausgangsdruck individuell an arretierbarem Kunststoffeinstellrad mit
  Anzeigeskala einstellbar
- integrierter eingangsseitiger Edelstahl-Schmutzfänger
- Außengewinde für flachdichtende Verschraubungen
- für waagerechten und senkrechten Einbau geeignet
- Anschluss für optional erhältliches Manometer
- einschl. Sechskantschlüssel
- einschl. Rotguss Basis-Modul
- die Anforderung zur Wartung gem. DIN EN 806-5 ist einzuhalten

Normen und Zulassungen
- DVGW-Zulassung
- Kunststoffteile mit KTW- und W 270-Zulassung
- nach UBA-Bewertungsgrundlage
- Schallschutzzulassung nach DIN EN ISO 3822 Klasse 1
- DIN EN 1213 / DIN EN 1567

Technische Daten
- Druckstufe PN 16
- max. Betriebstemperatur 30 °C
- min. Ausgangsdruck 0,15 MPa
- max. Ausgangsdruck 0,60 MPa
- werksseitige Voreinstellung 0,4 MPa
*Unterbeschreibung 2 Einschl. nachfolgendem Zubehör:*
Einschl. nachfolgendem Zubehör:
- 2 St. Pressverschraubungen mit Dichtung
- Manometer

**2.2.4.3.050 Druckminderer PN16 Vordruck 2bar Hinterdruck 1,5-6bar TW Rotguss G1 1/2**
*** Leitbeschreibung
STLB-Bau 2025-10 042
Druckminderer, in Verbindung mit Druckmessgerät, Nenndruck 1,6 MPa (16 bar), min. Vordruck 2 bar, Hinterdruck 1,5 bis 6 bar, entlastet, DIN EN 1567, für Trinkwasserleitung DIN 1988-200, max. Betriebstemperatur 30 Grad C, mit Anschlussgewinde, mit Schallschutzprüfzeichen DIN EN ISO 3822-1 Klasse I, Gehäuse aus Rotguss, G 1 1/2.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- Druckregler mit druckentlastetem Einsitzventil und Vordruckentlastung
- Innenteile aus Rotguss, Edelstahl und Kunststoff
- komplett wartungsfähig
- Ventilgehäuse des Druckminderers aus transparentem Kunststoff
- Ausgangsdruck individuell an arretierbarem Kunststoffeinstellrad mit
  Anzeigeskala einstellbar
- integrierter eingangsseitiger Edelstahl-Schmutzfänger
- Außengewinde für flachdichtende Verschraubungen
- für waagerechten und senkrechten Einbau geeignet
- Anschluss für optional erhältliches Manometer
- einschl. Sechskantschlüssel
- einschl. Rotguss Basis-Modul
- die Anforderung zur Wartung gem. DIN EN 806-5 ist einzuhalten

Normen und Zulassungen
- DVGW-Zulassung
- Kunststoffteile mit KTW- und W 270-Zulassung
- nach UBA-Bewertungsgrundlage
- Schallschutzzulassung nach DIN EN ISO 3822 Klasse 1
- DIN EN 1213 / DIN EN 1567

Technische Daten
- Druckstufe PN 16
- max. Betriebstemperatur 30 °C
- min. Ausgangsdruck 0,15 MPa
- max. Ausgangsdruck 0,60 MPa
- werksseitige Voreinstellung 0,4 MPa
*Unterbeschreibung 2 Einschl. nachfolgendem Zubehör:*
Einschl. nachfolgendem Zubehör:
- 2 St. Pressverschraubungen mit Dichtung
- Manometer

**2.2.4.3.051 Druckminderer PN16 Vordruck 2bar Hinterdruck 1,5-6bar TW Rotguss G1 3/4**
*** Leitbeschreibung
STLB-Bau 2025-10 042
Druckminderer, in Verbindung mit Druckmessgerät, Nenndruck 1,6 MPa (16 bar), min. Vordruck 2 bar, Hinterdruck 1,5 bis 6 bar, entlastet, DIN EN 1567, für Trinkwasserleitung DIN 1988-200, max. Betriebstemperatur 30 Grad C, mit Anschlussgewinde, Gehäuse aus Rotguss, G 1 3/4.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- Druckregler mit druckentlastetem Einsitzventil und Vordruckentlastung
- Innenteile aus Rotguss, Edelstahl und Kunststoff
- komplett wartungsfähig
- Ventilgehäuse des Druckminderers aus transparentem Kunststoff
- Ausgangsdruck individuell an arretierbarem Kunststoffeinstellrad mit
  Anzeigeskala einstellbar
- integrierter eingangsseitiger Edelstahl-Schmutzfänger
- Außengewinde für flachdichtende Verschraubungen
- für waagerechten und senkrechten Einbau geeignet
- Anschluss für optional erhältliches Manometer
- einschl. Sechskantschlüssel
- einschl. Rotguss Basis-Modul
- die Anforderung zur Wartung gem. DIN EN 806-5 ist einzuhalten

Normen und Zulassungen
- DVGW-Zulassung
- Kunststoffteile mit KTW- und W 270-Zulassung
- nach UBA-Bewertungsgrundlage
- Schallschutzzulassung nach DIN EN ISO 3822 Klasse 1
- DIN EN 1213 / DIN EN 1567

Technische Daten
- Druckstufe PN 16
- max. Betriebstemperatur 30 °C
- min. Ausgangsdruck 0,15 MPa
- max. Ausgangsdruck 0,60 MPa
- werksseitige Voreinstellung 0,4 MPa
*Unterbeschreibung 2 Einschl. nachfolgendem Zubehör:*
Einschl. nachfolgendem Zubehör:
- 2 St. Pressverschraubungen mit Dichtung
- Manometer

*Hinweis: Rohrtrenner CA bis einschl. Flüssigkeitskategorie 3*

**2.2.4.3.052 Sicherungseinr. TW CA Rotguss PN10 DN15 Gewindeanschl. Verschr.**
*** Leitbeschreibung
STLB-Bau 2025-10 042
Sicherungseinrichtung für Trinkwasser DIN EN 1717, als Rohrtrenner mit unterschiedlichen, nicht kontrollierbaren Druckzonen, Gruppe/Typ CA, mit Schallschutzprüfzeichen DIN EN ISO 3822-1 Klasse I, Gehäuse, Oberteil und wasserberührende Teile der Innengarnitur aus Rotguss, mit integriertem eingangsseitigem Schmutzfänger, Sicherungspatrone, positivem Druckgefälle, nicht kontrollierbarer Mitteldruckkammer mit Ablassventil, zur Absicherung von Anlagen bis Flüssigkeitskategorie 3, Nenndruck 1 MPa (10 bar), DN 15, Gewindeanschluss, einschl. Verschraubung.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- zur Absicherung von Trinkwasser gegen Nichttrinkwasser bis einschl.
  Flüssigkeitskategorie 3 nach DIN 1988-100
- mediumberührte Metallteile aus entzinkungsfreiem und
  korrosionsbeständigem Rotguss, beständig gegen aggressives Wasser
- integrierter eingangsseitiger Edelstahl-Schmutzfänger
- wartungsfreie Sicherungskartusche mit positivem Druckgefälle
- mit nicht kontrollierbarer Mitteldruckkammer
- Außengewinde für flachdichtende Verschraubungen
- Ablaufanschluss aus Kunststoff/Rotguss nach DIN EN 1717
- eingangs- und ausgangsseitiger Rückflussverhinderer
- totraumfrei
- Einbaulage waagerecht, Ablaufventil unten
- die Anforderung zur Wartung gem. DIN EN 806-5 ist einzuhalten

Normen und Zulassungen
- DVGW-Zulassung
- Kunststoffteile mit KTW- und W 270-Zulassung
- nach UBA-Bewertungsgrundlage
- Schallschutzzulassung nach DIN EN ISO 3822 Klasse 1
- DIN EN 14367 / DIN EN 1717

Technische Daten
- Druckstufe PN 10
- max. Betriebstemperatur 60 °C
- kurzfristige Spitzentemperatur 65 °C
*Unterbeschreibung 2 Einschl. nachfolgendem Zubehör:*
Einschl. nachfolgendem Zubehör:
- 2 St. Pressverschraubungen mit Dichtung

**2.2.4.3.053 Sicherungseinr. TW CA Rotguss PN10 DN20 Gewindeanschl. Verschr.**
*** Leitbeschreibung
STLB-Bau 2025-10 042
Sicherungseinrichtung für Trinkwasser DIN EN 1717, als Rohrtrenner mit unterschiedlichen, nicht kontrollierbaren Druckzonen, Gruppe/Typ CA, mit Schallschutzprüfzeichen DIN EN ISO 3822-1 Klasse I, Gehäuse, Oberteil und wasserberührende Teile der Innengarnitur aus Rotguss, mit integriertem eingangsseitigem Schmutzfänger, Sicherungspatrone, positivem Druckgefälle, nicht kontrollierbarer Mitteldruckkammer mit Ablassventil, zur Absicherung von Anlagen bis Flüssigkeitskategorie 3, Nenndruck 1 MPa (10 bar), DN 20, Gewindeanschluss, einschl. Verschraubung.
Menge: 15,000 St
- 15,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- zur Absicherung von Trinkwasser gegen Nichttrinkwasser bis einschl.
  Flüssigkeitskategorie 3 nach DIN 1988-100
- mediumberührte Metallteile aus entzinkungsfreiem und
  korrosionsbeständigem Rotguss, beständig gegen aggressives Wasser
- integrierter eingangsseitiger Edelstahl-Schmutzfänger
- wartungsfreie Sicherungskartusche mit positivem Druckgefälle
- mit nicht kontrollierbarer Mitteldruckkammer
- Außengewinde für flachdichtende Verschraubungen
- Ablaufanschluss aus Kunststoff/Rotguss nach DIN EN 1717
- eingangs- und ausgangsseitiger Rückflussverhinderer
- totraumfrei
- Einbaulage waagerecht, Ablaufventil unten
- die Anforderung zur Wartung gem. DIN EN 806-5 ist einzuhalten

Normen und Zulassungen
- DVGW-Zulassung
- Kunststoffteile mit KTW- und W 270-Zulassung
- nach UBA-Bewertungsgrundlage
- Schallschutzzulassung nach DIN EN ISO 3822 Klasse 1
- DIN EN 14367 / DIN EN 1717

Technische Daten
- Druckstufe PN 10
- max. Betriebstemperatur 60 °C
- kurzfristige Spitzentemperatur 65 °C
*Unterbeschreibung 2 Einschl. nachfolgendem Zubehör:*
Einschl. nachfolgendem Zubehör:
- 2 St. Pressverschraubungen mit Dichtung

*Hinweis: Systemtrenner BA bis einschl. Flüssigkeitskategorie 4*

**2.2.4.3.054 Sicherungseinr. TW BA Rotguss PN10 DN15 Gewindeanschl. Verschr.**
*** Leitbeschreibung
STLB-Bau 2025-10 042
Sicherungseinrichtung für Trinkwasser DIN EN 1717, als Rohrtrenner mit kontrollierbarer Mitteldruckzone, Gruppe/Typ BA, DIN EN 12729, mit Schallschutzprüfzeichen DIN EN ISO 3822-1 Klasse I, Gehäuse, Oberteil und wasserberührende Teile der Innengarnitur aus Rotguss, mit differenzdruckgesteuerter Sicherheitspatrone, Rückflussverhinderern, Schmutzfänger, Prüfventilen, Ablassventil, Ablaufanschluss, zur Absicherung von Anlagen bis Flüssigkeitskategorie 4, Nenndruck 1 MPa (10 bar), DN 15, Gewindeanschluss, einschl. Verschraubung.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- zur Absicherung von Trinkwasser gegen Nichttrinkwasser bis einschl.
  Flüssigkeitskategorie 4 nach DIN EN 1717 / DIN 1988-100
- mediumberührte Metallteile aus entzinkungsfreiem und
  korrosionsbeständigem Rotguss, beständig gegen aggressives Wasser
- integrierter eingangsseitiger Edelstahl-Schmutzfänger
- integrierte differenzdruckgesteuerte und wartungsfreundliche
  Sicherungskartusche inklusive RV
- mit kontrollierbarer Mitteldruckkammer
- Außengewinde für flachdichtende Verschraubungen
- einschl. drei Prüfventile
- Ablaufanschluss aus Kunststoff/Rotguss nach DIN EN 1717
- eingangs- und ausgangsseitiger Rückflussverhinderer
- totraumfrei
- Hauptachse horizontal
- die Anforderung zur Wartung gem. DIN EN 806-5 ist einzuhalten

Normen und Zulassungen
- DVGW-Zulassung
- Kunststoffteile mit KTW- und W 270-Zulassung
- nach UBA-Bewertungsgrundlage
- mit Durchflusswerten nach DVGW W 570 / DIN EN 1717

Technische Daten
- Druckstufe PN 10
- max. Betriebstemperatur 60 °C
- kurzfristige Spitzentemperatur 65 °C
*Unterbeschreibung 2 Einschl. nachfolgendem Zubehör:*
Einschl. nachfolgendem Zubehör:
- 2 St. Pressverschraubungen mit Dichtung

**2.2.4.3.055 Sicherungseinr. TW BA Rotguss PN10 DN20 Gewindeanschl. Verschr.**
*** Leitbeschreibung
STLB-Bau 2025-10 042
Sicherungseinrichtung für Trinkwasser DIN EN 1717, als Rohrtrenner mit kontrollierbarer Mitteldruckzone, Gruppe/Typ BA, DIN EN 12729, mit Schallschutzprüfzeichen DIN EN ISO 3822-1 Klasse I, Gehäuse, Oberteil und wasserberührende Teile der Innengarnitur aus Rotguss, mit differenzdruckgesteuerter Sicherheitspatrone, Rückflussverhinderern, Schmutzfänger, Prüfventilen, Ablassventil, Ablaufanschluss, zur Absicherung von Anlagen bis Flüssigkeitskategorie 4, Nenndruck 1 MPa (10 bar), DN 20, Gewindeanschluss, einschl. Verschraubung.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- zur Absicherung von Trinkwasser gegen Nichttrinkwasser bis einschl.
  Flüssigkeitskategorie 4 nach DIN EN 1717 / DIN 1988-100
- mediumberührte Metallteile aus entzinkungsfreiem und
  korrosionsbeständigem Rotguss, beständig gegen aggressives Wasser
- integrierter eingangsseitiger Edelstahl-Schmutzfänger
- integrierte differenzdruckgesteuerte und wartungsfreundliche
  Sicherungskartusche inklusive RV
- mit kontrollierbarer Mitteldruckkammer
- Außengewinde für flachdichtende Verschraubungen
- einschl. drei Prüfventile
- Ablaufanschluss aus Kunststoff/Rotguss nach DIN EN 1717
- eingangs- und ausgangsseitiger Rückflussverhinderer
- totraumfrei
- Hauptachse horizontal
- die Anforderung zur Wartung gem. DIN EN 806-5 ist einzuhalten

Normen und Zulassungen
- DVGW-Zulassung
- Kunststoffteile mit KTW- und W 270-Zulassung
- nach UBA-Bewertungsgrundlage
- mit Durchflusswerten nach DVGW W 570 / DIN EN 1717

Technische Daten
- Druckstufe PN 10
- max. Betriebstemperatur 60 °C
- kurzfristige Spitzentemperatur 65 °C
*Unterbeschreibung 2 Einschl. nachfolgendem Zubehör:*
Einschl. nachfolgendem Zubehör:
- 2 St. Pressverschraubungen mit Dichtung

**2.2.4.3.056 Sicherungseinr. TW BA Rotguss PN10 DN25 Gewindeanschl. Verschr.**
*** Leitbeschreibung
STLB-Bau 2025-10 042
Sicherungseinrichtung für Trinkwasser DIN EN 1717, als Rohrtrenner mit kontrollierbarer Mitteldruckzone, Gruppe/Typ BA, DIN EN 12729, Gehäuse, Oberteil und wasserberührende Teile der Innengarnitur aus Rotguss, mit differenzdruckgesteuerter Sicherheitspatrone, Rückflussverhinderern, Schmutzfänger, Prüfventilen, Ablassventil, Ablaufanschluss, zur Absicherung von Anlagen bis Flüssigkeitskategorie 4, Nenndruck 1 MPa (10 bar), DN 25, Gewindeanschluss, einschl. Verschraubung.
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- zur Absicherung von Trinkwasser gegen Nichttrinkwasser bis einschl.
  Flüssigkeitskategorie 4 nach DIN EN 1717 / DIN 1988-100
- mediumberührte Metallteile aus entzinkungsfreiem und
  korrosionsbeständigem Rotguss, beständig gegen aggressives Wasser
- integrierter eingangsseitiger Edelstahl-Schmutzfänger
- integrierte differenzdruckgesteuerte und wartungsfreundliche
  Sicherungskartusche inklusive RV
- mit kontrollierbarer Mitteldruckkammer
- Außengewinde für flachdichtende Verschraubungen
- einschl. drei Prüfventile
- Ablaufanschluss aus Kunststoff/Rotguss nach DIN EN 1717
- eingangs- und ausgangsseitiger Rückflussverhinderer
- totraumfrei
- Hauptachse horizontal
- die Anforderung zur Wartung gem. DIN EN 806-5 ist einzuhalten

Normen und Zulassungen
- DVGW-Zulassung
- Kunststoffteile mit KTW- und W 270-Zulassung
- nach UBA-Bewertungsgrundlage
- mit Durchflusswerten nach DVGW W 570 / DIN EN 1717

Technische Daten
- Druckstufe PN 10
- max. Betriebstemperatur 60 °C
- kurzfristige Spitzentemperatur 65 °C
*Unterbeschreibung 2 Einschl. nachfolgendem Zubehör:*
Einschl. nachfolgendem Zubehör:
- 2 St. Pressverschraubungen mit Dichtung

**2.2.4.3.057 Sicherungseinr. TW BA Rotguss PN10 DN32 Gewindeanschl. Verschr.**
*** Leitbeschreibung
STLB-Bau 2025-10 042
Sicherungseinrichtung für Trinkwasser DIN EN 1717, als Rohrtrenner mit kontrollierbarer Mitteldruckzone, Gruppe/Typ BA, DIN EN 12729, Gehäuse, Oberteil und wasserberührende Teile der Innengarnitur aus Rotguss, mit differenzdruckgesteuerter Sicherheitspatrone, Rückflussverhinderern, Schmutzfänger, Prüfventilen, Ablassventil, Ablaufanschluss, zur Absicherung von Anlagen bis Flüssigkeitskategorie 4, Nenndruck 1 MPa (10 bar), DN 32, Gewindeanschluss, einschl. Verschraubung.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- zur Absicherung von Trinkwasser gegen Nichttrinkwasser bis einschl.
  Flüssigkeitskategorie 4 nach DIN EN 1717 / DIN 1988-100
- mediumberührte Metallteile aus entzinkungsfreiem und
  korrosionsbeständigem Rotguss, beständig gegen aggressives Wasser
- integrierter eingangsseitiger Edelstahl-Schmutzfänger
- integrierte differenzdruckgesteuerte und wartungsfreundliche
  Sicherungskartusche inklusive RV
- mit kontrollierbarer Mitteldruckkammer
- Außengewinde für flachdichtende Verschraubungen
- einschl. drei Prüfventile
- Ablaufanschluss aus Kunststoff/Rotguss nach DIN EN 1717
- eingangs- und ausgangsseitiger Rückflussverhinderer
- totraumfrei
- Hauptachse horizontal
- die Anforderung zur Wartung gem. DIN EN 806-5 ist einzuhalten

Normen und Zulassungen
- DVGW-Zulassung
- Kunststoffteile mit KTW- und W 270-Zulassung
- nach UBA-Bewertungsgrundlage
- mit Durchflusswerten nach DVGW W 570 / DIN EN 1717

Technische Daten
- Druckstufe PN 10
- max. Betriebstemperatur 60 °C
- kurzfristige Spitzentemperatur 65 °C
*Unterbeschreibung 2 Einschl. nachfolgendem Zubehör:*
Einschl. nachfolgendem Zubehör:
- 2 St. Pressverschraubungen mit Dichtung

*Hinweis: Systemtrenner-Auslaufventil BA bis einschl. Flüssigkeitskategorie 4*

**2.2.4.3.058 Befüllkomb. BA Rotguss PN10 DN20**
*** Leitbeschreibung
STLB-Bau 2025-10 042
Befüllkombination, mit Rohrtrenner, Gruppe/Typ BA DIN EN 1717, mit Absperrung, Druckminderer DIN EN 1567, Druckmessgerät, integriertem Schmutzfänger, zur Absicherung von Anlagen bis Flüssigkeitskategorie 4 DIN EN 1717, aus Rotguss, Nenndruck 1 MPa (10 bar), DN 20, max. Betriebstemperatur 65 Grad C, Ausgangsdruck 1 bis 4 bar, mit Gewindeanschluss, einschl. Verschraubung.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
Vorgenannte Befüllkombination dient gleichzeitig als Auslaufventil für das
Ausgussbecken in der Technikzentrale.

- zur Absicherung von Trinkwasser gegen Nichttrinkwasser bis einschl.
  Flüssigkeitskategorie 4 nach DIN EN1717 / DIN 1988-100
- für Heizungswasser mit Inhibitoren
- mediumberührte Metallteile aus entzinkungsfreiem und
  korrosionsbeständigem Rotguss, beständig gegen
- aggressives Wasser
- bestehend aus Absperrung, Druckminderer, Systemtrenner BA
  und Manometer
- integrierter eingangsseitiger Edelstahl-Schmutzfänger
- integrierte differenzdruckgesteuerte und wartungsfreundliche
  Sicherungskartusche inklusive RV
- mit kontrollierbarer Mitteldruckkammer
- Außengewinde für flachdichtende Verschraubungen
- Ablaufanschluss aus Kunststoff/Rotguss nach DIN EN 1717
- eingangs- und ausgangsseitiger Rückflussverhinderer
- totraumfrei
- Einbaulage waagerecht, Ablaufventil unten
- einschl. Manometer für Hinterdruck
- einschl. Dämmschale(n) mit fester Außenhaut
- zur automatischen Befüllung von geschlossenen Heizungsanlagen
- die Anforderung zur Wartung gem. DIN EN 806-5 ist einzuhalten

Normen und Zulassungen
- DVGW-Zulassung
- Kunststoffteile mit KTW- und W 270-Zulassung
- nach DVGW-Arbeitsblatt W 570
- nach UBA-Bewertungsgrundlage
- Baustoffklasse B1 nach DIN 4102
- DIN EN 1213 / DIN EN 1717

Technische Daten
- Druckstufe PN 10
- max. Eingangstemperatur 30 °C
- min. Vordruck 0,15 MPa
- min. Ausgangsdruck 0,1 MPa
- max. Ausgangsdruck 0,4 MPa
- werksseitige Voreinstellung 0,15 MPa
*Unterbeschreibung 2 Einschl. nachfolgendem Zubehör:*
Einschl. nachfolgendem Zubehör:
- 1 St. Pressverschraubung mit Dichtung

*Hinweis: Heizungsbefüllkombination BA bis einschl. Flüssigkeitskategorie 4*

**2.2.4.3.059 Befüllkomb. BA Rotguss PN10 DN20**
*** Leitbeschreibung
STLB-Bau 2025-10 042
Befüllkombination, mit Rohrtrenner, Gruppe/Typ BA DIN EN 1717, mit Absperrung, Druckminderer DIN EN 1567, Druckmessgerät, integriertem Schmutzfänger, zur Absicherung von Anlagen bis Flüssigkeitskategorie 4 DIN EN 1717, aus Rotguss, Nenndruck 1 MPa (10 bar), DN 20, max. Betriebstemperatur 65 Grad C, Ausgangsdruck 1 bis 4 bar, mit Gewindeanschluss, einschl. Verschraubung.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- zur Absicherung von Trinkwasser gegen Nichttrinkwasser bis einschl.
  Flüssigkeitskategorie 4 nach DIN EN1717 / DIN 1988-100
- für Heizungswasser mit Inhibitoren
- mediumberührte Metallteile aus entzinkungsfreiem und
  korrosionsbeständigem Rotguss, beständig gegen
- aggressives Wasser
- bestehend aus Absperrung, Druckminderer, Systemtrenner BA
  und Manometer
- integrierter eingangsseitiger Edelstahl-Schmutzfänger
- integrierte differenzdruckgesteuerte und wartungsfreundliche
  Sicherungskartusche inklusive RV
- mit kontrollierbarer Mitteldruckkammer
- Außengewinde für flachdichtende Verschraubungen
- Ablaufanschluss aus Kunststoff/Rotguss nach DIN EN 1717
- eingangs- und ausgangsseitiger Rückflussverhinderer
- totraumfrei
- Einbaulage waagerecht, Ablaufventil unten
- einschl. Manometer für Hinterdruck
- einschl. Dämmschale(n) mit fester Außenhaut
- zur automatischen Befüllung von geschlossenen Heizungsanlagen
- die Anforderung zur Wartung gem. DIN EN 806-5 ist einzuhalten

Normen und Zulassungen
- DVGW-Zulassung
- Kunststoffteile mit KTW- und W 270-Zulassung
- nach DVGW-Arbeitsblatt W 570
- nach UBA-Bewertungsgrundlage
- Baustoffklasse B1 nach DIN 4102
- DIN EN 1213 / DIN EN 1717

Technische Daten
- Druckstufe PN 10
- max. Eingangstemperatur 30 °C
- min. Vordruck 0,15 MPa
- min. Ausgangsdruck 0,1 MPa
- max. Ausgangsdruck 0,4 MPa
- werksseitige Voreinstellung 0,15 MPa

*Hinweis: Nachfolgende sonstige Armaturen beziehen sich auf alle die unter Rohrleitungen genannten Medien, Montageorte und -höhen sowie ggf. zusätzlich beschriebene Sicherungsmaßnahmen.*
Nachfolgende sonstige Armaturen beziehen sich auf alle die unter Rohrleitungen genannten Medien, Montageorte und -höhen sowie ggf. zusätzlich beschriebene Sicherungsmaßnahmen.
Behinderungen durch beengte Montage- und Platzverhältnisse sind grundsätzlich in den Einheitspreisen mit einzukalkulieren.

*Hinweis: Probeentnahmeventile für Armaturen aus Edelstahl*

**2.2.4.3.060 Probenahmeventil Stahl niro absperrbar DN8**
*** Leitbeschreibung
STLB-Bau 2025-10 042
Probenahmeventil, zur Bestimmung mikrobiologischer und chemischer Parameter nach TrinkwVO, für Trinkwasser DIN 1988-200, Gehäuse, Oberteil und wasserberührende Teile der Innengarnitur aus nichtrostendem Stahl, Ventilkörper 360 Grad drehbar mit abflammbarem und drehbarem Auslaufbogen aus nichtrostendem Stahl, absperrbar, Gewindeanschluss, DN 8.
Menge: 12,000 St
- 12,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- mediumberührte Metallteile aus Edelstahl
- abflammbarer und drehbarer Edelstahl-Auslaufbogen
- Ventilkörper 360° drehbar
- passend für alle Armaturen und Verschraubungen mit Entleerungsbohrung
- absperrbar mit Innensechskantschlüssel SW 5
- totraumfrei
- für waagerechten und senkrechten Einbau geeignet
- inkl. Innensechskantschlüssel

Normen und Zulassungen
- DVGW-Zulassung
- Kunststoffteile mit KTW- und W 270-Zulassung
- nach UBA-Bewertungsgrundlage

Technische Daten
- Druckstufe PN 16
- max. Betriebstemperatur 90 °C

**2.2.4.3.061 Probenahmeventil Stahl niro absperrbar DN10**
*** Leitbeschreibung
STLB-Bau 2025-10 042
Probenahmeventil, zur Bestimmung mikrobiologischer und chemischer Parameter nach TrinkwVO, für Trinkwasser DIN 1988-200, Gehäuse, Oberteil und wasserberührende Teile der Innengarnitur aus nichtrostendem Stahl, Ventilkörper 360 Grad drehbar mit abflammbarem und drehbarem Auslaufbogen aus nichtrostendem Stahl, absperrbar, Gewindeanschluss, DN 10.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- mediumberührte Metallteile aus Edelstahl
- abflammbarer und drehbarer Edelstahl-Auslaufbogen
- Ventilkörper 360° drehbar
- passend für alle Armaturen und Verschraubungen mit Entleerungsbohrung
- absperrbar mit Innensechskantschlüssel SW 5
- totraumfrei
- für waagerechten und senkrechten Einbau geeignet
- inkl. Innensechskantschlüssel

Normen und Zulassungen
- DVGW-Zulassung
- Kunststoffteile mit KTW- und W 270-Zulassung
- nach UBA-Bewertungsgrundlage

Technische Daten
- Druckstufe PN 16
- max. Betriebstemperatur 90 °C

*Hinweis: Probeentnahmeventile für Armaturen aus Rotguss*

**2.2.4.3.062 Probenahmeventil Rotguss absperrbar DN8**
*** Leitbeschreibung
STLB-Bau 2025-10 042
Probenahmeventil, zur Bestimmung mikrobiologischer und chemischer Parameter nach TrinkwVO, für Trinkwasser DIN 1988-200, Gehäuse, Oberteil und wasserberührende Teile der Innengarnitur aus Rotguss, Ventilkörper 360 Grad drehbar mit abflammbarem und drehbarem Auslaufbogen aus nichtrostendem Stahl, absperrbar, Gewindeanschluss, DN 8.
Menge: 16,000 St
- 16,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- mediumberührte Metallteile aus entzinkungsfreiem und
  korrosionsbeständigem Rotguss, beständig gegen
  aggressives Wasser
- abflammbarer und drehbarer Edelstahl-Auslaufbogen
- Dreikant-Bedienschlüssel gegen unbefugte Wasserentnahme
- Ventilkörper 360° drehbar
- PTFE-Sitzdichtung
- passend für alle Armaturen und Verschraubungen mit Entleerungsbohrung
- absperrbar mit Dreikantschlüssel
- totraumfrei
- für waagerechten und senkrechten Einbau geeignet

Normen und Zulassungen
- DVGW-Zulassung
- Kunststoffteile mit KTW- und W 270-Zulassung
- nach UBA-Bewertungsgrundlage

Technische Daten
- Druckstufe PN 16
- max. Betriebstemperatur 90 °C

**2.2.4.3.063 Probenahmeventil Rotguss absperrbar DN10**
*** Leitbeschreibung
STLB-Bau 2025-10 042
Probenahmeventil, zur Bestimmung mikrobiologischer und chemischer Parameter nach TrinkwVO, für Trinkwasser DIN 1988-200, Gehäuse, Oberteil und wasserberührende Teile der Innengarnitur aus Rotguss, Ventilkörper 360 Grad drehbar mit abflammbarem und drehbarem Auslaufbogen aus nichtrostendem Stahl, absperrbar, Gewindeanschluss, DN 10.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- mediumberührte Metallteile aus entzinkungsfreiem und
  korrosionsbeständigem Rotguss, beständig gegen
  aggressives Wasser
- abflammbarer und drehbarer Edelstahl-Auslaufbogen
- Dreikant-Bedienschlüssel gegen unbefugte Wasserentnahme
- Ventilkörper 360° drehbar
- PTFE-Sitzdichtung
- passend für alle Armaturen und Verschraubungen mit Entleerungsbohrung
- absperrbar mit Dreikantschlüssel
- totraumfrei
- für waagerechten und senkrechten Einbau geeignet

Normen und Zulassungen
- DVGW-Zulassung
- Kunststoffteile mit KTW- und W 270-Zulassung
- nach UBA-Bewertungsgrundlage

Technische Daten
- Druckstufe PN 16
- max. Betriebstemperatur 90 °C

*Hinweis: Probeentnahmeventile für Eckventile*

**2.2.4.3.064 Probenahmeventil Messing absperrbar DN10**
*** Leitbeschreibung
STLB-Bau 2025-10 042
Probenahmeventil, zur Bestimmung mikrobiologischer und chemischer Parameter nach TrinkwVO, für Trinkwasser DIN 1988-200, Gehäuse, Oberteil und Innengarnitur aus Messing, absperrbar, Gewindeanschluss, DN 10.
Menge: 40,000 St
- 40,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- zum einfachen Nachrüsten am Ausgang des Eckventils
- passend für Eckventile mit abgehender Anschlussleitung
  10 mm in Richtung Entnahmearmatur
- abflammbarer und drehbarer Edelstahl-Auslaufbogen
- Ventil komplett verchromt
- PTFE-Sitzdichtung
- Eingang 10 x 1,25 Rohr, Ausgang G 3/8 AG mit zugfester
  Messing-Konus-Quetschverschraubung mit Längenausgleich
- absperrbar mit Innensechskantschlüssel SW 5
- aus Messing, Oberfläche verchromt
- totraumfrei
- einschl. Innensechskantschlüssel

Normen und Zulassungen
- DVGW-Zulassung
- Kunststoffteile mit KTW- und W 270-Zulassung
- nach UBA-Bewertungsgrundlage
- DIN 50930-6

Technische Daten
- Druckstufe PN 10
- max. Betriebstemperatur 90 °C

*Hinweis*

**2.2.4.3.065 Eckventil DIN 3227 Absperr-Anschlussventil DN15 Betätigungsgriff Rotguss Spindelabdichtung Sitzdichtung Schubrosette**
STLB-Bau 2025-10 045
Eckventil DIN 3227, als Absperr- und Anschlussventil, DN 15, Geräuschverhalten DIN 4109-1 Gruppe I, mit Prüfbericht, mit Betätigungsgriff, verchromt, Abgang mit Quetschverschraubung G 3/8, aus Rotguss, medienberührende Teile nickelfrei, mit wartungsfreier Spindelabdichtung, Edelstahlkegel und EPDM-Sitzdichtung, mit Schubrosette.
Menge: 864,000 St
- 864,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.066 Eckventil Probenahmeauslauf Absperr-Anschlussventil DN15 Betätigungsgriff Rotguss Spindelabdichtung Sitzdichtung Schubrosette**
STLB-Bau 2025-10 045
Eckventil für Probenahmeauslauf, als Absperr- und Anschlussventil, zur Bestimmung mikrobiologischer und chemischer Parameter nach TrinkwVO, einschl. abnehmbarem Probeentnahmerohr und Sicherungskappe, DN 15, Geräuschverhalten DIN 4109-1 Gruppe I, mit Prüfbericht, mit Betätigungsgriff, verchromt, aus Rotguss, medienberührende Teile nickelfrei, mit wartungsfreier Spindelabdichtung, Edelstahlkegel und EPDM-Sitzdichtung, mit Schubrosette.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.067 Wasserschlagdämpfer für Geräte mit schnellschließenden Armaturen DN15.**
Wasserschlagdämpfer für Geräte mit schnellschließenden Armaturen DN15.
Zulassung gemäß Richtlinie für Druckgeräte 2014/68/EU.

- Nicht tauschbare Halbmembran nach DIN EN 13831
- Max. zulässige Betriebstemperatur 70°C
- Mit Gewindeanschluss aus Edelstahl
- Membranmaterial: Butyl
- Min. zul. Betriebstemperatur (ft): -10 °C
- Max. zul. Betriebstemperatur: 70 °C
- Max. zul. Betriebsüberdruck: 10 bar
- Gasvordruck werksseitig: 3.5 bar
- Anschluss : G 1/2"
- Durchmesser: 83 mm
- Max. Höhe: 111 mm
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.068 Wandauslaufventil DN15 Metall Durchflusskl.A Schlauchans.verschraub. Rückfl.verhind.**
*** Leitbeschreibung
STLB-Bau 2025-10 045
Wandauslaufventil DIN EN 200 DN 15, Armaturenkörper aus Metall, verchromt, medienberührende Teile nickelfrei, Geräuschverhalten DIN 4109-1 Gruppe I, mit Prüfbericht, Durchflussklasse A (max. 0,25 l/s), mit festem Auslauf, mit Schlauchanschlussverschraubung, Rohrbelüfter und Rückflussverhinderer, ohne Luftansaugung DIN EN 246, Auslöseelement aus Metall, verchromt, Ausführung in Standardfarbton, Anschlussgewinde G 1/2.
Menge: 12,000 St
- 12,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- Oberteil mit Knebelgriff.
- Sicherungskombination HD (EN 1717).
- Rückflussverhinderer RV (EN 1717: EB)
- Rohrbelüfter RB (EN 1717: HB)
- Schlauchverschraubung

Technische Daten
- Werkstoff: Messing konform TrinkwV
- Oberfläche: chrom
- Anschluss: DN 15 G 1/2 AG
- Abgang: Schlauchverschraubung d: 14,5mm
  (DN 20 G 3/4 AG)
- Sicherungseinrichtung gemäß EN 1717: HD
- Zertifikate: DIN-DVGW
- Geräuschklasse: I

**2.2.4.3.069 Wandauslaufventil DN20 Metall Durchflusskl.A Schlauchans.verschraub. Rückfl.verhind.**
*** Leitbeschreibung
STLB-Bau 2025-10 045
Wandauslaufventil DIN EN 200 DN 20, Armaturenkörper aus Metall, verchromt, medienberührende Teile nickelfrei, Geräuschverhalten DIN 4109-1 Gruppe I, mit Prüfbericht, Durchflussklasse A (max. 0,25 l/s), mit festem Auslauf, mit Schlauchanschlussverschraubung, Rohrbelüfter und Rückflussverhinderer, ohne Luftansaugung DIN EN 246, Auslöseelement aus Metall, verchromt, Ausführung in Standardfarbton, Anschlussgewinde G 3/4.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- Oberteil mit Knebelgriff.
- Sicherungskombination HD (EN 1717).
- Rückflussverhinderer RV (EN 1717: EB)
- Rohrbelüfter RB (EN 1717: HB)
- Schlauchverschraubung

Technische Daten
- Werkstoff: Messing konform TrinkwV
- Oberfläche: chrom
- Anschluss: DN 20 G 3/4 AG
- Abgang: Schlauchverschraubung d: 14,5mm
  (DN 20 G 3/4 AG)
- Sicherungseinrichtung gemäß EN 1717: HD
- Zertifikate: DIN-DVGW
- Geräuschklasse: I

**2.2.4.3.070 Geräteanschlussventil Messing DN15 Einzelentnahmestelle**
*** Leitbeschreibung
STLB-Bau 2025-10 045
Geräteanschlussventil, mit Rückflussverhinderer DIN EN 13959 und Rohrbelüfter Bauform C, aus Messing, verchromt, DN 15, als Einzelentnahmestelle, für Wandaufbau, Auslöseelement aus Metall, verchromt, mit Schlauchverschraubung.
Menge: 14,000 St
- 14,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- im geschlossenen Zustand mediumberührte Metallteile aus entzinkungsfreiem
  und korrosionsbeständigem Rotguss, beständig gegen aggressives Wasser
- geeignet für die schnelle und einfache Installation in frostfreien Bereichen
- Innenoberteil für schnellen Öffnungsvorgang (zwei Umdrehungen)
- hohe Auslaufleistung 40 l / min (1 bar)
- wartungsfreie EPDM-Spindelabdichtung
- EPDM-Sitzdichtung
- Kegel mit innenliegender RV-Feder
- integrierter RV und Rohrbelüfter als Sicherungskombination HD
- Eingang Rohraußengewinde
- totraumfrei
- einschl. Schlauchkupplung für gängige Stecksysteme
- matt verchromter Bediengriff mit Überdrehschutz

Normen und Zulassungen
- DVGW-Zulassung nach DIN EN 17821
- Kunststoffteile mit KTW- und W 270-Zulassung
- nach UBA-Bewertungsgrundlage

Technische Daten
- Druckstufe PN 16
- max. Betriebstemperatur 65 °C

**2.2.4.3.071 Entleerungsventil Rotguss Handrad PN16 DN15**
*** Leitbeschreibung
STLB-Bau 2025-10 042
Entleerungsventil, für Trinkwasserleitung DIN 1988-200, Gehäuse, Oberteil und wasserberührende Teile der Innengarnitur aus Rotguss DIN EN 1982, mit wartungsfreier Spindelabdichtung und EPDM-Sitzdichtung, Spindelabdichtung mit O-Ring aus EPDM, mit geradem Auslauf, Schlauchverschraubung, Kappe und Kette, mit Handrad, mit Gewindeanschluss, Nenndruck 1,6 MPa (16 bar), DN 15.
Menge: 14,000 St
- 14,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- mediumberührte Metallteile aus entzinkungsfreiem und
  korrosionsbeständigem Rotguss, beständig gegen
  aggressives Wasser
- mit Eignungsnachweis gem. DIN 1988
- PTFE-Sitzdichtung
- wartungsfreie EPDM-Spindelabdichtung
- Eingang Innengewinde, Ausgang Schlauchverschraubung mit Kappe
  und Kette
- mit Handrad
- totraumfrei
- mit Offenstellungsanzeige

Normen und Zulassungen
- nach DVGW-Bestimmungen
- Kunststoffteile mit KTW- und W 270-Zulassung
- nach UBA-Bewertungsgrundlage
- gem. DIN EN 1213

Technische Daten
- Druckstufe PN 16
- max. Betriebstemperatur 110 °C
*Unterbeschreibung 2 Einschl. nachfolgendem Zubehör:*
Einschl. nachfolgendem Zubehör:
- 1 St. Pressverschraubung mit Dichtung

**2.2.4.3.072 Entleerungsventil Rotguss Handrad PN16 DN20**
*** Leitbeschreibung
STLB-Bau 2025-10 042
Entleerungsventil, für Trinkwasserleitung DIN 1988-200, Gehäuse, Oberteil und wasserberührende Teile der Innengarnitur aus Rotguss DIN EN 1982, mit wartungsfreier Spindelabdichtung und EPDM-Sitzdichtung, Spindelabdichtung mit O-Ring aus EPDM, mit geradem Auslauf, Schlauchverschraubung, Kappe und Kette, mit Handrad, mit Gewindeanschluss, Nenndruck 1,6 MPa (16 bar), DN 20.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- mediumberührte Metallteile aus entzinkungsfreiem und
  korrosionsbeständigem Rotguss, beständig gegen
  aggressives Wasser
- mit Eignungsnachweis gem. DIN 1988
- PTFE-Sitzdichtung
- wartungsfreie EPDM-Spindelabdichtung
- Eingang Innengewinde, Ausgang Schlauchverschraubung mit Kappe
  und Kette
- mit Handrad
- totraumfrei
- mit Offenstellungsanzeige

Normen und Zulassungen
- nach DVGW-Bestimmungen
- Kunststoffteile mit KTW- und W 270-Zulassung
- nach UBA-Bewertungsgrundlage
- gem. DIN EN 1213

Technische Daten
- Druckstufe PN 16
- max. Betriebstemperatur 110 °C
*Unterbeschreibung 2 Einschl. nachfolgendem Zubehör:*
Einschl. nachfolgendem Zubehör:
- 1 St. Pressverschraubung mit Dichtung

*Hinweis: Frostsichere Außenarmaturen*

**2.2.4.3.073 Außenarmatur frostsicher DN15 Rotguss**
*** Leitbeschreibung
STLB-Bau 2025-10 042
Außenarmatur, frostsicher, mit Schallschutzprüfzeichen DIN EN ISO 3822-1 Klasse I, DN 15, medienberührte Teile aus Rotguss, verchromt, Anschlussgewinde, mit automatischer Entleerung, mit Schlauchanschlussverschraubung, Rohrbelüfter und Rückflussverhinderer, mit Betätigungsgriff, für Wanddicke bis 49 cm, einschl. Wanddurchführung.
Menge: 7,000 St
- 7,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- Bausatzausführung, geeignet für die Rohbauinstallation und für die
  nachträgliche Installation bei bereits fertiggestellter Außenwand
- im geschlossenen Zustand mediumberührte Metallteile aus
  entzinkungsfreiem und korrosionsbeständigem Rotguss,
  beständig gegen aggressives Wasser
- universelle Baulänge für alle gängigen Einbautiefen
- Innenoberteil für schnellen Öffnungsvorgang (zwei Umdrehungen)
- Kegel mit innenliegender RV-Feder
- EPDM-Sitzdichtung
- verlängerbar durch optional erhältliches Verlängerungsset
- integrierter RV und Rohrbelüfter als Sicherungskombination HD
- Eingang Rohraußengewinde
- totraumfrei
- einschl. Schlauchkupplung für gängige Stecksysteme
- hohe Auslaufleistung bis zu 45 l / min (1 bar)
- mit diebstahlgeschütztem Funktionsbelüfter zur automatischen Entleerung
- matt verchromter Bediengriff mit Überdrehschutz
- einschl. fixiertem Verdrehschutz
- einschl. zweiteiliger Wandscheibe für wandbündigen Abschluss
- Auslaufgehäuse mit Montageflächen

Normen und Zulassungen
- DVGW-Zulassung nach DIN EN 17821
- Kunststoffteile mit KTW- und W 270-Zulassung
- nach UBA-Bewertungsgrundlage
- Schallschutzzulassung nach DIN EN ISO 3822 Klasse 1
- DIN EN 1717

Technische Daten
- min. Einbautiefe 150 mm
- max. Einbautiefe 415 mm
- Druckstufe PN 16
- max. Betriebstemperatur 65 °C
*Unterbeschreibung 2 Einschl. nachfolgendem Zubehör: Dichtmanschette*
Einschl. nachfolgendem Zubehör:
Dichtmanschette
- selbstklebend und feuchtigkeitsfest,
- Anwendung als Gassperre zum Abdichten von Durchdringungen in Beton,
  Mauerwerk, Stein, Metallen, Kunststoffen, Holz,
- zum Überputzen
*Unterbeschreibung 3 Einschl. nachfolgendem Zubehör: Abschließbarer Bediengriff, gleichschließend*
Einschl. nachfolgendem Zubehör:
Abschließbarer Bediengriff, gleichschließend
- zur Sicherung der Zapfstelle,
- zum nachträglichen Anbau auf das Auslaufgehäuse der Frostsicheren
  Außenarmatur,
- bestehend aus mattverchromtem Bediengriff mit Schloss und zwei
  Bartschlüsseln
- mit Überdrehschutz
- alle Schlüssel mit einheitlicher Schlüsselnummer (Betätigung mehrerer
  Bediengriffe mit einem Schlüssel möglich)
*Unterbeschreibung 4 Einschl. nachfolgendem Zubehör: Befestigungs-Set*
Einschl. nachfolgendem Zubehör:
Befestigungs-Set
- für die Befestigung bei zweischaligen Wandaufbauten oder Mauerwerk
  mit Außendämmung
- zur optimalen Stabilisierung der Armatur

*Hinweis: Wandeinbauschränke*

**2.2.4.3.074 Wandeinbauschrank mit Außenarmatur frostsicher DN15, Steckdosen 2 x 230 V**
Wandeinbauschrank
mit Außenarmatur frostsicher DN15, Steckdosen 2 x 230 V

- Ausstattung:
  -Frostsichere Außenarmatur
  -Steckdosenkombination 2 x 230 V
- im geschlossenen Zustand mediumberührte Metallteile aus entzinkungsfreiem  und korrosionsbeständigem Rotguss, beständig gegen aggressives Wasser
- verschließbar, aus Edelstahl, Oberfläche geschliffen
- als Versorgungseinheit zur zentralen Strom- und Wasserversorgung
- Blendrahmen mit Tür mit Profil-Schließzylinder als Steckschloss
  einschl. Bartschlüsseln
- umrüst- und austauschbar auf eine bestehende Schließanlage
- bauseits umrüstbar auf CH-KABA-Schlossausführung
- Tür mit integrierter Klappdurchführung für Schlauch- bzw. Kabelanschluss zur  Sicherheit auch während des Gebrauchs
- wartungsfreie EPDM-Spindelabdichtung
- Kegel mit innenliegender RV-Feder
- bauseits beliebig verlängerbar
- mit Funktionsbelüfter zur automatischen Entleerung
- integrierter RV und Rohrbelüfter als Sicherungskombination HD
- Rohraußengewinde
- Betätigungsgriff mit blauem Signierplättchen
- totraumfrei
- inkl. Schlauchkupplung für gängige Stecksysteme
- Schloss mit einheitlicher Schlüsselnummer auf Anfrage,
  weitere Ausstattungen auf Anfrage

Normen und Zulassungen
- Armatur mit DVGW-Zulassung
- Kunststoffteile mit KTW- und W 270-Zulassung
- nach UBA-Bewertungsgrundlage
- Schallschutzzulassung nach DIN EN ISO 3822 Klasse 1
- DIN EN 15096 Familie H, Typ B / DIN EN 1717 / DIN EN 13959

Technische Daten
- Druckstufe PN 16
- Schutzart IP44

Abmessungen (Einbaumaße)
- Breite 252,5 mm
- Höhe 477,5 mm
- Tiefe 121,5 mm
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.075 Wandeinbauschrank mit Außenarmatur frostsicher DN15, Steckdosen 1 x 230 V, 1 x 400 V**
Wandeinbauschrank
mit Außenarmatur frostsicher DN15, Steckdosen 1 x 230 V, 1 x 400 V

- Ausstattung:
  -Frostsichere Außenarmatur
  -Steckdosenkombination 1 x 230 V, 1 x 400 V / 16 A
- im geschlossenen Zustand mediumberührte Metallteile aus entzinkungsfreiem  und korrosionsbeständigem Rotguss, beständig gegen aggressives Wasser
- verschließbar, aus Edelstahl, Oberfläche geschliffen
- als Versorgungseinheit zur zentralen Strom- und Wasserversorgung
- Blendrahmen mit Tür mit Profil-Schließzylinder als Steckschloss
  einschl. Bartschlüsseln
- umrüst- und austauschbar auf eine bestehende Schließanlage
- bauseits umrüstbar auf CH-KABA-Schlossausführung
- Tür mit integrierter Klappdurchführung für Schlauch- bzw. Kabelanschluss zur  Sicherheit auch während des Gebrauchs
- wartungsfreie EPDM-Spindelabdichtung
- Kegel mit innenliegender RV-Feder
- bauseits beliebig verlängerbar
- mit Funktionsbelüfter zur automatischen Entleerung
- integrierter RV und Rohrbelüfter als Sicherungskombination HD
- Rohraußengewinde
- Betätigungsgriff mit blauem Signierplättchen
- totraumfrei
- inkl. Schlauchkupplung für gängige Stecksysteme
- Schloss mit einheitlicher Schlüsselnummer auf Anfrage,
  weitere Ausstattungen auf Anfrage

Normen und Zulassungen
- Armatur mit DVGW-Zulassung
- Kunststoffteile mit KTW- und W 270-Zulassung
- nach UBA-Bewertungsgrundlage
- Schallschutzzulassung nach DIN EN ISO 3822 Klasse 1
- DIN EN 15096 Familie H, Typ B / DIN EN 1717 / DIN EN 13959

Technische Daten
- Druckstufe PN 16
- Schutzart IP44

Abmessungen (Einbaumaße)
- Breite 252,5 mm
- Höhe 477,5 mm
- Tiefe 121,5 mm
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Automatische Spüleinrichtungen für Kaltwasser*
Automatische Spüleinrichtungen für Kaltwasser
(jeweils die letzte Kaltwasser-Entnahmestelle im Teilnetz innerhalb einer
Etage)

**2.2.4.3.076 Spüleinr. elektron. Nassraum DN15 Rotguss Magnetventil Auslösung programmierbar zeitabhängig**
*** Leitbeschreibung
STLB-Bau 2025-10 045
Elektronische Spüleinrichtung zur Verhinderung von Trinkwasserstagnation in Rohrleitungen, für Einbau in Nassraum, DN 15, mit Gewindeanschluss, aus Rotguss, mit Magnetventil, als Durchgangsventil, Ventil in Ruhestellung geschlossen, für Trinkwasser, kalt (PWC), Volumenstrom 10 l/min, Auslösung programmierbar, zeitabhängig, für Wandeinbau, mit Wandeinbaukasten aus pulverbeschichtetem Stahl, mit Geruchverschluss mit Rückstausensor, DN 50, mit Wandabdeckplatte aus nichtrostendem Stahl, Werkstoff-Nr 1.4301, Bemessungsbetriebsspannung 230 V AC,
Einbautiefe in mm 'max. 65 mm mit Tiefenausgleich bzw. 97 mm mit Abdeckplatte'.
Menge: 14,000 St
- 14,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 -mit einem Anschluss (Wasserwechselgruppe) für Trinkwasser kalt (PWC)*
-mit einem Anschluss (Wasserwechselgruppe) für Trinkwasser kalt (PWC)
-zum Einbau für alle Einbausituationen (Auf- und Unterputz)
-zum Einbau im Nassbau oder in Vorwandsystemen
-Einbaurahmen (inkl. Tiefenausgleich) und Befestigungsmaterial
-Wechseldeckel (inkl. Deckelsicherung) mit Push-to-open Magnetschnapper
 Funktion
-Durchfluss- und Temperaturmessamatur (Pt1000) zur Erfassung von Spülmengen
-Durchfluss 10l/min
-mit Spül-Set für Inbetriebnahme
-integrierte Überlaufüberwachung
-integrierter Siphon (> 45 l/min) mit entnehmbarer Geruchsverschlusskappe
-Freier Ablauf nach DIN EN 1717
-Sperrwasserhöhe 50mm nach DIN 1986-100
-Abflussnennweite (DN 40 und DN 50)
-Steuereinheit
-Bedienung über WLAN (abschaltbar) mittels Access-Point-Technologie
-Sieben Timer für individuelle Spülstrategie
- Intervall-, zeit-, volumen-, temperatur- und nutzungsgesteuerte
  Spülmaßnahmen
-Digitaler Inbetriebnahme- und Wartungsassistent
-Auslesen von Analysen und Protokollen über WLAN und USB
-visualisierte Spülhistorie
-bis zu 100.000 Ereigniseinträge zum Nachweis des bestimmungsgemäßen
 Betriebes
-Möglichkeit zur Vernetzungen von bis zu 60 Hygienespülungen mit optionalen
 Zubehör
-potentialfreier Störmeldekontakt
-Möglichkeit zur Einbindung in GLT (BACnet & Modbus) mit optionalen
 Zubehör
-Anbindung an GLT über Digital I/O
-Erfassung der Medientemperatur mit optionalem Zubehör
 (Temperaturmessarmatur Pt1000)
-DVGW-Zulassung
-Schallschutzzulassung nach DIN EN ISO 3822 Klasse 1 (bis 30 l/min)

Technische Daten:
Druckstufe  PN 10
Schutzart  IP44
Spannungsversorgung  230 V AC
elektrische Leistungsaufnahme  4,5 W
Leistungsaufnahme Standby  3,9 W

Einschl. Einstellung der Spülmenge und Spüldauer in Absprache mit der
Techn.-Abt. und der Objektüberwachung.

**2.2.4.3.077 Kabelset für Einbindung in GLT, Bsp. Kemper, Figur 689 05 001**
Anschlusskabel GLT über digitalen IO
zum Anschluss der Hygienespülung an die Systemsteuerung oder der
Schnittstelle RS 485 an die Gebäudeleittechnik (GLT),
5m Anschlusskabel
Menge: 14,000 St
- 14,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.078 Mess-Prüfarmatur Temperaturmessung Rotguss Durchgangsform Volldurchgang DN15**
*** Leitbeschreibung
STLB-Bau 2025-10 042
Mess- und Prüfarmatur zur Temperaturmessung, aus Rotguss, Durchgangsform mit Volldurchgang, für Trinkwasser DIN 1988-200, mit Außengewinde, DN 15, Nenndruck 1,6 MPa (16 bar).
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 -zum Anschluss an die zuvor beschriebene Hygienespülung oder zur*
-zum Anschluss an die zuvor beschriebene Hygienespülung oder zur
 Anbindung an die Gebäudeleittechnik (GLT)
-mediumberührte Metallteile aus entzinkungsfreiem und korrosionsbeständigem Rotguss, beständig gegen aggressives Wasser
-inkl. Messelement Pt1000 4-Leiter
-totraumfrei

**2.2.4.3.079 Systemsteuerung MASTER**
Systemsteuerung MASTER
-zur Durchführung, Protokollierung und Überwachung von Wasserwechselmaßnahmen im PWC und PWH,
-zur dezentralen Ansteuerung der Aktoren und Sensoren im MASTER- und
 SLAVE-Verfahren,
-zum Anschluss von max. jeweils einem VAV oder VAV-PLUS, Temperatur
 messarmatur Pt1000, Durchfluss- und Temperaturmessarmatur und Überlaufüberwachung,
-über CAN-Bus im MASTER/SLAVE-System um 62 Einheiten erweiterbar
 (max. Länge CAN-Bus 2000 m),
-USB-Schnittstelle zum Update der Firmware, Auslesen des Logbuches und
 Datalogging sowie zum Ein- und Auslesen der Konfigurationsdatei,
-PC- oder Netzwerk-Anbindung über mitgeliefertes Adapterkabel möglich
-optionale GLT-Anbindung über Modbus TCP/IP, BACnet IP oder MS/TP
 möglich
-akustische und visuelle Alarmmeldung bei Störung (abschaltbar),
 Alarmquittierung am Gerät sowie Benachrichtigung per E-Mail im
 Störungsfall möglich
-Auslesen und Parametrierung mittels integriertem Webserver
-Betriebsarten (16 Speicherplätze): Zeit, Temperatur, Volumenstromsteuerung, Routine, Sicherung / Leckageschutz und Datalogging
-Datalogging mit 12 Mio. Zeilen für die Parameter Temperatur,
 Volumenstrom und Verbrauch, Ablagerate: 1 s bis 59 min
-Handbetrieb aller Ventile am MASTER möglich
-zur Wandmontage geeignet
-Logbuch mit 50000 Einträgen für Spül- und Systemereignisse
-Display mit Hintergrundbeleuchtung
-zur Ansteuerung von max. 60 KHS Hygienespülungen mit einem Anschluss
-zur Ansteuerung von max. 30 KHS Hygienespülungen PRO mit zwei
 Anschlüssen
-mit VAV und VAV-PLUS Vollstrom-Absperrventilen mit 230 Volt
 kombinierbar

Technische Daten:
min. Umgebungstemperatur  0 °C
max. Umgebungstemperatur  50 °C
Schutzart  IP54
Spannungsversorgung  230 V AC
externer Eingang  230 V
Schaltleistung  230 V, 2 A
potentialfreies Alarmrelais,  max. 230 V, 2 A
Eigenverbrauch  3 W

Einschl. Einstellung und Inbetriebnahme
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.3.080 Systemsteuerung MASTER**
Systemsteuerung SLAVE
-zur Durchführung, Protokollierung und Überwachung von Wasserwechselmaßnahmen im PWC und PWH,
-als Erweiterungsmodul zur Systemsteuerung MASTER
-über CAN-Bus im MASTER/SLAVE-System um 62 Einheiten erweiterbar
-zum Anschluss von max. jeweils einem VAV oder VAV-PLUS, Temperatur
 messarmatur Pt1000, Durchfluss- und Temperaturmessarmatur und Überlaufüberwachung,
-Betriebsarten: Zeit, Temperatur und Volumenstromsteuerung
-Übernahme von Einstellungen mittels CAN-Bus vom MASTER
-zur Wandmontage geeignet
-Betriebsarten (16 Speicherplätze): Zeit, Temperatur, Volumenstromsteuerung, Routine, Sicherung / Leckageschutz und Datalogging
-mit VAV und VAV-PLUS Vollstrom-Absperrventilen mit 230 Volt
 kombinierbar

Technische Daten:
min. Umgebungstemperatur  0 °C
max. Umgebungstemperatur  50 °C
Schutzart  IP54
Spannungsversorgung  230 V AC
externer Eingang  230 V
Schaltleistung  230 V, 2 A
potentialfreies Alarmrelais,  max. 230 V, 2 A
Eigenverbrauch  3 W

Einschl. Einstellung und Inbetriebnahme
Menge: 24,000 St
- 24,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.4.4 Rohrschellen und Installationsmaterial

*Hinweis: Hinweise zu Befestigungen von Leistungsanlagen in Flucht- und Rettungswegen oberhalb von klassifizierten Unterdecken (F30).*
Hinweise zu Befestigungen von Leistungsanlagen in Flucht- und Rettungswegen oberhalb von klassifizierten Unterdecken (F30).

Aus der Zulassung der klassifizierten Unterdecke geht hervor, dass im Hinblick auf den Brandschutz nachgewiesen werden muss, dass
- Befestigungen im Brandfall nicht auf die Unterdecke hinunterfallen
- sich Befestigungen oberhalb der Unterdecke im Brandfall nicht so stark
  verformen, dass die Unterdecke beeinträchtigt wird.

*Hinweis: Rohrbefestigung Wasserleitungen, Beton, mit Brandschutz (F30), mit Dehnungsaufnahme, bis 3,5m Montagehöhe*

**2.2.4.4.001 Rohrschelle Stahl verz axiale Dehnungsaufnahme bis 40mm L bis 0,5m F30 DN15**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 15, Arbeitshöhe des Montageortes bis 5,5 m über der Standfläche des hierfür erforderlichen Gerüstes, Gerüst wird gesondert vergütet.
Menge: 7500,000 St
- 7500,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

**2.2.4.4.002 Rohrschelle Stahl verz axiale Dehnungsaufnahme bis 40mm L bis 0,5m F30 DN20**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 20, Arbeitshöhe des Montageortes bis 5,5 m über der Standfläche des hierfür erforderlichen Gerüstes, Gerüst wird gesondert vergütet.
Menge: 3000,000 St
- 3000,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

**2.2.4.4.003 Rohrschelle Stahl verz axiale Dehnungsaufnahme bis 40mm L bis 0,5m F30 DN25**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 25, Arbeitshöhe des Montageortes bis 5,5 m über der Standfläche des hierfür erforderlichen Gerüstes, Gerüst wird gesondert vergütet.
Menge: 2400,000 St
- 2400,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

**2.2.4.4.004 Rohrschelle Stahl verz axiale Dehnungsaufnahme bis 40mm L bis 0,5m F30 DN32**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 32, Arbeitshöhe des Montageortes bis 5,5 m über der Standfläche des hierfür erforderlichen Gerüstes, Gerüst wird gesondert vergütet.
Menge: 1500,000 St
- 1500,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

**2.2.4.4.005 Rohrschelle Stahl verz axiale Dehnungsaufnahme bis 40mm L bis 0,5m F30 DN40**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 40, Arbeitshöhe des Montageortes bis 5,5 m über der Standfläche des hierfür erforderlichen Gerüstes, Gerüst wird gesondert vergütet.
Menge: 650,000 St
- 650,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

**2.2.4.4.006 Rohrschelle Stahl verz axiale Dehnungsaufnahme bis 40mm L bis 0,5m F30 DN50**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 50, Arbeitshöhe des Montageortes bis 5,5 m über der Standfläche des hierfür erforderlichen Gerüstes, Gerüst wird gesondert vergütet.
Menge: 300,000 St
- 300,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

**2.2.4.4.007 Rohrschelle Stahl verz axiale Dehnungsaufnahme bis 40mm L bis 0,5m F30 DN65**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 65, Arbeitshöhe des Montageortes bis 5,5 m über der Standfläche des hierfür erforderlichen Gerüstes, Gerüst wird gesondert vergütet.
Menge: 300,000 St
- 300,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

**2.2.4.4.008 Rohrschelle Stahl verz axiale Dehnungsaufnahme bis 40mm L bis 0,5m F30 DN80**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 80, Arbeitshöhe des Montageortes bis 5,5 m über der Standfläche des hierfür erforderlichen Gerüstes, Gerüst wird gesondert vergütet.
Menge: 155,000 St
- 155,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

*Hinweis*

**2.2.4.4.009 Form-Hohlprofilstahlkonstruktion Stahl verz Festpunktausführung F30**
*** Leitbeschreibung
STLB-Bau 2025-10 042
Form-/Hohlprofilstahlkonstruktion, aus verzinktem Stahl, für Festpunktausführung, schallentkoppelt gelagert, Feuerwiderstandsklasse F 30 DIN 4102-2, der rechnerische Nachweis der Tragfähigkeit ist auf Verlangen vorzulegen, Arbeitshöhe des Montageortes bis 5,5 m über der Standfläche des hierfür erforderlichen Gerüstes, Gerüst wird gesondert vergütet.
Menge: 4200,000 kg
- 4200,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

###### 2.2.4.5 Trinkwasserleitungen sonstiges

*Hinweis: Bestimmungen zur Einhaltung der Trinkwasserhygiene:*
Bestimmungen zur Einhaltung der Trinkwasserhygiene:

Damit die nach der Trinkwasserverordnung verlangte Trinkwasserbeschaffen- heit an allen Entnahmestellen der Trinkwasser-Installation sichergestellt werden kann, sind weitreichende Maßnahmen bei der Installation durch den Auftrag- nehmer zu berücksichtigen.

Da es sich bei dieser Baumaßnahme um die Installation in einem Krankenhaus handelt, sind nachfolgende Maßnahmen zur Vermeidung einer Kontamination zwingend von allem Personal (Fachbauleiter, Obermonteur, Monteur und Helfer) einzuhalten. Das Personal ist vor Beginn der Installationen vom Auftragnehmer eigenverantwortlich in diese Maßnahmen einzuweisen. Die Unterweisung des Montagepersonals ist durch ein Protokoll zu dokumentieren und der Objektüberwachung vor Beginn der Arbeiten zu übergeben.

Nicht eingewiesenes Personal wird seitens der Objektüberwachung von der Baustelle verwiesen.

Sämtliche Anlagenteile für das Trinkwasserinstallationsnetz sind so zu transportieren und zu lagern, dass:

- Innenverschmutzungen durch Erde, Schlamm, Schmutzwasser, Krankheitserreger, Kleintiere usw. bei der Installation nicht entstehen.
- die Transport- und Lageranleitungen der Hersteller eingehalten werden.
- die Forderungen der VDI 6023 (Hygiene in Trinkwasserinstallationen) eingehalten werden.
- die Forderungen des Merkblattes "Spülen, Desinfizieren und Inbetriebnahme von Trinkwasser-Installationen" des ZVSHK eingehalten werden.
- die Forderungen der DIN 1988-200 eingehalten werden.

Es wird vom Auftragnehmer verlangt, dass der Fachbauleiter des Auftragnehmers sowie der leitende Obermonteur die erfolgreiche Teilnahme des Seminar VDI 6023, Hygiene in Trinkwasserinstallationen, Kategorie A, nachweist. Für Monteure wird der Nachweis über das Zertifikat nach Kategorie B verlangt. Eine Kopie des Zertifikates zur erfolgreichen Teilnahme ist der Objektüberwachung vor Installationsbeginn unaufgefordert auszuhändigen.

Sämtliche Rohrleitungen, Armaturen und Apparate sind bereits beim Transport mit Schutzkappen zum Verschließen von Rohrenden anzuliefern. Fittinge sind in eingeschweißten Transportbeuteln anzuliefern und nach Öffnung der Beutel wieder in luftdichten Behältnissen (auch im Materialcontainer) zu lagern. Armaturen müssen mit Schutzstopfen oder Kappen luftdicht bis zum Einbau verschlossen sein.

Armaturen, Apparate, Rohrleitungen und Fittinge, die trotz der vorher beschriebenen Maßnahmen sichtlich Rückstände und Ablagerungen aufweisen, sind keinesfalls einzubauen, sondern von der Baustelle zu entfernen.

Weiterhin ist bei der Montage strengstens darauf zu achten, dass bei allen Arbeitsunterbrechungen ebenfalls sämtliche Rohrenden und Armaturen wieder mit Schutzkappen zu verschließen sind.

Die Trinkwasserleitungen sind mit Inertgas oder mit ölfreier Druckluft nach den Herstellerrichtlinien abzudrücken (siehe eigene Position). Das entsprechende Druckprobenprotokoll ist vom Fachbauleiter des AN der Objektüberwachung (Ingenieurbüro) unaufgefordert zu übergeben und den späteren Revisionsunterlagen bei zuheften.

Für den Anschluss an bauseitige Rohrnetze ist die Freigabe des Bauherrn erforderlich. Diese erfolgt nach Auswertung der am Anschlusspunkt zu nehmenden Wasserproben durch den Hygieniker des Hauses.

Sollten im Rahmen der Objektüberwachung etwaige Verstöße festgestellt werden und bei den Wasseruntersuchungen vor Inbetriebnahme des Gebäudes eine Kontamination (z.B. pathogene Keime) nachzuweisen sein, haftet der Auftragnehmer für jegliche Kosten (z.B. chemische Desinfektion, ggf. Neuinstallation, Ausfallzeiten für das Krankenhaus usw.).

Der Bieter hat sich von Lieferanten schriftlich bestätigen zu lassen, dass die eingebauten Materialien im Herstellerwerk mit inerten Gasen abgedrückt wurden. In Ausnahmefällen können Lieferanten die Materialien mit Wasser abdrücken, jedoch sind diese im Anschluss mit einem Luft/Wassergemisch zu spülen und einer thermischen Desinfektion (größer 60 Grad Celsius) zu unterziehen. Der Bieter hat bereits bei der Kalkulationsphase, d.h. vor Abgabe des Angebotes, Informationen bei Herstellern einzuholen und sich die Erfüllung der Forderungen schriftlich bestätigen zu lassen. Sollten Hersteller diese Forderung nicht erfüllen, sind vom Bieter entsprechende Fabrikate/Typen, welche diesen Forderungen gerecht werden, anzubieten.

Die Auslauflängen der Armaturen sind so zu wählen, dass der Wasserstrahl nicht direkt in das Ablaufventil gerichtet ist.

Mehraufwendungen, die dem Unternehmer durch die oben beschriebenen Maßnahmen entstehen, sind in den nachfolgenden Einheitspreisen der Rohrleitungen, Armaturen und Apparate mit einzukalkulieren.

Mit der Unterschrift des Angebotes, bestätigt der Bieter, dass die im Leistungsverzeichnis angebotenen Produkte den zuvor beschrieben Forderungen gänzlich entsprechen!

**2.2.4.5.001 Aufstellung eines Hygiene- und Instandhaltungsplan nach VDI 6023**
Aufstellung eines Hygiene- und Instandhaltungsplan nach VDI 6023
für alle hygienisch relevanten Teile der Trinkwasseranlage, mit Zuordnung zu den Instandhaltungsklassen sowie tabellarischer Aufstellung der notwendigen Inspektions- und Wartungsmaßnahmen. Der Hygiene- und Instandhaltungsplan ist nach Fertigstellung der Baumaßnahme dem Auftraggeber zu übergeben.
Menge: 1,000 psch
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.5.002 Reinhalte- und Reinigungskonzept für die Bauphase erstellen**
Reinhalte- und Reinigungskonzept für die Bauphase erstellen
und dokumentieren. Das Reinhaltekonzept enthält Festlegungen zu:
- Anlieferung und Lagerung aller Materialien
- Qualifikation und Unterweisung aller Mitarbeiter hinsichtlich der Trinkwasserhygiene
- Maßnahmen zur Verhinderung von Verschmutzungen und Verkeimungen
Das Konzept ist vor Beginn der Baumaßnahme der Objektüberwachung zu übergeben.
Menge: 1,000 psch
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.5.003 Probenentnahme und mikrobiologische Analyse des Trinkwassers Bestandsnetz (3 Stück pro Medium)**
Probenentnahme und mikrobiologische Analyse des Trinkwassers
am Anschlusspunkt an das bestehende Trinkwassernetz (Hauptleitung oder Verteiler) vor Anschluss und Inbetriebnahme des neuen Leitungsnetzes.
Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.5.004 Dichtheits- und Belastungsprüfung des Trinkwassersystems**
Dichtheits- und Belastungsprüfung des Trinkwassersystems
mit inerten Gasen oder getrockneter, ölfreier Druckluft für erhöhte hygienische
Anforderungen gemäß DIN EN 806-4, VDI 6023, BTGA und ZVSHK- Merkblatt Dichtheitsprüfungen von Trinkwasserinstallationen. Gesamtlänge der abzudrückenden Wasserleitungen ersichtlich aus dem Titel "Trinkwasserleitungen"
Die Dichtheits- und Belastungsprüfung erfolgt entsprechend des Baufortschrittes in mehreren Prüfabschnitten. Es ist mit 32 Abschnitten zu kalkulieren. Einschl. liefern der für die Druckprobe(n), die Inbetriebnahme(n) und den Probebetrieb nötigten Betriebsstoffe und Medien sowie aller erforderlicher Anlagen, Abdichtungen, Verankerungen, Rohrverschlüsse.

Dichtheitsprüfung:
Die Dichtheitsprüfung wird vor der Belastungsprüfung durchgeführt. Ist der Temperaturunterschied  zwischen Umgebungs- und Medientemperatur größer als 10 K,  ist zunächst eine Temperatur-Ausgleichszeit von 30 Minuten einzuhalten. Nach Aufbringung des Prüfdruckes von 150 mbar (1,5 m Ws) muss die Prüfzeit bis zu einem Leitungsvolumen von 100 Litern 120 Minuten betragen. Je weitere 100 Liter Leitungsvolumen verlängert sich diese Prüfzeit um je 10 Minuten. Der Prüfdruck muss über die Dauer der Prüfzeit konstant bleiben.

Belastungsprüfung:
Die anschließende Belastungsprüfung Inertgas erfolgt in Anlehnung an die TRGI 2008, Abschnitt 6, und den Vorgaben der BG mit einem Prüfdruck von maximal 3 bar.
Der Prüfdruck der Belastungsprüfung sollte:
- bei Nennweiten ≤ DN 50 – max. 3 bar betragen
- bei Nennweiten > DN 50 – max. 1 bar betragen
Nach Aufbringung des Prüfdruckes beträgt die Prüfzeit 10 Minuten. Während dieser Zeit muss der Druck konstant bleiben. Auch bei der Belastungsprüfung sollte zunächst der Temperaturausgleich zwischen Umgebungs- und Medientemperatur abgewartet werden

Druckluftqualität:
Bei Prüfung mit Druckluft ist sicherzustellen, dass nur Druckluft mit mindestens der Qualitätsklasse 2 nach DIN-ISO 8573-1 (atmosphärischer Drucktaupunkt -40°C) verwendet wird. Die Eignung der Drucklufterzeugungsanlage ist mit entsprechenden Zertifikaten nachzuweisen.

Dokumentation:
Die Dichtheits- und Belastungsproben werden mit einem elektronischen
Dichtheitsprüfsystem mit einer Messgenauigkeit von mindestens 0,01 bar durchgeführt, welches Temperatur und Druckverlauf über den gesamten Prüfzeitraum aufzeichnet und im Protokollausdruck tabellarisch und grafisch darstellt. Für jede Druckprobe ist ein eigenes Protokoll zu erstellen, welches mindestens die folgenden Angaben enthält:
- Bauvorhaben
- Prüfer
- Werkstoff und Verbindungsart des Rohrsystems
- Anlagenbetriebsdruck, Prüfdruck
- Umgebungstemperatur
- Art und Temperatur des Prüfmediums
- Eindeutige Benennung des geprüften Teilabschnittes (ggf. Planausschnitt)
- Leitungsvolumen des geprüften Teilabschnittes
- Prüfzeit für die Dichtheitsprüfung und die Belastungsprüfung
- Unterschrift des Auftragnehmers
- Protokollausdrucke des elektronischen Dichtheitsprüfsystem als Anlage
Menge: 1,000 psch
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.5.005 Spülen der Leitungsanlage gemäß DIN 1988-2**
Spülen der Leitungsanlage gemäß DIN 1988-2
Gesamtlänge der zu spülenden Trinkwasserleitungen ersichtlich aus den Rohrpositionen. Das für die Spülung verwendete Trinkwasser muss filtriert (Filter nach DIN EN 13443-1) und von einwandfreier Trinkwasserbeschaffenheit sein. Die Kalt- und Warmwasserleitungen einschl. Zirkulation sind getrennt unter Druck zu spülen. Mindestanzahl der zu öffnenden Armaturen entsprechend DIN 1988-2, Abschnitt 11.2, Tabelle10.

Die Spülung erfolgt abschnittsweise in Spülabschnitten bis 100m, Spüldauer mindestens 15 s/m bzw. 2 min je Entnahmestelle, einschließlich Anfertigen eines Spülprotokolls gemäß dem Anhang A 2 des Merkblattes "Spülen, Desinfizieren und Inbetriebnahme von Trinkwasser-Installationen" ZVSHK
Menge: 1,000 psch
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.5.006 Befüllung der Anlage nach Spülvorgang Trinkwasser**
Befüllen der Anlagen mit hygienisch einwandfreiem Trinkwasser aus dem
Versorgungsnetz nach Spülen des/der Wassernetz(e).
Anlagen: Trinkwasser-Kalt, -Warm, -Zirkulation

Die Befüllung darf nur über einen ordnungsgemäß vom WVU hergestellten und ausreichend gespülten Hausanschluss mit gefiltertem Trinkwasser (80µm)
(Filter nach DIN EN 13443-1) erfolgen.

Die Inbetriebnahme erfolgt durch Mitarbeiter des Fachbetriebes, dabei ist der Betreiber auf seine Pflichten zum bestimmungsgemäßen Betrieb der Wasseranlagen hinzuweisen, welches zu protokollieren sind.
Menge: 1,000 psch
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.5.007 Hydraulischer Abgleich des Zirkulationssystems**
Hydraulischer Abgleich des Zirkulationssystems
entsprechend den aktuellen  DIN- DVGW-Richtlinien mit Protokollerstellung. Hilfsmittel und Messgeräte sind vom AN beizustellen. Der hydraulische Abgleich erfolgt für jede WWB-Anlage und umfasst folgende Leistungen:
- Einregulierung der manuellen Zirkulationsventile in den Hauptverteilungen auf die vom Planer vorgegebenen und vom AN geprüften Volumenströme einschließlich Kontrollmessung von Volumenstrom und Temperatur an den Messstellen
- Einstellung der thermischen Zirkulationsventile an den Strängen  auf die Solltemperaturen
- Probebetrieb mit Protokollierung aller Temperaturen und Volumenströme im System über einen Tagesgang (6:00 Uhr bis 22:00 Uhr) im Stundentakt
- Nachjustierung des Zirkulationssystems entsprechend der Ergebnisse des Probebetriebes
- Eintragung der endgültigen Einstellwerte aller Zirkulationsarmaturen in die Revisionsunterlagen
Menge: 1,000 psch
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.5.008 Probenentnahme und mikrobiologische Analyse des Trinkwassers neue Trinkwassernetz**
Probenentnahme und mikrobiologische Analyse des Trinkwassers
nach Anschluss an das neue Trinkwassernetz nach vorheriger Absprache und Festlegung der Prüfstellen durch das Gesundheitsamt für Kalt- und Warmwasser.

Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 32,000 St
- 32,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.5.009 Spülen des Trinkwassernetzes nach VOB-Abnahme bis zur Inbetriebnahme durch den AG:**
Spülen des Trinkwassernetzes nach VOB-Abnahme bis zur Inbetriebnahme/Nutzung durch den Bauherrn:
Alle Entnahmestellen im Gebäude ausdrücklich auch bauseitige Objekte, wie z.B. Fertignasszellen, sind über die Armatur zu spülen. Es ist mindestens alle 72h zu spülen, um den bestimmungsgemäßen Betrieb der Trinkwasseranlage nicht zu unterbrechen. Der Bauherr kann kürzere Spülintervalle anordnen. Die Armatur ist zuerst für mind. 3 min mit Kaltwasser zu spülen, danach erfolgt die Spülung mit Warmwasser für ebenfalls mind. 3 min. Es ist nicht mit Mischwasser zu spülen. Es können und sollen dabei mehrere im Umkreis liegende Armaturen gleichzeitig gespült werden, um einen ausreichenden Spitzendurchfluss in der zu spülenden Leitung zu erreichen. Vom AN ist ein Spülprotokoll zu führen in dem raumweise die gespülten Armaturen, der Name des Ausführenden, Datum und Uhrzeit sowie Spüldauer aufgeführt sind. Die Abrechnung erfolgt je Spülvorgang und Armatur.

Hinweis: Die Vergütung der Spülmaßnahmen erfolgt für den Zeitraum zwischen der erfolgreichen VOB-Abnahme und der Inbetriebnahme/Nutzung des Gebäudes. Im Zeitraum von der Befüllung mit Wasser bis zur VOB-Abnahme (Gefahrenübergang) ist das Netz in der oben beschriebenen Weise durch den Auftragnehmer zu spülen. Eine separate Vergütung erfolgt für diesen Zeitraum nicht.
Menge: 14,000 d
- 14,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.4.6 Wärmedämmung von Trinkwasserleitungen

*Hinweis: Betriebs- und Umgebungsbedingungen: Winterfall: Min. Medium-Betriebstemperatur +10 Grad C, Max. Umgebungstemperatur im Gebäude +32 Grad C, Max. relative Luftfeuchte der Umgebung im Gebäude 75%. Sommerfall: Max. Medium-Betriebstemperatur +10 Grad C, Max. Umgebungstemperatur im Gebäude +32 Grad C, Max. relative Luftfeuchte der Umgebung im Gebäude 75%.*

*Hinweis: Hinweis zu diffusionsdichte Ausführung mit Dampfbremse*
In den nachfolgenden Positionen ist bei der Dämmung zu berücksichtigen, dass diese diffusionsdicht auszuführen ist und die Dampfbremse gesamtheitlich, ohne Unterbrechung, durchgezogen sein muss.

*Hinweis: Dämmung bis 5,5m Montagehöhe*

*Hinweis: Hinweis zu Verbindungen*
In den nachfolgenden Positionen ist bei der Dämmung zu berücksichtigen, dass alle Rohrleitungen sowie Form- und Passstücke mit Pressverbindungen verbunden werden.

**2.2.4.6.001 Wärmedämmung Rohr DN12 Gebäude Mineralwolle AS-Qualität hydrophobiert Rohrschale D 20mm**
STLB-Bau 2025-10 047
Wärmedämmung ohne Ummantelung DIN 4140 an haus- und betriebstechnischen Anlagen, an Rohrleitung, DN 12, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 6,000 m
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.002 Wärmedämmung Rohr DN15 Gebäude Mineralwolle AS-Qualität hydrophobiert Rohrschale D 20mm**
STLB-Bau 2025-10 047
Wärmedämmung ohne Ummantelung DIN 4140 an haus- und betriebstechnischen Anlagen, an Rohrleitung, DN 15, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 600,000 m
- 600,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.003 Wärmedämmung Rohr DN20 Gebäude Mineralwolle AS-Qualität hydrophobiert Rohrschale D 20mm**
STLB-Bau 2025-10 047
Wärmedämmung ohne Ummantelung DIN 4140 an haus- und betriebstechnischen Anlagen, an Rohrleitung, DN 20, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 500,000 m
- 500,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.004 Wärmedämmung Rohr DN25 Gebäude Mineralwolle AS-Qualität hydrophobiert Rohrschale D 30mm**
STLB-Bau 2025-10 047
Wärmedämmung ohne Ummantelung DIN 4140 an haus- und betriebstechnischen Anlagen, an Rohrleitung, DN 25, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 450,000 m
- 450,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.005 Wärmedämmung Rohr DN32 Gebäude Mineralwolle AS-Qualität hydrophobiert Rohrschale D 30mm**
STLB-Bau 2025-10 047
Wärmedämmung ohne Ummantelung DIN 4140 an haus- und betriebstechnischen Anlagen, an Rohrleitung, DN 32, Rohrverbindung als Pressverbindung, Mindestabstände DIN 4140 sind nicht eingehalten, im Gebäude, keine ausreichende Konvektion bzw. unzureichender Abstand zu Objekten, Dämmung aus Mineralwolle DIN EN 14303, AS-Qualität und hydrophobiert, als Rohrschale, Dämmschichtdicke 30 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 120,000 m
- 120,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.006 Wärmedämmung Rohr DN40 Gebäude Mineralwolle AS-Qualität hydrophobiert Rohrschale D 40mm**
STLB-Bau 2025-10 047
Wärmedämmung ohne Ummantelung DIN 4140 an haus- und betriebstechnischen Anlagen, an Rohrleitung, DN 40, Rohrverbindung als Pressverbindung, Mindestabstände DIN 4140 sind nicht eingehalten, im Gebäude, keine ausreichende Konvektion bzw. unzureichender Abstand zu Objekten, Dämmung aus Mineralwolle DIN EN 14303, AS-Qualität und hydrophobiert, als Rohrschale, Dämmschichtdicke 40 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 50,000 m
- 50,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.007 Wärmedämmung Rohr DN50 Gebäude Mineralwolle AS-Qualität hydrophobiert Rohrschale D 60mm**
STLB-Bau 2025-10 047
Wärmedämmung ohne Ummantelung DIN 4140 an haus- und betriebstechnischen Anlagen, an Rohrleitung, DN 50, Rohrverbindung als Pressverbindung, Mindestabstände DIN 4140 sind nicht eingehalten, im Gebäude, keine ausreichende Konvektion bzw. unzureichender Abstand zu Objekten, Dämmung aus Mineralwolle DIN EN 14303, AS-Qualität und hydrophobiert, als Rohrschale, Dämmschichtdicke 60 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 20,000 m
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.008 Wärmedämmung Rohr DN65 Gebäude Mineralwolle AS-Qualität hydrophobiert Rohrschale D 80mm**
STLB-Bau 2025-10 047
Wärmedämmung ohne Ummantelung DIN 4140 an haus- und betriebstechnischen Anlagen, an Rohrleitung, DN 65, Rohrverbindung als Pressverbindung, Mindestabstände DIN 4140 sind nicht eingehalten, im Gebäude, keine ausreichende Konvektion bzw. unzureichender Abstand zu Objekten, Dämmung aus Mineralwolle DIN EN 14303, AS-Qualität und hydrophobiert, als Rohrschale, Dämmschichtdicke 80 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 20,000 m
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Nachfolgende Formstücke, Passstücke, Ausschnitte etc.*
Nachfolgende Formstücke, Passstücke, Ausschnitte etc.
beziehen sich auf alle vorgenannten Medien, Temperaturen, Montageorte und -höhen sowie ggf. zusätzlich beschriebene Sicherungsmaßnahmen.
Behinderungen durch beengte Montage- und Platzverhältnisse sind grundsätzlich in den Einheitspreisen mit einzukalkulieren.

**2.2.4.6.009 Passstück Mineralwolle AS-Qualität hydrophobiert Wärmedämmung Rohr DN12 Gebäude 0,035W/(mK) einlagig D 20mm kaschiert Alu-Folie**
STLB-Bau 2025-10 047
Passstück aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.010 Passstück Mineralwolle AS-Qualität hydrophobiert Wärmedämmung Rohr DN15 Gebäude 0,035W/(mK) einlagig D 20mm kaschiert Alu-Folie**
STLB-Bau 2025-10 047
Passstück aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 560,000 St
- 560,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.011 Passstück Mineralwolle AS-Qualität hydrophobiert Wärmedämmung Rohr DN20 Gebäude 0,035W/(mK) einlagig D 20mm kaschiert Alu-Folie**
STLB-Bau 2025-10 047
Passstück aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 120,000 St
- 120,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.012 Passstück Mineralwolle AS-Qualität hydrophobiert Wärmedämmung Rohr DN25 Gebäude 0,035W/(mK) einlagig D 30mm kaschiert Alu-Folie**
STLB-Bau 2025-10 047
Passstück aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 100,000 St
- 100,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.013 Passstück Mineralwolle AS-Qualität hydrophobiert Wärmedämmung Rohr DN32 Gebäude 0,035W/(mK) einlagig D 30mm kaschiert Alu-Folie**
STLB-Bau 2025-10 047
Passstück aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 50,000 St
- 50,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.014 Passstück Mineralwolle AS-Qualität hydrophobiert Wärmedämmung Rohr DN40 Gebäude 0,035W/(mK) einlagig D 40mm kaschiert Alu-Folie**
STLB-Bau 2025-10 047
Passstück aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.015 Passstück Mineralwolle AS-Qualität hydrophobiert Wärmedämmung Rohr DN50 Gebäude 0,035W/(mK) einlagig D 60mm kaschiert Alu-Folie**
STLB-Bau 2025-10 047
Passstück aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.016 Passstück Mineralwolle AS-Qualität hydrophobiert Wärmedämmung Rohr DN65 Gebäude 0,035W/(mK) einlagig D 80mm kaschiert Alu-Folie**
STLB-Bau 2025-10 047
Passstück aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.017 Bogen Mineralwolle AS-Qualität hydrophobiert Wärmedämmung Rohr DN12 Gebäude 0,035W/(mK) einlagig D 20mm kaschiert Alu-Folie**
STLB-Bau 2025-10 047
Bogen aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.018 Bogen Mineralwolle AS-Qualität hydrophobiert Wärmedämmung Rohr DN15 Gebäude 0,035W/(mK) einlagig D 20mm kaschiert Alu-Folie**
STLB-Bau 2025-10 047
Bogen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 520,000 St
- 520,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.019 Bogen Mineralwolle AS-Qualität hydrophobiert Wärmedämmung Rohr DN20 Gebäude 0,035W/(mK) einlagig D 20mm kaschiert Alu-Folie**
STLB-Bau 2025-10 047
Bogen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 120,000 St
- 120,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.020 Bogen Mineralwolle AS-Qualität hydrophobiert Wärmedämmung Rohr DN25 Gebäude 0,035W/(mK) einlagig D 30mm kaschiert Alu-Folie**
STLB-Bau 2025-10 047
Bogen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 100,000 St
- 100,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.021 Bogen Mineralwolle AS-Qualität hydrophobiert Wärmedämmung Rohr DN32 Gebäude 0,035W/(mK) einlagig D 30mm kaschiert Alu-Folie**
STLB-Bau 2025-10 047
Bogen aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 50,000 St
- 50,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.022 Bogen Mineralwolle AS-Qualität hydrophobiert Wärmedämmung Rohr DN40 Gebäude 0,035W/(mK) einlagig D 40mm kaschiert Alu-Folie**
STLB-Bau 2025-10 047
Bogen aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.023 Bogen Mineralwolle AS-Qualität hydrophobiert Wärmedämmung Rohr DN50 Gebäude 0,035W/(mK) einlagig D 60mm kaschiert Alu-Folie**
STLB-Bau 2025-10 047
Bogen aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.024 Bogen Mineralwolle AS-Qualität hydrophobiert Wärmedämmung Rohr DN65 Gebäude 0,035W/(mK) einlagig D 80mm kaschiert Alu-Folie**
STLB-Bau 2025-10 047
Bogen aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.025 Stutzen Mineralwolle AS-Qualität hydrophobiert Wärmedämmung Rohr DN12 Gebäude 0,035W/(mK) einlagig D 20mm kaschiert Alu-Folie**
STLB-Bau 2025-10 047
Stutzen aus Mineralwolle DIN EN 14303, AS-Qualität und hydrophobiert, Wärmedämmung DIN 4140 an haus- und betriebstechnischen Anlagen, an Rohrleitung, DN 12, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.026 Stutzen Mineralwolle AS-Qualität hydrophobiert Wärmedämmung Rohr DN15 Gebäude 0,035W/(mK) einlagig D 20mm kaschiert Alu-Folie**
STLB-Bau 2025-10 047
Stutzen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 220,000 St
- 220,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.027 Stutzen Mineralwolle AS-Qualität hydrophobiert Wärmedämmung Rohr DN20 Gebäude 0,035W/(mK) einlagig D 20mm kaschiert Alu-Folie**
STLB-Bau 2025-10 047
Stutzen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 130,000 St
- 130,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.028 Stutzen Mineralwolle AS-Qualität hydrophobiert Wärmedämmung Rohr DN25 Gebäude 0,035W/(mK) einlagig D 30mm kaschiert Alu-Folie**
STLB-Bau 2025-10 047
Stutzen aus Mineralwolle DIN EN 14303, AS-Qualität und hydrophobiert, Wärmedämmung DIN 4140 an haus- und betriebstechnischen Anlagen, an Rohrleitung, DN 25, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 50,000 St
- 50,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.029 Stutzen Mineralwolle AS-Qualität hydrophobiert Wärmedämmung Rohr DN32 Gebäude 0,035W/(mK) einlagig D 30mm kaschiert Alu-Folie**
STLB-Bau 2025-10 047
Stutzen aus Mineralwolle DIN EN 14303, AS-Qualität und hydrophobiert, Wärmedämmung DIN 4140 an haus- und betriebstechnischen Anlagen, an Rohrleitung, DN 32, Mindestabstände DIN 4140 sind nicht eingehalten, im Gebäude, keine ausreichende Konvektion bzw. unzureichender Abstand zu Objekten, Brandverhaltensklasse DIN EN 13501-1 A2 -s1, d0 (nichtbrennbar), Wärmeleitfähigkeit 0,035 W/(mK) bei 40 Grad C Mitteltemperatur DIN EN 12667, einlagig, Dämmschichtdicke 30 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.030 Stutzen Mineralwolle AS-Qualität hydrophobiert Wärmedämmung Rohr DN40 Gebäude 0,035W/(mK) einlagig D 40mm kaschiert Alu-Folie**
STLB-Bau 2025-10 047
Stutzen aus Mineralwolle DIN EN 14303, AS-Qualität und hydrophobiert, Wärmedämmung DIN 4140 an haus- und betriebstechnischen Anlagen, an Rohrleitung, DN 40, Mindestabstände DIN 4140 sind nicht eingehalten, im Gebäude, keine ausreichende Konvektion bzw. unzureichender Abstand zu Objekten, Brandverhaltensklasse DIN EN 13501-1 A2 -s1, d0 (nichtbrennbar), Wärmeleitfähigkeit 0,035 W/(mK) bei 40 Grad C Mitteltemperatur DIN EN 12667, einlagig, Dämmschichtdicke 40 mm, kaschiert mit Aluminiumfolie, Ausführung gemäß Einzelbeschreibung,
Einzelbeschreibungs-Nr 'Dämmschalen oder Dämmmatten sind gemäß DIN 4140 mit verzinktem Bindedraht, mindestens 6 Windungen pro Meter Leitungslänge, zu befestigen. Die Drahtenden dürfen die Aluminiumfolie nicht beschädigen und sind mit selbstklebendem Aluminiumband abzukleben. Alle Dämmstofffugen sind mit 50-100 mm breitem, selbstklebendem Aluminiumband dicht zu verkleben'.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.031 Stutzen Mineralwolle AS-Qualität hydrophobiert Wärmedämmung Rohr DN50 Gebäude 0,035W/(mK) einlagig D 60mm kaschiert Alu-Folie**
STLB-Bau 2025-10 047
Stutzen aus Mineralwolle DIN EN 14303, AS-Qualität und hydrophobiert, Wärmedämmung DIN 4140 an haus- und betriebstechnischen Anlagen, an Rohrleitung, DN 50, Mindestabstände DIN 4140 sind nicht eingehalten, im Gebäude, keine ausreichende Konvektion bzw. unzureichender Abstand zu Objekten, Brandverhaltensklasse DIN EN 13501-1 A2 -s1, d0 (nichtbrennbar), Wärmeleitfähigkeit 0,035 W/(mK) bei 40 Grad C Mitteltemperatur DIN EN 12667, einlagig, Dämmschichtdicke 60 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.032 Stutzen Mineralwolle AS-Qualität hydrophobiert Wärmedämmung Rohr DN65 Gebäude 0,035W/(mK) einlagig D 80mm kaschiert Alu-Folie**
STLB-Bau 2025-10 047
Stutzen aus Mineralwolle DIN EN 14303, AS-Qualität und hydrophobiert, Wärmedämmung DIN 4140 an haus- und betriebstechnischen Anlagen, an Rohrleitung, DN 65, Mindestabstände DIN 4140 sind nicht eingehalten, im Gebäude, keine ausreichende Konvektion bzw. unzureichender Abstand zu Objekten, Brandverhaltensklasse DIN EN 13501-1 A2 -s1, d0 (nichtbrennbar), Wärmeleitfähigkeit 0,035 W/(mK) bei 40 Grad C Mitteltemperatur DIN EN 12667, einlagig, Dämmschichtdicke 80 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.033 Ausschnitt Wärmedämmung Rohr DN12 Gebäude Mineralwolle AS-Qualität hydrophobiert D 20mm kaschiert Alu-Folie**
STLB-Bau 2025-10 047
Ausschnitt für Wärmedämmung DIN 4140 an haus- und betriebstechnischen Anlagen, an Rohrleitung, DN 12, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 10,000 St
- 10,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.034 Ausschnitt Wärmedämmung Rohr DN15 Gebäude Mineralwolle AS-Qualität hydrophobiert D 20mm kaschiert Alu-Folie**
STLB-Bau 2025-10 047
Ausschnitt für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 640,000 St
- 640,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.035 Ausschnitt Wärmedämmung Rohr DN20 Gebäude Mineralwolle AS-Qualität hydrophobiert D 20mm kaschiert Alu-Folie**
STLB-Bau 2025-10 047
Ausschnitt für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 520,000 St
- 520,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.036 Ausschnitt Wärmedämmung Rohr DN25 Gebäude Mineralwolle AS-Qualität hydrophobiert D 30mm kaschiert Alu-Folie**
STLB-Bau 2025-10 047
Ausschnitt für Wärmedämmung DIN 4140 an haus- und betriebstechnischen Anlagen, an Rohrleitung, DN 25, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Durchdringungen durch die Dämmung sind mit selbstklebendem Aluminiumband dicht abzukleben'.
Menge: 40,000 St
- 40,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.037 Ausschnitt Wärmedämmung Rohr DN32 Gebäude Mineralwolle AS-Qualität hydrophobiert D 30mm kaschiert Alu-Folie**
STLB-Bau 2025-10 047
Ausschnitt für Wärmedämmung DIN 4140 an haus- und betriebstechnischen Anlagen, an Rohrleitung, DN 32, im Gebäude, keine ausreichende Konvektion bzw. unzureichender Abstand zu Objekten, Dämmung aus Mineralwolle DIN EN 14303, AS-Qualität und hydrophobiert, Brandverhaltensklasse DIN EN 13501-1 A2 -s1, d0 (nichtbrennbar), Wärmeleitfähigkeit 0,035 W/(mK) bei 40 Grad C Mitteltemperatur DIN EN 12667, Gesamt-Dämmschichtdicke 30 mm, einlagig, kaschiert mit Aluminiumfolie, Ausführung gemäß Einzelbeschreibung,
Einzelbeschreibungs-Nr 'Durchdringungen durch die Dämmung sind mit selbstklebendem Aluminiumband dicht abzukleben'.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.038 Ausschnitt Wärmedämmung Rohr DN40 Gebäude Mineralwolle AS-Qualität hydrophobiert D 40mm kaschiert Alu-Folie**
STLB-Bau 2025-10 047
Ausschnitt für Wärmedämmung DIN 4140 an haus- und betriebstechnischen Anlagen, an Rohrleitung, DN 40, im Gebäude, keine ausreichende Konvektion bzw. unzureichender Abstand zu Objekten, Dämmung aus Mineralwolle DIN EN 14303, AS-Qualität und hydrophobiert, Brandverhaltensklasse DIN EN 13501-1 A2 -s1, d0 (nichtbrennbar), Wärmeleitfähigkeit 0,035 W/(mK) bei 40 Grad C Mitteltemperatur DIN EN 12667, Gesamt-Dämmschichtdicke 40 mm, einlagig, kaschiert mit Aluminiumfolie, Ausführung gemäß Einzelbeschreibung,
Einzelbeschreibungs-Nr 'Durchdringungen durch die Dämmung sind mit selbstklebendem Aluminiumband dicht abzukleben'.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.039 Ausschnitt Wärmedämmung Rohr DN50 Gebäude Mineralwolle AS-Qualität hydrophobiert D 60mm kaschiert Alu-Folie**
STLB-Bau 2025-10 047
Ausschnitt für Wärmedämmung DIN 4140 an haus- und betriebstechnischen Anlagen, an Rohrleitung, DN 50, im Gebäude, keine ausreichende Konvektion bzw. unzureichender Abstand zu Objekten, Dämmung aus Mineralwolle DIN EN 14303, AS-Qualität und hydrophobiert, Brandverhaltensklasse DIN EN 13501-1 A2 -s1, d0 (nichtbrennbar), Wärmeleitfähigkeit 0,035 W/(mK) bei 40 Grad C Mitteltemperatur DIN EN 12667, Gesamt-Dämmschichtdicke 60 mm, einlagig, kaschiert mit Aluminiumfolie, Ausführung gemäß Einzelbeschreibung,
Einzelbeschreibungs-Nr 'Durchdringungen durch die Dämmung sind mit selbstklebendem Aluminiumband dicht abzukleben'.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.6.040 Ausschnitt Wärmedämmung Rohr DN65 Gebäude Mineralwolle AS-Qualität hydrophobiert D 80mm kaschiert Alu-Folie**
STLB-Bau 2025-10 047
Ausschnitt für Wärmedämmung DIN 4140 an haus- und betriebstechnischen Anlagen, an Rohrleitung, DN 65, im Gebäude, keine ausreichende Konvektion bzw. unzureichender Abstand zu Objekten, Dämmung aus Mineralwolle DIN EN 14303, AS-Qualität und hydrophobiert, Brandverhaltensklasse DIN EN 13501-1 A2 -s1, d0 (nichtbrennbar), Wärmeleitfähigkeit 0,035 W/(mK) bei 40 Grad C Mitteltemperatur DIN EN 12667, Gesamt-Dämmschichtdicke 80 mm, einlagig, kaschiert mit Aluminiumfolie, Ausführung gemäß Einzelbeschreibung,
Einzelbeschreibungs-Nr 'Durchdringungen durch die Dämmung sind mit selbstklebendem Aluminiumband dicht abzukleben'.
Menge: 5,000 St
- 5,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.4.7 Rohrleitungen Wasser

*Hinweis: Nachfolgende Schalldämmung beziehen sich auf alle die unter Rohrleitungen genannten Medien, Montageorte und -höhen sowie ggf. zusätzlich beschriebene Sicherungsmaßnahmen.*
Nachfolgende Schalldämmung beziehen sich auf alle die unter Rohrleitungen genannten Medien, Montageorte und -höhen sowie ggf. zusätzlich beschriebene Sicherungsmaßnahmen.
Behinderungen durch beengte Montage- und Platzverhältnisse sind grundsätzlich in den Einheitspreisen mit einzukalkulieren.

**2.2.4.7.001 Schalldämmung Rohr Mineralwolle Schale DN15**
STLB-Bau 2025-10 047
Schalldämmung an Rohrleitung, aus Mineralwolle, als Schale, Baustoffklasse DIN 4102-1 A2 (nichtbrennbar), für Rohrleitungs-Einzellängen bis 0,3 m, DN 15.
Menge: 2340,000 St
- 2340,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.7.002 Schalldämmung Rohr Mineralwolle Schale DN20**
STLB-Bau 2025-10 047
Schalldämmung an Rohrleitung, aus Mineralwolle, als Schale, Baustoffklasse DIN 4102-1 A2 (nichtbrennbar), für Rohrleitungs-Einzellängen bis 0,3 m, DN 20.
Menge: 680,000 St
- 680,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.7.003 Schalldämmung Rohr Mineralwolle Schale DN25**
STLB-Bau 2025-10 047
Schalldämmung an Rohrleitung, aus Mineralwolle, als Schale, Baustoffklasse DIN 4102-1 A2 (nichtbrennbar), für Rohrleitungs-Einzellängen bis 0,3 m, DN 25.
Menge: 620,000 St
- 620,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.7.004 Schalldämmung Rohr Mineralwolle Schale DN32**
STLB-Bau 2025-10 047
Schalldämmung an Rohrleitung, aus Mineralwolle, als Schale, Baustoffklasse DIN 4102-1 A2 (nichtbrennbar), für Rohrleitungs-Einzellängen bis 0,3 m, DN 32.
Menge: 410,000 St
- 410,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.7.005 Schalldämmung Rohr Mineralwolle Schale DN40**
STLB-Bau 2025-10 047
Schalldämmung an Rohrleitung, aus Mineralwolle, als Schale, Baustoffklasse DIN 4102-1 A2 (nichtbrennbar), für Rohrleitungs-Einzellängen bis 0,3 m, DN 40.
Menge: 62,000 St
- 62,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.7.006 Schalldämmung Rohr Mineralwolle Schale DN50**
STLB-Bau 2025-10 047
Schalldämmung an Rohrleitung, aus Mineralwolle, als Schale, Baustoffklasse DIN 4102-1 A2 (nichtbrennbar), für Rohrleitungs-Einzellängen bis 0,3 m, DN 50.
Menge: 130,000 St
- 130,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.7.007 Schalldämmung Rohr Mineralwolle Schale DN65**
STLB-Bau 2025-10 047
Schalldämmung an Rohrleitung, aus Mineralwolle, als Schale, Baustoffklasse DIN 4102-1 A2 (nichtbrennbar), für Rohrleitungs-Einzellängen bis 0,3 m, DN 65.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.4.7.008 Schalldämmung Rohr Mineralwolle Schale DN80**
STLB-Bau 2025-10 047
Schalldämmung an Rohrleitung, aus Mineralwolle, als Schale, Baustoffklasse DIN 4102-1 A2 (nichtbrennbar), für Rohrleitungs-Einzellängen bis 0,3 m, DN 80.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.4.8 Brandschutzdurchführungen von Trinkwasserleitungen

*Hinweis: BS mit ABP/ABZ - Kernbohrung, massive Wände 200mm (F90), bis 5,5m Montagehöhe*

**2.2.4.8.001 Brandschutzabschottung Rohr Stahl niro R90 DN12 Gebäude Wand D 200mm Durchm. 50-100mm**
*** Leitbeschreibung
STLB-Bau 2025-10 047
Brandschutzabschottung von Rohrleitung aus nichtrostendem Stahl, mit allgemeinem bauaufsichtlichen Prüfzeugnis/allgemeiner bauaufsichtlicher Zulassung, Feuerwiderstandsklasse R 90 DIN 4102-11,
Rohrleitung nicht gedämmt, DN 12, Verlegung im Gebäude, Arbeitshöhe des Montageortes bis 5,5 m über der Standfläche des hierfür erforderlichen Gerüstes, Gerüst wird gesondert vergütet, Wand aus Beton, Dicke 200 mm, runder Durchbruch ohne Hüllrohr, Durchmesser über 50 bis 100 mm, freier Ringspalt im Durchbruch bis 15 mm, Spalt füllen mit Brandschutzmörtel.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.002 Brandschutzabschottung Rohr Stahl niro R90 DN15 Gebäude Wand D 200mm Durchm. 50-100mm**
*** Leitbeschreibung
STLB-Bau 2025-10 047
Brandschutzabschottung von Rohrleitung aus nichtrostendem Stahl, mit allgemeinem bauaufsichtlichen Prüfzeugnis/allgemeiner bauaufsichtlicher Zulassung, Feuerwiderstandsklasse R 90 DIN 4102-11,
Rohrleitung nicht gedämmt, DN 15, Verlegung im Gebäude, Arbeitshöhe des Montageortes bis 5,5 m über der Standfläche des hierfür erforderlichen Gerüstes, Gerüst wird gesondert vergütet, Wand aus Beton, Dicke 200 mm, runder Durchbruch ohne Hüllrohr, Durchmesser über 50 bis 100 mm, freier Ringspalt im Durchbruch bis 15 mm, Spalt füllen mit Brandschutzmörtel.
Menge: 320,000 St
- 320,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.003 Brandschutzabschottung Rohr Stahl niro R90 DN20 Gebäude Wand D 200mm Durchm. 50-100mm**
*** Leitbeschreibung
STLB-Bau 2025-10 047
Brandschutzabschottung von Rohrleitung aus nichtrostendem Stahl, mit allgemeinem bauaufsichtlichen Prüfzeugnis/allgemeiner bauaufsichtlicher Zulassung, Feuerwiderstandsklasse R 90 DIN 4102-11,
Rohrleitung nicht gedämmt, DN 20, Verlegung im Gebäude, Arbeitshöhe des Montageortes bis 5,5 m über der Standfläche des hierfür erforderlichen Gerüstes, Gerüst wird gesondert vergütet, Wand aus Beton, Dicke 200 mm, runder Durchbruch ohne Hüllrohr, Durchmesser über 50 bis 100 mm, freier Ringspalt im Durchbruch bis 15 mm, Spalt füllen mit Brandschutzmörtel.
Menge: 50,000 St
- 50,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.004 Brandschutzabschottung Rohr Stahl niro R90 DN25 Gebäude Wand D 200mm Durchm. 50-100mm**
*** Leitbeschreibung
STLB-Bau 2025-10 047
Brandschutzabschottung von Rohrleitung aus nichtrostendem Stahl, mit allgemeinem bauaufsichtlichen Prüfzeugnis/allgemeiner bauaufsichtlicher Zulassung, Feuerwiderstandsklasse R 90 DIN 4102-11,
Rohrleitung nicht gedämmt, DN 25, Verlegung im Gebäude, Arbeitshöhe des Montageortes bis 5,5 m über der Standfläche des hierfür erforderlichen Gerüstes, Gerüst wird gesondert vergütet, Wand aus Beton, Dicke 200 mm, runder Durchbruch ohne Hüllrohr, Durchmesser über 50 bis 100 mm, freier Ringspalt im Durchbruch bis 15 mm, Spalt füllen mit Brandschutzmörtel.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.005 Brandschutzabschottung Rohr Stahl niro R90 DN32 Gebäude Wand D 200mm Durchm. 50-100mm**
*** Leitbeschreibung
STLB-Bau 2025-10 047
Brandschutzabschottung von Rohrleitung aus nichtrostendem Stahl, mit allgemeinem bauaufsichtlichen Prüfzeugnis/allgemeiner bauaufsichtlicher Zulassung, Feuerwiderstandsklasse R 90 DIN 4102-11,
Rohrleitung nicht gedämmt, DN 32, Verlegung im Gebäude, Arbeitshöhe des Montageortes bis 5,5 m über der Standfläche des hierfür erforderlichen Gerüstes, Gerüst wird gesondert vergütet, Wand aus Beton, Dicke 200 mm, runder Durchbruch ohne Hüllrohr, Durchmesser über 50 bis 100 mm, freier Ringspalt im Durchbruch bis 15 mm, Spalt füllen mit Brandschutzmörtel.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.006 Brandschutzabschottung Rohr Stahl niro R90 DN40 Gebäude Wand D 200mm Durchm. 50-100mm**
*** Leitbeschreibung
STLB-Bau 2025-10 047
Brandschutzabschottung von Rohrleitung aus nichtrostendem Stahl, mit allgemeinem bauaufsichtlichen Prüfzeugnis/allgemeiner bauaufsichtlicher Zulassung, Feuerwiderstandsklasse R 90 DIN 4102-11,
Rohrleitung nicht gedämmt, DN 40, Verlegung im Gebäude, Arbeitshöhe des Montageortes bis 5,5 m über der Standfläche des hierfür erforderlichen Gerüstes, Gerüst wird gesondert vergütet, Wand aus Beton, Dicke 200 mm, runder Durchbruch ohne Hüllrohr, Durchmesser über 50 bis 100 mm, freier Ringspalt im Durchbruch bis 15 mm, Spalt füllen mit Brandschutzmörtel.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.007 Brandschutzabschottung Rohr Stahl niro R90 DN50 Gebäude Wand D 200mm Durchm. 100-150mm**
*** Leitbeschreibung
STLB-Bau 2025-10 047
Brandschutzabschottung von Rohrleitung aus nichtrostendem Stahl, mit allgemeinem bauaufsichtlichen Prüfzeugnis/allgemeiner bauaufsichtlicher Zulassung, Feuerwiderstandsklasse R 90 DIN 4102-11,
Rohrleitung nicht gedämmt, DN 50, Verlegung im Gebäude, Arbeitshöhe des Montageortes bis 5,5 m über der Standfläche des hierfür erforderlichen Gerüstes, Gerüst wird gesondert vergütet, Wand aus Beton, Dicke 200 mm, runder Durchbruch ohne Hüllrohr, Durchmesser über 100 bis 150 mm, freier Ringspalt im Durchbruch bis 15 mm, Spalt füllen mit Brandschutzmörtel.
Menge: 60,000 St
- 60,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.008 Brandschutzabschottung Rohr Stahl niro R90 DN65 Gebäude Wand D 200mm Durchm. 150-200mm**
*** Leitbeschreibung
STLB-Bau 2025-10 047
Brandschutzabschottung von Rohrleitung aus nichtrostendem Stahl, mit allgemeinem bauaufsichtlichen Prüfzeugnis/allgemeiner bauaufsichtlicher Zulassung, Feuerwiderstandsklasse R 90 DIN 4102-11,
Rohrleitung nicht gedämmt, DN 65, Verlegung im Gebäude, Arbeitshöhe des Montageortes bis 5,5 m über der Standfläche des hierfür erforderlichen Gerüstes, Gerüst wird gesondert vergütet, Wand aus Beton, Dicke 200 mm, runder Durchbruch ohne Hüllrohr, Durchmesser über 150 bis 200 mm, freier Ringspalt im Durchbruch bis 15 mm, Spalt füllen mit Brandschutzmörtel.
Menge: 30,000 St
- 30,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.009 Brandschutzabschottung Rohr Stahl niro R90 DN80 Gebäude Wand D 200mm Durchm. 200-250mm**
*** Leitbeschreibung
STLB-Bau 2025-10 047
Brandschutzabschottung von Rohrleitung aus nichtrostendem Stahl, mit allgemeinem bauaufsichtlichen Prüfzeugnis/allgemeiner bauaufsichtlicher Zulassung, Feuerwiderstandsklasse R 90 DIN 4102-11,
Rohrleitung nicht gedämmt, DN 80, Verlegung im Gebäude, Arbeitshöhe des Montageortes bis 5,5 m über der Standfläche des hierfür erforderlichen Gerüstes, Gerüst wird gesondert vergütet, Wand aus Beton, Dicke 200 mm, runder Durchbruch ohne Hüllrohr, Durchmesser über 200 bis 250 mm, freier Ringspalt im Durchbruch bis 15 mm, Spalt füllen mit Brandschutzmörtel.
Menge: 10,000 St
- 10,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

*Hinweis: BS mit ABP/ABZ - Kernbohrung, massive Decken 300mm (F90), bis 5,5m Montagehöhe*

**2.2.4.8.010 Brandschutzabschottung Rohr Stahl niro R90 DN12 Gebäude Decke D 300mm Durchm. 50-100mm**
*** Leitbeschreibung
STLB-Bau 2025-10 047
Brandschutzabschottung von Rohrleitung aus nichtrostendem Stahl, mit allgemeinem bauaufsichtlichen Prüfzeugnis/allgemeiner bauaufsichtlicher Zulassung, Feuerwiderstandsklasse R 90 DIN 4102-11,
Rohrleitung nicht gedämmt, DN 12, Verlegung im Gebäude, Arbeitshöhe des Montageortes bis 5,5 m über der Standfläche des hierfür erforderlichen Gerüstes, Gerüst wird gesondert vergütet, Decke aus Beton, Dicke 300 mm, runder Durchbruch ohne Hüllrohr, Durchmesser über 50 bis 100 mm, freier Ringspalt im Durchbruch bis 15 mm, Spalt füllen mit Brandschutzmörtel.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.011 Brandschutzabschottung Rohr Stahl niro R90 DN15 Gebäude Decke D 300mm Durchm. 50-100mm**
*** Leitbeschreibung
STLB-Bau 2025-10 047
Brandschutzabschottung von Rohrleitung aus nichtrostendem Stahl, mit allgemeinem bauaufsichtlichen Prüfzeugnis/allgemeiner bauaufsichtlicher Zulassung, Feuerwiderstandsklasse R 90 DIN 4102-11,
Rohrleitung nicht gedämmt, DN 15, Verlegung im Gebäude, Arbeitshöhe des Montageortes bis 5,5 m über der Standfläche des hierfür erforderlichen Gerüstes, Gerüst wird gesondert vergütet, Decke aus Beton, Dicke 300 mm, runder Durchbruch ohne Hüllrohr, Durchmesser über 50 bis 100 mm, freier Ringspalt im Durchbruch bis 15 mm, Spalt füllen mit Brandschutzmörtel.
Menge: 65,000 St
- 65,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.012 Brandschutzabschottung Rohr Stahl niro R90 DN20 Gebäude Decke D 300mm Durchm. 50-100mm**
*** Leitbeschreibung
STLB-Bau 2025-10 047
Brandschutzabschottung von Rohrleitung aus nichtrostendem Stahl, mit allgemeinem bauaufsichtlichen Prüfzeugnis/allgemeiner bauaufsichtlicher Zulassung, Feuerwiderstandsklasse R 90 DIN 4102-11,
Rohrleitung nicht gedämmt, DN 20, Verlegung im Gebäude, Arbeitshöhe des Montageortes bis 5,5 m über der Standfläche des hierfür erforderlichen Gerüstes, Gerüst wird gesondert vergütet, Decke aus Beton, Dicke 300 mm, runder Durchbruch ohne Hüllrohr, Durchmesser über 50 bis 100 mm, freier Ringspalt im Durchbruch bis 15 mm, Spalt füllen mit Brandschutzmörtel.
Menge: 14,000 St
- 14,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.013 Brandschutzabschottung Rohr Stahl niro R90 DN25 Gebäude Decke D 300mm Durchm. 50-100mm**
*** Leitbeschreibung
STLB-Bau 2025-10 047
Brandschutzabschottung von Rohrleitung aus nichtrostendem Stahl, mit allgemeinem bauaufsichtlichen Prüfzeugnis/allgemeiner bauaufsichtlicher Zulassung, Feuerwiderstandsklasse R 90 DIN 4102-11,
Rohrleitung nicht gedämmt, DN 25, Verlegung im Gebäude, Arbeitshöhe des Montageortes bis 5,5 m über der Standfläche des hierfür erforderlichen Gerüstes, Gerüst wird gesondert vergütet, Decke aus Beton, Dicke 300 mm, runder Durchbruch ohne Hüllrohr, Durchmesser über 50 bis 100 mm, freier Ringspalt im Durchbruch bis 15 mm, Spalt füllen mit Brandschutzmörtel.
Menge: 12,000 St
- 12,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.014 Brandschutzabschottung Rohr Stahl niro R90 DN32 Gebäude Decke D 300mm Durchm. 50-100mm**
*** Leitbeschreibung
STLB-Bau 2025-10 047
Brandschutzabschottung von Rohrleitung aus nichtrostendem Stahl, mit allgemeinem bauaufsichtlichen Prüfzeugnis/allgemeiner bauaufsichtlicher Zulassung, Feuerwiderstandsklasse R 90 DIN 4102-11,
Rohrleitung nicht gedämmt, DN 32, Verlegung im Gebäude, Arbeitshöhe des Montageortes bis 5,5 m über der Standfläche des hierfür erforderlichen Gerüstes, Gerüst wird gesondert vergütet, Decke aus Beton, Dicke 300 mm, runder Durchbruch ohne Hüllrohr, Durchmesser über 50 bis 100 mm, freier Ringspalt im Durchbruch bis 15 mm, Spalt füllen mit Brandschutzmörtel.
Menge: 10,000 St
- 10,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.015 Brandschutzabschottung Rohr Stahl niro R90 DN40 Gebäude Decke D 300mm Durchm. 50-100mm**
*** Leitbeschreibung
STLB-Bau 2025-10 047
Brandschutzabschottung von Rohrleitung aus nichtrostendem Stahl, mit allgemeinem bauaufsichtlichen Prüfzeugnis/allgemeiner bauaufsichtlicher Zulassung, Feuerwiderstandsklasse R 90 DIN 4102-11,
Rohrleitung nicht gedämmt, DN 40, Verlegung im Gebäude, Arbeitshöhe des Montageortes bis 5,5 m über der Standfläche des hierfür erforderlichen Gerüstes, Gerüst wird gesondert vergütet, Decke aus Beton, Dicke 300 mm, runder Durchbruch ohne Hüllrohr, Durchmesser über 50 bis 100 mm, freier Ringspalt im Durchbruch bis 15 mm, Spalt füllen mit Brandschutzmörtel.
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.016 Brandschutzabschottung Rohr Stahl niro R90 DN50 Gebäude Decke D 300mm Durchm. 100-150mm**
*** Leitbeschreibung
STLB-Bau 2025-10 047
Brandschutzabschottung von Rohrleitung aus nichtrostendem Stahl, mit allgemeinem bauaufsichtlichen Prüfzeugnis/allgemeiner bauaufsichtlicher Zulassung, Feuerwiderstandsklasse R 90 DIN 4102-11,
Rohrleitung nicht gedämmt, DN 50, Verlegung im Gebäude, Arbeitshöhe des Montageortes bis 5,5 m über der Standfläche des hierfür erforderlichen Gerüstes, Gerüst wird gesondert vergütet, Decke aus Beton, Dicke 300 mm, runder Durchbruch ohne Hüllrohr, Durchmesser über 100 bis 150 mm, freier Ringspalt im Durchbruch bis 15 mm, Spalt füllen mit Brandschutzmörtel.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.017 Brandschutzabschottung Rohr Stahl niro R90 DN65 Gebäude Decke D 300mm Durchm. 150-200mm**
*** Leitbeschreibung
STLB-Bau 2025-10 047
Brandschutzabschottung von Rohrleitung aus nichtrostendem Stahl, mit allgemeinem bauaufsichtlichen Prüfzeugnis/allgemeiner bauaufsichtlicher Zulassung, Feuerwiderstandsklasse R 90 DIN 4102-11,
Rohrleitung nicht gedämmt, DN 65, Verlegung im Gebäude, Arbeitshöhe des Montageortes bis 5,5 m über der Standfläche des hierfür erforderlichen Gerüstes, Gerüst wird gesondert vergütet, Decke aus Beton, Dicke 300 mm, runder Durchbruch ohne Hüllrohr, Durchmesser über 150 bis 200 mm, freier Ringspalt im Durchbruch bis 15 mm, Spalt füllen mit Brandschutzmörtel.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**2.2.4.8.018 Brandschutzabschottung Rohr Stahl niro R90 DN80 Gebäude Decke D 300mm Durchm. 200-250mm**
*** Leitbeschreibung
STLB-Bau 2025-10 047
Brandschutzabschottung von Rohrleitung aus nichtrostendem Stahl, mit allgemeinem bauaufsichtlichen Prüfzeugnis/allgemeiner bauaufsichtlicher Zulassung, Feuerwiderstandsklasse R 90 DIN 4102-11,
Rohrleitung nicht gedämmt, DN 80, Verlegung im Gebäude, Arbeitshöhe des Montageortes bis 5,5 m über der Standfläche des hierfür erforderlichen Gerüstes, Gerüst wird gesondert vergütet, Decke aus Beton, Dicke 300 mm, runder Durchbruch ohne Hüllrohr, Durchmesser über 200 bis 250 mm, freier Ringspalt im Durchbruch bis 15 mm, Spalt füllen mit Brandschutzmörtel.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

*Hinweis: BS mit ABP/ABZ - Rund, Trockenbauwände 150mm (F90), bis 5,5m Montagehöhe*

**2.2.4.8.019 Brandschutzabschottung Rohr Stahl niro R90 DN12 Gebäude Wand D 150mm Durchm. 50-100mm**
*** Leitbeschreibung
STLB-Bau 2025-10 047
Brandschutzabschottung von Rohrleitung aus nichtrostendem Stahl, mit allgemeinem bauaufsichtlichen Prüfzeugnis/allgemeiner bauaufsichtlicher Zulassung, Feuerwiderstandsklasse R 90 DIN 4102-11,
Rohrleitung nicht gedämmt, DN 12, Verlegung im Gebäude, Arbeitshöhe des Montageortes bis 5,5 m über der Standfläche des hierfür erforderlichen Gerüstes, Gerüst wird gesondert vergütet, Wand als Trennwand in Ständerbauart, Dicke 150 mm, runder Durchbruch ohne Hüllrohr, Durchmesser über 50 bis 100 mm, freier Ringspalt im Durchbruch bis 15 mm, Spalt füllen mit Gips.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.020 Brandschutzabschottung Rohr Stahl niro R90 DN15 Gebäude Wand D 150mm Durchm. 50-100mm**
*** Leitbeschreibung
STLB-Bau 2025-10 047
Brandschutzabschottung von Rohrleitung aus nichtrostendem Stahl, mit allgemeinem bauaufsichtlichen Prüfzeugnis/allgemeiner bauaufsichtlicher Zulassung, Feuerwiderstandsklasse R 90 DIN 4102-11,
Rohrleitung nicht gedämmt, DN 15, Verlegung im Gebäude, Arbeitshöhe des Montageortes bis 5,5 m über der Standfläche des hierfür erforderlichen Gerüstes, Gerüst wird gesondert vergütet, Wand als Trennwand in Ständerbauart, Dicke 150 mm, runder Durchbruch ohne Hüllrohr, Durchmesser über 50 bis 100 mm, freier Ringspalt im Durchbruch bis 15 mm, Spalt füllen mit Gips.
Menge: 2405,000 St
- 2405,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.021 Brandschutzabschottung Rohr Stahl niro R90 DN20 Gebäude Wand D 150mm Durchm. 50-100mm**
*** Leitbeschreibung
STLB-Bau 2025-10 047
Brandschutzabschottung von Rohrleitung aus nichtrostendem Stahl, mit allgemeinem bauaufsichtlichen Prüfzeugnis/allgemeiner bauaufsichtlicher Zulassung, Feuerwiderstandsklasse R 90 DIN 4102-11,
Rohrleitung nicht gedämmt, DN 20, Verlegung im Gebäude, Arbeitshöhe des Montageortes bis 5,5 m über der Standfläche des hierfür erforderlichen Gerüstes, Gerüst wird gesondert vergütet, Wand als Trennwand in Ständerbauart, Dicke 150 mm, runder Durchbruch ohne Hüllrohr, Durchmesser über 50 bis 100 mm, freier Ringspalt im Durchbruch bis 15 mm, Spalt füllen mit Gips.
Menge: 630,000 St
- 630,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.022 Brandschutzabschottung Rohr Stahl niro R90 DN25 Gebäude Wand D 150mm Durchm. 50-100mm**
*** Leitbeschreibung
STLB-Bau 2025-10 047
Brandschutzabschottung von Rohrleitung aus nichtrostendem Stahl, mit allgemeinem bauaufsichtlichen Prüfzeugnis/allgemeiner bauaufsichtlicher Zulassung, Feuerwiderstandsklasse R 90 DIN 4102-11,
Rohrleitung nicht gedämmt, DN 25, Verlegung im Gebäude, Arbeitshöhe des Montageortes bis 5,5 m über der Standfläche des hierfür erforderlichen Gerüstes, Gerüst wird gesondert vergütet, Wand als Trennwand in Ständerbauart, Dicke 150 mm, runder Durchbruch ohne Hüllrohr, Durchmesser über 50 bis 100 mm, freier Ringspalt im Durchbruch bis 15 mm, Spalt füllen mit Gips.
Menge: 435,000 St
- 435,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.023 Brandschutzabschottung Rohr Stahl niro R90 DN32 Gebäude Wand D 150mm Durchm. 50-100mm**
*** Leitbeschreibung
STLB-Bau 2025-10 047
Brandschutzabschottung von Rohrleitung aus nichtrostendem Stahl, mit allgemeinem bauaufsichtlichen Prüfzeugnis/allgemeiner bauaufsichtlicher Zulassung, Feuerwiderstandsklasse R 90 DIN 4102-11,
Rohrleitung nicht gedämmt, DN 32, Verlegung im Gebäude, Arbeitshöhe des Montageortes bis 5,5 m über der Standfläche des hierfür erforderlichen Gerüstes, Gerüst wird gesondert vergütet, Wand als Trennwand in Ständerbauart, Dicke 150 mm, runder Durchbruch ohne Hüllrohr, Durchmesser über 50 bis 100 mm, freier Ringspalt im Durchbruch bis 15 mm, Spalt füllen mit Gips.
Menge: 62,000 St
- 62,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.024 Brandschutzabschottung Rohr Stahl niro R90 DN40 Gebäude Wand D 150mm Durchm. 50-100mm**
*** Leitbeschreibung
STLB-Bau 2025-10 047
Brandschutzabschottung von Rohrleitung aus nichtrostendem Stahl, mit allgemeinem bauaufsichtlichen Prüfzeugnis/allgemeiner bauaufsichtlicher Zulassung, Feuerwiderstandsklasse R 90 DIN 4102-11,
Rohrleitung nicht gedämmt, DN 40, Verlegung im Gebäude, Arbeitshöhe des Montageortes bis 5,5 m über der Standfläche des hierfür erforderlichen Gerüstes, Gerüst wird gesondert vergütet, Wand als Trennwand in Ständerbauart, Dicke 150 mm, runder Durchbruch ohne Hüllrohr, Durchmesser über 50 bis 100 mm, freier Ringspalt im Durchbruch bis 15 mm, Spalt füllen mit Gips.
Menge: 74,000 St
- 74,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.025 Brandschutzabschottung Rohr Stahl niro R90 DN50 Gebäude Wand D 150mm Durchm. 100-150mm**
*** Leitbeschreibung
STLB-Bau 2025-10 047
Brandschutzabschottung von Rohrleitung aus nichtrostendem Stahl, mit allgemeinem bauaufsichtlichen Prüfzeugnis/allgemeiner bauaufsichtlicher Zulassung, Feuerwiderstandsklasse R 90 DIN 4102-11,
Rohrleitung nicht gedämmt, DN 50, Verlegung im Gebäude, Arbeitshöhe des Montageortes bis 5,5 m über der Standfläche des hierfür erforderlichen Gerüstes, Gerüst wird gesondert vergütet, Wand als Trennwand in Ständerbauart, Dicke 150 mm, runder Durchbruch ohne Hüllrohr, Durchmesser über 100 bis 150 mm, freier Ringspalt im Durchbruch bis 15 mm, Spalt füllen mit Gips.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.026 Brandschutzabschottung Rohr Stahl niro R90 DN65 Gebäude Wand D 150mm Durchm. 150-200mm**
*** Leitbeschreibung
STLB-Bau 2025-10 047
Brandschutzabschottung von Rohrleitung aus nichtrostendem Stahl, mit allgemeinem bauaufsichtlichen Prüfzeugnis/allgemeiner bauaufsichtlicher Zulassung, Feuerwiderstandsklasse R 90 DIN 4102-11,
Rohrleitung nicht gedämmt, DN 65, Verlegung im Gebäude, Arbeitshöhe des Montageortes bis 5,5 m über der Standfläche des hierfür erforderlichen Gerüstes, Gerüst wird gesondert vergütet, Wand als Trennwand in Ständerbauart, Dicke 150 mm, runder Durchbruch ohne Hüllrohr, Durchmesser über 150 bis 200 mm, freier Ringspalt im Durchbruch bis 15 mm, Spalt füllen mit Gips.
Menge: 15,000 St
- 15,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.027 Brandschutzabschottung Rohr Stahl niro R90 DN80 Gebäude Wand D 150mm Durchm. 200-250mm**
*** Leitbeschreibung
STLB-Bau 2025-10 047
Brandschutzabschottung von Rohrleitung aus nichtrostendem Stahl, mit allgemeinem bauaufsichtlichen Prüfzeugnis/allgemeiner bauaufsichtlicher Zulassung, Feuerwiderstandsklasse R 90 DIN 4102-11,
Rohrleitung nicht gedämmt, DN 80, Verlegung im Gebäude, Arbeitshöhe des Montageortes bis 5,5 m über der Standfläche des hierfür erforderlichen Gerüstes, Gerüst wird gesondert vergütet, Wand als Trennwand in Ständerbauart, Dicke 150 mm, runder Durchbruch ohne Hüllrohr, Durchmesser über 200 bis 250 mm, freier Ringspalt im Durchbruch bis 15 mm, Spalt füllen mit Gips.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

*Hinweis: BS mit ABP/ABZ - Rund, Gips-Wandbaublatte, Schachtwand, 80mm (F90), bis 5,5m Montagehöhe*

**2.2.4.8.028 Brandschutzabschottung Rohr Stahl niro R90 DN12 Gebäude Wand D 80mm Durchm. 50-100mm**
*** Leitbeschreibung
STLB-Bau 2025-10 047
Brandschutzabschottung von Rohrleitung aus nichtrostendem Stahl, mit allgemeinem bauaufsichtlichen Prüfzeugnis/allgemeiner bauaufsichtlicher Zulassung, Feuerwiderstandsklasse R 90 DIN 4102-11,
Rohrleitung nicht gedämmt, DN 12, Verlegung im Gebäude, Arbeitshöhe des Montageortes bis 5,5 m über der Standfläche des hierfür erforderlichen Gerüstes, Gerüst wird gesondert vergütet, Wand aus Gips-Wandbauplatten, Dicke 80 mm, runder Durchbruch ohne Hüllrohr, Durchmesser über 50 bis 100 mm, freier Ringspalt im Durchbruch bis 15 mm, Spalt füllen mit Gips.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.029 Brandschutzabschottung Rohr Stahl niro R90 DN15 Gebäude Wand D 80mm Durchm. 50-100mm**
*** Leitbeschreibung
STLB-Bau 2025-10 047
Brandschutzabschottung von Rohrleitung aus nichtrostendem Stahl, mit allgemeinem bauaufsichtlichen Prüfzeugnis/allgemeiner bauaufsichtlicher Zulassung, Feuerwiderstandsklasse R 90 DIN 4102-11,
Rohrleitung nicht gedämmt, DN 15, Verlegung im Gebäude, Arbeitshöhe des Montageortes bis 5,5 m über der Standfläche des hierfür erforderlichen Gerüstes, Gerüst wird gesondert vergütet, Wand aus Gips-Wandbauplatten, Dicke 80 mm, runder Durchbruch ohne Hüllrohr, Durchmesser über 50 bis 100 mm, freier Ringspalt im Durchbruch bis 15 mm, Spalt füllen mit Gips.
Menge: 36,000 St
- 36,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.030 Brandschutzabschottung Rohr Stahl niro R90 DN20 Gebäude Wand D 80mm Durchm. 50-100mm**
*** Leitbeschreibung
STLB-Bau 2025-10 047
Brandschutzabschottung von Rohrleitung aus nichtrostendem Stahl, mit allgemeinem bauaufsichtlichen Prüfzeugnis/allgemeiner bauaufsichtlicher Zulassung, Feuerwiderstandsklasse R 90 DIN 4102-11,
Rohrleitung nicht gedämmt, DN 20, Verlegung im Gebäude, Arbeitshöhe des Montageortes bis 5,5 m über der Standfläche des hierfür erforderlichen Gerüstes, Gerüst wird gesondert vergütet, Wand aus Gips-Wandbauplatten, Dicke 80 mm, runder Durchbruch ohne Hüllrohr, Durchmesser über 50 bis 100 mm, freier Ringspalt im Durchbruch bis 15 mm, Spalt füllen mit Gips.
Menge: 42,000 St
- 42,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.031 Brandschutzabschottung Rohr Stahl niro R90 DN25 Gebäude Wand D 80mm Durchm. 50-100mm**
*** Leitbeschreibung
STLB-Bau 2025-10 047
Brandschutzabschottung von Rohrleitung aus nichtrostendem Stahl, mit allgemeinem bauaufsichtlichen Prüfzeugnis/allgemeiner bauaufsichtlicher Zulassung, Feuerwiderstandsklasse R 90 DIN 4102-11,
Rohrleitung nicht gedämmt, DN 25, Verlegung im Gebäude, Arbeitshöhe des Montageortes bis 5,5 m über der Standfläche des hierfür erforderlichen Gerüstes, Gerüst wird gesondert vergütet, Wand aus Gips-Wandbauplatten, Dicke 80 mm, runder Durchbruch ohne Hüllrohr, Durchmesser über 50 bis 100 mm, freier Ringspalt im Durchbruch bis 15 mm, Spalt füllen mit Gips.
Menge: 23,000 St
- 23,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.032 Brandschutzabschottung Rohr Stahl niro R90 DN32 Gebäude Wand D 80mm Durchm. 50-100mm**
*** Leitbeschreibung
STLB-Bau 2025-10 047
Brandschutzabschottung von Rohrleitung aus nichtrostendem Stahl, mit allgemeinem bauaufsichtlichen Prüfzeugnis/allgemeiner bauaufsichtlicher Zulassung, Feuerwiderstandsklasse R 90 DIN 4102-11,
Rohrleitung nicht gedämmt, DN 32, Verlegung im Gebäude, Arbeitshöhe des Montageortes bis 5,5 m über der Standfläche des hierfür erforderlichen Gerüstes, Gerüst wird gesondert vergütet, Wand aus Gips-Wandbauplatten, Dicke 80 mm, runder Durchbruch ohne Hüllrohr, Durchmesser über 50 bis 100 mm, freier Ringspalt im Durchbruch bis 15 mm, Spalt füllen mit Gips.
Menge: 12,000 St
- 12,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.033 Brandschutzabschottung Rohr Stahl niro R90 DN40 Gebäude Wand D 80mm Durchm. 50-100mm**
*** Leitbeschreibung
STLB-Bau 2025-10 047
Brandschutzabschottung von Rohrleitung aus nichtrostendem Stahl, mit allgemeinem bauaufsichtlichen Prüfzeugnis/allgemeiner bauaufsichtlicher Zulassung, Feuerwiderstandsklasse R 90 DIN 4102-11,
Rohrleitung nicht gedämmt, DN 40, Verlegung im Gebäude, Arbeitshöhe des Montageortes bis 5,5 m über der Standfläche des hierfür erforderlichen Gerüstes, Gerüst wird gesondert vergütet, Wand aus Gips-Wandbauplatten, Dicke 80 mm, runder Durchbruch ohne Hüllrohr, Durchmesser über 50 bis 100 mm, freier Ringspalt im Durchbruch bis 15 mm, Spalt füllen mit Gips.
Menge: 12,000 St
- 12,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.034 Brandschutzabschottung Rohr Stahl niro R90 DN50 Gebäude Wand D 80mm Durchm. 100-150mm**
*** Leitbeschreibung
STLB-Bau 2025-10 047
Brandschutzabschottung von Rohrleitung aus nichtrostendem Stahl, mit allgemeinem bauaufsichtlichen Prüfzeugnis/allgemeiner bauaufsichtlicher Zulassung, Feuerwiderstandsklasse R 90 DIN 4102-11,
Rohrleitung nicht gedämmt, DN 50, Verlegung im Gebäude, Arbeitshöhe des Montageortes bis 5,5 m über der Standfläche des hierfür erforderlichen Gerüstes, Gerüst wird gesondert vergütet, Wand aus Gips-Wandbauplatten, Dicke 80 mm, runder Durchbruch ohne Hüllrohr, Durchmesser über 100 bis 150 mm, freier Ringspalt im Durchbruch bis 15 mm, Spalt füllen mit Gips.
Menge: 36,000 St
- 36,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.035 Brandschutzabschottung Rohr Stahl niro R90 DN65 Gebäude Wand D 80mm Durchm. 150-200mm**
*** Leitbeschreibung
STLB-Bau 2025-10 047
Brandschutzabschottung von Rohrleitung aus nichtrostendem Stahl, mit allgemeinem bauaufsichtlichen Prüfzeugnis/allgemeiner bauaufsichtlicher Zulassung, Feuerwiderstandsklasse R 90 DIN 4102-11,
Rohrleitung nicht gedämmt, DN 65, Verlegung im Gebäude, Arbeitshöhe des Montageortes bis 5,5 m über der Standfläche des hierfür erforderlichen Gerüstes, Gerüst wird gesondert vergütet, Wand aus Gips-Wandbauplatten, Dicke 80 mm, runder Durchbruch ohne Hüllrohr, Durchmesser über 150 bis 200 mm, freier Ringspalt im Durchbruch bis 15 mm, Spalt füllen mit Gips.
Menge: 10,000 St
- 10,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**2.2.4.8.036 Brandschutzabschottung Rohr Stahl niro R90 DN80 Gebäude Wand D 80mm Durchm. 200-250mm**
*** Leitbeschreibung
STLB-Bau 2025-10 047
Brandschutzabschottung von Rohrleitung aus nichtrostendem Stahl, mit allgemeinem bauaufsichtlichen Prüfzeugnis/allgemeiner bauaufsichtlicher Zulassung, Feuerwiderstandsklasse R 90 DIN 4102-11,
Rohrleitung nicht gedämmt, DN 80, Verlegung im Gebäude, Arbeitshöhe des Montageortes bis 5,5 m über der Standfläche des hierfür erforderlichen Gerüstes, Gerüst wird gesondert vergütet, Wand aus Gips-Wandbauplatten, Dicke 80 mm, runder Durchbruch ohne Hüllrohr, Durchmesser über 200 bis 250 mm, freier Ringspalt im Durchbruch bis 15 mm, Spalt füllen mit Gips.
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

##### 2.2.5 VE-Wassernetz

###### 2.2.5.1 VE-Wasser Edelstahlrohrleitungen und Formstücke

*Hinweis: Hinweis: Rohrschellen, Durchführungen in TW enthalten.*
Rohrschellen, Befestigungen, Durchführungen für Schall- und Brandschutz etc. sind in den Mengen für Trinkwasserinstallationen enthalten und dort mitzukalkulieren.

*Hinweis: Kriterien für Auswahl Edelstahl:*
Kriterien für Auswahl Edelstahl:
1. Hervorragende Korrosionsbeständigkeit
   - Edelstahl – insbesondere Werkstoffe wie 1.4401 / 1.4404 / 1.4571 – ist beständig gegenüber entsalzten und weichen Wässern, die bei anderen Materialien zu Korrosion führen können (z. B. bei Kupfer oder C-Stahl).
2. Geeignet für hochreines Wasser (VE/Diolat)
   - Edelstahl gibt keine relevanten Ionen an das Medium ab – entscheidend für die Qualität in Sterilgutaufbereitung, Laboren, Dialyse oder Medizintechnik.
3. Dichte und hygienische Pressverbindung
   - Pressfittings bieten eine metallisch dichte Verbindung ohne Schweißnähte oder Dichtungsmaterialien, das hygienisch nachteilig sein könnte.
4. Kein Partikeleintrag – keine Quell- oder Leachingeffekte
   - Edelstahl verhält sich im Kontakt mit Reinstmedien inert – keine Auswaschung von Additiven wie bei Kunststoffen möglich.
5. Hohe Temperatur- und Druckbeständigkeit
   - Auch bei thermischer Desinfektion oder hohen Förderdrücken bleibt Edelstahl formstabil und sicher – z. B. bei Zuleitungen zur Sterilisationstechnik oder Autoklaven.
6. Nicht brennbar – ideal in sensiblen Bereichen
   - Edelstahl entspricht Baustoffklasse A1 (nicht brennbar) – keine Rauchgase, kein Brandlastträger in Labor- oder Technikbereichen.
7. Lange Lebensdauer
   - Besonders in Kombination mit Reinstwasser, das keine Ablagerungen verursacht – dadurch geringster Wartungsaufwand und lange Nutzungsdauer.
8. Hohe Maßhaltigkeit und Verarbeitungssicherheit
   - Geringe Ausdehnung, kein Durchbiegen – wichtig für exakte Verlegung in Reinräumen, Laboren oder hinter medizintechnischer Infrastruktur.
9. Systemkompatibilität mit Medizintechnik
   - Edelstahlleitungen lassen sich gut mit medizintechnischen Geräten, Aufbereitungseinheiten oder VE-Wasseranlagen verschalten – standardisierte Anschlüsse.
10. Recyclingfähig und ökologisch unbedenklich
    - Edelstahl ist vollständig recycelbar und entspricht nachhaltigen Bau- und Krankenhausstandards.

**2.2.5.1.001 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal  -  Anbringen von Montageschienen zwischen den Winkeleisen-Profilkonstruk-  tionen
-  Auflegen von einzelnen Holzbohlen auf die Montageschienen
-  Montage der Luftkanalleitungen in 1,00 m-Längen durch Nutzen der
  Holzbohlen als Montagebühne
-  Vor Beginn sind die Rohrleitungen vor Ort durch den AN Dämmung zu
  isolieren

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 560,000 m
- 560,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.002 Mehraufwand für Verlegung von Rohrleitungen in genutzten Gebäuden**
Mehraufwand für Verlegung von Rohrleitungen in genutzten Gebäuden
unter Beachtung des laufenden Krankenhausbetriebes.
Die Abrechnung des Montage-Mehraufwandes erfolgt über Meter Rohrleitung für alle Dimensionen.
Nachfolgende Mehraufwendungen zu berücksichtigen:
- Absprachen mit dem Hause wann, wie und wo die entsprechenden
  Installationen durchgeführt werden können.
- Arbeitsunterbrechungen mit Ab- und Wiederaufrüsten von losen Materialien,
  Leitern, Gerüste und Gerätschaften etc.
Menge: 50,000 m
- 50,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Nichttrinkwasserleitungen aus Edelstahl bis 5,5m Montagehöhe*

**2.2.5.1.003 Rohr Stahl niro geschweißt Nichttrinkwasser AD 15mm WD 1mm Pressen**
STLB-Bau 2025-10 042
Rohrleitung aus nichtrostenden Stahlrohren DVGW GW 541, geschweißt, Werkstoff-Nr 1.4401, Legierungszuschlag mind. 2,2 Gewichts-% Molybdän, für Nichttrinkwasser, Außendurchmesser 15 mm, Wanddicke 1 mm, Verbindung durch Pressen, mit Verpresstkennzeichnung und Prüfsicherheit, einschl. Dichtungsmittel und Herstellen der Verbindungen, Form- und Verbindungsstücke werden gesondert vergütet, besondere Rohrbefestigungen werden gesondert vergütet, Verlegung in Gebäuden und Zentralen, Arbeitshöhe des Montageortes bis 5,5 m über der Standfläche des hierfür erforderlichen Gerüstes, Gerüst wird gesondert vergütet.
Menge: 10,000 m
- 10,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.004 Rohr Stahl niro geschweißt Nichttrinkwasser AD 18mm WD 1mm Pressen**
STLB-Bau 2025-10 042
Rohrleitung aus nichtrostenden Stahlrohren DVGW GW 541, geschweißt, Werkstoff-Nr 1.4401, Legierungszuschlag mind. 2,2 Gewichts-% Molybdän, für Nichttrinkwasser, Außendurchmesser 18 mm, Wanddicke 1 mm, Verbindung durch Pressen, mit Verpresstkennzeichnung und Prüfsicherheit, einschl. Dichtungsmittel und Herstellen der Verbindungen, Form- und Verbindungsstücke werden gesondert vergütet, besondere Rohrbefestigungen werden gesondert vergütet, Verlegung in Gebäuden und Zentralen, Arbeitshöhe des Montageortes bis 5,5 m über der Standfläche des hierfür erforderlichen Gerüstes, Gerüst wird gesondert vergütet.
Menge: 300,000 m
- 300,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.005 Rohr Stahl niro geschweißt Nichttrinkwasser AD 22mm WD 1,2mm Pressen**
STLB-Bau 2025-10 042
Rohrleitung aus nichtrostenden Stahlrohren DVGW GW 541, geschweißt, Werkstoff-Nr 1.4401, Legierungszuschlag mind. 2,2 Gewichts-% Molybdän, für Nichttrinkwasser, Außendurchmesser 22 mm, Wanddicke 1,2 mm, Verbindung durch Pressen, mit Verpresstkennzeichnung und Prüfsicherheit, einschl. Dichtungsmittel und Herstellen der Verbindungen, Form- und Verbindungsstücke werden gesondert vergütet, besondere Rohrbefestigungen werden gesondert vergütet, Verlegung in Gebäuden und Zentralen, Arbeitshöhe des Montageortes bis 5,5 m über der Standfläche des hierfür erforderlichen Gerüstes, Gerüst wird gesondert vergütet.
Menge: 450,000 m
- 450,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.006 Rohr Stahl niro geschweißt Nichttrinkwasser AD 28mm WD 1,2mm Pressen**
STLB-Bau 2025-10 042
Rohrleitung aus nichtrostenden Stahlrohren DVGW GW 541, geschweißt, Werkstoff-Nr 1.4401, Legierungszuschlag mind. 2,2 Gewichts-% Molybdän, für Nichttrinkwasser, Außendurchmesser 28 mm, Wanddicke 1,2 mm, Verbindung durch Pressen, mit Verpresstkennzeichnung und Prüfsicherheit, einschl. Dichtungsmittel und Herstellen der Verbindungen, Form- und Verbindungsstücke werden gesondert vergütet, besondere Rohrbefestigungen werden gesondert vergütet, Verlegung in Gebäuden und Zentralen, Arbeitshöhe des Montageortes bis 5,5 m über der Standfläche des hierfür erforderlichen Gerüstes, Gerüst wird gesondert vergütet.
Menge: 400,000 m
- 400,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.007 Rohr Stahl niro geschweißt Nichttrinkwasser AD 35mm WD 1,5mm Pressen**
STLB-Bau 2025-10 042
Rohrleitung aus nichtrostenden Stahlrohren DVGW GW 541, geschweißt, Werkstoff-Nr 1.4401, Legierungszuschlag mind. 2,2 Gewichts-% Molybdän, für Nichttrinkwasser, Außendurchmesser 35 mm, Wanddicke 1,5 mm, Verbindung durch Pressen, mit Verpresstkennzeichnung und Prüfsicherheit, einschl. Dichtungsmittel und Herstellen der Verbindungen, Form- und Verbindungsstücke werden gesondert vergütet, besondere Rohrbefestigungen werden gesondert vergütet, Verlegung in Gebäuden und Zentralen, Arbeitshöhe des Montageortes bis 5,5 m über der Standfläche des hierfür erforderlichen Gerüstes, Gerüst wird gesondert vergütet.
Menge: 10,000 m
- 10,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Form- und Verbindungsstücke für Nichttrinkwasserleitungen aus Edelstahl.*
Form- und Verbindungsstücke für Nichttrinkwasserleitungen aus Edelstahl.
Nachfolgende Form- und Verbindungsstücke beziehen sich auf alle vorgenannten Medien, Montageorte und -höhen sowie ggf. zusätzlich beschriebene Sicherungsmaßnahmen.
Behinderungen durch beengte Montage- und Platzverhältnisse sind grundsätzlich in den Einheitspreisen mit einzukalkulieren.

*Hinweis: Anforderungen an die Form- und Verbindungsstücke im Pressfittingsystem:*
Anforderungen an die Form- und Verbindungsstücke im Pressfittingsystem:
Die Form- und Verbindungsstücke müssen folgende Anforderungen erfüllen:
- unverpresst undicht gemäß DVGW-Arbeitsblatt W534
- Dichtringe erfüllen die Hygieneanforderungen des DVGW-Arbeitsblattes W270 sowie die KW-Empfehlungen des BGA
- Anlieferung und Lagerung in geschlossenen Behältnissen oder mit Verschlusskappen
- Form- und Verbindungsstücke sowie die Rohre sind vom selben Hersteller und System einzubauen. Eine Mischinstallation von verschiedenen Herstellern bzw. Systemen sind nicht zulässig

**2.2.5.1.008 Muffe Stahl niro Nichttrinkwasser Pressverbindung AD 15mm**
STLB-Bau 2025-10 042
Muffe, aus nichtrostendem Stahl, für Rohrleitung aus nichtrostendem Stahl, Werkstoff-Nr 1.4401, Legierungszuschlag mind. 2,2 Gewichts-% Molybdän, für Nichttrinkwasser, als Pressverbindung mit DVGW-Zertifizierung, mit Verpresstkennzeichnung und Prüfsicherheit, Außendurchmesser 15 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.009 Muffe Stahl niro Nichttrinkwasser Pressverbindung AD 18mm**
STLB-Bau 2025-10 042
Muffe, aus nichtrostendem Stahl, für Rohrleitung aus nichtrostendem Stahl, Werkstoff-Nr 1.4401, Legierungszuschlag mind. 2,2 Gewichts-% Molybdän, für Nichttrinkwasser, als Pressverbindung mit DVGW-Zertifizierung, mit Verpresstkennzeichnung und Prüfsicherheit, Außendurchmesser 18 mm.
Menge: 860,000 St
- 860,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.010 Muffe Stahl niro Nichttrinkwasser Pressverbindung AD 22mm**
STLB-Bau 2025-10 042
Muffe, aus nichtrostendem Stahl, für Rohrleitung aus nichtrostendem Stahl, Werkstoff-Nr 1.4401, Legierungszuschlag mind. 2,2 Gewichts-% Molybdän, für Nichttrinkwasser, als Pressverbindung mit DVGW-Zertifizierung, mit Verpresstkennzeichnung und Prüfsicherheit, Außendurchmesser 22 mm.
Menge: 2100,000 St
- 2100,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.011 Muffe Stahl niro Nichttrinkwasser Pressverbindung AD 28mm**
STLB-Bau 2025-10 042
Muffe, aus nichtrostendem Stahl, für Rohrleitung aus nichtrostendem Stahl, Werkstoff-Nr 1.4401, Legierungszuschlag mind. 2,2 Gewichts-% Molybdän, für Nichttrinkwasser, als Pressverbindung mit DVGW-Zertifizierung, mit Verpresstkennzeichnung und Prüfsicherheit, Außendurchmesser 28 mm.
Menge: 123,000 St
- 123,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.012 Muffe Stahl niro Nichttrinkwasser Pressverbindung AD 35mm**
STLB-Bau 2025-10 042
Muffe, aus nichtrostendem Stahl, für Rohrleitung aus nichtrostendem Stahl, Werkstoff-Nr 1.4401, Legierungszuschlag mind. 2,2 Gewichts-% Molybdän, für Nichttrinkwasser, als Pressverbindung mit DVGW-Zertifizierung, mit Verpresstkennzeichnung und Prüfsicherheit, Außendurchmesser 35 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.013 Bogen Stahl niro Nichttrinkwasser Pressverbindung AD 15mm**
STLB-Bau 2025-10 042
Bogen, aus nichtrostendem Stahl, für Rohrleitung aus nichtrostendem Stahl, Werkstoff-Nr 1.4401, Legierungszuschlag mind. 2,2 Gewichts-% Molybdän, für Nichttrinkwasser, als Pressverbindung mit DVGW-Zertifizierung, mit Verpresstkennzeichnung und Prüfsicherheit, Außendurchmesser 15 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.014 Bogen Stahl niro Nichttrinkwasser Pressverbindung AD 18mm**
STLB-Bau 2025-10 042
Bogen, aus nichtrostendem Stahl, für Rohrleitung aus nichtrostendem Stahl, Werkstoff-Nr 1.4401, Legierungszuschlag mind. 2,2 Gewichts-% Molybdän, für Nichttrinkwasser, als Pressverbindung mit DVGW-Zertifizierung, mit Verpresstkennzeichnung und Prüfsicherheit, Außendurchmesser 18 mm.
Menge: 912,000 St
- 912,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.015 Bogen Stahl niro Nichttrinkwasser Pressverbindung AD 22mm**
STLB-Bau 2025-10 042
Bogen, aus nichtrostendem Stahl, für Rohrleitung aus nichtrostendem Stahl, Werkstoff-Nr 1.4401, Legierungszuschlag mind. 2,2 Gewichts-% Molybdän, für Nichttrinkwasser, als Pressverbindung mit DVGW-Zertifizierung, mit Verpresstkennzeichnung und Prüfsicherheit, Außendurchmesser 22 mm.
Menge: 1654,000 St
- 1654,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.016 Bogen Stahl niro Nichttrinkwasser Pressverbindung AD 28mm**
STLB-Bau 2025-10 042
Bogen, aus nichtrostendem Stahl, für Rohrleitung aus nichtrostendem Stahl, Werkstoff-Nr 1.4401, Legierungszuschlag mind. 2,2 Gewichts-% Molybdän, für Nichttrinkwasser, als Pressverbindung mit DVGW-Zertifizierung, mit Verpresstkennzeichnung und Prüfsicherheit, Außendurchmesser 28 mm.
Menge: 197,000 St
- 197,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.017 Bogen Stahl niro Nichttrinkwasser Pressverbindung AD 35mm**
STLB-Bau 2025-10 042
Bogen, aus nichtrostendem Stahl, für Rohrleitung aus nichtrostendem Stahl, Werkstoff-Nr 1.4401, Legierungszuschlag mind. 2,2 Gewichts-% Molybdän, für Nichttrinkwasser, als Pressverbindung mit DVGW-Zertifizierung, mit Verpresstkennzeichnung und Prüfsicherheit, Außendurchmesser 35 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.018 Bogen Einsteckende Stahl niro Nichttrinkwasser Pressverbindung AD 15mm**
STLB-Bau 2025-10 042
Bogen, mit Einsteckende, aus nichtrostendem Stahl, für Rohrleitung aus nichtrostendem Stahl, Werkstoff-Nr 1.4401, Legierungszuschlag mind. 2,2 Gewichts-% Molybdän, für Nichttrinkwasser, als Pressverbindung mit DVGW-Zertifizierung, mit Verpresstkennzeichnung und Prüfsicherheit, Außendurchmesser 15 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.019 Bogen Einsteckende Stahl niro Nichttrinkwasser Pressverbindung AD 18mm**
STLB-Bau 2025-10 042
Bogen, mit Einsteckende, aus nichtrostendem Stahl, für Rohrleitung aus nichtrostendem Stahl, Werkstoff-Nr 1.4401, Legierungszuschlag mind. 2,2 Gewichts-% Molybdän, für Nichttrinkwasser, als Pressverbindung mit DVGW-Zertifizierung, mit Verpresstkennzeichnung und Prüfsicherheit, Außendurchmesser 18 mm.
Menge: 26,000 St
- 26,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.020 Bogen Einsteckende Stahl niro Nichttrinkwasser Pressverbindung AD 22mm**
STLB-Bau 2025-10 042
Bogen, mit Einsteckende, aus nichtrostendem Stahl, für Rohrleitung aus nichtrostendem Stahl, Werkstoff-Nr 1.4401, Legierungszuschlag mind. 2,2 Gewichts-% Molybdän, für Nichttrinkwasser, als Pressverbindung mit DVGW-Zertifizierung, mit Verpresstkennzeichnung und Prüfsicherheit, Außendurchmesser 22 mm.
Menge: 48,000 St
- 48,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.021 Bogen Einsteckende Stahl niro Nichttrinkwasser Pressverbindung AD 28mm**
STLB-Bau 2025-10 042
Bogen, mit Einsteckende, aus nichtrostendem Stahl, für Rohrleitung aus nichtrostendem Stahl, Werkstoff-Nr 1.4401, Legierungszuschlag mind. 2,2 Gewichts-% Molybdän, für Nichttrinkwasser, als Pressverbindung mit DVGW-Zertifizierung, mit Verpresstkennzeichnung und Prüfsicherheit, Außendurchmesser 28 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.022 Bogen Einsteckende Stahl niro Nichttrinkwasser Pressverbindung AD 35mm**
STLB-Bau 2025-10 042
Bogen, mit Einsteckende, aus nichtrostendem Stahl, für Rohrleitung aus nichtrostendem Stahl, Werkstoff-Nr 1.4401, Legierungszuschlag mind. 2,2 Gewichts-% Molybdän, für Nichttrinkwasser, als Pressverbindung mit DVGW-Zertifizierung, mit Verpresstkennzeichnung und Prüfsicherheit, Außendurchmesser 35 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.023 Überspringbogen Stahl niro Nichttrinkwasser Pressverbindung AD 15mm**
STLB-Bau 2025-10 042
Überspringbogen, aus nichtrostendem Stahl, für Rohrleitung aus nichtrostendem Stahl, Werkstoff-Nr 1.4401, Legierungszuschlag mind. 2,2 Gewichts-% Molybdän, für Nichttrinkwasser, als Pressverbindung mit DVGW-Zertifizierung, mit Verpresstkennzeichnung und Prüfsicherheit, Außendurchmesser 15 mm.
Menge: 2,000 St
- 2,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.024 Überspringbogen Stahl niro Nichttrinkwasser Pressverbindung AD 18mm**
STLB-Bau 2025-10 042
Überspringbogen, aus nichtrostendem Stahl, für Rohrleitung aus nichtrostendem Stahl, Werkstoff-Nr 1.4401, Legierungszuschlag mind. 2,2 Gewichts-% Molybdän, für Nichttrinkwasser, als Pressverbindung mit DVGW-Zertifizierung, mit Verpresstkennzeichnung und Prüfsicherheit, Außendurchmesser 18 mm.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.025 Überspringbogen Stahl niro Nichttrinkwasser Pressverbindung AD 22mm**
STLB-Bau 2025-10 042
Überspringbogen, aus nichtrostendem Stahl, für Rohrleitung aus nichtrostendem Stahl, Werkstoff-Nr 1.4401, Legierungszuschlag mind. 2,2 Gewichts-% Molybdän, für Nichttrinkwasser, als Pressverbindung mit DVGW-Zertifizierung, mit Verpresstkennzeichnung und Prüfsicherheit, Außendurchmesser 22 mm.
Menge: 50,000 St
- 50,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.026 Überspringbogen Stahl niro Nichttrinkwasser Pressverbindung AD 28mm**
STLB-Bau 2025-10 042
Überspringbogen, aus nichtrostendem Stahl, für Rohrleitung aus nichtrostendem Stahl, Werkstoff-Nr 1.4401, Legierungszuschlag mind. 2,2 Gewichts-% Molybdän, für Nichttrinkwasser, als Pressverbindung mit DVGW-Zertifizierung, mit Verpresstkennzeichnung und Prüfsicherheit, Außendurchmesser 28 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.027 T-Stück Stahl niro Nichttrinkwasser Pressverbindung AD 15mm**
STLB-Bau 2025-10 042
T-Stück, aus nichtrostendem Stahl, für Rohrleitung aus nichtrostendem Stahl, Werkstoff-Nr 1.4401, Legierungszuschlag mind. 2,2 Gewichts-% Molybdän, für Nichttrinkwasser, als Pressverbindung mit DVGW-Zertifizierung, mit Verpresstkennzeichnung und Prüfsicherheit, Außendurchmesser 15 mm.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.028 T-Stück Stahl niro Nichttrinkwasser Pressverbindung AD 18mm**
STLB-Bau 2025-10 042
T-Stück, aus nichtrostendem Stahl, für Rohrleitung aus nichtrostendem Stahl, Werkstoff-Nr 1.4401, Legierungszuschlag mind. 2,2 Gewichts-% Molybdän, für Nichttrinkwasser, als Pressverbindung mit DVGW-Zertifizierung, mit Verpresstkennzeichnung und Prüfsicherheit, Außendurchmesser 18 mm.
Menge: 64,000 St
- 64,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.029 T-Stück Stahl niro Nichttrinkwasser Pressverbindung AD 22mm**
STLB-Bau 2025-10 042
T-Stück, aus nichtrostendem Stahl, für Rohrleitung aus nichtrostendem Stahl, Werkstoff-Nr 1.4401, Legierungszuschlag mind. 2,2 Gewichts-% Molybdän, für Nichttrinkwasser, als Pressverbindung mit DVGW-Zertifizierung, mit Verpresstkennzeichnung und Prüfsicherheit, Außendurchmesser 22 mm.
Menge: 144,000 St
- 144,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.030 T-Stück Stahl niro Nichttrinkwasser Pressverbindung AD 28mm**
STLB-Bau 2025-10 042
T-Stück, aus nichtrostendem Stahl, für Rohrleitung aus nichtrostendem Stahl, Werkstoff-Nr 1.4401, Legierungszuschlag mind. 2,2 Gewichts-% Molybdän, für Nichttrinkwasser, als Pressverbindung mit DVGW-Zertifizierung, mit Verpresstkennzeichnung und Prüfsicherheit, Außendurchmesser 28 mm.
Menge: 7,000 St
- 7,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.031 T-Stück Stahl niro Nichttrinkwasser Pressverbindung AD 35mm**
STLB-Bau 2025-10 042
T-Stück, aus nichtrostendem Stahl, für Rohrleitung aus nichtrostendem Stahl, Werkstoff-Nr 1.4401, Legierungszuschlag mind. 2,2 Gewichts-% Molybdän, für Nichttrinkwasser, als Pressverbindung mit DVGW-Zertifizierung, mit Verpresstkennzeichnung und Prüfsicherheit, Außendurchmesser 35 mm.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.032 T-Stück reduziert Stahl niro Nichttrinkwasser Pressverbindung AD 18mm x 15mm**
STLB-Bau 2025-10 042
T-Stück, reduziert, aus nichtrostendem Stahl, für Rohrleitung aus nichtrostendem Stahl, Werkstoff-Nr 1.4401, Legierungszuschlag mind. 2,2 Gewichts-% Molybdän, für Nichttrinkwasser, als Pressverbindung mit DVGW-Zertifizierung, mit Verpresstkennzeichnung und Prüfsicherheit, Außendurchmesser 18 mm, 2. Durchmesser 15 mm.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.033 T-Stück reduziert Stahl niro Nichttrinkwasser Pressverbindung AD 22mm x 18mm**
STLB-Bau 2025-10 042
T-Stück, reduziert, aus nichtrostendem Stahl, für Rohrleitung aus nichtrostendem Stahl, Werkstoff-Nr 1.4401, Legierungszuschlag mind. 2,2 Gewichts-% Molybdän, für Nichttrinkwasser, als Pressverbindung mit DVGW-Zertifizierung, mit Verpresstkennzeichnung und Prüfsicherheit, Außendurchmesser 22 mm, 2. Durchmesser 18 mm.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.034 T-Stück reduziert Stahl niro Nichttrinkwasser Pressverbindung AD 22mm x 15mm**
STLB-Bau 2025-10 042
T-Stück, reduziert, aus nichtrostendem Stahl, für Rohrleitung aus nichtrostendem Stahl, Werkstoff-Nr 1.4401, Legierungszuschlag mind. 2,2 Gewichts-% Molybdän, für Nichttrinkwasser, als Pressverbindung mit DVGW-Zertifizierung, mit Verpresstkennzeichnung und Prüfsicherheit, Außendurchmesser 22 mm, 2. Durchmesser 15 mm.
Menge: 8,000 St
- 8,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.035 T-Stück reduziert Stahl niro Nichttrinkwasser Pressverbindung AD 28mm x 15mm**
STLB-Bau 2025-10 042
T-Stück, reduziert, aus nichtrostendem Stahl, für Rohrleitung aus nichtrostendem Stahl, Werkstoff-Nr 1.4401, Legierungszuschlag mind. 2,2 Gewichts-% Molybdän, für Nichttrinkwasser, als Pressverbindung mit DVGW-Zertifizierung, mit Verpresstkennzeichnung und Prüfsicherheit, Außendurchmesser 28 mm, 2. Durchmesser 15 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.036 T-Stück reduziert Stahl niro Nichttrinkwasser Pressverbindung AD 28mm x 18mm**
STLB-Bau 2025-10 042
T-Stück, reduziert, aus nichtrostendem Stahl, für Rohrleitung aus nichtrostendem Stahl, Werkstoff-Nr 1.4401, Legierungszuschlag mind. 2,2 Gewichts-% Molybdän, für Nichttrinkwasser, als Pressverbindung mit DVGW-Zertifizierung, mit Verpresstkennzeichnung und Prüfsicherheit, Außendurchmesser 28 mm, 2. Durchmesser 18 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.037 T-Stück reduziert Stahl niro Nichttrinkwasser Pressverbindung AD 28mm x 22mm**
STLB-Bau 2025-10 042
T-Stück, reduziert, aus nichtrostendem Stahl, für Rohrleitung aus nichtrostendem Stahl, Werkstoff-Nr 1.4401, Legierungszuschlag mind. 2,2 Gewichts-% Molybdän, für Nichttrinkwasser, als Pressverbindung mit DVGW-Zertifizierung, mit Verpresstkennzeichnung und Prüfsicherheit, Außendurchmesser 28 mm, 2. Durchmesser 22 mm.
Menge: 3,000 St
- 3,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.038 T-Stück reduziert Stahl niro Nichttrinkwasser Pressverbindung AD 35mm x 18mm**
STLB-Bau 2025-10 042
T-Stück, reduziert, aus nichtrostendem Stahl, für Rohrleitung aus nichtrostendem Stahl, Werkstoff-Nr 1.4401, Legierungszuschlag mind. 2,2 Gewichts-% Molybdän, für Nichttrinkwasser, als Pressverbindung mit DVGW-Zertifizierung, mit Verpresstkennzeichnung und Prüfsicherheit, Außendurchmesser 35 mm, 2. Durchmesser 18 mm.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.039 Reduzierstück Stahl niro Nichttrinkwasser Pressverbindung AD 18mm x 15mm**
STLB-Bau 2025-10 042
Reduzierstück, aus nichtrostendem Stahl, für Rohrleitung aus nichtrostendem Stahl, Werkstoff-Nr 1.4401, Legierungszuschlag mind. 2,2 Gewichts-% Molybdän, für Nichttrinkwasser, als Pressverbindung mit DVGW-Zertifizierung, mit Verpresstkennzeichnung und Prüfsicherheit, Außendurchmesser 18 mm, 2. Durchmesser 15 mm.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.040 Reduzierstück Stahl niro Nichttrinkwasser Pressverbindung AD 22mm x 15mm**
STLB-Bau 2025-10 042
Reduzierstück, aus nichtrostendem Stahl, für Rohrleitung aus nichtrostendem Stahl, Werkstoff-Nr 1.4401, Legierungszuschlag mind. 2,2 Gewichts-% Molybdän, für Nichttrinkwasser, als Pressverbindung mit DVGW-Zertifizierung, mit Verpresstkennzeichnung und Prüfsicherheit, Außendurchmesser 22 mm, 2. Durchmesser 15 mm.
Menge: 65,000 St
- 65,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.041 Reduzierstück Stahl niro Nichttrinkwasser Pressverbindung AD 22mm x 18mm**
STLB-Bau 2025-10 042
Reduzierstück, aus nichtrostendem Stahl, für Rohrleitung aus nichtrostendem Stahl, Werkstoff-Nr 1.4401, Legierungszuschlag mind. 2,2 Gewichts-% Molybdän, für Nichttrinkwasser, als Pressverbindung mit DVGW-Zertifizierung, mit Verpresstkennzeichnung und Prüfsicherheit, Außendurchmesser 22 mm, 2. Durchmesser 18 mm.
Menge: 55,000 St
- 55,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.042 Reduzierstück Stahl niro Nichttrinkwasser Pressverbindung AD 28mm x 15mm**
STLB-Bau 2025-10 042
Reduzierstück, aus nichtrostendem Stahl, für Rohrleitung aus nichtrostendem Stahl, Werkstoff-Nr 1.4401, Legierungszuschlag mind. 2,2 Gewichts-% Molybdän, für Nichttrinkwasser, als Pressverbindung mit DVGW-Zertifizierung, mit Verpresstkennzeichnung und Prüfsicherheit, Außendurchmesser 28 mm, 2. Durchmesser 15 mm.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.043 Reduzierstück Stahl niro Nichttrinkwasser Pressverbindung AD 28mm x 18mm**
STLB-Bau 2025-10 042
Reduzierstück, aus nichtrostendem Stahl, für Rohrleitung aus nichtrostendem Stahl, Werkstoff-Nr 1.4401, Legierungszuschlag mind. 2,2 Gewichts-% Molybdän, für Nichttrinkwasser, als Pressverbindung mit DVGW-Zertifizierung, mit Verpresstkennzeichnung und Prüfsicherheit, Außendurchmesser 28 mm, 2. Durchmesser 18 mm.
Menge: 23,000 St
- 23,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.044 Reduzierstück Stahl niro Nichttrinkwasser Pressverbindung AD 28mm x 22mm**
STLB-Bau 2025-10 042
Reduzierstück, aus nichtrostendem Stahl, für Rohrleitung aus nichtrostendem Stahl, Werkstoff-Nr 1.4401, Legierungszuschlag mind. 2,2 Gewichts-% Molybdän, für Nichttrinkwasser, als Pressverbindung mit DVGW-Zertifizierung, mit Verpresstkennzeichnung und Prüfsicherheit, Außendurchmesser 28 mm, 2. Durchmesser 22 mm.
Menge: 4,000 St
- 4,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.045 Übergangsstück zylindr. AG Stahl niro Nichttrinkwasser Pressverbindung AD 15mm G1/2B**
STLB-Bau 2025-10 042
Übergangsstück, mit zylindrischem Außengewinde, aus nichtrostendem Stahl, für Rohrleitung aus nichtrostendem Stahl, Werkstoff-Nr 1.4401, Legierungszuschlag mind. 2,2 Gewichts-% Molybdän, für Nichttrinkwasser, als Pressverbindung, mit Verpresstkennzeichnung und Prüfsicherheit, Außendurchmesser 15 mm, Gewindeanschluss G 1/2 B.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.046 Übergangsstück zylindr. AG Stahl niro Nichttrinkwasser Pressverbindung AD 18mm G1/2B**
STLB-Bau 2025-10 042
Übergangsstück, mit zylindrischem Außengewinde, aus nichtrostendem Stahl, für Rohrleitung aus nichtrostendem Stahl, Werkstoff-Nr 1.4401, Legierungszuschlag mind. 2,2 Gewichts-% Molybdän, für Nichttrinkwasser, als Pressverbindung, mit Verpresstkennzeichnung und Prüfsicherheit, Außendurchmesser 18 mm, Gewindeanschluss G 1/2 B.
Menge: 166,000 St
- 166,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.047 Übergangsstück zylindr. AG Stahl niro Nichttrinkwasser Pressverbindung AD 22mm G3/4B**
STLB-Bau 2025-10 042
Übergangsstück, mit zylindrischem Außengewinde, aus nichtrostendem Stahl, für Rohrleitung aus nichtrostendem Stahl, Werkstoff-Nr 1.4401, Legierungszuschlag mind. 2,2 Gewichts-% Molybdän, für Nichttrinkwasser, als Pressverbindung, mit Verpresstkennzeichnung und Prüfsicherheit, Außendurchmesser 22 mm, Gewindeanschluss G 3/4 B.
Menge: 67,000 St
- 67,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.048 Übergangsstück zylindr. AG Stahl niro Nichttrinkwasser Pressverbindung AD 28mm G1B**
STLB-Bau 2025-10 042
Übergangsstück, mit zylindrischem Außengewinde, aus nichtrostendem Stahl, für Rohrleitung aus nichtrostendem Stahl, Werkstoff-Nr 1.4401, Legierungszuschlag mind. 2,2 Gewichts-% Molybdän, für Nichttrinkwasser, als Pressverbindung, mit Verpresstkennzeichnung und Prüfsicherheit, Außendurchmesser 28 mm, Gewindeanschluss G 1 B.
Menge: 6,000 St
- 6,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.049 Übergangsstück zylindr. AG Stahl niro Nichttrinkwasser Pressverbindung AD 35mm G1 1/4B**
STLB-Bau 2025-10 042
Übergangsstück, mit zylindrischem Außengewinde, aus nichtrostendem Stahl, für Rohrleitung aus nichtrostendem Stahl, Werkstoff-Nr 1.4401, Legierungszuschlag mind. 2,2 Gewichts-% Molybdän, für Nichttrinkwasser, als Pressverbindung, mit Verpresstkennzeichnung und Prüfsicherheit, Außendurchmesser 35 mm, Gewindeanschluss G 1 1/4 B.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.050 Übergangsstück zylindr. IG Stahl niro Nichttrinkwasser Pressverbindung AD 15mm Rp1/2**
STLB-Bau 2025-10 042
Übergangsstück, mit zylindrischem Innengewinde, aus nichtrostendem Stahl, für Rohrleitung aus nichtrostendem Stahl, Werkstoff-Nr 1.4401, Legierungszuschlag mind. 2,2 Gewichts-% Molybdän, für Nichttrinkwasser, als Pressverbindung, mit Verpresstkennzeichnung und Prüfsicherheit, Außendurchmesser 15 mm, Gewindeanschluss Rp 1/2.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.051 Übergangsstück zylindr. IG Stahl niro Nichttrinkwasser Pressverbindung AD 18mm Rp1/2**
STLB-Bau 2025-10 042
Übergangsstück, mit zylindrischem Innengewinde, aus nichtrostendem Stahl, für Rohrleitung aus nichtrostendem Stahl, Werkstoff-Nr 1.4401, Legierungszuschlag mind. 2,2 Gewichts-% Molybdän, für Nichttrinkwasser, als Pressverbindung, mit Verpresstkennzeichnung und Prüfsicherheit, Außendurchmesser 18 mm, Gewindeanschluss Rp 1/2.
Menge: 22,000 St
- 22,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.052 Übergangsstück zylindr. IG Stahl niro Nichttrinkwasser Pressverbindung AD 22mm Rp3/4**
STLB-Bau 2025-10 042
Übergangsstück, mit zylindrischem Innengewinde, aus nichtrostendem Stahl, für Rohrleitung aus nichtrostendem Stahl, Werkstoff-Nr 1.4401, Legierungszuschlag mind. 2,2 Gewichts-% Molybdän, für Nichttrinkwasser, als Pressverbindung, mit Verpresstkennzeichnung und Prüfsicherheit, Außendurchmesser 22 mm, Gewindeanschluss Rp 3/4.
Menge: 36,000 St
- 36,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.053 Übergangsstück zylindr. IG Stahl niro Nichttrinkwasser Pressverbindung AD 28mm Rp1**
STLB-Bau 2025-10 042
Übergangsstück, mit zylindrischem Innengewinde, aus nichtrostendem Stahl, für Rohrleitung aus nichtrostendem Stahl, Werkstoff-Nr 1.4401, Legierungszuschlag mind. 2,2 Gewichts-% Molybdän, für Nichttrinkwasser, als Pressverbindung, mit Verpresstkennzeichnung und Prüfsicherheit, Außendurchmesser 28 mm, Gewindeanschluss Rp 1.
Menge: 17,000 St
- 17,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.1.054 Übergangsstück zylindr. IG Stahl niro Nichttrinkwasser Pressverbindung AD 35mm Rp1 1/4**
STLB-Bau 2025-10 042
Übergangsstück, mit zylindrischem Innengewinde, aus nichtrostendem Stahl, für Rohrleitung aus nichtrostendem Stahl, Werkstoff-Nr 1.4401, Legierungszuschlag mind. 2,2 Gewichts-% Molybdän, für Nichttrinkwasser, als Pressverbindung, mit Verpresstkennzeichnung und Prüfsicherheit, Außendurchmesser 35 mm, Gewindeanschluss Rp 1 1/4.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 2.2.5.2 VE-Wasser Rohrleitungsarmaturen

*Hinweis: Nachfolgende Armaturen aus Edelstahl beziehen sich auf alle die unter Rohrleitungen genannten Medien, Montageorte und -höhen sowie ggf. zusätzlich beschriebene Sicherungsmaßnahmen.*
Nachfolgende Armaturen aus Edelstahl beziehen sich auf alle die unter Rohrleitungen genannten Medien, Montageorte und -höhen sowie ggf. zusätzlich beschriebene Sicherungsmaßnahmen.
Behinderungen durch beengte Montage- und Platzverhältnisse sind grundsätzlich in den Einheitspreisen mit einzukalkulieren.

**2.2.5.2.001 Absperrventil Stahl niro Schrägsitz Entleerungsventil Handrad PN16 DN15 Dämmschalen**
STLB-Bau 2025-10 042
Absperrventil mit Schallschutzprüfzeichen DIN EN ISO 3822-1 Klasse I, für Wasserleitung, Gehäuse und Oberteil aus nichtrostendem Stahl, Schrägsitzform DIN 3502 mit Entleerungsventil, mit EPDM-Lippendichtung und EPDM-Sitzdichtung, mit Handrad, beiderseits Pressverschraubung, Nenndruck 1,6 MPa (16 bar), DN 15, mit Dämmschalen.
Menge: 40,000 St
- 40,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.2.002 Absperrventil Stahl niro Schrägsitz Entleerungsventil Handrad PN16 DN20 Dämmschalen**
STLB-Bau 2025-10 042
Absperrventil mit Schallschutzprüfzeichen DIN EN ISO 3822-1 Klasse I, für Wasserleitung, Gehäuse und Oberteil aus nichtrostendem Stahl, Schrägsitzform DIN 3502 mit Entleerungsventil, mit EPDM-Lippendichtung und EPDM-Sitzdichtung, mit Handrad, beiderseits Pressverschraubung, Nenndruck 1,6 MPa (16 bar), DN 20, mit Dämmschalen.
Menge: 20,000 St
- 20,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.2.003 Absperrventil Stahl niro Schrägsitz Entleerungsventil Handrad PN16 DN25 Dämmschalen**
STLB-Bau 2025-10 042
Absperrventil mit Schallschutzprüfzeichen DIN EN ISO 3822-1 Klasse I, für Wasserleitung, Gehäuse und Oberteil aus nichtrostendem Stahl, Schrägsitzform DIN 3502 mit Entleerungsventil, mit EPDM-Lippendichtung und EPDM-Sitzdichtung, mit Handrad, beiderseits Pressverschraubung, Nenndruck 1,6 MPa (16 bar), DN 25, mit Dämmschalen.
Menge: 12,000 St
- 12,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**2.2.5.2.004 Absperrventil Stahl niro Schrägsitz Entleerungsventil Handrad PN16 DN32 Dämmschalen**
STLB-Bau 2025-10 042
Absperrventil mit Schallschutzprüfzeichen DIN EN ISO 3822-1 Klasse I, für Wasserleitung, Gehäuse und Oberteil aus nichtrostendem Stahl, Schrägsitzform DIN 3502 mit Entleerungsventil, mit EPDM-Lippendichtung und EPDM-Sitzdichtung, mit Handrad, beiderseits Pressverschraubung, Nenndruck 1,6 MPa (16 bar), DN 32, mit Dämmschalen.
Menge: 1,000 St
- 1,000, KT Maßnahmen: GEH II; Maßnahmen: 412
- 0,000, KT Maßnahmen: GEH 0; Maßnahmen: 412
- 0,000, KT Maßnahmen: GEH I; Maßnahmen: 412
- 0,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

#### 2.3 KG 475 Feuerlöschanlagen

##### 2.3.1 Feuerlöschtrockenleitung

###### 2.3.1.1 Edelstahlfeuerlöschleitung mit Armaturen

*Hinweis: Kriterien für Auswahl Edelstahl:*
Kriterien für Auswahl Edelstahl:

1. Zuverlässige und dauerhafte Dichtheit
   - Pressverbindungen aus Edelstahl gewährleisten eine dauerhaft dichte und kraftschlüssige Verbindung ohne Schweißnähte.
   - Geeignet für Betriebsdrücke bis zu 16 bar und Temperaturen bis 120 °C, ideal für Löschwasserleitungen in Krankenhäusern.
2. Schnelle, sichere und flammenfreie Montage
   - Die kalte Presstechnik ermöglicht eine schnelle und sichere Installation ohne offene Flamme, was das Brandrisiko während der Montage eliminiert.
   - Besonders vorteilhaft bei Sanierungen und in sensiblen Krankenhausbereichen.
3. Hohe Korrosionsbeständigkeit
   - Edelstahl-Werkstoffe bieten hervorragenden Schutz gegen Korrosion, Loch- und Spaltkorrosion.
4. Zertifizierte Sicherheit
   - Edelstahl-Presssysteme verfügen über DVGW- und VdS-Zulassungen für den Einsatz in Feuerlöschleitungen (nass, trocken, nass/trocken) gemäß DIN 1988 Teil 6.
   - Einsatzgrenzen bis 16 bar Betriebsdruck und 120 °C Betriebstemperatur.
5. Nicht brennbar und brandschutzkonform
   - Edelstahl entspricht der Baustoffklasse A1 (nicht brennbar) und trägt somit nicht zur Brandlast bei.
   - Erfüllt die Anforderungen an den baulichen Brandschutz in medizinischen Einrichtungen.
6. Langlebigkeit und geringe Wartung
   - Edelstahlleitungen bieten eine lange Lebensdauer mit minimalem Wartungsaufwand.
   - Beständig gegenüber thermischen und chemischen Belastungen, wie sie in Feuerlöschsystemen auftreten können.
7. Systemkompatibilität und Flexibilität
   - Kompatibel mit bestehenden Installationen und verschiedenen Rohrmaterialien (z. B. Mischinstallationen mit verzinktem Stahl unter Verwendung von Rotguss-Übergangsfittings).
   - Verfügbar in einem breiten Abmessungsbereich (15–108 mm) für vielfältige Anwendungen

**2.3.1.1.001 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal
-  Anbringen von Montageschienen zwischen den Winkeleisen-Profilkonstruk-  tionen
-  Auflegen von einzelnen Holzbohlen auf die Montageschienen
-  Montage der Luftkanalleitungen in 1,00 m-Längen durch Nutzen der
  Holzbohlen als Montagebühne

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 160,000 m
- 160,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.002 Mehraufwand für Verlegung von Rohrleitungen in genutzten Gebäuden**
Mehraufwand für Verlegung von Rohrleitungen in genutzten Gebäuden
unter Beachtung des laufenden Krankenhausbetriebes.
Die Abrechnung des Montage-Mehraufwandes erfolgt über Meter Rohrleitung für alle Dimensionen.
Nachfolgende Mehraufwendungen zu berücksichtigen:
- Absprachen mit dem Hause wann, wie und wo die entsprechenden
  Installationen durchgeführt werden können.
- Arbeitsunterbrechungen mit Ab- und Wiederaufrüsten von losen Materialien,
  Leitern, Gerüste und Gerätschaften etc.
Menge: 17,000 m
- 17,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

*Hinweis: Löschwasserleitung trocken aus Edelstahl bis 5,5m Montagehöhe*

**2.3.1.1.003 Löschwasserltg Stahl niro geschweißt AD 35mm WD 1,5mm**
STLB-Bau 2025-10 049
Löschwasserleitung aus nichtrostenden Stahlrohren DVGW GW 541, geschweißt, trocken (Leitung wird im Bedarfsfall durch Feuerwehr mit Löschwasser gefüllt), Außendurchmesser 35 mm, Wanddicke 1,5 mm, Verbindung durch Pressen, Form- und Verbindungsstücke werden gesondert vergütet, Verlegung in Gebäuden und Zentralen, besondere Rohrbefestigungen werden gesondert vergütet, Arbeitshöhe des Montageortes bis 5,5 m über der Standfläche des hierfür erforderlichen Gerüstes, Gerüst wird gesondert vergütet.
Menge: 56,000 m
- 56,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.004 Löschwasserltg Stahl niro geschweißt AD 54mm WD 1,5mm**
STLB-Bau 2025-10 049
Löschwasserleitung aus nichtrostenden Stahlrohren DVGW GW 541, geschweißt, trocken (Leitung wird im Bedarfsfall durch Feuerwehr mit Löschwasser gefüllt), Außendurchmesser 54 mm, Wanddicke 1,5 mm, Verbindung durch Pressen, Form- und Verbindungsstücke werden gesondert vergütet, Verlegung in Gebäuden und Zentralen, besondere Rohrbefestigungen werden gesondert vergütet, Arbeitshöhe des Montageortes bis 5,5 m über der Standfläche des hierfür erforderlichen Gerüstes, Gerüst wird gesondert vergütet.
Menge: 160,000 m
- 160,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.005 Löschwasserltg Stahl niro geschweißt AD 88,9mm WD 2mm**
STLB-Bau 2025-10 049
Löschwasserleitung aus nichtrostenden Stahlrohren DVGW GW 541, geschweißt, trocken (Leitung wird im Bedarfsfall durch Feuerwehr mit Löschwasser gefüllt), Außendurchmesser 88,9 mm, Wanddicke 2 mm, Verbindung durch Pressen, Form- und Verbindungsstücke werden gesondert vergütet, Verlegung in Gebäuden und Zentralen, besondere Rohrbefestigungen werden gesondert vergütet, Arbeitshöhe des Montageortes bis 5,5 m über der Standfläche des hierfür erforderlichen Gerüstes, Gerüst wird gesondert vergütet.
Menge: 245,000 m
- 245,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

*Hinweis: Form- und Verbindungsstücke für Löschwasserleitung trocken aus Edelstahl.*
Form- und Verbindungsstücke für Löschwasserleitung trocken aus Edelstahl.
Nachfolgende Form- und Verbindungsstücke beziehen sich auf alle vorgenannten Medien, Montageorte und -höhen sowie ggf. zusätzlich beschriebene Sicherungsmaßnahmen.
Behinderungen durch beengte Montage- und Platzverhältnisse sind grundsätzlich in den Einheitspreisen mit einzukalkulieren.

*Hinweis: Anforderungen an die Form- und Verbindungsstücke im Pressfittingsystem:*
Anforderungen an die Form- und Verbindungsstücke im Pressfittingsystem:
Die Form- und Verbindungsstücke müssen folgende Anforderungen erfüllen:
Anerkennung nach VDS 2344 und VDS 2100-26
- Dichtring geeignet für einen max. Betriebsdruck von 16 bar
- unverpresst undicht gemäß DVGW-Arbeitsblatt W534
- Anlieferung und Lagerung in geschlossenen Behältnissen oder mit Verschlusskappen
- Form- und Verbindungsstücke sowie die Rohre sind vom selben Hersteller und System einzubauen. Eine Mischinstallation von verschiedenen Herstellern bzw. Systemen sind nicht zulässig

**2.3.1.1.006 Muffe Stahl niro AD 35mm**
STLB-Bau 2025-10 049
Muffe, als Pressfitting, aus nichtrostendem Stahl, für Löschwasserleitung aus nichtrostendem Stahl, Außendurchmesser 35 mm.
Menge: 12,000 St
- 12,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.007 Muffe Stahl niro AD 54mm**
STLB-Bau 2025-10 049
Muffe, als Pressfitting, aus nichtrostendem Stahl, für Löschwasserleitung aus nichtrostendem Stahl, Außendurchmesser 54 mm.
Menge: 16,000 St
- 16,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.008 Muffe Stahl niro AD 88,9mm**
STLB-Bau 2025-10 049
Muffe, als Pressfitting, aus nichtrostendem Stahl, für Löschwasserleitung aus nichtrostendem Stahl, Außendurchmesser 88,9 mm.
Menge: 20,000 St
- 20,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.009 Bogen Stahl niro AD 35mm**
STLB-Bau 2025-10 049
Bogen, als Pressfitting, aus nichtrostendem Stahl, für Löschwasserleitung aus nichtrostendem Stahl, Außendurchmesser 35 mm.
Menge: 35,000 St
- 35,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.010 Bogen Stahl niro AD 54mm**
STLB-Bau 2025-10 049
Bogen, als Pressfitting, aus nichtrostendem Stahl, für Löschwasserleitung aus nichtrostendem Stahl, Außendurchmesser 54 mm.
Menge: 65,000 St
- 65,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.011 Bogen Stahl niro AD 88,9mm**
STLB-Bau 2025-10 049
Bogen, als Pressfitting, aus nichtrostendem Stahl, für Löschwasserleitung aus nichtrostendem Stahl, Außendurchmesser 88,9 mm.
Menge: 11,000 St
- 11,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.012 T-Stück Stahl niro AD 54mm**
STLB-Bau 2025-10 049
T-Stück, als Pressfitting, aus nichtrostendem Stahl, für Löschwasserleitung aus nichtrostendem Stahl, Außendurchmesser 54 mm.
Menge: 4,000 St
- 4,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.013 T-Stück Stahl niro AD 88,9mm**
STLB-Bau 2025-10 049
T-Stück, als Pressfitting, aus nichtrostendem Stahl, für Löschwasserleitung aus nichtrostendem Stahl, Außendurchmesser 88,9 mm.
Menge: 2,000 St
- 2,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.014 T-Stück reduziert Stahl niro AD 88,9mm x 54mm**
STLB-Bau 2025-10 049
T-Stück, reduziert, als Pressfitting, aus nichtrostendem Stahl, für Löschwasserleitung aus nichtrostendem Stahl, Außendurchmesser 88,9 mm, 2. Durchmesser 54 mm.
Menge: 32,000 St
- 32,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.015 Reduzierstück Stahl niro AD 88,9mm x 54mm**
STLB-Bau 2025-10 049
Reduzierstück, als Pressfitting, aus nichtrostendem Stahl, für Löschwasserleitung aus nichtrostendem Stahl, Außendurchmesser 88,9 mm, 2. Durchmesser 54 mm.
Menge: 5,000 St
- 5,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.016 Stopfen Stahl niro AD 54mm**
STLB-Bau 2025-10 049
Stopfen, als Pressfitting, aus nichtrostendem Stahl, für Löschwasserleitung aus nichtrostendem Stahl, Außendurchmesser 54 mm.
Menge: 7,000 St
- 7,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.017 Stopfen Stahl niro AD 88,9mm**
STLB-Bau 2025-10 049
Stopfen, als Pressfitting, aus nichtrostendem Stahl, für Löschwasserleitung aus nichtrostendem Stahl, Außendurchmesser 88,9 mm.
Menge: 6,000 St
- 6,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.018 Verschraubung Stahl niro AD 54mm**
STLB-Bau 2025-10 049
Verschraubung, flach dichtend, als Pressfitting, aus nichtrostendem Stahl, für Löschwasserleitung aus nichtrostendem Stahl, Außendurchmesser 54 mm, Ausführung gemäß Einzelbeschreibung,
Einzelbeschreibungs-Nr 'Flachdichtung aus FPM grün'.
Menge: 36,000 St
- 36,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.019 Rohrbe-entlüfter DN50**
STLB-Bau 2025-10 049
Rohrbe- und -entlüfter für Löschwasserleitung -trocken- für Anschluss DN 50.
Menge: 6,000 St
- 6,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.020 Hydraulische Tiefpunktentleerung für Löschwasserleitung, DN15, PN16**
Hydraulische Tiefpunktentleerung für Löschwasserleitung, DN15, PN16
zur automatischen Entleerung von Leitungsteilen, die nicht am Einspeisepunkt entleert werden können, bestehend aus:
- Kugelhahn DN15
- Schmutzfänger mit Doppelsieb 0,25 mm² DN15
- hydraulisch gesteuerters Entleerungsventil DN15, unter 1bar öffnend
- Schlauchtülle DN15
maximale Restwassersäule über dem Entleerungsventil 10m
Menge: 6,000 St
- 6,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.1.021 Farbkennzeichnung Farbringe Richtungspfeile**
STLB-Bau 2025-10 041
Farbkennzeichnung DIN 2403 der Feuerlöschleitung, Kennzeichnung durch Farbringe und Angabe der Fließrichtung durch Richtungspfeile, Ausführung gemäß Einzelbeschreibung,
Einzelbeschreibungs-Nr 'Die Kennzeichnung hat vor dem Schließen der Zwischendecken zu erfolgen.'.
Menge: 80,000 St
- 80,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

###### 2.3.1.2 Feuerlöschtrockenleitung erdverlegt

*Hinweis: Kriterien für Auswahl Kunststoff PE 100:*
Kriterien für Auswahl Kunststoff PE 100:

1. Korrosionsfreiheit und hohe chemische Beständigkeit
   - PE 100-Rohre sind vollständig korrosionsbeständig und bieten eine hohe Resistenz gegenüber einer Vielzahl von Chemikalien, was sie ideal für den Einsatz in feuchten oder chemisch belasteten Umgebungen macht.
2. Hohe Flexibilität und geringes Gewicht
   - Die Flexibilität von PE 100 ermöglicht eine einfache Verlegung, auch in unebenem Gelände oder bei komplexen Trassenführungen. Das geringe Gewicht erleichtert den Transport und die Handhabung auf der Baustelle.
3. Dauerhaft dichte Schweißverbindungen
   - Die Verbindungstechnik durch Heizwendel-, Stumpf- oder Muffenschweißung gewährleistet dauerhaft dichte Verbindungen, die vor Wurzeleinwuchs und Leckagen schützen.
4. Wirtschaftliche Verlegung
   - Die Möglichkeit zur sandbettfreien Verlegung reduziert den Material- und Arbeitsaufwand erheblich, was zu einer kosteneffizienten Installation führt.
5. Lange Lebensdauer und Wartungsfreiheit
   - PE 100-Rohre zeichnen sich durch eine hohe Betriebsdauer  aus und sind weitgehend wartungsfrei, was langfristige Betriebssicherheit gewährleistet.
6. Hohe Betriebssicherheit
   - Die hohe Spannungsrissbeständigkeit und Abrasionsfestigkeit von PE 100-Rohren tragen zu einer erhöhten Betriebssicherheit bei, selbst unter anspruchsvollen Bedingungen.
7. Umweltfreundlichkeit und Recyclingfähigkeit
   - PE 100 ist physiologisch unbedenklich, trinkwassertauglich und vollständig recycelbar, was den ökologischen Fußabdruck minimiert.

**2.3.1.2.001 Druckrohr aus PE 100 DIN 8074 und DIN 8075 ohne Schutzmantel, für Feuerlöschwasser, DN/OD 110, SDR 11, mit glatten Enden, Verlegung DIN EN 805, in vorh. Graben, abgeböscht, Dicke der unteren Bettungsschicht mind. 10 cm, aus Sand, obere Bettungsschicht aus Sand, Verlegetiefe bis 1,25 m, Rohrverbindung durch Heizwendelschweißen, Schweißverbindung wird gesondert vergütet.**
Menge: 175,000 m
- 175,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

*Hinweis: Form- und Verbindungsstücke für Löschwasserleitung trocken, PE 100*
Form- und Verbindungsstücke für Löschwasserleitung trocken, PE 100
Nachfolgende Form- und Verbindungsstücke beziehen sich auf alle vorgenannten Medien, Montageorte und -höhen sowie ggf. zusätzlich beschriebene Sicherungsmaßnahmen.
Behinderungen durch beengte Montage- und Platzverhältnisse sind grundsätzlich in den Einheitspreisen mit einzukalkulieren.

**2.3.1.2.002 Winkel 45Grad PE Heizwendel DN/OD110 SDR11**
STLB-Bau 2025-10 043
Winkel aus PE, 45 Grad, für Druckrohrleitung aus PE, zum Heizwendelschweißen, mit integrierter Heizwendel, Rohrenden gemeinsam schweißen, für Wasser, DN/OD 110, SDR 11.
Menge: 4,000 St
- 4,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.2.003 Winkel 90Grad PE Heizwendel DN/OD110 SDR11**
STLB-Bau 2025-10 043
Winkel aus PE, 90 Grad, für Druckrohrleitung aus PE, zum Heizwendelschweißen, mit integrierter Heizwendel, Rohrenden gemeinsam schweißen, für Wasser, DN/OD 110, SDR 11.
Menge: 27,000 St
- 27,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.2.004 Muffe PE Heizwendel DN/OD110 SDR11**
STLB-Bau 2025-10 043
Muffe mit Anschlag aus PE für Druckrohrleitung aus PE, zum Heizwendelschweißen, mit integrierter Heizwendel, Rohrenden gemeinsam schweißen, für Wasser, DN/OD 110, SDR 11.
Menge: 8,000 St
- 8,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.2.005 Einschweißflansch PE Heizwendelschweißen DN/OD110 SDR11**
STLB-Bau 2025-10 043
Einschweißflansch aus PE, mit Schweißenden, mit integriertem Flansch, für Druckrohrleitung aus PE, verbunden durch Heizwendelschweißen, für Wasser, DN/OD 110, SDR 11.
Menge: 6,000 St
- 6,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.2.006 Übergangsflansch Stahl niro PN10/16 TW Pressverbindung AD 108mm**
STLB-Bau 2025-10 042
Übergangsflansch, aus nichtrostendem Stahl, PN 10/16, für Rohrleitung aus nichtrostendem Stahl, für Trinkwasser kalt DIN 1988-200, als Pressverbindung, Außendurchmesser 108 mm.
Menge: 6,000 St
- 6,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.2.007 Rohrschnitt PE DN/OD110**
STLB-Bau 2025-10 043
Rohrschnitt an einzelnen Rohren, an Druckrohrleitungen für Wasser, aus PE DIN 8074 und DIN 8075, PE 100, DN/OD 110, SDR 11.
Menge: 12,000 St
- 12,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.2.008 Rohr markieren Wasserltg Trassenwarnband Ortungsdraht Beschriftung**
STLB-Bau 2025-10 043
Rohrleitung markieren, für Wasserleitung, mit Trassenwarnband, mit eingelegtem Ortungsdraht, mit Beschriftung, einschl. Lieferung, 40 cm über Rohrscheitel.
Menge: 200,000 m
- 200,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.2.009 Mediendurchführung einfach Außenwand D 25-40cm Durchm. 150-200mm AD 110-125mm geschlossen**
STLB-Bau 2025-10 042
Mediendurchführung, einfach, rund,
in Außenwand, aus Beton, mit vorh. Dichtungsbahn, Wanddicke über 25 bis 40 cm, in vorh. Kernbohrung, Durchmesser über 150 bis 200 mm, Außendurchmesser Medienrohr über 110 bis 125 mm, dicht gegen drückendes Wasser, geschlossene Ausführung.
Menge: 6,000 St
- 6,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

###### 2.3.1.3 Einspeisekästen

**2.3.1.3.001 Löschwassereinspeisung Einspeisearmatur PN16 Einbauschrank E B/H/T 700/700/300mm**
STLB-Bau 2025-10 049
Löschwasser-Einspeiseeinrichtung DIN 14461-2, für Anschluss an Löschwasserleitung -trocken-, DN 80, mit Einspeisearmatur PN 16 DIN 14461-4, Anschluss mit drehbarem Innengewinde G 3 A, Einbauschrank-E, Maße B/H/T 700/700/300 mm, Gehäuse aus Stahlblech, Dicke mind. 1 mm, beschichtet, einschl. Hinweisschild an der Türinnenseite -Entleerung der Steigleitung-, mit Kupplungsschlüssel B/C, einschl. Hinweisschild auf der Türaußenseite -Löschwassereinspeisung- DIN 4066 aus Metall, geprägt, einschl. Befestigungsmittel, Befestigungsuntergrund Beton.
Menge: 1,000 St
- 1,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.3.002 Löschwassereinspeisung Einspeisearmatur PN16 Wandschrank S B/H/T 740/740/300mm**
STLB-Bau 2025-10 049
Löschwasser-Einspeiseeinrichtung DIN 14461-2, für Anschluss an Löschwasserleitung -trocken-, DN 80, mit Einspeisearmatur PN 16 DIN 14461-4, Anschluss mit drehbarem Innengewinde G 3 A, Wandschrank-S, Maße B/H/T 740/740/300 mm, Gehäuse aus Stahlblech, Dicke mind. 1 mm, beschichtet, einschl. Hinweisschild an der Türinnenseite -Entleerung der Steigleitung-, mit Kupplungsschlüssel B/C, einschl. Hinweisschild auf der Türaußenseite -Löschwassereinspeisung- DIN 4066 aus Kunststofffolie, geklebt, einschl. Befestigungsmittel, Befestigungsuntergrund Beton.
Menge: 1,000 St
- 1,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.3.003 Löschwasser-Einspeiseeinrichtung DIN 14461-2, Standschrank, 740/1150/300 mm**
Löschwasser-Einspeiseeinrichtung DIN 14461-2, Standschrank, 740/1150/300 mm
für Anschluss an Löschwasserleitung -trocken-, DN 80, mit Einspeisearmatur PN 16 DIN 14461-4, Anschluss mit drehbarem Innengewinde G 3 A, Standschrank, Maße B/H/T 740/1150/300 mm, Gehäuse aus Stahlblech, Dicke mind. 1 mm, beschichtet, einschl. Hinweisschild auf der Türaußenseite -Löschwassereinspeisung- DIN 4066 aus Kunststofffolie, geklebt, einschl. Befestigungsmittel, Befestigungsuntergrund Beton.
Menge: 6,000 St
- 6,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

###### 2.3.1.4 Entnahmekästen und -Armaturen

**2.3.1.4.001 Trockenanschluss Entnahmearmatur DN50 Einbauschrank E B/H/T 300/400/140mm**
STLB-Bau 2025-10 049
Feuerlösch-Schlauchanschlusseinrichtung DIN 14461-2, zum Anschluss an Löschwasserleitung -trocken-, zur Löschwasserentnahme durch die Feuerwehr, mit Entnahmearmatur DN 50 DIN 14461-5, Einbauschrank-E, Maße B/H/T 300/400/140 mm, Gehäuse aus Stahlblech, Dicke mind. 1 mm, beschichtet, einschl. Beschilderung und Befestigungsmittel, Befestigungsuntergrund Beton.
Menge: 25,000 St
- 25,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.4.002 Trockenanschluss Entnahmearmatur DN50 Wandschrank S B/H/T 340/440/140mm**
STLB-Bau 2025-10 049
Feuerlösch-Schlauchanschlusseinrichtung DIN 14461-2, zum Anschluss an Löschwasserleitung -trocken-, zur Löschwasserentnahme durch die Feuerwehr, mit Entnahmearmatur DN 50 DIN 14461-5, Wandschrank-S, Maße B/H/T 340/440/140 mm, Gehäuse aus Stahlblech, Dicke mind. 1 mm, beschichtet, einschl. Beschilderung und Befestigungsmittel, Befestigungsuntergrund Beton.
Menge: 3,000 St
- 3,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.4.003 Trockenanschluss Entnahmearmatur DN50 Einbauschrank E B/H/T 600/700/220mm**
STLB-Bau 2025-10 049
Feuerlösch-Schlauchanschlusseinrichtung DIN 14461-2, zum Anschluss an Löschwasserleitung -trocken-, zur Löschwasserentnahme durch die Feuerwehr, mit Entnahmearmatur DN 50 DIN 14461-5, Einbauschrank-E, Maße B/H/T 600/700/220 mm, Gehäuse aus Stahlblech, Dicke mind. 1 mm, beschichtet, einschl. Beschilderung und Befestigungsmittel.
Menge: 1,000 St
- 1,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.4.004 Trockenanschluss Entnahmearmatur DN50 Wandschrank S B/H/T 640/740/220mm**
STLB-Bau 2025-10 049
Feuerlösch-Schlauchanschlusseinrichtung DIN 14461-2, zum Anschluss an Löschwasserleitung -trocken-, zur Löschwasserentnahme durch die Feuerwehr, mit Entnahmearmatur DN 50 DIN 14461-5, Wandschrank-S, Maße B/H/T 640/740/220 mm, Gehäuse aus Stahlblech, Dicke mind. 1 mm, beschichtet, einschl. Beschilderung und Befestigungsmittel, Befestigungsuntergrund Beton.
Menge: 1,000 St
- 1,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.4.005 Trockenanschluss Entnahmearmatur DN50 Einbauschrank E Einstellplatz Feuerlöscher B/H/T 300/1100/220mm**
Feuerlösch-Schlauchanschlusseinrichtung DIN 14461-2, zum Anschluss an Löschwasserleitung -trocken-, zur Löschwasserentnahme durch die Feuerwehr, mit Entnahmearmatur DN 50 DIN 14461-5, Einbauschrank-E, mit getrenntem Einstellplatz für tragbare Feuerlöscher bis Bauhöhe 700 mm, Maße B/H/T 300/1100/220 mm, Gehäuse aus Stahlblech, Dicke mind. 1 mm, beschichtet, einschl. Beschilderung und Befestigungsmittel.
Menge: 1,000 St
- 1,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.4.006 Trockenanschluss Entnahmearmatur DN50 Wandschrank S Einstellplatz Feuerlöscher B/H/T 340/1140/220mm**
Feuerlösch-Schlauchanschlusseinrichtung DIN 14461-2, zum Anschluss an Löschwasserleitung -trocken-, zur Löschwasserentnahme durch die Feuerwehr, mit Entnahmearmatur DN 50 DIN 14461-5, Wandschrank-S, mit getrenntem Einstellplatz für tragbare Feuerlöscher bis Bauhöhe 700 mm, Maße B/H/T 340/1140/220 mm, Gehäuse aus Stahlblech, Dicke mind. 1 mm, beschichtet, einschl. Beschilderung und Befestigungsmittel, Befestigungsuntergrund Beton.
Menge: 1,000 St
- 1,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

###### 2.3.1.5 Brandschutzummantelung von verzogenen Trockenleitungen

**2.3.1.5.001 Brandschutzbekleidung an Rohrleitungen, Feuerwiderstandsklasse R90-A, gemäß VDS-CEA 4001.**
Brandschutzbekleidung an Rohrleitungen,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  88,9 mm,
Bekleidungsdicke  60 mm.
Einschl. benötigte Menge an Fix-Kleber, Spannbänder oder Bindedraht sowie Alu Fix Klebeband.
Menge: 240,000 m
- 240,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

*Hinweis: Nachfolgende Formstücke, Passstücke, Ausschnitte etc.*
Nachfolgende Formstücke, Passstücke, Ausschnitte etc.
beziehen sich auf alle vorgenannten Medien, Montageorte und -höhen sowie ggf. zusätzlich beschriebene Sicherungsmaßnahmen.
Behinderungen durch beengte Montage- und Platzverhältnisse sind grundsätzlich in den Einheitspreisen mit einzukalkulieren.

**2.3.1.5.002 Brandschutzbekleidung als Passstück, Feuerwiderstandsklasse R90-A, gemäß VDS-CEA 4001.**
Brandschutzbekleidung als Passstück,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  88,9 mm,
Bekleidungsdicke  60 mm.
Einschl. benötigte Menge an Fix-Kleber, Spannbänder oder Bindedraht sowie Alu Fix Klebeband.
Menge: 37,000 St
- 37,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.5.003 Brandschutzbekleidung als Bogen, Feuerwiderstandsklasse R90-A, gemäß VDS-CEA 4001.**
Brandschutzbekleidung als Bogen,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  88,9 mm,
Bekleidungsdicke  60 mm.
Einschl. benötigte Menge an Fix-Kleber, Spannbänder oder Bindedraht sowie Alu Fix Klebeband.
Menge: 38,000 St
- 38,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.5.004 Brandschutzbekleidung als Ausschnitt, Feuerwiderstandsklasse R90-A, gemäß VDS-CEA 4001.**
Brandschutzbekleidung als Ausschnitt,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  88,9 mm,
Bekleidungsdicke  60 mm.
Einschl. benötigte Menge an Fix-Kleber, Spannbänder oder Bindedraht sowie Alu Fix Klebeband.
Menge: 246,000 St
- 246,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.1.5.005 Brandschutzbekleidung von Rohrhalterungen einschl. Befestigung, Feuerwiderstandsklasse R90-A, gemäß VDS-CEA 4001.**
Brandschutzbekleidung von Rohrhalterungen einschl. Befestigung,
Feuerwiderstandsklasse R90-A, gemäß VDS-CEA 4001.
Nichtbrennbare, wasserabweisende, druckfeste Steinwolle-Brandschutzrohrschale, die mit einer gitternetzverstärkten Aluminium-Sandwichfolie kaschiert ist zur Anbringung an nichtbrennbaren Feuerlöschleitungen.
Umgebungstemperatur in Grad C: bis +40, relative Luftfeuchte der Umgebung in %: von 50 bis 85. Mediumtemperatur in Grad C: +10 bis +70.
Baustoffklasse:  A1/A2 nach DIN 4102-1
Schmelzpunkt:  > 1000 °C nach DIN 4102-17
Rohdichte:  >/= 150 kg/m³
Oberfläche:  gitternetzverstärkte, farblich markierte Aluminiumfolie
Rohraußendurchm.  88,9 mm,
Bekleidungsdicke  60 mm.
Einschl. benötigte Menge an Fix-Kleber, Spannbänder oder Bindedraht sowie Alu Fix Klebeband.
Menge: 200,000 St
- 200,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

###### 2.3.1.6 Brandschott Edelstahlrohrleitungen Massivwand

*Hinweis: BS mit ABP/ABZ - Kernbohrung, massive Wände 200mm (F90), bis 5,5m Montagehöhe*

**2.3.1.6.001 Brandschutzabschottung Rohr Stahl niro R90 DN32 Gebäude Wand D 200mm Durchm. 50-100mm**
*** Leitbeschreibung
STLB-Bau 2025-10 047
Brandschutzabschottung von Rohrleitung aus nichtrostendem Stahl, mit allgemeinem bauaufsichtlichen Prüfzeugnis/allgemeiner bauaufsichtlicher Zulassung, Feuerwiderstandsklasse R 90 DIN 4102-11,
Rohrleitung nicht gedämmt, DN 32, Verlegung im Gebäude, Arbeitshöhe des Montageortes bis 5,5 m über der Standfläche des hierfür erforderlichen Gerüstes, Gerüst wird gesondert vergütet, Wand aus Beton, Dicke 200 mm, runder Durchbruch ohne Hüllrohr, Durchmesser über 50 bis 100 mm, freier Ringspalt im Durchbruch bis 15 mm, Spalt füllen mit Brandschutzmörtel.
Menge: 4,000 St
- 4,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475
*Unterbeschreibung 1 Mit Kennzeichnungsschild aus Kunststoff, B/H 13x10cm,*
Mit Kennzeichnungsschild aus Kunststoff, B/H 13x10cm,
Befestigung durch Kleben, Untergrund Beton/Trockenbau,
mit Angaben zu Systembezeichnung, Zulassungs-/Prüfzeugnis-Nummer,
Errichterfirma, Erstelldatum, fortlaufende Nummerierung (siehe auch separate Position Brandschutzdokumentation).

**2.3.1.6.002 Brandschutzabschottung Rohr Stahl niro R90 DN50 Gebäude Wand D 200mm Durchm. 100-150mm**
*** Leitbeschreibung
STLB-Bau 2025-10 047
Brandschutzabschottung von Rohrleitung aus nichtrostendem Stahl, mit allgemeinem bauaufsichtlichen Prüfzeugnis/allgemeiner bauaufsichtlicher Zulassung, Feuerwiderstandsklasse R 90 DIN 4102-11,
Rohrleitung nicht gedämmt, DN 50, Verlegung im Gebäude, Arbeitshöhe des Montageortes bis 5,5 m über der Standfläche des hierfür erforderlichen Gerüstes, Gerüst wird gesondert vergütet, Wand aus Beton, Dicke 200 mm, runder Durchbruch ohne Hüllrohr, Durchmesser über 100 bis 150 mm, freier Ringspalt im Durchbruch bis 15 mm, Spalt füllen mit Brandschutzmörtel.
Menge: 6,000 St
- 6,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475
*Unterbeschreibung 1 Mit Kennzeichnungsschild aus Kunststoff, B/H 13x10cm,*
Mit Kennzeichnungsschild aus Kunststoff, B/H 13x10cm,
Befestigung durch Kleben, Untergrund Beton/Trockenbau,
mit Angaben zu Systembezeichnung, Zulassungs-/Prüfzeugnis-Nummer,
Errichterfirma, Erstelldatum, fortlaufende Nummerierung (siehe auch separate Position Brandschutzdokumentation).

**2.3.1.6.003 Brandschutzabschottung Rohr Stahl niro R90 DN80 Gebäude Wand D 200mm Durchm. 200-250mm**
*** Leitbeschreibung
STLB-Bau 2025-10 047
Brandschutzabschottung von Rohrleitung aus nichtrostendem Stahl, mit allgemeinem bauaufsichtlichen Prüfzeugnis/allgemeiner bauaufsichtlicher Zulassung, Feuerwiderstandsklasse R 90 DIN 4102-11,
Rohrleitung nicht gedämmt, DN 80, Verlegung im Gebäude, Arbeitshöhe des Montageortes bis 5,5 m über der Standfläche des hierfür erforderlichen Gerüstes, Gerüst wird gesondert vergütet, Wand aus Beton, Dicke 200 mm, runder Durchbruch ohne Hüllrohr, Durchmesser über 200 bis 250 mm, freier Ringspalt im Durchbruch bis 15 mm, Spalt füllen mit Brandschutzmörtel.
Menge: 35,000 St
- 35,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475
*Unterbeschreibung 1 Mit Kennzeichnungsschild aus Kunststoff, B/H 13x10cm,*
Mit Kennzeichnungsschild aus Kunststoff, B/H 13x10cm,
Befestigung durch Kleben, Untergrund Beton/Trockenbau,
mit Angaben zu Systembezeichnung, Zulassungs-/Prüfzeugnis-Nummer,
Errichterfirma, Erstelldatum, fortlaufende Nummerierung (siehe auch separate Position Brandschutzdokumentation).

##### 2.3.2 Schutzeinrichtungen mit Zubehör

###### 2.3.2.1 Handfeuerlöscher

**2.3.2.1.001 Handfeuerlöscher Aufladelöscher Wasser Schaumbildner Kl.A+B 6LE 6l**
STLB-Bau 2025-10 049
Tragbarer Feuerlöscher DIN EN 3, als Aufladelöscher, mit innenliegender Treibgasflasche, Löschmittel Wasser mit Schaumbildner, Leistungsklasse A und B, 6 LE, Füllmenge 6 l, mit Wandhalter.
Menge: 72,000 St
- 72,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.1.002 Handfeuerlöscher Aufladelöscher Wasser Schaumbildner Kl.A+B 9LE 9l**
STLB-Bau 2025-10 049
Tragbarer Feuerlöscher DIN EN 3, als Aufladelöscher, mit innenliegender Treibgasflasche, Löschmittel Wasser mit Schaumbildner, Leistungsklasse A und B, 9 LE, Füllmenge 9 l, mit Wandhalter.
Menge: 8,000 St
- 8,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.1.003 Handfeuerlöscher Gaslöscher CO2 Kl.B 2LE 2kg**
STLB-Bau 2025-10 049
Tragbarer Feuerlöscher DIN EN 3, als Gaslöscher, Löschmittel CO2, Leistungsklasse B, 2 LE, Füllmenge 2 kg, mit Wandhalter.
Menge: 1,000 St
- 1,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.1.004 Handfeuerlöscher Gaslöscher CO2 Kl.B 5LE 5kg**
STLB-Bau 2025-10 049
Tragbarer Feuerlöscher DIN EN 3, als Gaslöscher, Löschmittel CO2, Leistungsklasse B, 5 LE, Füllmenge 5 kg, mit Wandhalter.
Menge: 35,000 St
- 35,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.1.005 Handfeuerlöscher Aufladelöscher Pulver Kl.A+B+C 12LE 6kg**
STLB-Bau 2025-10 049
Tragbarer Feuerlöscher DIN EN 3, als Aufladelöscher, mit innenliegender Treibgasflasche, Löschmittel Pulver für Leistungsklasse A, B und C, 12 LE, Füllmenge 6 kg, mit Wandhalter.
Menge: 38,000 St
- 38,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.1.006 Handfeuerlöscher Aufladelöscher Pulver Kl.A+B+C 15LE 9kg**
STLB-Bau 2025-10 049
Tragbarer Feuerlöscher DIN EN 3, als Aufladelöscher, mit innenliegender Treibgasflasche, Löschmittel Pulver für Leistungsklasse A, B und C, 15 LE, Füllmenge 9 kg, mit Wandhalter.
Menge: 6,000 St
- 6,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.1.007 Schutzschrank-Aufputz zur Aufnahme eines Feuerlöschers 6l nach DIN EN 3**
Schutzschrank-Aufputz zur Aufnahme eines Feuerlöschers 6l nach DIN EN 3
Schutzschrank aus verzinktem Stahlblech, rot RAL 3001 pulverbeschichtet, mit Symbolschild nach ISO 7010 gekennzeichnet und mit vertieft liegendem Kunststoffgriff.
Menge: 2,000 St
- 2,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.1.008 Schutzschrank-Unterputz zur Aufnahme eines Feuerlöschers 6l nach DIN EN 3**
Schutzschrank-Unterputz zur Aufnahme eines Feuerlöschers 6l nach DIN EN 3
Schutzschrank aus verzinktem Stahlblech, rot RAL 3001 pulverbeschichtet, mit Symbolschild nach ISO 7010 gekennzeichnet, Einbauschrank mit umlaufender Putzleiste, mit Symbolschild nach ISO 7010 gekennzeichnet und mit vertieft liegendem Kunststoffgriff.
Menge: 110,000 St
- 110,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.1.009 Schutzschrank-Aufputz zur Aufnahme eines Feuerlöschers 12l nach DIN EN 3**
Schutzschrank-Aufputz zur Aufnahme eines Feuerlöschers 12l nach DIN EN 3
Schutzschrank aus verzinktem Stahlblech, rot RAL 3001 pulverbeschichtet, mit Symbolschild nach ISO 7010 gekennzeichnet und mit vertieft liegendem Kunststoffgriff.
Menge: 2,000 St
- 2,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.1.010 Schutzschrank-Unterputz zur Aufnahme eines Feuerlöschers 12l nach DIN EN 3**
Schutzschrank-Unterputz zur Aufnahme eines Feuerlöschers 12l nach DIN EN 3
Schutzschrank aus verzinktem Stahlblech, rot RAL 3001 pulverbeschichtet, mit Symbolschild nach ISO 7010 gekennzeichnet, Einbauschrank mit umlaufender Putzleiste, mit Symbolschild nach ISO 7010 gekennzeichnet und mit vertieft liegendem Kunststoffgriff.
Menge: 10,000 St
- 10,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.1.011 Kunststoff-Schilder, Feuerlöscher**
*** Bezugsbeschreibung
Kunststoff-Schilder nach DGVU in nachleuchtender Ausführung mit Brandschutzzeichen für Feuerlöschgerät, aus Hart-PVC, witterungsbeständig und mit lichtechten Siebdruckfarben bedruckt.
Schild einschließlich Befestigungsmaterial.
Abmessungen:  bis ca. 150 x 150 mm
Bezeichnung:  "Feuerlöscher"
Menge: 160,000 St
- 160,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.1.012 Richtungspfeil**
*** wie Position 2.3.2.1.011
Leistung wie zuletzt in vollem Wortlaut beschrieben, jedoch,
Bezeichnung:  "Richtungsangabe mit Pfeil"
Menge: 80,000 St
- 80,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

###### 2.3.2.2 Sonstige Schutzeinrichtungen

**2.3.2.2.001 Löschdecke**
Glasgewebe Löschdecke, als Fettbrandlöschdecke, unbrennbares Glasfasergewebe mit sehr guten Isoliereigenschaften. Flauschiges, frotteeartiges Gewebe mit starker Noppenbildung.
Maße:  mind. 1600 x 2000 mm
Menge: 1,000 St
- 1,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.2.002 Behälter für Löschdecke**
Behälter für vorgenannte Löschdecke, allseits abgekanteter Kasten aus Stahlblech, mit unterer Klappe und Lederriemen. Mit Stangenscharnier angeschlagen.
Maße B x H x T:  ca. 300 x 400 x 125 mm
Menge: 1,000 St
- 1,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.2.003 Faltanleitung für Löschdecke**
Faltanleitung für vorgenannte Löschdecke, Grund rot, Schrift weiß, selbstklebend, aus PVC-Folie.
Maße:  210 x 148 mm
Menge: 1,000 St
- 1,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.2.004 PVC-Folienschilder Löschdecke**
PVC-Folienschilder nach DIN 4066, in nachleuchtender Ausführung mit Brandschutzzeichen für Löschdecke, selbstklebend, witterungsbeständig mit lichtechten Siebdruckfarben bedruckt.
Abmessungen:  210x74 mm
Menge: 1,000 St
- 1,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

**2.3.2.2.005 Verbandschrank**
Verbandschrank aus Kunststoff weiß, eintürig, verschließbar mit Facheinteilungen und verstellbaren Einlegeböden, mit Füllung Norm nach DIN 13157 allround.
Breite:  ca. 330 mm
Höhe:  ca. 460 mm
Tiefe.  ca. 170 mm
Menge: 4,000 St
- 4,000, KT Maßnahmen: GEH II; Maßnahmen: 475
- 0,000, KT Maßnahmen: GEH 0; Maßnahmen: 475
- 0,000, KT Maßnahmen: GEH I; Maßnahmen: 475
- 0,000, KT Maßnahmen: Anbau MRT; Maßnahmen: 475
- 0,000, KT Maßnahmen: Umbau Verwaltungsgebäude; Maßnahmen: 475
- 0,000, KT Maßnahmen: vorb. Maßn. KRH; Maßnahmen: 475
- 0,000, KT Maßnahmen: vorb. Maßn. Region Hannover; Maßnahmen: 475
- 0,000, KT Maßnahmen: öffentliche Erschließung; Maßnahmen: 475
- 0,000, KT Maßnahmen: Zusatzausstattung Küche; Maßnahmen: 475
- 0,000, KT Maßnahmen: Integration FTS in GEH II; Maßnahmen: 475

### 3 Gas-, Wasser- und Entwässerungsanlagen innerhalb von Gebäuden nach DIN 18381 VOB Teil im MRT-Gebäude

#### 3.1 KG 411 Abwasseranlagen

##### 3.1.1 Schmutzwassernetz

###### 3.1.1.1 Schmutzwasserleitungen Gusseisen

**3.1.1.1.001 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal
-  Anbringen von Montageschienen zwischen den Winkeleisen-Profilkonstruk-  tionen
-  Auflegen von einzelnen Holzbohlen auf die Montageschienen
-  Montage der Luftkanalleitungen in 1,00 m-Längen durch Nutzen der
  Holzbohlen als Montagebühne
-  Vor Beginn sind die Rohrleitungen vor Ort durch den AN Dämmung zu
  isolieren

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 5,000 m
- 0,000, KT Maßnahmen: GEH II; Maßnahmen: 411
- 0,000, KT Maßnahmen: GEH 0; Maßnahmen: 411
- 0,000, KT Maßnahmen: GEH I; Maßnahmen: 411
- 5,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.002 Mehraufwand für Verlegung von Rohrleitungen in genutzten Gebäuden**
Mehraufwand für Verlegung von Rohrleitungen in genutzten Gebäuden
unter Beachtung des laufenden Krankenhausbetriebes.
Die Abrechnung des Montage-Mehraufwandes erfolgt über Meter Rohrleitung für alle Dimensionen.
Nachfolgende Mehraufwendungen zu berücksichtigen:
- Absprachen mit dem Hause wann, wie und wo die entsprechenden
  Installationen durchgeführt werden können.
- Arbeitsunterbrechungen mit Ab- und Wiederaufrüsten von losen Materialien,
  Leitern, Gerüste und Gerätschaften etc.
Menge: 10,000 m
- 0,000, KT Maßnahmen: GEH II; Maßnahmen: 411
- 0,000, KT Maßnahmen: GEH 0; Maßnahmen: 411
- 0,000, KT Maßnahmen: GEH I; Maßnahmen: 411
- 10,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Abwasserleitungen Gussrohr bis 5,5m Montagehöhe*

**3.1.1.1.003 Abwasserltg Guss 2K-Epoxid-Besch Grundbesch DN50 Gebäude**
*** Leitbeschreibung
STLB-Bau 2025-10 044
Abwasserleitung aus Gusseisen, DIN EN 877 und DIN 19522, innen mit Zweikomponenten-Epoxid-Beschichtung, außen mit Grundbeschichtung, Farbton rotbraun, DN 50, Verlegung in Gebäuden, Form- und Verbindungsstücke werden gesondert vergütet, besondere Rohrbefestigungen werden gesondert vergütet, Arbeitshöhe des Montageortes bis 5,5 m über der Standfläche des hierfür erforderlichen Gerüstes, Gerüst wird gesondert vergütet.
Menge: 15,000 m
- 0,000, KT Maßnahmen: GEH II; Maßnahmen: 411
- 0,000, KT Maßnahmen: GEH 0; Maßnahmen: 411
- 0,000, KT Maßnahmen: GEH I; Maßnahmen: 411
- 15,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

**3.1.1.1.004 Abwasserltg Guss 2K-Epoxid-Besch Grundbesch DN100 Gebäude**
*** Leitbeschreibung
STLB-Bau 2025-10 044
Abwasserleitung aus Gusseisen, DIN EN 877 und DIN 19522, innen mit Zweikomponenten-Epoxid-Beschichtung, außen mit Grundbeschichtung, Farbton rotbraun, DN 100, Verlegung in Gebäuden, Form- und Verbindungsstücke werden gesondert vergütet, besondere Rohrbefestigungen werden gesondert vergütet, Arbeitshöhe des Montageortes bis 5,5 m über der Standfläche des hierfür erforderlichen Gerüstes, Gerüst wird gesondert vergütet.
Menge: 8,000 m
- 0,000, KT Maßnahmen: GEH II; Maßnahmen: 411
- 0,000, KT Maßnahmen: GEH 0; Maßnahmen: 411
- 0,000, KT Maßnahmen: GEH I; Maßnahmen: 411
- 8,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

*Hinweis: Form- und Verbindungsstücke für Abwasserleitung aus Guss (SML)*
Form- und Verbindungsstücke für Abwasserleitung aus Guss (SML)
Nachfolgende Form- und Verbindungsstücke beziehen sich auf alle vorgenannten Medien, Montageorte und -höhen sowie ggf. zusätzlich beschriebene Sicherungsmaßnahmen.
Behinderungen durch beengte Montage- und Platzverhältnisse sind grundsätzlich in den Einheitspreisen mit einzukalkulieren.

**3.1.1.1.005 Schnittkantenschutz zum aufkleben.**
Schnittkantenschutz zum aufkleben.

Schnittkantenschutz für gusseiserne Abflussrohrsysteme nach DIN EN 877 und DIN 19522 als einseitig klebendes, flexibles Butylklebeband auf Basis von synthetischem Kautschuk mit einer Deckschicht aus PP-Vlies.

Werkstoff  : Butylkautschuk mit PP-Vlies
Temperaturen  : Verarbeitung: +5° bis +40°C
Temperaturbereich  : -30°C bis +100°C
  (DIN EN 877: Kochtest 100°C/ 24h und
  Temperaturwechseltest +15°C/ 93°C, 1500 Zyklen)
Lagerung  : +5° bis +25°C
Gesamtdicke  : 0,6 mm
Bandbreite  : 38 mm

Montage:
1. Nach dem Trennen des Rohrs/Formstücks scharfe Kanten brechen und die Oberflächen mit einem geeigneten Tuch und Alkohol (Spiritus) reinigen so dass sie absolut trocken, staub- und fettfrei sind. Der Alkohol muss vor Bandmontage vollständig verdunsten.
2. Band auf die folgende Länge in mm zuschneiden:
  DN50  DN70  DN80  DN100  DN125  DN150  DN200  DN250  DN300
  175  245  260  345  420  500  655  855  1020
3. Band leicht erwärmen (Heizung oder andere Wärmequelle). Trennfolie abziehen.
4. Band mit der klebenden Seite an die Außenseite des geschnittenen Rohrs anlegen und 20 mm vom Rand entfernt ansetzen.
5. Band mit leichtem gleichmäßigem Zug um das Rohr legen, leicht überlappen lassen. Falls ein Spalt bleibt, beide Seiten einzeln nochmals etwas lösen und das Band unter höherer Spannung bis zum Überlappen dehnen.
6. Band von außen nach innen an die Rohrinnenfläche drücken und festpressen. Das Band muss innen spannungsfrei anliegen. Vor Verbindermontage falls nötig Gleitmittel aufbringen. Gegebenenfalls die Spannschraube des Verbinders vor dem Aufschieben etwas lockern.
Menge: 15,000 m
- 0,000, KT Maßnahmen: GEH II; Maßnahmen: 411
- 0,000, KT Maßnahmen: GEH 0; Maßnahmen: 411
- 0,000, KT Maßnahmen: GEH I; Maßnahmen: 411
- 15,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.006 Passstück Guss 2K-Epoxid-Besch Grundbesch DN50**
STLB-Bau 2025-10 044
Passstück bis 50 cm, für Abwasserleitung aus Gusseisen, innen mit Zweikomponenten-Epoxid-Beschichtung, außen mit Grundbeschichtung, Farbton rotbraun, DN 50.
Menge: 8,000 St
- 0,000, KT Maßnahmen: GEH II; Maßnahmen: 411
- 0,000, KT Maßnahmen: GEH 0; Maßnahmen: 411
- 0,000, KT Maßnahmen: GEH I; Maßnahmen: 411
- 8,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.007 Passstück Guss 2K-Epoxid-Besch Grundbesch DN100**
STLB-Bau 2025-10 044
Passstück bis 50 cm, für Abwasserleitung aus Gusseisen, innen mit Zweikomponenten-Epoxid-Beschichtung, außen mit Grundbeschichtung, Farbton rotbraun, DN 100.
Menge: 3,000 St
- 0,000, KT Maßnahmen: GEH II; Maßnahmen: 411
- 0,000, KT Maßnahmen: GEH 0; Maßnahmen: 411
- 0,000, KT Maßnahmen: GEH I; Maßnahmen: 411
- 3,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.008 Bogen Guss 2K-Epoxid-Besch Grundbesch DN50**
STLB-Bau 2025-10 044
Bogen, für Abwasserleitung aus Gusseisen, innen mit Zweikomponenten-Epoxid-Beschichtung, außen mit Grundbeschichtung, Farbton rotbraun, DN 50.
Menge: 6,000 St
- 0,000, KT Maßnahmen: GEH II; Maßnahmen: 411
- 0,000, KT Maßnahmen: GEH 0; Maßnahmen: 411
- 0,000, KT Maßnahmen: GEH I; Maßnahmen: 411
- 6,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.009 Bogen Guss 2K-Epoxid-Besch Grundbesch DN100**
STLB-Bau 2025-10 044
Bogen, für Abwasserleitung aus Gusseisen, innen mit Zweikomponenten-Epoxid-Beschichtung, außen mit Grundbeschichtung, Farbton rotbraun, DN 100.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.010 Bogen Doppelbogen 88Grad Guss 2K-Epoxid-Besch Grundbesch DN50**
STLB-Bau 2025-10 044
Bogen, als Doppelbogen, 88 Grad, für Abwasserleitung aus Gusseisen, innen mit Zweikomponenten-Epoxid-Beschichtung, außen mit Grundbeschichtung, Farbton rotbraun, DN 50.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.011 Bogen Doppelbogen 88Grad Guss 2K-Epoxid-Besch Grundbesch DN100**
STLB-Bau 2025-10 044
Bogen, als Doppelbogen, 88 Grad, für Abwasserleitung aus Gusseisen, innen mit Zweikomponenten-Epoxid-Beschichtung, außen mit Grundbeschichtung, Farbton rotbraun, DN 100.
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.012 Bogen Beruhigungsstrecke 88Grad Guss 2K-Epoxid-Besch Grundbesch DN100**
STLB-Bau 2025-10 044
Bogen, mit Beruhigungsstrecke, 88 Grad, für Abwasserleitung aus Gusseisen, innen mit Zweikomponenten-Epoxid-Beschichtung, außen mit Grundbeschichtung, Farbton rotbraun, DN 100.
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.013 Abzweig Guss 2K-Epoxid-Besch Grundbesch DN50**
STLB-Bau 2025-10 044
Abzweig, für Abwasserleitung aus Gusseisen, innen mit Zweikomponenten-Epoxid-Beschichtung, außen mit Grundbeschichtung, Farbton rotbraun, DN 50.
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.014 Abzweig Guss 2K-Epoxid-Besch Grundbesch DN100**
STLB-Bau 2025-10 044
Abzweig, für Abwasserleitung aus Gusseisen, innen mit Zweikomponenten-Epoxid-Beschichtung, außen mit Grundbeschichtung, Farbton rotbraun, DN 100.
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.015 Abzweig red. Guss 2K-Epoxid-Besch Grundbesch DN100 DN50**
STLB-Bau 2025-10 044
Abzweig, reduziert, für Abwasserleitung aus Gusseisen, innen mit Zweikomponenten-Epoxid-Beschichtung, außen mit Grundbeschichtung, Farbton rotbraun, DN 100, 2. DN 50.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.016 Reduzierstück Guss 2K-Epoxid-Besch Grundbesch DN100 DN50**
STLB-Bau 2025-10 044
Reduzierstück für Abwasserleitung aus Gusseisen, innen mit Zweikomponenten-Epoxid-Beschichtung, außen mit Grundbeschichtung, Farbton rotbraun, DN 100, 2. DN 50.
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.017 Reinigungsrohr eckige Öffnung Guss 2K-Epoxid-Besch Grundbesch DN100**
STLB-Bau 2025-10 044
Reinigungsrohr mit eckiger Öffnung, für Abwasserleitung aus Gusseisen, innen mit Zweikomponenten-Epoxid-Beschichtung, außen mit Grundbeschichtung, Farbton rotbraun, DN 100.
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.018 Objektanschlussbogen Bogen 90Grad Guss 2K-Epoxid-Besch Grundbesch DN50**
STLB-Bau 2025-10 044
Objektanschlussbogen als Bogen, 90 Grad, für Abwasserleitung aus Gusseisen, innen mit Zweikomponenten-Epoxid-Beschichtung, außen mit Grundbeschichtung, Farbton rotbraun, DN 50.
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.019 Fallrohrstütze Guss 2K-Epoxid-Besch Grundbesch DN100**
STLB-Bau 2025-10 044
Fallrohrstütze einschl. Befestigung, für Abwasserleitung aus Gusseisen, innen mit Zweikomponenten-Epoxid-Beschichtung, außen mit Grundbeschichtung, Farbton rotbraun, DN 100.
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.020 Auflagerung Fallrohrstütze Guss 2K-Epoxid-Besch Grundbesch DN100**
STLB-Bau 2025-10 044
Auflagerung für Fallrohrstütze, für Abwasserleitung aus Gusseisen, innen mit Zweikomponenten-Epoxid-Beschichtung, außen mit Grundbeschichtung, Farbton rotbraun, DN 100.
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.021 Gummimanschette Profilschelle Guss 2K-Epoxid-Besch Grundbesch DN50**
STLB-Bau 2025-10 044
Gummimanschette und Profilschelle, aus nichtrostendem Stahl, mit Spannschraube aus verzinktem Stahl, für Abwasserleitung aus Gusseisen, innen mit Zweikomponenten-Epoxid-Beschichtung, außen mit Grundbeschichtung, Farbton rotbraun, DN 50.
Menge: 6,000 St
- 0,000, KT Maßnahmen: GEH II; Maßnahmen: 411
- 0,000, KT Maßnahmen: GEH 0; Maßnahmen: 411
- 0,000, KT Maßnahmen: GEH I; Maßnahmen: 411
- 6,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.1.022 Gummimanschette Profilschelle Guss 2K-Epoxid-Besch Grundbesch DN100**
STLB-Bau 2025-10 044
Gummimanschette und Profilschelle, aus nichtrostendem Stahl, mit Spannschraube aus verzinktem Stahl, für Abwasserleitung aus Gusseisen, innen mit Zweikomponenten-Epoxid-Beschichtung, außen mit Grundbeschichtung, Farbton rotbraun, DN 100.
Menge: 11,000 St
- 0,000, KT Maßnahmen: GEH II; Maßnahmen: 411
- 0,000, KT Maßnahmen: GEH 0; Maßnahmen: 411
- 0,000, KT Maßnahmen: GEH I; Maßnahmen: 411
- 11,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 3.1.1.2 Schmutzwasseranlagen sonstiges

**3.1.1.2.001 Anschluss Grundleitung, PVC oder PP DN 100**
Anschluss am Rohrende herstellen an bauseitige Abwasser-Grundleitung, aus PVC- bzw. PP-Rohr, durch Muffenverbindung, Einschließlich Übergangsformstück und Dichtungsmaterial. Entfernen der provisorischen Rohrverschlüsse sowie Säubern des bauseits eingebauten Rohrstutzens.
Anschlussdimension:  bis DN 100
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.2.002 Anschluss herstellen Geräte und Apparate**
Anschluss herstellen für Tropfwasser, an bauseitige Geräte, Apparate und Rinnen, einschließlich Übergangsstück, Form- und Verbindungsmaterialien, sowie der erforderlichen Nebenarbeiten.
Anschlussdimension:  bis DN 50
Menge: 4,000 St
- 0,000, KT Maßnahmen: GEH II; Maßnahmen: 411
- 0,000, KT Maßnahmen: GEH 0; Maßnahmen: 411
- 0,000, KT Maßnahmen: GEH I; Maßnahmen: 411
- 4,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.2.003 Trichtersiphon**
Röhrengeruchsverschluss mit Auffangtrichter für Leckwasser und Wandhalter aus Kunststoff weiß,
Dimension:  DN 50
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.2.004 Anschlussmuffe DN 50 (Konfix)**
Anschlussmuffe aus Elastomer mit Dichtlippen und Spannschelle aus nichtrostendem Stahl, Werkstoff-Nr 1.4510/11, aus EPDM, mit vorgestochenen Anschlußringen für unterschiedliche Außendurchmesser, zum Übergang auf Rohre aus Fremdwerkstoffen, als Zulage für Abwasserleitung.
Dimension:  DN 50
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.2.005 Anschlussmuffe DN 100**
*** wie Position 2.1.1.2.006
Leistung wie zuletzt im vollen Wortlaut beschrieben, jedoch
Dimension:  DN 100
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.2.006 Belüftungsventil, DN 100**
*** wie Position 2.1.1.2.009
Belüftungsventil wie zuletzt im vollen Wortlaut beschrieben, jedoch
Dimension:  DN 100
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.1.2.007 Druck- und Dichtheitsprüfung bis DN 150**
Druck- und Dichtheitsprüfung, an Anschluss-, Sammel- und Fallleitungen, in mehreren Abschnitten, Prüfmethode Sichtverfahren, Prüfmedium Wasser, Einschließlich Beseitigen des Wassers, Wasser wird beigestellt, einschließlich Druckprüfprotokolle, 2- fach. Die Prüfprotokolle sind den Bestandsunterlagen beizufügen.
Einschließlich herzustellender zeitweiser Verschlüsse an offenen Enden und anschließendem Beseitigen der Verschlüsse. Einschließlich setzen einer Verschlussblase am Tiefpunkt der Leitung und Beseitigen.

Leitungsdimension:  bis DN 100
Prüfdruck:  0,5 bar
Verschluss je Abschnitt:  bis 4
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

##### 3.1.2 Regenwassernetz

###### 3.1.2.1 Regenwasserleitungen Gusseisen

**3.1.2.1.001 Mehraufwand für Verlegung von Rohrleitungen in genutzten Gebäuden**
Mehraufwand für Verlegung von Rohrleitungen in genutzten Gebäuden
unter Beachtung des laufenden Krankenhausbetriebes.
Die Abrechnung des Montage-Mehraufwandes erfolgt über Meter Rohrleitung für alle Dimensionen.
Nachfolgende Mehraufwendungen zu berücksichtigen:
- Absprachen mit dem Hause wann, wie und wo die entsprechenden
  Installationen durchgeführt werden können.
- Arbeitsunterbrechungen mit Ab- und Wiederaufrüsten von losen Materialien,
  Leitern, Gerüste und Gerätschaften etc.
Menge: 4,000 m
- 0,000, KT Maßnahmen: GEH II; Maßnahmen: 411
- 0,000, KT Maßnahmen: GEH 0; Maßnahmen: 411
- 0,000, KT Maßnahmen: GEH I; Maßnahmen: 411
- 4,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Abwasserleitungen Gussrohr bis 5,5m Montagehöhe*

**3.1.2.1.002 Abwasserltg Guss 2K-Epoxid-Besch Grundbesch DN100 Gebäude**
*** Leitbeschreibung
STLB-Bau 2025-10 044
Abwasserleitung aus Gusseisen, DIN EN 877 und DIN 19522, innen mit Zweikomponenten-Epoxid-Beschichtung, außen mit Grundbeschichtung, Farbton rotbraun, DN 100, Verlegung in Gebäuden, Form- und Verbindungsstücke werden gesondert vergütet, besondere Rohrbefestigungen werden gesondert vergütet, Arbeitshöhe des Montageortes bis 5,5 m über der Standfläche des hierfür erforderlichen Gerüstes, Gerüst wird gesondert vergütet.
Menge: 28,000 m
- 0,000, KT Maßnahmen: GEH II; Maßnahmen: 411
- 0,000, KT Maßnahmen: GEH 0; Maßnahmen: 411
- 0,000, KT Maßnahmen: GEH I; Maßnahmen: 411
- 28,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Gusseiserne Abflussrohrsysteme, Rohrleitungen und nachfolgend beschriebene Formstücke, mit RAL-Gütezeichen der Gütegemeinschaft Entwässerungstechnik Guss e.V. (GEG).*

*Hinweis: Form- und Verbindungsstücke für Abwasserleitung aus Guss (SML)*
Form- und Verbindungsstücke für Abwasserleitung aus Guss (SML)
Nachfolgende Form- und Verbindungsstücke beziehen sich auf alle vorgenannten Medien, Montageorte und -höhen sowie ggf. zusätzlich beschriebene Sicherungsmaßnahmen.
Behinderungen durch beengte Montage- und Platzverhältnisse sind grundsätzlich in den Einheitspreisen mit einzukalkulieren.

**3.1.2.1.003 Schnittkantenschutz zum aufkleben.**
Schnittkantenschutz zum aufkleben.

Schnittkantenschutz für gusseiserne Abflussrohrsysteme nach DIN EN 877 und DIN 19522 als einseitig klebendes, flexibles Butylklebeband auf Basis von synthetischem Kautschuk mit einer Deckschicht aus PP-Vlies.

Werkstoff  : Butylkautschuk mit PP-Vlies
Temperaturen  : Verarbeitung: +5° bis +40°C
Temperaturbereich  : -30°C bis +100°C
  (DIN EN 877: Kochtest 100°C/ 24h und
  Temperaturwechseltest +15°C/ 93°C, 1500 Zyklen)
Lagerung  : +5° bis +25°C
Gesamtdicke  : 0,6 mm
Bandbreite  : 38 mm

Montage:
1. Nach dem Trennen des Rohrs/Formstücks scharfe Kanten brechen und die Oberflächen mit einem geeigneten Tuch und Alkohol (Spiritus) reinigen so dass sie absolut trocken, staub- und fettfrei sind. Der Alkohol muss vor Bandmontage vollständig verdunsten.
2. Band auf die folgende Länge in mm zuschneiden:
  DN50  DN70  DN80  DN100  DN125  DN150  DN200  DN250  DN300
  175  245  260  345  420  500  655  855  1020
3. Band leicht erwärmen (Heizung oder andere Wärmequelle). Trennfolie abziehen.
4. Band mit der klebenden Seite an die Außenseite des geschnittenen Rohrs anlegen und 20 mm vom Rand entfernt ansetzen.
5. Band mit leichtem gleichmäßigem Zug um das Rohr legen, leicht überlappen lassen. Falls ein Spalt bleibt, beide Seiten einzeln nochmals etwas lösen und das Band unter höherer Spannung bis zum Überlappen dehnen.
6. Band von außen nach innen an die Rohrinnenfläche drücken und festpressen. Das Band muss innen spannungsfrei anliegen. Vor Verbindermontage falls nötig Gleitmittel aufbringen. Gegebenenfalls die Spannschraube des Verbinders vor dem Aufschieben etwas lockern.
Menge: 5,000 m
- 0,000, KT Maßnahmen: GEH II; Maßnahmen: 411
- 0,000, KT Maßnahmen: GEH 0; Maßnahmen: 411
- 0,000, KT Maßnahmen: GEH I; Maßnahmen: 411
- 5,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.004 Passstück Guss 2K-Epoxid-Besch Grundbesch DN100**
STLB-Bau 2025-10 044
Passstück bis 50 cm, für Abwasserleitung aus Gusseisen, innen mit Zweikomponenten-Epoxid-Beschichtung, außen mit Grundbeschichtung, Farbton rotbraun, DN 100.
Menge: 7,000 St
- 0,000, KT Maßnahmen: GEH II; Maßnahmen: 411
- 0,000, KT Maßnahmen: GEH 0; Maßnahmen: 411
- 0,000, KT Maßnahmen: GEH I; Maßnahmen: 411
- 7,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.005 Bogen Guss 2K-Epoxid-Besch Grundbesch DN100**
STLB-Bau 2025-10 044
Bogen, für Abwasserleitung aus Gusseisen, innen mit Zweikomponenten-Epoxid-Beschichtung, außen mit Grundbeschichtung, Farbton rotbraun, DN 100.
Menge: 8,000 St
- 0,000, KT Maßnahmen: GEH II; Maßnahmen: 411
- 0,000, KT Maßnahmen: GEH 0; Maßnahmen: 411
- 0,000, KT Maßnahmen: GEH I; Maßnahmen: 411
- 8,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.006 Bogen Doppelbogen 88Grad Guss 2K-Epoxid-Besch Grundbesch DN100**
STLB-Bau 2025-10 044
Bogen, als Doppelbogen, 88 Grad, für Abwasserleitung aus Gusseisen, innen mit Zweikomponenten-Epoxid-Beschichtung, außen mit Grundbeschichtung, Farbton rotbraun, DN 100.
Menge: 4,000 St
- 0,000, KT Maßnahmen: GEH II; Maßnahmen: 411
- 0,000, KT Maßnahmen: GEH 0; Maßnahmen: 411
- 0,000, KT Maßnahmen: GEH I; Maßnahmen: 411
- 4,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.007 Bogen Beruhigungsstrecke 88Grad Guss 2K-Epoxid-Besch Grundbesch DN100**
STLB-Bau 2025-10 044
Bogen, mit Beruhigungsstrecke, 88 Grad, für Abwasserleitung aus Gusseisen, innen mit Zweikomponenten-Epoxid-Beschichtung, außen mit Grundbeschichtung, Farbton rotbraun, DN 100.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.008 Bogen Umlüftung 135Grad Guss 2K-Epoxid-Besch Grundbesch DN100**
STLB-Bau 2025-10 044
Bogen, für Umlüftung, 135 Grad, für Abwasserleitung aus Gusseisen, innen mit Zweikomponenten-Epoxid-Beschichtung, außen mit Grundbeschichtung, Farbton rotbraun, DN 100.
Menge: 1,000 St
- 0,000, KT Maßnahmen: GEH II; Maßnahmen: 411
- 0,000, KT Maßnahmen: GEH 0; Maßnahmen: 411
- 0,000, KT Maßnahmen: GEH I; Maßnahmen: 411
- 1,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.009 Abzweig Guss 2K-Epoxid-Besch Grundbesch DN100**
STLB-Bau 2025-10 044
Abzweig, für Abwasserleitung aus Gusseisen, innen mit Zweikomponenten-Epoxid-Beschichtung, außen mit Grundbeschichtung, Farbton rotbraun, DN 100.
Menge: 3,000 St
- 0,000, KT Maßnahmen: GEH II; Maßnahmen: 411
- 0,000, KT Maßnahmen: GEH 0; Maßnahmen: 411
- 0,000, KT Maßnahmen: GEH I; Maßnahmen: 411
- 3,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.010 Reinigungsrohr eckige Öffnung Guss 2K-Epoxid-Besch Grundbesch DN100**
STLB-Bau 2025-10 044
Reinigungsrohr mit eckiger Öffnung, für Abwasserleitung aus Gusseisen, innen mit Zweikomponenten-Epoxid-Beschichtung, außen mit Grundbeschichtung, Farbton rotbraun, DN 100.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.011 Fallrohrstütze Guss 2K-Epoxid-Besch Grundbesch DN100**
STLB-Bau 2025-10 044
Fallrohrstütze einschl. Befestigung, für Abwasserleitung aus Gusseisen, innen mit Zweikomponenten-Epoxid-Beschichtung, außen mit Grundbeschichtung, Farbton rotbraun, DN 100.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.012 Auflagerung Fallrohrstütze Guss 2K-Epoxid-Besch Grundbesch DN100**
STLB-Bau 2025-10 044
Auflagerung für Fallrohrstütze, für Abwasserleitung aus Gusseisen, innen mit Zweikomponenten-Epoxid-Beschichtung, außen mit Grundbeschichtung, Farbton rotbraun, DN 100.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.013 Passrohr Bodendurchführung Guss 2K-Epoxid-Besch Grundbesch DN100**
STLB-Bau 2025-10 044
Passrohr für Bodendurchführung, mit Pressdichtungsflansch, für Abwasserleitung aus Gusseisen, innen mit Zweikomponenten-Epoxid-Beschichtung, außen mit Grundbeschichtung, Farbton rotbraun, DN 100.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.014 Passrohr Dachdurchführung Guss 2K-Epoxid-Besch Grundbesch DN100**
STLB-Bau 2025-10 044
Passrohr für Dachdurchführung, mit Pressdichtungsflansch, für Abwasserleitung aus Gusseisen, innen mit Zweikomponenten-Epoxid-Beschichtung, außen mit Grundbeschichtung, Farbton rotbraun, DN 100.
Menge: 4,000 St
- 0,000, KT Maßnahmen: GEH II; Maßnahmen: 411
- 0,000, KT Maßnahmen: GEH 0; Maßnahmen: 411
- 0,000, KT Maßnahmen: GEH I; Maßnahmen: 411
- 4,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.015 Passrohr Wanddurchführung Guss 2K-Epoxid-Besch Grundbesch DN100**
STLB-Bau 2025-10 044
Passrohr für Wanddurchführung, mit Pressdichtungsflansch, für Abwasserleitung aus Gusseisen, innen mit Zweikomponenten-Epoxid-Beschichtung, außen mit Grundbeschichtung, Farbton rotbraun, DN 100.
Menge: 5,000 St
- 0,000, KT Maßnahmen: GEH II; Maßnahmen: 411
- 0,000, KT Maßnahmen: GEH 0; Maßnahmen: 411
- 0,000, KT Maßnahmen: GEH I; Maßnahmen: 411
- 5,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.1.016 Gummimanschette Profilschelle Guss 2K-Epoxid-Besch Grundbesch DN100**
STLB-Bau 2025-10 044
Gummimanschette und Profilschelle, aus nichtrostendem Stahl, mit Spannschraube aus verzinktem Stahl, für Abwasserleitung aus Gusseisen, innen mit Zweikomponenten-Epoxid-Beschichtung, außen mit Grundbeschichtung, Farbton rotbraun, DN 100.
Menge: 17,000 St
- 0,000, KT Maßnahmen: GEH II; Maßnahmen: 411
- 0,000, KT Maßnahmen: GEH 0; Maßnahmen: 411
- 0,000, KT Maßnahmen: GEH I; Maßnahmen: 411
- 17,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

*Hinweis: Zugfeste Sicherungsschellen für Druckleitungen (Regenwasser- und/oder Pumpendruckleitungen)*

**3.1.2.1.017 Sicherungsschelle zugfest Guss 2K-Epoxid-Besch Grundbesch DN100**
STLB-Bau 2025-10 044
Zugfeste Sicherungsschelle für druckbeaufschlagte Leitungen, aus verzinktem Stahl, für Abwasserleitung aus Gusseisen, innen mit Zweikomponenten-Epoxid-Beschichtung, außen mit Grundbeschichtung, Farbton rotbraun, DN 100.
Menge: 17,000 St
- 0,000, KT Maßnahmen: GEH II; Maßnahmen: 411
- 0,000, KT Maßnahmen: GEH 0; Maßnahmen: 411
- 0,000, KT Maßnahmen: GEH I; Maßnahmen: 411
- 17,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 3.1.2.2 Regenwasseranlagen sonstiges

**3.1.2.2.001 Anschluss Grundleitung, PVC oder PP DN 100**
Anschluss am Rohrende herstellen an bauseitige Regenwasser-Grundleitung, aus PVC- bzw. PP-Rohr, durch Muffenverbindung, Einschließlich Übergangsformstück und Dichtungsmaterial. Entfernen der provisorischen Rohrverschlüsse sowie Säubern des bauseits eingebauten Rohrstutzens.
Anschlussdimension:  bis DN 100
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.2.002 Anschluss herstellen Guss DN 150**
Anschluss herstellen an bestehende Regenwasserleitung im Gebäude aus Gussrohr, einschließlich Übergangsstück, Form- und Verbindungsmaterialien, sowie der erforderlichen Nebenarbeiten.
Anschlussdimension:  bis DN 150
Menge: 5,000 St
- 0,000, KT Maßnahmen: GEH II; Maßnahmen: 411
- 0,000, KT Maßnahmen: GEH 0; Maßnahmen: 411
- 0,000, KT Maßnahmen: GEH I; Maßnahmen: 411
- 5,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.2.2.003 Druck- und Dichtheitsprüfung bis DN 150**
Druck- und Dichtheitsprüfung, von Regenwassersammel- und Fallleitungen, in mehreren Abschnitten, Prüfmethode Sichtverfahren, Prüfmedium Wasser, Einschließlich Beseitigen des Wassers, einschließlich Druckprüfprotokolle. Die Prüfprotokolle sind den Bestandsunterlagen beizufügen.
Einschließlich herzustellender zeitweiser Verschlüsse an offenen Enden und anschließendem Beseitigen der Verschlüsse. Einschließlich setzen einer Verschlussblase am Tiefpunkt der Leitung und Beseitigen.

Leitungsdimension:  bis DN 150
Prüfdruck:  0,5 bar
Verschluss je Abschnitt:  bis 4
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

##### 3.1.3 Abwasseranlagen sonstiges

###### 3.1.3.1 Rohrbefestigungen

*Hinweis: Rohrbefestigung Abwasserleitungen, Beton, ohne Brandschutz (F0), mit Dehnungsaufnahme, bis 5,5m Montagehöhe*

**3.1.3.1.001 Rohrschelle Stahl verz axiale Dehnungsaufnahme bis 40mm L bis 0,5m DN100**
*** Leitbeschreibung
STLB-Bau 2025-10 042
Rohraufhängung als Rohrschelle, aus verzinktem Stahl, für eine axiale Dehnungsaufnahme bis 40 mm, mit schalldämmenden Einlagen, Anforderungen entsprechend DIN 4109-1, Temperaturbereich - 40 bis 110 Grad C, Länge Aufhängung bis 0,5 m, Befestigung mit Gewindestäben, mit bauaufsichtlich zugelassenen Dübeln, einschl. Bohrarbeiten, Befestigungsuntergrund Beton, DN 100, Arbeitshöhe des Montageortes bis 5,5 m über der Standfläche des hierfür erforderlichen Gerüstes, Gerüst wird gesondert vergütet.
Menge: 16,000 St
- 0,000, KT Maßnahmen: GEH II; Maßnahmen: 411
- 0,000, KT Maßnahmen: GEH 0; Maßnahmen: 411
- 0,000, KT Maßnahmen: GEH I; Maßnahmen: 411
- 16,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Metalldübel oder Setzbolzen mit Zulassung in gerissenen Beton*
Metalldübel oder Setzbolzen mit Zulassung in gerissenen Beton
rechnerische Zugspannung in Stahlbauteilen max 9 N/mm².

*Hinweis*

**3.1.3.1.002 Form-Hohlprofilstahlkonstruktion Stahl verz Festpunktausführung**
*** Leitbeschreibung
STLB-Bau 2025-10 042
Form-/Hohlprofilstahlkonstruktion, aus verzinktem Stahl, für Festpunktausführung, schallentkoppelt gelagert, der rechnerische Nachweis der Tragfähigkeit ist auf Verlangen vorzulegen, Arbeitshöhe des Montageortes bis 5,5 m über der Standfläche des hierfür erforderlichen Gerüstes, Gerüst wird gesondert vergütet.
Menge: 50,000 kg
- 0,000, KT Maßnahmen: GEH II; Maßnahmen: 411
- 0,000, KT Maßnahmen: GEH 0; Maßnahmen: 411
- 0,000, KT Maßnahmen: GEH I; Maßnahmen: 411
- 50,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Metalldübel oder Setzbolzen mit Zulassung in gerissenen Beton*
Metalldübel oder Setzbolzen mit Zulassung in gerissenen Beton
rechnerische Zugspannung in Stahlbauteilen max 9 N/mm².

*Hinweis: Nachfolgende Farbkennzeichnung beziehen sich auf alle die unter Rohrleitungen genannten Medien, Montageorte und -höhen sowie ggf. zusätzlich beschriebene Sicherungsmaßnahmen.*
Nachfolgende Farbkennzeichnung beziehen sich auf alle die unter Rohrleitungen genannten Medien, Montageorte und -höhen sowie ggf. zusätzlich beschriebene Sicherungsmaßnahmen.
Behinderungen durch beengte Montage- und Platzverhältnisse sind grundsätzlich in den Einheitspreisen mit einzukalkulieren.

**3.1.3.1.003 Farbkennzeichnung Farbringe Richtungspfeile Schmutzwasser**
Farbkennzeichnung DIN 2403 der Schmutzwasserleitung, Kennzeichnung durch Farbringe und Angabe der Fließrichtung durch Richtungspfeile.
Menge: 9,000 St
- 0,000, KT Maßnahmen: GEH II; Maßnahmen: 411
- 0,000, KT Maßnahmen: GEH 0; Maßnahmen: 411
- 0,000, KT Maßnahmen: GEH I; Maßnahmen: 411
- 9,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

###### 3.1.3.2 Brandschutzdurchführungen von Abwasserleitungen

*Hinweis: BS mit ABP/ABZ - Kernbohrung, massive Wände 200mm (F90), bis 5,5m Montagehöhe*

**3.1.3.2.001 Brandschutzabschottung Rohr Guss R90 DN50 Gebäude Wand D 200mm Durchm. 100-150mm**
*** Leitbeschreibung
STLB-Bau 2025-10 047
Brandschutzabschottung von Rohrleitung aus Gusseisen, mit allgemeinem bauaufsichtlichen Prüfzeugnis/allgemeiner bauaufsichtlicher Zulassung, Feuerwiderstandsklasse R 90 DIN 4102-11,
Rohrleitung nicht gedämmt, DN 50, Verlegung im Gebäude, Arbeitshöhe des Montageortes bis 5,5 m über der Standfläche des hierfür erforderlichen Gerüstes, Gerüst wird gesondert vergütet, Wand aus Beton, Dicke 200 mm, runder Durchbruch ohne Hüllrohr, Durchmesser über 100 bis 150 mm, freier Ringspalt im Durchbruch bis 15 mm, Spalt füllen mit Brandschutzmörtel.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

**3.1.3.2.002 Brandschutzabschottung Rohr Guss R90 DN100 Gebäude Wand D 200mm Durchm. 150-200mm**
*** Leitbeschreibung
STLB-Bau 2025-10 047
Brandschutzabschottung von Rohrleitung aus Gusseisen, mit allgemeinem bauaufsichtlichen Prüfzeugnis/allgemeiner bauaufsichtlicher Zulassung, Feuerwiderstandsklasse R 90 DIN 4102-11,
Rohrleitung nicht gedämmt, DN 100, Verlegung im Gebäude, Arbeitshöhe des Montageortes bis 5,5 m über der Standfläche des hierfür erforderlichen Gerüstes, Gerüst wird gesondert vergütet, Wand aus Beton, Dicke 200 mm, runder Durchbruch ohne Hüllrohr, Durchmesser über 150 bis 200 mm, freier Ringspalt im Durchbruch bis 15 mm, Spalt füllen mit Brandschutzmörtel.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

*Hinweis: BS mit ABP/ABZ - Kernbohrung, massive Decken 300mm (F90), bis 5,5m Montagehöhe*

**3.1.3.2.003 Brandschutzabschottung Rohr Guss R90 DN50 Gebäude Decke D 300mm Durchm. 100-150mm**
*** Leitbeschreibung
STLB-Bau 2025-10 047
Brandschutzabschottung von Rohrleitung aus Gusseisen, mit allgemeinem bauaufsichtlichen Prüfzeugnis/allgemeiner bauaufsichtlicher Zulassung, Feuerwiderstandsklasse R 90 DIN 4102-11,
Rohrleitung nicht gedämmt, DN 50, Verlegung im Gebäude, Arbeitshöhe des Montageortes bis 5,5 m über der Standfläche des hierfür erforderlichen Gerüstes, Gerüst wird gesondert vergütet, Decke aus Beton, Dicke 300 mm, runder Durchbruch ohne Hüllrohr, Durchmesser über 100 bis 150 mm, freier Ringspalt im Durchbruch bis 15 mm, Spalt füllen mit Brandschutzmörtel.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

**3.1.3.2.004 Brandschutzabschottung Rohr Guss R90 DN100 Gebäude Decke D 300mm Durchm. 150-200mm**
*** Leitbeschreibung
STLB-Bau 2025-10 047
Brandschutzabschottung von Rohrleitung aus Gusseisen, mit allgemeinem bauaufsichtlichen Prüfzeugnis/allgemeiner bauaufsichtlicher Zulassung, Feuerwiderstandsklasse R 90 DIN 4102-11,
Rohrleitung nicht gedämmt, DN 100, Verlegung im Gebäude, Arbeitshöhe des Montageortes bis 5,5 m über der Standfläche des hierfür erforderlichen Gerüstes, Gerüst wird gesondert vergütet, Decke aus Beton, Dicke 300 mm, runder Durchbruch ohne Hüllrohr, Durchmesser über 150 bis 200 mm, freier Ringspalt im Durchbruch bis 15 mm, Spalt füllen mit Brandschutzmörtel.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung (siehe auch separate Position Brandschutzdokumentation).

*Hinweis: BS mit ABP/ABZ - Rund, Trockenbauwände 150mm (F90), bis 5,5m Montagehöhe*

**3.1.3.2.005 Brandschutzabschottung Rohr Guss R90 DN50 Gebäude Wand D 150mm Durchm. 100-150mm**
*** Leitbeschreibung
STLB-Bau 2025-10 047
Brandschutzabschottung von Rohrleitung aus Gusseisen, mit allgemeinem bauaufsichtlichen Prüfzeugnis/allgemeiner bauaufsichtlicher Zulassung, Feuerwiderstandsklasse R 90 DIN 4102-11,
Rohrleitung nicht gedämmt, DN 50, Verlegung im Gebäude, Arbeitshöhe des Montageortes bis 5,5 m über der Standfläche des hierfür erforderlichen Gerüstes, Gerüst wird gesondert vergütet, Wand als Trennwand in Ständerbauart, Dicke 150 mm, runder Durchbruch ohne Hüllrohr, Durchmesser über 100 bis 150 mm, freier Ringspalt im Durchbruch bis 15 mm, Spalt füllen mit Gips.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

**3.1.3.2.006 Brandschutzabschottung Rohr Guss R90 DN100 Gebäude Wand D 150mm Durchm. 150-200mm**
*** Leitbeschreibung
STLB-Bau 2025-10 047
Brandschutzabschottung von Rohrleitung aus Gusseisen, mit allgemeinem bauaufsichtlichen Prüfzeugnis/allgemeiner bauaufsichtlicher Zulassung, Feuerwiderstandsklasse R 90 DIN 4102-11,
Rohrleitung nicht gedämmt, DN 100, Verlegung im Gebäude, Arbeitshöhe des Montageortes bis 5,5 m über der Standfläche des hierfür erforderlichen Gerüstes, Gerüst wird gesondert vergütet, Wand als Trennwand in Ständerbauart, Dicke 150 mm, runder Durchbruch ohne Hüllrohr, Durchmesser über 150 bis 200 mm, freier Ringspalt im Durchbruch bis 15 mm, Spalt füllen mit Gips.
Menge: 2,000 St
- 0,000, KT Maßnahmen: GEH II; Maßnahmen: 411
- 0,000, KT Maßnahmen: GEH 0; Maßnahmen: 411
- 0,000, KT Maßnahmen: GEH I; Maßnahmen: 411
- 2,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411
*Unterbeschreibung 1 Mit Kennzeichnungsschild aus Kunststoff, B/H 13x10cm,*
Mit Kennzeichnungsschild aus Kunststoff, B/H 13x10cm,
Befestigung durch Kleben, Untergrund Beton/Trockenbau,
mit Angaben zu Systembezeichnung, Zulassungs-/Prüfzeugnis-Nummer,
Errichterfirma, Erstelldatum, fortlaufende Nummerierung(siehe auch separate Position Brandschutzdokumentation).

###### 3.1.3.3 Schallschutzdurchführungen von Abwasserleitungen

*Hinweis: Nachfolgende Schalldämmung beziehen sich auf alle die unter Rohrleitungen*
Nachfolgende Schalldämmung beziehen sich auf alle die unter Rohrleitungen
genannten Medien, Montageorte und -höhen sowie ggf. zusätzlich beschriebene Sicherungsmaßnahmen.
Behinderungen durch beengte Montage- und Platzverhältnisse sind grundsätzlich in den Einheitspreisen mit einzukalkulieren.

**3.1.3.3.001 Schalldämmung Rohr Mineralwolle Schale DN50**
STLB-Bau 2025-10 047
Schalldämmung an Rohrleitung, aus Mineralwolle, als Schale, Baustoffklasse DIN 4102-1 A2 (nichtbrennbar), für Rohrleitungs-Einzellängen bis 0,3 m, DN 50.
Menge: 4,000 St
- 0,000, KT Maßnahmen: GEH II; Maßnahmen: 411
- 0,000, KT Maßnahmen: GEH 0; Maßnahmen: 411
- 0,000, KT Maßnahmen: GEH I; Maßnahmen: 411
- 4,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

**3.1.3.3.002 Schalldämmung Rohr Mineralwolle Schale DN100**
STLB-Bau 2025-10 047
Schalldämmung an Rohrleitung, aus Mineralwolle, als Schale, Baustoffklasse DIN 4102-1 A2 (nichtbrennbar), für Rohrleitungs-Einzellängen bis 0,3 m, DN 100.
Menge: 3,000 St
- 0,000, KT Maßnahmen: GEH II; Maßnahmen: 411
- 0,000, KT Maßnahmen: GEH 0; Maßnahmen: 411
- 0,000, KT Maßnahmen: GEH I; Maßnahmen: 411
- 3,000, KT Maßnahmen: Anbau MRT; Maßnahmen: 411
- 0,000, KT Maßnahmen: Umbau Verwaltungsgebäude; Maßnahmen: 411
- 0,000, KT Maßnahmen: vorb. Maßn. KRH; Maßnahmen: 411
- 0,000, KT Maßnahmen: vorb. Maßn. Region Hannover; Maßnahmen: 411
- 0,000, KT Maßnahmen: öffentliche Erschließung; Maßnahmen: 411
- 0,000, KT Maßnahmen: Zusatzausstattung Küche; Maßnahmen: 411
- 0,000, KT Maßnahmen: Integration FTS in GEH II; Maßnahmen: 411

#### 3.2 KG 412 Wasseranlagen

##### 3.2.1 sanitäre Einrichtungsgegenstände

###### 3.2.1.1 Waschtischanlagen

*Hinweis: Waschbecken für Standarmatur*

**3.2.1.1.001 Waschbecken wandhängend Sanitärporzellan B 600-650mm Ausladung 500-550mm Fuge verfüllen elast.Dichtstoff Silikon B 6mm**
STLB-Bau 2025-10 045
Waschbecken DIN EN 31 (wandhängend), aus Sanitärporzellan, Farbton weiß, glasiert, ohne Hahnloch, ohne Überlauf, für Ablaufventil, Breite über 600 bis 650 mm, Ausladung über 500 bis 550 mm, Befestigung an Installationselement, mit Schallschutz DIN 4109-1, einschl. Verfüllen der Fugen, mit elastischem Dichtstoff DIN EN 15651-3, Basis Silikon, Fugenbreite 6 mm, Farbton weiß.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 3.2.1.2 Tragegestelle für sanitäre Einrichtungen

**3.2.1.2.001 Montageelement für Waschtisch**
Montageelement für Waschtisch mit Einlochstandbatterie warm / kalt, eigenstabil zum Einbau in eine teilhohe oder raumhohe Trockenbau-Installationsvorwand. Mit höhenverstellbaren Objekt- und Armaturenanschlüssen, für Einzel- und Schienenmontage, mit Befestigungsmaterial.

Ausstattung:
- 2 x Waschtisch-Haltebolzen M 10, mit Keramikbefestigung, Schraubenabstand variabel
- Ablaufbogen DN 50, Dichtung D = 32 mm,
- 2 x schallgedämmte Armaturenanschlüsse DN 15
Einschließlich Befestigungsmaterial abgestimmt auf angebotenen Waschtisch.
Einschließlich 2 x Baustopfen für die Wasseranschlüsse, für die Zeit von Roh- bis Fertigmontage.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 3.2.1.3 sonstiges zu Sanitären Einrichtungen

**3.2.1.3.001 Ablaufventil Waschbecken DN32 Messing Schaftventil**
STLB-Bau 2025-10 045
Ablaufventil DIN EN 274-1, für Waschbecken DN 32, aus Messing, verchromt, als Schaftventil, Gewindeanschluss aus Messing.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.1.3.002 Geruchverschluss Prüfzeichen Waschbecken 1 1/4xDN40 Messing Röhrengeruchverschluss**
STLB-Bau 2025-10 045
Geruchverschluss DIN 19541 mit Prüfzeichen, für Waschbecken, 1 1/4 x DN 40, aus Messing, verchromt, als Röhrengeruchverschluss, für Wandanschluss, verstellbar, mit Rosette.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

##### 3.2.2 Sanitärarmaturen

###### 3.2.2.1 Stand-Einhebelmischer

*Hinweis: Hinweis Auslauflänge, Heißwassersperre*
Hinweis:
Vor der Bestellung bzw. Motage, hat der AN darauf zu achten, dass der Wasserstrahl der Armaturen nicht auf das Ablaufsieb endet bzw. spritzt (gem. RKI-Richtlinie).

Bei bauseitigen Einbauwaschbecken und Spülen, hat der AN im Vorfeld die Werkstattzeichnung des Möbelbauer/Tischler entsprechend mit der Montageplanung zum Gewerk Sanitär abzugleichen .

Die Armaturen sind über die Heißwassersperre bzw. Temperaturbegrenzung so einzustellen, dass eine Temperatur von max. 43°C aus dem Auslauf fließt.
Die max. Auslauftemperatur ist bei der Inbetriebnahme pro Armatur (auch Thermostate) zu messen, zu dokumentieren und den Revisionsunterlagen bei zuheften. Entsprechende Mehrkosten sind in den nachfolgenden Armaturen mit zu berücksichtigen.

*Hinweis: HAND-/WASCHBECKEN*

**3.2.2.1.001 Einhandmischer Standmontage Waschbeckenbatterie DN15 Metall Ausladung 120-150mm Hebel TW-Erwärmer geschl. Strahlregler H 90-130mm**
*** Leitbeschreibung
STLB-Bau 2025-10 045
Einhandmischer für Standmontage, Waschbeckenbatterie, eigensicher gegen Rückfließen, DN 15, Armaturenkörper aus Metall, verchromt, medienberührende Teile nickelfrei, Ausladung über 120 bis 150 mm, Oberteil mit Keramikscheiben, mit Warmwasserzuflussbegrenzer, mit Durchflussmengeneinstellung, Auslöseelement aus Metall, verchromt, mit Hebel, mit einstellbarem Temperaturanschlag, mit Durchflussbegrenzer, Geräuschverhalten DIN 4109-1 Gruppe I, mit Prüfbericht, für geschlossenen Trinkwassererwärmer, mit schwenkbarem Auslauf, mit Strahlregler ohne Luftansaugung DIN EN 246, Auslaufhöhe über 90 bis 130 mm, mit glattem Körper.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 - Strahlreglertyp: konstante Durchflussleistung unabhängig vom Fließdruck*
- Strahlreglertyp: konstante Durchflussleistung unabhängig vom Fließdruck
- Verbindung: Anschluss über flexible Druckschläuche
- Montage: 1-Loch
- Hebel/Bediengrifftyp: Einhandbedienhebel/Griff, Bedienungshebel lang,
  Hebel mit W+K-Kennzeichnung
- Auslaufart: Schwenkbarer Auslauf, Anschlag herausnehmbar
- Temperatureinstellungen: Temperaturbegrenzer, Heißwassersperre
  einstellbar
- Mechanische Teile: ø 4.0 Steuerpatrone mit keramischen Dichtscheiben
  zur Wassermengen- und Temperatureinstellung
- Spezielle Eigenschaften: Armaturenkörper aus entzinkungsbeständigem
  Messing (DZR),
- Ohne Ablaufgarnitur, Ohne Zugstangenbohrung

Fliesseigenschaften:
- Durchfluss bei 300 kPa (Durchflussbegrenzer): 6,00 l/min

Bestimmung / Vorschriften:
- EN Standard: EN 817
- Geräuschklasse: I (ISO 3822)

Zulassungen:
- Konformitätserklärung: DoC

Technische Eigenschaften:
- DN-Größe: DN15
- Ausladung: 133 mm
- Schwenkbereich des Auslaufs: 120° (40° / 80°)
- Material: Messing
- Heißwasserversorgung: max. +70°C
- Arbeitsdruck: 50 - 1000 kPa
- Anschlussgröße: G3/8

##### 3.2.3 Sanitärausstattung, Sanitäraccessoires

###### 3.2.3.1 Montage bauseitiger Spender

*Hinweis: Hinweis Spender bauseits*
Die hauptsächlichen Spendersysteme wie
- Seifenspender
- Desinfektionsmittelspender
- Papierhandtuchspender

werden durch den Nutzer zur Verfügung gestellt und müssen vom AN montiert werden. Die Montagearbeiten werden sep. vergütet, siehe Folgepositionen.
Für die Kalkulation ist davon auszugehen, dass das beigestellte Material en bloc zur Verfügung gestellt wird.
Die Montage hat nach Vorgabe der Fachbauleitung wie Wandansicht / Fliesenspiegel oder direkte Angabe der exakten Montageposition vor Ort, zu erfolgen.
Sämtliche Nebenarbeiten und Werkzeugverschleiß ist in die Positionen einzukalkulieren. Die Bohrungen im Fliesenbereich sind mittels geeignetem Werkzeug (Fliesenbohrer / Steinzeugbohrer) fachgerecht (ggf. ohne Schlag, nass) durchzuführen. Staub ist abzusaugen.
Markierungen sind mindestens so vorzunehmen, dass sie durch das montierte Material abgedeckt werden, ggf. sind sichtbare Markierungen / Anzeichnungenzu entfernen.

**3.2.3.1.001 Montage Flüssigkeitsspender Trockenbau**
Montage von zur Verfügung gestellten Spender für Hygieneflüssigkeiten nach Wandansicht bzw. Angabe der genauen Position vor Ort durch die Fachbauleitung, wie
- Seifenspender
- Seifenschaumspender
- Desinfektionsmittelspender
- Handwaschmittelspender

Einschließlich bis zu 4 Bohrungen staubfrei (Absaugung) im Fliesenbereich, einschließlich entsprechendem Montagematerial (Hohlraumdübel) für Trockenbauwände / Vorsatzschalen, einschließlich sämtlicher Rüst- und Nebenarbeiten.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.3.1.002 Montage sonstige Spender Trockenbau**
Montage von zur Verfügung gestellten Spender für weitere Hygienematerialien nach Wandansicht bzw. Angabe der genauen Position vor Ort durch die Fachbauleitung, wie
- Papierhandtuchspender
- Handschuhspender
- oder Vergleichbarem
Einschließlich bis zu 4 Bohrungen staubfrei (Absaugung) im Fliesenbereich, einschließlich entsprechendem Montagematerial (Hohlraumdübel) für Trockenbauwände / Vorsatzschalen, einschließlich sämtlicher Rüst- und Nebenarbeiten.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.3.1.003 Montage Papierkorb Trockenbau**
Montage von zur Verfügung gestellten Abwürfe nach Wandansicht bzw. Angabe der genauen Position vor Ort durch die Fachbauleitung, wie
- Papierkorb
- Mülleimer
- Behälter für Hygieneartikel
- oder Vergleichbarem
Für bodenfreie Wandbefestigung, einschließlich bis zu 4 Bohrungen staubfrei (Absaugung) im Fliesenbereich, einschließlich entsprechendem Montagematerial (Hohlraumdübel, Wandhaken) für Trockenbauwände / Vorsatzschalen, einschließlich sämtlicher Rüst- und Nebenarbeiten.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 3.2.3.2 sonstiges Sanitärausstattung

**3.2.3.2.001 Spiegel Kristallspiegel rechteckig H 60 cm B 60 cm D 6 mm**
STLB-Bau 2025-10 045
Spiegel, als Kristallspiegel DIN EN 1036-1, mit Glasrückenschutz, rechteckig,
Höhe '60' cm,

Breite '60' cm,

Dicke '6' mm, Spiegel ohne Rahmen, Befestigung durch verdeckte Aufhängung.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.3.2.002 Ablage Sanitärporzellan**
STLB-Bau 2025-10 045
Ablage, aus Sanitärporzellan,
Farbton 'weiß'
Länge über 550 bis 600 mm, Befestigungsschrauben verdeckt.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.3.2.003 Schalenhalter mit Auffangschale zum Hängen über das Spendergehäuse**
Schalenhalter mit Auffangschale zum Hängen über das Spendergehäuse
zum Auffangen der tropfenden Seife oder Desinfektionsmittel für zuvor beschriebene Spender, zum einfachen Hängen über Spender, Edelstahl
mit Kunststoff-Schale
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.3.2.004 Abfallbehälter Drahtkorb rechteckig 40-60l**
STLB-Bau 2025-10 045
Abfallbehälter, als Drahtkorb, rechteckig, Fassungsvermögen über 40 bis 60 l, offen, Behälter klappbar mit Sicherung.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

##### 3.2.4 Dezentrale Wassererwärmer

###### 3.2.4.1 Elektro-Durchflusswassererwärmer

*Hinweis: Untertisch-/Unterbeckenmontage ohne Standarmatur*

**3.2.4.1.001 Elektro-Durchflusswassererwärmer 3,5kW elektr. geregelt**
STLB-Bau 2025-10 045
Elektro-Durchflusswassererwärmer, geschlossen, hängende Anordnung, mit VDE-EMC-Zeichen, Geräuschverhalten DIN 4109-1 Gruppe I, mit Prüfbericht, für Unterbeckenmontage, Bemessungsbetriebsspannung 230 V AC, Leistung 3,5 kW, elektronisch geregelt, stufenlose Leistungsregelung, Farbton weiß, mit Anschlussleitung und Schutzkontaktstecker, für Montage an Wand, Anschluss Aufputz.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

##### 3.2.5 Trinkwassernetz

###### 3.2.5.1 Edelstahlrohrleitungen und Formstücke

**3.2.5.1.001 Mehraufwand für Verlegung von Rohrleitungen in genutzten Gebäuden**
Mehraufwand für Verlegung von Rohrleitungen in genutzten Gebäuden
unter Beachtung des laufenden Krankenhausbetriebes.
Die Abrechnung des Montage-Mehraufwandes erfolgt über Meter Rohrleitung für alle Dimensionen.
Nachfolgende Mehraufwendungen zu berücksichtigen:
- Absprachen mit dem Hause wann, wie und wo die entsprechenden
  Installationen durchgeführt werden können.
- Arbeitsunterbrechungen mit Ab- und Wiederaufrüsten von losen Materialien,
  Leitern, Gerüste und Gerätschaften etc.
Menge: 20,000 m
- 0,000, KT Maßnahmen: GEH II; Maßnahmen: 412
- 0,000, KT Maßnahmen: GEH 0; Maßnahmen: 412
- 0,000, KT Maßnahmen: GEH I; Maßnahmen: 412
- 20,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Trinkwasserleitungen aus Edelstahl bis 5,5m Montagehöhe*

**3.2.5.1.002 Rohr Stahl niro geschweißt TW AD 18mm WD 1mm Pressen**
STLB-Bau 2025-10 042
Rohrleitung aus nichtrostenden Stahlrohren DVGW GW 541, geschweißt, Werkstoff-Nr 1.4401, Legierungszuschlag mind. 2,2 Gewichts-% Molybdän, für Trinkwasser DIN 1988-200, Außendurchmesser 18 mm, Wanddicke 1 mm, Verbindung durch Pressen, mit Verpresstkennzeichnung und Prüfsicherheit, einschl. Dichtungsmittel und Herstellen der Verbindungen, Form- und Verbindungsstücke werden gesondert vergütet, besondere Rohrbefestigungen werden gesondert vergütet, Verlegung in Gebäuden und Zentralen, Arbeitshöhe des Montageortes bis 5,5 m über der Standfläche des hierfür erforderlichen Gerüstes, Gerüst wird gesondert vergütet.
Menge: 28,000 m
- 0,000, KT Maßnahmen: GEH II; Maßnahmen: 412
- 0,000, KT Maßnahmen: GEH 0; Maßnahmen: 412
- 0,000, KT Maßnahmen: GEH I; Maßnahmen: 412
- 28,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.003 Rohr Stahl niro geschweißt TW AD 22mm WD 1,2mm Pressen**
STLB-Bau 2025-10 042
Rohrleitung aus nichtrostenden Stahlrohren DVGW GW 541, geschweißt, Werkstoff-Nr 1.4401, Legierungszuschlag mind. 2,2 Gewichts-% Molybdän, für Trinkwasser DIN 1988-200, Außendurchmesser 22 mm, Wanddicke 1,2 mm, Verbindung durch Pressen, mit Verpresstkennzeichnung und Prüfsicherheit, einschl. Dichtungsmittel und Herstellen der Verbindungen, Form- und Verbindungsstücke werden gesondert vergütet, besondere Rohrbefestigungen werden gesondert vergütet, Verlegung in Gebäuden und Zentralen, Arbeitshöhe des Montageortes bis 5,5 m über der Standfläche des hierfür erforderlichen Gerüstes, Gerüst wird gesondert vergütet.
Menge: 16,000 m
- 0,000, KT Maßnahmen: GEH II; Maßnahmen: 412
- 0,000, KT Maßnahmen: GEH 0; Maßnahmen: 412
- 0,000, KT Maßnahmen: GEH I; Maßnahmen: 412
- 16,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Form- und Verbindungsstücke für Trinkwasserleitungen aus Edelstahl*
Form- und Verbindungsstücke für Trinkwasserleitungen aus Edelstahl
Nachfolgende Form- und Verbindungsstücke beziehen sich auf alle vorgenannten Medien, Montageorte und -höhen sowie ggf. zusätzlich beschriebene Sicherungsmaßnahmen.
Behinderungen durch beengte Montage- und Platzverhältnisse sind grundsätzlich in den Einheitspreisen mit einzukalkulieren.

*Hinweis: Anforderungen an die Form- und Verbindungsstücke im Pressfittingsystem:*
Anforderungen an die Form- und Verbindungsstücke im Pressfittingsystem:
Die Form- und Verbindungsstücke müssen folgende Anforderungen erfüllen:
- unverpresst undicht gemäß DVGW-Arbeitsblatt W534
- Dichtringe erfüllen die Hygieneanforderungen des DVGW-Arbeitsblattes W270 sowie die KW-Empfehlungen des BGA
- Anlieferung und Lagerung in geschlossenen Behältnissen oder mit Verschlusskappen
- Form- und Verbindungsstücke sowie die Rohre sind vom selben Hersteller und System einzubauen. Eine Mischinstallation von verschiedenen Herstellern bzw. Systemen sind nicht zulässig

**3.2.5.1.004 Muffe Stahl niro TW Pressverbindung AD 18mm**
STLB-Bau 2025-10 042
Muffe, aus nichtrostendem Stahl, für Rohrleitung aus nichtrostendem Stahl, Werkstoff-Nr 1.4401, Legierungszuschlag mind. 2,2 Gewichts-% Molybdän, für Trinkwasser DIN 1988-200, als Pressverbindung mit DVGW-Zertifizierung, mit Verpresstkennzeichnung und Prüfsicherheit, Außendurchmesser 18 mm.
Menge: 5,000 St
- 0,000, KT Maßnahmen: GEH II; Maßnahmen: 412
- 0,000, KT Maßnahmen: GEH 0; Maßnahmen: 412
- 0,000, KT Maßnahmen: GEH I; Maßnahmen: 412
- 5,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.005 Muffe Stahl niro TW Pressverbindung AD 22mm**
STLB-Bau 2025-10 042
Muffe, aus nichtrostendem Stahl, für Rohrleitung aus nichtrostendem Stahl, Werkstoff-Nr 1.4401, Legierungszuschlag mind. 2,2 Gewichts-% Molybdän, für Trinkwasser DIN 1988-200, als Pressverbindung mit DVGW-Zertifizierung, mit Verpresstkennzeichnung und Prüfsicherheit, Außendurchmesser 22 mm.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.006 Bogen Stahl niro TW Pressverbindung AD 18mm**
STLB-Bau 2025-10 042
Bogen, aus nichtrostendem Stahl, für Rohrleitung aus nichtrostendem Stahl, Werkstoff-Nr 1.4401, Legierungszuschlag mind. 2,2 Gewichts-% Molybdän, für Trinkwasser DIN 1988-200, als Pressverbindung mit DVGW-Zertifizierung, mit Verpresstkennzeichnung und Prüfsicherheit, Außendurchmesser 18 mm.
Menge: 12,000 St
- 0,000, KT Maßnahmen: GEH II; Maßnahmen: 412
- 0,000, KT Maßnahmen: GEH 0; Maßnahmen: 412
- 0,000, KT Maßnahmen: GEH I; Maßnahmen: 412
- 12,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.007 Bogen Stahl niro TW Pressverbindung AD 22mm**
STLB-Bau 2025-10 042
Bogen, aus nichtrostendem Stahl, für Rohrleitung aus nichtrostendem Stahl, Werkstoff-Nr 1.4401, Legierungszuschlag mind. 2,2 Gewichts-% Molybdän, für Trinkwasser DIN 1988-200, als Pressverbindung mit DVGW-Zertifizierung, mit Verpresstkennzeichnung und Prüfsicherheit, Außendurchmesser 22 mm.
Menge: 4,000 St
- 0,000, KT Maßnahmen: GEH II; Maßnahmen: 412
- 0,000, KT Maßnahmen: GEH 0; Maßnahmen: 412
- 0,000, KT Maßnahmen: GEH I; Maßnahmen: 412
- 4,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.008 Bogen Einsteckende Stahl niro TW Pressverbindung AD 18mm**
STLB-Bau 2025-10 042
Bogen, mit Einsteckende, aus nichtrostendem Stahl, für Rohrleitung aus nichtrostendem Stahl, Werkstoff-Nr 1.4401, Legierungszuschlag mind. 2,2 Gewichts-% Molybdän, für Trinkwasser DIN 1988-200, als Pressverbindung mit DVGW-Zertifizierung, mit Verpresstkennzeichnung und Prüfsicherheit, Außendurchmesser 18 mm.
Menge: 6,000 St
- 0,000, KT Maßnahmen: GEH II; Maßnahmen: 412
- 0,000, KT Maßnahmen: GEH 0; Maßnahmen: 412
- 0,000, KT Maßnahmen: GEH I; Maßnahmen: 412
- 6,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.009 Bogen Einsteckende Stahl niro TW Pressverbindung AD 22mm**
STLB-Bau 2025-10 042
Bogen, mit Einsteckende, aus nichtrostendem Stahl, für Rohrleitung aus nichtrostendem Stahl, Werkstoff-Nr 1.4401, Legierungszuschlag mind. 2,2 Gewichts-% Molybdän, für Trinkwasser DIN 1988-200, als Pressverbindung mit DVGW-Zertifizierung, mit Verpresstkennzeichnung und Prüfsicherheit, Außendurchmesser 22 mm.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.010 Überspringbogen Stahl niro TW Pressverbindung AD 18mm**
STLB-Bau 2025-10 042
Überspringbogen, aus nichtrostendem Stahl, für Rohrleitung aus nichtrostendem Stahl, Werkstoff-Nr 1.4401, Legierungszuschlag mind. 2,2 Gewichts-% Molybdän, für Trinkwasser DIN 1988-200, als Pressverbindung mit DVGW-Zertifizierung, mit Verpresstkennzeichnung und Prüfsicherheit, Außendurchmesser 18 mm.
Menge: 3,000 St
- 0,000, KT Maßnahmen: GEH II; Maßnahmen: 412
- 0,000, KT Maßnahmen: GEH 0; Maßnahmen: 412
- 0,000, KT Maßnahmen: GEH I; Maßnahmen: 412
- 3,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.011 T-Stück Stahl niro TW Pressverbindung AD 18mm**
STLB-Bau 2025-10 042
T-Stück, aus nichtrostendem Stahl, für Rohrleitung aus nichtrostendem Stahl, Werkstoff-Nr 1.4401, Legierungszuschlag mind. 2,2 Gewichts-% Molybdän, für Trinkwasser DIN 1988-200, als Pressverbindung mit DVGW-Zertifizierung, mit Verpresstkennzeichnung und Prüfsicherheit, Außendurchmesser 18 mm.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.012 T-Stück Stahl niro TW Pressverbindung AD 22mm**
STLB-Bau 2025-10 042
T-Stück, aus nichtrostendem Stahl, für Rohrleitung aus nichtrostendem Stahl, Werkstoff-Nr 1.4401, Legierungszuschlag mind. 2,2 Gewichts-% Molybdän, für Trinkwasser DIN 1988-200, als Pressverbindung mit DVGW-Zertifizierung, mit Verpresstkennzeichnung und Prüfsicherheit, Außendurchmesser 22 mm.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.013 T-Stück reduziert Stahl niro TW Pressverbindung AD 22mm x 18mm**
STLB-Bau 2025-10 042
T-Stück, reduziert, aus nichtrostendem Stahl, für Rohrleitung aus nichtrostendem Stahl, Werkstoff-Nr 1.4401, Legierungszuschlag mind. 2,2 Gewichts-% Molybdän, für Trinkwasser DIN 1988-200, als Pressverbindung mit DVGW-Zertifizierung, mit Verpresstkennzeichnung und Prüfsicherheit, Außendurchmesser 22 mm, 2. Durchmesser 18 mm.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.014 Reduzierstück Stahl niro TW Pressverbindung AD 22mm x 18mm**
STLB-Bau 2025-10 042
Reduzierstück, aus nichtrostendem Stahl, für Rohrleitung aus nichtrostendem Stahl, Werkstoff-Nr 1.4401, Legierungszuschlag mind. 2,2 Gewichts-% Molybdän, für Trinkwasser DIN 1988-200, als Pressverbindung mit DVGW-Zertifizierung, mit Verpresstkennzeichnung und Prüfsicherheit, Außendurchmesser 22 mm, 2. Durchmesser 18 mm.
Menge: 3,000 St
- 0,000, KT Maßnahmen: GEH II; Maßnahmen: 412
- 0,000, KT Maßnahmen: GEH 0; Maßnahmen: 412
- 0,000, KT Maßnahmen: GEH I; Maßnahmen: 412
- 3,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.015 Übergangsstück zylindr. AG Stahl niro TW Pressverbindung AD 18mm G1/2B**
STLB-Bau 2025-10 042
Übergangsstück, mit zylindrischem Außengewinde, aus nichtrostendem Stahl, für Rohrleitung aus nichtrostendem Stahl, Werkstoff-Nr 1.4401, Legierungszuschlag mind. 2,2 Gewichts-% Molybdän, für Trinkwasser DIN 1988-200, als Pressverbindung, mit Verpresstkennzeichnung und Prüfsicherheit, Außendurchmesser 18 mm, Gewindeanschluss G 1/2 B.
Menge: 3,000 St
- 0,000, KT Maßnahmen: GEH II; Maßnahmen: 412
- 0,000, KT Maßnahmen: GEH 0; Maßnahmen: 412
- 0,000, KT Maßnahmen: GEH I; Maßnahmen: 412
- 3,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.016 Übergangsstück zylindr. AG Stahl niro TW Pressverbindung AD 22mm G3/4B**
STLB-Bau 2025-10 042
Übergangsstück, mit zylindrischem Außengewinde, aus nichtrostendem Stahl, für Rohrleitung aus nichtrostendem Stahl, Werkstoff-Nr 1.4401, Legierungszuschlag mind. 2,2 Gewichts-% Molybdän, für Trinkwasser DIN 1988-200, als Pressverbindung, mit Verpresstkennzeichnung und Prüfsicherheit, Außendurchmesser 22 mm, Gewindeanschluss G 3/4 B.
Menge: 3,000 St
- 0,000, KT Maßnahmen: GEH II; Maßnahmen: 412
- 0,000, KT Maßnahmen: GEH 0; Maßnahmen: 412
- 0,000, KT Maßnahmen: GEH I; Maßnahmen: 412
- 3,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.017 Übergangsstück zylindr. IG Stahl niro TW Pressverbindung AD 18mm Rp1/2**
STLB-Bau 2025-10 042
Übergangsstück, mit zylindrischem Innengewinde, aus nichtrostendem Stahl, für Rohrleitung aus nichtrostendem Stahl, Werkstoff-Nr 1.4401, Legierungszuschlag mind. 2,2 Gewichts-% Molybdän, für Trinkwasser DIN 1988-200, als Pressverbindung, mit Verpresstkennzeichnung und Prüfsicherheit, Außendurchmesser 18 mm, Gewindeanschluss Rp 1/2.
Menge: 3,000 St
- 0,000, KT Maßnahmen: GEH II; Maßnahmen: 412
- 0,000, KT Maßnahmen: GEH 0; Maßnahmen: 412
- 0,000, KT Maßnahmen: GEH I; Maßnahmen: 412
- 3,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.018 Übergangsstück zylindr. IG Stahl niro TW Pressverbindung AD 22mm Rp3/4**
STLB-Bau 2025-10 042
Übergangsstück, mit zylindrischem Innengewinde, aus nichtrostendem Stahl, für Rohrleitung aus nichtrostendem Stahl, Werkstoff-Nr 1.4401, Legierungszuschlag mind. 2,2 Gewichts-% Molybdän, für Trinkwasser DIN 1988-200, als Pressverbindung, mit Verpresstkennzeichnung und Prüfsicherheit, Außendurchmesser 22 mm, Gewindeanschluss Rp 3/4.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.019 Anschlusswinkel zylindr. IG Stahl niro Rp 1/2/18mm TW Pressverbindung AD 18mm**
*** Leitbeschreibung
STLB-Bau 2025-10 042
Anschlusswinkel einschl. Abpressstopfen, verdrehsicher, in 45-Grad-Stufen arretierbar, mit zylindrischem Innengewinde, aus nichtrostendem Stahl, Anschlussmaße Rp 1/2/18 mm, für Rohrleitung aus nichtrostendem Stahl, Werkstoff-Nr 1.4401, Legierungszuschlag mind. 2,2 Gewichts-% Molybdän, für Trinkwasser DIN 1988-200, als Pressverbindung mit DVGW-Zertifizierung, mit Verpresstkennzeichnung und Prüfsicherheit, Außendurchmesser 18 mm.
Menge: 4,000 St
- 0,000, KT Maßnahmen: GEH II; Maßnahmen: 412
- 0,000, KT Maßnahmen: GEH 0; Maßnahmen: 412
- 0,000, KT Maßnahmen: GEH I; Maßnahmen: 412
- 4,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*
*Unterbeschreibung 2 Es ist eine Auskühlstrecke vom Anschlusswinkel bzw. Wandscheiben von 100mm einzuhalten*
Bei Trinkwasser warm ist beim Durchschleifen eine Auskühlstrecke vom Anschlusswinkel bzw. Wandscheiben bis zum T-Stück von 100mm einzuhalten

**3.2.5.1.020 Anschlusswinkel zylindr. IG Stahl niro Rp 1/2/22mm TW Pressverbindung AD 22mm**
*** Leitbeschreibung
STLB-Bau 2025-10 042
Anschlusswinkel einschl. Abpressstopfen, verdrehsicher, in 45-Grad-Stufen arretierbar, mit zylindrischem Innengewinde, aus nichtrostendem Stahl, Anschlussmaße Rp 1/2/22 mm, für Rohrleitung aus nichtrostendem Stahl, Werkstoff-Nr 1.4401, Legierungszuschlag mind. 2,2 Gewichts-% Molybdän, für Trinkwasser DIN 1988-200, als Pressverbindung mit DVGW-Zertifizierung, mit Verpresstkennzeichnung und Prüfsicherheit, Außendurchmesser 22 mm.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*
*Unterbeschreibung 2 Es ist eine Auskühlstrecke vom Anschlusswinkel bzw. Wandscheiben von 100mm einzuhalten*
Bei Trinkwasser warm ist beim Durchschleifen eine Auskühlstrecke vom Anschlusswinkel bzw. Wandscheiben bis zum T-Stück von 100mm einzuhalten

**3.2.5.1.021 Doppelanschlusswinkel zylindr. IG Rotguss Rp 1/2/18mm TW Pressverbindung AD 18mm**
*** Leitbeschreibung
STLB-Bau 2025-10 042
Doppelanschlusswinkel einschl. Abpressstopfen, verdrehsicher, in 45-Grad-Stufen arretierbar, mit zylindrischem Innengewinde, aus Rotguss, Anschlussmaße Rp 1/2/18 mm, für Rohrleitung aus nichtrostendem Stahl, Werkstoff-Nr 1.4401, Legierungszuschlag mind. 2,2 Gewichts-% Molybdän, für Trinkwasser kalt DIN 1988-200, als Pressverbindung mit DVGW-Zertifizierung, mit Verpresstkennzeichnung und Prüfsicherheit, Außendurchmesser 18 mm.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*

**3.2.5.1.022 Doppelanschlusswinkel zylindr. IG Rotguss Rp 1/2/22mm TW Pressverbindung AD 22mm**
*** Leitbeschreibung
STLB-Bau 2025-10 042
Doppelanschlusswinkel einschl. Abpressstopfen, verdrehsicher, in 45-Grad-Stufen arretierbar, mit zylindrischem Innengewinde, aus Rotguss, Anschlussmaße Rp 1/2/22 mm, für Rohrleitung aus nichtrostendem Stahl, Werkstoff-Nr 1.4401, Legierungszuschlag mind. 2,2 Gewichts-% Molybdän, für Trinkwasser kalt DIN 1988-200, als Pressverbindung mit DVGW-Zertifizierung, mit Verpresstkennzeichnung und Prüfsicherheit, Außendurchmesser 22 mm.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Schallentkoppelung zum Baukörper*

**3.2.5.1.023 Verlängerung Rotguss G1/2 L 15mm**
STLB-Bau 2025-10 045
Verlängerung DIN 3523, aus Rotguss, verchromt, medienberührende Teile nickelfrei, mit Gewinde G 1/2, Länge 15 mm.
Menge: 6,000 St
- 0,000, KT Maßnahmen: GEH II; Maßnahmen: 412
- 0,000, KT Maßnahmen: GEH 0; Maßnahmen: 412
- 0,000, KT Maßnahmen: GEH I; Maßnahmen: 412
- 6,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.1.024 Verlängerung Rotguss G1/2 L 20mm**
STLB-Bau 2025-10 045
Verlängerung DIN 3523, aus Rotguss, verchromt, medienberührende Teile nickelfrei, mit Gewinde G 1/2, Länge 20 mm.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 3.2.5.2 Rohrleitungsarmaturen

*Hinweis: Absperrventile aus Rotguss, Pressverschraubung, totraumfrei*

**3.2.5.2.001 Absperrventil Rotguss Schrägsitz Entleerungsventil Handrad PN16 DN15 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 15, mit Dämmschalen.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.2.002 Absperrventil Rotguss Schrägsitz Entleerungsventil Handrad PN16 DN20 Dämmschalen**
STLB-Bau 2025-10 042
Absperrventil mit Schallschutzprüfzeichen DIN EN ISO 3822-1 Klasse I, für Trinkwasserleitung DIN 1988-200, Gehäuse, Oberteil und wasserberührende Teile der Innengarnitur aus Rotguss DIN EN 1982, Schrägsitzform DIN 3502 mit Entleerungsventil, mit EPDM-Lippendichtung und EPDM-Sitzdichtung, mit Sitzring aus nichtrostendem Stahl, mit Handrad, beiderseits Pressverschraubung, Nenndruck 1,6 MPa (16 bar), DN 20, mit Dämmschalen.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Nachfolgende Regulierarmaturen beziehen sich auf alle die unter Rohrleitungen genannten Medien, Montageorte und -höhen sowie ggf. zusätzlich beschriebene Sicherungsmaßnahmen.*
Nachfolgende Regulierarmaturen beziehen sich auf alle die unter Rohrleitungen genannten Medien, Montageorte und -höhen sowie ggf. zusätzlich beschriebene Sicherungsmaßnahmen.
Behinderungen durch beengte Montage- und Platzverhältnisse sind grundsätzlich in den Einheitspreisen mit einzukalkulieren.

*Hinweis: Probeentnahmeventile für Eckventile*

**3.2.5.2.003 Probenahmeventil Messing absperrbar DN10**
*** Leitbeschreibung
STLB-Bau 2025-10 042
Probenahmeventil, zur Bestimmung mikrobiologischer und chemischer Parameter nach TrinkwVO, für Trinkwasser DIN 1988-200, Gehäuse, Oberteil und Innengarnitur aus Messing, absperrbar, Gewindeanschluss, DN 10.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Techn. Daten*
- zum einfachen Nachrüsten am Ausgang des Eckventils
- passend für Eckventile mit abgehender Anschlussleitung
  10 mm in Richtung Entnahmearmatur
- abflammbarer und drehbarer Edelstahl-Auslaufbogen
- Ventil komplett verchromt
- PTFE-Sitzdichtung
- Eingang 10 x 1,25 Rohr, Ausgang G 3/8 AG mit zugfester
  Messing-Konus-Quetschverschraubung mit Längenausgleich
- absperrbar mit Innensechskantschlüssel SW 5
- aus Messing, Oberfläche verchromt
- totraumfrei
- einschl. Innensechskantschlüssel

Normen und Zulassungen
- DVGW-Zulassung
- Kunststoffteile mit KTW- und W 270-Zulassung
- nach UBA-Bewertungsgrundlage
- DIN 50930-6

Technische Daten
- Druckstufe PN 10
- max. Betriebstemperatur 90 °C

**3.2.5.2.004 Eckventil DIN 3227 Absperr-Anschlussventil DN15 Betätigungsgriff Rotguss Spindelabdichtung Sitzdichtung Schubrosette**
STLB-Bau 2025-10 045
Eckventil DIN 3227, als Absperr- und Anschlussventil, DN 15, Geräuschverhalten DIN 4109-1 Gruppe I, mit Prüfbericht, mit Betätigungsgriff, verchromt, Abgang mit Quetschverschraubung G 3/8, aus Rotguss, medienberührende Teile nickelfrei, mit wartungsfreier Spindelabdichtung, Edelstahlkegel und EPDM-Sitzdichtung, mit Schubrosette.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Automatische Spüleinrichtungen für Kaltwasser*
Automatische Spüleinrichtungen für Kaltwasser
(jeweils die letzte Kaltwasser-Entnahmestelle im Teilnetz innerhalb einer
Etage)

**3.2.5.2.005 Spüleinr. elektron. Nassraum DN15 Rotguss Magnetventil Auslösung programmierbar zeitabhängig**
*** Leitbeschreibung
STLB-Bau 2025-10 045
Elektronische Spüleinrichtung zur Verhinderung von Trinkwasserstagnation in Rohrleitungen, für Einbau in Nassraum, DN 15, mit Gewindeanschluss, aus Rotguss, mit Magnetventil, als Durchgangsventil, Ventil in Ruhestellung geschlossen, für Trinkwasser, kalt (PWC), Volumenstrom 10 l/min, Auslösung programmierbar, zeitabhängig, für Wandeinbau, mit Wandeinbaukasten aus pulverbeschichtetem Stahl, mit Geruchverschluss mit Rückstausensor, DN 50, mit Wandabdeckplatte aus nichtrostendem Stahl, Werkstoff-Nr 1.4301, Bemessungsbetriebsspannung 230 V AC,
Einbautiefe in mm 'max. 65 mm mit Tiefenausgleich bzw. 97 mm mit Abdeckplatte'.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 -mit einem Anschluss (Wasserwechselgruppe) für Trinkwasser kalt (PWC)*
-mit einem Anschluss (Wasserwechselgruppe) für Trinkwasser kalt (PWC)
-zum Einbau für alle Einbausituationen (Auf- und Unterputz)
-zum Einbau im Nassbau oder in Vorwandsystemen
-Einbaurahmen (inkl. Tiefenausgleich) und Befestigungsmaterial
-Wechseldeckel (inkl. Deckelsicherung) mit Push-to-open Magnetschnapper
 Funktion
-Durchfluss- und Temperaturmessamatur (Pt1000) zur Erfassung von Spülmengen
-Durchfluss 10l/min
-mit Spül-Set für Inbetriebnahme
-integrierte Überlaufüberwachung
-integrierter Siphon (> 45 l/min) mit entnehmbarer Geruchsverschlusskappe
-Freier Ablauf nach DIN EN 1717
-Sperrwasserhöhe 50mm nach DIN 1986-100
-Abflussnennweite (DN 40 und DN 50)
-Steuereinheit
-Bedienung über WLAN (abschaltbar) mittels Access-Point-Technologie
-Sieben Timer für individuelle Spülstrategie
- Intervall-, zeit-, volumen-, temperatur- und nutzungsgesteuerte
  Spülmaßnahmen
-Digitaler Inbetriebnahme- und Wartungsassistent
-Auslesen von Analysen und Protokollen über WLAN und USB
-visualisierte Spülhistorie
-bis zu 100.000 Ereigniseinträge zum Nachweis des bestimmungsgemäßen
 Betriebes
-Möglichkeit zur Vernetzungen von bis zu 60 Hygienespülungen mit optionalen
 Zubehör
-potentialfreier Störmeldekontakt
-Möglichkeit zur Einbindung in GLT (BACnet & Modbus) mit optionalen
 Zubehör
-Anbindung an GLT über Digital I/O
-Erfassung der Medientemperatur mit optionalem Zubehör
 (Temperaturmessarmatur Pt1000)
-DVGW-Zulassung
-Schallschutzzulassung nach DIN EN ISO 3822 Klasse 1 (bis 30 l/min)

Technische Daten:
Druckstufe  PN 10
Schutzart  IP44
Spannungsversorgung  230 V AC
elektrische Leistungsaufnahme  4,5 W
Leistungsaufnahme Standby  3,9 W

Einschl. Einstellung der Spülmenge und Spüldauer in Absprache mit der
Techn.-Abt. und der Objektüberwachung.

**3.2.5.2.006 Kabelset für Einbindung in GLT**
Anschlusskabel GLT über digitalen IO, zum Anschluss der Hygienespülung an die Systemsteuerung oder der Schnittstelle RS 485 an die Gebäudeleittechnik (GLT), 5m Anschlusskabel
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 3.2.5.3 Rohrschellen und Installationsmaterial

*Hinweis: Hinweise zu Befestigungen von Leistungsanlagen in Flucht- und Rettungswegen oberhalb von klassifizierten Unterdecken (F30).*
Hinweise zu Befestigungen von Leistungsanlagen in Flucht- und Rettungswegen oberhalb von klassifizierten Unterdecken (F30).

Aus der Zulassung der klassifizierten Unterdecke geht hervor, dass im Hinblick auf den Brandschutz nachgewiesen werden muss, dass
- Befestigungen im Brandfall nicht auf die Unterdecke hinunterfallen
- sich Befestigungen oberhalb der Unterdecke im Brandfall nicht so stark
  verformen, dass die Unterdecke beeinträchtigt wird.

*Hinweis: Rohrbefestigung Wasserleitungen, Beton, mit Brandschutz (F30), mit Dehnungsaufnahme, bis 5,5 m Montagehöhe*

**3.2.5.3.001 Rohrschelle Stahl verz axiale Dehnungsaufnahme bis 40mm L bis 0,5m F30 DN15**
STLB-Bau 2025-10 042
Rohraufhängung als Rohrschelle, aus verzinktem Stahl, für eine axiale Dehnungsaufnahme bis 40 mm, mit schalldämmenden Einlagen, Anforderungen entsprechend DIN 4109-1, Temperaturbereich - 40 bis 110 Grad C, Länge Aufhängung bis 0,5 m, Befestigung mit Gewindestäben, mit bauaufsichtlich zugelassenen Dübeln, Feuerwiderstandsklasse F 30 DIN 4102-2, einschl. Bohrarbeiten, Befestigungsuntergrund Beton, DN 15, Arbeitshöhe des Montageortes bis 5,5 m über der Standfläche des hierfür erforderlichen Gerüstes, Gerüst wird gesondert vergütet.
Menge: 17,000 St
- 0,000, KT Maßnahmen: GEH II; Maßnahmen: 412
- 0,000, KT Maßnahmen: GEH 0; Maßnahmen: 412
- 0,000, KT Maßnahmen: GEH I; Maßnahmen: 412
- 17,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.3.002 Rohrschelle Stahl verz axiale Dehnungsaufnahme bis 40mm L bis 0,5m F30 DN20**
STLB-Bau 2025-10 042
Rohraufhängung als Rohrschelle, aus verzinktem Stahl, für eine axiale Dehnungsaufnahme bis 40 mm, mit schalldämmenden Einlagen, Anforderungen entsprechend DIN 4109-1, Temperaturbereich - 40 bis 110 Grad C, Länge Aufhängung bis 0,5 m, Befestigung mit Gewindestäben, mit bauaufsichtlich zugelassenen Dübeln, Feuerwiderstandsklasse F 30 DIN 4102-2, einschl. Bohrarbeiten, Befestigungsuntergrund Beton, DN 20, Arbeitshöhe des Montageortes bis 5,5 m über der Standfläche des hierfür erforderlichen Gerüstes, Gerüst wird gesondert vergütet.
Menge: 10,000 St
- 0,000, KT Maßnahmen: GEH II; Maßnahmen: 412
- 0,000, KT Maßnahmen: GEH 0; Maßnahmen: 412
- 0,000, KT Maßnahmen: GEH I; Maßnahmen: 412
- 10,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 3.2.5.4 Trinkwasserleitungen sonstiges

*Hinweis: Bestimmungen zur Einhaltung der Trinkwasserhygiene:*
Bestimmungen zur Einhaltung der Trinkwasserhygiene:

Damit die nach der Trinkwasserverordnung verlangte Trinkwasserbeschaffen- heit an allen Entnahmestellen der Trinkwasser-Installation sichergestellt werden kann, sind weitreichende Maßnahmen bei der Installation durch den Auftrag- nehmer zu berücksichtigen.

Da es sich bei dieser Baumaßnahme um die Installation in einem Krankenhaus handelt, sind nachfolgende Maßnahmen zur Vermeidung einer Kontamination zwingend von allem Personal (Fachbauleiter, Obermonteur, Monteur und Helfer) einzuhalten. Das Personal ist vor Beginn der Installationen vom Auftragnehmer eigenverantwortlich in diese Maßnahmen einzuweisen. Die Unterweisung des Montagepersonals ist durch ein Protokoll zu dokumentieren und der Objektüberwachung vor Beginn der Arbeiten zu übergeben.

Nicht eingewiesenes Personal wird seitens der Objektüberwachung von der Baustelle verwiesen.

Sämtliche Anlagenteile für das Trinkwasserinstallationsnetz sind so zu transportieren und zu lagern, dass:

- Innenverschmutzungen durch Erde, Schlamm, Schmutzwasser, Krankheitserreger, Kleintiere usw. bei der Installation nicht entstehen.
- die Transport- und Lageranleitungen der Hersteller eingehalten werden.
- die Forderungen der VDI 6023 (Hygiene in Trinkwasserinstallationen) eingehalten werden.
- die Forderungen des Merkblattes "Spülen, Desinfizieren und Inbetriebnahme von Trinkwasser-Installationen" des ZVSHK eingehalten werden.
- die Forderungen der DIN 1988-200 eingehalten werden.

Es wird vom Auftragnehmer verlangt, dass der Fachbauleiter des Auftragnehmers sowie der leitende Obermonteur die erfolgreiche Teilnahme des Seminar VDI 6023, Hygiene in Trinkwasserinstallationen, Kategorie A, nachweist. Für Monteure wird der Nachweis über das Zertifikat nach Kategorie B verlangt. Eine Kopie des Zertifikates zur erfolgreichen Teilnahme ist der Objektüberwachung vor Installationsbeginn unaufgefordert auszuhändigen.

Sämtliche Rohrleitungen, Armaturen und Apparate sind bereits beim Transport mit Schutzkappen zum Verschließen von Rohrenden anzuliefern. Fittinge sind in eingeschweißten Transportbeuteln anzuliefern und nach Öffnung der Beutel wieder in luftdichten Behältnissen (auch im Materialcontainer) zu lagern. Armaturen müssen mit Schutzstopfen oder Kappen luftdicht bis zum Einbau verschlossen sein.

Armaturen, Apparate, Rohrleitungen und Fittinge, die trotz der vorher beschriebenen Maßnahmen sichtlich Rückstände und Ablagerungen aufweisen, sind keinesfalls einzubauen, sondern von der Baustelle zu entfernen.

Weiterhin ist bei der Montage strengstens darauf zu achten, dass bei allen Arbeitsunterbrechungen ebenfalls sämtliche Rohrenden und Armaturen wieder mit Schutzkappen zu verschließen sind.

Die Trinkwasserleitungen sind mit Inertgas oder mit ölfreier Druckluft nach den Herstellerrichtlinien abzudrücken (siehe eigene Position). Das entsprechende Druckprobenprotokoll ist vom Fachbauleiter des AN der Objektüberwachung (Ingenieurbüro) unaufgefordert zu übergeben und den späteren Revisionsunterlagen bei zuheften.

Für den Anschluss an bauseitige Rohrnetze ist die Freigabe des Bauherrn erforderlich. Diese erfolgt nach Auswertung der am Anschlusspunkt zu nehmenden Wasserproben durch den Hygieniker des Hauses.

Sollten im Rahmen der Objektüberwachung etwaige Verstöße festgestellt werden und bei den Wasseruntersuchungen vor Inbetriebnahme des Gebäudes eine Kontamination (z.B. pathogene Keime) nachzuweisen sein, haftet der Auftragnehmer für jegliche Kosten (z.B. chemische Desinfektion, ggf. Neuinstallation, Ausfallzeiten für das Krankenhaus usw.).

Der Bieter hat sich von Lieferanten schriftlich bestätigen zu lassen, dass die eingebauten Materialien im Herstellerwerk mit inerten Gasen abgedrückt wurden. In Ausnahmefällen können Lieferanten die Materialien mit Wasser abdrücken, jedoch sind diese im Anschluss mit einem Luft/Wassergemisch zu spülen und einer thermischen Desinfektion (größer 60 Grad Celsius) zu unterziehen. Der Bieter hat bereits bei der Kalkulationsphase, d.h. vor Abgabe des Angebotes, Informationen bei Herstellern einzuholen und sich die Erfüllung der Forderungen schriftlich bestätigen zu lassen. Sollten Hersteller diese Forderung nicht erfüllen, sind vom Bieter entsprechende Fabrikate/Typen, welche diesen Forderungen gerecht werden, anzubieten.

Die Auslauflängen der Armaturen sind so zu wählen, dass der Wasserstrahl nicht direkt in das Ablaufventil gerichtet ist.

Mehraufwendungen, die dem Unternehmer durch die oben beschriebenen Maßnahmen entstehen, sind in den nachfolgenden Einheitspreisen der Rohrleitungen, Armaturen und Apparate mit einzukalkulieren.

Mit der Unterschrift des Angebotes, bestätigt der Bieter, dass die im Leistungsverzeichnis angebotenen Produkte den zuvor beschrieben Forderungen gänzlich entsprechen!

**3.2.5.4.001 Probenentnahme und mikrobiologische Analyse des Trinkwassers Bestandsnetz (3 Stück pro Medium)**
Probenentnahme und mikrobiologische Analyse des Trinkwassers
am Anschlusspunkt an das bestehende Trinkwassernetz (Hauptleitung oder Verteiler) vor Anschluss und Inbetriebnahme des neuen Leitungsnetzes.
Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.4.002 Dichtheits- und Belastungsprüfung des Trinkwassersystems**
Dichtheits- und Belastungsprüfung des Trinkwassersystems
mit inerten Gasen oder getrockneter, ölfreier Druckluft für erhöhte hygienische
Anforderungen gemäß DIN EN 806-4, VDI 6023, BTGA und ZVSHK- Merkblatt Dichtheitsprüfungen von Trinkwasserinstallationen. Gesamtlänge der abzudrückenden Wasserleitungen ersichtlich aus dem Titel "Trinkwasserleitungen"
Die Dichtheits- und Belastungsprüfung erfolgt entsprechend des Baufortschrittes in mehreren Prüfabschnitten. Es ist mit 2 Abschnitten zu kalkulieren. Einschl. liefern der für die Druckprobe(n), die Inbetriebnahme(n) und den Probebetrieb nötigten Betriebsstoffe und Medien sowie aller erforderlicher Anlagen, Abdichtungen, Verankerungen, Rohrverschlüsse.

Dichtheitsprüfung:
Die Dichtheitsprüfung wird vor der Belastungsprüfung durchgeführt. Ist der Temperaturunterschied  zwischen Umgebungs- und Medientemperatur größer als 10 K,  ist zunächst eine Temperatur-Ausgleichszeit von 30 Minuten einzuhalten. Nach Aufbringung des Prüfdruckes von 150 mbar (1,5 m Ws) muss die Prüfzeit bis zu einem Leitungsvolumen von 100 Litern 120 Minuten betragen. Je weitere 100 Liter Leitungsvolumen verlängert sich diese Prüfzeit um je 10 Minuten. Der Prüfdruck muss über die Dauer der Prüfzeit konstant bleiben.

Belastungsprüfung:
Die anschließende Belastungsprüfung Inertgas erfolgt in Anlehnung an die TRGI 2008, Abschnitt 6, und den Vorgaben der BG mit einem Prüfdruck von maximal 3 bar.
Der Prüfdruck der Belastungsprüfung sollte:
- bei Nennweiten ≤ DN 50 – max. 3 bar betragen
- bei Nennweiten > DN 50 – max. 1 bar betragen
Nach Aufbringung des Prüfdruckes beträgt die Prüfzeit 10 Minuten. Während dieser Zeit muss der Druck konstant bleiben. Auch bei der Belastungsprüfung sollte zunächst der Temperaturausgleich zwischen Umgebungs- und Medientemperatur abgewartet werden

Druckluftqualität:
Bei Prüfung mit Druckluft ist sicherzustellen, dass nur Druckluft mit mindestens der Qualitätsklasse 2 nach DIN-ISO 8573-1 (atmosphärischer Drucktaupunkt -40°C) verwendet wird. Die Eignung der Drucklufterzeugungsanlage ist mit entsprechenden Zertifikaten nachzuweisen.

Dokumentation:
Die Dichtheits- und Belastungsproben werden mit einem elektronischen
Dichtheitsprüfsystem mit einer Messgenauigkeit von mindestens 0,01 bar durchgeführt, welches Temperatur und Druckverlauf über den gesamten Prüfzeitraum aufzeichnet und im Protokollausdruck tabellarisch und grafisch darstellt. Für jede Druckprobe ist ein eigenes Protokoll zu erstellen, welches mindestens die folgenden Angaben enthält:
- Bauvorhaben
- Prüfer
- Werkstoff und Verbindungsart des Rohrsystems
- Anlagenbetriebsdruck, Prüfdruck
- Umgebungstemperatur
- Art und Temperatur des Prüfmediums
- Eindeutige Benennung des geprüften Teilabschnittes (ggf. Planausschnitt)
- Leitungsvolumen des geprüften Teilabschnittes
- Prüfzeit für die Dichtheitsprüfung und die Belastungsprüfung
- Unterschrift des Auftragnehmers
- Protokollausdrucke des elektronischen Dichtheitsprüfsystem als Anlage
Menge: 1,000 psch
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.4.003 Spülen der Leitungsanlage gemäß DIN 1988-2**
Spülen der Leitungsanlage gemäß DIN 1988-2
Gesamtlänge der zu spülenden Trinkwasserleitungen ersichtlich aus den Rohrpositionen. Das für die Spülung verwendete Trinkwasser muss filtriert (Filter nach DIN EN 13443-1) und von einwandfreier Trinkwasserbeschaffenheit sein. Die Kalt- und Warmwasserleitungen einschl. Zirkulation sind getrennt unter Druck zu spülen. Mindestanzahl der zu öffnenden Armaturen entsprechend DIN 1988-2, Abschnitt 11.2, Tabelle10.

Die Spülung erfolgt abschnittsweise in Spülabschnitten bis 100m, Spüldauer mindestens 15 s/m bzw. 2 min je Entnahmestelle, einschließlich Anfertigen eines Spülprotokolls gemäß dem Anhang A 2 des Merkblattes "Spülen, Desinfizieren und Inbetriebnahme von Trinkwasser-Installationen" ZVSHK
Menge: 1,000 psch
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.4.004 Befüllung der Anlage nach Spülvorgang Trinkwasser**
Befüllen der Anlagen mit hygienisch einwandfreiem Trinkwasser aus dem
Versorgungsnetz nach Spülen des/der Wassernetz(e).
Anlagen: Trinkwasser-Kalt, -Warm, -Zirkulation

Die Befüllung darf nur über einen ordnungsgemäß vom WVU hergestellten und ausreichend gespülten Hausanschluss mit gefiltertem Trinkwasser (80µm)
(Filter nach DIN EN 13443-1) erfolgen.

Die Inbetriebnahme erfolgt durch Mitarbeiter des Fachbetriebes, dabei ist der Betreiber auf seine Pflichten zum bestimmungsgemäßen Betrieb der Wasseranlagen hinzuweisen, welches zu protokollieren sind.
Menge: 1,000 psch
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.4.005 Probenentnahme und mikrobiologische Analyse des Trinkwassers neue Trinkwassernetz**
Probenentnahme und mikrobiologische Analyse des Trinkwassers
nach Anschluss an das neue Trinkwassernetz nach vorheriger Absprache und Festlegung der Prüfstellen durch das Gesundheitsamt für Kalt- und Warmwasser.

Es sind folgende Parameter zu untersuchen:
- Nickel,
- Kupfer,
- Cadmium als S1 Probe
- Legionellen
- Escherichia Coli
- Enterokokken
- Coliforme Bakterien
- Pseudomonas aeroginosa
- Koloniezahl bei 22°C
- Koloniezahl bei 36°C
Die Probenentnahme und -analyse hat entsprechend § 15, Abs. 4 der TrinkwV nach den anerkannten Regeln der Technik durch eine Untersuchungsstelle mit Akkreditierung bei einer allgemein anerkannten Stelle des Landes zu erfolgen. Die Kosten für die An- und Abfahrten sowie die Erstellung eines Prüfprotokolls sind einzukalkulieren.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.4.006 Spülen des Trinkwassernetzes nach VOB-Abnahme bis zur Inbetriebnahme durch den AG:**
Spülen des Trinkwassernetzes nach VOB-Abnahme bis zur Inbetriebnahme/Nutzung durch den Bauherrn:
Alle Entnahmestellen im Gebäude ausdrücklich auch bauseitige Objekte, wie z.B. Fertignasszellen, sind über die Armatur zu spülen. Es ist mindestens alle 72h zu spülen, um den bestimmungsgemäßen Betrieb der Trinkwasseranlage nicht zu unterbrechen. Der Bauherr kann kürzere Spülintervalle anordnen. Die Armatur ist zuerst für mind. 3 min mit Kaltwasser zu spülen, danach erfolgt die Spülung mit Warmwasser für ebenfalls mind. 3 min. Es ist nicht mit Mischwasser zu spülen. Es können und sollen dabei mehrere im Umkreis liegende Armaturen gleichzeitig gespült werden, um einen ausreichenden Spitzendurchfluss in der zu spülenden Leitung zu erreichen. Vom AN ist ein Spülprotokoll zu führen in dem raumweise die gespülten Armaturen, der Name des Ausführenden, Datum und Uhrzeit sowie Spüldauer aufgeführt sind. Die Abrechnung erfolgt je Spülvorgang und Armatur.

Hinweis: Die Vergütung der Spülmaßnahmen erfolgt für den Zeitraum zwischen der erfolgreichen VOB-Abnahme und der Inbetriebnahme/Nutzung des Gebäudes. Im Zeitraum von der Befüllung mit Wasser bis zur VOB-Abnahme (Gefahrenübergang) ist das Netz in der oben beschriebenen Weise durch den Auftragnehmer zu spülen. Eine separate Vergütung erfolgt für diesen Zeitraum nicht.
Menge: 7,000 d
- 0,000, KT Maßnahmen: GEH II; Maßnahmen: 412
- 0,000, KT Maßnahmen: GEH 0; Maßnahmen: 412
- 0,000, KT Maßnahmen: GEH I; Maßnahmen: 412
- 7,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 3.2.5.5 Wärmedämmung von Trinkwasserleitungen

*Hinweis: Betriebs- und Umgebungsbedingungen: Winterfall: Min. Medium-Betriebstemperatur +10 Grad C, Max. Umgebungstemperatur im Gebäude +32 Grad C, Max. relative Luftfeuchte der Umgebung im Gebäude 75%. Sommerfall: Max. Medium-Betriebstemperatur +10 Grad C, Max. Umgebungstemperatur im Gebäude +32 Grad C, Max. relative Luftfeuchte der Umgebung im Gebäude 75%.*

*Hinweis: Hinweis zu diffusionsdichte Ausführung mit Dampfbremse*
In den nachfolgenden Positionen ist bei der Dämmung zu berücksichtigen, dass diese diffusionsdicht auszuführen ist und die Dampfbremse gesamtheitlich, ohne Unterbrechung, durchgezogen sein muss.

*Hinweis: Dämmung bis 5,5m Montagehöhe*

*Hinweis: Hinweis zu Verbindungen*
In den nachfolgenden Positionen ist bei der Dämmung zu berücksichtigen, dass alle Rohrleitungen sowie Form- und Passstücke mit Pressverbindungen verbunden werden.

**3.2.5.5.001 Wärmedämmung Rohr DN15 Gebäude Mineralwolle AS-Qualität hydrophobiert Rohrschale D 20mm**
STLB-Bau 2025-10 047
Wärmedämmung ohne Ummantelung DIN 4140 an haus- und betriebstechnischen Anlagen, an Rohrleitung, DN 15, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 28,000 m
- 0,000, KT Maßnahmen: GEH II; Maßnahmen: 412
- 0,000, KT Maßnahmen: GEH 0; Maßnahmen: 412
- 0,000, KT Maßnahmen: GEH I; Maßnahmen: 412
- 28,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.5.002 Wärmedämmung Rohr DN20 Gebäude Mineralwolle AS-Qualität hydrophobiert Rohrschale D 20mm**
STLB-Bau 2025-10 047
Wärmedämmung ohne Ummantelung DIN 4140 an haus- und betriebstechnischen Anlagen, an Rohrleitung, DN 20, Rohrverbindung als Pressverbindung, Mindestabstände DIN 4140 sind nicht eingehalten, im Gebäude, keine ausreichende Konvektion bzw. unzureichender Abstand zu Objekten, Dämmung aus Mineralwolle DIN EN 14303, AS-Qualität und hydrophobiert, als Rohrschale, Dämmschichtdicke 20 mm, Brandverhaltensklasse DIN EN 13501-1 A2 -s1, d0 (nichtbrennbar), Schmelzpunkt größer 1000 Grad C, DIN 4102-17, Wärmeleitfähigkeit 0,035 W/(mK) bei 40 Grad C Mitteltemperatur DIN EN 12667, kaschiert mit Alufolie, Arbeitshöhe des Montageortes bis 5,5 m über der Standfläche des hierfür erforderlichen Gerüstes, Gerüst wird gesondert vergütet, Ausführung gemäß Einzelbeschreibung,
Einzelbeschreibungs-Nr 'Dämmschalen oder Dämmmatten sind gemäß DIN 4140 mit verzinktem Bindedraht, mindestens 6 Windungen pro Meter Leitungslänge, zu befestigen. Die Drahtenden dürfen die Aluminiumfolie nicht beschädigen und sind mit selbstklebendem Aluminiumband abzukleben. Alle Dämmstofffugen sind mit 50-100 mm breitem, selbstklebendem Aluminiumband dicht zu verkleben'.
Menge: 16,000 m
- 0,000, KT Maßnahmen: GEH II; Maßnahmen: 412
- 0,000, KT Maßnahmen: GEH 0; Maßnahmen: 412
- 0,000, KT Maßnahmen: GEH I; Maßnahmen: 412
- 16,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Nachfolgende Formstücke, Passstücke, Ausschnitte etc.*
Nachfolgende Formstücke, Passstücke, Ausschnitte etc.
beziehen sich auf alle vorgenannten Medien, Temperaturen, Montageorte und -höhen sowie ggf. zusätzlich beschriebene Sicherungsmaßnahmen.
Behinderungen durch beengte Montage- und Platzverhältnisse sind grundsätzlich in den Einheitspreisen mit einzukalkulieren.

**3.2.5.5.003 Passstück Mineralwolle AS-Qualität hydrophobiert Wärmedämmung Rohr DN15 Gebäude 0,035W/(mK) einlagig D 20mm kaschiert Alu-Folie**
STLB-Bau 2025-10 047
Passstück aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 7,000 St
- 0,000, KT Maßnahmen: GEH II; Maßnahmen: 412
- 0,000, KT Maßnahmen: GEH 0; Maßnahmen: 412
- 0,000, KT Maßnahmen: GEH I; Maßnahmen: 412
- 7,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.5.004 Passstück Mineralwolle AS-Qualität hydrophobiert Wärmedämmung Rohr DN20 Gebäude 0,035W/(mK) einlagig D 20mm kaschiert Alu-Folie**
STLB-Bau 2025-10 047
Passstück aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
- 0,000, KT Maßnahmen: GEH II; Maßnahmen: 412
- 0,000, KT Maßnahmen: GEH 0; Maßnahmen: 412
- 0,000, KT Maßnahmen: GEH I; Maßnahmen: 412
- 4,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.5.005 Bogen Mineralwolle AS-Qualität hydrophobiert Wärmedämmung Rohr DN15 Gebäude 0,035W/(mK) einlagig D 20mm kaschiert Alu-Folie**
STLB-Bau 2025-10 047
Bogen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 27,000 St
- 0,000, KT Maßnahmen: GEH II; Maßnahmen: 412
- 0,000, KT Maßnahmen: GEH 0; Maßnahmen: 412
- 0,000, KT Maßnahmen: GEH I; Maßnahmen: 412
- 27,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.5.006 Bogen Mineralwolle AS-Qualität hydrophobiert Wärmedämmung Rohr DN20 Gebäude 0,035W/(mK) einlagig D 20mm kaschiert Alu-Folie**
STLB-Bau 2025-10 047
Bogen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 8,000 St
- 0,000, KT Maßnahmen: GEH II; Maßnahmen: 412
- 0,000, KT Maßnahmen: GEH 0; Maßnahmen: 412
- 0,000, KT Maßnahmen: GEH I; Maßnahmen: 412
- 8,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.5.007 Stutzen Mineralwolle AS-Qualität hydrophobiert Wärmedämmung Rohr DN15 Gebäude 0,035W/(mK) einlagig D 20mm kaschiert Alu-Folie**
STLB-Bau 2025-10 047
Stutzen aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
- 0,000, KT Maßnahmen: GEH II; Maßnahmen: 412
- 0,000, KT Maßnahmen: GEH 0; Maßnahmen: 412
- 0,000, KT Maßnahmen: GEH I; Maßnahmen: 412
- 6,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.5.008 Stutzen Mineralwolle AS-Qualität hydrophobiert Wärmedämmung Rohr DN20 Gebäude 0,035W/(mK) einlagig D 20mm kaschiert Alu-Folie**
STLB-Bau 2025-10 047
Stutzen aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 4,000 St
- 0,000, KT Maßnahmen: GEH II; Maßnahmen: 412
- 0,000, KT Maßnahmen: GEH 0; Maßnahmen: 412
- 0,000, KT Maßnahmen: GEH I; Maßnahmen: 412
- 4,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.5.009 Reduzierung Mineralwolle AS-Qualität hydrophobiert Wärmedämmung Rohr DN15 Gebäude 0,035W/(mK) einlagig D 20mm kaschiert Alu-Folie**
STLB-Bau 2025-10 047
Reduzierung aus Mineralwolle DIN EN 14303, AS-Qualität und hydrophobiert, Wärmedämmung DIN 4140 an haus- und betriebstechnischen Anlagen, an Rohrleitung, DN 15, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 6,000 St
- 0,000, KT Maßnahmen: GEH II; Maßnahmen: 412
- 0,000, KT Maßnahmen: GEH 0; Maßnahmen: 412
- 0,000, KT Maßnahmen: GEH I; Maßnahmen: 412
- 6,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.5.010 Reduzierung Mineralwolle AS-Qualität hydrophobiert Wärmedämmung Rohr DN20 Gebäude 0,035W/(mK) einlagig D 20mm kaschiert Alu-Folie**
STLB-Bau 2025-10 047
Reduzierung aus Mineralwolle DIN EN 14303, AS-Qualität und hydrophobiert, Wärmedämmung DIN 4140 an haus- und betriebstechnischen Anlagen, an Rohrleitung, DN 20, Mindestabstände DIN 4140 sind nicht eingehalten, im Gebäude, keine ausreichende Konvektion bzw. unzureichender Abstand zu Objekten, Brandverhaltensklasse DIN EN 13501-1 A2 -s1, d0 (nichtbrennbar), Wärmeleitfähigkeit 0,035 W/(mK) bei 40 Grad C Mitteltemperatur DIN EN 12667, einlagig, Dämmschichtdicke 20 mm, kaschiert mit Aluminiumfolie, Ausführung gemäß Einzelbeschreibung,
Einzelbeschreibungs-Nr 'Dämmschalen oder Dämmmatten sind gemäß DIN 4140 mit verzinktem Bindedraht, mindestens 6 Windungen pro Meter Leitungslänge, zu befestigen. Die Drahtenden dürfen die Aluminiumfolie nicht beschädigen und sind mit selbstklebendem Aluminiumband abzukleben. Alle Dämmstofffugen sind mit 50-100 mm breitem, selbstklebendem Aluminiumband dicht zu verkleben'.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.5.011 Ausschnitt Wärmedämmung Rohr DN15 Gebäude Mineralwolle AS-Qualität hydrophobiert D 20mm kaschiert Alu-Folie**
STLB-Bau 2025-10 047
Ausschnitt für Wärmedämmung DIN 4140 an haus- und betriebstechnischen Anlagen, an Rohrleitung, DN 15, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 28,000 St
- 0,000, KT Maßnahmen: GEH II; Maßnahmen: 412
- 0,000, KT Maßnahmen: GEH 0; Maßnahmen: 412
- 0,000, KT Maßnahmen: GEH I; Maßnahmen: 412
- 28,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.5.012 Ausschnitt Wärmedämmung Rohr DN20 Gebäude Mineralwolle AS-Qualität hydrophobiert D 20mm kaschiert Alu-Folie**
STLB-Bau 2025-10 047
Ausschnitt für Wärmedämmung DIN 4140 an haus- und betriebstechnischen Anlagen, an Rohrleitung, DN 20, im Gebäude, keine ausreichende Konvektion bzw. unzureichender Abstand zu Objekten, Dämmung aus Mineralwolle DIN EN 14303, AS-Qualität und hydrophobiert, Brandverhaltensklasse DIN EN 13501-1 A2 -s1, d0 (nichtbrennbar), Wärmeleitfähigkeit 0,035 W/(mK) bei 40 Grad C Mitteltemperatur DIN EN 12667, Gesamt-Dämmschichtdicke 20 mm, einlagig, kaschiert mit Aluminiumfolie, Ausführung gemäß Einzelbeschreibung,
Einzelbeschreibungs-Nr 'Durchdringungen durch die Dämmung sind mit selbstklebendem Aluminiumband dicht abzukleben'.
Menge: 22,000 St
- 0,000, KT Maßnahmen: GEH II; Maßnahmen: 412
- 0,000, KT Maßnahmen: GEH 0; Maßnahmen: 412
- 0,000, KT Maßnahmen: GEH I; Maßnahmen: 412
- 22,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 3.2.5.6 Rohrleitungen Wasser

*Hinweis: Nachfolgende Schalldämmung beziehen sich auf alle die unter Rohrleitungen genannten Medien, Montageorte und -höhen sowie ggf. zusätzlich beschriebene Sicherungsmaßnahmen.*
Nachfolgende Schalldämmung beziehen sich auf alle die unter Rohrleitungen genannten Medien, Montageorte und -höhen sowie ggf. zusätzlich beschriebene Sicherungsmaßnahmen.
Behinderungen durch beengte Montage- und Platzverhältnisse sind grundsätzlich in den Einheitspreisen mit einzukalkulieren.

**3.2.5.6.001 Schalldämmung Rohr Mineralwolle Schale DN15**
STLB-Bau 2025-10 047
Schalldämmung an Rohrleitung, aus Mineralwolle, als Schale, Baustoffklasse DIN 4102-1 A2 (nichtbrennbar), für Rohrleitungs-Einzellängen bis 0,3 m, DN 15.
Menge: 4,000 St
- 0,000, KT Maßnahmen: GEH II; Maßnahmen: 412
- 0,000, KT Maßnahmen: GEH 0; Maßnahmen: 412
- 0,000, KT Maßnahmen: GEH I; Maßnahmen: 412
- 4,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.5.6.002 Schalldämmung Rohr Mineralwolle Schale DN20**
STLB-Bau 2025-10 047
Schalldämmung an Rohrleitung, aus Mineralwolle, als Schale, Baustoffklasse DIN 4102-1 A2 (nichtbrennbar), für Rohrleitungs-Einzellängen bis 0,3 m, DN 20.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 3.2.5.7 Brandschutzdurchführungen von Trinkwasserleitungen

*Hinweis: BS mit ABP/ABZ - Kernbohrung, massive Wände 200mm (F90), bis 5,5m Montagehöhe*

**3.2.5.7.001 Brandschutzabschottung Rohr Stahl niro R90 DN15 Gebäude Wand D 200mm Durchm. 50-100mm**
*** Leitbeschreibung
STLB-Bau 2025-10 047
Brandschutzabschottung von Rohrleitung aus nichtrostendem Stahl, mit allgemeinem bauaufsichtlichen Prüfzeugnis/allgemeiner bauaufsichtlicher Zulassung, Feuerwiderstandsklasse R 90 DIN 4102-11,
Rohrleitung nicht gedämmt, DN 15, Verlegung im Gebäude, Arbeitshöhe des Montageortes bis 5,5 m über der Standfläche des hierfür erforderlichen Gerüstes, Gerüst wird gesondert vergütet, Wand aus Beton, Dicke 200 mm, runder Durchbruch ohne Hüllrohr, Durchmesser über 50 bis 100 mm, freier Ringspalt im Durchbruch bis 15 mm, Spalt füllen mit Brandschutzmörtel.
Menge: 4,000 St
- 0,000, KT Maßnahmen: GEH II; Maßnahmen: 412
- 0,000, KT Maßnahmen: GEH 0; Maßnahmen: 412
- 0,000, KT Maßnahmen: GEH I; Maßnahmen: 412
- 4,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

**3.2.5.7.002 Brandschutzabschottung Rohr Stahl niro R90 DN20 Gebäude Wand D 200mm Durchm. 50-100mm**
*** Leitbeschreibung
STLB-Bau 2025-10 047
Brandschutzabschottung von Rohrleitung aus nichtrostendem Stahl, mit allgemeinem bauaufsichtlichen Prüfzeugnis/allgemeiner bauaufsichtlicher Zulassung, Feuerwiderstandsklasse R 90 DIN 4102-11,
Rohrleitung nicht gedämmt, DN 20, Verlegung im Gebäude, Arbeitshöhe des Montageortes bis 5,5 m über der Standfläche des hierfür erforderlichen Gerüstes, Gerüst wird gesondert vergütet, Wand aus Beton, Dicke 200 mm, runder Durchbruch ohne Hüllrohr, Durchmesser über 50 bis 100 mm, freier Ringspalt im Durchbruch bis 15 mm, Spalt füllen mit Brandschutzmörtel.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

*Hinweis: BS mit ABP/ABZ - Rund, Trockenbauwände 150mm (F90), bis 5,5m Montagehöhe*

**3.2.5.7.003 Brandschutzabschottung Rohr Stahl niro R90 DN15 Gebäude Wand D 150mm Durchm. 50-100mm**
*** Leitbeschreibung
STLB-Bau 2025-10 047
Brandschutzabschottung von Rohrleitung aus nichtrostendem Stahl, mit allgemeinem bauaufsichtlichen Prüfzeugnis/allgemeiner bauaufsichtlicher Zulassung, Feuerwiderstandsklasse R 90 DIN 4102-11,
Rohrleitung nicht gedämmt, DN 15, Verlegung im Gebäude, Arbeitshöhe des Montageortes bis 5,5 m über der Standfläche des hierfür erforderlichen Gerüstes, Gerüst wird gesondert vergütet, Wand als Trennwand in Ständerbauart, Dicke 150 mm, runder Durchbruch ohne Hüllrohr, Durchmesser über 50 bis 100 mm, freier Ringspalt im Durchbruch bis 15 mm, Spalt füllen mit Gips.
Menge: 4,000 St
- 0,000, KT Maßnahmen: GEH II; Maßnahmen: 412
- 0,000, KT Maßnahmen: GEH 0; Maßnahmen: 412
- 0,000, KT Maßnahmen: GEH I; Maßnahmen: 412
- 4,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

**3.2.5.7.004 Brandschutzabschottung Rohr Stahl niro R90 DN20 Gebäude Wand D 150mm Durchm. 50-100mm**
*** Leitbeschreibung
STLB-Bau 2025-10 047
Brandschutzabschottung von Rohrleitung aus nichtrostendem Stahl, mit allgemeinem bauaufsichtlichen Prüfzeugnis/allgemeiner bauaufsichtlicher Zulassung, Feuerwiderstandsklasse R 90 DIN 4102-11,
Rohrleitung nicht gedämmt, DN 20, Verlegung im Gebäude, Arbeitshöhe des Montageortes bis 5,5 m über der Standfläche des hierfür erforderlichen Gerüstes, Gerüst wird gesondert vergütet, Wand als Trennwand in Ständerbauart, Dicke 150 mm, runder Durchbruch ohne Hüllrohr, Durchmesser über 50 bis 100 mm, freier Ringspalt im Durchbruch bis 15 mm, Spalt füllen mit Gips.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

##### 3.2.6 VE-Wassernetz

###### 3.2.6.1 VE-Wasser Edelstahlrohrleitungen und Formstücke

*Hinweis: Kriterien für Auswahl Edelstahl:*
Kriterien für Auswahl Edelstahl:
1. Hervorragende Korrosionsbeständigkeit
   - Edelstahl – insbesondere Werkstoffe wie 1.4401 / 1.4404 / 1.4571 – ist beständig gegenüber entsalzten und weichen Wässern, die bei anderen Materialien zu Korrosion führen können (z. B. bei Kupfer oder C-Stahl).
2. Geeignet für hochreines Wasser (VE/Diolat)
   - Edelstahl gibt keine relevanten Ionen an das Medium ab – entscheidend für die Qualität in Sterilgutaufbereitung, Laboren, Dialyse oder Medizintechnik.
3. Dichte und hygienische Pressverbindung
   - Pressfittings bieten eine metallisch dichte Verbindung ohne Schweißnähte oder Dichtungsmaterialien, das hygienisch nachteilig sein könnte.
4. Kein Partikeleintrag – keine Quell- oder Leachingeffekte
   - Edelstahl verhält sich im Kontakt mit Reinstmedien inert – keine Auswaschung von Additiven wie bei Kunststoffen möglich.
5. Hohe Temperatur- und Druckbeständigkeit
   - Auch bei thermischer Desinfektion oder hohen Förderdrücken bleibt Edelstahl formstabil und sicher – z. B. bei Zuleitungen zur Sterilisationstechnik oder Autoklaven.
6. Nicht brennbar – ideal in sensiblen Bereichen
   - Edelstahl entspricht Baustoffklasse A1 (nicht brennbar) – keine Rauchgase, kein Brandlastträger in Labor- oder Technikbereichen.
7. Lange Lebensdauer
   - Besonders in Kombination mit Reinstwasser, das keine Ablagerungen verursacht – dadurch geringster Wartungsaufwand und lange Nutzungsdauer.
8. Hohe Maßhaltigkeit und Verarbeitungssicherheit
   - Geringe Ausdehnung, kein Durchbiegen – wichtig für exakte Verlegung in Reinräumen, Laboren oder hinter medizintechnischer Infrastruktur.
9. Systemkompatibilität mit Medizintechnik
   - Edelstahlleitungen lassen sich gut mit medizintechnischen Geräten, Aufbereitungseinheiten oder VE-Wasseranlagen verschalten – standardisierte Anschlüsse.
10. Recyclingfähig und ökologisch unbedenklich
    - Edelstahl ist vollständig recycelbar und entspricht nachhaltigen Bau- und Krankenhausstandards.

**3.2.6.1.001 Mehraufwand für Sicherung und Montagen in beengten Installationsschächten.**
Mehraufwand für Sicherung und Montagen in beengten Installationsschächten.
Aufgrund der beengten Installationsschächte sind Montageerschwernisse zu berücksichtigen. Die übliche Zugänglichkeit für die Rohrbefestigungen bzw. für die Herstellung der Rohrverbindungen sind nicht gegeben. Insoweit sind für die Schachtinstallationen folgende Mehraufwendungen zu berücksichtigen:
-  Ausstattung der Installationsschächte mit Winkeleisen-Profilkonstruktionen,
-  Ausstattung der Installationsschächte mit einzelnen Holzbohlen
-  Sicherung der Installationsschächte gegen Absturz auch während der
  Montage. Es ist seitens des AN zu jeder Zeit (auch während Pausen oder
  Montagen in den Schächten) sicherzustellen, dass die Installationsschächte
  gegen Absturz gesichert sind.
-  Schutzausrüstungen für das Montagepersonal  -  Anbringen von Montageschienen zwischen den Winkeleisen-Profilkonstruk-  tionen
-  Auflegen von einzelnen Holzbohlen auf die Montageschienen
-  Montage der Luftkanalleitungen in 1,00 m-Längen durch Nutzen der
  Holzbohlen als Montagebühne
-  Vor Beginn sind die Rohrleitungen vor Ort durch den AN Dämmung zu
  isolieren

Die Arbeiten sind mit einer CE-gekennzeichnete und EG/EU-baumustergeprüfte persönlichen  Schutzausrüstung (PSA) bestehend aus Halte- oder Auffanggurte, Verbindungsmittel (Seile/Bänder), Falldämpfer und mitlaufendem Auffanggerät zur Absicherung gegen Absturz auszuführen. Die Beschäftigten sind vor Beginn der Arbeiten über den sachgerechten oder bestimmungsgemäßen Umgang und Gebrauch zu unterweisen. Die Unterweisung ist schriftlich zu dokumentieren und dem Bautagebuch beizufügen.
Die persönliche Schutzausrüstung gegen Absturz ist vor jeder Benutzung durch Sichtprüfung zu überprüfen. Eine Prüfung durch eine sachkundige Person ist mindestens einmal im Jahr und nach einer Beanspruchung durch einen Absturz durchführen. Die PSA gegen Absturz ist möglichst oberhalb des Benutzers/der Benutzerin anzuschlagen bzw zu befestigen. Hierbei darf die Befestigung nur an tragfähigen Bauteilen oder speziellen Anschlageinrichtungen erfolgen. Dabei muss es eine Stoßkraft (Auffangkraft) von 7,5 kN aufnehmen können. Sind gesonderte Anschlagpunkte (sogenannte Sekuranten) im Arbeitsbereich vorhanden, müssen diese primär verwendet werden.
Hinsichtlich des zu kalkulierenden Mehraufwandes ist zu berücksichtigen, dass die Winkeleisen-Profilkonstruktionen, die Montageschienen getrennt über die jeweils ausgeschriebenen Postionen der Leistungsbeschreibung vergütet werden.
Die Abrechnung des Montage-Mehraufwandes erfolgt über Meter Rohrleitung für alle Dimensionen.
Menge: 20,000 m
- 0,000, KT Maßnahmen: GEH II; Maßnahmen: 412
- 0,000, KT Maßnahmen: GEH 0; Maßnahmen: 412
- 0,000, KT Maßnahmen: GEH I; Maßnahmen: 412
- 20,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Nichttrinkwasserleitungen aus Edelstahl bis 5,5m Montagehöhe*

**3.2.6.1.002 Rohr Stahl niro geschweißt Nichttrinkwasser AD 22mm WD 1,2mm Pressen**
STLB-Bau 2025-10 042
Rohrleitung aus nichtrostenden Stahlrohren DVGW GW 541, geschweißt, Werkstoff-Nr 1.4401, Legierungszuschlag mind. 2,2 Gewichts-% Molybdän, für Nichttrinkwasser, Außendurchmesser 22 mm, Wanddicke 1,2 mm, Verbindung durch Pressen, mit Verpresstkennzeichnung und Prüfsicherheit, einschl. Dichtungsmittel und Herstellen der Verbindungen, Form- und Verbindungsstücke werden gesondert vergütet, besondere Rohrbefestigungen werden gesondert vergütet, Verlegung in Gebäuden und Zentralen, Arbeitshöhe des Montageortes bis 5,5 m über der Standfläche des hierfür erforderlichen Gerüstes, Gerüst wird gesondert vergütet.
Menge: 20,000 m
- 0,000, KT Maßnahmen: GEH II; Maßnahmen: 412
- 0,000, KT Maßnahmen: GEH 0; Maßnahmen: 412
- 0,000, KT Maßnahmen: GEH I; Maßnahmen: 412
- 20,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: Form- und Verbindungsstücke für Nichttrinkwasserleitungen aus Edelstahl.*
Form- und Verbindungsstücke für Nichttrinkwasserleitungen aus Edelstahl.
Nachfolgende Form- und Verbindungsstücke beziehen sich auf alle vorgenannten Medien, Montageorte und -höhen sowie ggf. zusätzlich beschriebene Sicherungsmaßnahmen.
Behinderungen durch beengte Montage- und Platzverhältnisse sind grundsätzlich in den Einheitspreisen mit einzukalkulieren.

*Hinweis: Anforderungen an die Form- und Verbindungsstücke im Pressfittingsystem:*
Anforderungen an die Form- und Verbindungsstücke im Pressfittingsystem:
Die Form- und Verbindungsstücke müssen folgende Anforderungen erfüllen:
- unverpresst undicht gemäß DVGW-Arbeitsblatt W534
- Dichtringe erfüllen die Hygieneanforderungen des DVGW-Arbeitsblattes W270 sowie die KW-Empfehlungen des BGA
- Anlieferung und Lagerung in geschlossenen Behältnissen oder mit Verschlusskappen
- Form- und Verbindungsstücke sowie die Rohre sind vom selben Hersteller und System einzubauen. Eine Mischinstallation von verschiedenen Herstellern bzw. Systemen sind nicht zulässig

**3.2.6.1.003 Muffe Stahl niro Nichttrinkwasser Pressverbindung AD 22mm**
STLB-Bau 2025-10 042
Muffe, aus nichtrostendem Stahl, für Rohrleitung aus nichtrostendem Stahl, Werkstoff-Nr 1.4401, Legierungszuschlag mind. 2,2 Gewichts-% Molybdän, für Nichttrinkwasser, als Pressverbindung mit DVGW-Zertifizierung, mit Verpresstkennzeichnung und Prüfsicherheit, Außendurchmesser 22 mm.
Menge: 7,000 St
- 0,000, KT Maßnahmen: GEH II; Maßnahmen: 412
- 0,000, KT Maßnahmen: GEH 0; Maßnahmen: 412
- 0,000, KT Maßnahmen: GEH I; Maßnahmen: 412
- 7,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.1.004 Bogen Stahl niro Nichttrinkwasser Pressverbindung AD 22mm**
STLB-Bau 2025-10 042
Bogen, aus nichtrostendem Stahl, für Rohrleitung aus nichtrostendem Stahl, Werkstoff-Nr 1.4401, Legierungszuschlag mind. 2,2 Gewichts-% Molybdän, für Nichttrinkwasser, als Pressverbindung mit DVGW-Zertifizierung, mit Verpresstkennzeichnung und Prüfsicherheit, Außendurchmesser 22 mm.
Menge: 15,000 St
- 0,000, KT Maßnahmen: GEH II; Maßnahmen: 412
- 0,000, KT Maßnahmen: GEH 0; Maßnahmen: 412
- 0,000, KT Maßnahmen: GEH I; Maßnahmen: 412
- 15,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.1.005 Bogen Einsteckende Stahl niro Nichttrinkwasser Pressverbindung AD 22mm**
STLB-Bau 2025-10 042
Bogen, mit Einsteckende, aus nichtrostendem Stahl, für Rohrleitung aus nichtrostendem Stahl, Werkstoff-Nr 1.4401, Legierungszuschlag mind. 2,2 Gewichts-% Molybdän, für Nichttrinkwasser, als Pressverbindung mit DVGW-Zertifizierung, mit Verpresstkennzeichnung und Prüfsicherheit, Außendurchmesser 22 mm.
Menge: 3,000 St
- 0,000, KT Maßnahmen: GEH II; Maßnahmen: 412
- 0,000, KT Maßnahmen: GEH 0; Maßnahmen: 412
- 0,000, KT Maßnahmen: GEH I; Maßnahmen: 412
- 3,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.1.006 Überspringbogen Stahl niro Nichttrinkwasser Pressverbindung AD 22mm**
STLB-Bau 2025-10 042
Überspringbogen, aus nichtrostendem Stahl, für Rohrleitung aus nichtrostendem Stahl, Werkstoff-Nr 1.4401, Legierungszuschlag mind. 2,2 Gewichts-% Molybdän, für Nichttrinkwasser, als Pressverbindung mit DVGW-Zertifizierung, mit Verpresstkennzeichnung und Prüfsicherheit, Außendurchmesser 22 mm.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.1.007 T-Stück Stahl niro Nichttrinkwasser Pressverbindung AD 22mm**
STLB-Bau 2025-10 042
T-Stück, aus nichtrostendem Stahl, für Rohrleitung aus nichtrostendem Stahl, Werkstoff-Nr 1.4401, Legierungszuschlag mind. 2,2 Gewichts-% Molybdän, für Nichttrinkwasser, als Pressverbindung mit DVGW-Zertifizierung, mit Verpresstkennzeichnung und Prüfsicherheit, Außendurchmesser 22 mm.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.1.008 Reduzierstück Stahl niro Nichttrinkwasser Pressverbindung AD 22mm x 18mm**
STLB-Bau 2025-10 042
Reduzierstück, aus nichtrostendem Stahl, für Rohrleitung aus nichtrostendem Stahl, Werkstoff-Nr 1.4401, Legierungszuschlag mind. 2,2 Gewichts-% Molybdän, für Nichttrinkwasser, als Pressverbindung mit DVGW-Zertifizierung, mit Verpresstkennzeichnung und Prüfsicherheit, Außendurchmesser 22 mm, 2. Durchmesser 18 mm.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.1.009 Übergangsstück zylindr. AG Stahl niro Nichttrinkwasser Pressverbindung AD 22mm G3/4B**
STLB-Bau 2025-10 042
Übergangsstück, mit zylindrischem Außengewinde, aus nichtrostendem Stahl, für Rohrleitung aus nichtrostendem Stahl, Werkstoff-Nr 1.4401, Legierungszuschlag mind. 2,2 Gewichts-% Molybdän, für Nichttrinkwasser, als Pressverbindung, mit Verpresstkennzeichnung und Prüfsicherheit, Außendurchmesser 22 mm, Gewindeanschluss G 3/4 B.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.1.010 Übergangsstück zylindr. IG Stahl niro Nichttrinkwasser Pressverbindung AD 22mm Rp3/4**
STLB-Bau 2025-10 042
Übergangsstück, mit zylindrischem Innengewinde, aus nichtrostendem Stahl, für Rohrleitung aus nichtrostendem Stahl, Werkstoff-Nr 1.4401, Legierungszuschlag mind. 2,2 Gewichts-% Molybdän, für Nichttrinkwasser, als Pressverbindung, mit Verpresstkennzeichnung und Prüfsicherheit, Außendurchmesser 22 mm, Gewindeanschluss Rp 3/4.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.1.011 Gerade Verschraubung Stahl niro Nichttrinkwasser Pressverbindung AD 22mm**
STLB-Bau 2025-10 042
Gerade Verschraubung, aus nichtrostendem Stahl, flach dichtend, für Rohrleitung aus nichtrostendem Stahl, Werkstoff-Nr 1.4401, Legierungszuschlag mind. 2,2 Gewichts-% Molybdän, für Nichttrinkwasser, als Pressverbindung mit DVGW-Zertifizierung, mit Verpresstkennzeichnung und Prüfsicherheit, Außendurchmesser 22 mm.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.1.012 Übergangsflansch Stahl niro PN10/16 Nichttrinkwasser Pressverbindung AD 22mm**
*** Leitbeschreibung
STLB-Bau 2025-10 042
Übergangsflansch, aus nichtrostendem Stahl, PN 10/16, für Rohrleitung aus nichtrostendem Stahl, Werkstoff-Nr 1.4401, Legierungszuschlag mind. 2,2 Gewichts-% Molybdän, für Nichttrinkwasser, als Pressverbindung mit DVGW-Zertifizierung, mit Verpresstkennzeichnung und Prüfsicherheit, Außendurchmesser 22 mm.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Einschl. Dichtungen, Schrauben und Muttern aus Edelstahl, Kunststoffhülsen und Unterlegscheiben aus Kunststoff (Polyamid), zur Vermeidung des direkten Kontaktes der Schrauben mit dem Flansch. Die Schrauben sind mit Graphitpaste zu benetzen.*

###### 3.2.6.2 VE-Wasser Rohrleitungsarmaturen

*Hinweis: Nachfolgende Armaturen aus Edelstahl beziehen sich auf alle die unter Rohrleitungen genannten Medien, Montageorte und -höhen sowie ggf. zusätzlich beschriebene Sicherungsmaßnahmen.*
Nachfolgende Armaturen aus Edelstahl beziehen sich auf alle die unter Rohrleitungen genannten Medien, Montageorte und -höhen sowie ggf. zusätzlich beschriebene Sicherungsmaßnahmen.
Behinderungen durch beengte Montage- und Platzverhältnisse sind grundsätzlich in den Einheitspreisen mit einzukalkulieren.

**3.2.6.2.001 Absperrventil Stahl niro Schrägsitz Entleerungsventil Handrad PN16 DN20 Dämmschalen**
STLB-Bau 2025-10 042
Absperrventil mit Schallschutzprüfzeichen DIN EN ISO 3822-1 Klasse I, für Wasserleitung, Gehäuse und Oberteil aus nichtrostendem Stahl, Schrägsitzform DIN 3502 mit Entleerungsventil, mit EPDM-Lippendichtung und EPDM-Sitzdichtung, mit Handrad, beiderseits Pressverschraubung, Nenndruck 1,6 MPa (16 bar), DN 20, mit Dämmschalen.
Menge: 2,000 St
- 0,000, KT Maßnahmen: GEH II; Maßnahmen: 412
- 0,000, KT Maßnahmen: GEH 0; Maßnahmen: 412
- 0,000, KT Maßnahmen: GEH I; Maßnahmen: 412
- 2,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 3.2.6.3 VE-Wasser Rohrschellen und Installationsmaterial

*Hinweis: Hinweise zu Befestigungen von Leistungsanlagen in Flucht- und Rettungswegen oberhalb von klassifizierten Unterdecken (F30).*
Hinweise zu Befestigungen von Leistungsanlagen in Flucht- und Rettungswegen oberhalb von klassifizierten Unterdecken (F30).

Aus der Zulassung der klassifizierten Unterdecke geht hervor, dass im Hinblick auf den Brandschutz nachgewiesen werden muss, dass
- Befestigungen im Brandfall nicht auf die Unterdecke hinunterfallen
- sich Befestigungen oberhalb der Unterdecke im Brandfall nicht so stark
  verformen, dass die Unterdecke beeinträchtigt wird.

*Hinweis: Rohrbefestigung Wasserleitungen, Beton, mit Brandschutz (F30), mit Dehnungsaufnahme, in bekriechbaren Räumen bis 1,5m Montagehöhe*

*Hinweis: Rohrbefestigung Wasserleitungen, Beton, mit Brandschutz (F30), mit Dehnungsaufnahme, bis 3,5m Montagehöhe*

**3.2.6.3.001 Rohrschelle Stahl verz axiale Dehnungsaufnahme bis 40mm L bis 0,5m F30 DN20**
*** Leitbeschreibung
STLB-Bau 2025-10 042
Rohraufhängung als Rohrschelle, aus verzinktem Stahl, für eine axiale Dehnungsaufnahme bis 40 mm, mit schalldämmenden Einlagen, Anforderungen entsprechend DIN 4109-1, Temperaturbereich - 40 bis 110 Grad C, Länge Aufhängung bis 0,5 m, Befestigung mit Gewindestäben, mit bauaufsichtlich zugelassenen Dübeln, Feuerwiderstandsklasse F 30 DIN 4102-2, einschl. Bohrarbeiten, Befestigungsuntergrund Beton, DN 20, Arbeitshöhe des Montageortes bis 5,5 m über der Standfläche des hierfür erforderlichen Gerüstes, Gerüst wird gesondert vergütet.
Menge: 17,000 St
- 0,000, KT Maßnahmen: GEH II; Maßnahmen: 412
- 0,000, KT Maßnahmen: GEH 0; Maßnahmen: 412
- 0,000, KT Maßnahmen: GEH I; Maßnahmen: 412
- 17,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

*Hinweis*

**3.2.6.3.002 Form-Hohlprofilstahlkonstruktion Stahl verz Festpunktausführung F30**
*** Leitbeschreibung
STLB-Bau 2025-10 042
Form-/Hohlprofilstahlkonstruktion, aus verzinktem Stahl, für Festpunktausführung, schallentkoppelt gelagert, Feuerwiderstandsklasse F 30 DIN 4102-2, der rechnerische Nachweis der Tragfähigkeit ist auf Verlangen vorzulegen, Arbeitshöhe des Montageortes bis 5,5 m über der Standfläche des hierfür erforderlichen Gerüstes, Gerüst wird gesondert vergütet.
Menge: 50,000 kg
- 0,000, KT Maßnahmen: GEH II; Maßnahmen: 412
- 0,000, KT Maßnahmen: GEH 0; Maßnahmen: 412
- 0,000, KT Maßnahmen: GEH I; Maßnahmen: 412
- 50,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 F30, Metalldübel oder Setzbolzen mit Zulassung in gerissenen Beton*
F30, Metalldübel oder Setzbolzen mit Zulassung in gerissenen Beton
rechnerische Zugspannung in Stahlbauteilen max 9 N/mm², Aufhängung als Ganzes F30-geprüft, Prüfbericht ist auf Verlangen vorzulegen.

###### 3.2.6.4 VE-Wasser sonstiges

**3.2.6.4.001 Frostschutz-Begleitheizung Wasser Leistung vermindernd Stahl niro AD 22mm**
STLB-Bau 2025-10 042
Frostschutz-Begleitheizung für Rohrleitungen von Ver- und Entsorgungssystemen, mit korrosionsschützendem Außenmantel, für Wasser, Nennhaltetemperatur 5 Grad C, Heizleitung mit sich deutlich vermindernder Leistung bei steigender Temperatur, mit Schutzgeflecht, mit VDE-Registrierung, Rohrleitung aus nichtrostendem Stahl, Außendurchmesser 22 mm, Befestigung mit Kabelbindern alle 30 cm, abgerechnet wird die zu beheizende Rohrleitungslänge.
Menge: 8,000 m
- 0,000, KT Maßnahmen: GEH II; Maßnahmen: 412
- 0,000, KT Maßnahmen: GEH 0; Maßnahmen: 412
- 0,000, KT Maßnahmen: GEH I; Maßnahmen: 412
- 8,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.4.002 Elektr.Steuerung Kunststoff**
STLB-Bau 2025-10 042
Elektrische Steuerung mit Temperatur- und Feuchtigkeits-Messelement, Gehäuse aus Kunststoff, mit innenliegender Sollwerteinstellung, einschl. Kabeleinführung.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.4.003 Aufkleber-Elektr.Begleitheizung**
STLB-Bau 2025-10 042
Aufkleber-Elektrische Begleitheizung.
Menge: 5,000 St
- 0,000, KT Maßnahmen: GEH II; Maßnahmen: 412
- 0,000, KT Maßnahmen: GEH 0; Maßnahmen: 412
- 0,000, KT Maßnahmen: GEH I; Maßnahmen: 412
- 5,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.4.004 Heizltgsanschluss**
STLB-Bau 2025-10 042
Heizleitungsanschluss, mit Verteiler aus Kunststoff, Schutzart IP 54 DIN EN 60529 (VDE 0470-1), Aufputz mit Anschlussklemmen und Kabeldurchführung, mit werkseitig konfektionierter Anschluss-/Endabschlussgarnitur, einschl. Befestigungsmittel für Montage an Rohrleitungen.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.4.005 Heizltgsverbindung**
STLB-Bau 2025-10 042
Heizleitungsverbindung, mit Verteiler aus Kunststoff, Schutzart IP 54 DIN EN 60529 (VDE 0470-1), Aufputz mit Anschlussklemmen und Kabeldurchführung, mit 2 Anschlussgarnituren, einschl. Befestigungsmittel für Montage an Rohrleitungen.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.4.006 Kabeleinführung Blechmantel**
STLB-Bau 2025-10 042
Kabeleinführung für Blechmantel.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.4.007 Umgebungsthermostat Kunststoff**
STLB-Bau 2025-10 042
Umgebungsthermostat, Gehäuse aus Kunststoff, mit innenliegender Sollwerteinstellung, einschl. Kabeleinführung.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

**3.2.6.4.008 Rohranlegethermostat Kunststoff**
STLB-Bau 2025-10 042
Rohranlegethermostat, Gehäuse aus Kunststoff, mit innenliegender Sollwerteinstellung, einschl. Kabeleinführung.
Menge: 1,000 St
- 0,000, KT Maßnahmen: GEH II; Maßnahmen: 412
- 0,000, KT Maßnahmen: GEH 0; Maßnahmen: 412
- 0,000, KT Maßnahmen: GEH I; Maßnahmen: 412
- 1,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

###### 3.2.6.5 VE-Wasser Schallschutz- / Brandschutzdurchführungen

*Hinweis: Nachfolgende Schalldämmung beziehen sich auf alle die unter Rohrleitungen genannten Medien, Montageorte und -höhen sowie ggf. zusätzlich beschriebene Sicherungsmaßnahmen.*
Nachfolgende Schalldämmung beziehen sich auf alle die unter Rohrleitungen genannten Medien, Montageorte und -höhen sowie ggf. zusätzlich beschriebene Sicherungsmaßnahmen.
Behinderungen durch beengte Montage- und Platzverhältnisse sind grundsätzlich in den Einheitspreisen mit einzukalkulieren.

**3.2.6.5.001 Schalldämmung Rohr Mineralwolle Schale DN20**
STLB-Bau 2025-10 047
Schalldämmung an Rohrleitung, aus Mineralwolle, als Schale, Baustoffklasse DIN 4102-1 A2 (nichtbrennbar), für Rohrleitungs-Einzellängen bis 0,3 m, DN 20.
Menge: 7,000 St
- 0,000, KT Maßnahmen: GEH II; Maßnahmen: 412
- 0,000, KT Maßnahmen: GEH 0; Maßnahmen: 412
- 0,000, KT Maßnahmen: GEH I; Maßnahmen: 412
- 7,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412

*Hinweis: BS mit ABP/ABZ - Kernbohrung, massive Wände 200mm (F90), bis 5,5m Montagehöhe*

**3.2.6.5.002 Brandschutzabschottung Rohr Stahl niro R90 DN20 Gebäude Wand D 200mm Durchm. 50-100mm**
*** Leitbeschreibung
STLB-Bau 2025-10 047
Brandschutzabschottung von Rohrleitung aus nichtrostendem Stahl, mit allgemeinem bauaufsichtlichen Prüfzeugnis/allgemeiner bauaufsichtlicher Zulassung, Feuerwiderstandsklasse R 90 DIN 4102-11,
Rohrleitung nicht gedämmt, DN 20, Verlegung im Gebäude, Arbeitshöhe des Montageortes bis 5,5 m über der Standfläche des hierfür erforderlichen Gerüstes, Gerüst wird gesondert vergütet, Wand aus Beton, Dicke 200 mm, runder Durchbruch ohne Hüllrohr, Durchmesser über 50 bis 100 mm, freier Ringspalt im Durchbruch bis 15 mm, Spalt füllen mit Brandschutzmörtel.
Menge: 3,000 St
- 0,000, KT Maßnahmen: GEH II; Maßnahmen: 412
- 0,000, KT Maßnahmen: GEH 0; Maßnahmen: 412
- 0,000, KT Maßnahmen: GEH I; Maßnahmen: 412
- 3,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung (siehe auch separate Position Brandschutzdokumentation).

*Hinweis: BS mit ABP/ABZ - Rund, Trockenbauwände 150mm (F90), bis 3,5m Montagehöhe*

**3.2.6.5.003 Brandschutzabschottung Rohr Stahl niro R90 DN20 Gebäude Wand D 150mm Durchm. 50-100mm**
*** Leitbeschreibung
STLB-Bau 2025-10 047
Brandschutzabschottung von Rohrleitung aus nichtrostendem Stahl, mit allgemeinem bauaufsichtlichen Prüfzeugnis/allgemeiner bauaufsichtlicher Zulassung, Feuerwiderstandsklasse R 90 DIN 4102-11,
Rohrleitung nicht gedämmt, DN 20, Verlegung im Gebäude, Arbeitshöhe des Montageortes bis 3,5 m über der Standfläche des hierfür erforderlichen Gerüstes, Wand als Trennwand in Ständerbauart, Dicke 150 mm, runder Durchbruch ohne Hüllrohr, Durchmesser über 50 bis 100 mm, freier Ringspalt im Durchbruch bis 15 mm, Spalt füllen mit Gips.
Menge: 3,000 St
- 0,000, KT Maßnahmen: GEH II; Maßnahmen: 412
- 0,000, KT Maßnahmen: GEH 0; Maßnahmen: 412
- 0,000, KT Maßnahmen: GEH I; Maßnahmen: 412
- 3,000, KT Maßnahmen: Anbau MRT; Maßnahmen: 412
- 0,000, KT Maßnahmen: Umbau Verwaltungsgebäude; Maßnahmen: 412
- 0,000, KT Maßnahmen: vorb. Maßn. KRH; Maßnahmen: 412
- 0,000, KT Maßnahmen: vorb. Maßn. Region Hannover; Maßnahmen: 412
- 0,000, KT Maßnahmen: öffentliche Erschließung; Maßnahmen: 412
- 0,000, KT Maßnahmen: Zusatzausstattung Küche; Maßnahmen: 412
- 0,000, KT Maßnahmen: Integration FTS in GEH II; Maßnahmen: 412
*Unterbeschreibung 1 Mit Kennzeichnungsschild aus Kunststoff, B/H 13x10cm,*
Mit Kennzeichnungsschild aus Kunststoff, B/H 13x10cm,
Befestigung durch Kleben, Untergrund Beton/Trockenbau,
mit Angaben zu Systembezeichnung, Zulassungs-/Prüfzeugnis-Nummer,
Errichterfirma, Erstelldatum, fortlaufende Nummerierung(siehe auch separate Position Brandschutzdokumentation).

### 4 sonstiges für Gas-, Wasser- und Entwässerungsanlagen innerhalb von Gebäuden

#### 4.1 KG 419 Demontagearbeiten

##### 4.1.1 Rückbau von Sanitären Anlagen

*Hinweis: Hinweise zu den Demontagearbeiten Sanitär*
Die demontierten Anlageteile können kurzfristig vor dem Gebäude zwischengelagert werden. Sie müssen jedoch zeitnah abtransportiert werden.
Die angebotene Leistung beinhaltet die folgenden Arbeiten:

- Entleeren der Anlage
- Abklemmen und Entfernen der nicht mehr benötigten elektrischen Leitungen einschließlich Beschriften der verbliebenen notwendigen Leitungen
- Anfallendes Trenn- und Dichtungsmaterial
- Beistellen aller Werkzeuge
- sämtliche Entsorgungskosten

Anmerkungen:
- Das demontierte, nicht mehr verwendete Material geht in das Eigentum des Auftragnehmers über.
- Sämtliche Befestigungen sind sauber zu entfernen!
- Der Transportweg ist dauerhaft während der Demontage- und Montagearbeiten gegen Beschädigungen zu schützen.

Hinweis:
Für die Entsorgung des nicht mehr verwendeten Materials ist ein Entsorgungsnachweis eines zugelassenen Entsorgungsfachbetriebs vorzulegen.

###### 4.1.1.1 Abdecken, Schützen, Staubwand

**4.1.1.1.001 Abdecken der Transportwege**
Sämtliche Transportwege sind durch vollflächiges Abdecken mit geeigneten Mitteln, z.B. Verlegeplatten auf Malervlies, dauerhaft, für die gesamte Dauer der Montage- / Demontagearbeiten zu schützen. Abdeckmaterial inklusive lückenlosem Verlegen und nach der Baumaßnahme entsorgen.

Hinweis:
Die Böden in den Räumen und Fluren sollen in der vorgefundenen Qualität erhalten bleiben und sind vor Beschädigungen zu schützen.
Unter der beschriebenen Leistung fallen nicht zeitweise Abdeckungen von angrenzenden Bauteilen als Nebenleistung nach VOB/C.
Menge: 30,000 m2
- 0,000, KT Maßnahmen: GEH II; Maßnahmen: 212
- 0,000, KT Maßnahmen: GEH 0; Maßnahmen: 212
- 30,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.1.002 Staubwand**
Herstellen einer Staubwand aus Lattenunterkonstruktion boden- / deckenbündig mit PE-Folien-Bespannung, staubdicht, sämtliche Fugen und Stöße verklebt.

Wandlänge:  ca. 10 m
Wandhöhe:  ca. 4,5 m

Kalkulationshinweis:
Die Staubwand von Demontagebeginn bis Inbetriebnahme der Anlage vorzuhalten, in der Zwischenzeit sind auch Fremdgewerke vor Ort.
Menge: 45,000 m2
- 0,000, KT Maßnahmen: GEH II; Maßnahmen: 212
- 0,000, KT Maßnahmen: GEH 0; Maßnahmen: 212
- 45,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.1.003 Schlupftüre für Staubwand**
Schlupftüre als Folientüre mit Reißverschluss für vor genannte Staubwand.
Menge: 1,000 St
- 0,000, KT Maßnahmen: GEH II; Maßnahmen: 212
- 0,000, KT Maßnahmen: GEH 0; Maßnahmen: 212
- 1,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

###### 4.1.1.2 Vorabmaßnahmen

**4.1.1.2.001 Entleeren Trinkwasserrohrnetz**
Stilllegen und Entleeren des Trinkwasserrohrnetzes ab den Absperreinrichtungen des bestehenden Trinkwasserhausanschlusses
Wasserinhalt der Anlage ca. 750 Liter
Das in den Installationen enthaltene Wasser ist fachgerecht abzuleiten.

Kalkulationshinweis:
Die Arbeiten sind als Vorabmaßnahme vor Beginn der eigentlichen Arbeiten, einschließlich separater An- und Abfahrt, einschließlich aller Nebenarbeiten zu kalkulieren.
Menge: 1,000 St
- 0,000, KT Maßnahmen: GEH II; Maßnahmen: 212
- 0,000, KT Maßnahmen: GEH 0; Maßnahmen: 212
- 1,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.2.002 Trennen, Verschließen und Schützen, Stahl verzinkt bis DN 25**
Trennen, Verschließen und Schützen der Leitungsanschlüsse zu den definierten Schnittstellen der Sanierungsmaßnahme zum Bestand, für die spätere Wiederverwendung bzw. Neuanschluss.
Einschließlich aller Nebenarbeiten, sowie Trenn-, Schweiß- und Dichtungsmaterialien sowie Stopfen, Kappen oder Blindflanschen etc.
Rohrleitungsmaterial:  Stahl verinkt
Dimension:  bis DN 25
Menge: 1,000 St
- 0,000, KT Maßnahmen: GEH II; Maßnahmen: 212
- 0,000, KT Maßnahmen: GEH 0; Maßnahmen: 212
- 1,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.2.003 Trennen bis DN 50**
Leistung wie zuletzt in vollem Wortlaut beschrieben, jedoch Trennen, Verschließen und Schützen
Dimension:  bis DN 50
Menge: 1,000 St
- 0,000, KT Maßnahmen: GEH II; Maßnahmen: 212
- 0,000, KT Maßnahmen: GEH 0; Maßnahmen: 212
- 1,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.2.004 Trennen, Verschließen und Schützen, Edelstahl bis DN 25**
Trennen, Verschließen und Schützen der Leitungsanschlüsse zu den definierten Schnittstellen der Sanierungsmaßnahme zum Bestand, für die spätere Wiederverwendung bzw. Neuanschluss.
Einschließlich aller Nebenarbeiten, sowie Trenn-, Schweiß- und Dichtungsmaterialien sowie Stopfen, Kappen etc.
Rohrleitungsmaterial:  Edelstahl, gepresst
Dimension:  bis DN 25
Menge: 1,000 St
- 0,000, KT Maßnahmen: GEH II; Maßnahmen: 212
- 0,000, KT Maßnahmen: GEH 0; Maßnahmen: 212
- 1,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.2.005 Trennen bis DN 50**
Leistung wie zuletzt in vollem Wortlaut beschrieben, jedoch Trennen, Verschließen und Schützen
Dimension:  bis DN 50
Menge: 1,000 St
- 0,000, KT Maßnahmen: GEH II; Maßnahmen: 212
- 0,000, KT Maßnahmen: GEH 0; Maßnahmen: 212
- 1,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

###### 4.1.1.3 Demontagen

**4.1.1.3.001 Demontage Gewindearmaturen DN 10 bis DN 25**
Demontieren, Trennen und Sortieren nach Werkstoffen, sowie aus dem Gebäude Transportieren einschließlich Auf- und Abladen und entsprechend den gültigen Vorschriften fach- und umweltgerecht Entsorgen von

Rohrleitungsarmaturen aus Messing und Rotguss

wie Absperrventile, Regelklappen, Auslaufhahnen, etc. einschließlich Demontieren von zugehörigen Verschraubungen, Stütz- und Befestigungskonstruktionen.
Dimension:  DN 10 bis 25
Menge: 4,000 St
- 0,000, KT Maßnahmen: GEH II; Maßnahmen: 212
- 0,000, KT Maßnahmen: GEH 0; Maßnahmen: 212
- 4,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.3.002 Demontage Gewindearmatur DN 32 bis DN 50**
Leistung wie zuletzt im vollen Wortlaut beschrieben, jedoch
Demontage Gewindearmatur
Dimension:  DN 32 bis DN 50
Menge: 8,000 St
- 0,000, KT Maßnahmen: GEH II; Maßnahmen: 212
- 0,000, KT Maßnahmen: GEH 0; Maßnahmen: 212
- 8,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.3.003 Kleinarmaturen bis DN 20**
Leistung wie zuletzt in vollem Wortlaut beschrieben, jedoch
Kleinarmaturen wie Thermometer, Manometer, Entleerungshahnen, etc. einschließlich Tauchhülsen, Muffen, Verschraubungen etc.
Dimension:  bis DN 20
Menge: 7,000 St
- 0,000, KT Maßnahmen: GEH II; Maßnahmen: 212
- 0,000, KT Maßnahmen: GEH 0; Maßnahmen: 212
- 7,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.3.004 Demontage Stahlgewinderohr DN 15 bis DN 25 blank**
Demontieren, Trennen und Sortieren nach Werkstoffen, sowie aus dem Gebäude Transportieren einschließlich Auf- und Abladen und entsprechend den gültigen Vorschriften fach- und umweltgerecht Entsorgen von

Stahlgewinderohr verzinkt

einschließlich Form- und Verbindungsstücke sowie Befestigungen mit demontieren von Konsolen, Halterungen und Auflagekonstruktionen, im Gebäude.
Ausführung:  blank, ohne Wärmedämmung
Dimension:  DN 15 bis 25
Menge: 4,000 m
- 0,000, KT Maßnahmen: GEH II; Maßnahmen: 212
- 0,000, KT Maßnahmen: GEH 0; Maßnahmen: 212
- 4,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.3.005 DN 32 bis DN 50**
Leistung wie zuletzt im vollen Wortlaut beschrieben, jedoch
Dimension:  DN 32 bis DN 50
Menge: 6,000 m
- 0,000, KT Maßnahmen: GEH II; Maßnahmen: 212
- 0,000, KT Maßnahmen: GEH 0; Maßnahmen: 212
- 6,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.3.006 Demontage Stahlgewinderohr DN 15 bis DN 25 WD**
Demontieren, Trennen und Sortieren nach Werkstoffen, sowie aus dem Gebäude Transportieren einschließlich Auf- und Abladen und entsprechend den gültigen Vorschriften fach- und umweltgerecht Entsorgen von

Stahlgewinderohr verzinkt

einschließlich Form- und Verbindungsstücke sowie Befestigungen mit demontieren von Konsolen, Halterungen und Auflagekonstruktionen, im Gebäude.
Ausführung:  Wärmedämmung aus Mineralwolle
Dimension:  DN 15 bis 25
Menge: 15,000 m
- 0,000, KT Maßnahmen: GEH II; Maßnahmen: 212
- 0,000, KT Maßnahmen: GEH 0; Maßnahmen: 212
- 15,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.3.007 DN 32 bis DN 50**
Leistung wie zuletzt im vollen Wortlaut beschrieben, jedoch
Dimension:  DN 32 bis DN 50
Menge: 26,000 m
- 0,000, KT Maßnahmen: GEH II; Maßnahmen: 212
- 0,000, KT Maßnahmen: GEH 0; Maßnahmen: 212
- 26,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.3.008 Demontieren Waschtisch**
Demontieren, Trennen und Sortieren nach Werkstoffen sowie aus dem Gebäude Transportieren, einschließlich Auf- und Abladen, und entsprechend den Vorschriften Entsorgen von

Waschtischanlagen aus Sanitärporzellan

Breite bis 600 mm komplett, einschließlich Demontieren der Konsolen, Halter, Armaturen, Verschraubungen, Anschlussleitungen und Anbauten und Accessoires, Spiegel, Ablagen etc.

Hinweis:
Sämtliche Anschluss-Rohrleitungen sind zum späteren sauberen Überputzen mindestens 3 cm im bestehenden Mauerwerk abzutrennen. Bei den Trennarbeiten sind Boden und Wände an den Demontageorten vor Beschädigungen und Brand zu schützen.
Menge: 2,000 St
- 0,000, KT Maßnahmen: GEH II; Maßnahmen: 212
- 0,000, KT Maßnahmen: GEH 0; Maßnahmen: 212
- 2,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.3.009 Demontieren WC-Anlage**
Leistung wie zuletzt in vollem Wortlaut beschrieben, jedoch
WC-Anlage
einschließlich Demontieren der Konsolen, Halter, Armaturen, Verschraubungen, Anschlussleitungen und Anbauten, Spülkasten / Spülarmaturen, sowie Accessoires.
Menge: 2,000 St
- 0,000, KT Maßnahmen: GEH II; Maßnahmen: 212
- 0,000, KT Maßnahmen: GEH 0; Maßnahmen: 212
- 2,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.3.010 Demontage Schmutzwasserleitungen Guss bis DN 100**
Demontieren, Trennen und Sortieren nach Werkstoffen, sowie aus dem Gebäude Transportieren einschließlich Auf- und Abladen und entsprechend den gültigen Vorschriften fach- und umweltgerecht Entsorgen von

Schmutzwasserleitungen aus Gusseisen,

sichtbar auf Putz verlegt, bzw. noch sichtbar, teilweise eingeputzt, einschließlich Demontieren von Konsolen, Halterungen und Auflagekonstruktionen
Rohrdimension:  DN 50 - DN 100
Menge: 8,000 m
- 0,000, KT Maßnahmen: GEH II; Maßnahmen: 212
- 0,000, KT Maßnahmen: GEH 0; Maßnahmen: 212
- 8,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

**4.1.1.3.011 DN 125 bis DN 150**
Leistung wie zuletzt im vollen Wortlaut beschrieben, jedoch
Dimension:  DN 125 bis DN 150
Menge: 2,000 m
- 0,000, KT Maßnahmen: GEH II; Maßnahmen: 212
- 0,000, KT Maßnahmen: GEH 0; Maßnahmen: 212
- 2,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

###### 4.1.1.4 Sonstiges

**4.1.1.4.001 Freilegen von Leitungen**
Freistemmen von unter Putz bzw. im Installationsschacht verlegten Leitungen, bestehend aus folgenden Leistungen:
- Öffnen des Schachtes (Mauerwerk) bzw. Freistemmen der überputzten Leitungen
- Schuttentsorgung

Einschließlich komplettem Werkzeugeinsatz und sämtlichen Trennmitteln sowie PSA. Die hauptsächlichen Arbeiten haben durch Schneidwerkzeuge zur Schonung des Bestandsmauerwerks zu erfolgen, der Einsatz von Abbruchhammer ist zu vermeiden.

Schlitzbreite bis 25 cm,
Abrechnung nach Metern der freigelegten Leitung
Menge: 6,000 m
- 0,000, KT Maßnahmen: GEH II; Maßnahmen: 212
- 0,000, KT Maßnahmen: GEH 0; Maßnahmen: 212
- 6,000, KT Maßnahmen: GEH I; Maßnahmen: 212
- 0,000, KT Maßnahmen: Anbau MRT; Maßnahmen: 212
- 0,000, KT Maßnahmen: Umbau Verwaltungsgebäude; Maßnahmen: 212
- 0,000, KT Maßnahmen: vorb. Maßn. KRH; Maßnahmen: 212
- 0,000, KT Maßnahmen: vorb. Maßn. Region Hannover; Maßnahmen: 212
- 0,000, KT Maßnahmen: öffentliche Erschließung; Maßnahmen: 212
- 0,000, KT Maßnahmen: Zusatzausstattung Küche; Maßnahmen: 212
- 0,000, KT Maßnahmen: Integration FTS in GEH II; Maßnahmen: 212

#### 4.2 KG 419 allgemeine Positionen für Bauablauf

##### 4.2.1 sonstiges

###### 4.2.1.1 Allgemeines / Bauablauf

**4.2.1.1.001 Baustelleneinrichtung**
Baustelleneinrichtung einschließlich der Kosten, die entstehen für Baustelleneinrichtung, Vorhaltung und Räumung, die im Zusammenhang mit der Montage auf der Baustelle entstehen, wie:
- Vorhalten, Auf- und Abbau von Tagesunterkünften
- Vorhalten, Auf- und Abbau von Lagern
- Vorhalten, Auf- und Abbau von Hebezeugen und Kleinwerkzeugen
- An- und Abreise von Monteuren

Hinweis:
Die Lagerbereiche und Räume für Wagen, Container, Material und Maschinen etc. sind zwingend mit der Bauleitung vor Ort abzusprechen.
Für die Kalkulation dieser Position sind die Angaben in den Vorbemerkungen, der Allgemeinen Baubeschreibung und der Technischen Baubeschreibung zwingend zu berücksichtigen.
Menge: 1,000 psch
- 1,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.1.002 Räumen, Wiedereinrichten auf Weisung**
Räumen während der Ausführungszeit, Vorhalten und Wiedereinrichten der Baustelleneinrichtung nach längeren Montageunterbrechungen, die der Auftragnehmer nicht zu vertreten hat.

Hinweis:
Die Abrechnung erfolgt nur, wenn das zeitweise Räumen der Baustelle vom Auftraggeber oder dessen Vertreter angeordnet wurde.
Menge: 1,000 St
- 1,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.1.003 Aufbauen fahrbares Gerüst Stahlrohr 2kN/m2 L 2,5 m B 2 m Abst. 2m 2Lagen H 4m**
STLB-Bau 2025-10 001
Aufbauen fahrbares Gerüst,
Stahlrohrkupplungsgerüst DIN 4420-3, Lastklasse 3 (2 kN/m2), mit gummierten Fahrrollen,
Länge Gerüst/-bauteil '2,5' m,

Breite Gerüst/-bauteil '2' m, Höhenabstand der Gerüstlagen 2 m, 2 genutzte Gerüstlagen, Höhe der obersten Gerüstlage 4 m,

Höhenunterschied von Baugrund zur Standfläche des Gerüsts in m '0,0m
Vorhaltung für die gesamte Dauer der Installationsarbeiten'
im Gebäude, Gerüstlagen mit allseitigem Seitenschutz.
Menge: 4,000 St
- 4,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.1.004 Abbauen fahrbares Gerüst Stahlrohr 2kN/m2 L 2,5 m B 2 m Abst. 2m 2Lagen H 4m**
STLB-Bau 2025-10 001
Abbauen fahrbares Gerüst,
Stahlrohrkupplungsgerüst DIN 4420-3, Lastklasse 3 (2 kN/m2), mit gummierten Fahrrollen,
Länge Gerüst/-bauteil '2,5' m,

Breite Gerüst/-bauteil '2' m, Höhenabstand der Gerüstlagen 2 m, 2 genutzte Gerüstlagen, Höhe der obersten Gerüstlage 4 m,

Höhenunterschied von Baugrund zur Standfläche des Gerüsts in m '0,0m
Vorhaltung für die gesamte Dauer der Installationsarbeiten'
im Gebäude, Gerüstlagen mit allseitigem Seitenschutz.
Menge: 4,000 St
- 4,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.1.005 Aufbauen fahrbares Gerüst Stahlrohr 2kN/m2 L 2,5 m B 2 m Abst. 2m 2Lagen H 4m**
STLB-Bau 2025-10 001
Aufbauen fahrbares Gerüst,
Stahlrohrkupplungsgerüst DIN 4420-3, Lastklasse 3 (2 kN/m2), mit gummierten Fahrrollen,
Länge Gerüst/-bauteil '2,5' m,

Breite Gerüst/-bauteil '2' m, Höhenabstand der Gerüstlagen 2 m, 2 genutzte Gerüstlagen, Höhe der obersten Gerüstlage 4 m,

Höhenunterschied von Baugrund zur Standfläche des Gerüsts in m 'bis 12 m (OG2)
Vorhaltung für die gesamte Dauer der Installationsarbeiten'
im Gebäude, Gerüstlagen mit allseitigem Seitenschutz.
Menge: 4,000 St
- 4,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.1.006 Abbauen fahrbares Gerüst Stahlrohr 2kN/m2 L 2,5 m B 2 m Abst. 2m 2Lagen H 4m**
STLB-Bau 2025-10 001
Abbauen fahrbares Gerüst,
Stahlrohrkupplungsgerüst DIN 4420-3, Lastklasse 3 (2 kN/m2), mit gummierten Fahrrollen,
Länge Gerüst/-bauteil '2,5' m,

Breite Gerüst/-bauteil '2' m, Höhenabstand der Gerüstlagen 2 m, 2 genutzte Gerüstlagen, Höhe der obersten Gerüstlage 4 m,

Höhenunterschied von Baugrund zur Standfläche des Gerüsts in m 'bis 12 m (OG2)
Vorhaltung für die gesamte Dauer der Installationsarbeiten'
im Gebäude, Gerüstlagen mit allseitigem Seitenschutz.
Menge: 4,000 St
- 4,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.1.007 Aufbauen fahrbares Gerüst Stahlrohr 2kN/m2 L 2,5 m B 2 m Abst. 2m 2Lagen H 4m**
STLB-Bau 2025-10 001
Aufbauen fahrbares Gerüst,
Stahlrohrkupplungsgerüst DIN 4420-3, Lastklasse 3 (2 kN/m2), mit gummierten Fahrrollen,
Länge Gerüst/-bauteil '2,5' m,

Breite Gerüst/-bauteil '2' m, Höhenabstand der Gerüstlagen 2 m, 2 genutzte Gerüstlagen, Höhe der obersten Gerüstlage 4 m,

Höhenunterschied von Baugrund zur Standfläche des Gerüsts in m 'bis 24 m (OG4)
Vorhaltung für die gesamte Dauer der Installationsarbeiten'
im Gebäude, Gerüstlagen mit allseitigem Seitenschutz.
Menge: 4,000 St
- 4,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.1.008 Abbauen fahrbares Gerüst Stahlrohr 2kN/m2 L 2,5 m B 2 m Abst. 2m 2Lagen H 4m**
STLB-Bau 2025-10 001
Abbauen fahrbares Gerüst,
Stahlrohrkupplungsgerüst DIN 4420-3, Lastklasse 3 (2 kN/m2), mit gummierten Fahrrollen,
Länge Gerüst/-bauteil '2,5' m,

Breite Gerüst/-bauteil '2' m, Höhenabstand der Gerüstlagen 2 m, 2 genutzte Gerüstlagen, Höhe der obersten Gerüstlage 4 m,

Höhenunterschied von Baugrund zur Standfläche des Gerüsts in m 'bis 24 m (OG4)
Vorhaltung für die gesamte Dauer der Installationsarbeiten'
im Gebäude, Gerüstlagen mit allseitigem Seitenschutz.
Menge: 4,000 St
- 4,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.1.009 An- und Ablieferung Montagesteiger**
Montagesteiger selbstfahrend, für Montagearbeiten in einer
Höhe von bis zu 7,0 m.
Der Steiger muss betriebssicher sein und den gültigen Unfallverhütungsvorschriften und den Vorschriften der Berufsgenossenschaft entsprechen.

Einzukalkulieren sind sämtliche Betriebs- und Mietkosten einschließlich An- und Ablieferung für die gesamte kalkulierte Dauer der Montagearbeiten.
Der Steigereinsatz ist mit dem AG bzw. dessen Vertreter abzustimmen.

Einsatzzeiten werden in separater Position vergütet.
Menge: 1,000 psch
- 1,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.1.010 Einsatz Montagesteiger**
Einsatzzeit für vor beschriebenen Montagesteiger einschließlich Vorhalten, Wartung, Pflege und Versorgung mit Betriebsstoffen.

Hinweis:
Steigereinsatz und Montageabfolge sind so abzustimmen, dass die Nutzungszeit des Gerätes optimiert ist und die Vorhaltezeiten minimiert sind.
Die Abrechnung erfolgt auf gesonderten Nachweis.

Nicht vergütet werden:
- Weiterverleih der Einrichtung an Fremdgewerke (liegt im Ermessen und der Verantwortung des AN)
- Stillstandszeiten die der AN zu vertreten hat
- Reparaturen des Gerätes
Menge: 10,000 d
- 10,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.1.011 Mehrkosten Montagesteiger teilbefestigter Untergrund**
Mehrkosten für vor genannten Montagesteiger, für robuste Ausführung für nur teilbefestigten Untergrund (Schotterschicht).
Menge: 10,000 d
- 10,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

###### 4.2.1.2 Einbringen von Großkomponenten

**4.2.1.2.001 Mobilkraneinsatz**
Einbringen von Großkomponenten mittels Mobilkran / Autokran.
Die Aggregate müssen auf das Gebäudedach gehoben werden, für den Kraneinsatz gelten folgende Punkte:
Aufstellfläche:  teilbefestigter Untergrund, Schotter
Hubhöhe:  21 m
Ausladung:  18 m
größtes Einzelgewicht (Masse):  bis. 2100 kg (je Hub)

Es liegt in der Verantwortung des Auftragnehmers die Komponenten, die auf dem Dach platziert werden müssen so zu koordinieren, dass diese gemeinsam bei einem Kraneinsatz gehoben werden können.

Abrechnungshinweis:
Die Abrechnung des Kraneinsatzes erfolgt pro Hub, die An- und Abfahrt sowie das Aufstellen wird gesondert vergütet, siehe nachfolgende Position.
Menge: 3,000 St
- 3,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.2.002 Mobilkran An- / Abfahrt**
An- / Abfahrt für Mobilkran / Autokran für vor beschriebenen Einsatzzweck vor Ort, einschließlich Abpratzen und Aufstellen vor Ort, einschließlich lastverteilenden Unterlagen für vor beschriebenen Untergrund, einschließlich Einsatz und Vorhalten von geeignetem Hebezeug.
Menge: 1,000 psch
- 1,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

###### 4.2.1.3 Kernbohrungen und Durchbrüche

*Hinweis: Hinweis Durchbruchs- und Schlitzarbeiten*
Hinweis Durchbruchs- und Schlitzarbeiten
Sämtliche Stemm-, Durchbruch- und Schlitzarbeiten sind auf ein Minimum zu beschränken und unbedingt mit der Fachbauleitung und dem Bauherren abzustimmen.
Die einschlägigen Normen und Vorschriften für das Durchführen von Schlitz- und Durchbruchsarbeiten sind einzuhalten. Es ist sicherzustellen, dass durch die Arbeiten keine Bestands- / Fremdinstallationen beschädigt werden.
Offene Boden- und Deckendurchbrüche sind unmittelbar geeignet abzudecken. Anfallender Schutt ist zu beseitigen, der Arbeitsbereich ist besenrein zu hinterlassen.

**4.2.1.3.001 Wandschlitze bis 15 x 20 cm in Mauerwerk**
Anzeichnen und Herstellen von Installationswandschlitzen in Mauerwerk, einschließlich Nutzungskosten aller dafür erforderlichen Geräte und PSA, einschließlich Schuttentsorgung.
Abmessungen bis 15 x 20 cm
Menge: 25,000 m
- 25,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.3.002 Wanddurchbrüche bis 30 x 20 cm in Mauerwerk**
Anzeichnen und Herstellen von Wanddurchbrüche bis 30 x 20 cm
in Ziegel- / Bruchsteinmauerwerk herstellen,
einschl. Nutzungskosten aller dafür erforderlichen Geräte, PSA und Schuttentsorgung.
Abmessungen bis 30 x 20 cm
Wandstärke bis 35 cm
Menge: 15,000 St
- 15,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.3.003 Erstellen von Durchbrüchen Trockenbau rund**
*** Bezugsbeschreibung
Anzeichnen und Erstellen von Durchbrüchen durch Trockenbauwand bis 20 cm Wanddicke, beidseitig doppelt beplankt, mit schalldämmender Innenauskleidung (Mineralwolle).
Sauber, lotrecht und staubfrei herstellen durch Schneiden oder Sägen.
Einschließlich Abstimmung der genauen Lage mit der Fachbauleitung vor Ort.
Durchmesser: bis 315 mm +- 20 mm
Menge: 2562,000 St
- 2562,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.3.004 Durchbruch Trockenbau eckig**
*** wie Position 4.2.1.3.003
Abmessungen rechteckig
Kantenlänge bis 500 mm
Menge: 110,000 St
- 110,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.3.005 Bohrungen Beton bis 36 mm**
Anzeichnen und Erstellen von Bohrungen durch Betonwände oder Decken (bewehrt) staubfrei herstellen, bis zu einer Höhe von 3,5 m über Gelände oder Fußboden.
Bohrdurchmesser:  bis 36 mm
Länge bis:  0,3 m
Abrechnung erfolgt nach Stück
Menge: 56,000 St
- 56,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.3.006 Stückzuschlag für Kernbohrungen**
Stückzuschlag für folgende Leistungen:
- Anzeichnen der Kernbohrung vor Ort
- Auf- und Abbau des Diamantkernbohrgerätes einschließlich Herstellen der Elektro- und Wasseranschlüsse für waagrechte und senkrechte Bauteile.
- Auffangen des Spülwassers und der Bohrkerne
- Absaugen des Oberflächen-Spülwassers
- Spritzwasserschutz mit allen erforderlichen Reinigungsarbeiten
- Umsetzen von Leitern / Arbeitsbühnen etc.
- Entsorgen der Bohrkerne nach deren Abrechnung.

Verschleißanteil für z.B. Bohrkrone und Gerät sind mit einzukalkulieren. Die Abrechnung erfolgt nach Stück Kernbohrung. Die Bohrkerne haben bis zur Abrechnung auf der Baustelle zu verbleiben.
Bohrung auch als Einzelbohrung nach Erfordernissen des Bauablaufs, auch für Fremdgewerke.
Menge: 95,000 St
- 95,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.3.007 Kernbohrungen Beton 62mm**
*** Bezugsbeschreibung
Erstellen von Kernbohrungen durch Betonwände oder Decken (normal bewehrt) staubfrei herstellen.

Bohrdurchmesser: bis 62 mm
Abrechnung erfolgt nach Bohrlänge in cm
Menge: 550,000 cm
- 550,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.3.008 KB 102 mm**
*** wie Position 4.2.1.3.007
Leistung wie zuletzt in vollem Wortlaut beschrieben,
jedoch Durchmesser bis 102 mm.
Menge: 1200,000 cm
- 1200,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.3.009 KB 152 mm**
*** wie Position 4.2.1.3.007
Leistung wie zuletzt in vollem Wortlaut beschrieben,
jedoch Durchmesser bis 152 mm.
Menge: 1350,000 cm
- 1350,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.3.010 KB 252 mm**
*** wie Position 4.2.1.3.007
Leistung wie zuletzt in vollem Wortlaut beschrieben,
jedoch Durchmesser bis 252 mm.
Menge: 500,000 cm
- 500,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.3.011 KB 300 mm**
*** wie Position 4.2.1.3.007
Leistung wie zuletzt in vollem Wortlaut beschrieben,
jedoch Durchmesser bis 302 mm.
Menge: 250,000 cm
- 250,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.3.012 Mehraufwand Durchtrennen Bewehrungsstahl**
Durchtrennen von Bewehrungsstahl währende der vor beschreibenen Kernbohrarbeiten als Vergütung für erhöhten Verschleiß des Gerätes und der Bohrkronen.
Bewehrungsstahl bis d = 25 mm
Die Abrechnung erfolgt durch Begutachtung der Bohrkerne nach Stück Trennstellen.
Menge: 625,000 St
- 625,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

###### 4.2.1.4 Inbetriebnahmen

**4.2.1.4.001 Anklemmen beidseitig an verlegte Kabel/Leitungen**
Anschluss Schaltschrank / Regelung / Feldgeräte
an die verlegten Kabel / Leitungen.
Beiderseitiges Absetzen der Kabel.
Anklemmen nach Kabelliste / Klemmenanschlussplan an die Klemmleiste im Schaltschrank / an der Heizungsregelung und an die Feldgeräte und Einbauten, einschließlich Klein- und Befestigungsmaterial, wenn erforderlich, Abzweigdosen.
Beidseitige Endbezeichnung mit Kabelmarker.

Hinweis:
Die Anschlussarbeiten betreffen alle und ausschließlich, die im Lieferumfang des AN enthaltenen betriebstechnischen Anlagen an bauseits verlegte Kabel / Leitungen.
Menge: 125,000 St
- 125,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.4.002 Inbetriebnahme**
Inbetriebnahme der gesamten zum Lieferumfang des AN gehörenden Anlagen.
Funktionsprobe und Einregulierung / Einstellung / Einmessung aller vom AN gelieferten und montierten Einheiten, einschließlich Dokumentation.
Die Messprotokolle sind den Bestandsunterlagen in der geforderten Anzahl beizulegen.
Hinweis:
Hier sind alle über die VOB/C DIN 18381 hinausgehenden Inbetriebnahmearbeiten der zum Lieferumfang gehörenden betriebstechnischen Anlagen zu kalkulieren. Insbesondere Inbetriebnahmen durch Werks- oder Herstellerkundendienste einschließlich sämtlicher Nebenkosten, Hilfsmittel und Betriebsmittel zum Herstellen einer betriebsbereiten Anlage, soweit nicht in anderen Positionen beschrieben.
Menge: 1,000 psch
- 1,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.4.003 Teilnahme Inbetriebnahme MSR**
Teilnahme bei der Inbetriebnahme der MSR-Technik für den im Leistungsverzeichnis genannten Leistungsumfang, einschließlich An- und Abfahrt.
Einzukalkulieren ist:
- Teilnahme von mindestens zwei Personen mit entsprechender Qualifikation, jeweils mit Funksprechgeräten ausgerüstet.
- Erstellung eines geeigneten Protokolls über die Abnahme der Funktion aller Datenpunkte.
Menge: 8,000 h
- 8,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.4.004 Teilnahme Inbetriebnahme RLT-Anlagen**
Teilnahme bei der Inbetriebnahme der Lüftungstechnik für den im Leistungsverzeichnis genannten Leistungsumfang, einschließlich An- und Abfahrt.
Einzukalkulieren ist:
- Die Teilnahme von mindestens einer Personen mit entsprechender Qualifikation
- Erstellung eines geeigneten Protokolls über die Abnahme der Funktion aller Schnittstellen zum Gewerk Lüftung.
Menge: 12,000 h
- 12,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.4.005 Einweisung**
Übergabe der Anlage mit Erstellen eines Einsatzberichtes durch eine qualifizierte Person. Die Einweisung muss die nötigen Bedien-, Wartungs- und Störungsbeseitigungsvorgänge erklären.
Über die Einweisung ist ein Protokoll anzufertigen und den Bestandsunterlagen beizulegen. Fahrtkosten einzukalkulieren.

Hinweis:
Die Einweisung findet an einem mit dem Bauherren und dem Nutzer zu vereinbarenden separaten Termin statt, es sind bis zu 8 Stunden zu kalkulieren. Fahrtkosten sind einzukalkulieren.
Menge: 1,000 St
- 1,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

###### 4.2.1.5 Dokumentation

*Hinweis: Montagepläne*
Herstellen von Montageplänen in Abstimmung mit dem Architekt und Fachplaner auf Grundlage der gültigen Architektenpläne sowie der Ausführungspläne. Hierunter sind die Leistungen gemäß DIN 18381 zu verstehen. Die Montagepläne mit Werkstattzeichnungen sind 1 Woche vor Montagebeginn in 3-facher Ausfertigung dem AG zur Freigabe vorzulegen.
Plansatz besteht aus 25 Plänen DIN A0

**4.2.1.5.001 Bestands-/Revisionsdokumentation für alle ausgeführten Anlagen gemäß:**
*** Leitbeschreibung
Bestands-/Revisionsdokumentation für alle ausgeführten Anlagen gemäß:
- DIN 18381, Abschnitt 3.7
- BTGA-Regel 2.001
- DIN-EN 806-5
- DIN 31051

Die komplett in deutscher Sprache verfassten Unterlagen sind 3-fach in Papierform und 2-fach auf Datenträger (ifc-, dwg-, und pdf-Format, MS-Office-lesbar) zu übergeben. Die Bestands-/Revisionsunterlagen sind übersichtlich in Ordnern mit Rückenschild (Maßnahme, Fa. etc.) Trennblättern und Inhaltsverzeichnis zu versehen, herzustellen und dem Fachplaner zunächst 4 Wochen vor Fertigstellung der Gesamtleistung 1-fach zur Prüfung zu übergeben.
Nach erfolgter Prüfung durch den Fachplaner und ggf. Ergänzung bzw. Korrektur durch den Auftragnehmer erfolgt die direkte Übergabe der kompletten Unterlagen an den Auftraggeber / Bauherrn.

Die Bestandsunterlagen umfassen:
Menge: 1,000 psch
- 1,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419
*Unterbeschreibung 1 Für alle in der Leistungsbeschreibung enthaltenen Positionen, Bezugsquellen und Bezugsnachweise der zur Ausführung gebrachten Materialien und Bauteile in Form von Prospekten und Herstellerkataloge sowie als tabellarische Aufstellung.*
*Unterbeschreibung 2 Allgemeine Bedienungsanweisungen*
*Unterbeschreibung 3 Wartungsanweisungen*
Wartungsanweisungen
mit Angaben zu zeitabhängigen, betriebsstundenabhängigen und durchsatzabhängenden Wartungsmaßnahmen mit Angabe wann, wo und mit welchen Mitteln die Wartungsarbeiten durchzuführen sind. Wenn eine unterlassene und/oder unsachgemäße Wartung zu Schäden führen kann, ist der Bauherr auf die notwendigen regelmäßigen Kontrollen und Prüfungen im Detail hinzuweisen. Sind dabei für den bestimmungsgemäßen Betrieb Leistungen aus anderen Gewerken erforderlich, hat der Auftragnehmer diese mit im Detail zu beschreiben.

Erstellung von detaillierten Betriebsvorschriften und Anweisungen. Die Betriebsvorschriften müssen Angaben über die zweckmäßige Betriebsweise (Wirtschaftlichkeit), Vermeidung von Bau- und Frostschäden usw. enthalten.
Es ist ein Übersichtsplan mit Kurzbetriebsanweisungen und Leistungsangaben zum Aushang in den Betriebsräumen zu liefern.
*Unterbeschreibung 4 Gerätelisten in tabellarischer Form*
*Unterbeschreibung 5 Elektroschaltpläne*
Elektroschaltpläne
von Geräten und Komponenten mit Bearbeitungsstand vom Zeitpunkt der Fertigstellung der Anlage (soweit im Umfang des AN erstellt). Dazu gehören:
-  Kabellisten und Klemmenplan
  Die Kabellisten müssen mindestens folgende Spalten enthalten:
  Feldgerät, Hersteller/Typ, Benutzeradresse, elektrische Leistung, Nennstrom, Absicherung [A], Spannung, Kabeltyp, Kabelquerschnitt, zu verlegen von, zu verlegen nach, Kabellänge Teilstrecke
-  Geräte, Komponenten mit Vorlage Klemmenbelegungsplan mit Beschreibung aller Anschlüsse. Des Weiteren Kennzeichnung und Beschreibung der Verwendung der Anschlüsse im vorliegenden Anwendungsfall.
*Unterbeschreibung 6 Dokumentation der Einstellungen*
Dokumentation der Einstellungen
der Sanitäranlage(n), Druckerhöhungsanlage(n), Wasseraufbereitungsanlage(n), Fäkalienhebeanlage(n), Hebeanlage(n), Zirkulationspumpe(n), Regulier- und Abgleichventil(e), Spülautomat(en) etc.
Dazu gehören:
Anlagen- und Funktionsbeschreibungen für die Regel- und Steuerungsfunktionen mit Hinweisen für eine sichere und verbrauchsoptimierte Betriebsweise. Das Schalten und Regeln der Anlagenelemente wird in ihrer Abhängigkeit beschrieben. Dazu gehören die Beschreibungen von Zeitprogrammen (Volllast-/Teillastbetrieb von Anlagen), Sicherheitsfunktionen, Verhalten bei Alarmen/Ereignissen. Auflistung der bei der Inbetriebnahme vorgenommenen. Einstellungen (Konfigurationsparameter, Sollwerte, Reglereinstellungen, Zeitprogrammeinstellungen etc.). Vorlage Diagramme und Kennlinien mit eingetragenen Betriebspunkten und bestimmungsgemäßen Einstellwerten.
*Unterbeschreibung 7 Bescheinigung über die fachgerechte Errichtung*
Bescheinigung über die fachgerechte Errichtung
der Anlagen mit:
-  Sachverständigenprotokolle, sonstige Bescheinigungen wie Protokolle von Druckprüfungen, Abnahmebescheinigungen über Druckbehälter durch technischen Sachverständigen.
-  Dichtheitsprüfungen, Spülprotokolle, hydraulischer Abgleich,
-  Ggf. Schweißnahtprüfungen
-  Konformitäts- und Leistungserklärungen, Übereinstimmungserklärungen,
-  Prüfzeugnisse von F30 bis F90 Schottungen von Rohrdurchführungen, Kabelschottungen etc.
*Unterbeschreibung 8 Revisionspläne (Grundrisse, Schnitte im Maßstab 1:50, Schemata)*
Revisionspläne (Grundrisse, Schnitte im Maßstab 1:50, Schemata)
mit Darstellung und Vermaßung aller Einbauorte von Mess-, Absperr- und Regelvorrichtungen und Eintragung aller Revisionsöffnungen. Alle Einrichtungen sind vor Ort und in den Plänen mit der festgelegten Nummerierung, auch in Zusammenhang mit den Vorgaben der Gebäudeautomation, zu kennzeichnen. Es sind die zum Zeitpunkt der Fertigstellung gültigen Architektenpläne als Grundlage zu verwenden. Dateien des Ingenieurbüros werden nicht zur Verfügung gestellt. Zusätzlich sind die Pläne 1-fach im Maßstab 1:100, vorab abschnittsweise, 2 Wochen vor Schließen der Decken/Wände zur Prüfung der örtlichen Objektüberwachung zu übergeben.
*Unterbeschreibung 9 Einweisungsprotokoll mit Unterschrift der eingewiesenen Personen gemäß ATV DIN 18381*
*Unterbeschreibung 10 Betriebs- und Bedienungsanleitungen*
Betriebs- und Bedienungsanleitungen
für den Umgang und die Handhabung von gefährlichen Stoffen soweit zutreffend.
*Unterbeschreibung 11 Anfertigung von farbig angelegten Schemata*
Anfertigung von farbig angelegten Schemata
der Anlagen,1-fach fest auf eine dauerhafte Unterlage aufgezogen und dauerhaft gegen Verschmutzung unter Glas oder Folie geschützt. Aufhängen an gut sichtbarer Stelle in den Zentralen.
*Unterbeschreibung 12 Dokumentation aller nachträglich hergestellten Kernbohrungen als CAD-Plan*
*Unterbeschreibung 13 Fotodokumentation*
Fotodokumentation
über alle Installationen des Leistungsumfanges in Form von digitalisierten Fotos auf Datenträger, sortiert nach Aufnahmedatum und mit Beschriftung über Aufnahmeort und Aufnahmedatum.
*Unterbeschreibung 14 Brandschutzdokumentation*
Brandschutzdokumentation
für alle ausgeführten Wand- und Deckendurchführungen mit Brandschutzanforderungen. Die Unterlagen sind 3-fach in Papierform und 2-fach auf Datenträger (dwg-, pdf-, MS-Office-lesbar) zu übergeben. Die Brandschutzdokumentation ist übersichtlich in Ordnern abgeheftet, mit Trennblättern und Inhaltsverzeichnis / Dokumentenindex versehen, herzustellen und dem Fachplaner unmittelbar nach Fertigstellung der Rohinstallation zur Weiterleitung auszuhändigen. Ausfertigung der zeichnerischen Unterlagen farbig. Die Brandschutzdokumentation umfasst:
- Fachunternehmererklärung
- Zulassung / Prüfzeugnis für jede verwendete Art der Brandschutzdurchführung
- Übereinstimmungserklärung für jede(s) Zulassung/Prüfzeugnis mit Angabe der fortlaufenden Nummer der ausgeführten Brandschutzdurchführungen
- Planunterlagen als Grundrisse mit Kennzeichnung aller brandschutztechnisch relevanten Bauteile und Eintragung aller Brandschutzdurchführungen und Kabelschottungen mit fortlaufender Nummerierung zur eindeutigen Zuordnung zu den Prüfzeugnissen
- Die Nummerierung ist mit dem Bauherrn abzustimmen.
Fotodokumentation aller Brandschutzdurchführungen mit laufender Nummer zur eindeutigen Zuordnung zu den Prüfzeugnissen mit Fotos über den fachgerechten mangelfreien Einbau der Kabelschottungen je Seite der Wand- bzw. Deckendurchführung jeweils vor und nach dem Verschluss der Beplankung sowie vor und nach Einbringung der Schottung mit Kennzeichnung und Zuordnung der Fotos zu denn Grundrissplänen jeweils mit Beschriftung der beiden Seiten.

**4.2.1.5.002 Zusammenstellung von Gerätedaten an AN GA**
Zusammenstellen und Eintragen in ein vorgegebenes Formular von Leistungsdaten aller elektrischen Betriebsmittel durch den AN für die Montageplanung des AN GA / MSR, mit Angaben über:
- Spannung, Strom
- Therm. Motorschutz
- Ansteuerung
- Meldekontakte
- Anlaufbedingungen, Leistungsfaktor den BTA zugeordnet.
- Druckverluste von Filter- und Registereinheiten (WRG) zur Auslegung der Kontrolleinheiten durch den AN GA/MSR.
- Sollwerten und Betriebszeiten nach Erfordernissen der BTA bzw. in Abstimmung mit dem Bauherren.
- Umrechnungsfaktoren von anlagenspezifschen Kenngrößen zur Umrechnung von analogen Meßgrößen (0-10 V) in reale physikalische Werte durch den AN GA/MSR in eine Tabelle (z.B. Volumenstrommesseinrichtung, Stellungsrückmeldung von Reglern etc.)
Menge: 1,000 psch
- 1,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.5.003 Beistellung Elt-Unterlagen**
Beistellung erforderlicher Elektro-Unterlagen und Angaben für die bauseits beauftragte Elektro-Firma.
Hierzu gehören:
1. Leistungsangaben der elektrischen Bauteile
2. Angaben der Spannungsversorgung
3. Angaben der Leistungsaufnahme
4. Angaben der Stromaufnahme
5. Anschlusspläne
6. Verortung der Geräte vor Ort (Darstellung / Bezeichnung in Plänen)
Alle Angaben sind unaufgefordert und rechtzeitig der Elektrofirma und Bauleitung zu übergeben.
Menge: 1,000 psch
- 1,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.5.004 Herstellen Unterlagen und Teilnahme Brandschutzabnahme**
Herstellen vor Ausführungsbeginn der für die Abnahme aller brandschutztechnischen Einrichtungen durch einen Sachverständigen nach SPrüfV benötigten Unterlagen, wie Zulassungsbescheinigungen, Prüfatteste, etc. mit Grundrissplänen, Schema und Schnitte (Plansatz ca. 20 Pläne DIN-A0) mit gekennzeichneten und numerierten Brandschutzeinrichtungen, in 2-facher Ausfertigung in einem Ordner mit Inhaltsverzeichnis zusammengestellt, einschl. Teilnahme von einer qualifizierten Person des Auftragnehmers an der Abnahme mit An- und Abfahrt.
Menge: 1,000 psch
- 1,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.5.005 Aktualisierung der Anlagenschemata**
Aktualisierung der Anlagenschemata und Funktionsbeschreibungen für jede Anlage beinhaltet:
- Übernehmen der Anlagenbezeichnungen / -nummerierungen des AN GA/MSR in die Bestandspläne des AN
- Übernehmen aller Feldgeräte des AN GA/MSR wie Fühler, Wächter, Pumpen und Regelventile entsprechend ihrem Einbauort und ihrer hydraulischen Einbindung in die Anlagenschemen des AN
- Anwenden einer einheitlichen Betriebsmittelkennzeichnung nach der gültigen DIN oder durch den Nutzer vorgegebenen Bezeichnungsschlüssel in sämtlichen Unterlagen der Projekt-Dokumentation
- Aktualisierung der Funktionsbeschreibung mit Definition mindestens folgender Funktionen: Normalbetrieb, eingeschränkter Betrieb, Anfahrbetrieb, Notbetrieb, Instandhaltungsbetrieb, Störbetrieb, Handbetrieb, Kopplungen zu anderen BTA, sowie Angaben über Toleranzbereiche, Störgrößen, Umschaltpunkte, Drehzahlregelungen, Störumschaltungen.
- Aktualisierung ergänzender Funktionsbeschreibungen zu den Anlagenschemata.
Menge: 4,000 St
- 4,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.1.5.006 Anlagenschema laminiert**
Anlagenschema als Bestandsplan, farbig angelegt, mit Bezeichnung sämtlicher Dimensionen, Leistungen, Massenströme, eingebauten Geräte und Fühler. Mit Kunststofffolie laminiert, einschließlich aufhängen in der Technikzentrale. Aufhängeort nach Angabe des AG / der Fachbauleitung vor Ort.
Größe: bis DIN A 0
Menge: 4,000 St
- 4,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

*Hinweis: Datenbereitstellung und Zusammenfassung für CAFM*
Erstellung und Durchführung einer strukturierten Datenabfrage für alle relevanten haustechnischen Anlagen (TGA), einschließlich Heizung, Lüftung, Sanitär, Elektro, MSR sowie ggf. weiterer technischer Gewerke.
Die Leistung umfasst insbesondere:
- Systematische Erfassung und Zusammenstellung aller erforderlichen technischen Parameter und Anlagendaten
- Abstimmung der Datenschnittstellen und Datenanforderungen mit den beteiligten Fachplanern und Projektbeteiligten
- Entwicklung eines einheitlichen Datenmodells bzw. Abfrageschemas (z. B. Tabellen, Datenblätter, BIM-konforme Parameterlisten)
- Einholung, Prüfung und Strukturierung der Daten von Fachplanern, Herstellern oder Bestandsunterlagen
- Sicherstellung der Vollständigkeit, Plausibilität und Konsistenz der gelieferten Daten
- Aufbereitung der Daten in einem vereinbarten Format (z. B. Excel, BIM-Datenbank, CAFM-Schnittstelle)
- Dokumentation der Datenstruktur und der zugrunde liegenden Annahmen

Ziel der Leistung:
Bereitstellung einer konsistenten, strukturierten und projektspezifisch abgestimmten Datengrundlage für Planung, Ausführung, Betrieb oder digitale Weiterverarbeitung (z. B. BIM/CAFM).
Dies gilt für die vom AN gelieferten Einrichtungen der zentralen Betriebstechnik, und alle weiteren vom AN gelieferten Komponenten und Lüftungseinbauten wie Brandschutzklappen, Volumenstromregler etc.

**4.2.1.5.007 BIM-Dokumentation zum Aufsetzen eines Facility-Management-Systems**
BIM-Dokumentation in Anlehnung an einen AsBuilt-Standard, zum Aufsetzen eines Facility-Management-Systems (CAFM). Zusammenstellung der Informationen in Listenform (Tabellenkalkulation) nach Vorgabe des Bauherren.

Strukturierte Erfassung, Abfrage und Aufbereitung von Daten der Technischen Gebäudeausrüstung (TGA).
Umfang der Leistung:
Erstellen einer systematischen Datenabfrage für alle relevanten Anlagen der technischen Gebäudeausrüstung, wie Heizung, Lüftung, Sanitär, Elektro sowie Mess-, Steuer- und Regeltechnik.

Leistungsbestandteile:
- Festlegen der abzufragenden Datenparameter je Anlagengruppe
- Abstimmen der Datenanforderungen mit den an der Planung Beteiligten
- Erstellen einheitlicher Datenvorlagen (z. B. Tabellen, Datenblätter)
- Einholen der erforderlichen Daten bei Fachplanern, Auftragnehmern oder aus Bestandsunterlagen
- Prüfen der Daten auf Vollständigkeit und Plausibilität
- Strukturieren und Zusammenführen der Daten in ein einheitliches System
- Aufbereiten der Daten in digitaler Form nach Vorgabe des Auftraggebers
Ausführung gemäß den projektspezifischen Anforderungen und in Abstimmung mit dem Auftraggeber.
Menge: 1,000 psch
- 1,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

###### 4.2.1.6 Wartung

*Hinweis: Hinweis Wartungsvertrag*
Dem Leitungsverzeichnis ist ein Wartungsvertrag beigelegt, dieser ist auszufüllen und dem Angebot beizulegen. Im Rahmen der Angebotsauswertung wird die Wartung über den angegebenen Zeitraum der Gewährleistung (siehe Formblätter) voll gewertet, was zu einer Verschiebung der Reihenfolge führen kann.
Der Preis für die Wartung ist ausschließlich im AMEV Wartungsvertragsmuster einzutragen. Der Bauherr behält sich vor, die Wartung zu beauftragen.

##### 4.2.2 Stundenlohnarbeiten

###### 4.2.2.1 Verrechnungssätze für Löhne

*Hinweis: Stundenlohnarbeiten*
Die Verrechnungssätze für die nachstehenden Lohn- und Berufsgruppen sind unaufgegliedert anzubieten.
In ihnen sind enthalten:
- Lohn- und Gehaltskosten,
- Lohn- und Gehaltsnebenkosten,
- Sozialkosten einschließlich Sozialkassenbeiträge,
- Gemeinkostenanteile,
- Gewinn,
- Fahrtkosten einschließlich Fahrtzeit und Auslöse,
- Geräteeinsatz (Bohrhammer, Trennschneider etc.)

Zuschläge zu den Verrechnungssätzen für vom Auftraggeber angeordnete oder zu vertretende Nacht-, Sonntags-, Feiertags- und Mehrarbeit (Überstunden) sind gesondert nachzuweisen. Sie werden in Höhe der tariflichen Vereinbarung vergütet.
Für Nacht-, Sonntags- und Feiertagsarbeit wird als Zuschlag nur der Beitrag zur gesetzlichen Unfallversicherung vergütet. Für Mehrarbeit werden zusätzlich die Sozialkosten vergütet.
Beschäftigt der Bieter in einer der nachstehenden
Lohn- / Berufsgruppen keine Arbeitskräfte, hat er dies anzugeben und statt dessen den Einsatz möglichst gleichwertiger Arbeitskräfte anzubieten.

Hinweis:
Auf die Regelungen zu Stundenlohnarbeiten nach VOB/B §15 und deren Vergütung nach VOB/B §2 wird ausdrücklich verwiesen.
Die Regieberichte sind wöchentlich der Fachbauleitung zum Unterzeichnen vorzulegen!
Die Zuordnung zur Qualifikation erfolgt nicht nach der Qualifikation des eingesetzten Personals, sondern nach der Anforderung der ausgeführten Leistung.

**4.2.2.1.001 Ober- und Kundendienstmonteur**
Leistung wie vor im vollen Wortlaut beschrieben,
jedoch Ober- und Kundendienstmonteur
Menge: 32,000 h
- 32,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.2.1.002 Monteur**
Leistung wie vor im vollen Wortlaut beschrieben,
jedoch Monteur
Menge: 32,000 h
- 32,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419

**4.2.2.1.003 Azubi / Helfer**
Leistung wie vor im vollen Wortlaut beschrieben,
jedoch Azubi / Helfer
Menge: 32,000 h
- 32,000, KT Maßnahmen: GEH II; Maßnahmen: 419
- 0,000, KT Maßnahmen: GEH 0; Maßnahmen: 419
- 0,000, KT Maßnahmen: GEH I; Maßnahmen: 419
- 0,000, KT Maßnahmen: Anbau MRT; Maßnahmen: 419
- 0,000, KT Maßnahmen: Umbau Verwaltungsgebäude; Maßnahmen: 419
- 0,000, KT Maßnahmen: vorb. Maßn. KRH; Maßnahmen: 419
- 0,000, KT Maßnahmen: vorb. Maßn. Region Hannover; Maßnahmen: 419
- 0,000, KT Maßnahmen: öffentliche Erschließung; Maßnahmen: 419
- 0,000, KT Maßnahmen: Zusatzausstattung Küche; Maßnahmen: 419
- 0,000, KT Maßnahmen: Integration FTS in GEH II; Maßnahmen: 419
